# Neubau Hadelner Kanalschleuse
Angebotsaufforderung (GAEB DA XML 3.2, DA83)
Projekt: 01
Währung: EUR
Vergabeart: Beschränkte Ausschreibung
Erstellt mit: GXML Toolbox V3.2 R20140604, ORCA AVA 22.0 - Enterprise Edition 22.00.06, 22.05.2018

## Hinweis zu Ausschreibungsplänen
Die beigefügten Ausschreibungspläne dienen nur der Kalkulation.

## 02 Gesamt-LV_Rev03 (iL_X83)

### Bereich 1 Allgemein

#### Gewerk 1.1 Technische Bearbeitung, Vermessung und Beweissicherung

##### Bauteil 1.1.1 Technische Bearbeitung Allgemein

**1.1.1.10 Abbruch- und Entsorgungskonzept gefährliche Stoffe**
*** Pauschalposition
Erarbeiten und abstimmen eines Abbruch- und Entsorgungskonzept für alle auf der Baustelle bekannten belasteten Stoffe (Stahlteile mit Asbest/PAK  haltiger Beschichtung, Stahlteile mit Blei/PCB haltiger Beschichtung, Stahlteile mit PAK/Zink haltiger Beschichtung, AZ-Platte).

Art der Belastung nach Unterlagen des AG.

Das Vorgehen des AN ist mit der Gewerbeaufsicht der Stadt  und dem AG im Vorfeld der Maßnahme abzustimmen.

Zu beachten sind u.a. Folgende Vorschriften:
-GefStoffV
-TRGS 519
-TRGS 551
-TRGS 505
-TRGS 521
-PCB Richtlinie
-DGUV-Nr. 201-012
- Leitfaden für die Entschichtung von Asbest- bzw. PAK-haltigen Anstrichen im Stahlwasserbau und auf Betonbauwerken der WSV (Asbest-/ PAK-Leitfaden)

U.a. Sind folgende Themen zu behandeln:
- Auswahl des Arbeitsverfahren
- Beantragung von Genehmigungen
- Anzeige an BG und Arbeitsschutzbehörde/Gewerbeaufsicht
- Auswahl von geeigneten und zertifizierten Fachbetrieben
- Abstimmen mit Sicherheits- und  Gesundheitsschutz- koordinator bzgl. SiGe-Plan gem. §2 Abs. 3 BaustellV
- Festlegung und Abstimmen der Schutzmaßnahme
- Erstellen eines Arbeits- und Sicherungsplan nach TRGS 524
- Erstellen eines Arbeitsplan nach TRGS 519
- Erstellen von Betriebsanweisungen
- Dokumentation
Menge: 1,000 psch

**1.1.1.20 Bauzeitenplan erstellen**
*** Pauschalposition
Bauzeitenpläne als Rahmenterminplan sowie Detailterminpläne mit rund 500 Vorgängen erstellen und beim AG einreichen.

Im Bauzeitenplan müssen folgende Punkte berücksichtigt und dargestelllt werden:

-  vertragliche und baubetriebliche Meilensteine
- Pufferzeiten
- betriebsbedingte Ferienzeiten
- Küstenschutz

Dateiformat: MS-Projekt mmp-Format oder kompatibel und zusätzlich als pdf-Datei

Der Bauzeitenplan ist spätestens 4 Wochen nach Zuschlagserteilung dem AG zu übergeben.
Menge: 1,000 psch

**1.1.1.30 Bauzeitenplan fortschreiben**
*** Pauschalposition
Bauzeitenplan nach Erfordernis baubegleitend aktualisieren, mindestens jedoch alle 4 Wochen und beim AG einreichen.

Dateiformat: MS-Projekt mmp-Format oder kompatibel und zusätzlich als pdf-Datei
Menge: 1,000 psch

**1.1.1.40 Ausführungsplanung Einlaufbauwerk der temp. Entwässerung liefern**
*** Pauschalposition
Ausfühungsplanung, einschl. Statischer und technischer Berechnungen und Zeichnungen für das Einlaufbauwerk der temporären Entwässerung nach Baubeschreibung prüffähig liefern.

Lieferung in 5-facher Ausführung.
Menge: 1,000 psch

**1.1.1.50 Ausführungsplanung Sportbootanleger im Kanal liefern**
*** Pauschalposition
Ausführungsplanung, einschl. Statischer und technischer  Berechnungen und Ausfürhungszeichnungen, für den Sportbootanleger nach Baubeschreibung prüffähig liefern.

Lieferung in 5-facher Ausführung.
Menge: 1,000 psch

**1.1.1.60 Ausführungsplanung Rückbau und Abbruch liefern**
*** Pauschalposition
Rückbau und Abbruchplanung, einschl. Statischer und technischer Berechnungen und Zeichnungen nach Baubeschreibung prüffähig liefern.

Bereich: Bestandssschleuse

Lieferung in 5-facher Ausführung.
Menge: 1,000 psch

**1.1.1.70 Ausführungsplanung Tiefgrünung Betriebsgebäude liefern**
*** Pauschalposition
Ausfühungsplanung, einschl. Zeichnungen und prüffähige Pfahlstatik (Nachweis der äußeren und inneren Tragfähigkeit)  der eingesetzten Pfähle auf Grundlage bauseitige Pfahllastermittlung und des Baugrundgutachters.

Lieferung in 5-facher Ausführung. Die prüffähige Statik ist 3 Monate vor Baubeginn des Betriebsgebäudes zu übergeben.
Menge: 1,000 psch

**1.1.1.80 Ausführungsplanung Behelfsbrücke liefern**
*** Pauschalposition
Ausführungsplanung, einschl. stat. und technischer Berechnungen und Zeichnungen für Behelfsbrücke nach Baubeschreibung prüffähig für die Baumaßnahme liefern.

Lieferung in 5-facher Ausführung. Die prüffähige Statik ist 3 Monate vor Baubeginn des Behelfsbrücke zu übergeben.
Menge: 1,000 psch

**1.1.1.90 Ausführungsplanung Kabelschächte liefern**
*** Pauschalposition
Ausführungsplanung, einschl. stat. und technischer Berechnungen und Zeichnungen für Stahlbeton-Kabelschächte im Bereich des Deiches nach Baubeschreibung prüffähig für die Baumaßnahme liefern.

Lieferung in 5-facher Ausführung. Die prüffähige Statik ist 3 Monate vor Herstellung der Kabelschächte zu übergeben.
Menge: 1,000 psch

**1.1.1.100 Werkstattplanung liefern**
*** Pauschalposition
Werkstattplanung mit allen für die Prüfung, Fertigung, Montage, Inbetriebsetzung und dem Betrieb erforderlichen Angaben und Darstellungen für alle Leistungen des LV aufstellen.

Lieferung: digital im PDF und dwg-Format (Zeichnungen) bzw. docx-Format (Texte) und 5 fach auf Papier, farbig.
Menge: 1,000 psch

**1.1.1.110 Ausführungsplanung Traggerüst liefern**
*** Pauschalposition
Standsicherheitsnachweise und Ausführungsplanung Traggerüst der Brücke prüffähig für die Baumaßnahme liefern.

Lieferung in 5-facher Ausführung. Die prüffähige Statik ist 3 Monate vor Baubeginn des Brücke zu übergeben.
Menge: 1,000 psch

**1.1.1.120 Statische Berechnungen liefern**
*** Pauschalposition
Statische Berechnungen prüffähig liefern.
Standsicherheitsnachweise, Ankeranschlüsse und Bemessung
der Verankerungselemente der Spundwand entsprechend der
vom AN gewählten Verankerungssysteme.
Ablieferung in 5-facher Ausfertigung.
Menge: 1,000 psch

**1.1.1.130 Abbruchkonzept erstellen**
*** Pauschalposition
Abbruchkonzept beinhaltet die textliche und zeichnerische Darstellung des geplanten Ablaufs der Abbrucharbeiten und der Beschreibung der vorgesehenen Geräte und Verfahren.
Menge: 1,000 psch

**1.1.1.140 Baustelleneinrichtungsplan**
*** Pauschalposition
Erstellen eines Baustelleneinrichtungsplanes in Abstimmung mit
dem AG. Im Baustelleneinrichtungsplan sind für die
Baustelleneinrichtung zu nutzende Flächen, Lagerplatzflächen,
frei zu haltende Flächen und dergleichen unter Angabe des
Verwendungszweckes anzulegen.
Die Einrichtung der Baustelle ist so anzulegen, dass keine
Behinderungen der Baumaßnahme entstehen. Die Pauschale gilt für alle Leistungen sämtlicher Abschnitte des LV .
Lieferung in 3-facher Ausfertigung, zusätzlich digitalisiert auf
CD im .dwg oder .dxf Format.
Menge: 1,000 psch

**1.1.1.150 Fotodokumentation liefern**
*** Pauschalposition
Fotodokumentation vom gesamten Bauablauf der
Baumaßnahme in Form von digitialen Farbfotos und
Begleittexten mit Erfassung von wesentlichen Arbeitsschritten
und Ereignissen herstellen und in einem Schriftteil beschreiben.
Fotos (Format 10 x 15 cm) und Begleittexte sind in gedruckter
Form in Fotobüchern zu fassen und 3-fach auszudrucken sowie
als Datenträger auszuhändigen. Das Urheberrecht geht auf den
AG über.
Anzahl der Bilder i. M. ca. 75 Aufnahmen pro Monat,mit mind.
einer Auflösung von 600 dpi.
Für die Dauer der vertraglichen Bauzeit.
Menge: 1,000 psch

**1.1.1.160 Bestandspläne liefern**
*** Pauschalposition
Bestandsunterlagen für alle Leistungen des LVs für die Baumaßnahme liefern. Temporäre Bauteile, die verbleiben, sind darzustellen.
Bestandsunterlagen unter Verwendung der Ausführungsunterlagen, prüffähig  nach Baubeschreibung .
Lieferung entsprechend Prüflauf:
1-fach auf Papier für Prüflauf
1-fach als Original
2-fach als Kopie mit Heftstreifen
1-fach digital auf CD/Email als .dxf/.dwg und .pdf
Menge: 1,000 psch

**1.1.1.170 Bauwerksbuch und Bauwerksinspektionsakte**
*** Pauschalposition
Erstellen und liefern von Bauwerksbüchern aller betroffenen
Bauwerke gemäß Merkblatt WSV-Pruf und dem "Leitfaden zur Bauwerksprüfung im NLWKN".

Lieferung 2 -fach im Papierformat DIN A4 und zusätzlich
digitalisiert in einem gängigen Format (MS-Office) auf
Datenträger CD-ROM
Vom AG zur Verfügung gestellte Bestandsunterlagen sind, falls
erforderlich, einzubinden bzw. einzuarbeiten
Menge: 1,000 psch

**1.1.1.180 Sicherungs- und Räumungskonzept Hochwasser**
*** Pauschalposition
Erstellen eines Konzeptes zur Sicherung bzw. Räumung der Baustelle im Überschwemmungsgebiet im Falle eines Hochwassers/Sturmflut in Abstimmung mit dem AG, einschließlich eines Alarmierungsplans.

Das Konzept, einschließlich Plan mit dem AG 2 Wochen vor Beginn der Baumaßnahme zur Genehmigung vorzulegen.
Menge: 1,000 psch

**1.1.1.190 Konformitätserklärung Schleusenanlage erstellen**
*** Pauschalposition
Konformitätsbewertungsvefahren mit anschließender Konformitätserklärung gem. EG Maschinenrichtlinie und Baubeschreibung (Ziffer 4.21) für die gesamte Schleusenanlage erstellen und dem AG übergeben.
Menge: 1,000 psch

**1.1.1.200 Konformitätserklärung bauzeitliche Entwässerung erstellen**
*** Pauschalposition
Konformitätserklärung gem. EG Maschinenrichtlinie und Baubeschreibung (Ziffer 4.21) für die bauzeitliche Entwässerung  erstellen und dem AG übergeben.
Menge: 1,000 psch

**1.1.1.210 Erprobungsprogramm Entwässerungsbauwerk**
*** Pauschalposition
Erprobungsprogramm zum Nachweis der Einzelfunktionen  und Betriebsabläufe (Funktionsprüfung) aufstellen und mit dem AG abstimmen.
Prüfbemerkungen sind einzuarbeiten.
Es sind Funktionsprüfungen für alle wesentlichen Betriebszustände durchzuführen.
Es ist eine dem Erprobungsprogramm entsprechende tabellarische Abarbeitungsliste mit Hinweisen zur Durchführung, zu Zuständigkeiten und Erledigungsvermerken und Fehlerangaben zu erstellen.
Abzuliefernde Ausfertigungen = "3-fach in Papier und
2-fach als elektronisch (.pdf)"

Alle Zeichnungen gefaltet auf A 4-Format mit Loch -
Verstärkungsstreifen versehen.
Menge: 1,000 psch

##### Bauteil 1.1.2 Technische Bearbeitung Stahlwasserbau

*Hinweis: Hinweis:*
Hinweis:
Die technische Bearbeitung ist entsprechend den Fristen gemäß Bauablauf und Baufortschritt aufzustellen.
Nach Vorlage der vollständigen und prüffähigen Unterlagen für Bauwerksteile werden die Unterlagen durch den AG genehmigt und zur Ausführung freigegeben.
Die Unterlagen sind in, in sich abgeschlossenen Teilen, einzureichen.
Es darf nur nach vom AG freigegebenen Plänen gearbeitet werden, siehe auch ZTV-W LB 202.

Der Auftragnehmer erbringt alle über die vorhandene
Planung hinaus erforderlich werdenden Planungsleistung zur vollständigen, mangelfreien, fristgerechnten Erbringung des vertraglich geschuldeten Leistungssolls.
Insbesondere korrigiert und vervollständigt er die vorliegende Planung vollumfänglich und stellt sicher, dass es während der Bauausführung nicht aufgrund einer Unvollständigkeit oder eines Mangels der Planung zu einer Störung im Bauablauf kommt.

Zusätzliche und geänderte Planungsleistungen, die vom
Auftraggeber gesondert angeordnet werden, sind
ebenfalls vom Auftragnehmer zu erbringen. Diese
Planungsleistungen sind von der Pauschale nicht
erfasst.

Als Ausführungszeichnungen sind  Zeichnungen und Werkstattpläne zu bezeichnen, welche die tatsächliche Bauausführung der Konstruktion darstellen.

Sämtliche Unterlagen der technischen Bearbeitung sind in digitaler Form zu liefern. Alle Schriftstücke und Tabellen sind in MS Office 2016 lesbaren Datenformaten und im PDF Format zu liefern. Bauzeitenpläne sind in MS-Projekt 2016 lesbaren Formaten und im PDF Formatzu liefern.
Mit der Digitalkamera aufgenommenen Bilder sind im Fotoalbum und in digitaler Form zu liefern.
Die Bestandszeichnungen sind als Ausdruck und digital in Autocad DWG Format, Version 2017 und im PDF Format zu liefern.
Alle Werkstattpläne sind in Papierform und digital im dwg Format und im PDF Format auf CD-ROM zu erstellen, einschl. der Baubehelfe.
Sämtliche Bestandszeichnungen sind neben der digitalen Form  prüffähig 3-fach in Papierform zu liefern. Alle sich hieraus ergebenden Kosten sind in die entsprechenden Positionen einzurechnen und werden nicht gesondert vergütet.

Der Koordinationsaufwand mit Dritten ist zu berücksichtigen, alle sich hieraus ergebenden Kosten sind in die entsprechenden Positionen einzurechnen und werden nicht gesondert vergütet.

Datenübergabe:
Vor Beginn der Planungsarbeiten ist vom AN die Kompatibilität mit der Anlage des AG bezüglich Datenmodell, Designfile- Größe, digitaler Datenübergabe usw., abzustimmen. Die Kosten sind, soweit nicht gesondert ausgewiesen, einzurechnen.
Technische Bearbeitung Statik - AN:
Die Angaben gemäß ZTV-W LB 202 "Technische Bearbeitung"  sowie die beigelegten Statiken der Ausführungsplanung des AG sind zu beachten und wenn notwendig für Detailnachweise von Anschlusskonstruktionen, Montagezustände, baubehelfe und Hilfskonstruktionen fortzuschreiben.
Vom Auftragnehmer ist ein Gesamtbearbeitungsverzeichnis als Übersicht über alle statischen Berechnungen entsprechend dem Baufortschritt auf dem neuesten Stand zu halten. Die Kosten hierfür sind in den Positionen zu berücksichtigen.
Dem Auftraggeber ist bei jeder Lieferung das aktuelle Verzeichnis unaufgefordert zu übergeben.
Das Verzeichnis muss mindestens folgende Angaben enthalten:
    * Bezeichnung der Maßnahme, Aufsteller
    * Inhalt der statischen Berechnung
    * Datum der Erstellung

    * Datum der Überarbeitung bzw. Ergänzung
    * Inhalt der Überarbeitung einschl. Angabe der Ergänzungs-  und Austauschseiten
    * Verteilung (Empfänger, Datum, Anzahl)
Technische Bearbeitung, Ausführungszeichnungen, Bestandszeichnungen:
Von dem Auftragnehmer ist ein Zeichnungsverzeichnis der gesamten Ausführungs- und Werkstattzeichnungen entsprechend dem Baufortschritt auf dem neuesten Stand zu halten. Die Kosten hierfür sind in den nachfolgenden Positionen zu berücksichtigen.
Dem Auftraggeber ist bei jeder Planlieferung das aktuelle Zeichnungsverzeichnis unaufgefordert zu übergeben.
In dem Verzeichnis sind alle Ausführungs-/Werkstattzeichnungen aufzuführen.
Das Verzeichnis muss mindestens folgende Angaben enthalten:
    * Bezeichnung der Maßnahme, Aufsteller
    * Zeichnungsnummer (einschl. Index)
    * Planbezeichnung
    * Maßstab
    * Bearbeiter
    * Datum der Planerstellung
    * Datum der Überarbeitung
    * Planverteilung (Empfänger, Datum, Anzahl)

Zeichnungen (Designfiles):
Die Zeichnungen (Designfiles) sind -soweit möglich- nach Objekten bzw. nach Objektteilen zu gliedern, z.B. gemäß den Vorgaben der Ausführungszeichnungen des AG.
Die Form und der Inhalt der Zeichnungen haben nach ZTV-W 202 zu erfolgen.
Die Größe der Zeichnungen wird durch das Format DIN A0 begrenzt.Die Zeichnungen erhalten in der rechten unteren Ecke ein Schriftfeld, dessen Gestaltung der AG vorgibt.
Die Ausführung erfolgt als Vektorgrafik.

Hinweis zur Darstellung der "Geräte" in den Ausführungszeichnungen:
In den Ausführungszeichnungen sind für alle Bauphasen die Standorte der eingesetzten Geräte darzustellen und zu vermaßen.

Aus der Zeichnung müssen weiterhin zu treffende Maßnahmen wie z.B. Angaben zur Befestigung oder Herrichtung der Aufstellungsebene, hervorgehen.

Weiterhin sind bei Hebezeugen, die Ausladungen und Schwenkbereiche zu vermaßen und die in der jeweiligen Ausladung zu hebenden Lasten anzugeben.

Die technische Bearbeitung Stahlwasserbau umfasst auch das Erstellen und Liefern aller für die Bauausführung erforderlichen Unterlagen, Analysen und statischen Nachweise etc. gemäß der einschlägigen Normen, Vorschriften und den Angaben der Baubeschreibung.

Das Erstellen und liefern der erforderlichen Unterlagen, Analysen und Nachweisen ist in die Einheitspreise der entsprechenden LV-Positionen einzurechnen.

Konformitätserklärung für die gesamte Schleusenanlage
unter Berücksichtigung der einzelnen Konformitätserklärungen der Hersteller und Lieferanten nach EG-Maschinenrichtlinie und gem. Baubeschreibung erstellen sowie die entsprechende CE-Kennzeichnung für die Gesamtanlage vornehmen. Die erforderlichen Unterlagen aus anderen Gewerken sind beim AG anzufordern und in die Gesamtunterlage zu integrieren.

**1.1.2.10 Allgemeine technische Bearbeitung**
*** Pauschalposition
Technische Bearbeitung für alle Stahl- und
Maschinenbauteile prüffähig liefern,
Technische Bearbeitung wie z.B. Berechnungen.
Zeichnungen/ Übersichtszeichnungen, Abstimmungen mit
anderen Gewerken, Zuarbeit zu Bauzeitenplänen und
SiGe-Plänen.

Insbesondere sind Leistungen wie das Aufstellen von:
- Detail-Gerätekonzepten,
- Montageablaufpläne,
- Planmanagement, mit Einhaltung der Prüffristen gem. Baubeschreibungen.
- Örtliche Bauleitung und Koordination etc.,
- Aufwendung für die Beachtung und Umsetzung der Baustellenordnung sowie für die Lieferung und Abstimmung
von Unterlagen für den SiGeKo zu erbringen.

Darüber hinaus sind folgende Leistungen vom Bieter auszuführen und mit in dieser  Pos. einzurechnen:
- Eigenüberwachung:
Die Eigenüberwachungsprüfungen über Art und Umfang sind
gem. der entsprechenden  ZTV 's durchzuführen und dem AG vorzulegen. Sämtliche Eignungsprüfungen sind mindestens 6 KW vor Einbau der einzubauenden Materialien zur Genehmigung beim Auftraggeber vorzulegen.
Prüffrist 6 Wochen ist einzurechnen.

Ablieferung zur Prüfung in Papier und elektronisch.
Abzuliefernde Ausfertigungen =' 3-fach in Papier und
2-fach elektronisch', (als .dwg und .pdf)

Bauteil = "gilt für alle Teile Stahlwasserbau"
Menge: 1,000 psch

**1.1.2.20 Statische Berechnungen liefern**
*** Pauschalposition
Bauteil = "gilt für alle Teile Stahlwasserbau"

Statische Berechnungen prüffähig erstellen, liefern und fortschreiben für noch erforderliche
Festigkeitsnachweise, Bemessungen und Einzelnachweise für Stahlwasserbauteile und Stahlbauteile.
Standsicherheitsnachweise sind für alle End- und
Bauzustände, Baubehelfe und Hilfskonstruktionen aufzustellen.
Standsicherheitsnachweise sind auch für geänderte
Bauteile oder Bauteile mit geänderten Einwirkungen wie
z.B. Transport aufzustellen.
Grundlage ist die beigelegte Ausführungsplanung (in .PDF) des AG.

Ablieferung zur Prüfung in Papier und elektronisch.
Abzuliefernde Ausfertigungen = "3-fach in Papier und
1-fach elektronisch", (.pdf)
Bauteil = "gilt für alle Teile Stahlwasserbau"

Rechenprogramm nach Wahl des AN.
Menge: 1,000 psch

**1.1.2.30 Maschinenbaul. Berechnungen fortschreiben**
*** Pauschalposition
Berechnung der Leistung und Festigkeitsnachweis aller
Maschinenteile für Antriebe von Stahlwasserbauten und
deren elektrische Betriebsmittel fortschreiben prüffähig liefern.
Dokumentation, Datenblätter, Kennlinien von Bauteilen
Grundlage ist die beigelegte Ausführungsplanung (.pdf) des AG.
Digitale Unterlagen prüffähig auf Papier und
digital liefern und erneut liefern bei Abweichungen und notwendigen Korrekturen.

Ablieferung zur Prüfung in Papier und elektronisch.
Abzuliefernde Ausfertigungen = '3-fach in Papier und
1-fach elektronisch', (.pdf)
Bauteil = "gilt für alle Teile Stahlwasserbau-Maschinenbau"
Menge: 1,000 psch

**1.1.2.40 Ausführungs-, Werkstattzng. Stahlbau liefern**
*** Pauschalposition
Bauteil = "gilt für alle Teile Stahlwasserbau"
(Tore, Pylone, Betoneinbauteile, Dichtungsanschläge, Verankerungen, Revisionsverschlüsse, Anschlusskonstruktionen für E- Technik und Steuerungsteile.

Erstellen und liefern aller erforderlichen Unterlagen zur Fertigung und zum Einbau aller Teile des Stahlwasserbaus mind. gemäß DIN EN 1090 und auf Grundlage der Baubeschreibung, wenn nicht gesondert angegeben.
Grundlage ist die beigelegte Ausführungsplanung (in .pdf) des AG.
Die Werkstattzeichnungen sind inhaltlich mit den geforderten Angaben gemäß Baubeschreibung zu versehen. Digitale Unterlagen prüffähig auf Papier und digital liefern und erneut liefern bei Abweichungen und notwendigen Korrekturen.

Diese Leistung umfasst sämtliche zur Herstellung der
Bauteile notwendigen Pläne (Ausführungspläne,
Werkstattpläne, Absteckpläne, Korrosionsschutzpläne,
Schweißfolge- und Schweißnahtprüfpläne usw.)

Ablieferung zur Prüfung in Papier und elektronisch.
Abzuliefernde Ausfertigungen = '3-fach in Papier und
2-fach elektronisch', (als .dwg und .pdf)

Alle Zeichnungen gefaltet auf A 4-Format mit Loch -
Verstärkungsstreifen versehen.

Bauteil = "gilt für alle Teile Stahlwasserbau"
Menge: 1,000 psch

**1.1.2.50 Ausführungs-, Werkstattzng. Maschinenbau liefern**
*** Pauschalposition
Bauteil = "gilt für alle Teile Maschinenbau"

Erstellen und liefern aller erforderlichen Unterlagen zur Fertigung und zum Einbau aller Teile des Maschinenbaus und der Antriebe.
Grundlage ist die beigelegte Ausführungsplanung (in PDF) des AG.
Die Werkstattzeichnungen sind inhaltlich mit den geforderten Angaben gemäß Baubeschreibung zu versehen. Digitale Unterlagen prüffähig auf Papier und digital liefern und erneut liefern bei Abweichungen und notwendigen Korrekturen.

Diese Leistung umfasst sämtliche zur Herstellung der
Bauteile notwendigen Pläne (Ausführungspläne,
Werkstattpläne, Absteckpläne, Korrosionsschutzpläne,
Schweißfolge- und Schweißnahtprüfpläne usw.)

Ablieferung zur Prüfung in Papier und elektronisch.
Abzuliefernde Ausfertigungen = '3-fach in Papier und
2-fach elektronisch', (als .dwg und .pdf)

Alle Zeichnungen gefaltet auf A 4-Format mit Loch -
Verstärkungsstreifen versehen.

Bauteil = "gilt für alle Teile Maschinenbau"
Menge: 1,000 psch

**1.1.2.60 Weitere Unterlagen - Stahlwasserbau**
*** Pauschalposition
Zusätzlich zu den Werkstattzeichnungen sind folgende Unterlagen prüffähig zu erstellen und zu liefern und bei Abweichung und notwendigen Überarbeitung erneut zu liefern:

    - Stücklisten
    - Schweißpläne
    - Materialverteilungspläne
    - Brennpläne
    - Mechanische Bearbeitungspläne
    - Fertigungs-, Zusammenbau- und Schweißfolgepläne
    - Schweißnahtprüfpläne (Röntgen, Ultraschallen,
  u.s.w.)
    - Prüfanweisungen
    - Ultraschallprüfpläne für Bleche
    - Korrosionsschutzpläne mit zeichnerischer
  Darstellung insbesondere von Übergangsbereichen
  zu anderen Anstrichsystemen und bearbeiteten
  Flächen
    - Maßkontrollpläne mit Vermessungskonzept
    - Maßprotokolle nach Baugruppen
    - Schweißprotokolle
    - Prüfprotokolle
    - Verpackungs- und Schutzanweisungen
    - Transport-, Lager- und Verladepläne
    - Transportbeschreibungen
    - Montagepläne
    - Kollisionsprüfpläne
    - Detailpläne zur Kollisionsprüfung
    - Einbau und Montageanweisungen im Herstellungswerk
    - Einbau und Montageanweisungen auf der Baustelle
    - Leitungsverlegepläne
    - Gitterrost-Belagpläne bzw.
  Riffel-/Tränenblechverlegepläne
    - Abdeckungspläne
    - Inbetriebsetzungsanweisungen
    - Probebetriebsanweisungen
    - Wartungs-und Inspektionsanweisungen
    - Funktionsprüfpläne
    - Betriebsanweisungen
    - Arbeitsanweißungen aller Art

Soweit keine gesonderte Position ausgewiesen sind die Kosten vollständig in dieser Position zu kalkulieren.

In den Positionen enthalten sind, außerdem alle evtl. Stahlbau- bzw. Stahlwasserbau- und werksspezifischen Unterlagen, die noch zur Durchführung der Arbeiten erforderlich sind, auch wenn sie hier nicht eigens aufgeführt sind.

Digitale Unterlagen prüffähig auf Papier und
digital liefern und erneut liefern bei Abweichungen und notwendigen Korrekturen.

Ablieferung zur Prüfung in Papier und elektronisch.
Abzuliefernde Ausfertigungen = '3-fach in Papier und
2-fach elektronisch', (als .dwg und .pdf)
Bauteil = "gilt für alle Teile Stahlwasserbau"
Menge: 1,000 psch

**1.1.2.70 Montageanweisung/ Montagetechnologie erstellen**
*** Pauschalposition
Erstellung von Montageanweisungen und Montagetechnologien für alle zu montierenden Bauteile. Die Anweisung muss mindestens Vorgaben zu den einzusetzenden Geräten, Bauhilfsmaßnahmen (z.B. Gerüste), Hebegeräten einschließlich deren Aufstellung, Reihenfolge der Arbeiten, erforderliche Sicherungsmaßnahmen für das Personal, Angaben zum Arbeiten mit gesundheitsgefährenden Stoffen und sonstige Arbeitsschutzbestimmungen beinhalten.
Anhand der Montageanweisungen und mit Montageplänen ist genau zu beschreiben, mit welcher Methodik die in den Ausschreibungszeichnungen geforderten Einbaugenauigkeiten erreicht werden sollen.

Ablieferung zur Prüfung in Papier und elektronisch.
Abzuliefernde Ausfertigungen = '3-fach in Papier und
2-fach elektronisch', (als .dwg und .pdf)
Bauteil = "gilt für alle Teile Stahlwasserbau"
.
Die Zustimmung und Freigabe durch den AG ist erforderlich.
Montagetechnologie inkl. aller erforderlichen statischen Berechnungen, Zeichnungen und Beschreibungen
aller Montagezustände prüffähig und liefern.
Die Prüfung hat durch einen zugelassenen Prüfer zu
erfolgen.
Abzuliefernde Ausfertigungen = '3-fach in Papier und
2-fach elektronisch',pdf, Word (MS-Office 2016),
Ausführungsunterlagen
für die Montagetechnologie, ist die Freigabe durch den
AN beim AG einzuholen.
Menge: 1,000 psch

**1.1.2.80 Anstrichflächenberechnungen liefern**
*** Pauschalposition
Anstrichflächenberechnungen gemäß Baubeschreibung,  getrennt nach den Baugruppen, untergliedert in die Bauteile und nach einzelnen Korrosionsschutzsystemen digital und auf Papier, prüffähig liefern und korrigieren und erneut liefern bei Abweichungen und notwendigen Korrekturen
für 'Stahlwasserbau und Maschinenbau, getrennt nach Bauteilen'

Ablieferung zur Prüfung in Papier und elektronisch.
Abzuliefernde Ausfertigungen = '3-fach in Papier und
2-fach elektronisch', Excel, Word, bei Plänen dwg
(Autocad)
Bauteil = "gilt für alle Teile Stahlwasserbau"
Menge: 1,000 psch

**1.1.2.90 Gewichtsberechnung**
*** Pauschalposition
Gewichtsberechnung getrennt nach den Baugruppen,  untergliedert in die einzelnen Bauteile, für alle Stahlwasserbauteile und Maschinenbauteile prüffähig erstellen und liefern.
Ablieferung zur Prüfung in Papier und elektronisch.
Abzuliefernde Ausfertigungen = '3-fach in Papier und
2-fach elektronisch', Excel, Word (MS-Office 2016),
bei Plänen dwg (Autocad)
Bauteil = "gilt für alle Teile Stahlwasserbau und Maschinenbau"
Menge: 1,000 psch

**1.1.2.100 Bauzeitenplan liefern**
*** Pauschalposition
Bauzeitenplan mit einer Aufgliederung in Planung, Lieferung, Herstellung, ggf. Montage und Erprobung nach Abschnitten des LV prüffähig aufstellen.
Abhängigkeiten der Vorgänge darstellen.
Vereinbarte Termine und Abläufe berücksichtigen für alle Leistungen des LV.

Lieferung monatlich als Balkenplan, entsprechend dem Bauablauf nach Angaben des AG fortschreiben.
Ablieferung zur Prüfung in Papier und elektronisch.
Abzuliefernde Ausfertigungen = '3-fach in Papier und
2-fach elektronisch', Excel, Word (MS-Office 2016),
bei Plänen dwg (Autocad)
Bauteil = "gilt für alle Teile Stahlwasserbau"
Menge: 1,000 psch

**1.1.2.110 Baustelleneinrichtungsplan liefern**
*** Pauschalposition
Baustelleneinrichtungsplan mit Darstellung der Baustelleneinrichtung einschließlich Lager- und Verkehrsflächen, Wohncontainer, Ver- und Entsorgungsleitungen, Mischanlagen, Krane, usw. aufstellen für alle Leistungen des LV
Lieferung im Archiv-/Druckformat =.pdf
Lieferung auf Papier, weiß, Anzahl 3fach
Druckbild = farbig
Menge: 1,000 psch

**1.1.2.120 Bestandszeichnungen Stahlwasserbau, erstellen, liefern**
*** Pauschalposition
Bestandsunterlagen der ausgeführten Arbeiten unter Verwendung der unter vorgenannter Position (Ausführungszeichnungen) erstellten Unterlagen und auf Grundlage der Bestandsvermessung prüffähig digital und als Papierpausen erstellen und liefern.
Digitale Bestandsszeichnungen prüffähig und modellkonform liefern, für die Baumaßnahme.
Format=  .dgn (AutoCAD drawing) und .pdf
Nach Abschluss der Prüfung:
Abzuliefernde Ausfertigungen = '3-fach in Papier und
2-fach elektronisch (pdf, bei Plänen .dwg (Autocad) und. dgn)
bei Plänen .dwg (Autocad)

Alle Zeichnungen gefaltet auf A 4-Format mit Loch -
Verstärkungsstreifen versehen.

Bauteil = "gilt für alle Teile Stahlwasserbau"
Menge: 1,000 psch

**1.1.2.130 Bestandszeichnungen Masch.bau erstellen, liefern**
*** Pauschalposition
Bestandsunterlagen der ausgeführten Arbeiten unter Verwendung der unter vorgenannter Position (Ausführungszeichnungen) erstellten Unterlagen und auf Grundlage der Bestandsvermessung prüffähig digital und als Papierpausen erstellen und liefern.
Digitale Bestandsszeichnungen prüffähig und modellkonform liefern, für die Baumaßnahme.
Format= (AutoCAD drawing) und .pdf
Nach Abschluss der Prüfung:
Abzuliefernde Ausfertigungen = '3-fach in Papier und
2-fach elektronisch (pdf,bei Plänen dwg (Autocad) und. dgn)
bei Plänen dwg (Autocad)
Bauteil = "gilt für alle Teile Stahlwasserbau"

Alle Zeichnungen gefaltet auf A 4-Format mit Loch -
Verstärkungsstreifen versehen.

Bauteil = "gilt für alle Teile Maschinenbau"
Menge: 1,000 psch

**1.1.2.140 Bestandsdokumentation**
*** Pauschalposition
Bestandsdokumentation prüffähig liefern

    - Prüf- und Messprotokolle (im Original)
    - Zertifikate und Zulassungen
    - Materialprüfzeugnisse  (im Original)
    - Protokolle über durchgeführte Prüfungen
    - Entsorgungsbescheinigungen
    - Alle sonstigen für den Betrieb erforderlichen Unterlagen
    - Abnahmeprotokolle
    - Wartungsanweisungen
    - Betriebsanweisungen
    - Unterlagen gemäß Maschinenrichtlinie

Abzuliefernde Ausfertigungen = Digitale Unterlagen prüffähig für alle Bauteile
Format = Excel, Word (MS-Office 2016) und .pdf, bei Plänen dwg (Autocad) und .pdf
Bauteil = "gilt für alle Teile Stahlwasserbau"
Menge: 1,000 psch

**1.1.2.150 Fotodokumentation liefern**
*** Pauschalposition
Fotodokumentation aus digitalen Lichtbildern vom Baugeschehen, insbesondere auch für die später nicht mehr zugänglichen Bauteile, mit Datumsanzeige herstellen.
Die Fotos sind entsprechend Bauteilen / Bauwerken/ Anlagen zu benennen und zuzuordnen für alle Leistungen des LV
Abzuliefernde Ausfertigungen = 'Digitale Unterlagen prüffähig für alle Bauteile
Lieferung digital in Dateiformat/Version = ".jpg"
Format = Excel, Word (MS-Office 2016)
Bauteil = "gilt für alle Teile Stahlwasserbau"
Menge: 1,000 psch

**1.1.2.160 Bedienungs- und Wartungsanleitung, Stahlwasserbau, liefern**
*** Pauschalposition
Instandhaltungsanleitung für die planmäßige
Unterhaltung erstellen und liefern.
Bedienungs- und Wartungsanleitung als Bestandsunterlage unter Verwendung der Ausführungsunterlagen prüffähig liefern.
In dieser Anleitung sind alle Angaben bezüglich Lager, Schmierstellen, Dichtungskontrollen usw anzuführen. Sowie die wiederkehrenden Prüfungen für die turnusmäßig durchzuführenden Wartungs-, Revisions- und Prüfarbeiten, es sind alle Stellen, Bereiche und Bauteile, aufzuführen, an denen später zu Wartungs-, Revisions- und Prüfzwecken Arbeiten durchzuführen sind.
Dies betrifft alle stahlwasserbaulichen Bereiche und Bauteile.
Insbesondere Schmier-, Öl- und Gleitstellen.
Ferner sind die Stellen, Bereiche und Bauteile zu benennen und aufzuzeigen, die besonderem Verschleiß unterliegen.
Zur besseren Kenntlichmachung der Stellen sind ggf. Fotos und/ oder Planausschnitte mit einzufügen bzw. gesondert beizuheften.
Weiter sind Angaben über Hersteller bzw. Lieferanten und Materialien zu machen (z.B. Dichtungen, Lager, Puffer,Datenblätter, Gitterroste, Verbindungsmittel usw.)
Bestandteil sind außerdem Unterlagen wie:
    - Bedienungsanleitung
    - Wartungs-, Betriebs- und Kontrollanweisungen
    - Schmierstellenübersicht und-verzeichnis
    - Schmierstoffverzeichnis
    - Prüf- und Messprotokolle
    - Abnahmebescheinigungen
    - Zeugnisse
    - Abbildungen
    - Zertifikate
    - Betriebsanleitungen
    - Zulassungen von z.B. Dichtungen, Gleitfugenmaterial,
  Lagerwerkstoffen, Verbindungsmitteln, Beschichtungen usw.
    - Werkstoffblätter
    - Herstellernachweise
    - Ersatzteillisten mit Bestellnummern
    - Lagerlisten
    - Wartungs- und Schmieranweisungen
    - Einbauanweisungen
    - Zusammenbauzeichnungen bzw. -anweisungen
    - Typen- und Bestelllisten mit Bestellnummern
    - Code - Nr.
    - Bestell - Schlüssel-Nr.
    - Gewährleistungsunterlagen
    - Probelauf- und Funktionsprotokolle
    - Laborergebnisse
    - Verarbeitungsrichtlinien
    - Sonstige firmen- und produktspezifische Unterlagen

Die Aufzählung erhebt nicht den Anspruch auf Vollständigkeit.
Nicht beizuheftende Unterlagen, Blätter oder Zeichnungen sind einzuscannen.
Ablieferung, im Ring - Ordner, durch Trennblätter unterteilt, sortiert, beschriftet und nach Bauteilen bzw. Konstruktionsteilen, geheftet. Aufbau der Arbeitsanweisung nach Wahl des AN.
Abzuliefernde Ausfertigungen = "3-fach in Papier und
2-fach als elektronisch (.pdf)"
Alle Zeichnungen gefaltet auf A 4-Format mit Loch -
Verstärkungsstreifen versehen.
Menge: 1,000 psch

**1.1.2.170 Erprobungsprogramm**
*** Pauschalposition
Erprobungsprogramm zum Nachweis der Einzelfunktionen  und Betriebsabläufe (Funktionsprüfung) im Trockenen und  unter Wassereinwirkung bei Teil- und Vollbelastung aufstellen  für alle Leistungen (Stahlwasserbaus, Maschinenbau und Elektrotechnik) und mit dem AG abstimmen.
Prüfbemerkungen sind einzuarbeiten.
Es sind Funktionsprüfungen für alle wesentlichen Betriebs- und Revisionszustände durchzuführen.Die Funtkionsprüfungen werden gesondert vergütet

Es ist eine dem Erprobungsprogramm entsprechende tabellarische Abarbeitungsliste mit Hinweisen zur Durchführung, zu Zuständigkeiten und Erledigungsvermerken und Fehlerangaben zu erstellen.
Abzuliefernde Ausfertigungen = "3-fach in Papier und
2-fach als elektronisch (.pdf)"

Alle Zeichnungen gefaltet auf A 4-Format mit Loch -
Verstärkungsstreifen versehen.
Menge: 1,000 psch

**1.1.2.180 Risikobeurteilung erstellen**
*** Pauschalposition
Risikobeurteilung gemäß EG-Maschinenrichtlinie erstellen, fortschreiben und Anpassen der Risikobeurteilung bis zur Übergabe des Bauwerks.
- Erstellung der Unterlagen für die Zertifizierung gemäß MRL 2006/ 42/ EG
- Erstellung von Unterlagen zum Nachweis für das Auftreten von gefährlichen Bauteilausfällen während der Nutzungszeit.
Abzuliefernde Ausfertigungen = "3-fach in Papier und
2- fach als elektronisch (.pdf)"

Alle Zeichnungen gefaltet auf A 4-Format mit Loch -
Verstärkungsstreifen versehen.
Menge: 1,000 psch

**1.1.2.190 Schulung und Einweisung des Bedien- und Wartungspersonals**
Schulung und Einweisung des Bedien- und Wartungspersonals des AG durchführen.
Personal: Bedien- und Wartungspersonal des AG Durchführendes Personal: qualifiziertes, fach- und sachkundiges Personal des AN, entsprechend der Bedien- und Wartungsanweisung des AN durchführen,

Planung und Durchführung einer theoretischen und praktischen Schulung.
Unterlagen: dem zu schulenden Personal des AG sind begleitend zur Einweisung Unterlagen an die Hand zu geben, aus denen gekürzt (z.B. Schlagwort bzw.Stichwort mit Hinweis und Seitenangabe auf/ in der Bedienungs- und Wartungsanleitung), die einzelnen Themengebiete bzw. Themen chronologisch aufgebaut und nachvollziehbar hervor gehen, z.B. mit Inhalts-, Stichwortverzeichnis, Bebilderung, Beschreibung von Betriebs- und Wartungsvorgängen, Angabe relevanter Hilfsmittel und Hilfsstoffe für den Betrieb und die Wartung selbst, Markierung/ Hervorheben, ggf. vergrößern betriebs- und sicherheitsrelevanter Bereiche/ Stellen, Abläufe, geheftet, mit Trennblätter, Ordner A4, je 1-Exemplar pro Teilnehmer,

Die geprüfte Betriebsanleitung und Teilnehmerunterlage muss zwei Wochen vor dem Schulungstermin vorliegen.
Dem AG ist vor Erstellung der endgültigen Unterlagen ein Konzept zur Genehmigung vorzulegen.
Menge: 1,000 Wo

##### Bauteil 1.1.3 Vermessung

*Hinweis: Hinweis:*
Zwischen dem vermessungstechnischen Fachpersonal des AN
und des AG findet in regelmäßigen Abständen
Abstimmungsgespräche statt, das vom AN zu protokollieren und von beiden Seiten zu unterzeichnen ist. Die Abstimmungsgespräche werden nicht gesondert
vergütet.

**1.1.3.10 Vermessungskonzept erarbeiten**
*** Pauschalposition
Es ist ein Vermessungskonzept zum Vermessen der vorhandenen Anschlussbaugruppen zu erarbeiten.
Vermessungskonzept ist Grundlage für die Bestandsvermessung/ Ermittlung aller erforderlichen Angaben für die Werkstattplanung bzw. für die Herstellung der Funktionstüchtigkeit.
Insbesondere Messung der Laufschienen, Kettenanschlüsse, Kopf-, Sohl- bzw. Seitendichtungsanschläge auf der kompletten Länge, Verriegelung im Pylon, Pylonwandnische, usw..
Bestandsvermessung in allen Anschluß - und Umgebungsbereichen der Tore (2x Außenhaupt + 1x
Binnenhaupt + Revisionsverschlüsse).
Die Vermessung aller Punkte erfolgt in drei Dimensionen.
Das Vermessungskonzept ist vor Ausführung der Bestandsvermessung vom AG genehmigen zu lassen.
Menge: 1,000 psch

**1.1.3.20 Fertigungsbegleitende Vermessung Stahlwasserbau**
*** Pauschalposition
Fertigungsbegleitende Messung der Haupt- und Anschlussmaße, Passungen, Oberflächengüten und zugehörigen Toleranzen der Stahl- und Stahlwasserbauteile.
Messung der Torkonstruktion und Portale vor und nach der mechanischen Bearbeitung.
Messung der Torkonstruktion im Beisein des AG oder seines Erfüllungsgehilfen. Der AG ist spätestens 10 Werktage vor der jeweiligen Messung über den Termin schriftlich zu informieren.

Leistung umfasst auch Dokumentation und Beurteilung der Messungen:
- Messprotokolle erstellen,
- Eintragungen der Ist-Werte in die Ausführungspläne
- Vergleich der Ist- mit den Sollwerten mit Beurteilung
Übergabe der vorstehenden Dokumentation und Beurteilung zum Nachweis der vertraglich vereinbarten Maße und Toleranzen an den AG spätestens 5 Werktage nach der jeweiliegen Messung.

Erstellung von Messprogrammen für diese Messungen.
Die Messprogramme sind die bautechnischen Verfahrensvorgaben (Qualitätsvorgaben, Anordnung und Art der Messpunkte usw.) detailliert und nachvollziehbar zu begründen.
Liefertermin der Messprogramme jeweils vier Wochen vor Ausführung der jeweiligen Messung.
Menge: 1,000 psch

**1.1.3.30 Vermessung Einbauteile Erstbeton**
*** Pauschalposition
Sämtliche Festteile und Verankerungen des Stahlwasserbaus jeweils vor und nach dem Erstbetoneinbau nach Lage und Höhe einmessen.

Leistung umfasst auch Dokumentation und Beurteilung der Messungen:
- Messprotokolle erstellen,
- Eintragungen der Ist-Werte in die Schalpläne
- Vergleich der Ist- mit den Sollwerten mit Beurteilung
Übergabe der vorstehenden Dokumentation und Beurteilung zum Nachweis der vertraglich vereinbarten Maße und Toleranzen an den AG spätestens zwei Wochen nach Fertigstellung des jeweiligen Bauteils bzw. Bauabschnitts (Erstbeton).

Erstellung von Messprogrammen für diese Messungen. Die Messprogramme sind die bautechnischen Verfahrensvorgaben (Qualitätsvorgaben, Anordnung und Art der Messpunkte usw.) detailliert und nachvollziehbar zu begründen.
Liefertermin der Messprogramme jeweils vier Wochen vor Ausführung der jeweiligen Bauleistung.
Die Zustimmung und Freigabe der Messprogramme durch den AG ist erforderlich.
Menge: 1,000 psch

**1.1.3.40 Vermessung Einbauteile Zweitbeton**
*** Pauschalposition
Sämtliche Festteile und Verankerungen des Stahlwasserbaus jeweils vor und nach dem Zweitbetoneinbau nach Lage und Höhe einmessen. Zweitbetonaussparungen vor Einbau des Zweitbetons einmessen.

Leistung umfasst auch Dokumentation und Beurteilung der
Messungen:
- Messprotokolle erstellen
- Vergleich der Ist- mit den Sollwerten mit Beurteilung
Übergabe der vorstehenden Dokumentation und Beurteilung zum Nachweis der vertraglich vereinbarten Maße und Toleranzen an den AG spätestens zwei Wochen nach Fertigstellung des jeweiligen Bauteils bzw. Bauabschnitts (Zweitbeton).

Erstellung von Messprogrammen für diese Messungen. Die Messprogramme sind die bautechnischen Verfahrensvorgaben (Qualitätsvorgaben, Anordnung und Art der Messpunkte usw.) detailliert und nachvollziehbar zu begründen.
Liefertermin der Messprogramme jeweils vier Wochen vor Ausführung der jeweiligen Bauleistung.
Die Zustimmung und Freigabe der Messprogramme durch den AG ist erforderlich.
Menge: 1,000 psch

**1.1.3.50 Bestandsvermessung**
Bestandsvermessung für alle vom AN hergestellten bzw.geänderten Bauteile durchführen.

Erstellung von Messprogrammen für diese Messungen.
In den Messprogrammen sind die bautechnischen Verfahrensvorgaben (Qualitätsvorgaben, Anordnung und Art der Messpunkte usw.) detailliert und nachvollziehbar zu begründen.
Liefertermin der Messprogramme jeweils vier Wochen vor Ausführung der Messungen.
Die Zustimmung und Freigabe der Messprogramme durch den AG ist erforderlich.
Menge: 2,000 Wo

##### Bauteil 1.1.4 Beweissicherung

**1.1.4.10 Messung Schallemission beim Rammvorgang**
*** Pauschalposition
Messung der Schallemission während der Bauzeit zum Nachweis der Einhaltung der Schallemission nach Baubeschreibung während der lärmintensiven Arbeiten (z.B. Rammen).

Übergabe der Ergebnisse in Protokollen an den AG.
Menge: 1,000 psch

#### Gewerk 1.2 Baustelleneinrichtung und Räumung

##### Bauteil 1.2.1 Baustelleneinrichtung und Räumung

*Hinweis: Vorbemerkung Baustelleneinrichtung*
Eine Verrechnung nicht verursachungsgerecht zurechenbarer baustellenbezogener Kosten im Umlageverfahren auf Leistungspositionen ist zu unterlassen.

**1.2.1.10 Baustelle einrichten**
*** Pauschalposition
Baustelle einrichten und einmalige und sonstige nicht
zeitabhängige Gemeinkosten der Baustelle

Baustelle für die vertragsgemäße Durchführung der
Bauleistungen einrichten, soweit nicht für bestimmte
Leistungen das Einrichten der Baustelle als gesonderter
Ansatz im LV enthalten ist.

Die Pauschale umfasst die Vergütung der
Baustelleneinrichtung einschl. der Geräte, Gerüste und dgl. für alle Bauleistungen sämtlicher Abschnitte des LV. Einrichtungsfläche nach Lageplan und Baubeschreibung wird vom AG kostenlos zur Verfügung gestellt. Zusatzflächen werden vom AN beschafft.
Zufahrt zur Baustelle nach Lageplan und Baubeschreibung
ist teilweise vorhanden. Der Ausbau wird nicht gesondert
vergütet.
Ver- und Entsorgungseinrichtungen herstellen, für die
Dauer der Bauzeit.

Vorhalten, Unterhalten und Betreiben der
Baustelleneinrichtung einschl. Geräte, Gerüste und dgl. werden gesondert vergütet.

In den Preis der Position sind weiterhin alle
einmaligen und sonstige nicht zeitabhängige Gemeinkosten der Baustelle einzurechnen.

An- und Abtransport, Einrichten einer ausreichend dimensionierten Stiefelwaschanlage.
Die Stiefelwaschanlage muss von allen auf der Baustelle
tätigen Personen genutzt werden und ist entsprechend zu
dimensionieren.
Menge: 1,000 psch

**1.2.1.20 Baustelle vorhalten und betreiben**
Baustelleneinrichtung unterhalten und  für die Dauer der Bauzeit betreiben.  Hierzu gehören alle erforderlichen  Baustelleneinrichtungsbestandteile einschließlich aller Aufwendungen für die erforderlichen Personalressourcen, Stiefelwaschanlage, Geräte, Stoffe, Hilfsstoffe und -mittel, Betriebsstoffe und -mittel.
In den Preis dieser Position sind weiterhin alle
zeitabhängigen Gemeinkosten der Baustelle einzurechnen, wie z.B. Baustellengehälter und -löhne, allgemeine Baukosten (Bürokosten, Telefon, Pkw-Betrieb, Elektroenergiekosten,Betreiben der Trafostation, Baustromkabel etc.), zeitabhängige Sonderkosten, etc.

In der Leistungsposition sind die Kosten für die regelmäßige Reinigung bzw. Entleerung der Stiefelwaschanlage sowie die Entsorgung der Abwässer und Schlämme einzurechnen.
Menge: 44,000 Mon

**1.2.1.30 Baustelle räumen**
*** Pauschalposition
Baustelle räumen. Soweit nicht für bestimmte Leistungen (z.B. Bedarfsleistungen) das Räumen der Baustelle als besonderer Ansatz enthalten ist, umfasst die Pauschale die Vergütung der
Baustellenräumung für alle Leistungen sämtlicher Abschnitte des LV.
Hilfsfundamente und sonstige eingebaute Teile der
Baustelleneinrichtung abbrechen. Das Abbruchmaterial in Eigentum des AN übernehmen und von der Baustelle entfernen.
Ursprünglichen Zustand der Baustelleneinrichtungsfläche wiederherstellen.
Menge: 1,000 psch

**1.2.1.40 Baustellenschild liefern und aufstellen**
Baustelleninformationsschild liefern und standsicher aufstellen.
Mit 4-farbigem Aufdruck in wetterfester, stabiler und
übersichtlicher Ausführung mit Angaben über das Bauvorhaben,den Bauträger und allen am Bau Beteiligten Unternehmen fertigen und aufstellen.
Erforderliche Erdarbeiten ausführen,
Fundamente entsprechend Statik aus Beton C20/25 herstellen.
Bauschild während der Bauzeit unterhalten und säubern.
Größe ca. 4 x 3 m
Aufstellvorrichtung nach statischen Erfordernisen, einschließlich der erforderlichen Befestigungsmaterialien liefern.
Aufstellung der dazugehörigen geprüften Statik, einschl. Übernahme der Prüfgebühren und der Anfertigung der Ausführungszeichnungen nach Angabe des AG.
Layout wird nach Auftragserteilung bekannt gegeben.
Die statische Berechnung einschl. aller Pläne in 3-facher Ausfertigung beim AG einreichen.
Erst nach Vorliegen der geprüften stat. Berechnung darf mit den Arbeiten begonnen werden.

Aufstelldauer: 48 Monate
Menge: 1,000 St

**1.2.1.50 Flyerbox an Bauschild liefern und montieren**
Flyerbox für Informationsmaterial für Passanten liefern und an dem Bauschild aus Vorposition montieren.

Größe: A4
Deckel: selbstschließend
Material: Kunststoff oder Plexiglas
Anforderungen: wettergeschützt und UV-stabil
Menge: 1,000 St

**1.2.1.60 Baustellenschild abbauen und entsorgen**
Baustelleninformationsschild, Flyerbox und Aufstellvorrichtung abbauen, Fundamente abbrechen. Abbruchgut nach Wahl des AN entsorgen. Benutzte Fläche entsprechend dem ursprünglichen Zustand herrichten.
Größe = 4,00/3,00 m.
Baustelleninformationsschild und Aufstellvorrichtung nach Wahl des AN verwerten.
Menge: 1,000 St

**1.2.1.70 Baubüro für AG, Obergeschoss**
*** Pauschalposition
Bürocontainer, doppelwandig und winterfest, für die örtliche Bauaufsicht des AG antransportieren und nach Angabe des AG liefern, aufbauen und nach Abschluß der Baumaßnahme abbauen und abtransportieren. 6 Stellplätze für PKW herrichten.
Der Container ist entsprechend der Arbeitsstättenverordnung ausgerüstet und beinhaltet folgende Mindestaustattungen für 3 Bildschirmarbeitsplätze:
- Fenster und Türen einbruchsgesichert (Gitter)
- mind. 1 Fenster pro Arbeitsplatz
- Heizung, Licht, Waschgelegenheit (kalt/warm), WC
- Tel.-Anschluß, DSL
- Telefon (schnurlos) DECT mit 3 Apparaten (Haupt- und
Nebenanschluß), Anrufbeantworter, Gebührenzähler
- 1 Multifunktionsgerät mit Kopier-, Scan- und Druckfunktion für DIN A4/A3 mit Farbe mit der Möglichkeit der Verkleinerung 50% und Vergrößerung 200% der Kopiervorlagen
- Kochmöglichkeit mit Spüle, Kühlschrank, (Mikrowelle, Gastronomiekaffemaschine, Küchenausstattung mit Geschirr, Besteck usw.)
- 3 Schreibtische mit verstellbaren Bürostühlen auf 5 Rollen und 6 Zusatzstühlen,
- 3 PC-Anschlüsse, 3 Schreibtischlampen, 3 Papierkörbe, 3 Aktenböcke und 1 Ablagetisch
- 1 weiße Wandtafel mit trocken abwischbaren Stiften in
schwarz, rot und blau (Besprechungsraum)
- 3 Notebooks 17 Zoll, Betriebssystem Windows 10 Enterprise mit Office-Paket Windows Professional 2016, Ausstattung mit Chipkartenleser für VPN-Karte für den Zugang zum Netz des Landes Niedersachsen
- 3 Stck. LED Full HD Monitore, 24 Zoll, 16:9 Wide Format zum Anschluss an die Notebooks
- 5 Aktenschränke (feuersicher) und 2 Kleiderschrank mit 3 Kammern (die Schränke sind alle verschließbar)
- Erstausrüstung Büromaterial und Magnetschienen
- 1 Verbandskasten und 1 Feuerlöscher;
Im Angebotspreis ist auch enthalten:
- Das Anlegen und der Rückbau von Zufahrtswegen und
eventuell Platzbefestigungen (Herrichten des Standplatzes)
- Das Herstellen der Versorgungs- und Entsorgungsanschlüsse sowie das Anschließen und das Beseitigen der Anschlüsse nach Abschluß der Baumaßnahme
- Beschaffen von Aufstellflächen, sofern die vom AG zur
Verfügung gestellten nicht ausreichen
- das Versetzen der benutzen Flächen in den ursprünglichen Zustand und das Beseitigen von evtl. Verunreinigungen
In der nachfolgend angegebenen Bürofläche sind Flure,
Toiletten und dgl. nicht enthalten:
- 1 Raum mit 2 Arbeitsplätzen
- 1 Raum mit 1 Arbeitsplatz
- Gemeinschaftsraum mit Küchenzeile
Gesamtgröße des Baubüros: ca. 45 m².
70 v. H. des Angebotspreises werden nach der Übernahme des Büros durch den AG, der Rest nach Erfüllung der Leistung vergütet.
Das Vorhalten und Betreiben des Büros wird gesondert
vergütet.
Menge: 1,000 psch

**1.2.1.80 Bürocontainer (Besprechungsraum), Erdgeschoss**
*** Pauschalposition
Besprechungs- bzw.Präsentationsraum für den AG
mit allen Ver- und Entsorgungseinrichtungen einschl. deren Anschlüssen (Stom, Wasser, Abwasser, Telefon), einschließlich Beleuchtung und Heizung, antransportieren und aufbauen und nach Abschluß der Baumaßnahme abbauen und abtransportieren.
Mit Alarmanlage gesichert, rolladengesicherte Fenster Besprechungsraum und Baubüro des AG sollen räumlich eine Einheit bilden, Grundrissgestaltung (exklusive Flächen für Flur/Vorraum):
1 Besprechungsraum möbliert für mindestens 20 Personen (ca. 40 m²), und komplett eingerichteter Küchenzeile (wie. in Position Baubüro AG)
ausreichend Sanitäreinrichtungen (getrennt für Damen und Herren, mit fliess. kaltem u. warmem Wasser, ca. 6+10 m²)
Reinigung und Beseitigung von anfallenden Abfällen auch aus Sanitärbereichen ist mit einzurechnen.
Ausstattung:
Telefonanschluss DSL, min. 6016 kbit/s, Zugang mit
unbegrenzter Zeit- und Volumennutzung,
1 Telefonanlage mit LAN-Router (Fritz!Box o.gl.) mit Herstellung von LAN-Verbindung ins Baubüro und Verteilung mittels Switch 1 Beamer (min. 3000 Ansi-Lumen, Kontrast 1000:1, Auflösung
1024*768)
einschl. Projektionsleinwand, Flip-Chart, Magnetwände
10 PKW-Stellplätze auf befestigtem Parkplatz.
Einschl. Beschaffung und Bereitstellung der notwendigen
Grundstücke, sofern die vom AG zur Verfügung gestellten Flächen nicht ausreichen. Sämtliche Einrichtungen sind neuwertig. Bei Bedarf vorhandenen Oberboden für die benötigten Flächen abheben und seitlich lagern, Aufwuchs beseitigen, Zufahrtswege sowie Platzbefestigungen anlegen. Einrichtung des AG gesondert einzäunen, beleuchten und mit
verschließbaren Tür- und Toreinrichtungen versehen.
In enger räumlicher Verbindung zum Baubüro bzw. den
Einrichtungen des AN. Besprechungsraum nach Ende der
Bauzeit abbauen und abtransportieren. Benutzte Flächen
entsprechend dem ursprünglichen Zustand ordnungsgemäß
herrichten, Verunreinigungen beseitigen.
Menge: 1,000 psch

**1.2.1.90 Baubüro des AG und Bürocontainer unterhalten**
Baubüro und Bürocontainer der Vorpositionen während der gesamten Bauzeit vorhalten, unterhalten und betreiben, wie z.B. mit Strom- und Wasser versorgen, das Abwasser und Abfall entsorgen, an jedem Arbeitstag reinigen und bei Bedarf heizen.
Der AN schließt die erforderlichen Versicherungen (Hausrat-, Gebäudeversicherung) für das Baubüro des AG ab. Die Kosten sind in die Vorhaltekosten einzurechnen. Fernsprechgebühren werden vom AG getragen.
Zufahrtswege unterhalten.

Bei verlängerter Bauzeit werden, bei erwiesener Verantwortung durch den AG, Teilzeiten zu Tagen nach 1/30 eines Monats vergütet.
Menge: 44,000 Mon

**1.2.1.100 Persönliche Schutzausrüstung Besucher**
Persönliche Schutzausrüstung bestehend aus Helm, Weste
und Gummistiefel liefern und für die Bauzeit vorhalten und
entfernen . Die 14- tägliche Reinigung oder auf Anweisung des AG ist mit einzukalkulieren.

Gummistiefel nach EN 3 45 S5, mit Stahlkappe und
Stahlzwischensohle
Farbe: gelb,
Größen: mehrere Größen von 38 bis 50 nach Angabe AG
Warnwesten nach EN 471 Kat. 2 /2
Farbe: fluoreszierendes Orange- Rot

Helme nach EN 397
Farbe: gelb

Ort : Lagerraum für Arbeitsschutzkleidung in Containeranlage

Nach Abschluss der Bauarbeiten in Eigentum des AN
übernehmen und von der Baustelle entfernen.

Abrechnung nach Garnitur
Menge: 20,000 Stk

**1.2.1.110 Unterhaltung Wege und Straßen**
*** Pauschalposition
Unverzügliches Beseitigen aller Verschmutzungen auf
Verkehrsflächen in Baustellen- und auf öffentlichen Bereichen
bzw. Straßen und Wegen  und Zufahrtswegen (Straße "Am Kanal" und "Prof.-Carl-Langhein-Weg") zur Baustelle zur Aufrechterhaltung der Verkehrssicherheit während der gesamten Bauzeit.

Geeignete Bewässerungsanlage zur Minimierung der
Staubbelastung  im Baufeld einschl. Pumpen und Zuleitungen errichten, vorhalten und betreiben.
Die Kontrolle der Staubbelastung erfolgt baubegleitend/wöchentlich durch den AG.
Menge: 1,000 psch

**1.2.1.120 Winterdienst durchführen**
*** Pauschalposition
Winterdienst auf Zufahrtsstraße "Am Kanal", Länge ca. 4,5km gem. Unterlagen des AG, sowie auf Straße für bauzeitliche Verkehrsführung durchführen.

Flächen ab einer Schneehöhe von 3 cm, gemessen von 2 bis
22 Uhr, räumen und streuen. Geräumten Schnee seitlich
lagern. Das Streugut erfordert Zustimmung des AG und
wird nicht gesondert vergütet.

Der Geräte- und Personeneinsatz, Betriebsstoffe, Reparatur
etc. sind in dieser Position mit einzurechnen.

Vergütung des Winterdienstes: Vor der Durchführung des
Winterdienstes ist die Notwendigkeit mit dem AG abzustimmen.
Menge: 1,000 psch

**1.2.1.130 Bauzaun aufstellen, vorhalten und entfernen**
Bauzaun zur Sicherung der Abbruchbereiche und der Baustelle einschl. der erforderlichen Tore und Pfosten standsicher aufstellen, während der gesamten Bauzeit vorhalten
und unterhalten sowie nach Beendigung der Bauzeit entfernen.

Zaunhöhe = 2,00 m
Zaun aus Stahlgitter-Fertigteilen
Menge: 500,000 m

**1.2.1.140 Baunzaun umsetzen**
Bauzaun nach Erfordernis in Abstimmung mit dem AG
innerhalb der Baustelle umsetzten. Nicht wiederverwendbare
Teile ersetzen.
Menge: 200,000 m

**1.2.1.150 Koordinator Baustelle**
*** Pauschalposition
Koordinator zur Koordiantion der gesamten Baustelle gemäß Anforderungen aus der Baubeschreibung bestellen.

Dem AG ist bei Auftragserteilung namentlich der Koordinator sowie dessen Vertreter zu benennen.

Der Koordinator entbindet den AN nicht von der Pflicht zur fachgerechten Bauausführung und deren Koordination und Überwachung die entsprechenden Fachbauleiter und fachkundige Poliere einzusetzen.
Menge: 1,000 psch

**1.2.1.160 Einholen von Genehmigungen**
*** Pauschalposition
Einholen sämtlicher Genehmigungen bei den zuständigen
Behörden die sich im Zusammenhang mit der Baudurchführung
u.a. aufgrund der vom Auftragnehmer gewählten
Transportwege oder Bauverfahren ergeben.
Dazu zählen unter anderem:
- Einholen von Genehmigungen für das Einleiten von
Oberflächen- und Baustellenwasser
- Einholen von straßenverkehrsrechtlichen Genehmigungen für
besondere Transporte und Verkehrssicherung
Menge: 1,000 psch

**1.2.1.170 Verkehrssicherung**
*** Pauschalposition
Maßnahmen zur Sicherung und Regelung des Verkehrs zu Wasser wie zu Land für die vertragsgemäße Durchführung der Bauleistung, entsprechend den Auflagen einrichten, vorhalten, unterhalten und einschließlich der Anpassung an den jeweiligen Baufortschritt betreiten.

Nach Beendigung der Bauzeit zurückbauen.

Die Querungen bei einmündenden Straßen, Zufahrten sowie die Fußgänger und Radfahrerführung sind, einschließlich aller Absperreinrichtungen, mit zu berücksichtigen. Eine tägliche Kontrolle der Funktionstüchtigkeit und ordnungsgemäßen Positionierung ist durch den AN zu gewährleisten.

Die Genehmigungsverfahren werden gesondert vergütet.
Menge: 1,000 psch

**1.2.1.180 Zusätzlich Baustelle einrichten, vorhalten und räumen (Abbrucharbeiten mit gefährlichen Stoffen)**
*** Pauschalposition
Baustelle einrichten, vorhalten und räumen für Abbrucharbeiten mit gefährlichen Stoffen, wie Stahlteile mit Asbest/PAK  haltiger Beschichtung, Stahlteile mit Blei/PCB-haltiger Beschichtung, Stahlteile mit PAK/Zink haltiger Beschichtung, AZ-Platte.

Baustelleneinrichtung für den spezifischen Leistungsumfang der
Abbrucharbeiten, die über die in der allgemeinen
Baustelleneinrichtung beschriebene Einrichtung hinausgeht,
Einrichten, vorhalten und räumen.
Inkl. Alle Geräte, Werkzeuge und sonstige Betriebsmittel, die
zur vertragsgemäßen Erfüllung der beschriebenen
Teilleistungen erforderlich sind, auf die Baustelle bringen,
bereitstellen, betriebsfertig aufstellen und nach Beendigung der
Arbeiten wieder von der Baustelle entfernen.

Kosten für die Vorhaltung, Unterhaltung, Umsetzen und Betrieb der Geräte, Anlagen und dgl. werden nicht mit dieser Pauschale, sondern sind in die Einheitspreisen der betreffenden Teilleistungen einzurechnen.
Menge: 1,000 psch

**1.2.1.190 Bodenlager betreiben und unterhalten**
*** Pauschalposition
Bodenlager innerhalb der BE-Fläche während der Bauzeit betreiben und unterhalten.

Zur schadlosen Ableitung des anfallenden Oberflächenwassers
sind temp. Maßnahmen nach Wahl des AN zu errichten und für
die gesamte Bauzeit vorzuhalten.
Menge: 1,000 psch

**1.2.1.200 Baustellenräumung Sturmflutfall durchführen**
Erforderliche Maßnahmen entsprechend des vom AN erstellen Sicherungs- und Räumungskonzept und der Baubeschreibung  im Sturmflutfall nach Anweisung des AG durchführen. In den Einheitspreis sind die Kosten für die Einrichung der Baustellen nach einem Strumflutereignis einzurechnen.
Menge: 1,000 Stk

**1.2.1.210 Arbeitsboot liefern**
Arbeitsboot bestehend aus Boot und Motor liefern:

Boot:
Katamaran aus Aluminum 3mm liefern.
Länge: 500cm, Breite: 250cm, Höhe: 60cm
Bodenbelag mit Riffelblech nach DIN, Motorhaltung bis 20PS Langschaft, CE-Modul D Zulassung.
Aluminum Reeling dreisprossig 90cm hoch mit Ketten zum Einhängen, inkl. Kranoesen, Festmachpunkte, Bootshaken, Leinen, min. 2 Schwimmwesten und mit vorne kl. Schubbock
Mittelsteuestand komplett mit Teleflexlenkung, einfach Ausführung zum Stehen, mit Staufach und robuste Rammschutzkante umalufend.
Typ: Katamaran 500 o.glw.

Motor:
Zwei-Zylinker-Viertaktmotor, 15PS, E-Start, Langschaft, elektro-hydraul. Trimm- und Kippeinrichtung, serienmäßig mit speziell untersetztem Schubgetriebe und pass. Schubpropellter, inkl.Einheblschaltbox.
Typ: Yamaha FT25FETL o.glw.

Einschl. Einweisung des AGs.
Menge: 1,000 Stk

**1.2.1.220 Allgemeine Technische Einrichtung**
*** Pauschalposition
Betriebstechnische Anlagen, Ausleuchtung der
Arbeitsbereiche, Verschlussbereiche und der
Verkehrsbereiche gemäß den sicherheitstechnischen
Vorschriften und nach Baubeschreibung für die gesamte
Baumaßnahme herstellen, unterhalten, betreiben und
abbauen. Die Anlagen sind entsprechend dem
Arbeitsfortschritt, den Bearbeitungsabschnitten
umzusetzen bzw. anzupassen.
Menge: 1,000 psch

##### Bauteil 1.2.2 Gerüste und Montagehilfen Stahlwasserbau

*Hinweis: Hinweis:*
Hinweis:
Für den Einsatz sind ausschließlich Systemgerüste mit Zulassung zu verwenden. Innerhalb eines Gerüstes dürfen nur Bauteile eines Systems und eines Herstellers verwendet werden.
Die Einrüstung ist so zu planen, dass die Standsicherheit des Bauwerkes nicht gefährdet wird und die zulässigen Beanspruchungen eingehalten werden.
Die Gerüstkonstruktion ist arbeitstäglich hinsichtlich der Gebrauchstauglichkeit und Übereinstimmung mit dem Ausführungsplan bzw. deren Berechnungen zu überprüfen.
Ein entsprechender Vermerk hat im Bautagebuch zu erfolgen.
Das Arbeitsgerüst ist dem Arbeitsfortschritt anzupassen und ggf. mehrfach umzubauen. Dies ist in den folgenen Positionen zu berücksichtigen. Weiterhin sind Gerüstübergänge zur Begehung der Anlage und zu übrigen Bauteilen vorzusehen.

In die Einheitspreise ist jeweils mit einzurechnen:
- Erstellung von Brauchbarkeitsnachweisen auf Grundlage
der DIN EN 12811-1 bestehend aus dem Standsicherheitsnachweis und dem Nachweis der Arbeits- und Betriebssicherheit für alle verwendeten Gerüste.
Befestigung bzw.Verankerung an den Verschlüssen, Stahlbau ist nur nach Rücksprache mit dem AG möglich.
- Transporte sind vom AN selbsständig zu organisieren und eigenständig auszuführen.
- Für das Einheben der benötigten Bauteile, sowie den Transport der Abstützung in die Baugrube, wird dem AN kein Hebegerät zur Verfügung gestellt.
- Die Standzeit für alle Gerüstteile, Treppentürme etc. gilt für die gesamte Dauer der Maßnahme, wenn nicht gesondert angegeben.
- Innerhalb der Einrüstung (innen und außen) sind ausreichende Rettungswege vorzusehen und mittels Gerüstteilen auszubilden. Die Ausführung ist mit dem SiGeKo abzustimmen.
- Alle Gerüste inkl. Zugangsstege und -treppen sowie Arbeitsgerüste müssen auftriebs- (im Hochwasserfall) und überflutungssicher hergestellt werden.
- Alle Gerüste sind so zu stellen, dass alle Baubereiche mit Flucht- und Rettungswegen erreichbar sind.
Eventuelle Umrüstungen durch das Rüstungskonzept gehen
zu Lasten des AN über.

**1.2.2.10 Hilfseinrichtungen Montage**
*** Pauschalposition
Sämtliche Hilfseinrichtungen für die Montage der Betonein-, Stahl-, Stahlwasser- und Maschinenbauteile (z.B. Traggerüste, Hilfsstützen einschl. Gründungen, Lastverteilungseinrichtungen, Pallungen, Montageaussteifungen, Verbände, etc.), Hilfskonstruktionen zur Auflagerung und zum Ausrichten der Pylone, Tore (z.B. Pressen, Keile, etc.) nach statischen Erfordernissen und des vom AN gewählten Bauablaufes liefern, montieren, vorhalten, unterhalten, umsetzen, demontieren und abfahren.
Menge: 1,000 psch

**1.2.2.20 Arbeits- und Schutzgerüst herstellen**
Kombiniertes Schutz- und Arbeitsgerüste, einschließlich Gründung, nach statischen, konstruktiven und sicherheitstechnischen Erfordernissen herstellen und beseitigen, für den Zeitraum der eigenen Leistung vorhalten und unterhalten.
Einrichtungen zum Schutz der Umwelt (Gewässerschutz etc.) einbauen, vorhalten, unterhalten, betreiben und beseitigen.
Menge: 820,000 m²

**1.2.2.30 Geräte Montage**
*** Pauschalposition
Geräte, Werkzeuge und sonstige Betriebsmittel, die zur vertragsgemäßen Herstellung der Montage der Stahl-, Betonein-, Stahlwasser- und Maschinenbauteile erforderlich sind,auf die Baustelle bringen, bereitstellen, betriebsfertig aufstellen und nach Beendigung der Arbeiten wieder von der Baustelle entfernen, einschl. der dafür erforderlichen Arbeiten.
Kosten für Vorhalten, Unterhalten, Umsetzen und Betrieb der Geräte, Anlagen und dgl. sowie Betriebsstoffe werden mit dieser Pauschale vergütet.
Menge: 1,000 psch

#### Gewerk 1.3 Bauzeitliche Straßenführung

*Hinweis: Vorbemerkung*
Vorbemerkung

Es sind die folgenden Zusätzlichen Technischen Vertragsbedingungen und Richtlinien (ZTV) zu beachten:

- ZTV E-StB
- ZTV SoB-StB
- ZTV Asphalt-StB
Es gelten die in der VOB/C aufgeführten technischen Lieferbedingungen für Bauprodukte.

Alle herzustelltenden, baulichen Anlagen sind - soweit nicht anders aus den Unterlagen des AG ersichtlich - an angrenzende bauliche Anlagen anzupassen / anzuschließen.

Das Bodenmanagement ist mit der bodengutachterliche Begleitung von Seiten des AG abzustimmen.

##### Bauteil 1.3.1 Bauzeitliche Straßenführung im Baustellenbereich

**1.3.1.10 Baustraße nach Wahl des AN**
*** Pauschalposition
Baustraße nach Zeichnung und BB herstellen. Straßenaufbau nach Wahl des AN.

Der Auftragnehmer hat eine Baustraße für den baubedingten LKW-Verkehr herzustellen, die zudem der bauzeitlichen Straßenführung für den öffentlichen Verkehr dient.

Die Baustrasse beginnt an der Einmündung zum Pumpwerk vom "Prof.-Carl-Langhein-Weg", führt über eine Behelfsbrücke am Binnenhaupt im Bereich der bestehende Schleusenkammer und schließt dann an die Straße "Am Kanal" an.

Die Behelfsbrücke wird gesondert vergütet.

Die Straße ist insgesamt ca. 170 m lang und 3,00 m breit. Es ist ein Aufbau mit Asphaltdeckschicht zu wählen.

Der Aufbau des Baugrundes ist dem geotechnischem Bericht zu entnehmen.

Der AN hat die Baustraße so zu unterhalten, dass die
Oberflächenebenheit auf der Gesamtbreite + 5 cm beträgt und dass es zu keiner Staubentwicklung kommen kann.

Sämtliche für die Herstellung der Baustraße erforderlichen Materialien sind nach dem Rückbau der Baustrasse zur unternehmerseitigen Verwendung abzufahren.

Einschl aller erforderlichen Erd- und Nebenarbeiten.

Angaben der Bieters:

Aufbau der Baustraße:
'........................................'
Menge: 1,000 psch

##### Bauteil 1.3.2 Behelfsbrücke im Schleusenbereich

**1.3.2.10 Behelfsbrücke einschl. Unterbau herstellen**
*** Pauschalposition
Überfahrt über die vorhandene Schleusenkammer am Binnenhaupt als temporäre Brücke für öffentlichen Verkehr und Baustellenverkehr gem. Baubeschreibung herstellen.
Konstruktion und Bauweise nach Wahl des AN. Zu bemessen
auf die durch den AN eingesetzten Geräte.
Lichte Breite Schleusenkammer: ca: 21,0 m
Einschl. Schaffung von Übergangen/Zufahrten von bauzeitlicher Straße und Kranaufstellflächen und der erforderlichen Erdarbeiten.
Einschließlich sämtlicher Konstruktionselemente und Unterbau zur Auflagerung, ggf. Herstellen der Widerlager und Einbringen
erforderlicher Gründungselemente für die Brücke.
Einschließlich der erforderlichen Absturzsicherungen und
Geländer.
Erforderliche Erdarbeiten oder anderer Übergangskonstruktionen zum Anschluss an das vorhandene
Gelände sind in den EP mit einzurechnen.

Nutzbare Breite: > 3,60m
Nutzlast: Lastmodell 1 nach DIN Fachbericht 101

Ausführungsplanung wird gesondert vergütet.
Abrechnung nach betriebsbereiter Errichtung.
Menge: 1,000 psch

**1.3.2.20 Behelfsbrücke vorhalten und unterhalten**
Überfahrt am Binnenhaupt als temporäre Brücke für öffentlichen Verkehr und Baustellenverkehr gem. Vorposition
während der erforderlichen Bauphasen vorhalten, betreiben
und unterhalten.

Die Lieferung sämtlicher zum Unterhalten erforderlicher
Materialien sind einzurechnen.

Die Abrechnung erfolgt nach vollen Monaten bzw. Teilzeiten
nach Tagen zu 1/30 des Einheitspreises.
Menge: 36,000 Mon

**1.3.2.30 Brücke einschl. Unterbau rückbauen**
*** Pauschalposition
Überfahrt am Binnenhaupt als temporäre Brücke für öffentlichen Verkehr und Baustellenverkehr gem. Vorposition
zum Ende der Erforderlichkeit der Brücke zurückbauen.
Der Rückbau ist einschließlich sämtlicher
Konstruktionselemente und Unterbau auszuführen.

Erforderliche Brenn- und Schweißarbeiten sowie das Ziehen
der ggf. erforderlichen Gründungselemente, etc. sind einzurechnen.
Die erforderlichen Erdarbeiten oder andere
Übergangskonstruktionen zum Anschluss an das vorhandene
Gelände sind ebenfalls zurückzubauen und sind einzurechnen.

Abrechnung nach vollständigem Rückbau.
Menge: 1,000 psch

##### Bauteil 1.3.3 Zufahrtsstraße "Am Kanal"

*Hinweis: Temporäre Ausweichstellen inkl. Randstreifen*

**1.3.3.10 Oberboden abtragen, transportieren, in Mieten aufsetzen**
Oberboden einschl. Vegetationsdecke abtragen, transportieren und in Mieten aufsetzen.

Entfernen und Entsorgen von Fremdstoffen und Unrat und Aufsetzen in Mieten im Bodenlager nach Vorgaben des AG

Homogenbereich H 0, Eigenschaften wie Homogenbereich H 2
Abtragsdicke im Mittel ca 0,60 m

Förderwege: bis 4,5 km

Bereich: temporäre Ausweichstellen (Baufahrzeuge) sowie der Schotterbefestigung zur Erweiterung der vorhandenen Ausweichstellen (Kurzfahrzeuge) an Zufahrtsstraße "Am Kanal"

Abrechnung: nach Flächenaufmaß
Menge: 550,000 m²

**1.3.3.20 Planum herstellen**
Planum herstellen in Vorbereitung für Bau der temporären Ausweichstellen (Baufahrzeuge) sowie für Schotterbefestigung zur Erweiterung der vorhandenen Ausweichstellen (Kurzfahrzeuge) an Zufahrtsstraße "Am Kanal", zulässige Abweichung von der Sollhöhe +/- 2 cm, Verformungsmodul mind. EV2 45 MPa.

Abrechnung: nach Flächenaufmaß
Menge: 550,000 m²

**1.3.3.30 Frostschutzschicht liefern und einbauen**
Material für Frostschutzschicht mit Frostempflindlichkeit F1, Körnung 0/32 liefern, lagenweise einbauen und verdichten
Ev2-Wert ³ 120 MPa

Einschl. Ausbildung Randbereich/Bankett zur Anpassung an örtliche Gegebenheiten an der Uferböschung

Einbaustärke 29 cm
Flächen gem. Unterlagen des AG

Einbaubereich: temporäre Ausweichstellen (Baufahrzeuge) an Straße "Am Kanal"

Abrechnung: nach Auftragsprofil
Menge: 160,000 m³

**1.3.3.40 Schottertragschicht (Ausweichstelle) liefern und einbauen**
Material für Schottertragschicht 0/32 (Ausweichstelle) liefern, fachgerecht einbauen und verdichten
Ev2-Wert ³ 150 MPa

Einschl. Ausbildung Randbereich/Bankett zur Anpassung an örtliche Gegebenheiten an der Uferböschung

Einbaustärke 15 cm
Flächen gem. Unterlagen des AG

Einbaubereich: temporäre Ausweichstellen (Baufahrzeuge) an Straße "Am Kanal"

Abrechnung: nach Flächenaufmaß
Menge: 420,000 m²

**1.3.3.50 Schotterbefestigung (Randstreifen) liefern und einbauen**
Material für Schotterbefestigung 0/32 (Randstreifen) liefern, fachgerecht einbauen und verdichten
Ev2-Wert ³ 120 MPa

Einschl. Ausbildung Randbereich zur Anpassung an örtliche Gegebenheiten

Einbaustärke 50 cm
Flächen gem. Unterlagen des AG

Einbaubereich: Randstreifen zur Erweiterung der vorhandenen Ausweichstellen (Kurzfahrzeuge) an Straße "Am Kanal"

Abrechnung: nach Flächenaufmaß
Menge: 105,000 m²

**1.3.3.60 Asphalttragschicht liefern und einbauen**
Material für Asphalttragschicht AC 32 TN liefern und fachgerecht mit Fertiger, ggf. von Hand einbauen und verdichten.

Bindemittel 50/70
Einbaustärke 12 cm
Flächen gem. Unterlagen des AG

Einbaubereich: temporäre Ausweichstellen (Baufahrzeuge) an Straße "Am Kanal"

Abrechnung: nach Flächenaufmaß
Menge: 525,000 m²

**1.3.3.70 Unterlage reinigen**
Unterlage reinigen. Anfallendes Kehrgut der Verwertung nach
Wahl des AN zuführen.

Unterlage = Asphaltbefestigung.

Einbaubereich: temporäre Ausweichstellen (Baufahrzeuge)
an Straße "Am Kanal"

Abrechnung: nach Flächenaufmaß
Menge: 525,000 m²

**1.3.3.80 Bitumenemulsion aufsprühen**
Bitumenemulsion zur Herstellung des Schichtenverbundes
für 1-schichtige Deckensanierung vor Einbau der
Asphalttragdeckschicht aufsprühen.

Unterlage = Asphaltbefestigung, gefräst.
Mit Rampenspritzgerät.
Bindemittel = C60BP4-S.
Bindemittelmenge = 300 g/m2.
Fläche gem. Unterlagen des AG.

Unterlage vor Aufbringen des Bindemittels mit
selbstaufnehmender Kehrmaschine reinigen und
anfallendes Kehrgut der Verwertung nach Wahl des AN
zuführen.
Menge: 525,000 m²

**1.3.3.90 Asphaltbeton liefern und einbauen**
Material für Asphaltdeckschicht aus Asphaltbeton AC 11 DN liefern und fachgerecht einbauen und verdichten.
Bindemittel 50/70

Einbaustärke 4 cm
Flächen gem. Unterlagen des AG

Einbaubereich: temporäre Ausweichstellen (Baufahrzeuge) an Straße "Am Kanal"

Abrechnung: nach Flächenaufmaß
Menge: 525,000 m²

**1.3.3.100 Anschluss a. Fuge m. Fugenm. herst.**
Anschluss als Fuge mit Fugenmasse herstellen.
Randfuge vor Übergängen, Abläufen u.ä.
In der Asphaltdeckschicht ausbilden.
Fugenspalttiefe = 25 mm.
Fugenspaltbreite '= 10 mm.
Nachträgliches Herstellen der Fuge durch Schneiden.
Fuge reinigen. Fugenfüllung unempfindlich gegen Wasser
und Tausalzen, wasserundurchlässig und
alterungsbeständig.
Ausführung in nicht zusammenhängenden Teillängen.'
Mit heiß verarbeitbarer Fugenmasse Typ N 2, einschließlich
zugehörigem und zuvor aufgetragenem Voranstrichmittel.

Einbaubereich: temporäre Ausweichstellen (Baufahrzeuge) an Straße "Am Kanal"

Abrechnung: nach eingebauter Länge
Menge: 280,000 m

**1.3.3.110 Schotterbefestigung aufnehmen (Randstreifen)**
Schotterbefestigung nach Ende der Baumaßnahme abbrechen und aufnehmen
Fläche = Randstreifen an Ausweichstellen
Gesamtaufbruchtiefe bis 50 cm
Material der Verwertung nach Wahl des AN zuführen.
Menge: 105,000 m²

**1.3.3.120 Asphaltbefestigung aufnehmen (Ausweichstellen)**
Asphaltbefestigung nach Ende der Baumaßnahme abbrechen und aufnehmen
Fläche = Ausweichstellen
Asphaltbefestigung mit Dicke bis ca. 16 cm.
Einschl. gesamter Unterlage = Tragschichten ohne Bindemittel
Einschließlich erforderlicher Trennschnitte
Gesamtaufbruchtiefe 'bis 60 cm'
Material der Verwertung nach Wahl des AN zuführen.
Menge: 420,000 m²

**1.3.3.130 Oberboden aus Bodenlager einbauen**
Oberboden aus Bodenlager entnehmen, transportieren und einbauen inkl. Gelände profilieren und planieren zur Vorbereitung der Ansaat (nach Ende der Baumaßnahme).

Ansaat wird gesondert vergütet.

In Randbereichen evtl. von Hand.

Einbaustärke von ca. 0,60 m.

Förderwege: bis 4,5 km

Bereich: temporäre Ausweichstellen (Baufahrzeuge) sowie der Schotterbefestigung zur Erweiterung der vorhandenen Ausweichstellen (Kurzfahrzeuge) an Zufahrtsstraße "Am Kanal"

Abrechnung: nach Flächenaufmaß
Menge: 550,000 m²

*Hinweis: Unterhaltung Straße "Am Kanal"*

**1.3.3.140 Vorhandene Straße "Am Kanal" unterhalten**
Vorhandene Straße "Am Kanal" unterhalten für die Dauer der Baumaßnahme. Die Straße muss die gesamte Dauer der Nutzung über für straßengebundene Baufahrzeuge sowie öffentlichen Verkehr befahrbar sein.

Flächen bei Bedarf mit Liefermaterial ausbessern.
Wässern bei Bedarf zur Verminderung von Staubentwicklung sowie auf Anweisung des AG ist einzurechnen.
Länge der Straße beträgt ca. 4,5 km.

Die für diese Leistung erforderlichen Gerätschaften sind in die Baustelleinrichtung einzukalkulieren.
Die Abrechnung erfolgt nach vollen Monaten bzw. Teilzeiten nach Tagen zu 1/30 des Einheitspreises.
Menge: 44,000 Mon

#### Gewerk 1.4 Baufeldfreimachung

##### Bauteil 1.4.1 Landschaftsbau- und Rodungsarbeiten

**1.4.1.10 Baugelände abräumen**
Baugelände abräumen. Baugelände nach Unterlagen des AG.
Auf dem Baugelände vorhanden:
Busch-, Hecken- und Baumbestand sowie sonstiger
Aufwuchs bis zu 0,1 m Durchmesser, 1 m über dem
Erdboden gemessen, einschl. Wurzelwerk, Wurzelstöcke
Anderweitig gefällter Bäume bis 0,1 m Durchmesser an
der Schnittstelle, Holzreste bereits gefällter Bäume.
Wurzellöcher zu rodender und bereits gerodeter Bäume
Unterhalb des Planums mit geeignetem Boden verfüllen.
Boden verdichten.
Gesamtes Räumgut der Verwertung nach Wahl des AN
zuführen und von der Baustelle entfernen.
Menge: 6500,000 m²

**1.4.1.20 Krähenfuß-Laugenblume umsetzen**
Krähenfuß-Laugenblume nach Maßgaben des AG aufnehmen, Wurzelballen schützen, zu neuem Standort in einem Umkreis bis 1km transportieren,  einpflanzen und wässern.
Menge: 1,000 Stk

**1.4.1.30 Bäume fällen, Durchm. 10 bis 30cm, H=bis 15m**
Baum fällen und Wurzelstock roden, als Einzelbaum und mehrstämmig, Stammdurchmesser über 10 bis 30 cm, Baumhöhe bis 15 m, Astwerk und Abfallholz, anfallende Stoffe auf LKW des AN laden, abtransportieren und einer Verwertung nach Wahl des AN zuführen.

Stammholz geht in das Eigentum des AG über.

Bereich: Entwässerung und Schleusenkammer
Menge: 5,000 Stk

**1.4.1.40 Bäume fällen, Durchm. 30-50cm, H bis 25m**
Baum fällen und Wurzelstock roden, als Einzelbaum und mehrstämmig, Stammdurchmesser über 30 bis 50 cm, Baumhöhe bis 25 m, Astwerk und Abfallholz, anfallende Stoffe auf LKW des AN laden, abtransportieren und einer Verwertung nach Wahl des AN zuführen.

Stammholz geht in das Eigentum des AG über.

Bereich: Entwässerung und Schleusenkammer
Menge: 14,000 Stk

**1.4.1.50 Bäume fällen, Durchm. über 50cm**
Baum fällen und Wurzelstock roden, als Einzelbaum und mehrstämmig, Stammdurchmesser über 50 cm bis 70cm, Baumhöhe bis 35 m, Astwerk und Abfallholz, anfallende Stoffe auf LKW des AN laden, abtransportieren und einer Verwertung nach Wahl des AN zuführen.

Stammholz geht in das Eigentum des AG über.

Bereich: Entwässerung und Schleusenkammer
Menge: 8,000 Stk

**1.4.1.60 Schutz für Baumstamm herstellen, Durchmesser bis 50cm**
Schutz für Baumstamm durch Mantel mit Polsterung herstellen und während der Bauzeit vor- und unterhalten.
Der Mantel darf den Baumstamm und die Wurzelanläufe
nicht berühren.
Stammumfang bis 50 cm.
Polsterung des Stammes mit flexiblen Kunststoff- Drainrohren.
Mantel aus Brettern, 24 mm dick, lückenlos befestigen.
Mantelhöhe mindestens 2,50 m.
Schutz nach Beendigung der Bauarbeiten abbauen und entfernen.
Menge: 5,000 Stk

**1.4.1.70 Schutz für Baumstamm herstellen, Durchmesser 50 bis 100cm**
Schutz für Baumstamm durch Mantel mit Polsterung herstellen und während der Bauzeit vor- und unterhalten.
Der Mantel darf den Baumstamm und die Wurzelanläufe
nicht berühren.
Stammumfang über 50 bis 100 cm.
Polsterung des Stammes mit flexiblen Kunststoff- Drainrohren.
Mantel aus Brettern, 24 mm dick, lückenlos befestigen.
Mantelhöhe mindestens 2,50 m.
Schutz nach Beendigung der Bauarbeiten abbauen und entfernen.
Menge: 5,000 Stk

**1.4.1.80 Schutz für Baumstamm herstellen, Durchmesser 100 bis 150cm**
Schutz für Baumstamm durch Mantel mit Polsterung herstellen und während der Bauzeit vor- und unterhalten.
Der Mantel darf den Baumstamm und die Wurzelanläufe
nicht berühren.
Stammumfang über 100 bis 150 cm.
Polsterung des Stammes mit flexiblen Kunststoff- Drainrohren.
Mantel aus Brettern, 24 mm dick, lückenlos befestigen.
Mantelhöhe mindestens 2,50 m.
Schutz nach Beendigung der Bauarbeiten abbauen und entfernen.
Menge: 2,000 Stk

##### Bauteil 1.4.2 Zaunanlagen

**1.4.2.10 Weidezaun rückbauen und entsorgen**
Vorh. Weidezaun rückbauen und entsorgen.
Weidezaun, bestehend aus Pfählen mit 1 bis 4 Reihen Stacheldraht und/oder 1 bis 2 Reihen Litze oder 3 Reihen Holzlatten einschl. Zaunpfosten aufnehmen und Abbruchgut der fachgerechten Entsorgung nach Wahl des AN zuführen.

Rückbaubereich: Deichflächen einschl. Einlaufbauwerk
Menge: 438,000 m

**1.4.2.20 Tor (1,20 m) in Weidezaun rückbauen und entsorgen**
Vorh. Tor in Weidezaun einschl. Fundamente  und Anschlagspfeiler etc. rückbauen und entsorgen. Abbruchgut der fachgerechten Entsorgung nach Wahl des AN zuführen. Einschl. aller erforderlichen Nebenarbeiten. Vorh. Schild an Tor demontieren und an AG übergeben.
Torbreite ca. 1,20 m.

Bereich: Deichaußenrampe West
Menge: 1,000 Stk

**1.4.2.30 Tor (3,00 m) in Weidezaun rückbauen und entsorgen**
Vorh. Tor in Weidezaun einschl. Fundamente  und Anschlagspfeiler etc. rückbauen und entsorgen. Abbruchgut der fachgerechten Entsorgung nach Wahl des AN zuführen. Einschl. aller erforderlichen Nebenarbeiten.
Torbreite ca. 3,00 m.

Bereich: Deichflächen Ost und West
Menge: 1,000 Stk

**1.4.2.40 Tor (6,00 m) in Weidezaun rückbauen und entsorgen**
Vorh. 2-flügeliges Tor in Weidezaun einschl. Fundamente und Anschlagspfeiler etc. rückbauen und entsorgen. Abbruchgut der fachgerechten Entsorgung nach Wahl des AN zuführen. Einschl. aller erforderlichen Nebenarbeiten. Vorh. Schild an Tor demontieren und an AG übergeben.
Torbreite insgesamt ca. 6,00 m.

Bereich: Deichaußenrampe Ost
Menge: 1,000 Stk

**1.4.2.50 Tor (3,00 m) in Weidezaun rückbauen und lagern**
Vorh. Tor in Weidezaun einschl. Fundamente  und Anschlagspfeiler etc. rückbauen. bzw. aufnehmen und zur Wiederverwendung fachgerecht im Bereich der BE lagern. Einschl. aller Nebenarbeiten und erforderlichen Transporte.
Torbreite ca. 3,00 m.

Bereich: Deichaußenrampe West, Deichaußenseite Ost
Menge: 4,000 Stk

**1.4.2.60 Holzzaun abbrechen und entsorgen**
Holzzaun bestehend aus einer horizontalen Streben und Pfosten seitlich der Schleusenüberfahrt abbrechen und entsorgen. Einschl. Sitzbank auf Holzzaun.
Abbruchgut der fachgerechten Entsorgung nach Wahl des AN zuführen.

Höhe: ca. 0,5m
Abstand zwischen den Pfosten ca. 2,5m
Material: Altholz A4

Bereich: Schleusenüberfahrt Außen
Menge: 20,000 m

##### Bauteil 1.4.3 Pflasterflächen und Treppenanlagen

**1.4.3.10 Pflasterflächen aufnehmen, laden und entsorgen**
Betonsteinpflaster inkl. Pfasterbettung und Schottertragschicht
abbrechnen. Abbruchgut der fachgerechten Entsorgung nach Wahl des AN zuführen.

Treppenstufen aus Pflaster sind ebenfalls einzurechnen.

Material: Betonsteinpflaster, vers. Abmessungen
Typen: Wellensteinpflaster, Rechteckpflaster

Bereich: Werkstatt, Kassenbüro, Sanitärcontainer, Wege, Zugang Hubtor Deich

Einschl. Aufnehmen und Entsorgung der Entwässerungsrinne ca. L=3,0m bis DN 150.
Menge: 450,000 m²

**1.4.3.20 Bordsteine aufnehmen, laden und entsorgen**
Im Baugelände vorgefundene Hoch- und Tiefbord inkl.
Rückenstütze abbrechen und entsorgen

Bordsteine aus Beton 8/20 bis 15/30 cm in Beton oder Mörtel gesetzt. Unterbeton bis ca. 20cm dick.

Abbruchgut der fachgerechten Entsorgung nach Wahl des AN zuführen.
Menge: 270,000 m

**1.4.3.30 Betonblockstufen aufnehmen, laden und entsorgen**
Betonblockstufen und Treppenannlagen auf Betonblockstufen einschl. Bettung  aufnehmen, laden und entsorgen.

Material: Beton

Abmessungen: bis  ca. 1,0m x 0,25m x 0,35m
Bettung: Beton oder Mörtel
Bereich: Treppenanlage binnen, Stufen zum Kassenbüro, Stufen zum Sanitärcontainer

Abbruchgut der fachgerechten Entsorgung nach Wahl des AN zuführen.
Menge: 19,000 Stk

**1.4.3.40 Holztreppe und Holzhandlauf rückbauen und lagern**
*** Pauschalposition
Holztreppe und Holzrampenkonstruktion inkl. einseitiger Holzhandlauf rückbauen und für die Dauer der Bauzeit lagern.

Ist-Situation gem. Foto aus Abbruch Nebenanlagen Plan.

Aufnehmen der Unterkonstruktion ist einzurechnen.

Bereich: Zugang Steg binnen
Breite:  ca. 1,0m
Anzahl Stufen: 9 Stück
Menge: 1,000 psch

**1.4.3.50 Holztreppe abbrechen und entsorgen**
*** Pauschalposition
Holztreppe abbrechen. Abbruchgut der fachgerechten Entsorgung nach Wahl des AN zuführen.

Abbruch der Unterkonstruktion ist einzurechnen. Abbruch des Stahlgeländers wird gesondert vergütet.

Bereich: Hubtor binnen zur Schleusenkammer
Einstufung nach Altholzverordnung: A IV
Breite: 1,0m
Anzahl Stufen: 7 Stück
Menge: 1,000 psch

**1.4.3.60 Betonabbruch, Treppen**
Erschütterungsarmer Betonabbruch von Treppen oder oder treppenartigen Bauteilen.

Massiv bewehrter Beton als Ortbeton oder Fertigteil hergestellt mit einer Stärke von bis zu 1,0m.

Bereich: Stemmtor und Hubtor Deich

Trennschnitt nach Wahl des AN in Bezug auf die anzuwendende Trenntechnik und die Anzahl der Trennschnitt herstellen.

Hilfkonstruktionen, die für die Abbruchtechnik nach Wahl des AN erforderlich sind, um den Abbruch erschütterungsarm durchzuführen, sind in den EP einzurechnen.

Das Abbruchmaterial ist gem. Schadstoffuntersuchung aufgrund des Gehaltes an Chlorid im Eluat als LAGA Z1.2 - Material einzustufen.

Betonabbruch inklusive der Betonbewehrung aufnehmen, auf LKW laden und Abbruchgut fachgerecht nach Wahl des AN entsorgen.

Abrechnung erfolgt nach Wiegekarte oder geeichter öffentlicher Fahrzeugwage.
Menge: 52,000 t

##### Bauteil 1.4.4 Einbauten und Sonstige Anlagen

**1.4.4.10 Poller abbrechen und entsorgen**
Poller einschl. Gründung hinter der Uferwand Außen abbrechen und entsorgen.
Abbruchgut der fachgerechten Entsorgung nach Wahl des AN zuführen.

Ist-Situation gem. Foto auf Abbruch Nebenanlagen Plan.

Bereich: Böschung Uferwände außen
Menge: 1,000 St

**1.4.4.20 Rissbreitenmessung im Gewölbe abbauen und AG übergeben**
*** Pauschalposition
Im Bereich des Gewölbes angebrachten Rissbreitenmessgerät ist vor Abbruch der Schleuse rückzubauen und dem AG zu übergeben.
Menge: 1,000 psch

**1.4.4.30 Einzelsteine Gewölbe ausbauen und AG übergeben**
*** Pauschalposition
Zwei bearbeitete Einzelsteine (Jahreszahl und Windrose) im Bereich des Gewölbes schadlos ausbauen und dem AG übergeben.
Menge: 1,000 psch

**1.4.4.40 Sanitärcontainer abbauen, laden und transportieren**
*** Pauschalposition
Sanitärcontainer abbauen, laden, bis 30km transportieren und auf NLKWN Betriebshof abladen.

Der Container ist auf einem Schottergemischgegründet. Dieses Gemisch ist auszubauen und einer fachgerechten Verwetung nach Wahl des AN zuzführen. Es ist von einer Dicke der Schotterschicht bis 0,5m auszugehen.

Abmessungen: ca. 6,0x2,5m
Menge: 1,000 psch

**1.4.4.50 Schwimmsteg inkl. Treppe abbrechen und entsorgen**
*** Pauschalposition
Schwimmsteganlage abbrechen und entsorgen. Abbruchgut der fachgerechten Entsorgung nach Wahl des AN zuführen.

Bereich: binnen

Steganlage bestehend aus
- Blockstufen Beton (16 Stk, Abmessungen ca. 1,0 x ca. 0,15 x ca. 0,33m)
- Handlauf einseitig (Höhe 1,0m)
- Steg aus Gitterrost mit Handlauf einseitig (Breite Steg: ca. 0,65m)
- Schwimmkörper bestehend aus Stahlkonstruktion mit Behälter
- Holzschwimmsteg mit Schwimmkörpern ca. 46m lang und 1,5m breit
- Uferbefestigung Leitplanken
- Holzdalben (2Stück)
Menge: 1,000 psch

**1.4.4.60 Schranke abbrechen und entsorgen**
Schranke einschl. Fundamente und Stützbock  abbrechen und entsorgen. Abbruchgut der fachgerechten Entsorgung nach Wahl des AN zuführen.

Bereich: Zufahrt Schleusenkammer
Menge: 1,000 Stk

**1.4.4.70 Rettungsring abbrechen und entsorgen**
Rettungsring einschl. Halterung und Abeckung abbrechen.

Abbruchgut der fachgerechten Entsorgung nach Wahl des AN zuführen.

Bereich: Schleusenkammer
Menge: 2,000 Stk

**1.4.4.80 Fahnenmast rückbauen und entsorgen**
Fahnenmast einschl. Schild und Fundament abbrechen.
Abbruchgut der fachgerechten Entsorgung nach Wahl des AN zuführen.

Bereich: Uferwand binnen und Schleusenkammer
Menge: 2,000 St

**1.4.4.90 Schaukasten und Infotafeln rückbauen und zwischenlagern**
Schaukasten und Infotafel auf dem Schleusengelände einschl. Fundament rückbauen und für die Bauzeit zwischenlagern.

Bereich: Schleusenkammer, Uferwand binnen, Brücke
Menge: 3,000 St

**1.4.4.100 Vorhandene Sitzbänke aufnehmen und zwischenlagern**
Vorhandene Sitzbänke, 3-Sitzer einschl. Fundamente zurückbauen.
Vorh. Sitzbänke sind zur weiteren Verwendung auf der
Baustelle zu lagern.

Bereich: Schleusenkammer bei Kassenbüro und Uferwände binnen, Uferwände außen
Menge: 3,000 St

**1.4.4.110 Hinweistafel und Schilder demontieren und zwischenlagern**
*** Pauschalposition
Hinweistafel und Schilder an der Schleuse demontieren und zwischenlagern.
Vorh. Hinweistafel und Schilder sind zur weiteren Verwendung auf der Baustelle zu lagern.
Menge: 1,000 psch

**1.4.4.120 Tiertränke aus Beton aufnehmen und entsorgen**
*** Pauschalposition
Tieftränke aus Beton aufnehmen und entsorgen. Einschl. Rückbau der Zuleitung.
Abbruchgut der fachgerechten Entsorgung nach Wahl des AN zuführen.

Abmessungen: ca. 3,5m x 1,0m

Bereich: Einlaufbauwerk Entwässerung
Menge: 1,000 psch

**1.4.4.130 Leitpfosten demontieren und entsorgen**
Leitpfosten abbrechen. Abbruchgut der fachgerechten Entsorgung nach Wahl des AN zuführen.

Typ: Leitpfosten schwarz-weiß 9 Stück
Typ: Holzpfosten 2 Stück

Bereich: Zufahrt Schleuse und Werkstatt
Menge: 11,000 Stk

**1.4.4.140 Spiegel demontieren und entsorgen**
Verkehrsspiegel an Torkonstruktion demnotieren.
Abbruchgut der fachgerechten Entsorgung nach Wahl des AN zuführen.

Bereich: Hubtor Deich
Menge: 2,000 Stk

**1.4.4.150 Wegbeleuchtung abbrechen und entsorgen**
Wegbeleuchtung auf Deich, einschl. Fundament und Zuleitung  abbrechen.
Abbruchgut der fachgerechten Entsorgung nach Wahl des AN zuführen.

Höhe Beleuchtung: bis 1,0m

Bereich: Deich binnen
Menge: 2,000 Stk

**1.4.4.160 Vorhandene Verkehrsschilder aufnhemen und zwischenlagern**
Vorhandene Verkehrsschilder einschl. Fundamente zurückbauen.
Vorh. Schilder sind zur weiteren Verwendung auf der
Baustelle zu lagern.

Bereich: Baufeld
Menge: 5,000 Stk

#### Gewerk 1.5 Sanierung der Straße "Am Kanal"

##### Bauteil 1.5.1 Sanierung der Straße "Am Kanal"

*Hinweis: Vorbemerkung*
Vorbemerkung

Nachfolgende Positionen umfassen die Sanierung der Straße "Am Kanal" nach Fertigstelung der Schleuse.

Es sind die folgenden Zusätzlichen Technischen Vertragsbedingungen und Richtlinien (ZTV) zu beachten:

- ZTV E-StB
- ZTV SoB-StB
- ZTV Asphalt-StB
Es gelten die in der VOB/C aufgeführten technischen Lieferbedingungen für Bauprodukte.

Alle herzustelltenden, baulichen Anlagen sind - soweit nicht anders aus den Unterlagen des AG ersichtlich - an angrenzende bauliche Anlagen anzupassen / anzuschließen.

**1.5.1.10 Asphaltbefestigung aufnehmen**
Asphaltbefestigung nach Ende der Baumaßnahme abbrechen und aufnehmen
Fläche = Deichverteidigungsweg / Straße "Am Kanal"
Asphaltbefestigung mit Dicke über 6 cm bis 10 cm.
Einschl. Betonsteinpflaster mit Dicke bis ca. 8,5 cm
Einschl. Bankette
Einschließlich erforderlicher Trennschnitte
Gesamtaufbruchtiefe bis auf Unterlage
Unterlage = Tragschicht ohne Bindemittel
Material der Verwertung nach Wahl des AN zuführen.
Menge: 13500,000 m²

**1.5.1.20 Unterlage vorbereiten**
Unterlage aus Schicht ohne Bindemittel auf Sollhöhe profilieren und verdichten für Einbau Schottertragschicht.
Einschl. Liefern von geeignetem Baustoff zur Ausbesserung bzw. Entfernen von überschüssigem Baustoff und Verwertung nach Wahl des AN.
Unterlage aus Gemisch aus gebrochenen Gesteinskörnungen.
Ev2-Wert ³ 120 MPa

Einbaubereich: Straße "Am Kanal"

Abrechnung: nach Flächenaufmaß
Menge: 13500,000 m²

**1.5.1.30 Schottertragschicht liefern und einbauen**
Material für Schottertragschicht 0/45 liefern, fachgerecht einbauen und verdichten.
Ev2-Wert ³ 150 MPa

Einbaustärke 15 cm
Ausführung gem. Unterlagen des AG

Einbaubereich: Straße "Am Kanal"

Abrechnung: nach Flächenaufmaß
Menge: 13500,000 m²

**1.5.1.40 Unterlage reinigen**
Unterlage reinigen. Anfallendes Kehrgut der Verwertung
nach
Wahl des AN zuführen.
Unterlage = Asphaltbefestigung.

Einbaubereich: Straße "Am Kanal"

Abrechnung: nach Flächenaufmaß
Menge: 13500,000 m²

**1.5.1.50 Bitumenemulsion aufsprühen**
Bitumenemulsion zur Herstellung des Schichtenverbundes
für 1-schichtige Deckensanierung vor Einbau der
Asphalttragdeckschicht aufsprühen.

Unterlage = Asphaltbefestigung, gefräst.
Mit Rampenspritzgerät.
Bindemittel = C60BP4-S.
Bindemittelmenge = 300 g/m2.
Fläche gem. Unterlagen des AG.

Unterlage vor Aufbringen des Bindemittels mit
selbstaufnehmender Kehrmaschine reinigen und
anfallendes
Kehrgut der Verwertung nach Wahl des AN zuführen.

Einbaubereich: Straße "Am Kanal"

Abrechnung: nach Flächenaufmaß
Menge: 13500,000 m²

**1.5.1.60 Asphalttragschicht liefern und einbauen**
Material für Asphalttragschicht AC 32 TN liefern und fachgerecht mit Fertiger, ggf. von Hand einbauen und verdichten.

Bindemittel 50/70
Einbaustärke bis 12 cm
Flächen gem. Unterlagen des AG

Einbaubereich: Straße "Am Kanal"

Abrechnung: nach Flächenaufmaß
Menge: 13500,000 m²

**1.5.1.70 Asphaltbeton liefern und einbauen**
Material für Asphaltdeckschicht aus Asphaltbeton AC 11 DN liefern und fachgerecht einbauen und verdichten.
Bindemittel 50/70

Einbaustärke 4 cm

Einbaubereich: Straße "Am Kanal"

Abrechnung: nach Flächenaufmaß
Menge: 13500,000 m²

**1.5.1.80 Anschluss a. Fuge m. Fugenm. herst.**
Anschluss als Fuge mit Fugenmasse herstellen.
Randfuge vor Übergängen, Abläufen u.ä.
In der Asphaltdeckschicht ausbilden.
Fugenspalttiefe = 25 mm.
Fugenspaltbreite '= 10 mm.
Nachträgliches Herstellen der Fuge durch Schneiden.
Fuge reinigen. Fugenfüllung unempfindlich gegen Wasser
und Tausalzen, wasserundurchlässig und
alterungsbeständig.
Ausführung in nicht zusammenhängenden Teillängen.'
Mit heiß verarbeitbarer Fugenmasse Typ N 2, einschließlich
zugehörigem und zuvor aufgetragenem Voranstrichmittel.

Einbaubereich: Straße "Am Kanal"

Abrechnung: nach eingebauter Länge
Menge: 10,000 m

### Bereich 2 Entwässerungsbauwerk

#### Gewerk 2.1 Vor- und Nachbereitende Arbeiten

##### Bauteil 2.1.1 Einlaufbauwerk

**2.1.1.10 Rückbau Oberflächenbefestigung im Böschungsbereich**
Oberflächenbefestigung aus Schüttsteinen sind bis ca. 2,30 m unter Wasserspiegel zurückzubauen bzw. abzubrechen Verfahren nach Wahl des AN.

Arbeiten werden teilweise über und unter Wasser ausgeführt.
Steineinlage: Im Mittel 60 cm dick
Ort: Bereich Einlaufbauwerk

Wasserbausteine im Bodenlager zwischenlagern.
Menge: 290,000 m²

**2.1.1.20 Deichflächen mähen**
Mähen der Deichflächen zur Vorbereitung der Erdarbeiten im Bereich des Einlaufbauwerks sowie der gesamten Rohrleitungstrasse.

Böschungs- und Deichneigungen gem. Unterlagen des AG sind zu berücksichtigen.
Einschl. der entstehenden Kosten für den Abtransport und die Entsorgung. Das Mähgut darf nicht auf der Baustelle bleiben.

Abrechnung: nach tatsächlich gemähter Fläche
Menge: 1500,000 m²

**2.1.1.30 Bodenbearbeitung Deichflächen**
Fachgerechte Bodenbearbeitung der Deichflächen im Bereich der Rohrleitungstrasse vor Oberbodenabtrag - bis Tiefe von ca. 20 cm - durch geeignetes Gerät z.B. Fräse, sodass die Vegetationsschicht zerstört ist.

Böschungs- und Deichneigungen gem. Unterlagen des AG sind zu berücksichtigen.

Bereich: Rohrleitungstrasse und Einlaufbauwerk
Abrechnung: nach der tatsächlich bearbeiteten Fläche.
Menge: 1490,000 m²

**2.1.1.40 Rückbau vorh. Straße im Bereich der Rohrleitungstrasse**
Rückbau von vorh. Fahrbahn für den Einbau der Rohrleitungen.
Fläche = Fahrbahn
Fahrbahn aus Betonsteinpflaster: bis ca. 8,5 cm dick
Einschließlich Unterbau aus Sand oder Schotter.
Einschließlich erforderlicher Trennschnitte
Gesamtaufbruchtiefe 'bis 65 cm'
Aufbruchgut der Verwertung nach Wahl des AN zuführen
Menge: 105,000 m²

**2.1.1.50 Sand liefern und einbauen für Unterbau prov. Straßenübergang**
Herstellung des Unterbaus aus Sand für provisorische Überahrt über den bereits fertiggestellen Rohrleitungsabschnitt zur Aufrechterhaltung des Deichverteidungsweg.

Füllsand (GE, SW - SE) frostsicher, Schluffkornanteil < 5%, frei Baustelle
liefern und als Unterbau bzw. zur Aufhöhung in der
Fahrbahn lagenweise einbauen und verdichten
Einbaudicke = ca. 25 cm

Vorleistung: Widereinbau von Klei im Bereich des fertiggestellten Rohrleitungsabschnittes.
Einbauzeit: Nach Fertigstellung der Rohrleitung im Bereich der Straße.
Menge: 25,000 m³

**2.1.1.60 Herstellung Schottertragschicht für prov. Straßenübergang**
Herstellung einer provisorischen Überahrt über den bereits fertiggestellen Rohrleitungsabschnitt zur Aufrechterhaltung des Durchgangsverkehrs.

Schottertragschicht herstellen.
Schottertragschicht aus Baustoffgemisch für Schottertragschichten
liefern, einbauen und lagenweise verdichten
Verkehrsfläche: Prof.-Carl-Langhein-Weg
Baustoffgemisch 0/32
Einbaudicke 60 cm.
Verformungsmodul 120 MN/m2
Abgerechnet wird nach Auftragsprofilen.

Vorleistung: Sand liefern und einbauen für prov. Straßenübergang.
Menge: 60,000 m³

#### Gewerk 2.2 Ramm- und Tiefgründungsarbeiten

*Hinweis: Vorbemerkung*
Das ausgeschriebene Liefergewicht für Spundbohlen basieren auf den Herstellerangaben der gewählten Profile.

Maßgeblich für die Abrechnung sind die im Zuge der Ausführungsplanung ermittelten statisch erforderlichen Profile und Längen unter Zugrundelegung der Profiltafeln der Hersteller.

Anlieferung der Bohlen nach Wahl des Bieters.

Das Einbringen wird nach der Anschichtsfläche gemäß Zeichnung abgerechnet (Länge gemessen in der Wandachse x Bohlenlänge).

Der AN ist für einen reibungslosen Einbau der Spundwände besonders im Bezug auf die Spundwandlängen verantwortlich. Mehrkosten die aus Lagerung/Sortierung der Spundwände entstehen sind in die Einheitspreise einzurechnen und werden nicht gesondert vergütet.

##### Bauteil 2.2.1 Einlaufbauwerk

**2.2.1.10 Spundbohlen als Doppelbohlen für Einlaufbauwerk liefern, L= bis ca.19,3 m**
Stahlspundbohlen einschl. erforderlicher
Verbindungselemente und arbeitstechnischer Lochungen
nach Zeichnung frei Verwendungsstelle liefern und bis
zum Einbau durch den AN sicher lagern.

Bohlenlänge bis ca. 19,30 m
Stahlsorte S 240 GP
Art = Z-Spundbohle
Liefern als Doppelbohle
Profil: AZ 14-700
Menge: 63,000 t

**2.2.1.20 Spundbohlen als Einzelbohlen für Einlaufbauwerk liefern, L= bis ca. 19,3 m**
wie vor, jedoch

Bohlenlänge bis ca. 19,30 m
Stahlsorte S 240 GP
Art = Z-Spundbohle
Liefern als Einzelbohle
Profil: AZ 14-700
Menge: 4,700 t

**2.2.1.30 Spundbohlen als Konstruktionsbohle für Einlaufbauwerk liefern L= bis ca. 19,30**
Konstruktionsbohle einschl. Arbeitstechnischer Lochungen zeichnungsgemäß inkl. Aufmaß vor Ort zur Bestimmung der Größe der Konstruktionsbohle, frei Verwendungsstelle als Einzelbohle liefern, abladen und zwischenlagern. Zwischenlager nach Wahl AN, einschl. Aller Nebenarbeiten. Einschl. Aufmaß und der erforderlichen Brenn- und Schweißarbeiten

Profil: AZ 14-700  o.glw.

Stahlgüte: S 240 GP
Art: Z-Profil
Länge: bis ca. 19,30 m
Liefern als Einzelbohle

Abrechnung nach Stück.
Menge: 2,000 Stck

**2.2.1.40 Eckprofil C9, S240 GP für Einlaufbauwerk liefern und anschweißen**
Eckprofile zur Herstellung von Ecken und Abzweigbohlen frei
Baustelle liefern und auf ganzer Länge
gem. Herstellerangaben an das Spundwandprofil schweißen.

Profil: C9 o. glw.
Länge: bis ca.19,30 m
Stahlsorte: S 240 GP
Art: Eckprofil
Anzahl: 4 Stück
Evtl Kappenden werden nicht vergütet.
Menge: 0,700 t

**2.2.1.50 Spundwand einbringen, L= bis ca.19,3 m**
Spundbohle als Doppel- und Einzelbohle vom Zwischenlager aufnehmen und unter Beachtung der Zeichnung und Baubeschreibung einbringen. Arbeitstechnische Lochungen wieder verschließen. Einbauhilfen werden nicht gesondert vergütet.

Einbauort: Einlaufbauwerk
Profil: AZ-14-700 in S 240 GP, als Doppel- und Einzelbohlen und  Knickbohlen

OK Spundwand: von +3,0m NHN bis -2,71m NHN
UK Spundwand: -9.0m NHN bis -16,30, NHN
Länge: bis 19,30m
Einbringtiefe: bis ca. 19,0m
Art des Einbringens: Nach Wahl des AN
OK Spundbohlen befinden sich teilweise unter dem mittleren Kanalwasserstand NHN -0,70 m

Abgerechnet wird die Fläche aus Bohlenlänge (OK-UK)
multipliziert mit der Wandlänge in der Spundwandachse
gemäß Ausführungsplan.
Menge: 765,000 m²

**2.2.1.60 Konstruktionsbohlen einbringen, L= bis ca. 19,30 m**
wie vor, jedoch

als Konstruktionsbohle
Profil: AZ 14-700 o.glw.

Abgerechnet wird nach Anzahl.
Menge: 2,000 Stck

**2.2.1.70 Gurtung 2xU300 liefern**
Gurtung aus 2 x U300 zur Aussteifung des
Einlaufbauwerkes liefern.
Einbauort: Einlaufbauwerk, Längs- und Querwand
Profil: 2 x U 300
Stahlgüte Gurtprofile: S355
Länge gesamt: bis ca. 22,5 m als Doppelprofil
Abrechnung nach theoretischem Gewicht anhand einer
Stückliste der eingebauten Doppel-U Profile. Die Konsolen,
sämtliche Hilfs-, Verbindungsmittel, Stegbleche sind einzukalkulieren.
Menge: 2,100 t

**2.2.1.80 Gurtung 2xU300 einbauen**
Gurtung mit allen zugehörigen Bauteilen vom
Zwischenlager aufnehmen, zum Einbauort transportieren und
einbauen. Einbau einschließlich Herstellung aller Anschlüsse, Stoßverbindungen, Auflagerkonsolen, Schweißnähte.

Evtl. erforderliche Gerüste oder Arbeitsbühnen einschließlich Erdarbeiten sind mit einzurechnen.
Die Arbeiten sind teilweise unter Wasser auszuführen.
Abrechnung nach aufgemessener Gurtlänge als Doppelprofil.
Profil: 2 x U 300
Höhenlage Achse Gurtung: von ca. NHN +1,04 m bis ca. NHN -0,50 m,
Gurtung wird teilweise geneigt montiert.
Menge: 23,000 m

**2.2.1.90 Gurtung 2xU400 liefern**
Gurtung aus 2 x U400 zur Aussteifung des
Einlaufbauwerkes auf NHN +1,0 m (Längswand) liefern und
zwischenlagern.
Profil: 2 x U 400
Stahlgüte Gurtprofile: S355
Länge gesamt: ca. 6,4 m als Doppelprofil
Abrechnung nach theoretischem Gewicht anhand einer
Stückliste der eingebauten Doppel-U Profile. Die Konsolen,
sämtliche Hilfs-, Verbindungsmittel, Stegbleche sind einzukalkulieren.
Menge: 0,900 t

**2.2.1.100 Gurtung 2xU400 einbauen**
Gurtung mit allen zugehörigen Bauteilen vom
Zwischenlager aufnehmen, zum Einbauort transportieren und
einbauen. Einbau einschließlich Herstellung aller Anschlüsse, Stoßverbindungen, Auflagerkonsolen, Schweißnähte.

Evtl. erforderliche Gerüste oder Arbeitsbühnen einschließlich Erdarbeiten sind mit einzurechnen.
Abrechnung nach aufgemessener Gurtlänge als Doppelprofil.
Profil: 2 x U 400
Höhenlage Achse Gurtung: NHN +1,0 m
Menge: 6,400 m

**2.2.1.110 Steifen RO 219,10 x 12,5 liefern**
Stahlrohre zur Aussteifung der Baugrube auf NHN +1,0 m
nach statischen und konstruktiven Anforderungen gem.
Zeichnung liefern und zwischenlagern.
Zwischenlager nach Wahl des AN, einschl. aller Nebenarbeiten

Profil: RO 219,10 x 12,5mm
Gewicht: ca. 63,6 kg/m Rohr
Stahlgüte Steifen: S 235 J2H
Länge gesamt: 6 Stück je ca. 3,3 m

Abrechnung nach theoretischem Gewicht der eingebauten
Rohrprofile anhand einer Stückliste.
Die Kopfplatten sind in den Einheitpreis einzukalkulieren.
Menge: 1,300 t

**2.2.1.120 Steifen RO 219,10 x 12,5 einbauen**
Horizontalsteifenmit allen zugehörigen Bauteilen vom Zwischenlager aufnehmen, zum Einbauort transportieren einbauen. Einbau einschließlich Herstellung aller Anschlüsse, Stoßverbindungen,Auflagerkonsolen, Schweißnähte.

Evtl. erforderliche Gerüste oder Arbeitsbühnen sind mit
einzurechnen.

Grundprofil: RO 219,10 x 12,5mm
Höhenlage Achse Steifen: NHN + 1,00m
Menge: 6,000 Stck

**2.2.1.130 Bohrverpresspfähle liefern und einbauen, L= 27 m**
Bohrverpresspfähle (System GEWI o. glw.) liefern und einbauen.
Einschl. liefern und einbauen der Ankeranschlusskonstruktionen entsprechend der Grenzzugkraft des Stahlzuggliedes. Einschl. Fuß- und Kopfausbildung, Überstand und aller Bohrarbeiten.

Bodenverhältnisse entsprechend Baugrundgutachten.

Unterstützungskonstruktionen, Erdarbeiten, Verbau sowie
Schweiß- und Brennarbeiten sind in den Einheitspreis einzurechnen. Anfanllende Materialien und Bohrgut bis zur Wiederverwendung oder Entsorgung zwischenzulagern. Entsorgung von Bohrgut und Überschusssuspension ist einzurechnen.

Einbauort: Einlaufbauwerk, Querwand
OK: ca. NHN +1,0m
Pfahlabstand:  ca. 2,80 m
Bemessungslast: Zd min. 730 kN
Ankerlänge: 27 m
Anker: Gewi Æ 50 mm in S 500/550 oder gleichw.
Neigungswinkel: 25°
Einbau: nach Wahl AN

Gewähltes Ankersystem:
'....................................................'
Menge: 4,000 Stck

**2.2.1.140 Bohrverpresspfähle liefern und einbauen, L= 30 m**
wie vor jedoch,

Einbauort: Einlaufbauwerk, Längswand
OK: ca. NHN +1,0 m
Pfahlabstand:  ca. 2,80 m
Bemessungslast: Zd min. 655 kN
Ankerlänge: 30 m
Anker: Gewi Æ 50 mm in S 500/550 oder gleichw.
Neigungswinkel: 25°
Einbau: nach Wahl AN

Gewähltes Ankersystem:
'....................................................'
Menge: 2,000 Stck

**2.2.1.150 Bohrverpresspfähle liefern und einbauen, L= 25 m**
wie vor jedoch,

Einbauort: Einlaufbauwerk, Längswand
OK: zw. NHN +0,5 und -0,5m
Pfahlabstand:  ca. 2,80 m
Bemessungslast: Zd min. 425 kN
Ankerlänge: 25 m
Anker: Gewi Æ 50 mm in S 500/550 oder gleichw.
Neigungswinkel: 25°
Einbau: nach Wahl AN

Gewähltes Ankersystem:
'....................................................'
Menge: 2,000 Stck

**2.2.1.160 Brennschnitt an Baugrubenspundwand über Wasser**
Anpassen der gerammten Spundwand AZ 14-700 an vorhandene Geländeoberfläche mit einem Trennschnitt, Spundbohlenabschnitt in Eigentum des AN übernehmen und beseitigen.

Die Arbeiten werden über Wasser ausgeführt.

Über Wasser = Arbeiten über NHN -0,70 m
Abgerechnet wird nach Länge in der Spundwandwachse.
Menge: 15,000 m

**2.2.1.170 Brennschnitt an Baugrubenspundwand unter Wasser**
wie vor, jedoch
Die Arbeiten werden unter Wasser ausgeführt.

Unter Wasser = Arbeiten unter NHN -0,70 m
Abgerechnet wird nach Länge in der Spundwandwachse.
Menge: 14,500 m

##### Bauteil 2.2.2 Sickerschürze

**2.2.2.10 Spundbohlen als Doppelbohlen für Sickerschürze liefern, L= bis ca.11,10 m**
Stahlspundbohlen einschl. erforderlicher
Verbindungselemente und arbeitstechnischer Lochungen
nach Zeichnung frei Verwendungsstelle liefern und bis
zum Einbau durch den AN sicher lagern.

Bohlenlänge bis ca. 11,10 m
Stahlsorte S 240 GP
Art = Z-Spundbohle
Liefern als Doppelbohle
Profil: AZ 12-700 DB
Menge: 50,000 t

**2.2.2.20 Spundwand einbringen, L=11,10 m**
Spundbohle als Doppebohle vom Zwischenlager aufnehmen und unter Beachtung der Zeichnung und Baubeschreibung einbringen. Arbeitstechnische Lochungen wieder verschließen. Einbauhilfen werden nicht gesondert vergütet.

Einbauort: Sickerschürze
Profil: AZ-12-700 in S 240 GP, als Doppelbohlen

OK Spundwand: +4,50m NHN
UK Spundwand: -6,60m NHN
Länge: bis 11,10m
Einbringtiefe: bis ca. 10,60m

Abgerechnet wird die Fläche aus Bohlenlänge (OK-UK)
multipliziert mit der Wandlänge in der Spundwandachse
gemäß Ausführungsplan.
Menge: 515,000 m²

#### Gewerk 2.3 Erd- und Nassbaggerarbeiten

*Hinweis:  Hinweise zu Erd- und Straßenbauarbeiten ****
Es sind die folgenden Zusätzlichen Technischen Vertragsbedingungen und Richtlinien (ZTV) zu beachten:

- ZTV E-StB
- ZTV SoB-StB
- ZTV Asphalt-StB
- ZTV Pflaster-StB
- ZTV BEL-B
- ZTV-W Erdarbeiten

Es gelten die in der VOB/C aufgeführten technischen Lieferbedingungen für Bauprodukte.

Alle herzustelltenden, baulichen Anlagen sind - soweit nicht anders aus den Unterlagen des AG ersichtlich - an angrenzende bauliche Anlagen anzupassen / anzuschließen.

Das Bodenmanagement ist mit der bodengutachterliche Begleitung von Seiten des AG abzustimmen.

*Hinweis:  Hinweise zu Kleientnahme und Kleieinbau ****
*** Hinweise zu Kleientnahme und Kleieinbau ***

Zum Kleieinbau wird auf die beigefügte Unterlage "Qualitätssicherung für den Kleieinbau" verwiesen.

Es sind folgende Grenzwerte einzuhalten:

Bodeneigenschaft  Grenzwerte
Glühverlust  Vgl < 10 %
Trockenrohdichte  0,85 < rd < 1,45 t/m³
Sandanteil (d < 0,06 mm) < 40 %
Tonanteil (d < 0,002 mm) > 10 %
Fließgrenze  wL > 25 %
Ausrollgrenze  wP > 15 %
Plastizitätszahl  IP > 10 %
Anfangsscherfestigkeit cu = 25 kN/m²
Einbauwassergehalt  30 % < w < 60 %
Werden die Grenzwerte nicht eingehalten, sind die Böden als NICHT-deichbaufähig einzustufen.

Ergänzend hierzu nachfolgende Vorgaben:
- Einbau und Verdichtung nur mit leichtem Gerät, Gesamtgewicht max. 30 t.
- Lagenstärke beim Kleieinbau max. 0,30; gleichmäßig über das gesamte Profil.
- Min. 3 Verdichtungsübergänge, wobei ein Verdichtungs- übergang gleich zweimaligem Überfahren durch Hin- und Rückfahrt des Einbaugerätes.
- Anfangsscherfestigkeit der Kleiabdeckung 25 kN/m².
- Einbau und Verdichtung bindiger Erdstoffe witterungsabhängig.

Bei zu nassem Wetter kann eine ausreichende Verdichtung nicht mehr gewährleistet sein und der Einbau des Bodens ist
einzustellen. Das Material neigt bei Wasserzutritt und dynamischer Beanspruchung zum Fließen. Ein Befahren der
eingebauten Materialien mit gummibereiften Fahrzeugen ist
daher untersagt. Durch Regen und Befahren aufgeweichter
Boden darf nicht überschüttet werden. Er ist abzutragen oder
erneut zu verdichten, sobald er abgetrocknet ist. Der
Trocknungsgrad ist dem AG nachzuweisen.

*Hinweis:  Hinweise zu Lagerung in Mieten ****
Kann auf eine Zwischenlagerung von Boden nicht verzichtet werden, ist zur Qualitätssicherung wie folgt zu verfahren:
-
Vermeidung von Vermischung:
- Zwischenlagerung von Ober- und Unterboden auf getrennten Depots (DIN 19731 und DIN 18915).
- Keine Lagerung oder Einmischung von Fremdmaterialien und Bauabfälle auf den Bodendepots
-
Vermeidung von Vernässung durch Wasserstau:
- Gute Entwässerung der Bodendepots ermöglichen
- Böschungsneigung 1:1
- Dachgefälle Mietenkrone ca. 5 %
-
Vermeidung von Verdichtung:
- Möglichst keine Befahrung des Depots, v.a. nicht mit Radfahrzeugen (Lastkraftwagen, Radlader).
- Begrenzung der Lagerhöhe: Bei humosem Bodenmaterial höchstens 2 m (DIN 19731).
-
Begrünung der Mieten bei längeren Standzeiten (> 2 Monate, nach DIN 18915 ab 3 Monate und nach DIN 19731 länger als 6 Monate).

##### Bauteil 2.3.1 Einlaufbauwerk

**2.3.1.10 Oberboden abtragen, transportieren und zwischenlagern**
Oberboden einschl. Vegetationsdecke abtragen, transportieren und im Bodenlager zwischenlagern.

Deich- und Böschungsneigungen gem. Unterlagen des AG sind zu berücksichtigen.

Entfernen und Entsorgen von Fremdstoffen und Unrat

Abtragdicke im Mittel ca. 0,40 m
Vorleistung: Mähen Deichflächen
Folgeleistung: Klei- und Sandentnahme

Abrechnung: nach Abtragsprofil
Menge: 105,000 m²

**2.3.1.20 Boden entnehmen, transportieren und zwischenlagern**
Vorhandenen Boden entnehmen, transportieren und im Bodenlager zwischenlagern.
Die Baggerarbeiten werden über und unter Wasser ausgeführt.

Böschungsneigungen gem. Unterlagen des AG sind zu berücksichtigen.

Vorh. GOK: bis NHN ca. +2,74 m
UK für Erdaushub: von  ca. NHN ca. -3,60 m bis ca. -5,0 m
Bodenart: Klei und Sand

Homogenbereich  2-3

Vorleistung: Oberbodenabtrag
Folgeleistung: Herstellen Unterwasserplanum.

Abrechnung: nach Abtragsprofil
Menge: 1144,000 m³

**2.3.1.30 Planum für Unterwasserbeton herstellen**
Unterwasserplanum herstellen für den Einbau von Schüttsteinen als Sohlsicherung und für den Einbau des Unterwasserbetons.

Ort: Einlaufbauwerk
OK Planum :  von ca. NHN -3,60 m bis -5,0 m
Menge: 90,000 m²

##### Bauteil 2.3.2 Rohrleitungstrasse (Aus- und Wiedereinbau Rohrgraben)

**2.3.2.10 Oberboden abtragen, transportieren, in Mieten aufsetzen**
Oberboden einschl. Vegetationsdecke abtragen, transportieren und in Mieten aufsetzen.

Böschungs- und Deichneigungen gem. Unterlagen des AG sind zu berücksichtigen.

Entfernen und Entsorgen von Fremdstoffen und Unrat und Aufsetzen in Mieten im Bodenlager nach Vorgaben des AG

Abtragdicke im Mittel ca. 0,40 m

Förderwege:
Bis Bodenlager ca. 400 m

Vorleistung: Bodenbearbeitung Deichflächen
Folgeleistung: Kleientnahme

Abrechnung: nach Abtragsprofil
Menge: 1390,000 m²

**2.3.2.20 Klei entnehmen, transportieren, in Mieten aufsetzen**
Klei entnehmen, transportieren und in Mieten aufsetzen

Böschungs- und Deichneigungen gem. Unterlagen des AG sind zu berücksichtigen.

Entfernen und Entsorgen von Fremdstoffen und Unrat
Aufsetzen in Mieten im Bodenlager nach Vorgaben des AG

Homogenbereich 2
Boden nach LAGA-Klasse Z2

Aushub bis ca. NHN -1,0 m

Förderwege:
Bis Bodenlager ca. 400 m

Vorleistung: Oberbodenabtrag

Abrechnung: nach Abtragsprofil
Menge: 8500,000 m³

**2.3.2.30 Sand für Rohrbettung liefern und einbauen**
Sand für Rohrbettung frei Baustelle liefern und einbauen inkl. Herstellung von geböschten Seiten.
Sand lagenweise einbauen und verdichten.

Böschungs- und Deichneigungen gem. Unterlagen des AG sind zu berücksichtigen.

Materialanforderungen
· SE, SI, SW gem. DIN 18196,
· gem. LAGA -T R Boden M2 0 = Z 0
· frei von organischen Beimengungen

Einbaustärke Rohrbettung: 50 cm

Abrechnung: nach Auftragsprofil
Menge: 370,000 m³

**2.3.2.40 Klei aus Bodenlager einbauen**
Klei aus Bodenlager entnehmen, transportieren und in Vorbereitung für den Oberbodeneinbau lagenweise wiedereinbauen.

Böschungsneigungen sind an den Bestand anzupassen.
Widerherstellung der Kleischicht gemäß vorhandenem Deich.

In Randbereichen evtl. von Hand.

Förderwege:
Bis Bodenlager ca. 400 m

Vorleistung: Sandeinbau
Folgeleistung: Sand-/Oberbodeneinbau

Abrechnung: nach Auftragsprofil
Menge: 7750,000 m³

**2.3.2.50 Oberboden aus Bodenlager einbauen**
Oberboden aus Bodenlager entnehmen, transportieren und einbauen inkl. Gelände profilieren.

Böschungs- und Deichneigungen gem. Unterlagen des AG sind zu berücksichtigen.

Profilgerecht und einschl. Bankette.
In Randbereichen evtl. von Hand.

Einbaustärke von ca. 0,40 m
Ausführung gem. Unterlagen des AG

Förderwege: bis Bodenlager ca. 400 m
Vorleistung: Kleineinbau
Folgeleistung: Planum herstellen

Abrechnung: nach Flächenaufmaß
Menge: 1490,000 m²

**2.3.2.60 Planum herstellen**
Planum herstellen zur Vorbereitung der Deichansaat.

Böschungs- und Deichneigungen gem. Unterlagen des AG sind zu berücksichtigen.

Profiltoleranz: +-5cm
Vorleistung: Klei-/Oerbodeneinbau
Folgeleistung: Deichansaat

Fremdstoffe und Wurzelwerke sind auszusortieren und aufzunehmen. Diese Stoffe sind einer Verwertung nach Wahl des AN zuzuführen.

Abrechnung: nach Flächenaufmaß
Menge: 2500,000 m²

**2.3.2.70 Deichflächen ansähen**
Grünlandansaat liefern und auf der gesamten Deichfläche im Bereich der Rohrleitunstrasse einbringen.

Herrichten des Saatbettes, einschl. maschinell zweimalig fräsen und abeggen des Planums, einbringen der Ansaat und anwalzen bzw. anklopfen.

Ansaatmenge: 20 g/m2.
Saatgut: Regio-Saatgut
Artenzusammensetzung:
30 %  Deutsches Weidegras
 (Lolium perenne)
30 %  Wiesenrispe
 (Poa pratensis)
25 %  Rotschwingel mit kurzen Ausläufern
 (Festuca rubra ssp. trichophylla)
15 %  Ausläufertreibender Rotschwingel
 (Festuca rubra ssp. rubra)

Der Nachweis der genetischen Herkunft des Saatgutes ist durch den AN zu erbringen und vor Aussaat dem AG zur Prüfung zu übergeben.

Die Aussaat hat bei geeigneter Witterung zu erfolgen.
Das Ausbringen des Saatgutes z.B. bei stärkerem Regenwetter oder stärkerem Wind ist nicht zugelassen.
Die Ansaat muss im September beendet sein, da später für die
Lichtkeimer die Tageslänge zu kurz wird.

Einmalige, fachgerechte Nachdüngung der Ansaatfläche nach Angabe mit geeigneten NPK-Dünger 15+15+15, Volldünger rd. 300 kg/ha (Das Ausbringen des Düngers darf nicht bei stärkerem Regenwetter oder stärkerem Wind erfolgen).

Einschl. aller Nebenarbeiten sowie Materiallieferungen.

Abrechnung: nach Aufmaß eingesäeter Fläche.
Menge: 1500,000 m²

**2.3.2.80 Schutz angesähter Flächen**
Deichflächen mit noch nicht ausreichend verwurzelter
Grasnarbe nach Anweisung des AG mit Jutebahnen, weitmaschig, nicht imprägniert, für die Dauer der Sturmflutperiode abdecken.

Die Jutebahnen sind mit 5 Krampen/m2 zu befestigen.

Abrechnung: nach Aufmaß abgedeckter Fläche.
Menge: 1500,000 m²

#### Gewerk 2.4 Rohrleitungsarbeiten

##### Bauteil 2.4.1 Rohrleitungstrasse

**2.4.1.10 Rohrleitung RO1422 x 32 mm liefern**
Rohrprofil liefern und zwischenlagern.

Zwischenlager nach Wahl des AN, einschl. aller Nebenarbeiten
Profil: RO 1422 x 32mm
Gewicht: ca. 1096 kg/m Einzelprofil
Stahlgüte Rohrprofil: S355 J2 H
Abrechnung nach theoretischem Gewicht anhand einer
Stückliste der gelieferten Rohr-Profile. Sämtliche Hilfs-, Verbindungsmittel sind einzukalkulieren.
Menge: 250,000 t

**2.4.1.20 Rohrleitung RO1422 x 32 mm einbauen**
Rohrleitungsprofile vom Zwischenlager aufnehmen und unter Beachtung der Zeichnung und Baubeschreibung einbauen.

Einbauort: Rohrleitungstrasse
Rohrachse: von NHN +0,87m bis NHN +0,18m
UK Rohr: von NHN +0,16m bis NHN -0,53m
Gefälle: 0,5 %
Art des Einbaus : Nach Wahl des AN
Rohrstöße sind vollverschweißt auszuführen.

Abrechnung nach Aufmaß der eingebauten Rohrlängen.
Menge: 230,000 m

**2.4.1.30 Rohrkrümmer liefern und einbauen**
Rohrkrümmer liefern und einbauen.

Krümmung: 31,5°
Wandstärke : 32 mm
Material : S355
Art des Einbaus : Nach Wahl des AN
Rohrstöße sind beidseitig vollverschweißt auszuführen.
Menge: 3,000 Stck

**2.4.1.40 Kompensatoren DN 1400 liefern und einbauen**
Universal Gummi-Kompensator zum Montageausgleich in axialer und lateraler Richtung bei Gebäudeversatz liefern und einbauen.
Nennweite:  DN 1400
Anschlussflansche: nach DIN EN, PN 10 gebohrt, einschI. Dichtungs- und Verbindungsmaterialien
Verbindungsmittel: Schrauben verzinkt und einfach konserviert
Gummibalg: EPDM für PN 6

AnforderungenVerschiebung:
Axial:  Kompression: 40 mm
  Elongation: 15 mm
Lateral: 30 mm
Angular: =  infin; 5
Menge: 3,000 Stck

**2.4.1.50 Rohrdurchführung liefern und einbauen**
Rohrdurchführung unter Beachtung der Zeichnung und Baubeschreibung liefern und einbauen.

Rohrdurchführung an Sickerschürze gemäß Zeichnug umlaufend verschweißen.

Rohrprofil: RO 1820 x 16 mm
Gewicht: ca. 714,35 kg/m Einzelprofil
Länge: ca. 1,0 m
Stahlgüte: S 235J2 H
Ort: Sickerschürze
Menge: 3,000 Stck

**2.4.1.60 Blechverkleidung für Rohrdurchführung liefern und einbauen**
Herstellen und anschweißen der Bleche gemäß Ausführungsplan.

Ort: Beidseitig an Sickerschürze
Blechstärken: ca. 10 mm
OK Blechverkleidung an Sickerschürze: NHN + 1,42 m
UK Blechverkleidung an Sickerschürze: NHN  - 0,58 m

Abrechnung nach theoretischem Gewicht anhand einer
Stückliste des eingebauten Materials. Sämtliche Hilfs-, Verbindungsmittel sind einzukalkulieren.
Menge: 3,000 to

**2.4.1.70 Rohrdurchführungsabdichtung einbauen**
Rohrdurchführungsabdichtung unter Beachtung der Zeichnung und Baubeschreibung beidseitig vor Sickerschürze inkl. Bleche und Verbindungsmittel montieren.

System bestehend aus:

Schellen für Durchführungsrohr DN 1820 S235 J2 + Bleche
Schellen für Rohrleitung DN 1422 S235 J2 + Bleche
Neopren Balgdichtung, glasfasterverstärkt
Bleche und Verbindungsmittel gemäß Zeichnung.
Menge: 3,000 Stck

#### Gewerk 2.5 Beton- und Stahlbetonarbeiten

##### Bauteil 2.5.1 Vorbereitende Arbeiten

**2.5.1.10 Spundwandinnenseiten säubern**
Spundwandinnenseiten zur Vorbereitung der Betonierarbeiten (UWB-Beton)  von anhaftendem Boden reinigen.

Die Position wird berücksichtigt für die Spundwandbereiche, in
denen die Betonarbeiten ausgeführt werden.

Abrechnung nach Wandansichtsfläche, nicht nach Oberfläche
der Spundwand.
Menge: 110,000 m²

**2.5.1.20 Aushubebene vor Einbau der UWB-Sohle säubern**
*** Pauschalposition
Aushubebene vor Einbau der UWB-Sohle von Schlamm und Sedimenten säubern sowie die Schlammwalze während des Einbaus der UWB-Sohle absaugen.

Zwischenlagerung über gedichtetes Absetzbecken.

Schlamm- und Sedimentationsmaterial gehen in das Eigentum des AN über und sind zu entsorgen.
Menge: 1,000 psch

##### Bauteil 2.5.2 Einlaufbauwerk

**2.5.2.10 Unbewehrte Unterwasserbetonsohle d=1,0 m herstellen**
Unbewehrte Unterwasserbetonsohle d = 1,0 m unter Wasser
herstellen. Einschl. Material liefern.
Die Sohle ist in einem Arbeitsgang herzustellen.
Die Erschwernisse aus dieser Forderung (wie z.B. notwendige
Nachtarbeit) sind in dem Einheitspreis einzurechnen.

Beton: C25/30
Expositionsklasse: X0
OK Sohle: NHN -4,0m, Toleranz OK -0,20 m / +0 m

Abrechnung nach Zeichnung und Sollabmessungen.
Menge: 80,000 m³

**2.5.2.20 Kontrolle der Unterwasserbetonsohle**
*** Pauschalposition
Kontrolle der Unterwasserbetonsohle auf Fehlstellen und
Ebenheit mit Taucherhilfe. Herstellung eines Protokolls der
Untersuchungsergebnisse und Übergabe des Protokolls in
Dreifacher Ausfertigung an den AG.
Menge: 1,000 psch

**2.5.2.30 Wasserführende Risse in der UWB-Sohle verpressen**
Wasserführende Risse in der UWB-Sohle mit Zementsuspension/Zementleim oder gleichwertig druckwasserdicht verpressen.

Das Liefern der dazu notwendigen Apparaturen und Stoffe soweie das Setzen der Bohrungen und Packer ist in den Einheitpreis einzurechnen.

Abgerechnet werden Risse, die nicht auf unsachgemäße Ausführung des AN zurückzuführen sind. Abgerechnet wird die Länge der verpressen Risse.
Menge: 5,000 m

**2.5.2.40 Oberkante der Unterwasserbetonsohle reinigen**
Oberfläche der UWB-Sohle nach dem Lenzen der Baugrube
Reinigen. Reinigungsrückstände fachgerecht entsorgen.
Fläche: ca. 80m²
Menge: 80,000 m²

**2.5.2.50 Stahlbeton C 35/45 für Schieberraum**
Herstellen von Betonwartungsraum inkl. Aussparung für Rohrleitungseingang und integriertem Stahlbetonholm auf Spundwand.

Bauteil: Schieberraum
UK: NHN + 0,2 m
OK: NHN + 3,0 m
Integrierter Betonholm, angeschlossen an Spundwand:  b= 50 cm, h= 50 cm

Bewehrung wird gesondert vergütet. Schalung und erhöhter Schalungsaufwand für die Herstellung von Aufkantungen oder die Herstellung des Stahlbetonholms sind in den Einheitspreis einzukalkulieren.

Betondruckfestigkeitsklasse: C 35/45
Feuchtigkeitsklasse: WA
Exposititonsklassen: XC 4, XS 1, XF 2
Betondeckung: Cnom = 6,0 cm
Sichtbetonklasse SB 1

Abrechnung erfolgt nach Ausführungszeichnungen.
Menge: 19,000 m³

**2.5.2.60 Betonstahl B500 B**
Betonstahl entsprechend statischen und konstruktiven
Erfordernissen liefern und einbauen.

Stahlsorte: B 500 B
Bauteil: Schieberraum/Betonwartungsraum
UK: NHN + 0,2 m
OK: NHN + 3,0 m
Integrierter Betonholm, angeschlossen an Spundwand:  b= 50 cm, h= 50 cm

Bewehrung für alle Ortbetonbauteile zeichnungsgemäß schneiden, biegen und verlegen, einschl. Abstandshalter zur Gewährleistung der Betondeckung.

Abgerechnet wird nach Stahlliste.
Menge: 2,300 to

#### Gewerk 2.6 Böschungs- und Sohlsicherungsarbeiten

##### Bauteil 2.6.1 Einlaufbauwerk

*Hinweis: Vorbemerkungen*
Notwendige Vermessungsarbeiten unter Wasser
z.B. mittels Peilung, Echolot etc. sind in die Positionen einzurechnen.

**2.6.1.10 Planum unter Wasser herstellen**
Planum für den Einbau von Schüttsteinen als Sohlensicherung
unter Wasser herstellen.

Lage: Einlaufbauwerk Entwässerung
OK Planum: ca. -3,6m bis -4,60m NHN
Menge: 400,000 m²

**2.6.1.20 Wasserbauvliesstoff liefern und einbauen**
Wasserbauvliesstoff als Filtervliesstoff gemäß TLG der
Bundesanstalt für Wasserbau (BAW) Karlsruhe liefern und
fachgerecht gemäß der Herstellerverlegeanleitung einbauen. Die Bahnen sind an den Stößen zu überlappen oder zu vernähen und gegen Windsog bzw. Strömungsangriffe durch geeignete Maßnahmen zu sichern. Überlappungsverluste sind in den Einheitspreis einzurechnen.

Einbauort: Einlaufbauwerk
Einbauniveau: von ca. NHN -4,60 m bis  NHN -3,60 m
Produkt: Terrafix 609 o. glw.

Abgerechnet wird die abgedeckte Fläche.
Anschlüsse an Unterwasserbetonsohle werden gesondert vergütet.
Menge: 400,000 m²

**2.6.1.30 Anschluss Wasserbauvlies an Spundwand**
Lückenlosen Anschluss des Wasserbauvliesstoffs an
Spundwand herstellen. Einschl. Freimachen der Anschlußflächen von Fremdstoffen.

Bauteil: Wasserbauvliesstoff gem. Vorposition
Lage: Einbau unter Wasser
Anschluss: nach Wahl des AN auf Grundlage der BAW-Merkblätter MAR und MAG
Abgerechnet wird die Länge des Anschlusses zwischen den außenliegenden Spundwandachsen
Menge: 45,000 m

**2.6.1.40 Steinschüttung LMB 5/40 liefern**
Steinschüttung für Sohlensicherung LMB 5/40 liefern. Einbau wird gesondert vergütet.

Ort: Einlaufbauwerk

Material: Wasserbausteine LMB 5/40, natürliches Gestein
Rohdichte: mindestens 2.300 kg/m³
Einbaudicke: 0,60 m
Einbaulänge: bis ca. 24,0 m
Einbaubreite: bis ca. 11,0 m

Angaben im Bieterangabenverzeichnis über
Material
'....................................................'

Steinbruch/Hersteller
'....................................................'

Herstellwerk
'....................................................'

Rohdichte
'....................................................'
Menge: 392,000 m³

**2.6.1.50 Steinschüttung herstellen**
Steinschüttung für Sohlensicherung unter Wasser auf vorbereitetem Planum herstellen und angleichen.
Materiallieferung wird gesondert vergütet.
Anschluss an Spundwand herstellen.

Ort: Einlaufbauwerk

Material: Wasserbausteine LMB 5/40
OK Sohlensicherung:  von ca. NHN -3,0 m bis -4,0 m Einbautoleranz ± 10 cm
Einbaudicke: 0,60 m
Einbaulänge: bis ca. 24,0 m
Einbaubreite: bis ca. 11,0 m
Menge: 392,000 m³

#### Gewerk 2.7 Ausrüstung

*Hinweis: Vorbemerkung*
Technische Vorbemerkungen
Maschinen- und Anlagenteile, die mit dem Fördermedium in Berührung kommen, sind mit einem Beschichtungssystem, lt. "Liste der empfohlenen Beschichtungssysteme für den Stahlwasserbau" bzw." Liste der zugelassenen Systeme II (für Meerwasser und Böden Im 2/3)" der Bundesanstalt für Wasserbau (www.baw.de) zu beschichten.

Anforderungen:
Oberflächenbehandlung: Sa 2,5
Grund- und Deckbeschichtung im Werk.
Beschichtungssystem Nr. 3/4

Fabrikat: SikaCor o. glw.

Alle Verbindungsmittel verzinkt und einfach konserviert.

##### Bauteil 2.7.1 Einlaufbauwerk

**2.7.1.10 Rohrgehäusepumpe liefern und einbauen**
Tauchmotor-Propellerpumpe als kompaktes Blockaggregat in Standardausführung für die Förderung von mechanisch gereinigtem Abwasser, Rohwasser und Oberflächenwasser. Asynchronmotor mit Kurzschlussläufer. Motorauslegung für Dauerbetrieb (S1).
Wellenabdichtung zwischen Motor und Pumpe durch zwei unabhängig voneinander wirkende Gleitringdichtungen. Lagerlebensdauer mindestens 50.000 h.

Propeller mit im ausgebauten Zustand verstellbaren Schaufeln zur Anpassung an veränderte hydraulische Betriebsverhältnisse.

Pumpenkabel: Abgeschirmte Ausführung, Länge: i. M. 30 m (die Längen sind dem Lageplan zu entnehmen)
liefern und einbauen.

Betriebspunkte:
I. Hgeo min = 0,0 m

Förderstrom Q [l/s]: '....................................................'

II. Hgeo =2,0 m (Auslegungswasserstand)
Förderstrom Q: 4000 l/s
III. Hgeo max = 5,0 m

Förderstrom Q [l/s]: '....................................................'

Wirkungsgrad beim Auslegungswasserstand: > 75 %

Nennleistung [kW]: '....................................................'

Nennstrom: max.  600,0 A
Nennspannung: 400 V / 50 Hz
Nenndrehzahl: < 480 1/min
Startart: FU- Betrieb
Schutzart: IP 68
Strömungsgeschwindigkeit im Einbaurohr der Pumpen
bei 4000 l/s: max. ...... m/s.

Strömungsgeschwindigkeit im Einbaurohr der Pumpen bei
4000 l/s [m/s]: '....................................................'

Hersteller, Typ/Modell und Lieferdauer:
'....................................................'
Menge: 3,000 Stck

**2.7.1.20 Schachtrohr (Steig- und Führungsrohr) liefern und einbauen**
Schachtrohr für Pumpe herstellen, liefern und montieren.
Nenndurchmesser 1400 mm ggf.
bei
Abweichungen
[mm]: '....................................................'

Länge
[mm]: '....................................................'

Wandstärke:  mind. 12 mm
- stehende Ausführung für vertikale Nassaufstellung
- Gehäuseabstützung auf Betonsohle,
- Auslaufkrümmer und Verschlussdeckel
-Horizontaler Druckstutzenabgang DN 1200 inkl. Ausbildung eines Festpunktauflagers in Stahlbauweise.
Lieferung des Schachtrohres inkl. folgender Zentriereinrichtungen, um die Pumpe gegen Verdrehen zu sichern:

-Angeschweißte Zentrierbleche ( 3 Stück jeweils mit Spundwandkasten verschraubt und mit Rohrschacht verschweißt).
-U-Träger mit Spundwandkasten verschraubt und mit Rohrschacht verschweißt.

Einbauzubehör
-Aushebekette (auf Pumpe abgestimmt)
-Halterungen
-Spannvorrichtungen
-Kabelverschraubungen
-Dichtungen

Kette und Schäkel, Halterungen/Spannvorrichtung
Werkstoff: Edelstahl,  Werkstoffnummer: 1.4571
Ebenfalls anzubieten sind hier, falls erforderlich, Bodenrippen od. sonstige Einrichtungen wie Entlüftungen zur Optimierung des Pumpenbetriebes.
Menge: 3,000 Stck

**2.7.1.30 Rohrleitungsschieber DN 1200 mit E-Antrieb liefern und einbauen**
Beidseitig dichtender Gehäuseschieber als Zwischenflanschschieber in Druckrohrleitung vorrangig zum Absperren des seeseitigen Wasserstroms bei Versagen der Rückschlagklappe, als 2. Deichsicherheit liefern und einbauen.

Für Überflurantrieb durch elektrischen Drehantrieb, einschl. Flursäule, Verlängerung, Deckendurchführung usw.
Nennweite: DN 1200
max. Wasserdruck im geschlossenen Zustand bei seeseitigem Zufluss: 0,8 bar
Flanschanschluss: nach DIN EN1092-2 PN 10

Technische Spezifikation für den elektrischen Drehantrieb:

Alle unten aufgeführte Werte sind digital an die Steuereinheit (SPS) im Schaltraum zur Verfügung zu stellen.
Fabrikat: AUMA SA o. glw.
- Betriebsart Kurzzeitbetrieb S2-15min
- Abtriebsdrehzahl je nach Baugröße
- Drehstrommotor in Isolierstoffklasse F, mit Motorvollschutz durch drei in die Ständerwicklung eingebaute Thermoschalter
Menge: 3,000 Stck

**2.7.1.40 Rohrkonus DN 1200/1400 liefern und einbauen**
Konischen Stutzen mit beidseitigen Flanschen nach eigener Werkstattzeichnung fertigen und einbauen.

Aufweitung: DN 1200 auf DN 1400
Rohrlänge:  ~ 2000 mm
Rohr : Stahlrohr mit dicht angeschweißten Mauerkragen als Wassersperre
Wandstärke : 30 mm
Material : S235 JR
Anschlussflansche: nach DIN EN, PN 10 gebohrt,
einschI. Dichtungs- und Verbindungsmaterialien
Verbindungsmittel: Schrauben verzinkt und einfach konserviert
Menge: 3,000 Stck

**2.7.1.50 Gummi-Kompensator DN 1200 liefern und einbauen**
Universal Gummi-Kompensator zum Montageausgleich in axialer und lateraler Richtung bei Gebäudeversatz liefern und einbauen.
Nennweite: DN 1200
Anschlussflansche: nach DIN EN, PN 10 gebohrt,
einschI. Dichtungs- und Verbindungsmaterialien,
Verbindungsmittel: Schrauben verzinkt und einfach konserviert
Gummibalg:  EPDM für PN 6

AnforderungenVerschiebung:

Axial:  Kompression:  40 mm
  Elongation:  15 mm

Lateral: 30 mm
Angular: =  infin; 5
Menge: 3,000 Stck

**2.7.1.60 Blechverkleidung für Spundwand liefern und einbauen**
Einbau der Blechverkleidung inkl. der Ecken.
Einbauort: Einlaufbauwerk, Spundwand Längs- und Querwände
Blech: t= 5 mm
OK Blech: NHN -0,50 m
UK Blech: NHN -4,0 m
Art des Einbaus : Nach Wahl des AN
Bleche konstruktiv mit Spundwand verschweißen.
Die Arbeiten werden teilweise unter Wasser ausgeführt.

Abgerechnet wird die Fläche (OK-UK)
multipliziert mit der Blechlänge gemäß Ausführungsplan.
Menge: 7,900 to

**2.7.1.70 Rechen liefern und montieren**
Rechen einschließlich Führungsrahmen und Sohlauflager liefern und montieren.
Ort: Einlaufbauwerk
Stababstand: 70 mm
Neigung: 15°
Befestigung Sohle: U-Profil U180
Befestigung an der Rohrsteife nach Wahl des AN.
OK Rechen: NHN +1,50 m
UK Rechen: NHN - 4,00 m

Schweiß- und Brennarbeiten sind in den Einheitspreis einzurechnen.

Abgerechnet wird die Fläche des Rechens gemäß Ausführungsplan.
Menge: 62,000 m²

**2.7.1.80 Betriebssteg herstellen und liefern**
Betriebssteg mit Geländer und Unterkonstruktion herstellen, liefern und montieren.

Spannweite: ca. 11,20 m
Lichte Breite: 0,80m
Verkehrlast: 1,5 kN/m²
Geländerhöhe: 1,10m, wasserseitig als Steckgeländer
Abdeckung: Gitterrost SP 330

Schweiß- und Brennarbeiten sind einzurechnen sowie
sämtliche Hilfs-, Verbindungsmittel sind einzukalkulieren.
Menge: 1,000 Stck

**2.7.1.90 Abdeckblech über Wartungsraum liefern und einbauen**
Abdeckblech und Auflager land- und wasserseitig liefern und über dem Wartungsraum einbauen.
Befestigungsmittel bestehend aus Betondübel und Schraubverbindungen.

OK Abdeckblech: NHN + 3,00 m
Abdeckblech: t= 10 mm in S235
Auflager wasserseitig: U-Profil U120 in S235
Menge: 20,000 m²

**2.7.1.100 Abdeckblech vertikal liefern und einbauen**
Abdeckblechblech einschließlich Befesitungsmittel und Befestigungsbohrung liefern und vertikal erdseitig im Bereich der Rohrleitung montieren. Befestigungsmittel bestehend aus Betondübel und Schraubverbindungen.
Blech bestehend aus 2 Teilen, umlaufend an Rohrleitung verschweißen.

Blechstärke t= 10 mm
Menge: 3,000 Stck

**2.7.1.110 Rohrentlüftungseinrichtung liefern und einbauen**
Rohrentlüftungseinrichtung mit Flanschstutzen DN 200 mit Schieber und Entlüftungsventil liefern und montieren.

Schweiß- und Brennarbeiten sind in den Einheitspreis einzurechnen.
Menge: 3,000 Stck

#### Gewerk 2.8 Wasserhaltung

##### Bauteil 2.8.1 Rohrleitungstrasse

**2.8.1.10 Trockenhaltung Baugrube**
*** Pauschalposition
Freimachung der Baugrube von anfallendem Wasser (z.B. Niederschlagswasser und geflutete Baugrube von außen) nach Wahl des AN

Ort: Baugrube Rohrleitungstrasse
Pumpenleitstung: 25 l/s
OK Baugrubensohle: von ca. NHN 0,0 m bis NHN  bis ca. NHN -1,3 m.
Menge: 1,000 psch

#### Gewerk 2.9 Probebetrieb

##### Bauteil 2.9.1 Probebetrieb

**2.9.1.10 Funktionsproben und Probebetrieb Entwässerungsbauwerk**
*** Pauschalposition
Funktionsproben und Probebetrieb für das Entwässerungsbauwerk.

Funktionsproben und Probebetrieb entsprechend
Baubeschreibung und vom AG genehmigten Erporbungsprogramm durchführen.
Das Bedienungspersonal des Auftraggebers ist dabei zu
unterweisen.
Menge: 1,000 psch

### Bereich 3 Schleusenbauwerk inkl. Flügelwände

#### Gewerk 3.1 Abbruch- und Rückbauarbeiten

##### Bauteil 3.1.1 Vorbereitende Arbeiten

**3.1.1.10 E-Abtrennung Schleuse**
*** Pauschalposition
Fachgerechte Abtrennung der gesamten Elektrischen Versorgung der Schleuse und der Tore.
Menge: 1,000 psch

*Hinweis: Vorbemerkungen für Abbrucharbeiten*
Vorbemerkungen erforderliche Entlastungsaushubarbeiten für Abbrucharbeiten

Entlastungsaushubarbeiten die aus Wahl des Abbruchverfahrens den AN resultieren, werden nicht gesondert vergütet und sind in die Abbruchpositionen einzurechnen.

##### Bauteil 3.1.2 Überfahrt/ Brücke

**3.1.2.10 Geländer abbrechen und entsorgen**
Abbruch Geländer auf Überfahrt.
Einschl. Lösen der Befestigungen von der Betonkappe der Überfahrt. Einschl. Abtransport und  Abbruchgut der fachgerechten Entsorgung nach Wahl des AN zuführen, inkl. Entsorgungsnachweis.

Material: Stahl
Höhe: bis ca. 1,0 m
Länge: ca. 19,0 m
Rohrdurchmesser Handlauf: ca. 10 cm
Rohrdurchmesser Knieleiste: ca. 5 cm
Rechteckpfosten: ca. 10 cm, 12 Stck
Menge: 46,500 m

**3.1.2.20 Betonabbruch, Überfahrt abbrechen und entsorgen**
Erschütterungsarmer Betonabbruch der Überfahrt/Brücke einschl. seitliche Flügelwände (länge ca. 8,50m), Auflagerkonstruktion/Überbauplatte der Pressbetonbohrpfähle und Treppen. Die Pressbetonbohrpfähle verbleiben im Boden.
Einschl. ggf. erforderlicher Trennschnitte.

Bewehrter Beton mit einer Stärke von bis zu 1,0m.

Hilfskonstruktionen, die für die Abbruchtechnik nach Wahl des AN erforderlich sind, um den Abbruch erschütterungsarm durchzuführen, sind in den EP einzurechnen.

Das Abbruchmaterial ist gem. Schadstoffuntersuchung aufgrund des Gehaltes an Chlorid im Eluat als LAGA Z2 - Material einzustufen. Der Chromanteil Im Feststoff übersteigt nicht die LAGA Z2 Einstufung.

Betonabbruch inklusive der Betonbewehrung aufnehmen, auf LKW laden und Abbruchgut fachgerecht nach Wahl des AN entsorgen.

Abtrag des darunterliegenden Bodenmaterial wird in gesonderter Position vergütet.

Abrechnung erfolgt nach Wiegekarte oder geeichter öffentlicher Fahrzeugwage.
Menge: 286,000 t

**3.1.2.30 Bodenabläufe abbrechen und entsorgen**
Abbruch Bodenabläufe im Bereich der Überfahrt, bestehend aus Aufsatz und Ablaufkörper.

Material Aufsatz : Stahl

Einschl. Abtransport und  Abbruchgut der fachgerechten Entsorgung nach Wahl des AN zuführen, inkl. Entsorgungsnachweis.
Menge: 2,000 Stk

**3.1.2.40 Leitung abbrechen und entsorgen**
Entwässerungsleitung zwischen den Bodenabläufen im Bereich der Überfahrt und weiterführende Leitung zum Hydraulikhaus abbrechen und entsorgen. Einschl. Schacht bis Durchmesser 1,0m rückbauen und entsorgen.

Abmessungen: bis DN 200

Einschl. Abtransport und Abbruchgut der fachgerechten Entsorgung nach Wahl des AN zuführen, inkl. Entsorgungsnachweis.
Menge: 30,000 m

##### Bauteil 3.1.3 Stahlbau und Tortechnik und belastetes Abbruchgut

**3.1.3.10 Stegkonstruktion Dalben Außen umsetzen**
Stegkonstruktion von Dalben rückbauen und an einen anderen bestehenden Dalben nach Angaben AG wiedermontieren. Erf. Schweiß-, Schneid- und Brennarbeiten sind in die Position einzurechnen.

Ist-Situation gem. Plan "Abbruch Nebenanlagen".
Ort: Außentief

Stegkonstruktion bestehend aus:
Gitterroststeg einschl. Tragkonstruktion aus U-Profilen ca. 15m
Stahlrohrgeländer einseitig ca. 15m
Steigleiter einschl. Halterungen 1 Stk
Treppenstufen
Menge: 1,000 St

**3.1.3.20 Dalbenkonstruktion abbrechen und entsorgen**
Dalbenkonstruktion abbrechen und Abbruchgut der fachgerechten Entsorgung nach Wahl des AN zuführen.

Bereich: Außentief
Ist-Situation gem. Plan "Abbruch Nebenanlagen".

Dalbenkonstruktion bestehend aus:
Dalben 1 Stk
Rückverankerung mit Stahlrohren 2 Stk
Auflagerkonstruktion aus Beton 2 Stk

Der Schrotterlös ist in den Einheitspreis einzurechnen.
Menge: 2,000 St

**3.1.3.30 Kleinteile (unbelastet) abbrechen und entsorgen**
Metallische Kleinteile, unbelastet (Steigleitern, Geländer, Gitterrosten, Betriebsstege etc.), an Mauern, Wänden und Stegen befestigt, auch in den Betriebshäusern abbrechen. Abbruchgut fachgerecht nach Wahl des AN entsorgen.

Material: Stahl oder Aluminium

Abmessungen: bis ca. 1,0 x 0,25 x 3m zum Abtransport auf einem LKW bzw. Im Container.

Abrechnung erfolgt über Wiegekarte oder geeichter öffentlichen Fahrzeugwaage nach Wahl des AN. Die Kosten und Gebühren für die Wiegung sind einzurechnen.
Menge: 3,000 t

**3.1.3.40 Schalthaus Hubtore abbrechen und entsorgen**
*** Pauschalposition
Schalthaus für Binnentore zurückbauen bzw. abbrechen. Abbruchgut der fachgerechten Entsorgung nach Wahl des AN zuführen.

Bereich: Hubtor binnen
Ist-Situation gem. Plan "Abbruch Nebenanlagen".

Abmessungen:
Traufhöhe: ca. 2,5m
Grundfläche: ca. 2,5 x 2,5m

Es handelt sich um einen Kunststoffcontainer mit Wellblechdach, mit einem Fenster und zwei Türen. Das Schalthaus steht auf dem Spundwandholm am Binnenhaupt.
Menge: 1,000 psch

**3.1.3.50 Lichtzeichenanlage abbrechen und entsorgen**
Lichtzeichenanlage inkl. Lichtzeichenkörper und Verkabelung abbrechen. Abbruchgut fachgerecht nach Wahl des AN entsorgen.

Mit Ankerplatten und Verschraubungen auf Betonflächen oder Stahlflächen verbunden.

Ankerplatten und Verschraubungen lösen, Lichtzeichenanlage  abbauen. Abbruchgut fachgerecht nach Wahl des AN entsorgen.

Abrechnung nach örtlichem Aufmaß.
Menge: 2,000 St

**3.1.3.60 Hydraulikanlage Hubtore abbrechen und entsorgen**
Hydraulikanlage bestehend aus Hydraulikaggregat, Hydraulikzylinder, Luftkompressor, Industriemotor, Hydraulikpumpe usw. einschl. Der dazugehörigen Schaltschränke und Anlagen abbrechen. Abbruchgut der fachgerechten Entsorgung nach Wahl des AN zuführen.

Bereich: Außenhaupt

Entsorgung des Hydrauliköls wird gesondert vergütet.
Menge: 2,000 St

**3.1.3.70 Entsorgung Hydrauliköl**
Aus der Hydraulikanlage erfasstes Hydrauliköl fachgerechter Entsorgung nach Wahl des AN zuführen. Entsorgungsnachweis ist zu führen. Abrechnung nach Vorlage der Annahmescheine des Entsorgers.

Hydraulikölbehälter: 980x810x630 mm
Menge: 500,000 l

**3.1.3.80 Dalben ziehen und transportieren**
Dalben 8-eckig ziehen, laden und transportieren bis 30km und auf NLWKN Betriebshof abladen.

Typ: Stahlpfahl aus UP 104 oder stärker
Ort: kanalseitige Schleuseneinfahrt
Menge: 6,000 St

*Hinweis: Vorbemerkung belastetes Abbruchgut*
------------------------------------------------------------------------------------
Vorbemerkung belastetes Abbruchgut
------------------------------------------------------------------------------------

Zu beachten sind u.a. Folgende Vorschriften:

-GefStoffV
-TRGS 519
-TRGS 551
-TRGS 505
-TRGS 521
-PCB Richtlinie
-DGUV-Nr. 201-012
- Leitfaden für das Entschichten von Asbest- bzw. PAK-haltigen Altanstrichen im Stahlwasserbau und auf Betonbauwerken der WSV (Asbest/-PAK-Leitfaden)

Für den Transport ist eine Verpackung der asbestbelasteten Bauteile erforderlich.

Aufwendungen für den Arbeitsschutz und das Verpacken der Abfälle sind umfassend einzukalkulieren.

Aufwendungen für die elektronische Nachweisführung sind einzurechnen.

**3.1.3.90 Spundwand Binnenhaupt abbrechen**
Doppelbohlen/Einzelbohlen am Binnenhaupt ziehen oder mindestes auf Höhe NHN -4,50 m abbrechen (z. B. durch Trennschnitt), einschl. Rückbau der Gurtbohlen und Anker.
Bohlenkopf zum Ziehen herrichten. Abbruchgut abtransportieren und fachgerecht unter Berücksichtigung des  Entsorgungskonzeptes des AN entsorgen.

Spundwand= Larssen 22
Stahlsorte = StSp37
Bohlenlänge= über 10 bis 12 m.

Spundwand steht seit ca. 1960/1970 im Baugrund.

Ziehverfahren nach Wahl des AN, Spundbohlenoberkante liegt am Hubtor bei ca. +1,0 m NHN.

Erforderliche Brenn- und Schneidarbeiten zum Ziehen der Spundwände sind in die Position einzurechnen. Einschl. Vorbereitung der Trennschnittflächen der belasteten Spundwandbeschichtung.

Die Beschichtung der Spundwände etc. ist gem. Schadstoffuntersuchung des AG mit PAK und Asbest belastet. Die Hinweise aus den Vorbemerkungen sind zu beachten.

Abrechnung erfolgt über Wiegekarte oder geeichter öffentlichen Fahrzeugwaage nach Wahl des AN. Die Kosten und Gebühren für die Wiegung sind einzurechnen.

Der Schrotterlös ist in dieser Position gegenzurechnen.
Menge: 85,000 t

**3.1.3.100 Betriebssteg über Schleuse abbrechen und entsorgen**
*** Pauschalposition
Betriebssteg über Schleuse Länge ca. 15m abbrechen. Abbruchgut fachgerecht unter Berücksichtigung des Entsorgungskonzeptes des AN entsorgen.

Bestehend aus:
- Beidseitig Auflager aus Beton und Mauerwerk (Abmessungen:  ca. 2,0 x ca. 1,4 x ca. 1,05m)
- Beidseitiges Geländer
- Traggerüst auf Stahlträgern mit Beschichtung

Die Beschichtung ist gem. Schadstoffuntersuchung des AG mit PAK und Asbest belastet. Die Hinweise aus den Vorbemerkungen sind zu beachten.
Menge: 1,000 psch

**3.1.3.110 Hydraulikgebäude abbrechen und entsorgen**
*** Pauschalposition
Nachfolgend aufgeführtes Gebäude ist einschl. Seiner Gründung bzw. Seines Unterbaus zurückzubauen bzw. Abzubrechen. Abbruchgut fachgerecht unter Berücksichtigung des Entsorgungskonzeptes des AN entsorgen.

Beim Hydraulikgebäude handelt es sich um ein eingeschossiges Gebäude Typ Gartenhaus.
Traufhöhe: ca. 2,5m
Grundfläche: ca. 3,5 x 3,5m
Das Gebäude wurde in Holzbauweise erstellt. Sohlplatte aus Stahlbeton.

Gemäß orientierender Schadstoffuntersuchung des AG ist im Hydraulikgebäude mit einzelnen AZ-Platten in Kleinmengen (von ca. 3,0m²) zu rechnen.

Ist-Situation gemäß Foto auf Abbruch Nebenanlagen Plan.

Bereich: Schleusenkammer
Menge: 1,000 psch

**3.1.3.120 Beleuchtungsmast abbrechen und entsorgen**
Beleuchtungsmast inkl. Leuchtmittel und Beleuchtungskörper und Verkabelung abbrechen. Abbruchgut fachgerecht unter Berücksichtigung des Entsorgungskonzeptes des AN entsorgen.

Material: Stahl oder Aluminium

Die Beschichtung ist gem. Schadstoffuntersuchung des AG mit Blei und PCB belastet. Die Hinweise aus den Vorbemerkungen sind zu beachten.

Mit Ankerplatten und Verschraubungen auf Betonflächen oder Stahlflächen verbunden.
Menge: 4,000 St

**3.1.3.130 Beleuchtungskröper abbrechen und entsorgen**
Beleuchtungskörper/Strahler (ohne Mast) montiert an Hubtoren o.ä. inkl. Leuchtmittel und Verkabelung abbrechen. Abbruchgut fachgerecht  unter Berücksichtigung des Entsorgungskonzeptes des AN entsorgen.

Material: Stahl oder Aluminium

Die Beschichtung ist gem. Schadstoffuntersuchung des AG mit Blei und PCB belastet. Die Hinweise aus den Vorbemerkungen sind zu beachten.

Mit Ankerplatten und Verschraubungen auf Stahlflächen verbunden.
Menge: 4,000 St

**3.1.3.140 Hubtor und Portal Außen rückbauen und entsorgen**
Zweiteiliges Hubtor und Portalrahmen im Bereich Deich rückbauen. Abbruchgut fachgerecht unter Berücksichtigung des Entsorgungskonzeptes des AN entsorgen. Zugehörige Ausrüstung wie Führungsrollen, Verankerungen, Aussteifungen etc. Sind einzurechnen.

Bestehend aus folgenden Bauteilen:
Portalrahmen:
B x H (von OK Sohle): ca. 7x 14m
U400 ca. 7m, IPB 550, U350

Hubor oben: B x H: ca. 6,7 x 4,5m
Träger: IPB 400 ca. 4,5m, IPE 400 ca. 6,0m,
Stauhaut: 10mm ca. 6,7 x 1,6m

Hubtor unten: B x H: ca. 6,7 x 5m
Träger: IPB 450 ca. 5m, IPE ca. 6m
Stauhaut: 10mm ca. 6,7 x 5m

Die Beschichtung des Hubtores und Portals ist gem. Schadstoffuntersuchung des AG mit PAK belastet. Die Hinweise aus den Vorbemerkungen sind zu beachten.

Erforderliche Brenn- und Schneidarbeiten zum  Abbruch des Portal und der Tore sind in die Position einzurechnen. Einschl. Vorbereitung der Trennschnittflächen der belasteten Beschichtung.

Abrechnung erfolgt über Wiegekarte oder geeichter öffentlichen Fahrzeugwaage nach Wahl des AN. Die Kosten und Gebühren für die Wiegung sind einzurechnen.

Der Schrotterlös ist in dieser Position gegenzurechnen.
Menge: 28,000 t

**3.1.3.150 Hubtor Binnen rückbauen und entsorgen**
Einteiliges Hubtor Binnen rückbauen. Abbruchgut fachgerecht unter Berücksichtigung des Entsorgungskonzeptes des AN entsorgen. Zugehörige Ausrüstung wie Führungsrollen, Verankerungen, Aussteifungen, Ketten etc. Sind einzurechnen.

Für diese Anlage (Portal und Tor) können keine Bestandspläne vorgelegt werden.

Abmessungen: Hx B ca. 6x 8,5 m

Das Hubtor besteht aus einer Stauhaut mit min. 7 Streben/ Rippen.

Die Beschichtung der Hubbrücke/Portal ist gem. Schadstoffuntersuchung des AG mit Asbest, PCB und Zink belastet. Die Beschichtung des Hubtor I ist mit Asbest und PAK belastet. Die Hinweise aus den Vorbemerkungen sind zu beachten.

Abrechnung erfolgt über Wiegekarte oder geeichter öffentlichen Fahrzeugwaage nach Wahl des AN. Die Kosten und Gebühren für die Wiegung sind einzurechnen.

Der Schrotterlös ist in dieser Position gegenzurechnen.
Menge: 20,000 t

**3.1.3.160 Portalrahmen Binnen rückbauen und entsorgen**
Portalrahmen Binnen rückbauen. Abbruchgut fachgerecht unter Berücksichtigung des Entsorgungskonzeptes des AN entsorgen. Zugehörtige Ausrüstung wie Führungsrollen, Verankerungen, Aussteifungen, Ketten etc. sind einzurechnen.

Für diese Anlage (Portal und Tor) können keine Bestandspläne zur Vefügung gestellt werden.

Der Portalrahmen besteht aus vier Auflagerstützen und wird
oben mit einem Podest und Trägern verbunden.

Die Beschichtung der Hubbrücke/ Portal ist gem.
Schadstoffuntersuchung mit Asbest, P CB und Zink belastet. Die Beschichtung des Hubtores ist mit Asbest und PAK belastet. Die Hinweise aus den Vorbemerkungen sind zu beachten.

Erforderliche Brenn- und Schneidarbeiten zum  Trennen des Portals sind in die Position einzurechnen. Einschl. Vorbereitung der Trennschnittflächen der belasteten Beschichtung.

Abrechnung erfolgt über Wiegekarte oder geeichter öffentlichen Fahrzeugwaage nach Wahl des AN. Die Kosten und Gebühren für die Wiegung sind einzurechnen.

Der Schrotterlös ist in dieser Position gegenzurechnen.
Menge: 15,000 t

**3.1.3.170 Kleinteile (belastet) abbrechen und entsorgen**
Metallische Kleinteile, belastet (Schieber, Geländer, Seilwinden etc.), an Mauern und Wänden befestigt, auch in den Betriebshäusern abbrechen. Abbruchgut fachgerecht unter Berücksichtigung des Entsorgungskonzeptes des AN entsorgen.

Material: Stahl, Eisen oder Aluminium

Abmessungen: bis ca. 1,0 x 0,25 x 3,0m zum Abtransport auf einem LKW bzw. Im Container.

Abrechnung erfolgt über Wiegekarte oder geeichter öffentlichen Fahrzeugwaage nach Wahl des AN. Die Kosten und Gebühren für die Wiegung sind einzurechnen.

Die Beschichtung ist gem. Schadstoffuntersuchung Asbest, PAK, Schwermetall, Zink und Blei belastet. Die Hinweise aus den Vorbemerkungen sind zu beachten.
Menge: 1,000 t

**3.1.3.180 Schieber abbrechen und entsorgen**
Schieber und Klappe vom Sielbetrieb einschl. Aufbau abbrechen und entsorgen. Abbruchgut fachgerecht unter Berücksichtigung des Entsorgungskonzeptes des AN entsorgen.

Material: Stahl, Eisen oder Aluminium
Abmessungen Klappe: ca. 1,8 x 1,8m

Bereich: Hubtor binnen

Die Beschichtung ist gem. Schadstoffuntersuchung des AG mit Zink belastet. Die Hinweise aus den Vorbemerkungen sind zu beachten.

Mit Verschraubungen auf Betonflächen oder Stahlflächen verbunden.
Menge: 2,000 St

**3.1.3.190 Werkstatt abbrechen und entsorgen**
*** Pauschalposition
Werkstatt und zugehörigen Container abbrechen. Abbruchgut der fachgerechten unter Berücksichtigung des Entsorgungskonzeptes des AN entsorgen.

Bereich: binnen
Grundfläche: ca. 4 x 7,5m
Traufhöhe: ca. 2,00m
Firsthöhe: ca. 2,50 bis 3,0m
Eingangstür: zwei Flügel aus Holz
mind. ein seitliches Fenster

Wände bestehend aus gedämmten Trapezblech (2-seitig) und Faserzementplatten (2-seitig), Dach aus Faserzementplatten.
Von einer Belastung durch KMF und Asbest ist auszugehen.
Menge: 1,000 psch

**3.1.3.200 Kassenbürocontainer abbauen, laden und transportieren**
*** Pauschalposition
Kassenbürocontainer abbauen, laden, bis 30km transportieren und auf NLKWN Betriebshof abladen.

Abmessungen: ca. 3,0 x 7,5 m

Vor dem Verladen ist das Dach und die Verkleidung rückzubauen und fachgerecht zu entsorgen. Die Entsorgung ist einzukalkulieren.
Der Container steht auf 4 Fundamenten: es ist von einem Stahlrohr D=ca. 0,3 bis 0,4m mit einer Tiefe bis 1,0m und einer Betonfüllung auszugehen.

Gemäß orientierender Schadsoffuntersuchng ist im Bürocontainer mit einzelnen AZ-Platten mit Asbest in Kleinmengen (von 3,0m²) zu rechnen.
Menge: 1,000 psch

##### Bauteil 3.1.4 Beton und Mauerwerk

**3.1.4.10 Betonabbruch, Wände Stahlbetontrog Außen + Binnen**
Erschütterungsarmer Betonabbruch von Wänden oder wandartigen Bauteilen Außenund Binnen oberhalb von
ca. -1,15m NHN.

Bewehrter Beton mit einer Stärke von bis zu 1,0m.

Einschl. ggf. erforderlicher Trennschnitte.

Hilfskonstruktionen, die für die Abbruchtechnik nach Wahl des AN erforderlich sind, um den Abbruch erschütterungsarm durchzuführen, sind in den EP einzurechnen.

Das Abbruchmaterial ist gem Schadstoffuntersuchung aufgrund des Gehaltes an Chlorid im Eluat als LAGA Z1.2 - Material einzustufen. Des Weiteren ist auf die Meerwasserherkunft hinzuweisen.

Betonabbruch inklusive der Betonbewehrung aufnehmen, auf LKW laden und Abbruchgut fachgerecht nach Wahl des AN entsorgen.

Abrechnung erfolgt über Wiegekarte oder geeichter öffentlichen Fahrzeugwaage nach Wahl des AN. Die Kosten und Gebühren für die Wiegung sind einzurechnen.
Menge: 1300,000 t

**3.1.4.20 Betonabbruch, Sohle Stahlbetontrog Außen + Binnen**
Erschütterungsarmer Betonabbruch von Sohlen oder sohlenartigen Bauteilen Außen und Binnen unterhalb von
ca. -1,15m NHN.

Bewehrter Beton mit einer Stärke von bis zu 1,0m.
Einschl. ggf. erforderlicher Trennschnitte.

Hilfskonstruktionen, die für die Abbruchtechnik nach Wahl des AN erforderlich sind, um den Abbruch erschütterungsarm durchzuführen, sind in den EP einzurechnen.

Das Abbruchmaterial ist gem Schadstoffuntersuchung aufgrund des Gehaltes an Chlorid im Eluat als LAGA Z1.2 - Material einzustufen. Des Weiteren ist auf die Meerwasserherkunft hinzuweisen.

Betonabbruch inklusive der Betonbewehrung aufnehmen, auf LKW laden und Abbruchgut fachgerecht nach Wahl des AN entsorgen.

Abrechnung erfolgt über Wiegekarte oder geeichter öffentlichen Fahrzeugwaage nach Wahl des AN. Die Kosten und Gebühren für die Wiegung sind einzurechnen.
Menge: 1378,000 t

**3.1.4.30 Betonabbruch, Sohle his. Schleuse**
Erschütterungsarmer Betonabbruch von Sohlen oder sohlenartigen Bauteilen historische Schleuse und Binnenhaupt auf ca. -3,30m NHN. Einschl. ggf. erforderlicher Trennschnitte.
Bewehrter Beton mit einer Stärke von ca. 0,50 m, mit Aufkantungen.

Hilfskonstruktionen, die für die Abbruchtechnik nach Wahl des AN erforderlich sind, um den Abbruch erschütterungsarm durchzuführen, sind in den EP einzurechnen.

Das Abbruchmaterial ist gem Schadstoffuntersuchung aufgrund des Gehaltes an Chlorid im Eluat als LAGA Z1.2 - Material einzustufen. Des Weiteren ist auf die Meerwasserherkunft hinzuweisen.

Betonabbruch inklusive der Betonbewehrung aufnehmen, auf LKW laden und Abbruchgut fachgerecht nach Wahl des AN entsorgen.

Abrechnung erfolgt über Wiegekarte oder geeichter öffentlichen Fahrzeugwaage nach Wahl des AN. Die Kosten und Gebühren für die Wiegung sind einzurechnen.
Menge: 390,000 t

**3.1.4.40 Mauerwerksabbruch, Rotstein his. Schleuse**
Erschütterungsarmer Abbruch von Mauerwerk in der Wänden und Decke der historischen Schleuse.

Hilfskonstruktion, die für die Abbruchtechnik nach Wahl des AN erforderlich sind, um den Abbruch erschütterungsarm  durchzuführen, sind in den EP einzurechnen.

Der AN hat beim Abbruch des Gewölbes Vorkehrungen zu treffen, um die Vermengung von Auffüllmaterial Sand in Gewölbe und Abbruchgut zu vermeiden/minimieren.

Das Abbruchmaterial aus Rotstein ist gem Schadstoffuntersuchung aufgrund des Gehaltes an Chlorid im Eluat als LAGA Z1.2 - Material einzustufen. Des Weiteren ist auf die Meerwasserherkunft hinzuweisen.

Mauerwerksabbruch aufnehmen, auf LKW laden und Abbruchgut fachgerecht nach Wahl des AN entsorgen.

Abrechnung erfolgt über Wiegekarte oder geeichter öffentlichen Fahrzeugwaage nach Wahl des AN. Die Kosten und Gebühren für die Wiegung sind einzurechnen.
Menge: 1820,000 t

**3.1.4.50 Betonabbruch, Treppen**
Erschütterungsarmer Betonabbruch von Treppen oder  treppenartigen Bauteilen. Einschl. ggf. erforderlicher Trennschnitte.

Bewehrter Beton mit einer Stärke von bis zu 1,0m.

Bereich: Stemmtor und Hubtor Deich

Hilfkonstruktionen, die für die Abbruchtechnik nach Wahl des AN erforderlich sind, um den Abbruch erschütterungsarm durchzuführen, sind in den EP einzurechnen.

Das Abbruchmaterial ist gem Schadstoffuntersuchung aufgrund des Gehaltes an Chlorid im Eluat als LAGA Z1.2 - Material einzustufen.

Betonabbruch inklusive der Betonbewehrung aufnehmen, auf LKW laden und Abbruchgut fachgerecht nach Wahl des AN entsorgen.

Abrechnung erfolgt über Wiegekarte oder geeichter öffentlichen Fahrzeugwaage nach Wahl des AN. Die Kosten und Gebühren für die Wiegung sind einzurechnen.
Menge: 52,000 t

**3.1.4.60 Betonabbruch, Spundwandholm Binnen**
Erschütterungsarmer Betonabbruch von Spundwandholmen bzw. Spundwandkopfplatten sowie Abbruch von Beton zwischen den Spundwänden im Bereich der Schieber.

Bewehrter Beton mit einer Stärke von bis zu 1,0m.

Bereich:  Binnenhaupt

Einschl. ggf. erforderlicher Trennschnitte.

Hilfkonstruktionen, die für die Abbruchtechnik nach Wahl des AN erforderlich sind, um den Abbruch erschütterungsarm durchzuführen, sind in den EP einzurechnen.

Das Abbruchmaterial ist gem Schadstoffuntersuchung aufgrund des Gehaltes an Chlorid im Eluat als LAGA Z1.2 - Material einzustufen.

Betonabbruch inklusive der Betonbewehrung aufnehmen, auf LKW laden und Abbruchgut fachgerecht nach Wahl des AN entsorgen.

Abrechnung erfolgt über Wiegekarte oder geeichter öffentlichen Fahrzeugwaage nach Wahl des AN. Die Kosten und Gebühren für die Wiegung sind einzurechnen.
Menge: 151,000 t

##### Bauteil 3.1.5 Holz

**3.1.5.10 Ausbau Stemmtore aus Holz**
Vorhandene zweiflügelige Stemmtoranlage  Außen ausbauen und entsorgen.

Abmessungen eines Stemmtorflügels: B * H = ca. 4,0 x  6,70m, Dicke ca. 40cm
Material: Altholz Kat IV mit Verbindungsmitteln
Antrieb: Seilwinden

Stemmtor aus Verankerung lösen, inklusive aller Anschläge, Verankerungen und Dichtungen ausheben. Abbruchgut fachgerecht nach Wahl des AN entsorgen.

Abgerechnet wird je Stemmtorflügel.
Menge: 2,000 St

**3.1.5.20 Holzfenderleiste abbrechen und entsorgen**
Holzfenderleiste  an Schleusenwand abbrechen und entsorgen

Material: Stahl, Eisen und Holz
Material: Altholz Kat IV

Mit Ankerplatten und Verschraubungen in Mauern und Wänden eingelassen und verbunden.

Ankerplatten und Verschraubungen lösen, metallische Kleinteile abbauen. Abbruchgut fachgerecht nach Wahl des AN entsorgen.
Menge: 2,000 St

##### Bauteil 3.1.6 Spundwände

**3.1.6.10 Brennschnitt Spundwand unter Wasser Schleusenkammer**
Ausführen eines horizontalen Trennschnitts der Bestandsspundwand im Bereich der neuen Baugrube auf
-6,30m NHN, einschließlich Abtransport des anfallenden Schrotts und der Taucherarbeiten.

Bauteil: Spundwand unterhalb Stahlbetontrog Binnen
Profil: Larssen I

Abgerechnet wird nach der Länge Brennschnitt in der Spundwandachse.
Menge: 15,000 m

**3.1.6.20 Räumungsbohrungen Kreuzungspunkt**
Durchgehend gekerntes Vorbohren mit Bodenaustausch beim antreffen der Bestandsspundwand Larssen I in der Schleusenkammer.
Räumungsbohrungen als Vorbereitung zum Einbau der
Spundwandtrasse der Baugrube durchführen.

Ort: Spundwandtrasse Baugrube
Bohrrichtung: senkrecht
Bohrlochdurchmesser: 800 bis 1000mm
Bohrlochlänge: bis ca. 15m

Erschwernisse und erhöhter Verschleiß der Bohrkrone ist aufgrund der Bestandsspundwand einzurechnen.

Bodenarten nach beigefügten Baugrundgutachten, sowie Mauerwerk, Holz und Beton. Erschwernisse durch evtl. vorhandene Stahleinlagen (Bewehrung) sind in den Einheitspreis einzurechnen.

Gebohrten Erdstoff der fachgerechten Entsorgung nach Wahl des AN zuführen.

Verdichtungsfähigen Sand liefern und in die Bohrung einbauen.
Die Körnung des Sandes ist so auszuwählen, dass sie
Gegenüber dem umgebenden Baugrund filterstabil ist.
Ein entsprechender Nachweis ist dem AG vor Einbau vorzulegen.

Vergütet wird der laufende Bohrmeter.
Menge: 90,000 m

**3.1.6.30 Brennschnitt Spundwand Böschungsbereich außen**
Ausführen eines horizontalen Trennschnitts der Bestandsspundwand im Bereich der Böschung der Sohlsicherung, einschließlich Abtransport des anfallenden Schrotts und der Taucherarbeiten.

Spundwand: Larssen I

Abgerechnet wird nach der Länge in der Spundwandachse.
Menge: 16,000 m

**3.1.6.40 Brennschnitt Spundwand Böschungsbereich außen**
Ausführen eines horizontalen Trennschnitts der Bestandsspundwand im Bereich der Böschung der Sohlsicherung, einschließlich Abtransport des anfallenden Schrotts und der Taucherarbeiten.

Kombinierte Spundwand: PSp 50L und Krupp K II

Abgerechnet wird nach der Länge in der Spundwandachse.
Menge: 16,000 m

##### Bauteil 3.1.7 3-Kammern-Kläranlage mit Biotropfkörperanlage

**3.1.7.10 Abwassersammelschacht leerpumpen**
*** Pauschalposition
Schächte der 3-Kammern-Kläranlage leerpumpen und anfallendes Abwasser (ca. 15 m³) und Feststoffe ist fachgerecht zu entsorgen.
Menge: 1,000 psch

**3.1.7.20 Kläranlage spühlen und reinigen**
*** Pauschalposition
Kläranlage bestehend auf 3 Schächten einschl. dazugehörige Leitungen spühlen und reinigen.

Verfahren: Nach Wahl des AN
Menge: 1,000 psch

**3.1.7.30 Biotropfkörperanlage abbrechen und entsorgen**
*** Pauschalposition
Biotropfkörperanlage aus Schacht aufnehmen und entsorgen.

Erforderliche Trennschnitt sind mit einzurechnen.

Abbruchgut der fachgerechten Entsorgung nach Wahl des AN zuführen.
Menge: 1,000 psch

**3.1.7.40 Abwassersammelschacht abbrechen und entsorgen**
Schächte der 3-Kammern-Kläranlage abbrechen und entsorgen. Abbruchgut der fachgerechten Entsorgung nach Wahl des AN zuführen.
Inkl. Der erforderlichen Erdarbeiten zur Freilegung des Schachtes. Der Bereich ist nach Abbruch und Ausbau der Schächte zu verfüllen., einschl. Materiallieferung.

Abgerechnet wird nach Wiegescheinen des Entsorgers. Entsorgungsnachweis führen und dem AN vorlegen.
Menge: 9,000 t

**3.1.7.50 Elektrische Schaltanlagen ausbauen**
Elektrische Schaltanlagen für Schleuse und Klärgrube inklusive aller Kabel, Messgeräte, Schalter, Platinen, Schränke usw. Aus- und abbauen bzw. Aus dem Abbruch sortieren. Abbruchgut fachgerecht nach Wahl des AN entsorgen.

Abgerechnet wird nach Wiegescheinen des Entsorgers. Entsorgungsnachweis führen und dem AN vorlegen.
Menge: 1,000 t

##### Bauteil 3.1.8 Sonstiges

**3.1.8.10 Pegelschacht außen abbrechen und entsorgen**
*** Pauschalposition
Pegelschacht außen einschl. Zuleitungen, Schacht und Fundament aus Mauerwerk und Beton abbrechen und entsorgen. Erforderliche Erdarbeiten sind einzurechnen. Abbruchgut der fachgerechten Entsorgung nach Wahl des AN zuführen.

Abmessungen Aufbau: ca. 1,4m x 1,4m x 1,7m
Schachttiefe: bis ca. 10m

Die Pegelanlage ist bereits vorher durch den AG ausgebaut.

Ist-Situation gem. Foto auf Abbruch Nebenanlage Plan.

Bereich: Außen West
Menge: 1,000 psch

**3.1.8.20 Pegelschacht binnen abbrechen und entsorgen**
*** Pauschalposition
Pegelschacht binnen einschl. Zuleitungen und Fundament aus Beton abbrechen und entsorgen. Erforderliche Erdarbeiten sind einzurechnen. Abbruchgut der fachgerechten Entsorgung nach Wahl des AN zuführen.

Der Pegelschacht ist auf einem Stahlrohr gegründet, der Rückbau des Stahlrohres bis ca. D=1,0m ist ebenfalls in die Position einzurechnen.

Abmessungen Aufbau: ca. 1,0m x 1,0 x 2,1m

Die Pegelanlage ist bereits vorher durch den AG ausgebaut.

Ist-Situation gem. Foto auf Abbruch Nebenanlage Plan.

Bereich: Binnen West
Menge: 1,000 psch

**3.1.8.30 Alter Pegelschacht als Betonringschacht abbrechen und entsorgen**
Alter Pegelschacht als Betonringschacht, inkl. Abdeckungen nach Abbruch der Leitungen und Kabel abbrechen. Abbruchgut der fachgerechten Entsorgung nach Wahl des AN zuführen.

Abmessungen: D= bis 1,5m, bis 10m tief

Inkl. der erforderlichen Erdarbeiten zur Freilegung des Schachtes.

Ist-Situation gem. Foto aus Abbruch Nebenanlagen-Plan.

Bereich: Schleusenkammer
Menge: 1,000 Stk

**3.1.8.40 Schacht mit Wasseranschluss abbrechen und entsorgen**
Schacht aus Beton mit Wasseranschluss, inkl. Abdeckungen aus Stahl abbrechen. Abbruchgut der fachgerechten Entsorgung nach Wahl des AN zuführen.

Inkl. Der erforderlichen Erdarbeiten zur Freilegung des Schachtes.

Die Leitungen wird vorher durch den Leitungseigentümer zurück gebaut.

Abmessungen: D= ca. 1,2m, T=ca. 1,0m

Bereich: Ost, am Sanitärcontainer
Menge: 1,000 Stk

**3.1.8.50 Schacht am Deichfuß binnen abbrechen und entsorgen**
Kontrollschacht aus Beton für Wasseranschluss, lichte Abmessungen 2,0 * 2,0m, bis 2m tief, inkl. Abdeckungen nach Abbruch der Leitungen abbrechen.

Abbruchgut der fachgerechten Entsorgung nach Wahl des AN zuführen.

Inkl. Der erforderlichen Erdarbeiten zur Freilegung des Schachten.

Bereich: Schleusenkammer am Deichfuß binnen
Menge: 1,000 Stk

#### Gewerk 3.2 Erd - und Nassbaggerarbeiten

##### Bauteil 3.2.1 Straßenbrücke

**3.2.1.10 Aushub im Bereich der Straßenbrücke herstellen und zwischenlagern**
Boden im Bereich der Straßenbrücke aufnehmen, transportieren und in Mieten aufsetzen.

Entfernen und Entsorgen von Fremdstoffen und Unrat.
Aufsetzen in Mieten im Bodenlager nach Vorgaben des AG.

Homogenbereich: 2
Abtragsdicke: bis 3,20 m
Förderwege: ca. 300 m
Abrechnung: nach Abtragsprofil
Menge: 450,000 m³

##### Bauteil 3.2.2 Vorbereitende Schlickumlagerung Schleuse und Außentief

**3.2.2.10 Peilung Schleusenkammer**
Eine Flächenpeilung im Bereich Schleuse durchführen, aus den ermittelten Daten alle erforderlichen Pläne mit Bezugshorizont herstellen.

Die Peilung ist mit dem Fächerecholotsysten (Multibeam oder Multichannel) und ein Lotfrequenz 210 kHz und 30 kHz durchzuführen. Es ist zwingend erforderlich, dass die Erfüllung der Tiefenmessgenauigkeit (<=+/-0,1m; Gesamtfehlerbuget) sichergestellt ist. Die Peilprofile sollen einen maximalen Abstand von 5,0 m in Längsrichtung haben (im Bereich der Schüttkegel 2,5 m). Der Abstand der Peilpunkte untereinander soll 1,0 m betragen.
Menge: 2,000 Stk

**3.2.2.20 Peilung Außentief**
Eine Flächenpeilung im Bereich des Außentiefs und dessen Rand- bzw. Böschungsbereichen durchführen, aus den ermittelten Daten alle erforderlichen Pläne mit Bezugshorizont herstellen.

Die Peilung ist mit dem Fächerecholotsysten (Multibeam oder Multichannel) und ein Lotfrequenz 210 kHz und 30 kHz durchzuführen. Es ist zwingend erforderlich, dass die Erfüllung der Tiefenmessgenauigkeit (<=+/-0,1m; Gesamtfehlerbuget) sichergestellt ist. Die Peilprofile sollen einen maximalen Abstand von 5,0 m in Längsrichtung haben (im Bereich der Schüttkegel 2,5 m). Der Abstand der Peilpunkte untereinander soll 1,0 m betragen.
Menge: 2,000 Stk

**3.2.2.30 Differenzenplan/Massenermittlung erstellen**
Aus den Daten der Flächenpeilungen Differenzenplan/ Massenermittlungen erstellen, sowie Erstellung und Lieferung des Datensatzes digital im Ascii-Format und Peilplänen (geplottet, Maßstab1:200 mit Bezugshorizont NHN)
Menge: 2,000 Stk

**3.2.2.40 Umlagerung Schlick Außentief**
Umlagerung des Schlicks im Außentief z. B. mit Hilfe eines WI-Gerät.

Es ist zu beachten, dass der Schlick vor Einbau der Vorschüttung in Richtung Elbe umgelagert wird. Eine Wiederverschlickung ist zu vermeiden und daher ist die Umlagerung zeitlich auf den Einbau der Vorschüttung abzustimmen.

Außentief liegt im Tidegewässer.
Schichtdicke: zwischen ca. 0,70m bis ca. 1,70m
Annahme für die Kalkulation: 1,2m
Material: Schlick (U,t ',fs', org) kalkhaltig, teilweise
flüssig

Abgerechnet wird auf Basis der Massenermittlung der Vor- und Nachpeilung.
Menge: 2400,000 m³

##### Bauteil 3.2.3 Vorbereitung Sohlsicherung Außentief

**3.2.3.10 Abbruch Holzspundwand**
Holzspundwand außen mit geeignetem Gerät nach Wahl des AN im Tidebereich abbrechen.

Bohlenkopf zum Ziehen herrichten und mit Ausreißverstärkung versehen.

Lage Spundwand: Uferbereich Außen / Außentief
OK Bohlenkopf: ca. -0,70m NHN
Ziehverfahren: nach Wahl des AN

Erschwernisse für die Arbeiten unter Wasser sind
einzukalkulieren und werden nicht gesondert vergütet. Der
Einsatz von Tauchern ist einzukalkulieren.
Pfähle sind fest mit dem Untergrund verhaftet. Es sind sehr
hohe Reaktionskräfte zu erwarten. Dies ist in die Position
einzukalkulieren und wird nicht gesondert vergütet.

Abbruchmaterial einer Entsorgung nach Wahl des AN zuführen.
Menge: 40,000 m

**3.2.3.20 Rückbau der Böschungssicherung**
Oberflächenbefestigungen aus Schüttsteinen in verschiedenen Durchmessern und Schüttdicken sind im Bereich der Uferbefestigung des Außentief landseitig hinter der Holzspundwand zurückzubauen bzw. abzubrechen und ins Zwischenlager zu transportieren und zu lagern zur späteren Wiederverwendung als Material für Sohlsicherung.

Verfahren: nach Wahl des AN
OK Böschung: ca. +1,60m NHN
UK Böschung: ca. -0,7m NHN

Schichtdicke ca. 0,60m

Abrechnung: nach Abtragsprofil
Menge: 186,000 m³

**3.2.3.30 Rückbau der Sohlsicherung**
Oberflächenbefestigungen aus Schüttsteinen in verschiedenen Durchmessern und Schüttdicken sind im Bereich des Einlaufes der Schleuse außen zurückzubauen bzw. abzubrechen und ins Zwischenlager zu transportieren und zu lagern zur späteren Wiederverwendung als Material für Sohlsicherung.

Verfahren: nach Wahl des AN
OK Sohlsicherung: ca. -3,50m NHN

Schichtdicke ca. 1,10m

Abrechnung: nach Abtragsprofil
Menge: 143,000 m³

**3.2.3.40 Umlagerung von Bodenmaterial (nass in nass)**
Bodenmaterial von Kanalsohle im Baufeld vor Einbau der Sohlsicherung zur Kolkverfüllung umlagern.

Abtragstiefe im Bereich der horizontalen Sollsohle bis ca. -4,10m NHN, die Übergangsbereiche sind örtlich anzupassen.

Ausbauort: seitlich neben Fahrrinne u.W.
Einbauort: Außentief/Kolk u. W.
Kolktiefe: ca. -6,0m NHN

Baggertoleranz:
Überbaggerung bis max 50cm
Unterbaggerung ist nicht zulässig
Homogenbereich: H2 nass

Abrechnung erfolgt nach Peilung im Abtrag innerhalb der
Toleranz.
Menge: 470,000 m³

**3.2.3.50 Umlagerung von Bodenmaterial (trocken in nass)**
Bodenmaterial von Kanalsohle im Baufeld vor Einbau der Sohlsicherung zur Kolkverfüllung umlagern.

Abtragstiefe im Bereich der horizontalen Sollsohle bis ca. -4,10m NHN, die Übergangsbereiche sind örtlich anzupassen.

Ausbauort: Böschung temp. Entwässerung (trocken)
Einbauort: Außentief/Kolk u.W.
Kolktiefe: ca. -6,0m NHN

Baggertoleranz:
Überbaggerung bis max 50cm
Unterbaggerung ist nicht zulässig
Homogenbereich: H2

Abrechnung erfolgt nach Peilung im Abtrag innerhalb der
Toleranz.
Menge: 435,000 m³

**3.2.3.60 Aushub Bodenmaterial Böschungen**
Restliches Bodenmaterial das nicht für die Kolkverfüllung erforderlich ist, vor Einbau der Sohlsicherung abtragen und in geeignete Transportgeräte verladen und zum Bodenlager transportieren und lagern.

Boden ist wasserarm zu gewinnen.

Abtragstiefe im Bereich der horizontalen Sollsohle bis ca. NHN
-4,10 m.  Die Übergangsbereiche und Böschungen sind örtlich anzupassen.

Ausbauort: Sohle und Böschung temp. Entwässerung

Baggertoleranz:
Überbaggerung bis max. 50 cm
Unterbaggerung ist nicht zulässig
Homogenbereich: H2 nass und trocken

Abrechnung erfolgt nach Peilung im Abtrag innerhalb der
Toleranz.
Menge: 395,000 m³

**3.2.3.70 Zulage für Böschungsprofil herstellen**
Zulage aufgrund des erhöhten Aufwands für die Umlagerungs- und Aushubarbeiten durch Herstellung der seitlichen Böschungen. Einschl. Anpassung der Böschungssicherung aus Schüttsteinen an örtliche Verhältnisse.

Profillierung der Böschungsflächen nach Unterlagen des AG.
Menge: 540,000 m²

##### Bauteil 3.2.4 Flügelwände und Baugrube

**3.2.4.10 Sand liefern, einbauen und rückbauen, Auffüllung Außen**
Sand liefern, lagenweise einbauen und rückbauen.

Die Auffüllung Außen dient der Sicherung der Schleuse im Bauzustand u.a. der rückverankerten Küstenschutzwand und ist gem. Baufortschritt zurückzubauen. Das Material wird planmäßig in der Baumaßnahme nicht wiederverwendet und ist einer Verwertung nach Wahl des AN zuzuführen.

Der Einbau- und Ausbaubereich liegt teilweise unter und über Wasser. Daraus resultierende Erschwernisse sind in die Position einzurechnen. Herstellen und Profilieren der Böschungen ist in die Position einzurechnen.

Füllmaterial schluffarm (<= 5 %)

Verdichtungsanforderungen
Lagerungsdichte über Wasser D >= 0,5
Lagerungsdichte unter Wasser D >= 0,3

Einbauort: Auffüllung Außen

OK Auffüllung Außen: ca. +2,0m NHN
UK Auffüllung: ca. -3,50 m NHN bis -3,30m NHN

Die Abrechnung erfolgt nach Einbauprofilen. Einschl. Der Peilung/Geländeaufmaß vor Beginn der Arbeiten und nach Abschluss der Arbeiten.
Menge: 9540,000 m³

**3.2.4.20 Sand liefern und einbauen, Auffüllung Gewölbe**
Sand liefern und lagenweise einbauen.

Der Einbaubereich liegt teilweise unter und über Wasser. Daraus resultierende Erschwernisse sind in die Position einzurechnen. Herstellen und Profilieren der Böschungen ist in die Position einzurechnen.

Füllmaterial schluffarm (<= 5 %)

Verdichtungsanforderungen
Lagerungsdichte über Wasser D >= 0,5
Lagerungsdichte unter Wasser D >= 0,3

Einbauort: Auffüllung Gewölbe

OK Auffüllung Gewölbe: ca. +0,5m NHN
UK Auffüllung: ca. -3,50 m NHN bis -3,30m NHN

Die Abrechnung erfolgt nach Einbauprofilen. Einschl. Der Peilung/Geländeaufmaß vor Beginn der Arbeiten und nach Abschluss der Arbeiten.
Menge: 1430,000 m³

**3.2.4.30 Zulage Sandeinbau, Gewölbe**
Zulage für den erhöhten Aufwand beim Verfüllen des Gewölbes aufgrund der beschränkten Höhe und erschwerter Zugänglichkeit.

UK Stahlbetondecke: ca. +3,57m NHN
OK Sohle: -3,30m NHN
OK Auffüllung Gewölbe: +0,5m NHN

Einbauort: Gewölbe/ Schleusenkammer
Verfahren: Wahl des AN

Die Kosten für das Einbringverfahren sind in die Position einzurechnen. Die Lieferung des Materials wird über die Vorposition vergütet.

Abgerechnet wird die Fläche mit beschränkter Deckenhöhe (Länge ca. 16m und Breite ca, 6,125m) multipliziert mit der Einbauhöhe.
Menge: 380,000 m³

**3.2.4.40 Aushub Sand Baugrube zwischenlagern**
Sand der Auffüllung im Bereich der Baugrube nach Abbruch Gewölbe lösen, laden und auf Lagerfläche transportieren. Der Sand befindet sich teilweise unter Wasser.

Der Aushub ist auf die Abbrucharbeiten der vorh. Schleuse bzw. des Gewölbes abzustimmen. Eine Wiederverwendung des Auffüllmaterials im Rahmen der Maßnahme ist einzuplanen und mit dem AG abzustimmen. Der AN hat beim Abbruch des Gewölbes Vorkehrungen zu treffen, um die Vermengung von Auffüllmaterial und Abbruchgut zu vermeiden/minimieren.

Das Separieren und Entsorgen von möglichen Fremstoffen (Abbruchmaterial Schleuse bzw. Gewölbe) wird gesondert vergütet.

Aufsetzen in Mieten im Bodenlager nach Vorgaben des AG.

Ausbauort: Auffüllung hinter Küstenschutzwand im Bereich des ehemaligen Gewölbes.
OK Auffüllung Außen: ca. +2,0m NHN
OK Auffüllung Gewölbe: ca. +0,5m NHN
UK Auffüllung: ca. -3,50 m NHN bis -3,30m NHN

Abrechnung: nach Abtragsprofil
Menge: 1450,000 m³

**3.2.4.50 Fremdstoffe separieren**
Separieren von Fremdstoffen (Abbruchmaterial Schleuse bzw. Gewölbe, etc.) und Unrat aus Aushubmaterial zur Verwertung bzw. Wiederverwendung als Auffüllungsmaterial.

Fremdbeimengungen < 10% werden toleriert, maximale Einzelgröße bis 5 cm.

Entsorgung wird gesondert vergütet.

Abrechnung nach Aufmaß aussortierten Materials.
Menge: 20,000 m³

**3.2.4.60 Sand liefern und einbauen, Auffüllung Binnen hinter Spundwand**
Sand liefern und lagenweise einbauen. Der Einbaubereich liegt teilweise unter und über Wasser. Daraus resultierende Erschwernisse sind in die Position einzurechnen.

Füllmaterial schluffarm (<= 5 %)

Verdichtungsanforderungen
Lagerungsdichte über Wasser D >= 0,5
Lagerungsdichte unter Wasser D >= 0,3

Einbauort: Hinterfüllung der Baugrubenspundwand bis zur vorh.  Schleusenkammerwand und Erhöhung im Bereich der Betriebsflächen.

OK Auffüllung: ca. +1,00 m NHN
UK Auffüllung: ca. -3,50 m NHN

Die Abrechnung erfolgt nach Einbauprofilen. Einschl. Der Peilung/Geländeaufmaß vor Beginn der Arbeiten und nach Abschluss der Arbeiten.
Menge: 300,000 m³

**3.2.4.70 Aushubmaterial Auffüllung Gewölbe aufnehmen und einbauen, Auffüllung Binnen hinter Spundwand**
Aushubmaterial der Auffüllung Gewölbe von Lagerfläche aufnehmen, zum Einbauort transportieren und als Hinterfüllung Binnen hinter der Spundwand einbauen. Der Einbaubereich liegt teilweise unter und über Wasser. Daraus resultierende Erschwernisse sind in die Position einzurechnen.

Die Wiederverwendung des Aushubmaterials nach Separieren von Fremdstoffen kann erst nach Freigabe durch den AG erfolgen. Der ist 5 Werktage vorher zu informieren.

Verdichtungsanforderungen
Lagerungsdichte über Wasser D >= 0,5
Lagerungsdichte unter Wasser D >= 0,3

Einbauort: Hinterfüllung der Baugrubenspundwand bis zur vorh.  Schleusenkammerwand und Erhöhung im Bereich der Betriebsflächen.

OK Auffüllung: ca. +1,00 m NHN
UK Auffüllung: ca. -3,50 m NHN

Die Abrechnung erfolgt nach Einbauprofilen. Einschl. Der Peilung/Geländeaufmaß vor Beginn der Arbeiten und nach Abschluss der Arbeiten.
Menge: 1400,000 m³

**3.2.4.80 Rückbau Sohlsicherung in Baugrube**
Oberflächenbefestigung aus Schüttsteinen in verschiedenen Durchmessern und Schüttdicken sind bis 3,5 m unter Wasserspiegel zurückzubauen bzw. abzubrechen und ins Zwischenlager zu transportieren und zu lagern zur späteren Wiederverwendung als Material für Sohlsicherung.

Verfahren: nach Wahl des AN
OK Schüttsteine: ca. -3,70m NHN

Gesamtmächtigkeit: ca. 0,4m

Abrechnung: nach Abtragsprofil
Menge: 240,000 m³

**3.2.4.90 Aushub Boden in Baugrube zwischenlagern (nass in trocken)**
Boden im Bereich der Baugrube lösen, laden und auf Lagerfläche transportieren. Der Boden befindet sich unter Wasser.

Entfernen und Entsorgen von Fremdstoffen und Unrat. Aufsetzen in Mieten im Bodenlager nach Vorgaben des AG.

Boden ist wasserarm zu gewinnen.

Ausbauort: Baugrube
OK: ca. -3,8m NHN
UK: ca. -6,30 m NHN
Homogenbereich: H2 und H3

Abgerechnet wird nach Peilung vor und nach dem Bodenaushub. Die Kosten sind in den Einheitspreis einzurechnen.
Menge: 2250,000 m³

**3.2.4.100 Zulage Minderaufwendungen ohne Zwischenlagerung**
Zulage Minderaufwendungen bei Aushub von Boden, der ohne Zwischenlagerung direkt zur Entsorgungsstelle befördert wird.

Die Kosten für die Entsorgung werden in gesonderter Position vergütet.
Menge: 1125,000 m³

**3.2.4.110 Zulage Erschwernisse Aushub Holzpfähle**
*** Pauschalposition
Zulage für Erschwernisse beim Aushub durch alte Gründungspfähle aus Holz unter der Sohle der historischen Schleuse bzw. im Bereich des Gewölbes. Holzpfähle sind im Zuge des Aushubs abzubrechen.

Die Entsorgung wird in gesonderter Position vergütet.

Durchmesser bis 0,35 m
Länge bis 5,0 m

Anzahl: ca. 440 Stück
Menge: 1,000 psch

**3.2.4.120 Planum unter Wasser in Baugrubensohle herstellen**
Planum für den Einbau der UWB-Sohle unter Wasser herstellen. Fehlstellen sind mit Sand aufzufüllen. Die Lieferung des Materials ist einzurechnen.

Lage: Baugrube
OK Planum: ca. -6,30m NHN

Abrechnung erfolgt nach hergestellter Fläche
Menge: 880,000 m²

**3.2.4.130 Drucksondierungen ausführen**
Drucksondierungen zur Überprüfung der Lagerungsdichte (schwere Rammsondierung DPH) nach DIN EN ISO 22476-2 von Geländeoberkante ausführen.

Einschließlich aller An- und Abtransporte sowie Umtransporte zwischen den Sondierpunkten.
Ansatzpunkte für die Sondierungen herstellen.

Darstellung und Auswertung der Sondierergebnisse erstellen.

Ansatzpunkte: Nach Angabe AG
OK Ansatz: GOK
Sondiertiefe: <= 11m
Menge: 5,000 Stk

##### Bauteil 3.2.5 Vorbereitung Sohlsicherung Binnen

**3.2.5.10 Peilung Binnen**
Eine Flächenpeilung im Binnenbereich und dessen Rand- bzw. Böschungsbereichen durchführen, aus den ermittelten Daten aller erforderlichen Pläne mit Bezugshorizont herstellen. Die Gewässersohle ist mit dem Fächerecholotsysten Frequenzen 210 kHz und 30 kHz (Multibeam oder Multichannel) und ein Lotfrequenz durchzuführen. Es ist zwingend erforderlich, dass die Erfüllung der Tiefenmessgenauigkeit (<=+/-0,1m; Gesamtfehlerbuget) sichergestellt ist. Die Peilprofile sollen einen maximalen Abstand von 5,0 m in Längsrichtung haben (im Bereich der Schüttkegel 2,5 m). Der Abstand der Peilpunkte untereinander soll 1,0 m betragen.
Menge: 2,000 Stk

**3.2.5.20 Differenzenplan/Massenermittlung**
Aus den Daten der Flächenpeilung Differenzenplan/ Massenermittlungen erstellen, sowie Erstellung und Lieferung des Datensatzes digital im Ascii-Format und Peilplänen (geplottet, Maßstab1:200 mit Bezugshorizont NHN)
Menge: 1,000 Stk

**3.2.5.30 Umlagerung von Bodenmaterial (nass in nass)**
Bodenmaterial von Kanalsohle im Baufeld vor Einbau der Sohlsicherung zur Kolkverfüllung umlagern.

Der Aufwand für das Umsetzen der Geräte ist in die Position einzurechnen.

Abtragstiefe im Bereich der horizontalen Sollsohle bis ca. -4,10m NHN, die Übergangsbereiche sind örtlich anzupassen.

Ausbauort: seitlich Fahrrinne
Einbauort: Flügelwände Binnen

Baggertoleranz:
Überbaggerung bis max 50cm
Unterbagger ist nicht zulässig
Homogenbereich: H2 nass

Abrechnung erfolgt nach Peilung im Abtrag innerhalb der
Toleranz.
Menge: 120,000 m³

**3.2.5.40 Aushub Bodenmaterial (nass in trocken)**
Bodermaterial von Kanalsohle vor Einbau der Sohlsicherung abtragen und in geeignete Transportgeräte verladen und zum Bodenlager transportieren und lagern.

Boden ist wasserarm zu gewinnen.

Der Aufwand für das Umsetzen der Geräte ist in die Position
mit einzurechnen.

Abtragstiefe im Bereich der horizontalen Sollsohle bis ca. NHN
-4,10 m. Die Übergangsbereiche sind örtlich anzupassen.

Baggertoleranz:
Überbaggerung bis max. 50 cm
Unterbaggerung ist nicht zulässig
Homogenbereich: H2 nass

Abrechnung erfolgt nach Peilung im Abtrag innerhalb der
Toleranz.
Menge: 950,000 m³

**3.2.5.50 Zulage für Böschungsprofil herstellen**
Zulage aufgrund des erhöhten Aufwands für die Umlagerungs- und Aushubarbeiten durch Herstellung der Böschungen.

Profillierung der Böschungsflächen nach Unterlagen des AG.
Menge: 70,000 m²

##### Bauteil 3.2.6 Nachbereitende Schlickumlagerung Außentief

**3.2.6.10 Peilung Zufahrt Schleuse bis Medem**
Eine Flächenpeilung im Bereich Schleuse und des Außentiefs und dessen Rand- bzw. Böschungsbereichen bis zur Mündung in die Medem durchführen. aus den ermittelten Daten aller erforderlichen Pläne mit Bezugshorizont herstellen. Die Gewässersohle ist mit dem Fächerecholotsysten (Multibeam oder Multichannel) und ein Lotfrequenz <=38 kHz durchzuführen. Es ist zwingend erforderlich, dass die Erfüllung der Tiefenmessgenauigkeit (<=+/-0,1m; Gesamtfehlerbuget) sichergestellt ist. Das zu peilende Raster soll bei 0,5 *0,5m liegen.
Menge: 2,000 Stk

**3.2.6.20 Differenzenplan/Massenermittlung**
Aus den Daten der Flächenpeilung Differenzenplan/ Massenermittlungen erstellen, sowie Erstellung und Lieferung des Datensatzes digital im Ascii-Format und Peilplänen (geplottet, Maßstab1:200 mit Bezugshorizont NHN)
Menge: 1,000 Stk

**3.2.6.30 Umlagerung Schlick Zufahrt Schleuse bis Medem**
Umlagerung des Schlicks nach Abschluss der Baumaßnahme im Zufahrtsbereich der Schleuse bis zur Mündung in die Medem z. B. mit Hilfe eines WI-Gerät.

Anfangspunkt: Vorschüttung
Endpunkt: Abzweig Sportboothafen
Schichtdicke: zwischen ca. 0,70m bis ca. 1,70m
Annahme für die Kalkulation: 1,2m
Material: Schlick (U,t ',fs', org) kalkhaltig, teilweise
flüssig

Abgerechnet wird auf Basis der Massenermittlung der Vor- und Nachpeilung.
Menge: 14400,000 m³

##### Bauteil 3.2.7 Suchgraben

**3.2.7.10 Suchgraben herstellen, Tiefe bis 1,25m**
Suchgraben nach Angaben des AG herstellen. Aushub seitlich
Lagern.
Abgerechnet wird nach Grabenlänge pro lfdm.

Homogenbereich H2 und H3
Grabentiefe bis 1,25 m.
Menge: 15,000 m

**3.2.7.20 Suchgraben herstellen, Tiefe 1,25 - 1,75m**
Suchgraben nach Angaben des AG herstellen. Aushub seitlich
Lagern.
Abgerechnet wird nach Grabenlänge pro lfdm.
Homogenbereich H2 und H3
Grabentiefe 1,25 m - 1,75 m.
Verbau nach Wahl des AN.
Menge: 10,000 m

**3.2.7.30 Suchgraben herstellen, Tiefe >1,75m**
Suchgraben nach Angaben des AG herstellen. Aushub seitlich
Lagern.
Abgerechnet wird nach Grabenlänge pro lfdm.
Homogenbereich H2 und H3
Grabentiefe > 1,75 m.
Verbau nach Wahl des AN.
Menge: 2,000 m

**3.2.7.40 Bodenaushub Handschachtung**
Bodenaushub in Handschachtung an vorh. Gruben,
Rohrleitungen und Versorgungsleitungen herstellen. Gilt auch für Suchgräben im Bereich von Rohrgräben.
Überschüssiger, nicht als Füllboden verwendbarer bzw.
Verdichtbarer Boden ist abzufahren und einer fachgerechten Entsorgung nach Wahl des AN zuzuführen.
Menge: 40,000 m³

#### Gewerk 3.3 Ramm- und Tiefgründungsarbeiten

*Hinweis: Vorbemerkung Spundwandarbeiten*
Das ausgeschriebene Liefergewicht für Spundbohlen basieren auf den Herstellerangaben der gewählten Profile.

Maßgeblich für die Abrechnung sind die im Zuge der Ausführungsplanung ermittelten statisch erforderlichen Profile und Längen unter Zugrundelegung der Profiltafeln der Hersteller.

Gleichwertige Profile anderer Hersteller, die eine vom Vordersatz abweichende Tonnage ergeben, sind als Nebenangebot anzubieten. In diesem Nebenangebot sind sämtliche Auswirkungen des Profilwechsels zu berücksichtigen (Verankerung, Gurtung, Holme, Abdeckungen, Ausrüstungen etc.) und darzustellen.

Anlieferung der Bohlen nach Wahl des Bieters.

Das Einbringen wird nach der Ansichtsfläche gemäß Zeichnung abgerechnet (Länge gemessen in der Wandachse x Bohlenlänge).

Der AN ist für einen reibungslosen Einbau der Spundwände besonders im Bezug auf die Spundwandlängen verantwortlich. Mehrkosten die aus Lagerung/Sortierung der Spundwände entstehen sind in die Einheitspreise einzurechnen und werden nicht gesondert vergütet.

##### Bauteil 3.3.1 Vorbereitende Arbeiten

**3.3.1.10 Trasse der Spundwand säubern**
Trasse im Bereich der vorgesehenen Spundwand bis zu einer TIefe von 0,5 m unter GOK nach Wasserbausteinen >=20kg und anderen Hindernissen (z.B. Steine mit mehr als 10 cm Durchmesser) absuchen und aus dem Trassenbereich entfernen.

Baugrund: gemäß Baugrundgutachten
Menge: 500,000 m

**3.3.1.20 Sondierungsbohrungen Spundwandtrasse**
Sondierungsbohrungen nach DIN EN 22476-2 zur Lokalisierung von Hindernissen in der Spundwandtrasse ausführen, mit Protokollierung der Schichten bis in eine Tiefe von ca. -4,5m NHN ausführen, Auftragen der Messwerte für die fertige Leistung, Lieferung der Ergebnisprotokolle auf Papier und digital im ASCII-Format.

Ort: beidseitig neben der vorh. Schleuse
Tiefe: bis ca. -4,5m NHN
Abstand zwischen Ansatzpunkten: ca. 1,0m

Das Umsetzen der Sonde wird nicht gesondert vergütet und ist in den Einheitspreis einzurechnen.
Menge: 38,000 Stk

**3.3.1.30 Räumungsbohrung Spundwandtrasse mit Bodenaustausch**
Durchgehend gekerntes Vorbohren mit Bodenaustausch beim antreffen auf nicht durchrammbaren Baugrundschicht/Hindernissen.
Räumungsbohrungen als Vorbereitung zum Einbau der
Spundwandtrasse durchführen.

Ort: Spundwandtrasse
Bohrrichtung: senkrecht
Bohrlochdurchmesser: 800 bis 1000mm
Bohrlochlänge: 12 bis 15m

Bodenarten nach beigefügten Baugrundgutachten, sowie Mauerwerk, Holz und Beton. Erschwernisse durch evtl. Vorhandene Stahleinlagen (Bewehrung) sind in den Einheitspreis einzurechnen.

Gebohrten Erdstoff der fachgerechten Entsorgung nach Wahl des AN zuführen.

Verdichtungsfähigen Sand liefern und in die Bohrung einbauen.
Die Körnung des Sandes ist so auszuwählen, dass sie
Gegenüber dem umgebenden Baugrund filterstabil ist.
Ein entsprechender Nachweis ist dem AG vor Einbau vorzulegen.

Vergütet wird der laufende Bohrmeter.
Menge: 1150,000 m

##### Bauteil 3.3.2 Baugrube

*Hinweis: Vorbemerkung Schlossdichtung Baugrube*
Vorbemerkung zur Schlossdichtung der Baugrube

Stahlspundbohlenschloss der Spundwand der Baugrube mittels Schlossdichtung dichten. Einschl. Anbringen eines Verschlusses (Schraube o.ä.) an der Schlossunterkante der Fädelschlösser.

Schlossdichtung auf Bitumenbasis.

**3.3.2.10 Spundbohlen als Doppelbohlen liefern, L=19,0m**
Stahlspundbohlen einschl. Erforderlicher
Verbindungselemente und arbeitstechnischer Lochungen
Nach Zeichnung frei Verwendungsstelle liefern und bis
Zum Einbau durch den AN sicher lagern.

Bohlenlänge 19,00 m
Stahlsorte S 355 GP.
Art = Z-Spundbohle
Liefern als Doppelbohle
Profil: AZ 24-700 o.glw.
Schlossdichtung:  Bitumenfüllmittel von OK Spundwand bis -6,30m NHN
Menge: 203,653 t

**3.3.2.20 Spundbohlen als Einzelbohlen liefern, L=19,0m**
Wie vor, jedoch

Bohlenlänge 19,00 m
Stahlsorte S 355 GP.
Art = Z-Spundbohle
Liefern als Einzelbohle
Profil: AZ 24-700 o.glw.
Schlossdichtung:  Bitumenfüllmittel von OK Spundwand bis -6,30m NHN
Menge: 3,637 t

**3.3.2.30 Eckprofil C9, S355 GP liefern und anschweißen, L=19,0m**
Eckprofile zur Herstellung von Ecken und Abzweigbohlen frei
Baustelle liefern und auf ganzer Länge
gem. Herstellerangaben an das Spundwandprofil schweißen.

Einschließlich Liefern und  Anschweißen von zwei Blechen S355 GP an die Spundwand

Eckprofil
Profil: C9 o. glw.
Länge: 19,00 m
Stahlsorte: S 355 GP
Art: Eckprofil
Anzahl: 2 Stück
Abrechnung nach theoretischem Gewicht gem. Profiltabelle des
Herstellers. Evtl Kappenden werden nicht vergütet.
Menge: 0,353 t

**3.3.2.40 Spundbohlen als Doppelbohlen liefern, L=24,0m**
Stahlspundbohlen einschl. Erforderlicher
Verbindungselemente und arbeitstechnischer Lochungen
Nach Zeichnung frei Verwendungsstelle liefern und bis
Zum Einbau durch den AN sicher lagern.

Bohlenlänge 24,00 m.
Stahlsorte S 355 GP.
Art = Z-Spundbohle
Liefern als Doppelbohle
Profil: AZ 36-700N o.glw.
Schlossdichtung:  Bitumenfüllmittel von OK Spundwand bis -6,30m NHN
Menge: 284,760 t

**3.3.2.50 Konstruktionsstahlspundbohlen liefern, L=24,0m**
Konstruktionsbohle einschl. Arbeitstechnischer Lochungen zeichnungsgemäß inkl. Aufmaß vor Ort zur Bestimmung der Größe der Konstruktionsbohle, frei Verwendungsstelle als Einzelbohle liefern, abladen und zwischenlagern. Zwischenlager nach Wahl AN, einschl. Aller Nebenarbeiten. Einschl. Aufmaß und der erforderlichen Brenn- und Schweißarbeiten

Profil: AZ 36-700N  o.glw.

Stahlgüte: S 355 GP
Art: Z-Profil
Länge: ca. 24,0m
Liefern als Einzelbohle
Schlossdichtung:  Bitumenfüllmittel von OK Spundwand bis -6,30m NHN

Abrechnung nach Stück.
Menge: 3,000 Stk

**3.3.2.60 Eckprofil C9, S355 GP liefern und anschweißen, L=24,0m**
Eckprofile zur Herstellung von Ecken und Abzweigbohlen frei
Baustelle liefern und auf ganzer Länge gem. Herstellerangaben an die Konstruktionsbohle/ Blech schweißen. Einschließlich liefern und anschweißen des Bleches ans die Spundwand.

Eckprofil
Profil: C9 o. glw.
Länge: 24,00 m
Stahlsorte: S 355 GP
Art: Eckprofil
Anzahl: 4 Stück
Abrechnung nach theoretischem Gewicht gem. Profiltabelle des
Herstellers. Evtl Kappenden werden nicht vergütet.
Menge: 0,893 t

**3.3.2.70 Spundwand einbringen, L=19 bis 24m**
Spundbohle als Doppel- und Einzelbohle vom Zwischenlager aufnehmen und unter Beachtung der Zeichnung und Baubeschreibung einbringen. Arbeitstechnische Lochungen wieder verschließen. Einbauhilfen werden nicht gesondert vergütet.

Einbauort: Baugrube
Profil: AZ 24-700 in S 355 GP und  AZ 36-700N in S355 GP o.glw. , als Doppel- und Einzelbohlen

OK Spundwand: von +1,0m NHN bis +6,0m NHN
UK Spundwand: von -18,0m NHN
Länge: von 19m bis 24m
Einbringtiefe: bis ca. 23,50m im Bereich der Deichkrone
Homogenbereich: H2 bis H4
Art des Einbringens: Nach Wahl des AN und Baubeschreibung
Die letzten 3m der Bohlen werden gerammt.

Abgerechnet wird die Fläche aus Bohlenlänge (OK-UK)
Multipliziert mit der Wandlänge in der Spundwandachse
Gemäß Ausführungsplan.
Menge: 3350,000 m²

**3.3.2.80 Konstruktionsbohlen einbringen, L=24,0m**
wie vor, jedoch

als Konstruktionsbohle
Profil: AZ 36-700N o.glw.

Abgerechnet wird nach Anzahl.
Menge: 3,000 Stk

**3.3.2.90 Konstruktionsbohlen liefern L=19,0m**
Konstruktionsbohle einschl. Arbeitstechnischer Lochungen zeichnungsgemäß inkl. Aufmaß vor Ort zur Bestimmung der Größe der Konstruktionsbohle, frei Verwendungsstelle als Einzelbohle liefern, abladen und zwischenlagern. Zwischenlager nach Wahl AN, einschl. Aller Nebenarbeiten. Einschl. Aufmaß und der erforderlichen Brenn- und Schweißarbeiten

Profil: AZ 24-700N  o.glw.
Stahlgüte: S 355 GP
Art: Z-Profil
Länge: ca. 19,0m
Liefern als Doppelbohlen
Bereich: Kreuzungspunkt Bestandswand
Schlossdichtung:  Bitumenfüllmittel von OK Spundwand bis -6,30m NHN

Abrechnung nach Stück.
Menge: 2,000 Stk

**3.3.2.100 Konstruktionsbohlen einbringen, L=19,0m**
wie vor, jedoch

als Konstruktionsbohle
Profil: AZ 24-700N o.glw.
Bereich: Kreuzungspunkt Bestandswand

Abgerechnet wird nach Anzahl.
Menge: 2,000 Stk

**3.3.2.110 Obere Gurtung 2xHEB340 liefern**
Gurtung aus 2 x HEB-340 im Deichbereich zur Aussteifung der
Baugrube in der obere Lage auf NHN +5,50 m liefern und
Zwischenlagern.
Zwischenlager nach Wahl des AN, einschl. Aller Nebenarbeiten
Profil: 2 x HEB 340
Gewicht: ca. 134 kg/m Einzelprofil
Stahlgüte Gurtprofile: S355 J2+N
Länge gesamt: Beidseitig ca. 36 m als Doppelprofil
Abrechnung nach theoretischem Gewicht anhand einer
Stückliste der eingebauten HEB-Profile (ohne Gewicht der Konsolen etc.). Die Konsolen, Sämtliche Hilfs-, Verbindungsmittel, Stegbleche sind einzukalkulieren.
Menge: 19,000 t

**3.3.2.120 Obere Gurtung 2xHEB340 einbauen**
Gurtung der oberen Lage mit allen zugehörigen Bauteilen vom
Zwischenlager aufnehmen, zum Einbauort transportieren und
Einbauen. Einbau einschließlich Herstellung aller Anschlüsse, Stoßverbindungen, Auflagerkonsolen, Schweißnähte.

Evtl. Erforderliche Gerüste oder Arbeitsbühnen sind mit
Einzurechnen. Die Arbeiten sind innerhalb der Baugrube über
Wasser auszuführen.
Abrechnung nach aufgemessener Gurtlänge als Doppelprofil.
Profil: 2 Stück HEB 340
Höhenlage Achse Gurtung: NHN + 5,50 m
Menge: 71,000 m

**3.3.2.130 Obere Steifen RO559x20 liefern**
Horizontalsteifen aus RO 559 x 20 mm, S235 J2H zur
Aussteifung der Baugrube in der oberen Lage auf NHN +5,50 m liefern und zwischenlagern.
Zwischenlager nach Wahl des AN, einschl. Aller Nebenarbeiten
Profil: RO 559 x 20 mm
Gewicht: ca. 266 kg/m Rohr
Stahlgüte: S 235 J2H
Anzahl: 8 Stück
Einzellängen: ca. 12 m
Abrechnung nach theoretischem Gewicht der eingebauten
Rohrprofile anhand einer Stückliste.
Die Kopfplatten sind in den Einheitspreis einzukalkulieren.
Menge: 25,000 t

**3.3.2.140 Obere Steifen RO559x20 einbauen**
Horizontalsteifen der oberen Lage im Deichbereich mit allen zugehörigen Bauteilen vom Zwischenlager aufnehmen, zum Einbauort transportieren und einbauen.
Einbau einschließlich Herstellung aller Anschlüsse, Stoßverbindungen, Auflagerkonsolen, Schweißnähte. Evtl. Erforderliche Gerüste oder Arbeitsbühnen sind mit Einzurechnen.
Die Arbeiten sind innerhalb der Baugrube über
Wasser auszuführen.
Abrechnung nach aufgemessener Steifenlänge (Achse)
Zwischen den Gurtprofilen.
Profil: RO 559 x 20 mm
Höhenlage Achse Steifen: NHN + 5,50 m
Menge: 8,000 Stk

**3.3.2.150 Untere Gurtung 2xHEM400 liefern**
Gurtung aus 2 x HEM-400 im Deichbereich zur Aussteifung der
Baugrube in der unteren Lage auf NHN 0,0 m liefern und
Zwischenlagern.
Zwischenlager nach Wahl des AN, einschl. Aller Nebenarbeiten
Profil: 2 x HEM 400
Gewicht: ca. 255,7 kg/m Einzelprofil
Stahlgüte Gurtprofile: S355 J2+N
Länge gesamt: Beidseitig ca. 36 m als Doppelprofil
Abrechnung nach theoretischem Gewicht anhand einer
Stückliste der eingebauten HEM-Profile (ohne Gewicht der Konsolen etc.). Die Konsolen, Sämtliche Hilfs-, Verbindungsmittel, Stegbleche sind einzukalkulieren.
Menge: 37,000 t

**3.3.2.160 Untere Gurtung 2xHEM400 einbauen**
Gurtung der unteren Lage mit allen zugehörigen Bauteilen vom
Zwischenlager aufnehmen, zum Einbauort transportieren und
Einbauen. Einbau einschließlich Herstellung aller Anschlüsse, Stoßverbindungen, Auflagerkonsolen, Schweißnähte.

Evtl. Erforderliche Gerüste oder Arbeitsbühnen sind mit
Einzurechnen. Die Arbeiten sind innerhalb der Baugruben über
Wasser auszuführen.
Abrechnung nach aufgemessener Gurtlänge als Doppelprofil.
Profil: 2 Stück HEM 400
Höhenlage Achse Gurtung: NHN  0,00 m
Menge: 73,000 m

**3.3.2.170 Untere Steifen RO 813x30 liefern**
Horizontalsteifen aus RO 813 x 30 mm, S235 J2H zur
Aussteifung der Baugrube in der unteren Lage auf NHN ±0,0 m,
Nach statischen und konstruktiven Anforderungen gem.
Zeichnung liefern und zwischenlagern.
Zwischenlager nach Wahl des AN, einschl. Aller Nebenarbeiten
Profil: RO 813 x 30mm
Gewicht: ca. 579 kg/m
Stahlgüte: S 235 J2H
Anzahl: 7 Stück
Einzellänge: ca. 12 m
Abrechnung nach theoretischem Gewicht der eingebauten
Rohrprofile anhand einer Stückliste.
Die Kopfplatten sind in den Einheitspreis einzukalkulieren.
Menge: 46,000 t

**3.3.2.180 Untere Steifen RO 813x30 einbauen**
Horizontalsteifen der unteren Lage im Deichbereich mit allen zugehörigen Bauteilen vom Zwischenlager aufnehmen, zum Einbauort transportieren einbauen.
Einbau einschließlich Herstellung aller Anschlüsse, Stoßverbindungen, Auflagerkonsolen, Schweißnähte. Evtl. Erforderliche Gerüste oder Arbeitsbühnen sind mit Einzurechnen.
Die Arbeiten sind innerhalb der Baugrube über Wasser auszuführen.
Abrechnung nach aufgemessener Steifenlänge (Achse)
Zwischen den Gurtprofilen.
Profil: RO 813 x 30mm
Höhenlage Achse Steifen: NHN ±0,00m
Menge: 7,000 Stk

**3.3.2.190 Gurtung 2xHEA320 liefern**
Gurtung aus 2 x HEA-320 im Binnenbereich zur Aussteifung der
Baugrube in der untere Lage auf NHN 0,00 m liefern und
Zwischenlagern.
Zwischenlager nach Wahl des AN, einschl. Aller Nebenarbeiten
Profil: 2 x HEA 320
Gewicht: ca. 97,63 kg/m Einzelprofil
Stahlgüte Gurtprofile: S355 J2+N
Länge gesamt: Beidseitig ca. 35 m als Doppelprofil
Abrechnung nach theoretischem Gewicht anhand einer
Stückliste der eingebauten HEA-Profile (ohne Konsole etc.). Die Konsolen, Sämtliche Hilfs-, Verbindungsmittel, Stegbleche sind einzukalkulieren.
Menge: 16,000 t

**3.3.2.200 Gurtung 2xHEA320 einbauen**
Gurtung der oberen Lage mit allen zugehörigen Bauteilen vom
Zwischenlager aufnehmen, zum Einbauort transportieren und
Einbauen. Einbau einschließlich Herstellung aller Anschlüsse, Stoßverbindungen, Auflagerkonsolen, Schweißnähte.

Evtl. Erforderliche Gerüste oder Arbeitsbühnen sind mit
Einzurechnen. Die Arbeiten sind innerhalb der Baugrube über
Wasser auszuführen.
Abrechnung nach aufgemessener Gurtlänge als Doppelprofil.
Profil: 2 Stück HEA 320
Höhenlage Achse Gurtung: NHN ±0,00 m
Menge: 82,000 m

**3.3.2.210 Steifen RO 508x20 liefern**
Horizontalsteifen und Ecksteifen mit einem Winkel von 45° aus
RO 508 x 20 mm, S235 J2H zur Aussteifung der Baugrube in der unteren Lage auf NHN ±0,0 m, Liefern und zwischenlagern.
Zwischenlager nach Wahl des AN, einschl. Aller Nebenarbeiten.

Profil: RO 508 x 20mm
Gewicht: ca. 240,7 kg/m
Stahlgüte: S 235 J2H
Anzahl Steifen: 6 Stück
Einzellängen: ca. 12 m
Anzahl Ecksteifen: 2 Stück
Einzellänge Ecksteifen: ca. 6m
Abrechnung nach theoretischem Gewicht der eingebauten
Rohrprofile anhand einer Stückliste.
Die Kopfplatten sind in den Einheitspreis einzukalkulieren.
Menge: 20,000 t

**3.3.2.220 Steifen RO 508x20 einbauen**
Horizontalsteifen und Ecksteifen der unteren Lage im Binnenbereich mit allen zugehörigen Bauteilen vom Zwischenlager aufnehmen, zum Einbauort transportieren einbauen. Einbau einschließlich Herstellung aller Anschlüsse, Stoßverbindungen, Auflagerkonsolen, Schweißnähte.

Evtl. Erforderliche Gerüste oder Arbeitsbühnen sind mit
Einzurechnen. Die Arbeiten sind innerhalb der Baugruben über
Wasser auszuführen.
Abrechnung nach aufgemessener Steifenlänge (Achse)
Zwischen den Gurtprofilen.
Profil: RO 508 x 20mm
Höhenlage Achse Steifen: NHN + 0,00m
Menge: 14,000 Stk

**3.3.2.230 Bohrverpresspfähle Baugrubensohle liefern und einbauen, L=28,30m**
Bohrverpresspfähle (System GEWI o. glw.) liefern und einbauen.
Einschl. Liefern und einbauen der Ankeranschlusskonstruktionen entsprechend der Grenzzugkraft des Stahlzuggliedes. Einschl. Fuß- und Kopfausbildung, Überstand und aller Bohrarbeiten.

Bodenverhältnisse entsprechend Baugrundgutachten.

Unterstützungskonstruktionen, Erdarbeiten sowie
Schweiß- und Brennarbeiten sind in den Einheitspreis einzurechnen. Anfallende Materialen und Bohrgut bis zur Wiederverwertung oder Entsorgung zwischenlagern. Entsorgung von Bohrgut und Überschusssuspension ist einzurechnen.

Einbauort: Baugrubensohle
OK: ca. NHN -4,50 m
UK: ca. NHN -32,8 m
Pfahlabstand:  von ca 1m bis ca. 4m
Bemessungslast: Zug min. 920 kN, Druck min. 1500kN
Ankerlänge: 28,30 m
Pfahlsystem: GEWI 63,5mm in S555/700 o. glw.
Neigungswinkel: lotrecht
Homogenbereich: H1 bis H4
Einbau: nach Wahl AN
Die Zementsuspension muss eine Expositionsklasse von XA1 aufweisen.

Gewähltes Ankersystem:
'....................................................'
Menge: 163,000 Stk

**3.3.2.240 Bohrverpresspfähle (Probepfähle) liefern und einbauen, L=28,30m**
wie vor, jedoch

Bohrverpresspfähle (System GEWI o. glw.) als Probepfähle liefern und einbauen.

Prüflast: P= 2145 kN
Pfahlsystem: GEWI 75mm in S670/800 o. glw.

Probeanker = Bauwerksanker
Menge: 5,000 Stk

**3.3.2.250 Brennschnitt an Baugrubenspundwand**
Ausführen horizontaler Trennschnitte der gerammten
Spundbohlen der Baugrubenwand AZ 36-700 auf +4,25m. Schnitte im Bereich der auskragenden Treppenanlagen der Schleuse.
Gewonnenes Material in Eigentum des AN übernehmen und beseitigen. Der Schrotterlös ist in dieser Position gegenzurechnen.

Abgerechnet wird nach der Länge Brennschnitt in der Spundwandachse.
Menge: 40,000 m

##### Bauteil 3.3.3 Schottwände

**3.3.3.10 Spundbohlen als Doppelbohlen liefern, L=19,5m**
Stahlspundbohlen einschl. Erforderlicher
Verbindungselemente und arbeitstechnischer Lochungen
Nach Zeichnung frei Verwendungsstelle liefern und bis
zum Einbau durch den AN sicher lagern.

Bohlenlänge 19,50 m.
Stahlsorte S 240 GP
Art =U-Spundbohle
Liefern als Doppelbohle
Profil: PU12 o.glw.
Menge: 152,097 t

**3.3.3.20 Spundbohlen als Einzelbohlen liefern, L=19,5m**
Wie vor, jedoch

Bohlenlänge 19,50 m.
Stahlsorte S 240 GP.
Art = U-Spundbohle
Liefern als Einzelbohle
Profil: PU12 o.glw.
Menge: 5,156 t

**3.3.3.30 Knickbohlen 25 Grad liefern, L=19,5m**
Wie vor, jedoch

Bohlenlänge 19,50m
Stahlsorte S 240 GP
Art= Knickbohle 25 Grad außen und 25 Grad innen
Liefern als Einzelbohle
Anzahl: 2 Stück
Profil: PU12 o.glw.
Menge: 5,156 t

**3.3.3.40 Eckprofil C9, S355 GP liefern und anschweißen**
Eckprofile zur Herstellung von Ecken und Abzweigbohlen frei
Baustelle liefern und auf ganzer Länge
gem. Herstellerangaben an das Spundwandprofil schweißen.

Profil: C9 o. glw.
Länge: 19,50 m
Stahlsorte: S 240 GP
Art: Eckprofil
Anzahl: 2 Stück
Abrechnung nach theoretischem Gewicht gem. Profiltabelle des
Herstellers. Evtl Kappenden werden nicht vergütet.
Menge: 0,363 t

**3.3.3.50 Spundbohlen einbringen, L=19,5m**
Spundbohle als Doppel- und Einzelbohle vom Zwischenlager aufnehmen und unter Beachtung der Zeichnung und Baubeschreibung einbringen. Einbauhilfen werden nicht gesondert vergütet.

Einbauort: Schottwand
Profil: PU12 o.glw. in S 240 GP, als Doppel- und Einzelbohlen und  Knickbohlen

OK Spundwand: +5,5m NHN
UK Spundwand: -14,0m NHN
Länge: 19,5m
Einbringtiefe: bis ca. 20m
Homogenbereich: H2 bis H4
Art des Einbringens: Nach Wahl des AN und Baubeschreibung

Abgerechnet wird die Fläche aus Bohlenlänge (OK-UK)
Multipliziert mit der Wandlänge in der Spundwandachse
Gemäß Ausführungsplan.
Menge: 1480,000 m²

##### Bauteil 3.3.4 Küstenschutzwand

**3.3.4.10 Spundwand als Doppelbohle liefern, L=5,00m**
Stahlspundbohlen einschl. Erforderlicher
Verbindungselemente und arbeitstechnischer Lochungen
Nach Zeichnung frei Verwendungsstelle liefern und bis
Zum Einbau durch den AN sicher lagern.
Spundwandkonservierungen werden gesondert vergütet

Bohlenlänge 5,00 m
Stahlsorte S 240 GP
Art = Z-Spundbohle
Liefern als Doppelbohle
Profil: AZ 12-700 o.glw.
Menge: 15,571 t

**3.3.4.20 Spundwand als Einzelbohle liefern, L=5,00m**
Wie vor, jedoch

Bohlenlänge 5,00 m.
Stahlsorte S 240 GP
Art = Z-Spundbohle
Liefern als Einzelbohle
Profil: AZ 12-700 o.glw.
Menge: 0,339 t

**3.3.4.30 Eckprofil C9, S355 GP liefern und anschweißen**
Eckprofile zur Herstellung von Ecken und Abzweigbohlen frei
Baustelle liefern und auf ganzer Länge
gem. Herstellerangaben an das Spundwandprofil schweißen.

Eckprofil
Profil: C9 o. glw.
Länge: 5,00 m
Stahlsorte: S 355 GP
Art: Eckprofil
Anzahl: 1 Stück
Abrechnung nach theoretischem Gewicht gem. Profiltabelle des
Herstellers. Evtl Kappenden werden nicht vergütet.
Menge: 0,047 t

**3.3.4.40 Eckprofil C14 S355 GP liefern und aufziehen**
Eckprofile zur Herstellung von Ecken und Abzweigbohlen frei
Baustelle liefern und auf ganzer Länge
gem. Herstellerangaben an das Spundwandprofil aufziehen.

Eckprofil:
Profil: C14 o. glw.
Länge: 5,00 m
Stahlsorte: S 355 GP
Art: Eckprofil
Anzahl: 1 Stück
Abrechnung nach theoretischem Gewicht gem. Profiltabelle des
Herstellers. Evtl Kappenden werden nicht vergütet.
Menge: 0,072 t

**3.3.4.50 Spundbohlen als Doppelbohlen liefern, L=30,75m**
Wie vor, jedoch

Bohlenlänge 30,75 m.
Stahlsorte S 355 GP.
Art = Z-Spundbohle
Liefern als Doppelbohle
Profil: AZ 46-700N o.glw.
Menge: 87,287 t

**3.3.4.60 VM-Pfahl L=35,65m, 45Grad liefern und einbauen**
Verpresspfahl nach Zeichnung liefern und einbringen. Einschl. Pfahlschuh, Verpressrohr und Verpressmörtel liefern und herstellen. Lieferungs- und gerätebedingte Pfahlstoße herstellen. Schweiß- und Brennarbeiten sind in den Einheitspreis einzurechnen.

Bodenverhältnisse entsprechend Baugrundgutachten

Art: Rammverpresspfahl
Profil: HP 305x110 o.glw.
Stahlgüte: S235 JR
Gewicht über 110 kg/m
Pfahlschuhabmessungen: 341/338mm
Einbauort: Küstenschutzwand
OK: NHN + 2,50 m
UK: NHN -23,31 m
Pfahlabstand:  von ca 1,40m
Ankerlänge: 35,65 m
Neigungswinkel: ca. 45°
Einbau: nach Wahl AN

Der Mörtel muss eine Expositionsklasse von XA1 aufweisen.

Hilfskonstruktionen nach Wahl des AN für den Einbau der Anker sind in den Einheitspreis einzukalkulieren und werden nicht gesondert vergütet.
Menge: 7,000 Stk

**3.3.4.70 Pfahlanschlusskonstruktion für VM-Pfahl**
Anschlusskonstruktionen für VM-Pfahl (HP 305x110
o. glw.) nach statisch-konstruktiven
Erfordernissen, Baubeschreibung und zeichnungsgemäß,
Geeignet für den Anschluss an die Spundwand der Uferwände herstellen. Erforderliche Brenn- und Schweißarbeiten sind einzurechnen.

Pfahlanschluss bestehend aus:

Bolzen M110 S355 JR, Länge: bis 1,20m
Kugelmutter mit Ankerplatte, Blech 50mm S355 JR und Rohrstutzen

Einschl. Säubern des Ankerkopfes auf +2,50m NHN.

Neigung: 45°
Rastermaß:  ca. 1,4m
Menge: 7,000 St

**3.3.4.80 Spundwand einbringen, L= 5m**
Spundbohle als Doppel- und Einzelbohle vom Zwischenlager aufnehmen und unter Beachtung der Zeichnung und Baubeschreibung einbringen. Arbeitstechnische Lochungen wieder verschließen. Einbauhilfen werden nicht gesondert vergütet.

Einbauort: Küstenschutzwand
Profil: AZ 12-700 o.glw. in S 240 GP, als Doppel- und Einzelbohlen

OK Spundwand: +7,75m NHN
UK Spundwand: +2,75m NHN
Länge: 5,0m
Einbringtiefe: bis 5m
Homogenbereich:  H2 bis H4
Art des Einbringens: Nach Wahl des AN und Baubeschreibung

Abgerechnet wird die Fläche aus Bohlenlänge (OK-UK)
Multipliziert mit der Wandlänge in der Spundwandachse
Gemäß Ausführungsplan.
Menge: 165,000 m²

**3.3.4.90 Spundwand einbringen, L=30,75m**
Spundbohle als Doppel- und Einzelbohle vom Zwischenlager aufnehmen und unter Beachtung der Zeichnung und Baubeschreibung einbringen. Arbeitstechnische Lochungen wieder verschließen. Einbauhilfen werden nicht gesondert vergütet.

Einbauort: Küstenschutzwand
Profil: AZ 46-700N o.glw. in S 355 GP, als Doppel- und Einzelbohlen

OK Spundwand: +7,75m NHN
UK Spundwand: -23,0m NHN
Länge: 30,75m
Einbringtiefe: ca. 20m
Homogenbereich: H2 bis H4
Art des Einbringens: Nach Wahl des AN und Baubeschreibung

Die letzten 5m der Bohlen werden gerammt.

Abgerechnet wird die Fläche aus Bohlenlänge (OK-UK)
Multipliziert mit der Wandlänge in der Spundwandachse
Gemäß Ausführungsplan.
Menge: 390,000 m²

##### Bauteil 3.3.5 Flügelwände binnen

*Hinweis: Vorbemerkung Schlossdichtung Flügelwände*
Vorbemerkung zur Schlossdichtung der Flügelwände binnen

Stahlspundbohlenschloss der Spundwand der Flügelwände mittels Schlossdichtung dichten. Einschl. Anbringen eines Verschlusses (Schraube o.ä.) an der Schlossunterkante der Fädelschlösser.

Schlossdichtung muss die Verträglichkeit mit dem Beschichtungsystem aufweisen. Die Verträglichkeit ist dem AG vorher nachzweisen.

**3.3.5.10 Spundbohlen als Doppelbohlen liefern, L=13,40m**
Stahlspundbohlen einschl. Erforderlicher
Verbindungselemente und arbeitstechnischer Lochungen
Nach Zeichnung frei Verwendungsstelle liefern und bis
Zum Einbau durch den AN sicher lagern.
Spundwandkonservierungen werden gesondert vergütet.

Bohlenlänge 13,40 m.
Stahlsorte S 240 GP.
Art =Z-Spundbohle
Liefern als Doppelbohle
Profil: AZ24-700 o.glw.
Schlossdichtung:  nach Wahl des AN von OK Spundwand bis -4,50m NHN

gewähltes Dichtungssystem:
'....................................................'
Menge: 35,907 t

**3.3.5.20 Spundbohlen als Einzelbohlen liefern, L=13,40m**
Wie vor, jedoch

Bohlenlänge 13,40 m.
Stahlsorte S 240 GP.
Art = Z-Spundbohle
Liefern als Einzelbohle
Profil: AZ24-700 o.glw.
Schlossdichtung:  nach Wahl des AN von OK Spundwand bis -4,50m NHN

gewähltes Dichtungssystem:
'....................................................'
Menge: 1,282 t

**3.3.5.30 Spundbohlen als Doppelbohlen liefern, L=18,80m**
Wie vorher, jedoch

Bohlenlänge 18,80 m.
Stahlsorte S 355 GP.
Art =Z-Spundbohle
Liefern als Doppelbohle
Profil: AZ24-700 o.glw.
Schlossdichtung:  nach Wahl des AN von OK Spundwand bis -4,50m NHN

gewähltes Dichtungssystem:
'....................................................'
Menge: 165,523 t

**3.3.5.40 Spundbohlen als Einzelbohlen liefern, L=18,80m**
Wie vorher, jedoch

Bohlenlänge 18,80 m
Stahlsorte S 355 GP
Art =Z-Spundbohle
Liefern als Einzelbohle
Profil: AZ24-700 o.glw.

Schlossdichtung:  nach Wahl des AN von OK Spundwand bis -4,50m NHN

gewähltes Dichtungssystem:
'....................................................'
Menge: 14,393 t

**3.3.5.50 Konstruktionsbohlen liefern, L=7,00m**
Konstruktionsbohle einschl. Arbeitstechnischer Lochungen zeichnungsgemäß inkl. Aufmaß vor Ort zur Bestimmung der Größe der Konstruktionsbohle, frei Verwendungsstelle als Einzelbohle liefern, abladen und zwischenlagern. Zwischenlager nach Wahl AN, einschl. Aller Nebenarbeiten. Einschl. Aufmaß und der erforderlichen Brenn- und Schweißarbeiten

Bohlenlänge 7,00 m
Stahlsorte S 355 GP
Art = Z-Spundbohle
Liefern als Einzelbohle
Profil: AZ24-700 o.glw.
Schlossdichtung:  nach Wahl des AN von OK Spundwand bis -4,50m NHN

gewähltes Dichtungssystem:
'....................................................'

Abrechnung nach Stück.
Menge: 2,000 St

**3.3.5.60 Eckprofil Omega 18, S240 GP liefern und aufziehen**
Eckprofile zur Herstellung von Ecken und Abzweigbohlen frei
Baustelle liefern und auf ganzer Länge aufziehen.

Eckprofil
Profil: Omega 18 o. glw.
Länge: 13,40 m
Stahlsorte: S 240 GP
Art: Eckprofil
Anzahl: 1 Stück
Abrechnung nach theoretischem Gewicht gem. Profiltabelle des
Herstellers. Evtl Kappenden werden nicht vergütet.

Schlossdichtung:  nach Wahl des AN von OK Spundwand bis -4,50m NHN
Menge: 0,241 t

**3.3.5.70 Eckprofil C9, S355 GP liefern und anschweißen**
Eckprofile zur Herstellung von Ecken und Abzweigbohlen frei
Baustelle liefern und auf ganzer Länge
gem. Herstellerangaben an das Spundwandprofil schweißen.

Einschließlich Liefern und  Anschweißen von einem Blech (10mm) im Bereich des Schlosses.

Eckprofil
Profil: C9 o. glw.
Länge: 18,80 m
Stahlsorte: S 355 GP
Art: Eckprofil
Anzahl: 3 Stück

Abrechnung nach theoretischem Gewicht gem. Profiltabelle des
Herstellers. Evtl Kappenden werden nicht vergütet.
Menge: 0,525 t

**3.3.5.80 Eckprofil C9, S355 GP liefern und anschweißen**
Eckprofile zur Herstellung von Ecken und Abzweigbohlen frei
Baustelle liefern und auf ganzer Länge
gem. Herstellerangaben an das Spundwandprofil schweißen.

Einschließlich Liefern und  Anschweißen des Anschlusssbleches (Blech 20mm) zwischen Schloss und Massivbau Schleusenbauwerk.

Profil: C9 o. glw.
Länge: 7,00 m
Stahlsorte: S 355 GP
Art: Eckprofil
Anzahl: 2 Stück

Abrechnung nach theoretischem Gewicht gem. Profiltabelle des
Herstellers. Evtl Kappenden werden nicht vergütet.
Menge: 0,130 t

**3.3.5.90 Eckprofil C9, S355 GP liefern und anschweißen**
Eckprofile zur Herstellung von Ecken und Abzweigbohlen frei
Baustelle liefern und auf ganzer Länge
gem. Herstellerangaben an das Spundwandprofil schweißen.

Eckprofil
Profil: C9 o. glw.
Länge: 13,40 m
Stahlsorte: S 355 GP
Art: Eckprofil
Anzahl: 1 Stück

Abrechnung nach theoretischem Gewicht gem. Profiltabelle des
Herstellers. Evtl Kappenden werden nicht vergütet.
Menge: 0,125 t

**3.3.5.100 Spundwand einbringen, L=13,40 bis 18,80m**
Spundbohle als Doppel- und Einzelbohle vom Zwischenlager aufnehmen und unter Beachtung der Zeichnung und Baubeschreibung einbringen. Arbeitstechnische Lochungen wieder verschließen. Einbauhilfen werden nicht gesondert vergütet.

Einbauort: Flügelwände Binnen
Profil: AZ 24-700 o.glw. in S 355 GP und S240 GP, als Doppel- und Einzelbohlen
OK Spundwand: von +2,0m NHN bis -0,35mm NHN
UK Spundwand: von -16,80m NHN bis -13,75m NHN
Länge: von 13,40m bis 18,80m
Einbringtiefe: bis ca. 18m
Homogenbereich: H2 bis H4
Art des Einbringens: Nach Wahl des AN und Baubeschreibung

Die letzten 5m der Bohlen werden gerammt.

Abgerechnet wird die Fläche aus Bohlenlänge (OK-UK)
Multipliziert mit der Wandlänge in der Spundwandachse
Gemäß Ausführungsplan.
Menge: 1600,000 m²

**3.3.5.110 Konstruktionsbohle einbringen, L=7m**
wie vor, jedoch

als Konstruktionsbohle

Profil: AZ 24-700 o.glw.

OK Spundwand: +2,0m NHN
UK Spundwand: -5,0m NHN
Länge: 7,0m

Abgerechnet wird nach Anzahl.
Menge: 2,000 St

**3.3.5.120 Bohrverpresspfähle liefern und einbauen, L=38,00m**
Bohrverpresspfähle nach DIN EN 14199 (System GEWI o. glw.) liefern und einbauen. Einschl. Liefern und einbauen der Ankeranschlusskonstruktionen entsprechend der Grenzzugkraft des Stahlzuggliedes.

Bodenverhältnisse entsprechend Baugrundgutachten.

Unterstützungskonstruktionen wie z.B. Schutzrohre in vers. Längen, Erdarbeiten sowie Schweiß- und Brennarbeiten, sowie Durchdringung der vorhandenen Spundwand sind in den Einheitspreis einzurechnen. Anfallende Materialen und Bohrgut bis zur Wiederverwertung oder Entsorgung zwischenlagern. Überschusssuspension ist zu beseitigen.

Einbauort: Flügelwände binnen
OK: ca. NHN +2,50 m
UK: ca. NHN -24,44m
Pfahlabstand:  von ca 2m bis ca. 3m
Bemessungslast: Zug min. 816 kN
Ankerlänge: 38,00 m
Pfahlsystem: GEWI 63,5mm in S555/700 o. glw.
Neigungswinkel: 45 Grad
Homogenbereich: H2 bis H4
Einbau: nach Wahl AN
Zementsuspension muss eine Expositionsklasse von XA1 aufweisen.

Gewähltes Ankersystem:
'....................................................'
Menge: 11,000 St

**3.3.5.130 Zulage Bohrverpresspfähle (Probepfähle) herrichten, L=38,00m**
wie vor, jedoch

Bohrverpresspfähle (System GEWI o. glw.) als Probepfähle herrichten.

Prüflast: P= 1466 kN
Neigungswinkel: 45°

Vergütet werden die zusätzlichen Aufwendungen für das Herrichten der Pfähle für die Probebelastung.
Menge: 2,000 St

**3.3.5.140 Bohrverpresspfähle liefern und einbauen, L=37,00m**
Bohrverpresspfähle nach DIN EN 14199 (System GEWI o. glw.) liefern und einbauen. Einschl. Liefern und einbauen der Ankeranschlusskonstruktionen entsprechend der Grenzzugkraft des Stahlzuggliedes.

Bodenverhältnisse entsprechend Baugrundgutachten.

Unterstützungskonstruktionenwie z.B. Schutzrohre in vers. Längen, Erdarbeiten sowie Schweiß- und Brennarbeiten, sowie Durchdringung der vorhandenen Spundwand sind in den Einheitspreis einzurechnen. Anfallende Materialen und Bohrgut bis zur Wiederverwertung oder Entsorgung zwischenlagern. Überschusssuspension ist zu beseitigen.

Einbauort: Flügelwände binnen
OK: ca. NHN +2,50 m
UK: ca. NHN -24,85m
Bemessungslast: Z min. 853 kN
Ankerlänge: 37,00 m
Pfahlsystem: GEWI 63,5mm in S555/700 o. glw.
Neigungswinkel: 47,5 Grad
Homogenbereich: H2 bis H4
Einbau: nach Wahl AN
Zementsuspension muss eine Expositionsklasse von XA1 aufweisen.

Gewähltes Ankersystem:
'....................................................'
Menge: 2,000 St

**3.3.5.150 Bohrverpresspfähle liefern und einbauen, L=36,50m**
Bohrverpresspfähle nach DIN EN 14199 (System GEWI o. glw.) liefern und einbauen. Einschl. Liefern und einbauen der Ankeranschlusskonstruktionen entsprechend der Grenzzugkraft des Stahlzuggliedes.

Bodenverhältnisse entsprechend Baugrundgutachten.

Unterstützungskonstruktionenwie z.B. Schutzrohre in vers. Längen, Erdarbeiten sowie Schweiß- und Brennarbeiten, sowie Durchdringung der vorhandenen Spundwand sind in den Einheitspreis einzurechnen. Anfallende Materialen und Bohrgut bis zur Wiederverwertung oder Entsorgung zwischenlagern. Überschusssuspension ist zu beseitigen.

Einbauort: Flügelwände binnen
OK: ca. NHN +2,50 m
UK: ca. NHN -25,54 m
Bemessungslast: Z min. 900 kN
Ankerlänge: 36,50 m
Pfahlsystem: GEWI 63,5mm in S555/700 o. glw.
Neigungswinkel: 50 Grad
Homogenbereich: H2 bis H4
Einbau: nach Wahl AN
Der Mörtel muss eine Expositionsklasse von XA1 aufweisen.

Gewähltes Ankersystem:
'....................................................'
Menge: 3,000 St

**3.3.5.160 Bohrverpresspfahl liefern und einbauen, L=39,50m**
Bohrverpresspfähle nach DIN EN 14199 (System GEWI o. glw.) liefern und einbauen. Einschl. Liefern und einbauen der Ankeranschlusskonstruktionen entsprechend der Grenzzugkraft des Stahlzuggliedes.

Bodenverhältnisse entsprechend Baugrundgutachten.

Unterstützungskonstruktionen wie z.B. Schutzrohre in vers. Längen, Erdarbeiten sowie Schweiß- und Brennarbeiten, sowie Durchdringung der vorhandenen Spundwand sind in den Einheitspreis einzurechnen. Anfallende Materialen und Bohrgut bis zur Wiederverwertung oder Entsorgung zwischenlagern. Überschusssuspension ist zu beseitigen.

Einbauort: Flügelwände binnen
OK: ca. NHN +2,50 m
UK: ca.  -22,89m NHN
Bemessungslast: Z min. 750 kN
Ankerlänge: 39,50 m
Pfahlsystem: GEWI 63,5mm in S555/700 o. glw.
Neigungswinkel: 40 Grad
Homogenbereich: H2 bis H4
Einbau: nach Wahl AN
Die Zementsuspension muss eine Expositionsklasse von XA1 aufweisen.

Gewähltes Ankersystem:
'....................................................'
Menge: 2,000 St

**3.3.5.170 Horizontalanker liefern und einbauen**
Horizontalanker nach DIN EN 14199 (System GEWI o. glw.) liefern und einbauen. Einschl. Liefern und einbauen der beidseitigen Ankeranschlusskonstruktionen entsprechend der Grenzzugkraft des Stahlzuggliedes.

Bodenverhältnisse entsprechend Baugrundgutachten.

Unterstützungskonstruktionen, Erdarbeiten sowie
Schweiß- und Brennarbeiten, sowie Durchdringung der vorhandenen Spundwand sind in den Einheitspreis einzurechnen.

Einbauort: Flügelwände binnen
OK: ca. NHN +2,15 m
Bemessungslast: Z min. 690 kN
Ankerlänge: 15 bis 17,50 m
Pfahlsystem: GEWI 63,5mm in S555/700 o. glw.
Neigungswinkel: horizontal
Homogenbereich: H2 bis H4
Einbau: nach Wahl AN
Die Zementsuspension muss eine Expositionsklasse von XA1 aufweisen.
Menge: 2,000 St

**3.3.5.180 Holzsprundwand mit Holzpfählen lokal abbrechen und entsorgen**
Holzsprundwand mit Holzpfählen lokal abbrechen und entsorgen.

Bereich: Kreuzung Flügelwände binnen mit Bestandswand
Menge: 3,000 m

##### Bauteil 3.3.6 Dalben vor Flügelwand binnen

**3.3.6.10 Dalben RO 610x16 mm liefern**
Stahlpfahl (Dalben) frei Verwendungsstelle liefern und bis zum
Einbau sicher lagern. Einschl. Abdeckplatte aus Stahl und notwendiger Schweiß- und Brennarbeiten.
Konservierung wird gesondert vergütet.

Profil: RO 610x16 mm
Länge: 23,50 m
Stahlsorte: S 235 J2 H
Menge: 33,000 t

**3.3.6.20 Dalben RO 610x16 mm einbauen**
Stahlpfahl (Dalben), wie vor, nach Zeichnung im Bereich der
Flügelwand binnen einbringen.

Pfahllänge: 23,50 m
GOK: ca. -3,50m NHN
OK Dalben: +6,0m NHN
UK Dalben: ca. -17,50m NHN
Neigung: lotrecht
Art des Einbringens: Wahl des AN
Menge: 6,000 Stk

##### Bauteil 3.3.7 Flügelwand außen

*Hinweis: Vorbemerkung Schlossdichtung Flügelwände*
Vorbemerkung zur Schlossdichtung der Flügelwände außen

Stahlspundbohlenschloss der Spundwand der Flügelwände mittels Schlossdichtung dichten. Einschl. Anbringen eines Verschlusses (Schraube o.ä.) an der Schlossunterkante der Fädelschlösser.

Schlossdichtung muss die Verträglichkeit mit dem Beschichtungsystem aufweisen. Die Verträglichkeit ist dem AG vorher nachzweisen.

**3.3.7.10 Spundwand als Doppelbohle liefern, L=27 bis 31m**
Stahlspundbohlen einschl. Erforderlicher
Verbindungselemente und arbeitstechnischer Lochungen
Nach Zeichnung frei Verwendungsstelle liefern und bis
Zum Einbau durch den AN sicher lagern.
Spundwandkonservierungen werden gesondert vergütet

Bohlenlänge 27 bis 31m
Stahlsorte S 355 GP
Art = Z-Spundbohle
Liefern als Doppelbohle
Profil: AZ 46-700N o.glw.
Schlossdichtung:  nach Wahl des AN von OK Spundwand bis -4,50m NHN

gewähltes Dichtungssystem:
'....................................................'
Menge: 286,000 t

**3.3.7.20 Spundwand als Einzelbohle liefern, L=27,90m**
Wie vor, jedoch

Bohlenlänge 27,90 m
Stahlsorte S 355 GP
Art = Z-Spundbohle
Liefern als Einzelbohle
Profil: AZ 46-700N o.glw
Schlossdichtung:  nach Wahl des AN von OK Spundwand bis -4,50m NHN.

gewähltes Dichtungssystem:
'....................................................'
Menge: 4,500 t

**3.3.7.30 Spundwand als Doppelbohle liefern, L=15 bis einschl. 19m**
Wie vor, jedoch

Bohlenlänge 15 bis 19 m
Stahlsorte S 355 GP
Art = Z-Spundbohle
Liefern als Doppelbohle
Profil: AZ 24-700 o.glw.
Schlossdichtung:  nach Wahl des AN von OK Spundwand bis -4,50m NHN

gewähltes Dichtungssystem:
'....................................................'
Menge: 39,500 t

**3.3.7.40 Spundwand als Doppelbohle liefern, L=20 bis 25m**
Wie vor, jedoch

Bohlenlänge 20 bis 25m
Stahlsorte S 355 GP
Art = Z-Spundbohle
Liefern als Doppelbohle
Profil: AZ 24-700 o.glw.
Schlossdichtung:  nach Wahl des AN von OK Spundwand bis -4,50m NHN

gewähltes Dichtungssystem:
'....................................................'
Menge: 98,000 t

**3.3.7.50 Spundwand als Einzelbohle liefern, L=22,90m**
Wie vor, jedoch

Bohlenlänge 22,90m
Stahlsorte S 355 GP
Art = Z-Spundbohle
Liefern als Einzelbohle
Profil: AZ 24-700 o.glw.
Schlossdichtung:  nach Wahl des AN von OK Spundwand bis -4,50m NHN

gewähltes Dichtungssystem:
'....................................................'
Menge: 2,500 t

**3.3.7.60 Konstruktionsstahlspundbohle liefern, L=30,70m**
Konstruktionsbohle einschl. Arbeitstechnischer Lochungen zeichnungsgemäß inkl. Aufmaß vor Ort zur Bestimmung der Größe der Konstruktionsbohle, frei Verwendungsstelle als Einzelbohle liefern, abladen und zwischenlagern. Zwischenlager nach Wahl AN.

Profil: AZ 46-700N o.glw.

Stahlgüte: S 355 GP
Art: Z-Profil
Länge: ca. 30,70m
Liefern als Einzelbohle

Abrechnung nach theoretischem Gewicht gem. Profiltabelle des
Herstellers. Kappenden werden nicht vergütet.

Schlossdichtung:  nach Wahl des AN von OK Spundwand bis -4,50m NHN

gewähltes Dichtungssystem:
'....................................................'
Menge: 3,000 St

**3.3.7.70 Eckprofil Delta 13 S355 GP liefern und aufziehen**
Eckprofile zur Herstellung von Ecken und Abzweigbohlen frei
Baustelle liefern und auf ganzer Länge
gem. Herstellerangaben an das Spundwandprofil aufziehen.

Eckprofil
Profil: Delta 13 o. glw.
Länge: 27,90 m
Stahlsorte: S 355 GP
Art: Eckprofil
Anzahl: 1 Stück
Abrechnung nach theoretischem Gewicht gem. Profiltabelle des
Herstellers. Evtl Kappenden werden nicht vergütet.

Schlossdichtung:  nach Wahl des AN von OK Spundwand bis -4,50m NHN
Menge: 0,400 t

**3.3.7.80 Eckprofil Delta 13 S355 GP liefern und aufziehen**
Eckprofile zur Herstellung von Ecken und Abzweigbohlen frei
Baustelle liefern und auf ganzer Länge
gem. Herstellerangaben an das Spundwandprofil aufziehen.

Eckprofil
Profil: Delta 13 o. glw.
Länge: 16,20 m
Stahlsorte: S 355 GP
Art: Eckprofil
Anzahl: 1 Stück
Abrechnung nach theoretischem Gewicht gem. Profiltabelle des
Herstellers. Evtl Kappenden werden nicht vergütet.

Schlossdichtung:  nach Wahl des AN von OK Spundwand bis -4,50m NHN
Menge: 0,250 t

**3.3.7.90 Eckprofil C9, S355 GP liefern und anschweißen**
Eckprofile zur Herstellung von Ecken und Abzweigbohlen frei
Baustelle liefern und auf ganzer Länge
gem. Herstellerangaben an das Spundwandprofil schweißen.

Eckprofil
Profil: C9 o. glw.
Länge: 30,70 m
Stahlsorte: S 355 GP
Art: Eckprofil
Anzahl: 2 Stück

Abrechnung nach theoretischem Gewicht gem. Profiltabelle des
Herstellers. Evtl Kappenden werden nicht vergütet.
Menge: 0,600 t

**3.3.7.100 Eckprofil Omega 18 S355 GP liefern und aufziehen**
Eckprofile zur Herstellung von Ecken und Abzweigbohlen frei
Baustelle liefern und auf ganzer Länge
gem. Herstellerangaben an das Spundwandprofil aufziehen.

Eckprofil
Profil: Omega 18 o. glw.
Länge: 27,90 m
Stahlsorte: S 355 GP
Art: Eckprofil
Anzahl: 1 Stück
Abrechnung nach theoretischem Gewicht gem. Profiltabelle des
Herstellers. Evtl Kappenden werden nicht vergütet.

Schlossdichtung:  nach Wahl des AN von OK Spundwand bis -4,50m NHN
Menge: 0,550 t

**3.3.7.110 Eckprofil C9, S355 GP liefern und anschweißen**
Eckprofile zur Herstellung von Ecken und Abzweigbohlen frei
Baustelle liefern und auf ganzer Länge
gem. Herstellerangaben an das Spundwandprofil schweißen.

Eckprofil
Profil: C9 o. glw.
Länge: 24,15 m
Stahlsorte: S 355 GP
Art: Eckprofil
Anzahl: 1 Stück

Abrechnung nach theoretischem Gewicht gem. Profiltabelle des
Herstellers. Evtl Kappenden werden nicht vergütet.
Menge: 0,250 t

**3.3.7.120 Eckprofil C9, S355 GP liefern und anschweißen**
Eckprofile zur Herstellung von Ecken und Abzweigbohlen frei
Baustelle liefern und auf ganzer Länge
gem. Herstellerangaben an das Spundwandprofil schweißen.

Eckprofil
Profil: C9 o. glw.
Länge: 21,40 und 21,80 m
Stahlsorte: S 355 GP
Art: Eckprofil
Anzahl:  je Länge 1 Stück

Abrechnung nach theoretischem Gewicht gem. Profiltabelle des
Herstellers. Evtl Kappenden werden nicht vergütet.
Menge: 0,450 t

**3.3.7.130 Spundwand einbringen, L=15 bis 31m**
Spundbohle als Doppel- und Einzelbohle vom Zwischenlager aufnehmen und unter Beachtung der Zeichnung und Baubeschreibung einbringen. Arbeitstechnische Lochungen wieder verschließen. Einbauhilfen werden nicht gesondert vergütet.

Einbauort: Flügelwände Außen
Profil: AZ 46-700N und AZ 24-700 o.glw.  in S355 GP, als Doppel- und Einzelbohlen
OK Spundwand: von + 0,0m NHN bis +8,0m NHN
UK Spundwand: von -23,0m NHN bis -11,3m NHN
Länge: von 15m bis 31m
Einbringtiefe: bis ca. 25,5m
Art des Einbringens: Nach Wahl des AN und Baubeschreibung

Die letzten 5m der Bohlen werden gerammt.

Abgerechnet wird die Fläche aus Bohlenlänge (OK-UK)
Multipliziert mit der Wandlänge in der Spundwandachse
Gemäß Ausführungsplan.
Menge: 3200,000 m²

**3.3.7.140 Konstruktionsbohle einbringen**
Konstruktionsspundbohlen nach Zeichnung und
Baubeschreibung einbringen. Einschl. örtlichem Aufmaß und die erforderlichen Schweiß- und Brennarbeiten.
Einbauhilfen werden nicht gesondert vergütet.

als Konstruktionsbohle
Länge: ca. 30,70m

Einbauort: Flügelwände Außen
Profil: Konstruktionsbohle
OK Spundwand: von + 0,0m NHN bis +8,0m NHN
UK Spundwand: von -23,0m NHN bis -11,3m NHN
Länge: 30,70m
Einbringtiefe: bis ca. 25,5m
Art des Einbringens: Nach Wahl des AN und Baubeschreibung

Die letzten 5m der Bohlen werden gerammt.
Menge: 3,000 St

**3.3.7.150 Spundwandschloss abbrennen/glätten**
Spundwandschloss für den Einbau der Ankerplatten der VM-Pfähle abbrennen/glätten.
Menge: 34,000 Stk

**3.3.7.160 VM-Pfahl L=24 bis 30m liefern**
Verpresspfahl einschl. Pfahlschuh liefern. Einschl. Verpressrohr liefern und befestigen.

Profil: HP 360x152 o.glw.
Stahlgüte: S355 JR
Länge: 24 bis 30m
Gewicht über 152,3 kg/m
Menge: 10,000 Stk

**3.3.7.170 VM-Pfahl L=30 bis 36m liefern**
Verpresspfahl einschl. Pfahlschuh liefern. Einschl. Verpressrohr liefern und befestigen.

Profil: HP 360x152 o.glw.
Stahlgüte: S355 JR
Länge: 30 bis 36m
Gewicht über 152,3 kg/m
Menge: 15,000 Stk

**3.3.7.180 VM-Pfahl L=40 bis 43m liefern**
Verpresspfahl einschl. Pfahlschuh liefern. Einschl. Verpressrohr liefern und befestigen.

Profil: HP 360x152 o.glw.
Stahlgüte: S355 JR
Länge: 40 bis 43m
Gewicht über 152,3 kg/m
Menge: 14,000 Stk

**3.3.7.190 VM-Pfahl L= bis 43m über Normalwasserstand einbauen**
Rammverpresspfahl nach Zeichnung einrbingen. Einschl. Verpressmörtel liefern. Lieferungs- und gerätebedingte Pfahlstoße herstellen. Schweiß- und Brennarbeiten sind in den Einheitspreis einzurechnen.

Bodenverhältnisse entsprechend Baugrundgutachten

Art: Rammverpresspfahl
Pfahlschuhabmessungen: 410/390mm
Einbauort: Flügelwand außen
Pfahlansatzpunkt: +3,25 m NHN und +2,25m NHN
Pfahlabstand:  ca 2,80m
Ankerlänge: von 26m bis 43m
Neigungswinkel: ca. 40°, 45°, 50° und 55°
Einbau: nach Wahl AN

Der Mörtel muss eine Expositionsklasse von XA1 aufweisen.

Hilfskonstruktionen nach Wahl des AN für den Einbau der Anker sind in den Einheitspreis einzukalkulieren und werden nicht gesondert vergütet. Erf. Erdarbeiten zur Herstellung der landseitigen Ankeranschlusskonstruktion sind einzurechen.

Pfähle liegen im Tidegebiet über dem Normalwasserstand.
Menge: 36,000 Stk

**3.3.7.200 VM-Pfahl L= 24,55m Bereich MTnW einbauen**
Wie vor, jedoch

Pfahlansatzpunkt: + 0,25m NHN

Ankerlänge:  24,55m
Neigungswinkel: ca. 55°

Es ist zu beachten, dass der Anschluss im Wasserwechselbereich liegt. Ein Leerpumpen der landseitigen Baugrube bei jeder Tide zum Herstellen der Ankeranschlüsse sind in den Einheitspreis einzurechnen. Vorhaltung der Pumpen wird nicht gesondert vergütet. Erschwernisse, die aus der Lage der Anker resultieren sind in die Position einzurechnen und werden nicht gesondert vergütet.
Menge: 3,000 Stk

**3.3.7.210 Zulage VM-Pfahl (Probepfahl) herrichten, L=42m**
wie vor, jedoch

VM-Pfahl als Probepfähle herrichten.

Prüflast: P= 3400 kN
Neigungswinkel: 45°

Vergütet werden die zusätzlichen Aufwendungen für das Herrichten der Pfähle für die Probebelastung.
Menge: 2,000 St

**3.3.7.220 Pfahlanschlusskonstruktion für VM-Pfahl liefern und herstellen**
Anschlusskonstruktionen für VM-Pfahl (HP 360x152
o. glw.) nach statisch-konstruktiven
Erfordernissen, Baubeschreibung und zeichnungsgemäß,
Geeignet für den Anschluss an die Spundwand der Uferwände herstellen.

Pfahlanschluss bestehend aus:

Ankerstange M140 bzw. M110 S355 JR, Länge: bis 1,70m
Konsole 10mm für Rohprofil, Rohrprofil 168,3x10mm, Kugelmutter mit Ankerplatte, Grundplatte 50mm S355 JR und Rohrstutzen

Einschl. Säubern des Ankerkopfes auf +3,25m NHN, +2,25m NHN und +0,5m NHN.

Neigung: 40°, 45°,50° und 55°
Rastermaß:  ca. 2,80m, teilweise über 4m
Menge: 39,000 Stk

**3.3.7.230 Vergurtung aus 2x UPN-400 herstellen und einbauen**
Vergurtung aus Stahl 2x UPN-400 nach Zeichnung
und Baubeschreibung einschl. Gurtstöße aus UPN-300 und
Gurtbefestigungen (Gurtbolzen), Verstärkungsträger aus UPE-100, Konsolen und Stegblechen herstellen und einbauen.

Ausführung = geschraubt und geschweißt.
Gurtträgereinzellänge über 8 bis 10 m.
Profil: UPN-400
Achse-Gurt: +3,50m NHN
Stahlsorte S 355 J2+N
Gewicht: ca. 144 kg/m (2 x UPN-400)

Vergurtung liegt im Tidegebiet über dem Normalwasserspiegel.
Menge: 22,000 m

**3.3.7.240 Vergurtung aus 2x UPN-320 herstellen und einbauen**
Vergurtung aus Stahl 2xUPN-320 nach Zeichnung
Und Baubeschreibung einschl. Gurtstöße und Gurtbefestigungen (Gurtbolzen), Verstärkungträger aus UPE-100, Konsolen und Stegblechen herstellen und einbauen.

Ausführung = geschraubt und geschweißt.
Gurtträgereinzellänge über 10 bis 12 m.
Profil: UPN-320
Achse Gurt: +2,50m NHN
Stahlsorte S 355 J2+N
Gewicht: ca. 119 kg/m (2 x UPN-320)

Vergurtung liegt im Tidegebiet über dem Normalwasserspiegel.
Menge: 52,000 m

**3.3.7.250 Vergurtung aus 2x UPN-280 herstellen und einbauen**
Vergurtung aus Stahl 2x UPN-280 nach Zeichnung
und Baubeschreibung einschl. Gurtstöße aus UPN-220 und
Gurtbefestigungen (Gurtbolzen), Verstärkungsträger aus UPE-100, Konsolen und Stegblechen herstellen und einbauen.

Ausführung = geschraubt und geschweißt.
Gurtträgereinzellänge über 9 bis 14 m.
Profil: UPN-280
Achse Gurt: +2,50m NHN und +0,50m NHN
Stahlsorte S 355 J2+N
Gewicht: ca. 84 kg/m (2 x UPN-280)

Vergurtung liegt im Tidegebiet teilweise unterhalb des MThW, daraus resultierende Erschwernisse sind einzukalkulieren.
Menge: 52,000 m

**3.3.7.260 Brennschnitt Spundwand AZ 46-700N**
Ausführen eines horizontalen Trennschnitts der gerammten
Spundbohlen AZ 46-700N o. glw., Spundbohlenabschnitte in Eigentum des AN übernehmen und beseitigen.

Abgerechnet wird nach der Länge in der Spundwandachse.
Menge: 20,680 m

**3.3.7.270 Brennschnitt Spundwand AZ 24-700**
Ausführen eines horizontalen Trennschnitts der gerammten
Spundbohlen AZ 24-700 o. glw., Spundbohlenabschnitte in Eigentum des AN übernehmen und beseitigen.

Abgerechnet wird nach der Länge in der Spundwandachse.
Menge: 89,100 m

**3.3.7.280 Spundwandschlösser verschweißen**
Spundwandschlösser im oberen Bereich auf einer Länge von 10cm beidseitig verschweißen.
Einschl. Oberflächenvorbereitung und erf. Erdarbeiten.

Ort: Flügelwände außen
Profil: AZ 46-700N  S 355 GP und AZ 24-700 S 355 GP
Schweißnahtdicke aw = 10 mm

OK Schweißnaht: OK Spundwand
UK Schweißnaht: OK Spundwand -0,1m

Abgerechnet wird in lfdm Schweißnaht.
Menge: 20,600 m

**3.3.7.290 Rohrdurchführung temporäre Entwässerungsleitung**
Öffnung in Spundwand für Rohrdurchführung nach örtlichem Aufmaß herstellen. Einschl. Brenn- und Schweißarbeiten.

Rohrdurchführung bestehend aus:

Durchführungsrohr Æ1620x16mm, S235
Schellen für Durchführungsrohr FV S235 + Bleche
Schellen für Entwässerungsrohr FV S235 + Bleche
Dichtbleche 10mm, S 235
Grundbleche 10mm, S235, vers. Abmessungen
Schrauben M20, 10.9
Neopren Balgdichtung, glasfasterverstärkt

Einschl. Wasserhaltung und erforderliche Erdarbeiten.

Durchführung liegt im Tidegebiet in der Wasserwechselzone.
Menge: 3,000 Stk

**3.3.7.300 Rückstauklappe DN 1400 liefern und einbauen**
Rückstauklappe mit Flansch als seeseitige Abschluss der Druckrohrleitung mit folgenden technischen Spezifikationen liefern und einbauen.

Ausführung: DN 1400, kreisform
Deckel: einfache Ausführung mit Schlagdämpfung
Wasserdruck: Vorderseite bis 0,8 bar
Anschlussflansch: nach DIN EN, PN10 gebohrt
Verbindungsmittel: Schrauben verzinkt und einfach konserviert
einschl. Dichtungs- und Verbindungsmaterial und Konservierung

Konservierung:
'....................................................'

Werkstoffe:
Deckel / Rahmen: S235 JR
Dichtung: EPDM

Rückstauklappe liegt in der Wasserwechselzone.
Menge: 3,000 Stk

##### Bauteil 3.3.8 Dalben vor Flügelwand außen

**3.3.8.10 Dalben RO 610x16mm L=27,0 m liefern**
Stahlpfahl (Dalben) frei Verwendungsstelle liefern und bis zum
Einbau sicher lagern. Inkl. Abdeckplatte aus Stahl und notwendiger Schweiß- und Brennarbeiten.
Konservierung wird gesondert vergütet.

Profil: RO 610x16 mm
Länge: 27,0 m
Gewicht: ca. 234 kg/m
Stahlsorte: S 235 J2 H
Menge: 26,000 t

**3.3.8.20 Dalben RO 610x16mm L=24,5 m liefern**
Stahlpfahl (Dalben) frei Verwendungsstelle liefern und bis zum
Einbau sicher lagern. Inkl. Abdeckplatte aus Stahl und notwendiger Schweiß- und Brennarbeiten.
Konservierung wird gesondert vergütet.

Profil: RO 610x16 mm
Länge: 24,5 m
Gewicht: ca. 234 kg/m
Stahlsorte: S 235 J2 H
Menge: 12,000 t

**3.3.8.30 Dalben RO 610x16mm L=27,0 m einbauen**
Stahlpfahl (Dalben), wie vor, nach Zeichnung im Bereich der
Flügelwand außen einbringen.

Pfahllänge: 27,0m
GOK: ca. -3,5m NHN
OK Dalben: +9,50 mNHN
UK Dalben: ca. -17,50m NHN

Art des Einbringens: Wahl des AN

Neigung: lotrecht
Menge: 4,000 Stk

**3.3.8.40 Dalben RO 610x16mm L=24,5 m einbauen**
Stahlpfahl (Dalben), wie vor, nach Zeichnung im Bereich der
Flügelwand außen einbringen.

Pfahllänge: 24,5m
GOK: ca. -3,5m NHN
OK Dalben: +7,0m NHN
UK Dalben: ca. -17,50m NHN

Art des Einbringens: Wahl des AN

Neigung: lotrecht
Menge: 2,000 Stk

##### Bauteil 3.3.9 Rückbau Gurtung und Umsteifung

**3.3.9.10 Rückbau und Lagerung Untere Gurtung und Steifen, Deichbereich**
*** Pauschalposition
Rückbau Untere Gurtung und Untere Steifen bestehend aus HEM-400 und RO 813x30  im Deichbereich. Zwischenlagern bis zur Wiederverwendung in der Umsteifung.
Menge: 1,000 psch

**3.3.9.20 Umbau Steifen für Umsteifung**
Steifen zur Weiterverwendung in der Umsteifung kürzen.
Der Schrotterlös ist in dieser Position gegenzurechnen.

Material: S235 J2 H
Profil: RO 813x30mm

Abgerechnet wird nach Stück gekürzter Steife.
Menge: 7,000 Stk

**3.3.9.30 Umbau Gurtung für Umsteifung**
Gurtung zur Weiterverwendung in der Umsteifung kürzen.
Der Schrotterlös ist in dieser Position gegenzurechnen.

Material: S 235 J2+N
Profil: HEM 400

Abgerechnet wird nach Stück gekürzter Gurtung (Doppelprofil)
Menge: 2,000 Stk

**3.3.9.40 Stützen für Umsteifung HEA 200 liefern**
Stützen für Umsteifung aus HEA 200 im Deichbereich zur Aussteifung der Baugrube in der Lage auf NHN +4,0 m liefern und zwischenlagern.
Zwischenlager nach Wahl des AN, einschl. Aller Nebenarbeiten
Profil: HEA 200
Gewicht: ca. 42,23 kg/m
Stahlgüte Gurtprofile: S355 JR
Länge je Stütze ca. 7,5m

Abrechnung nach theoretischem Gewicht anhand einer
Stückliste der eingebauten HEA-Profile. Die Bleche,
Sämtliche Hilfs-, Verbindungsmittel sind einzukalkulieren.
Menge: 4,340 t

**3.3.9.50 Stützen für Umsteifung HEA 200 einbauen**
Stützen für Umsteifung im Deichbereich mit allen zugehörigen Bauteilen vom Zwischenlager aufnehmen, zum Einbauort transportieren und einbauen. Einbau einschließlich Herstellung aller Fuß-, Kopf- und Verstärkungsplatten, Anschlüsse, Stoßverbindungen, Schweißnähte.
Evtl. Erforderliche Gerüste oder Arbeitsbühnen sind
einzurechnen. Die Arbeiten sind innerhalb der trockenen Baugrube auszuführen.

Abrechnung nach Stück eingebauter Stützen.

Profil: HEA 200
Menge: 14,000 Stk

**3.3.9.60 Gurtung für Umsteifung 2xHEM 400 einbauen**
Gurtung der Umsteifung mit allen zugehörigen Bauteilen vom
Zwischenlager aufnehmen, zum Einbauort transportieren und
Einbauen. Einbau einschließlich Herstellung aller Anschlüsse, Stoßverbindungen, Auflagerkonsolen, Schweißnähte.

Evtl. Erforderliche Gerüste oder Arbeitsbühnen sind mit
Einzurechnen. Die Arbeiten sind innerhalb der Baugrube über
der Betonsohle auszuführen.
Abrechnung nach aufgemessener Gurtlänge als Doppelprofil.
Profil: 2 Stück HEM 400
Höhenlage Achse Gurtung: NHN +4,00 m

Lieferung der Profile erfolgte bereits für Einbau der Unteren Steifenlage im Deichbereich.
Menge: 67,000 m

**3.3.9.70 Steifen für Umsteifung RO 813x30 mm einbauen**
Steifen  für Umsteifung im Deichbereich mit allen zugehörigen Bauteilen vom Zwischenlager aufnehmen, zum Einbauort transportieren und einbauen. Einbau einschließlich Herstellung aller Anschlüsse, Stoßverbindungen, Schweißnähte.
Evtl. Erforderliche Gerüste oder Arbeitsbühnen sind mit
Einzurechnen. Die Arbeiten sind innerhalb der Baugrube über
der Betonsohle auszuführen.

Grundprofil: RO 813 x 30 mm
Höhenlage Achse Steifen: NHN +4,00 m

Lieferung der Profile erfolgte bereits für Einbau der Unteren Steifenlage im Deichbereich.
Menge: 7,000 Stk

**3.3.9.80 Rückbau Obere Gurtung und Steifen**
*** Pauschalposition
Rückbau Obere Gurtung und Obere Steifen bestehend aus HEB340 und RO 559x20 im Deichbereich gemäß Baufortschritt, verladen und entsorgen.

Einschl. der Konsolen und Aussteifungsblechen von der Spundwand lösen und zur Verwendung des AN abfahren.

Der Schrotterlös ist in die Position einzurechnen.
Menge: 1,000 psch

**3.3.9.90 Rückbau Untere Gutung und Steifen, Binnenbereich**
*** Pauschalposition
Rückbau Untere Gurtung und Untere Steifen bestehend aus HEA320 und RO 508x20 im Deichbereich gemäß Baufortschritt verladen und entsorgen.

Einschl. der Konsolen und Aussteifungsblechen von der Spundwand lösen und zur Verwendung des AN abfahren.

Der Schrotterlös ist in die Position einzurechnen.
Menge: 1,000 psch

**3.3.9.100 Rückbau Umsteifung im Deichbereich**
*** Pauschalposition
Rückbau der Umsteifung bestehend aus Stützen, Gurtung und Steifen aus HEA200, HEM 400 und RO 5813x30 im Deichbereich gemäß Baufortschritt verladen und entsorgen.

Der Schrotterlös ist in die Position einzurechnen.
Menge: 1,000 psch

##### Bauteil 3.3.10 Probebelastungen Pfähle

*Hinweis: Vorbemerkung Probebelastung*
Für die Messungen während der Probebelastungen sind an den
Versuchsaufbauten geodätische Messungen durchzuführen.

Die Probepfähle werden vom Auftraggeber festgelegt.

**3.3.10.10 Probebelastungen Gewi, Flügelwände binnen**
Statische Pfahlprobebelastung an Bauwerkspfählen zu der nach Norm vorgeschriebenen Grenzlast durchführen sowie
Versuchsergebnisse auftragen und auswerten.

Versuchspfahl für den Belastungsversuch herrichten.
Versuchseinrichtung auf- und abbauen sowie vorhalten und
betreiben.

Ort: Flügelwände binnen (1x Ost und 1x West)
Pfahlart: GEWI-Pfähle 63,5mm
Prüflast: Pp = 1466 kN
Ankerneigung: 45°
Pfahllänge: 38,0m
Menge: 2,000 Stk

**3.3.10.20 Probebelastungen Gewi, Unterwasserbetonsohle**
Statische Pfahlprobebelastung an Bauwerkspfählen zu der nach Norm vorgeschriebenen Grenzlast durchführen sowie
Versuchsergebnisse auftragen und auswerten.

Versuchspfahl für den Belastungsversuch herrichten.
Versuchseinrichtung auf- und abbauen sowie vorhalten und
betreiben.

Ort: UWB-Sohle
Pfahlart: GEWI-Pfähle 75mm
Prüflast: Pp = 2145 kN
Neigung: lotrecht
Pfahllänge: 28,30m
Menge: 5,000 Stk

**3.3.10.30 Probebelastungen Verankerung Flügelwand Außen**
Statische Pfahlprobebelastung an Bauwerkspfählen zu der nach Norm vorgeschriebenen Grenzlast durchführen sowie
Versuchsergebnisse auftragen und auswerten.

Versuchspfahl für den Belastungsversuch herrichten.
Versuchseinrichtung auf- und abbauen sowie vorhalten und
betreiben.

Ort: Flügelwände Außen
Bereich: hohe Spundwände im Einfahrtsbereich 1x Ost u.1x West
Pfahlart: VM-Pfähle
Prüflast: Pp = 3400 kN
Ankerneigung: 45°
Pfahllänge: 42m
Menge: 2,000 Stk

#### Gewerk 3.4 Beton- und Stahlbetonarbeiten

##### Bauteil 3.4.1 Vorbereitende Arbeiten

**3.4.1.10 Spundwandinnenseiten säubern**
Spundwandinnenseiten zur Vorbereitung der Betonierarbeiten von anhaftendem Boden reinigen.

Bereich: Baugrube
Bauteil: Spundwände mit Kontakt zum Beton

Abrechnung nach Wandansichtsfläche, nicht nach Oberfläche
der Spundwand.
Menge: 1400,000 m²

**3.4.1.20 Auftriebspfähle und Pfahlkopfkonstruktion reinigen**
*** Pauschalposition
Auftriebspfähle und Pfahlkopfkonstruktion bis zur Aushubunterkante Baugrube für einen kraftschlüssigen Verbund unter Wasser reinigen.
Das Überschussmaterial aus der Pfahlherstellung geht in das Eigentum des AN über.

Bereich: Baugrube
Menge: 1,000 psch

**3.4.1.30 Aushubebene vor Einbau der UWB-Sohle säubern**
*** Pauschalposition
Aushubebene vor Einbau der UWB-Sohle von Schlamm und Sedimenten und Rückständen aus der Pfahlherstellung säubern sowie die Schlammwalze während des Einbaus der UWB-Sohle absaugen.

Schlamm- und Sedimentationsmaterial gehen in das Eigentum des AN über und sind zu entsorgen.

Zwischenlagerung von anfallendem Material über gedichtetes Absetzbecken.

Bereich: Baugrube
Menge: 1,000 psch

##### Bauteil 3.4.2 Unterwasserbetonsohle

*Hinweis: Vorbemerkung*
Notwendige Taucherarbeiten für die Reinigungs- und
Herstellungsaufgaben unter Wasser und für Kontrollzwecke sind in die Positionen einzurechnen.
Ebenfalls sind notwendige Vermessungsarbeiten unter Wasser
z.B. Mittels Peilung, Echolot etc. sowie Aufwendungen durch
Ankerkopfkonstruktionen der Auftriebspfähle in die Positionen
Einzurechnen.

**3.4.2.10 Unbewehrte Unterwasserbetonsohle d=1,3m herstellen**
Unbewehrte Unterwasserbetonsohle d = 1,30 m unter Wasser
Herstellen. Einschl. Material liefern.
Die Sohle ist in einem Arbeitsgang herzustellen. Die Erschwernisse aus dieser Forderung (wie z.B. Notwendige Nachtarbeit) sind in dem Einheitspreis einzurechnen.

Beton: C25/30
Expositionsklasse: X0
OK Sohle: NHN -5,0m, Toleranz OK -0,20 m / +0 m
Menge: 1200,000 m³

**3.4.2.20 Kontrolle der Unterwasserbetonsohle**
*** Pauschalposition
Kontrolle der Unterwasserbetonsohle auf Fehlstellen und
Ebenheit mit Taucherhilfe. Herstellung eines Protokolls der
Untersuchungsergebnisse und Übergabe des Protokolls in
dreifacher Ausfertigung an den AG.
Menge: 1,000 psch

**3.4.2.30 Wasserführende Risse in der UWB-Sohle verpressen**
Wasserführende Risse in der UWB-Sohle mit Zementsuspension/Zementleim oder gleichwertig druckwasserdicht verpressen.

Das Liefern der dazu notwendigen Apparaturen und Stoffe soweie das Setzen der Bohrungen und Packer ist in den Einheitpreis einzurechnen.

Abgerechnet werden Risse, die nicht auf unsachgemäße Ausführung des AN zurückzuführen sind. Abgerechnet wird die Länge der verpressen Risse.
Menge: 100,000 m

**3.4.2.40 Unterwasserbetonsohle reinigen**
Oberfläche der UWB-Sohle nach dem Lenzen der Baugrube
Reinigen. Reinigungsrückstände fachgerecht entsorgen.
Fläche: ca. 850m²
Menge: 850,000 m²

##### Bauteil 3.4.3 Kammersohle

**3.4.3.10 Ausgleichbeton für Unterwasserbeton herstellen**
Beton als Ausgleichsschicht in der gelenzten Baugrube auf der gereinigten Unterwasserbetonsohle liefern und einbauen.

Beton: unbewehrter Beton
Festigkeitsklasse: C25/30
Expositionsklasse: X0
UK Ausgleichsbeton: -5,20 m NHN
OK Ausgleichsbeton: -5,00 m NHN
Dicke bis 20 cm

Betonoberfläche abziehen.

Für den Ausgleichsbeton ist eine Herstellungstoleranz von +1
cm / -1 cm bezogen auf die Sollhöhe einzuhalten.

Die Abrechnung erfolgt durch Flächenaufmaß.
Menge: 800,000 m²

**3.4.3.20 Stahlbeton C30/37 Kammerssohle**
Kammersohle unterhalb -3,50 m NHN aus Stahlbeton herstellen.

Bauteil: Kammersohle
OK: -3,50m NHN
UK: -5,00m NHN

Bewehrung wird gesondert vergütet. Schalung und erhöhter Schalungsaufwand für die Herstellung von Aufkantungen sind in den Einheitspreis einzukalkulieren.

Oberfläche abreiben und glätten.

Betondruckfestigkeitsklasse: C 30/37
Feuchtigkeitsklasse: WA
Besondere Eigenschaften: massiges Bauteil
Exposititonsklassen: XC2, XS2, XA2

In den Einheitspreis sind folgende Aufwendungen
Einzukalkulieren:

- Erschwernisse, die sich aus dem Einbetonieren der
Pfahlköpfe der Auftriebspfähle ergeben

Abrechnung erfolgt nach Schalplänen.
Menge: 1170,000 m³

**3.4.3.30 Zweitbeton Kammersohle**
Bewehrten Zweitbeton für die Einbauteile Stahlwasserbau in
der Sohle gem. ZTV-W LB 215 und BAW-Merkblatt
Zweitbeton einschließlich Vorbehandlung des Erstbetonuntergrundes und Nachbehandlung herstellen.

Inklusive aller Schalungsarbeiten. Bewehrung wird gesondert
vergütet.

Bauteil: Tor- und Dammbalkennischen unterhalb -3,5m NHN

Betondruckfestigkeitsklasse: C 30/37
Expositionsklassen: XC2, XS2, XA2
Feuchtigkeitsklasse: WA

Abrechnung erfolgt nach Schalplänen.
Menge: 42,000 m³

**3.4.3.40 Aussparungen Sohle für Zweitbeton Dammbalken**
Aussparungen im Erstbeton für den Einbau des Zweitbetons und Einbauteile in der Kammersohle herstellen.

Einzurechnen ist der Mehraufwand für die Schalarbeiten.

Bereich: Sohle Dammbalken

Breite: 1,6m
Tiefe: 0,3m
Länge: ca. 10m

Abgerechnet wird nach Länge gemäß Schalplänen.
Menge: 20,000 m

**3.4.3.50 Aussparungen Sohle für Zweitbeton Tore**
Aussparungen im Erstbeton für den Einbau des Zweitbetons und Einbauteile in der Kammersohle herstellen.

Einzurechnen ist der Mehraufwand für die Schalarbeiten.

Bereich: Sohle Tore

Breite: 2,0m
Tiefe: 0,5m
Länge: ca. 10,20m

Abgerechnet wird nach Schalplänen.
Menge: 30,600 m

**3.4.3.60 Aussparung Sohle für Pumpensumpf**
Aussparungen in der Kammersohle für Pumpensumpf herstellen.

Einzurechnen ist der Mehraufwand für die Schalarbeiten.

Länge: 0,5m
Breite: 0,5m
Tiefe in Betonsohle: 0,2m

Abgerechnet wird nach Schalplänen.
Menge: 4,000 Stk

**3.4.3.70 Betonstahl B 500 B**
Betonstahl entsprechend statischen und konstruktiven
Erfordernissen liefern und einbauen.

Stahlsorte: B 500 B
Bauteil: Kammersohle Erst- u. Zweitbeton

Bewehrung für alle Ortbetonbauteile zeichnungsgemäß schneiden, biegen und verlegen, einschl. Abstandshalter zur Gewährleistung der Betondeckung.

Abgerechnet wird nach Stahlliste.
Menge: 171,000 t

**3.4.3.80 Arbeitsfugen vorbereiten**
Arbeitsfugenflächen nach ZTV-W 215 vorbereiten und aufrauhen. Das Grobkorngerüst der Anschlussflächen ist freizulegen. Streckmetall ist aus der Arbeitsfuge zu entfernen.

Abgerechnet wird die Ansichtsfläche der Fuge.

Der Aufwand für das Durchführen der Bewehrung wird nicht gesondert vergütet.
Bauteil: Sohle
Menge: 235,000 m²

**3.4.3.90 Fugenblech liefern und einbauen**
Fugenblech nach Leistungsbeschreibung herstellen, einbauen und an der Bewehrung befestigen. Erforderliche Stöße bzw. Verbindungen wasserdicht verschweißen. Winkel-, T- u. Kreuzverbindungen werkstattmäßig als Formstücke herstellen und einbauen.

Einschl. Bewehrung für Befestigung des Fugenbleches.

Abgerechnet wird in Fugenachse.
Bauteil:  Wände
Einbauen in Arbeitsfuge.
Material = S 235, Breite mindestens 300 mm.
Dicke: mindestens 2mm
Menge: 155,000 m

##### Bauteil 3.4.4 Kammerwände

*Hinweis: Vorbemerkungen Toleranzbeton*
Der Toleranzbeton wird anhand der tatsächlichen Lage der Spundwände abgerechnet.

Hierfür ist ein gesondertes vermessungstechnisches Aufmaß der Oberkante der Spundwand zu fertigen.

Es werden maximal +25 cm als zulässige Abweichung der Spundwandsolllage und damit verbundenen Mehrmengen für Toleranzbeton vergütet.
Die Abrechnung Toleranzbeton erfolgt über die Spundwandachse.

**3.4.4.10 Stahlbeton C 30/37 Kammerwände bis -1,50m NHN**
Kammerwände unterhalb -1,50 m NHN aus Stahlbeton herstellen.

Bauteil: Kammerwände
UK: -3,50m NHN
OK: -1,50m NHN

Bewehrung wird gesondert vergütet. Schalung und erhöhter Schalungsaufwand für die Herstellung von Aufkantungen sind in den Einheitspreis einzukalkulieren.

Sichtflächenschalung = Schaltafeln
Sichtbetonklasse SB 2

Betondruckfestigkeitsklasse: C 30/37
Feuchtigkeitsklasse: WA
Besondere Eigenschaften: massiges Bauteil
Exposititonsklassen: XC2, XS2, XA2

Abrechnung erfolgt nach Schalplänen.
Menge: 390,000 m³

**3.4.4.20 Beton C30/37 als Toleranzbeton bis -1,50m NHN**
Wie vor, jedoch

unbewehrter Beton C30/37 als Toleranzbeton liefern und einbauen.

Der Toleranzbeton für die Spundwand wird in einem Arbeitsgang mit den Kammerwänden hergestellt.
Menge: 250,000 m³

**3.4.4.30 Stahlbeton C 30/37 LP Kammerwände oberhalb -1,50m NHN**
Kammerwände oberhalb -1,50 m NHN aus Stahlbeton für die Wände gem. ZTV-W LB 215 herstellen.

Bauteil: Kammerwände
UK: -1,50m NHN

Sichtflächenschalung = Schaltafeln
Sichtbetonklasse SB 2

Bewehrung wird gesondert vergütet. Schalung und erhöhter Schalungsaufwand für die Herstellung von Aufkantungen sind in den Einheitspreis einzukalkulieren.

Die Oberfläche des Betons ist mit Rüttelbohlen abzuziehen
Und maschinell abzureiben.

Betondruckfestigkeitsklasse: C 30/37 LP
Feuchtigkeitsklasse: WA
Besondere Eigenschaften: massiges Bauteil
Exposititonsklassen: XC4, XD3, XS3, XF4,  XA2, XM1

Abrechnung erfolgt nach Schalplänen.
Menge: 980,000 m³

**3.4.4.40 Beton C30/37 LP als Toleranzbeton oberhalb -1,50m NHN**
Wie vor, jedoch

unbewehrter Beton C30/37 LP als Toleranzbeton liefern und einbauen.

Der Toleranzbeton für die Spundwand wird in einem Arbeitsgang mit den Kammerwänden hergestellt.
Menge: 400,000 m³

**3.4.4.50 Zweitbeton Kammerwände bis -1,50m NHN**
Bewehrten Zweitbeton für die Einbauteile Stahlwasserbau in
Der Wand gem. ZTV-W LB 215 und BAWMerkblatt
Zweitbeton einschließlich Vorbehandlung des Erstbetonuntergrundes und Nachbehandlung herstellen.

Inklusive aller Schalungsarbeiten. Bewehrung wird gesondert
vergütet.

Bauteil: Tor- und Dammbalkennischen bis -1,50 m NHN

Sichtflächenschalung = Schaltafeln
Sichtbetonklasse SB 2
Betondruckfestigkeitsklasse: C 30/37
Expositionsklassen: XC2, XS2, XA2
Feuchtigkeitsklasse: WA

In den Einheitspreis sind folgende Aufwendungen
Einkalkulieren:
Die erforderlichen Maßnahmen für die fugenlose Bauweise
Inkl. Der Ausbildung der Betonier-, Arbeitsfugen.

Abrechnung erfolgt nach Schalplänen.
Menge: 38,000 m³

**3.4.4.60 Zweitbeton Kammerwände ab -1,50m NHN**
Bewehrten Zweitbeton für die Einbauteile Stahlwasserbau in
Der Wand gem. ZTV-W LB 215 und BAWMerkblatt
Zweitbeton einschließlich Vorbehandlung des Erstbetonuntergrundes und Nachbehandlung herstellen.

Inklusive aller Schalungsarbeiten. Bewehrung wird gesondert
vergütet.

Bauteil: Tor- und Dammbalkennischen ab -1,50 m NHN

Sichtflächenschalung = Schaltafeln
Sichtbetonklasse SB 2

Betondruckfestigkeitsklasse: C 30/37 LP
Expositionsklassen: XC4, XD3, XS3, XF4, XA2, XM1
Feuchtigkeitsklasse: WA

In den Einheitspreis sind folgende Aufwendungen
Einkalkulieren:
Die erforderlichen Maßnahmen für die fugenlose Bauweise
Inkl. Der Ausbildung der Betonier-, Arbeitsfugen.

Abrechnung erfolgt nach Schalplänen.
Menge: 100,000 m³

**3.4.4.70 Betonstahl B500 B**
Betonstahl entsprechend statischen und konstruktiven
Erfordernissen liefern und einbauen.

Stahlsorte: B 500 B
Bauteil: Kammerwände Erst- u. Zweitbeton ab UK: -3,50m NHN

Bewehrung für alle Ortbetonbauteile zeichnungsgemäß schneiden, biegen und verlegen, einschl. Abstandshalter zur Gewährleistung der Betondeckung.

Abgerechnet wird nach Stahlliste
Menge: 232,500 t

**3.4.4.80 Arbeitsfugen vorbereiten**
Arbeitsfugenflächen nach ZTV-W 215 vorbereiten und aufrauhen. Das Grobkorngerüst der Anschlussflächen ist freizulegen. Streckmetall ist aus der Arbeitsfuge zu entfernen.

Abgerechnet wird die Ansichtsfläche der Fuge.

Der Aufwand für das Durchführen der Bewehrung wird nicht gesondert vergütet.
Bauteil: Wände
Menge: 495,000 m²

**3.4.4.90 Fugenblech liefern und einbauen**
Fugenblech nach Leistungsbeschreibung herstellen, einbauen und an der Bewehrung befestigen. Erforderliche Stöße bzw. Verbindungen wasserdicht verschweißen. Winkel-, T- u. Kreuzverbindungen werkstattmäßig als Formstücke herstellen und einbauen.

Einschl. Bewehrung für Befestigung des Fugenbleches.

Abgerechnet wird in Fugenachse.
Bauteil: Sohle
Einbauen in Arbeitsfuge.
Material = S 235, Breite mindestens 300 mm.
Dicke: mindestens 2mm
Menge: 330,000 m

**3.4.4.100 Aussparungen Wände für Zweitbeton Dammbalken**
Aussparungen im Erstbeton für den Einbau des Zweitbetons und der Einbauteile in den Kammerwänden herstellen.

Einzurechnen ist der Mehraufwand für die Schalarbeiten.

Bereich: Kammerwand Dammbalken

Breite: ca. 1,6m
Tiefe: 0,75m
Höhe Außen: ca. 12m
Höhe Binnen: ca. 6,5m
Anzahl Aussparungen: 4 Stück

Abgerechnet wird nach Länge gemäß Schalplänen.
Menge: 37,300 m

**3.4.4.110 Aussparungen Wände für Zweitbeton Tore**
Aussparungen im Erstbeton für den Einbau des Zweitbetons und der Einbauteile in den Kammerwänden herstellen.

Einzurechnen ist der Mehraufwand für die Schalarbeiten.

Bereich: Kammerwand Tore

Breite: ca. 2,0m
Tiefe: ca. 0,85m
Höhe Hubtor 1: ca. 12,0m
Höhe Hubtor 2+3: ca. 10,0m
Anzahl Aussparungen: 6 Stück

Abgerechnet wird nach Länge gemäß Schalplänen.
Menge: 53,400 m

**3.4.4.120 Aussparungen für Steigeleiter**
Aussparungen in der Kammerwand für Steigleitern herstellen.

Einzurechnen ist der Mehraufwand für die Schalarbeiten.

Breite: ca. 66cm
Tiefe: ca. 30cm
Höhe Leiternischen Außen: ca. 12m
Höhe Leiternischen Mitte 1: ca. 9m
Höhe Leiternischen Binnen: ca. 6,5m
Anzahl Aussparungen: 10 Stück

Abgerechnet wird nach Länge gemäß Schalplänen.
Menge: 81,300 m

**3.4.4.130 Aussparungen für Haltestange**
Aussparungen in der Kammerwand für die Haltestangen herstellen.

Einzurechnen ist der Mehraufwand für die Schalarbeiten.

Breite vorne: ca. 30cm
Tiefe: ca. 16cm
Höhe: ca. 3,70m
Anzahl Aussparungen: 10 Stück

Abgerechnet wird nach Länge gemäß Schalplänen.
Menge: 37,000 m

**3.4.4.140 Aussparung für Pegelmesslatte**
Aussparungen in der Kammerwand für die Pegelmesslatte herstellen. Innenliegenden Kanten sind gemäß Schalplan abzuschrägen.

Einzurechnen ist der Mehraufwand für die Schalarbeiten.

Breite vorne: ca. 22cm
Tiefe: ca. 3cm
Höhe: ca. 12,00m
Anzahl Aussparungen: 6 Stück

Abgerechnet wird nach Länge gemäß Schalplänen.
Menge: 58,600 m

**3.4.4.150 Aussparung für Nutzlängenmarkierung**
Aussparungen in der Kammerwand für die Nutzlängenmarkierung herstellen.
Innenliegenden Kanten sind gemäß Schalplan abzuschrägen.

Einzurechnen ist der Mehraufwand für die Schalarbeiten.

Breite vorne: ca. 27cm
Tiefe: ca. 3cm
Höhe: bis ca. 5,20m
Anzahl Aussparungen: 6 Stück

Abgerechnet wird nach Länge gemäß Schalplänen.
Menge: 29,200 m

**3.4.4.160 Aussparung für Wandler Fließgeschwindigkeit**
Aussparungen für Wandler Fließgeschwindigkeit in der Kammerwand herstellen. Einseitig ist die Ecke abgeschrägt herzustellen.

Einzurechnen ist der Mehraufwand für die Schalarbeiten.

Breite: ca. 45cm
Tiefe: ca. 20cm
Höhe: bis ca. 6,50m
Anzahl Aussparungen: 4 Stück

Abgerechnet wird nach Länge gemäß Schalplänen.
Menge: 26,000 m

**3.4.4.170 Aussparung für hydraulischer 3-fachpegelmesser**
Aussparungen für hydraulischen 3-fachpegelmesser in der Kammerwand herstellen.

Einzurechnen ist der Mehraufwand für die Schalarbeiten.

Breite: ca. 25cm
Tiefe: ca. 20cm
Höhe: bis ca. 12,50m
Anzahl Aussparungen: 4 Stück

Abgerechnet wird nach Länge gemäß Schalplänen.
Menge: 37,300 m

##### Bauteil 3.4.5 Kragarm im Deichbereich und Brücke

**3.4.5.10 Stahlbeton C30/37 LP Überbau bis +5,5m NHN**
Überbau bis +5,50m NHN aus Stahlbeton herstellen.

Bauteil: Überbau
OK: +5,50m NHN
UK: +4,30m NHN
Sichtflächenschalung = Schaltafeln
Sichtbetonklasse SB 2

Bewehrung wird gesondert vergütet. Schalung ist in den Einheitspreis einzukalkulieren.

Betondruckfestigkeitsklasse: C 30/37 LP
Feuchtigkeitsklasse: WA
Besondere Eigenschaften: massiges Bauteil
Exposititonsklassen: XC4, XD3, XS3, XF4, XA2, XM1

Abrechnung erfolgt nach Schalplänen.
Menge: 240,000 m³

**3.4.5.20 Stahlbeton C30/37 LP Querriegel Sohle bis +6,60m NHN**
Querriegel Sohle bis +6,60m NHN aus Stahlbeton herstellen.

Bauteil: Querriegel
OK: ca. +6,60m NHN
UK: +5,50m NHN (Seitenanschluss) bzw. +5,80m NHN (Querriegel)
Sichtflächenschalung = Schaltafeln
Sichtbetonklasse SB 2

Oberkanten sind mit Gefälle herzustellen, der Mehrauwand ist einzurechnen.

Bewehrung wird gesondert vergütet. Schalung ist in den Einheitspreis einzukalkulieren.

Betondruckfestigkeitsklasse: C 30/37 LP
Feuchtigkeitsklasse: WA
Besondere Eigenschaften: massiges Bauteil
Exposititonsklassen: XC4, XD3, XS3, XF4, XA2, XM1

Abrechnung erfolgt nach Schalplänen.
Menge: 85,000 m³

**3.4.5.30 Zulage Herstellung Entwässerungsrinne**
Zulage für die Mehraufwendungen für die Herstellung einer 2cm tiefen Entwässeurngsrinne vor und auf dem Querriegel.
Menge: 33,000 m

**3.4.5.40 Stahlbeton C30/37 LP Querriegel bis +8,65m NHN**
Querriegel und aufgehende Wand bis +8,65m NHN aus Stahlbeton herstellen.

Bauteil: Querriegel
OK: verschiedene Höhen max. +8,65m NHN
UK: verschiedene Höhen max. +5,50m NHN
Sichtflächenschalung = Schaltafeln
Sichtbetonklasse SB 2

Oberkanten sind mit Gefälle auszubilden, der Mehraufwand ist einzurechnen. Oberflächen-Herstellung eben abziehen.

Bewehrung wird gesondert vergütet. Schalung ist in den Einheitspreis einzukalkulieren. Gerüste und Traggerüste sind in den Einheitspreis einzurechnen.

Betondruckfestigkeitsklasse: C 30/37 LP
Feuchtigkeitsklasse: WA
Besondere Eigenschaften: massiges Bauteil
Exposititonsklassen: XC4, XD3, XS3, XF4, XA2, XM1

Abrechnung erfolgt nach Schalplänen.
Menge: 320,000 m³

**3.4.5.50 Stahlbeton C30737 LP Brücke**
Brücke bis +8,68m NHN aus Stahlbeton herstellen.

Bauteil: Brücke
OK: +8,68m NHN
UK: +7,94m NHN
Sichtflächenschalung = Schaltafeln
Sichtbetonklasse SB 2

Oberkanten sind mit Gefälle gem. Zeichnung auszubilden, der Mehraufwand ist einzurechnen.

Bewehrung wird gesondert vergütet. Schalung ist in den Einheitspreis einzukalkulieren. Gerüste und Traggerüste sind in den Einheitspreis einzurechnen.

Betondruckfestigkeitsklasse: C 30/37 LP
Feuchtigkeitsklasse: WA
Besondere Eigenschaften: massiges Bauteil
Exposititonsklassen: XC4, XD3, XS3, XF4, XA2, XM1

Abrechnung erfolgt nach Schalplänen.
Menge: 50,000 m³

**3.4.5.60 Stahlbeton C30/37 LP Kappen**
Kappen der Brücke bis +8,68m NHN aus Stahlbeton herstellen.

Bauteil: Kappe
OK: +8,68m NHN
UK: +7,94m NHN
Sichtflächenschalung = Schaltafeln
Sichtbetonklasse SB 2

Oberkanten sind mit Gefälle gem. Zeichung auszubilden, der Mehraufwand ist einzurechnen.

Bewehrung wird gesondert vergütet. Schalung ist in den Einheitspreis einzukalkulieren.

Die Oberfläche des Betons ist mit Rüttelbohlen abzuziehen
und maschinell abzureiben.

Betondruckfestigkeitsklasse: C 30/37 LP
Feuchtigkeitsklasse: WA
Besondere Eigenschaften: massiges Bauteil
Exposititonsklassen: XC4, XD3, XS3, XF4, XA2, XM1

Abrechnung erfolgt nach Schalplänen.
Menge: 7,000 m³

**3.4.5.70 Betonstabstahl B 500 B**
Betonstahl entsprechend statischen und konstruktiven
Erfordernissen liefern und einbauen.

Stahlsorte: B 500 B
Bauteil: Kragarmüberbau, Querriegel und Brücke

Bewehrung für alle Ortbetonbauteile zeichnungsgemäß schneiden, biegen und verlegen, einschl. Abstandshalter zur Gewährleistung der Betondeckung.

Abgerechnet wird nach Stahlliste
Menge: 132,075 t

**3.4.5.80 Arbeitsfugen vorbereiten**
Arbeitsfugenflächen nach ZTV-W 215 vorbereiten und aufrauhen. Das Grobkorngerüstc der Anschlussflächen ist freizulegen. Streckmetall ist aus der Arbeitsfuge zu entfernen.

Abgerechnet wird die Ansichtsfläche der Fuge.

Der Aufwand für das Durchführen der Bewehrung wird nicht gesondert vergütet und ist einzurechnen.

Bauteil: Kragarmüberbau und Brücke
Menge: 35,000 m²

**3.4.5.90 Fugenblech liefern und einbauen**
Fugenblech nach Leistungsbeschreibung herstellen, einbauen und verankern. Erforderliche Stöße bzw. Verbindungen wasserdicht verschweißen. Winkel-, T- u. Kreuzverbindungen werkstattmäßig als Formstücke herstellen und einbauen.

Einschl. Bewehrung für Befestigung des Fugenbleches.

Abgerechnet wird in Fugenachse.

Bauteil:  Kragarmüberbau und Brücke
Einbauen in Arbeitsfuge.
Material = S 235, Breite mindestens 300 mm.
Dicke: mindestens 2mm
Menge: 22,500 m

##### Bauteil 3.4.6 Treppenanlagen

*Hinweis: Deichtreppen aus Fertigteilen*

**3.4.6.10 Bindemittel für Bodenverfestigung liefern und ausstreuen**
Liefern und ausstreuen von Bindemittel zur Bodenverfestigung.

Flächen vorbereiten und Bindemittel mit geeignetem Gerät ausstreuen. Böden sind ggf. aufzureißen oder zu zerkleinern.

Bindemittel: Zement gem. DIN EN 197-1 und DIN 1164-10
Bindemittelmenge: 30 kg/m²
Ausführung gem. Unterlagen des AG

Das Bindemittel ist gleichmäßig auf den anstehenden oder lagenweise geschütteten Boden aufzubringen.

Das Einarbeiten des Bindemittels, das Verzahnen der einzelnen Einbaulagen und das Verdichten der behandelten Schicht wird in gesonderter Position vergütet.
Ausführung nach ZTV E-StB sowie Merkblatt für Bodenverbesserung und Bodenverfestigung mit Bindemitteln (FGSV)

Einschl. Eignungsprüfung nach TP BF StB, Teil B 11.1 Eignungsprüfung für Bodenverfestigung mit Bindemitteln, FGSV

Einbaubereich: Unterbau für Deichtreppen aus Fertigteilen außen bzw. binnen Ost und West

Abrechnung erfolgt nach aufgebrachter Menge.
Menge: 1,800 t

**3.4.6.20 Unterbau verfestigen und verdichten**
Unterbau unter Treppenstufen mit Bindemittel verfestigen und verdichten.

Schichtdicke 25 cm
Ausführung gem. Unterlagen des AG

Boden und ausgestreutes Bindemittel mit Bodenmischgerät, z.B. Fräse, gleichmäßig durchmischen und verdichten. Beim Mischvorgang sind ggf. die Einbaulagen zu verzahnen.

Einschl. ggf. erforderlicher Wasserzugabe bzw. Belüften mittels Fräsen zur Gewährleistung des für Einbau und Verdichtung erforderlichen Wassergehalts.

Einschl. aller erforderlichen Erdarbeiten.

Lieferung und Ausstreuen des Bindemittels werden in gesonderter Position vergütet.

Verdichtungsgrad mind. DPr 0,98
Ausführung nach ZTV E-StB sowie Merkblatt für Bodenverbesserung und Bodenverfestigung mit Bindemitteln (FGSV)
Einbaubereich: Unterbau der Deichtreppen aus Fertigteilen außen bzw. binnen Ost und West

Abrechnung erfolgt nach verfestigter Fläche
Menge: 72,000 m²

**3.4.6.30 Zementmörtel liefern und einbauen**
Zementmörtel 0/8 liefern und einbauen.

Einbaustärke ca. d=5cm
Bauteile: Unterbau Treppenstufen
Ausführung gem. Unterlagen des AG
Einbaubereich: Deichtreppen außen bzw. binnen Ost und West

Abrechnung erfolgt nach eingebrachter Menge
Menge: 4,000 m³

**3.4.6.40 Unterbeton 10 cm liefern und einbauen**
Unterbeton d=10cm C 12/15 liefern und einbauen.
Bauteile: Treppenwangen
Ausführung gem. Unterlagen des AG
Einbaubereich: Deichtreppen außen bzw. binnen Ost und West

Abrechnung erfolgt nach Fläche
Menge: 52,000 m²

**3.4.6.50 Elastischen Fugenverguss herstellen**
Elastischen Fugenverguss zwischen Treppenstufen und Treppenwangen nach Wahl des AN herstellen.

Einbauort: Deichtreppen außen bzw. binnen Ost und West

Abrechnung nach Länge
Menge: 119,000 m

**3.4.6.60 Fertigteil Treppenwange Typ 1 Deichtreppe außen**
Treppenwange als Fertigteil aus Stahlbeton liefern und einbauen.

Bauteil: Deichtreppe Ost außen
Treppenwange: Fertigteil Typ 1, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe Ost außen

Abrechnung erfolgt nach eingebauter Anzahl
Menge: 24,000 Stk

**3.4.6.70 Fertigteil Treppenwange Typ 2 Deichtreppe außen**
Treppenwange als Fertigteil aus Stahlbeton liefern und einbauen.

Bauteil: Deichtreppe Ost außen
Treppenwange: Fertigteil Typ 2, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe Ost außen

Abrechnung erfolgt nach eingebauter Anzahl
Menge: 2,000 Stk

**3.4.6.80 Fertigteil Treppenstufe Typ 3 Deichtreppe außen**
Treppenstufe als Fertigteil aus Stahlbeton liefern und einbauen.

Bauteil: Deichtreppe Ost außen
Treppenstufe: Fertigteil Typ 3, B= 1,00m
Ausführung gem. Unterlagen des AG.

Oberflächenbeschaffenheit Treppenstufe:
Rutschhemmung der Bewertungsklasse R13
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe Ost außen

Abrechnung erfolgt nach eingebauter Anzahl
Menge: 19,000 Stk

**3.4.6.90 Fertigteil Treppenstufe Typ 4 Deichtreppe außen**
Treppenstufe als Fertigteil aus Stahlbeton liefern und einbauen.

Bauteil: Deichtreppe Ost außen
Treppenstufe: Fertigteil Typ 4, B= 1,00m
Ausführung gem. Unterlagen des AG.

Oberflächenbeschaffenheit Treppenstufe:
Rutschhemmung der Bewertungsklasse R13
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe Ost außen

Abrechnung erfolgt nach eingebauter Anzahl
Menge: 1,000 Stk

**3.4.6.100 Fertigteil Treppenwange Typ 5 Deichtreppe außen**
Treppenwange als Fertigteil aus Stahlbeton liefern und einbauen.

Bauteil: Deichtreppe West außen
Treppenwange: Fertigteil Typ 5, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 1,000 Stk

**3.4.6.110 Fertigteil Treppenwange Typ 6 Deichtreppe außen**
Treppenwange als Fertigteil aus Stahlbeton liefern und einbauen.

Bauteil: Deichtreppe West außen
Treppenwange: Fertigteil Typ 6, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 24,000 Stk

**3.4.6.120 Fertigteil Treppenwange Typ 7 Deichtreppe außen**
Treppenwange als Fertigteil aus Stahlbeton liefern und einbauen.

Bauteil: Deichtreppe West außen
Treppenwange: Fertigteil Typ 7, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 1,000 Stk

**3.4.6.130 Fertigteil Treppenwange Typ 8 Deichtreppe außen**
Treppenwange als Fertigteil aus Stahlbeton liefern und einbauen.

Bauteil: Deichtreppe West außen
Treppenwange: Fertigteil Typ 8, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 1,000 Stk

**3.4.6.140 Fertigteil Treppenwange Typ 9 Deichtreppe außen**
Treppenwange als Fertigteil aus Stahlbeton liefern und einbauen.

Bauteil: Deichtreppe West außen
Treppenwange: Fertigteil Typ 9, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 1,000 Stk

**3.4.6.150 Fertigteil Treppenwange Typ 10 Deichtreppe außen**
Treppenwange als Fertigteil aus Stahlbeton liefern und einbauen.

Bauteil: Deichtreppe West außen
Treppenwange: Fertigteil Typ 10, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 1,000 Stk

**3.4.6.160 Fertigteil Treppenwange Typ 11 Deichtreppe außen**
Treppenwange als Fertigteil aus Stahlbeton liefern und einbauen.

Bauteil: Deichtreppe West außen
Treppenwange: Fertigteil Typ 11, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 1,000 Stk

**3.4.6.170 Fertigteil Treppenwange Typ 12 Deichtreppe außen**
Treppenwange als Fertigteil aus Stahlbeton liefern und einbauen.

Bauteil: Deichtreppe West außen
Treppenwange: Fertigteil Typ 12, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 1,000 Stk

**3.4.6.180 Fertigteil Treppenstufe Typ 13 Deichtreppe außen**
Treppenstufe als Fertigteil aus Stahlbeton liefern und einbauen.

Bauteil: Deichtreppe West außen
Treppenstufe: Fertigteil Typ 13, B= 1,00m
Ausführung gem. Unterlagen des AG.

Oberflächenbeschaffenheit Treppenstufe:
Rutschhemmung der Bewertungsklasse R13
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 19,000 Stk

**3.4.6.190 Fertigteil Treppenstufe Typ 14 Deichtreppe außen**
Treppenstufe als Fertigteil aus Stahlbeton liefern und einbauen.

Bauteil: Deichtreppe West außen
Treppenstufe: Fertigteil Typ 14, B= 1,00m
Ausführung gem. Unterlagen des AG.

Oberflächenbeschaffenheit Treppenstufe:
Rutschhemmung der Bewertungsklasse R13
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 1,000 Stk

**3.4.6.200 Fertigteil Treppenstufe Typ 15 Deichtreppe außen**
Treppenstufe als Fertigteil aus Stahlbeton liefern und einbauen.

Bauteil: Deichtreppe West außen
Treppenstufe: Fertigteil Typ 15, B= 1,00m
Ausführung gem. Unterlagen des AG.

Oberflächenbeschaffenheit Treppenstufe:
Rutschhemmung der Bewertungsklasse R13
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppe West außen

Abrechnung erfolgt nach eingebauter Anzahl
Menge: 1,000 Stk

**3.4.6.210 Fertigteil Treppenwange Typ 20 Deichtreppe binnen**
Treppenwange als Fertigteil aus Stahlbeton liefern und einbauen.

Bauteil: Deichtreppe Ost und West binnen
Treppenwange: Fertigteil Typ 20, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppen Ost und West binnen

Abrechnung erfolgt nach eingebauter Anzahl
Menge: 2,000 Stk

**3.4.6.220 Fertigteil Treppenwange Typ 21 Deichtreppe binnen**
Treppenwange als Fertigteil aus Stahlbeton liefern und einbauen.

Bauteil: Deichtreppe Ost und West binnen
Treppenwange: Fertigteil Typ 21, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppen Ost und West binnen

Abrechnung erfolgt nach eingebauter Anzahl
Menge: 2,000 Stk

**3.4.6.230 Fertigteil Treppenwange Typ 22 Deichtreppe binnen**
Treppenwange als Fertigteil aus Stahlbeton liefern und einbauen.

Bauteil: Deichtreppe Ost und West binnen
Treppenwange: Fertigteil Typ 22, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppen Ost und West binnen

Abrechnung erfolgt nach eingebauter Anzahl
Menge: 2,000 Stk

**3.4.6.240 Fertigteil Treppenwange Typ 23 Deichtreppe binnen**
Treppenwange als Fertigteil aus Stahlbeton liefern und einbauen.

Bauteil: Deichtreppe Ost und West binnen
Treppenwange: Fertigteil Typ 23, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppen Ost und West binnen

Abrechnung erfolgt nach eingebauter Anzahl
Menge: 16,000 Stk

**3.4.6.250 Fertigteil Treppenwange Typ 24 Deichtreppe binnen**
Treppenwange als Fertigteil aus Stahlbeton liefern und einbauen.

Bauteil: Deichtreppe Ost und West binnen
Treppenwange: Fertigteil Typ 24, B= 25cm
Ausführung gem. Unterlagen des AG.

Oberflächenbeschaffenheit Treppenwangen: Sichtbeton SB 2
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppen Ost und West binnen

Abrechnung erfolgt nach eingebauter Anzahl
Menge: 2,000 Stk

**3.4.6.260 Fertigteil Treppenstufe Typ 25 Deichtreppe binnen**
Treppenstufe als Fertigteil aus Stahlbeton liefern und einbauen.

Bauteil: Deichtreppe Ost und West binnen
Treppenstufe: Fertigteil Typ 25, B= 1,00m
Ausführung gem. Unterlagen des AG.

Oberflächenbeschaffenheit Treppenstufe:
Rutschhemmung der Bewertungsklasse R13
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppen Ost und West binnen

Abrechnung erfolgt nach eingebauter Anzahl
Menge: 48,000 Stk

**3.4.6.270 Fertigteil Treppenstufe Typ 26 Deichtreppe binnen**
Treppenstufe als Fertigteil aus Stahlbeton liefern und einbauen.

Bauteil: Deichtreppe Ost und West binnen
Treppenstufe: Fertigteil Typ 26, B= 1,00m
Ausführung gem. Unterlagen des AG.

Oberflächenbeschaffenheit Treppenstufe:
Rutschhemmung der Bewertungsklasse R13
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppen Ost und West binnen

Abrechnung erfolgt nach eingebauter Anzahl
Menge: 2,000 Stk

**3.4.6.280 Fertigteil Treppenstufe Typ 27 Deichtreppe binnen**
Treppenstufe als Fertigteil aus Stahlbeton liefern und einbauen.

Bauteil: Deichtreppe Ost und West binnen
Treppenstufe: Fertigteil Typ 27, B= 1,20m
Ausführung gem. Unterlagen des AG.

Oberflächenbeschaffenheit Treppenstufe:
Rutschhemmung der Bewertungsklasse R13
Einschl. Bewehrung konstruktiv nach Wahl AN.

Betonfestigkeitsklasse: C 30/37 LP
Expositionsklassen: XC4, XD3, XS3, XF4, XA2, WA
Betondeckung: c nom = 6cm
Bewehrungsgrad: nach statischen Erfordernissen u.a.
Mindestbewehrung bzw. Transportzustand
Farbe: betongrau
Betonstahl: B 500B

Sämtliche erforderliche Erdarbeiten sind Bestandteil der
Leistung, sofern nicht gesondert ausgeschrieben.
Inkl. Transport und Hebegerät.

Einbaubereich: Deichtreppen Ost und West binnen

Abrechnung erfolgt nach eingebauter Anzahl
Menge: 2,000 Stk

*Hinweis: Treppenstufenblock Außendeichseite West*

**3.4.6.290 Fertigteil Treppenstufenblock Außendeich West**
Treppenstufenblock als Fertigteil aus Stahlbeton herstellen.

Bauteil: Treppenstufen von Deckwerk auf Schleusenbauwerk neben Deichtreppe außen West

Stufenanzahl: 2 Stück
Stufenbreite: 0,96 m
Stufenhöhe: 20/30 cm
Gesamthöhe: 0,85 m
Ausführung gem. Unterlagen des AG

Oberflächenbeschaffenheit Treppenstufen:
Rutschhemmung der Bewertungsklasse R13

Bewehrung wird gesondert vergütet. Schalung ist in den Einheitspreis einzukalkulieren. Einschl. Unterbeton d=10cm herstellen.

Betonfestigkeitsklasse: C 30/37 LP
Expositionsklassen: XC4, XD3, XS3, XF4, XA2, WA
Bewehrungsgrad: nach statischen Erfordernissen u.a.
Mindestbewehrung bzw. Transportzustand
Farbe: betongrau
Betonstahl: B 500B

Abrechnung erfolgt nach eingebauter Anzahl
Menge: 1,000 Stk

*Hinweis: Treppenanlagen im Schleusenbereich aus Ortbeton*

**3.4.6.300 Stahlbeton C30/37 LP Treppenanlage außen**
Treppe aus Stahlbeton herstellen.

Bauteil: Treppe und Podest

Breite Element 1: 1,0m
Breite Element 2: 1,25m

Oberflächenbeschaffenheit Treppenstufen:
Rutschhemmung der Bewertungsklasse R13

Bewehrung wird gesondert vergütet. Schalung ist in den Einheitspreis einzukalkulieren.

Betondruckfestigkeitsklasse: C 30/37 LP
Feuchtigkeitsklasse: WA
Besondere Eigenschaften: Treppenanlage
Exposititonsklassen: XC4, XD3, XS3, XF4, XA2

Einbaubereich: Treppenanlagen zum Querriegel außen im Schleusenbereich Ost und West

Abrechnung erfolgt nach Schalplänen.
Menge: 33,000 m³

**3.4.6.310 Stahlbeton C30/37 LP Treppenanlage binnen**
Treppe aus Stahlbeton herstellen.

Bauteil: Treppe und Podest

Oberflächenbeschaffenheit Treppenstufen:
Rutschhemmung der Bewertungsklasse R13

Bewehrung wird gesondert vergütet. Schalung ist in den Einheitspreis einzukalkulieren.

Betondruckfestigkeitsklasse: C 30/37 LP
Feuchtigkeitsklasse: WA
Besondere Eigenschaften: Treppenanlage
Exposititonsklassen: XC4, XD3, XS3, XF4, XA2

Einbaubereich: Treppenanlagen zum Querriegel binnen im Schleusenbereich Ost und West

Abrechnung erfolgt nach Schalplänen.
Menge: 6,500 m³

**3.4.6.320 Stahlbeton C30/37 LP Treppenananlage 3-stufig**
Treppe aus Stahlbeton herstellen.

Bauteil: 3-stufige Treppe

Oberflächenbeschaffenheit Treppenstufen:
Rutschhemmung der Bewertungsklasse R13

Bewehrung wird gesondert vergütet. Schalung ist in den Einheitspreis einzukalkulieren.

Betondruckfestigkeitsklasse: C 30/37 LP
Feuchtigkeitsklasse: WA
Besondere Eigenschaften: Treppenanlage
Exposititonsklassen: XC4, XD3, XS3, XF4, XA2, XM1

Einbaubereich: Treppenanlagen zur Fertigteiltreppen binnen im Schleusenbereich binnen bzw. an Stützwanden Ost und West

Abrechnung erfolgt nach Schalplänen.
Menge: 1,000 m³

**3.4.6.330 Betonstahl B 500 B**
Betonstahl entsprechend statischen und konstruktiven
Erfordernissen liefern und einbauen.

Stahlsorte: B 500 B
Bauteil: Treppenanlagen

Bewehrung für alle Stahlbetonbauteile zeichnungsgemäß schneiden, biegen und verlegen, einschl. Abstandshalter zur Gewährleistung der Betondeckung.

Einbaubereich: Treppenanlagen Kragarm Ost und West

Abgerechnet wird nach Stahlliste
Menge: 2,400 t

##### Bauteil 3.4.7 Stützwände

**3.4.7.10 Unterbeton 10 cm herstellen**
Unterbeton d=10cm aus C 12/15 herstellen.
Bauteile: Stützwände
Ausführung gem. Unterlagen des AG

Einbaubereich: Stützwände

Abrechnung erfolgt nach eingebrachter Fläche
Menge: 100,000 m²

**3.4.7.20 Stahlbeton C30/37 LP Stützwand unter Treppenpodest**
Stützwand d=30cm aus Stahlbeton herstellen.

Bauteil: Stützwand unter Treppenpodest Ost und West
OK: +4,30m NHN
UK: +2,50m NHN

Bewehrung wird gesondert vergütet. Schalung ist in den Einheitspreis einzukalkulieren.

Sichtbetonklasse SB 2

Betondruckfestigkeitsklasse: C 30/37 LP
Feuchtigkeitsklasse: WA
Besondere Eigenschaften: massiges Bauteil
Exposititonsklassen: XC4, XD3, XS3, XF4, XA2, XM1

Abrechnung erfolgt nach Schalplänen.
Menge: 2,500 m³

**3.4.7.30 Stahlbeton C30/37 Winkelstützwand**
Winkelstützwand d=30cm aus Stahlbeton herstellen.

Bauteile: Winkelstützwand Ost und Winkelstützwand West
OK: +6,18m NHN bzw. +4,90m NHN
UK: +2,55m NHN

Bewehrung wird gesondert vergütet. Schalung ist in den Einheitspreis einzukalkulieren. Die Durchführung der Fallrohrleitung der Entwässerungsrinne ist zu beachten.

Sichtbetonklasse SB 2, Textur T2, Porigkeit P2
Farbtongleichmäßigkeit FT 2, Arbeitsfugen AF2, Ebenheit E1,
Saugende Schalung SHK2

Betondruckfestigkeitsklasse: C 30/37
Feuchtigkeitsklasse: WF
Exposititonsklassen: XC4, XS1, XF1

Abrechnung erfolgt nach Schalplänen.
Menge: 50,000 m³

**3.4.7.40 Betonstahl B 500 B**
Betonstahl entsprechend statischen und konstruktiven
Erfordernissen liefern und einbauen.

Stahlsorte: B 500 B
Bauteil: Winkelstützwände

Bewehrung für alle Ortbetonbauteile zeichnungsgemäß schneiden, biegen und verlegen, einschl. Abstandshalter zur Gewährleistung der Betondeckung.

Einbaubereich: Stützwände

Abgerechnet wird nach Stahlliste
Menge: 6,130 t

##### Bauteil 3.4.8 Spundwandholm Flügelwände binnen

**3.4.8.10 Stahlbetonholm Flügelwände binnen**
Stahlbeton für den Betonholm auf den Uferwänden binnen nach statischen und konstruktiven Erfordernissen zeichnungsgemäß herstellen, inkl. Aller erforderlichen Schalungsarbeiten.

Die Bewehrung wird gesondert vergütet.
Betondruckfestigkeitsklasse: C 35/45
Feuchtigkeitsklasse: WA
Besondere Eigenschaften: massiges Bauteil
Abmessungen: 120x85cm
Exposititonsklassen: XC4, XS3, XF2, XA 2
Einbauhöhe von: NHN + 1,80 m bis NHN + 3,00 m

Erschwernisse, die aus dem Einarbeiten der Pfahlköpfen und den Rundstahlanker entstehen sind in den Einheitspeis einzukalkulieren.

Abrechnung erfolgt nach lfd m.
Menge: 74,000 m

**3.4.8.20 Betonstabstahl B 500 B**
Betonstahl entsprechend statischen und konstruktiven
Erfordernissen liefern und einbauen.

Stahlsorte: B 500 B
Bauteil: Stahlbetonholm

Bewehrung für alle Ortbetonbauteile zeichnungsgemäß schneiden, biegen und verlegen, einschl. Abstandshalter zur Gewährleistung der Betondeckung.

Abgerechnet wird nach Stahlliste
Menge: 6,100 t

**3.4.8.30 Anschlussbewehrung Stahlbetonholm liefern, einbauen und anschweißen**
Anschlussbewehrung zur Spundwand nach statisch-konstruktiven
Erfordernissen liefern, schneiden und anschweißen.

Anzahl Ostseite: insgesamt 234 Stk
Anzahl Westseite: insgesamt 307 Stk

Einbauort: Flügelwände binnen Ost- und Westseite
Material: B 500 B

Stabdurchmesser je Berg und Tal: 20 mm
Stabdurchmesser je Bohlesteg: 16mm
Schweißnahtdicke: 6 mm
Schweißnahtlänge: 100 mm
Menge: 0,785 t

**3.4.8.40 Spundwand AZ24-700 schlitzen**
Spundwand im Bereich der vertikalen Bügelbewehrung schlitzen.
Schlitzbreite: ca. 5 cm
Schlitztiefe: ca. 15 cm ab OK Spundwand
ca. 357 Schlitze für gesamten Holm = Anzahl Bügel

Abgrechnet wird die Anzahl multipliziert mit der Schlitztiefe
Menge: 54,000 m

##### Bauteil 3.4.9 Spundwandholm Flügelwände Außen

**3.4.9.10 Stahlbetonholm Flügelwände Außen**
Stahlbeton für den Betonholm auf den Uferwänden Außen nach statischen und konstruktiven Erfordernissen zeichnungsgemäß herstellen, inkl. Aller erforderlichen Schalungsarbeiten.

Die Bewehrung wird gesondert vergütet.
Betondruckfestigkeitsklasse: C 35/45
Feuchtigkeitsklasse: WA
Geeignet für die Exposititonsklassen: XC4, XS3, XF2, XA 2
Abmessungen: 90x50cm
Einbauhöhe von: max. +8,0m NHN bis NHN + 3,00 m

Erschwernisse, die aus dem Eineinarbeiten der Einbauteile für KKS-Anlage entstehen, sind in den Einheitspeis einzukalkulieren.

Abrechnung erfolgt nach lfd m.
Menge: 120,000 m

**3.4.9.20 Betonstabstahl B 500 B**
Betonstahl entsprechend statischen und konstruktiven
Erfordernissen liefern und einbauen.

Stahlsorte: B 500 B
Bauteil: Stahlbetonholm

Bewehrung für alle Ortbetonbauteile zeichnungsgemäß schneiden, biegen und verlegen, einschl. Abstandshalter zur Gewährleistung der Betondeckung.

Abgerechnet wird nach Stahlliste
Menge: 3,800 t

**3.4.9.30 Spundwand AZ24-700 schlitzen**
Spundwand im Bereich der vertikalen Bügelbewehrung schlitzen.

Schlitzbreite: ca. 5 cm
Schlitztiefe: ca. 10 cm ab OK Spundwand
ca. 572 Schlitze für gesamten Holm = Anzahl Bügel

Abgrechnet wird die Anzahl multipliziert mit der Schlitztiefe
Menge: 58,000 m

**3.4.9.40 Schacht KKS-Anlage in Stahlbetonholm herstellen**
Anoden- und Referenzkathodenschacht in Stahlbetonholm einschl. Verankerungsmaterialien liefern und einbauen. Einschl. Stahlrohr in S235 im Bodenblech einsetzen.

Einschl. Anschlüsse an Leerrohre aus PVC herstellen. Einschließlich Deckel für Schächte liefern und einbauen. Leerrohre aus PVC werden gesondert vergütet.

Baiteil: Stahlbetonholm Flügelwände Außen
Schachtabmessungen: ca. 300 x 300 mm

Erschwernisse infolge eingebauter Bewehrung werden
nicht gesondert vergütet.

Die Anlagentechnik der KKS-Anlage wird gesondert vergütet.
Menge: 18,000 Stk

**3.4.9.50 Kabelzugrohr PVC DN 100 liefern und einbauen**
Kabelzugrohre DN 100 aus PVC längs für Anode und Refenzkathode in Teillängen in Stahlbetonholm liefern und einbauen.

Die Rohre sind an den Enden mit Deckeln zu verschliessen.

Einbau in die Schalung des Erstbetons, plangemäß und
lagestabil einbauen, Herstellung geigneter
Auftriebssicherung, Abkleben aller Muffenspalte gegen
Volllaufen beim Betonieren.

Einbau in Teillängen gemäß Zeichnung.

Erschwernisse infolge eingebauter Bewehrung werden
nicht gesondert vergütet.
Menge: 39,000 m

##### Bauteil 3.4.10 Fundament Dammbalkenlager

**3.4.10.10 Sauberkeitsschicht herstellen**
Beton für Sauberkeitsschicht nach Unterlagen des AG herstellen.

Druckfestigkeitsklasse C12/15.
Expositionsklasse X0.
Dicke min. 5 cm.
Menge: 91,000 m²

**3.4.10.20 Stahlbeton C35/45 Fundament**
Fundament für Dammbalken aus Stahlbeton herstellen.

Bauteil: Fundament Dammbalken
OK: +3,045 m NHN
UK: +2,495m NHN

Bewehrung wird gesondert vergütet. Schalung ist in den Einheitspreis einzukalkulieren. Die Oberfläche ist mit Gefälle herzustellen.

Betondruckfestigkeitsklasse: C 35/45
Feuchtigkeitsklasse: WA
Exposititonsklassen: XC4, XS1, XF2

Oberflächenbeschaffenheit: besenstrich

Abrechnung erfolgt nach Schalplänen.
Menge: 39,325 m³

**3.4.10.30 Stahlbeton C35/45 Auflager Dammbalken**
*** Pauschalposition
Auflager für Dammbalken auf dem Fundament gemäß Zeichnung aus Stahlbeton herstellen.

Bauteil: Auflager Dammbalken
Abmessungen: 55x55x30
Anzahl: 12 Stück

Bewehrung wird gesondert vergütet. Schalung ist in den Einheitspreis einzukalkulieren.

Betondruckfestigkeitsklasse: C 35/45
Feuchtigkeitsklasse: WA
Geeignet für die Exposititonsklassen: XC4, XS1, XF2

Abrechnung erfolgt nach Schalplänen.
Menge: 1,000 psch

**3.4.10.40 Aussparung für Stützen**
*** Pauschalposition
Aussparungen im Fundament für den Einbau der Stützen der Einhausung herstellen.

Einzurechnen ist der Mehraufwand für die Schalarbeiten.

Abgerechnet wird nach Schalplänen.
Menge: 1,000 psch

**3.4.10.50 Betonstabstahl B 500 B**
Betonstahl entsprechend statischen und konstruktiven
Erfordernissen liefern und einbauen.

Stahlsorte: B 500 B
Bauteil: Fundament Dammbalkenlager

Bewehrung für alle Ortbetonbauteile zeichnungsgemäß schneiden, biegen und verlegen, einschl. Abstandshalter zur Gewährleistung der Betondeckung.

Abgerechnet wird nach Stahlliste
Menge: 1,990 t

##### Bauteil 3.4.11 Fundament Stahltreppe

**3.4.11.10 Sauberkeitsschicht herstellen**
Beton für Sauberkeitsschicht nach Unterlagen des AG herstellen.

Druckfestigkeitsklasse C12/15.
Expositionsklasse X0.
Dicke min. 5 cm
Menge: 5,000 m²

**3.4.11.20 Stahlbeton C30/37 LP Fundamente Stahltreppe**
Fundamente aus Stahlbeton nach Zeichnung herstellen.

Bauteil: Fundamente für Stahltreppen

2 x Element unterhalb Podest:
1,5 x 1,6 x 1,0 m
2 x Element für Treppenfuß:
1,5 x 0,8 x 0,4 m
0,4 x 0,4 x 0,4 m (zweimal)

Oberflächen-Herstellung eben abziehen und mit
Besenstrich in Laufquerrichtung versehen.

Bewehrung wird gesondert vergütet. Schalung ist in den Einheitspreis einzukalkulieren.

Betondruckfestigkeitsklasse: C 30/37 LP
Feuchtigkeitsklasse: WA
Exposititonsklassen: XC4, XD3, XS1, XF4, XA2

Abrechnung erfolgt nach Schalplänen.
Menge: 6,000 m³

**3.4.11.30 Betonstabstahl B 500 B**
Betonstahl entsprechend statischen und konstruktiven
Erfordernissen liefern und einbauen.

Bauteil: Fundamente für Stahltreppe
Stahlsorte: B 500 B

Bewehrung für alle Ortbetonbauteile zeichnungsgemäß schneiden, biegen und verlegen, einschl. Abstandshalter zur Gewährleistung der Betondeckung.

Abgerechnet wird nach Stahlliste.
Menge: 1,200 t

##### Bauteil 3.4.12 Entwässerungsrohre / Leerrohre

**3.4.12.10 Entwässerungsrohr PE-HD DN 50 liefern und verlegen**
Entwässerungsrohr aus PE-HD einschließlich aller
Befestigungs-, Verbindung- und Formteile liefern und verlegen.

Einbau in die Schalung des Erstbetons, plangemäß und
lagestabil einbauen, Herstellung geigneter Auftriebssicherung, Abkleben aller Muffenspalte gegen Volllaufen beim Betonieren.
Einbau in Teillängen.

Bauteil: Entwässerungsleitung in Schleusenkammer
Durchmesser: DN 50 mm
Material: PE-HD

Erschwernisse infolge eingebauter Bewehrung werden
nicht gesondert vergütet.
Menge: 80,000 m

**3.4.12.20 Entwässerungsrohr PE-HD DN 100 liefern und verlegen**
ntwässerungsrohr aus PE-HD einschließlich aller
Befestigungs-, Verbindung- und Formteile liefern und verlegen.

Einbau in die Schalung des Erstbetons, plangemäß und
lagestabil einbauen, Herstellung geigneter Auftriebssicherung, Abkleben aller Muffenspalte gegen Volllaufen beim Betonieren.
Einbau in Teillängen.

Bauteil: Entwässerungsleitung als Anschluss an die Ablaufrinne der Brücke
Durchmesser: DN 100 mm
Material: PE-HD

Erschwernisse infolge eingebauter Bewehrung werden
nicht gesondert vergütet.
Menge: 25,000 m

**3.4.12.30 Bodenablauf DN 50 liefern und einbauen**
Bodenablauf DN 50, Auslauf senkrecht liefern und einbauen.

Bereich: Treppenananlagen
Material: PP
Abmessungen: 15x15cm
Farbe: lichtgrau, RAL 7035
Menge: 8,000 St

##### Bauteil 3.4.13 Arbeits- und Traggerüste

*Hinweis: Vorbemerkung Traggerüst*
Traggerüste der Bemessungsklasse A nach DIN EN 12812 sind
entsprechend DIN 18331 Nebenleistungen der
Schalungsarbeiten und dementsprechend in die Positionen
einzurechnen.

Für Traggerüste der Bemessungsklasse B nach DIN EN 12812
sind gesonderte Positionen aufgenommen. Statische Nachweise usw. werden in gesonderter Position vergütet.
Die Traggerüste gelten als Baubehelf.

Vorbereitende Maßnahmen zur Herstellung /Montage/ Absenken/Demontage des Traggerüstes sind einzukalkulieren und werden nicht gesondert vergütet.

**3.4.13.10 Traggerüst Brücke herstellen**
*** Pauschalposition
Traggerüst nach Wahl des AN herstellen.
Traggerüst der Bemessungsklasse B für die Herstellung der Brücke nach statischen, konstruktiven und  sicherheitstechnischen Erfordernissen herstellen, vorhalten, unterhalten und beseitigen.
Gründung 'nach Wahl des AN'.
Menge: 1,000 psch

##### Bauteil 3.4.14 Sonstiges

**3.4.14.10 Fremdüberwachung Beton**
*** Pauschalposition
Fremdüberwachung für den Einbau des Betons durch eine anerkannte Überwachungsstelle für alle Betonteile des Schleusenbauwerks.

Überwachungsklasse: 2 und 3
Menge: 1,000 psch

**3.4.14.20 Betonprobeblock nach ZTV-W liefern und prüfen**
*** Pauschalposition
Probeblock 2m x 2m x 2m für die Bestimmung der quasiadiabatischen  Temperaturerhöhung gemäß ZTV-W LB 215 herstellen.
Erforderliche Messungen durchführen.
Nach erfolgter Messung und Auswertung der Messergebnisse Versuchsaufbau zurückbauen.

Abbruchgut nach Wahl des AN fachgerecht entsorgen.
Menge: 1,000 psch

**3.4.14.30 Temperaturmessungen nach dem Betoneinbau**
Temperaturmessungen für massige Bauteile gemäß
Baubeschreibung während der ersten 7 Tage nach dem
Betoneinbau.
Temperaturmessketten im Beton herstellen und betreiben.
Temperaturfühler mit einer Genauigkeit von +/- 1 K. Die
Messungen beginnen mit dem Betonieren des Bauteils. Die
Messdaten werden kontinuierlich automatisiert aufgezeichnet.
Die Ergebnisse sind dem AG in grafischer und digitaler Form zu
übergeben. Nicht im Bauteil verbleibende Bauteile zurückbauen
und in das Eigentum des AN übernehmen.
Messdauer: 168 Stunden
Abtastrate: 1/Stunde
Parallele Aufzeichnung der Außentemperaturen
Abgerechnet wird je Messstelle, bestehend aus 3 Messfühlern.
Menge: 10,000 St

*Hinweis: Vorbemerkungen Winterbau Beton*
Ein Teil der Betonarbeiten für das Schleusenbauwerk wird in den Wintermonaten ausgeführt. Für den Fall, dass an der
Einbaustelle Temperaturen von unter + 5 Grad C herrschen,
Sind Maßnahmen zu treffen, die einen qualitätsgerechten
Einbau des Beton ermöglichen. Die Materialien und
Gerätschaften für den Winterbau sind in Abstimmung mit dem
Auftraggeber auf die Baustelle zu transportieren und dort für
Den möglichen Einsatz vorzuhalten. Der Einsatz der Materialien
Und Geräte ist über die Flächenpositionen abzurechnen.
Die Fortführung der Arbeiten unter dem Einsatz von
Winterbaumaßnahmen sind unter Berücksichtigung der
Wettervorhersagen grundsätzlich mit dem Auftraggeber
Abzustimmen. Es ist davon auszugehen, dass bei
Temperaturen unter - 10 Grad C an der Einbaustelle keine
Betonierarbeiten mehr durchgeführt werden können.
Allgemeine Arbeitsschutzmaßnahmen, Beheizung der
Unterkünfte etc. Sind vom AN einzurechnen. Für die
Betonierarbeiten an Sohle und Wänden bei
Umgebungstemperaturen unter + 5 Grad C bis - 10 Grad C
Werden Zulagen wie folgt verinbart.

**3.4.14.40 Maßnahmen Sohlenbeton**
*** Bedarfsposition mit GB
Maßnahmen zum Schutz des Betons der Kammersohle vor der Oberflächenauskühlung und Vernässung durch z.B. Folien und geeignete Dämmmaterialien nach Wahl des AN.
Einsatz der Maßnahmen nur in Abstimmung mit dem
Auftraggeber.
Abrechnung der Fläche der abgedeckten Betonsohle.
Menge: 625,000 m²

**3.4.14.50 Maßnahmen Wandbeton**
*** Bedarfsposition mit GB
Maßnahmen zum Schutz des Betons der Kammerwände vor der Oberflächenauskühlung durch z.B. Abhängen und Dämmen der Schalung und Wärmen des abgehängten Bereiches etc. Durch geeignete Materialien und Geräte nach Wahl des AN.
Einsatz der Maßnahmen nur in Abstimmung mit dem
Auftraggeber.
Abrechnung der Fläche der von den Maßnahmen betroffenen
Schalungsfläche.
Menge: 130,000 m²

**3.4.14.60 Maßnahmen Kragarm, Treppen, Holme, Brücke**
*** Bedarfsposition mit GB
Maßnahmen zum Schutz des Betons der Kramarme, Treppen, Spundwandholme und Brücke vor der Oberflächenauskühlung durch z.B. Abhängen und Dämmen der Schalung und Wärmen des abgehängten Bereiches etc. durch geeignete Materialien und Geräte nach Wahl des AN.
Einsatz der Maßnahmen nur in Abstimmung mit dem
Auftraggeber.
Abrechnung der Fläche der von den Maßnahmen betroffenen
Schalungsfläche.
Menge: 562,500 m²

**3.4.14.70 Zulage Sohlenbeton**
*** Bedarfsposition mit GB
Zulage zu den Betonpositionen für Änderungen an der
Betonrezeptur für Winterbaumaßnahmen (inkl. z. B.
vorgewärmter Beton).
Durchführung der Maßnahmen nur nach Absprache mit dem
Auftraggeber.
Abrechnung nach Menge des von den Maßnahmen betroffenen
Betonvolumens der Kammersohle.
Menge: 900,000 m³

**3.4.14.80 Zulage Wandbeton**
*** Bedarfsposition mit GB
wie vor, jedoch für den Einsatz in den Kammerwänden
Menge: 202,000 m³

**3.4.14.90 Zulage Kragarm, Treppe, Holme, Brücke**
*** Bedarfsposition mit GB
wie vor, jedoch für den Einsatz in Kragarm, Treppen, Holmen, und Brücke
Menge: 1095,000 m³

**3.4.14.100 Frischbetontemperatur einhalten, MW3T = 20,0 bis 21,9°C**
*** Bedarfsposition mit GB
Zulage zur Einhaltung der maximale Frischbetontemperatur an
der Übergabe- u nd Einbaustelle gemäß der Baubeschreibung
und der ZTV- W LB 215 für den Einbau von Beton für " Massige
Bauteile ".
Die Frischbetontemperatur darf den Wert von 22,0 °C nicht
überschreiten.
Die Vergütung erfolgt nur, wenn der Mittelwert MW3T der
Tagesmitteltemperaturen ( TM), im Mittel von drei Tagen
(B etoniertag und zwei Vortage) > 20,0 °C bis 21,9 °C beträgt.
Errmittlung der Tagesmitteltemperatur aus 24 h nur nach Daten
des Deutschen Wetterdienstes an der Station Cuxhaven.
Kosten für Datenbeschaffung und deren Auswertung werden
nicht gesondert vergütet.
Maßnahmen zur Einhaltung der Frischbetontemperatur nach
Wahl des AN.
Die Vergütung erfolgt nach eingebautem Frischbeton am
Betoniertag von 0:00 - 24:00 Uhr. Abgerechnet wird nach
Betonlieferschein.
D ie ergriffenen Maßnahmen sind vom AN nachzuweisen.
Ausführung der Leistung nur nach Anzeige durch AN und
Anordnung des AG.
Menge: 606,000 m³

**3.4.14.110 Frischbetontemperatur einhalten, MW3T = 22,0 bis 23,9 °C**
*** Bedarfsposition mit GB
wie vor, jedoch

für die Tagesmitteltemperatur von > 22,0 °C bis 23,9 °C
Menge: 505,000 m³

**3.4.14.120 Frischbetontemperatur einhalten, MW3T = 24,0 bis 26,0 °C**
*** Bedarfsposition mit GB
wie vor, jedoch
für die Tagesmitteltemperatur von > 24,0 - 26,0 °C .
Menge: 202,000 m³

#### Gewerk 3.5 Wasserhaltungsarbeiten

##### Bauteil 3.5.1 Baugrube

**3.5.1.10 Baugrube lenzen**
*** Pauschalposition
Wasserhaltungsanlage nach Wahl des AN zum Leerpumpen
der Baugrube und zum schadlosen Ableiten des geförderten
Wassers betriebsbereit aufbauen, vorhalten, betreiben, umbauen und abbauen.

Ableitung über geschlossene Leitung.

Förderhöhe: bis ca. 11 m über Baugrubensohle
Fördermenge: ca. 7000 m³, ohne Sicker- und
Niederschlagswasser bei einem anfänglichen Wasserstand auf
ca.  +1,0 m NHN
Menge: 1,000 psch

**3.5.1.20 Baugrube wasserfrei halten**
*** Pauschalposition
Baugrube nach Baubeschreibung von Sicker- und Grundwasser während der Bauzeit freihalten, so dass die vorgesehenen Arbeiten gefahrlos ausgeführt werden können.
Menge: 1,000 psch

##### Bauteil 3.5.2 Probenahme

**3.5.2.10 Wasserprobenahme und chemische Eilanalytik**
Probenahme durch ein hierfür akkreditiertes Labor sowie jeweils chemische Analyse von CSB, Eisen (ges.) und Ammonium durch ein hierfür akkreditiertes Labor.

Durchführung der chemischen Analyse als Eilanalytik innerhalb von 24 Std.
Menge: 3,000 St

#### Gewerk 3.6 Korrosionsschutz

##### Bauteil 3.6.1 Flügelwand binnen und außen

**3.6.1.10 Stahlkonstruktion beschichten, Spundwand, BeschSys Nr. 3/4**
Stahlkonstruktion nach Leistungsbeschreibung des AG mit
Beschichtungssystem, lt. "Liste der empfohlenen Beschichtungssysteme für den Stahlwasserbau" bzw.
"Liste der zugelassenen Systeme II (für Meerwasser und Böden
Im 2/3)" der Bundesanstalt für Wasserbau (www.baw.de)
versehen.

Kanten, Ecken, Schweißnähte, Niet- und  Schraubenverbindungen sowie schwer zugängliche Bereiche vorstreichen.

Bauteil = Flügelwände/Spundwand

Beschichtungshöhe binnen von OK Spundwand bis  -7,0 mNHN

Beschichtungshöhe außen von OK Spundwand bis  -6,50 mNHN bzw. -8,50m NHN

Grund- und Deckbeschichtung im Werk.
Beschichtungssystem Nr. 3/4

Fabrikat: SikaCor o. glw.
KKS Tauglichkeit für die Uferwände Außen ist durch den AN nachzuweisen.

Inkl. Oberflächenvorbereitung in Sa 2 1/2 und ggf. Zwischenreinigung

Fabrikat bzw. gewählten Beschichtungsaufbau:
'....................................................'
Menge: 6650,000 m²

**3.6.1.20 Stahlkonstruktion beschichten, Pfahl/ Dalben, BeschSys Nr. 3/4**
Wie vor, jedoch

Bauteil: Pfahl/ Dalben

Beschichtungshöhe von OK Pfahl bis -9,5mNHN

Inkl. Deckel
Menge: 390,000 m²

**3.6.1.30 Stahlkonstruktion beschichten, Anschlussbleche, BeschSys Nr. 3/4**
Wie vor, jedoch

Bauteil: Anschlussbleche

Beschichtungshöhe von wie Spundwandbeschichtung.
Menge: 6,000 m²

**3.6.1.40 Stahlkonstruktion beschichten, Prüfplatte, BeschSys Nr. 3/4**
Wie vor, jedoch

Bauteil: Prüfplatte beidseitig
Abmessungen: 1m x 1m
Anzahl: 2 Stück

Einschl. Lieferung der Prüfplatte.

Farbikat bzw. gewählten Beschichtungsaufbau:
'....................................................'
Menge: 4,000 m²

**3.6.1.50 Stahlkonstruktion zus. farbgebende Deckbeschichtung, Pfahl/Dalben**
Oberfläche inkl. Deckel deckbeschichten.
Aufbringen einer zus. farbgebenden Beschichtung als
Deckbeschichtung auf Stahlbauteile mittels 2 - komponentigem
Polyurethanharz, z ugelassen nach TL/ T P- K OR- S tahlbauten
Blatt 87
Bauteil = Dalben
Beschichtungshöhe von OK Pfahl bis - 9,50mNHN

Einbauort: im Werk
Fabrikat: S ikaCor EG 4 bzw. EG 5 o. g lw.

Sollschichtdicke : 80 fnof;Êm
Farbton: nach Angaben des AG
inkl. Oberflächenvorbereitung und ggf. Zwischenreinigung
Die Verträglichkeit der Deckschicht mit dem verwendeten
Beschichtungssystem ist nachzuweisen.

Fabrikat bzw. gewählten Beschichtungsaufbau:
'....................................................'
Menge: 390,000 m²

##### Bauteil 3.6.2 Einbauteile

**3.6.2.10 Nischenpoller beschichten**
Konservierung gem. Titel "Passiver Korrosionsschutz" der
Nischenpoller liefern und aufbringen.

Beschichtungssystem: Gemäß Liste der zugelassenen Systeme II der BAW, System 3/4
Beschichtungsfarbe: Verkehrsgelb RAL 1023
Einschl. Oberflächenvorbereitung

Alle Beschädigungen, auch die technologisch bedingten
Beschädigungen, sind nachzuarbeiten.
Menge: 40,000 Stk

**3.6.2.20 Kantenpoller beschichten**
Konservierung gem. Titel "Passiver Korrosionsschutz" der
Kantenpoller liefern und aufbringen.

Beschichtungssystem: Gemäß Liste der zugelassenen Systeme II der BAW, System 3/4
Beschichtungsfarbe: Verkehrsgelb RAL 1023
Einschl. Oberflächenvorbereitung

Alle Beschädigungen, auch die technologisch bedingten
Beschädigungen, sind nachzuarbeiten.
Menge: 8,000 Stk

**3.6.2.30 Steigleiter L= ca. 6,5m beschichten**
Konservierung gem. Titel "Passiver Korrosionsschutz" der
Steigleiter L= ca. 6,5m liefern und aufbringen.

Beschichtungssystem: Gemäß Liste der zugelassenen Systeme II der BAW, System 3/4
Beschichtungsfarbe: Verkehrsgelb RAL 1023
Einschl. Oberflächenvorbereitung

Alle Beschädigungen, auch die technologisch bedingten
Beschädigungen, sind nachzuarbeiten.
Menge: 2,000 Stk

**3.6.2.40 Steigleiter L= ca. 12,20m beschichten**
Konservierung gem. Titel "Passiver Korrosionsschutz" der
Steigleiter L= ca. 12,20m liefern und aufbringen.

Beschichtungssystem: Gemäß Liste der zugelassenen Systeme II der BAW, System 3/4
Beschichtungsfarbe: Verkehrsgelb RAL 1023
Einschl. Oberflächenvorbereitung

Alle Beschädigungen, auch die technologisch bedingten
Beschädigungen, sind nachzuarbeiten.
Menge: 2,000 Stk

**3.6.2.50 Horizontaler Kantenschutz beschichten**
Konservierung gem. Titel "Passiver Korrosionsschutz" des Kantenschutzes liefern und aufbringen.

Beschichtungssystem: Gemäß Liste der zugelassenen Systeme II der BAW, System 3/4
Beschichtungsfarbe: Verkehrsgelb RAL 1023
Einschl. Oberflächenvorbereitung

Alle Beschädigungen, auch die technologisch bedingten
Beschädigungen, sind nachzuarbeiten.

Abrechnung erfolgt nach lfdm. Kantenschutzprofil.
Menge: 73,000 m

**3.6.2.60 Vertikaler Kantenschutz beschichten**
Konservierung gem. Titel "Passiver Korrosionsschutz" des Kantenschutzes für Steigleiternischen und Kammerwand  liefern und aufbringen.

Beschichtungssystem: Gemäß Liste der zugelassenen Systeme II der BAW, System 3/4
Beschichtungsfarbe: Verkehrsgelb RAL 1023
Einschl. Oberflächenvorbereitung

Alle Beschädigungen, auch die technologisch bedingten
Beschädigungen, sind nachzuarbeiten.

Abrechnung erfolgt nach lfdm. Kantenschutzprofil.
Menge: 212,000 m

**3.6.2.70 Abdeckung Nische Revisionsverschlüsse beschichten**
Konservierung gem. Titel "Passiver Korrosionsschutz" der Nischenabdeckungen der Rivisionsverschlüsse liefern und aufbringen.

Beschichtungssystem: Gemäß Liste der zugelassenen Systeme II der BAW, System 3/4
Beschichtungsfarbe: Verkehrsgelb RAL 1023
Einschl. Oberflächenvorbereitung

Alle Beschädigungen, auch die technologisch bedingten
Beschädigungen, sind nachzuarbeiten.
Menge: 4,000 Stk

**3.6.2.80 Abdeckung Nischen Wandler + Pegelmesser beschichten**
Konservierung gem. Titel "Passiver Korrosionsschutz" der
Abdeckung Nischen Wandler und Pegelmesser liefern und aufbringen.

Beschichtungssystem: Gemäß Liste der zugelassenen Systeme II der BAW, System 3/4
Beschichtungsfarbe: Verkehrsgelb RAL 1023
Einschl. Oberflächenvorbereitung

Alle Beschädigungen, auch die technologisch bedingten
Beschädigungen, sind nachzuarbeiten.
Menge: 6,000 Stk

**3.6.2.90 Haltestange beschichten**
Konservierung gem. Titel "Passiver Korrosionsschutz" der
Haltestange liefern und aufbringen.

Beschichtungssystem: Gemäß Liste der zugelassenen Systeme II der BAW, System 3/4
Beschichtungsfarbe: Verkehrsgelb RAL 1023
Einschl. Oberflächenvorbereitung

Alle Beschädigungen, auch die technologisch bedingten
Beschädigungen, sind nachzuarbeiten.
Menge: 10,000 Stk

##### Bauteil 3.6.3 KKS-Anlage außen

**3.6.3.10 KKS-Schutzrohr liefern und einbauen**
Stahlschutzrohr RO42,4x5 zeichnungsgemäß in Teillängen liefern und an der Spundwand einbauen.
Die Halterungen befinden sich teilweise unter Wasser.
Eine Montage kann nur mit Taucherhilfe erfolgen.
Das Rohr dient als Schutzrohr für die Anoden und
Bezugselektroden der KKS-Anlage.

Einzellängen:  ca. 7 bis 10 m
Anzahl: 18 Stk.

Die Halterungen des Rohres an der Spundwand sind einzurechnen.
Menge: 166,000 m

#### Gewerk 3.7 Ausrüstung

##### Bauteil 3.7.1 Nischen- und Kantenpoller

**3.7.1.10 Nischenpoller 100 kN**
Nischenpoller mit Gehäuse und Verankerung zeichnungsgemäß herstellen und einbauen.
Ausbildung und Anordnung nach DIN 19703:2014-06
Pollerzug 100 kN.
Material Gehäuse: Gusseisen EN-GJS-400 (GG25)
Material Haltebolzen=DIN EN 10083-1 42CrMo4v
Einbau in Erstbeton, Hilfskonstruktionen für den Einbau werden
nicht gesondert vergütet.
Vorbereiten der Oberfläche und Beschichten werden gesondert
vergütet.
Menge: 40,000 Stk

**3.7.1.20 Kantenpoller 100 kN**
Kantenpoller für Pollerzug 100 kN zeichnungsgemäß
herstellen und nach Zeichnung auf den Stahlbetonwänden entlang der Schleusenkammer mit Verankerung einbauen.

Ausbildung und Anordnung als Kantenpoller nach DIN 19703:
2014-06.
Material: Gusseisen EN-GJS-400 nach Werkstoffnorm DIN
EN 1563.
Einbau in Erstbeton, Hilfskonstruktionen für den Einbau werden
nicht gesondert vergütet.

Einzurechnen sind ferner folgende Leistungen:
- Poller von Betonverschmutzungen säubern.
Menge: 8,000 Stk

##### Bauteil 3.7.2 Steigleitern

**3.7.2.10 Steigleiter L= ca. 6,5m**
Steigeleitern gemäß Zeichnung und Baubeschreibung
herstellen, liefern und einbauen, inkl. Haltebügel und aller erforderlicher Befestigungen und Schweißnähte.

Material: S 235 JR
Oberkante: ca. NHN + 3,00 m
Unterkante: ca. NHN - 3,50 m
Länge der Leiter: ca. 6,50 m
Sprossenachsabstand: 280 mm
Breite der Leiter: 450 mm
Sprossen Vierkantstahl: 25 x 25 x 450 mm
OK Haltebügel: +4,10m NHN
Haltebügel: Rohr 48,3 x 4 mm

Korrosionsschutz wird gesondert vergütet.
Menge: 2,000 Stk

**3.7.2.20 Steigleiter L= ca. 12,20m**
Steigeleitern gemäß Zeichnung und Baubeschreibung
herstellen, liefern und einbauen, inkl. Haltebügel und aller erforderlicher Befestigungen und Schweißnähte.

Material: S 235 JR
Oberkante: ca. NHN + 8,65 m
Unterkante: ca. NHN - 3,50 m
Länge der Leiter: 12,20 m
Sprossenachsabstand: 280 mm
Breite der Leiter: 450 mm
Sprossen Vierkantstahl: 25 x 25 x 450 mm
OK Haltebügel: +9,75m NHN
Haltebügel: Rohr 48,3 x 4 mm

Korrosionsschutz wird gesondert vergütet.
Menge: 2,000 Stk

##### Bauteil 3.7.3 Kantenschutz, Abdeckungen

**3.7.3.10 Horizontaler Kantenschutz**
Horizontaler Kantenschutz in Teillängen zeichnungsgemäß mit Verankerungs- und Befestigungsteilen herstellen und einbetonieren.
Einschließlich Formteile im Beerich der Leiternischen: 4 Stck.

Material: S235JR
Stöße: vollverschweißt

Einbau in Erstbeton, Hilfskonstruktionen für den Einbau werden nicht gesondert vergütet.

Einzurechnen ist das wasserdichte Verschließen der oberen Entlüftungsöffnungen sowie Säubern von
Betonverschmutzungen.

Die Korrosionsschutz-Beschichtung wird gesondert vergütet.

Abgerechnet wird in Vorderkante Wand ohne Berücksichtigung
von Nischeneinsprüngen.
Menge: 73,000 m

**3.7.3.20 Vertikaler Kantenschutz**
Vertikalen Kantenschutz an Steigeleiternischen und Kammerwand in Teillängen zeichnungsgemäß mit Verankerungs- und Befestigungsteilen liefern und einbetonieren.

Material: S235JR
Stöße: vollverschweißt

Das Verschweißen mit dem horizontalem Kantenschutz
ist einzurechnen.

Einschl. Herstellen der Anschlüsse an die Uferwände mit Blech 8mm aus S235 JR.

Einbau in Erstbeton, Hilfskonstruktionen für den Einbau werden
nicht gesondert vergütet.

Nach dem Einbau ist der Kantenschutz von Betonverschmutzungen zu säubern.

Die Korrosionsschutz-Beschichtung wird gesondert vergütet.
Menge: 212,000 m

**3.7.3.30 Abdeckung Nische Revisionsverschlüsse**
Stahlkonstruktion zu Abdeckung der Nische Revisionsverschluss gemäß Zeichnung einschl.
Verankerungs- und Befestigungsteilen herstellen und einbetonieren. Schweiß- und Brennarbeiten sind einzurechnen.

Einbau in Erstbeton, Hilfskonstruktionen für den Einbau werden
nicht gesondert vergütet. Nach dem Einbau ist die Abdeckung von Betonverschmutzungen zu säubern.

Die Korrosionsschutz-Beschichtung wird gesondert vergütet.
Menge: 4,000 Stk

**3.7.3.40 Abdeckung Nischen Wandler+Pegelmesser**
Abdeckung Nischen für Wandler und Pegelmesser einschl. Verbindungs- und Befestigungsmaterialien liefern und herstellen.

Schweiß- und Brennarbeiten sind einzurechnen.

Einbau in Erstbeton, Hilfskonstruktionen für den Einbau werden
nicht gesondert vergütet. Nach dem Einbau sind die
Abdeckungen von Betonverschmutzungen zu säubern.

Die Korrosionsschutz-Beschichtung wird gesondert vergütet.
Menge: 6,000 Stk

##### Bauteil 3.7.4 Haltestange, Nutzlängenmarkierung

**3.7.4.10 Haltestangen**
Haltestange nach Zeichnung und Baubeschreibung mit Verankerungs- und Befestigungsteilen herstellen und einbauen.

Profil: RO 42,x 4 mm
Material: S235JR
Anordnung in der Kammerwand von ca. NHN + 2,50 bis ca. NHN -1,20 m.

Einbau im Erstbeton, Hilfskonstruktionen für den Einbau werden nicht gesondert vergütet.

Die Korrosionsschutz-Beschichtung wird gesondert vergütet.
Menge: 10,000 Stk

**3.7.4.20 Nutzlängenmarkierung Länge ca. 5,2m**
Nutzlängenmarkierung zeichnungsgemäß herstellen und
an die Kammerwand montieren.

Material: Ultrahochmolekulares Niederdruck-Polyethylen
Abmessungen: L/B = ca. 5,2 m / 0,20 m
Befestigung: Schraubanker HUS-CR o.glw.

Farbton: Gelb, UV-stabilisiert.
Menge: 4,000 Stk

**3.7.4.30 Nutzlängenmarkierung Länge ca. 4,0m**
Nutzlängenmarkierung zeichnungsgemäß herstellen und
an die Kammerwand montieren.

Material: Ultrahochmolekulares Niederdruck-Polyethylen
Abmessungen: L/B = ca. 5,2 m / 0,20 m
Befestigung: Schraubanker HUS-CR o.glw.

Farbton: Gelb, UV-stabilisiert.
Menge: 2,000 Stk

##### Bauteil 3.7.5 Pegelmesslatte und Pegelmessanlage

**3.7.5.10 Pegelmesslatte Schleuse Länge ca. 12,0m**
Pegelmesslatte aus Aluminum Formguss, ca. 5mm starke Grundfläche, ca. 2mm erhabende Skala und Zieffern mit seewasserfesten Legierung liefern und montieren.

Schlagfeste und wetterbeständige Lackierung, standardmäßig Grund gelb (RAL 1021), Skala schwarz (RAL 9005) mit Skala 2cm E.

OK: ca. 7,90m NHN
UK: -3,50m NHN
Pegelnullpunkt: -5,0 m NHN

Verankerung im Beton
Vebindungsmittel: Schraubanker HUS-CR 10x85 A4 o.glw.
Menge: 4,000 Stk

**3.7.5.20 Pegelmesselatte Schleuse Länge ca. 6,50m**
Pegelmesslatte aus Aluminum Formguss, ca. 5mm starke Grundfläche, ca. 2mm erhabende Skala und Zieffern mit seewasserfesten Legierung liefern und montieren.

Schlagfeste und wetterbeständige Lackierung, standardmäßig Grund gelb (RAL 1021), Skala schwarz (RAL 9005) mit Skala 2cm E.

OK:ca. +3,00m NHN
UK: -3,50m NHN
Pegelnullpunkt: -5,0 m NHN

Verankerung im Beton
Vebindungsmittel: Schraubanker HUS-CR 10x85 A4 o.glw.
Menge: 2,000 Stk

**3.7.5.30 Pegelmesslatte Dalben außen Länge ca. 11,40m**
Pegelmesslatte aus Aluminum Formguss, ca. 5mm starke Grundfläche, ca. 2mm erhabende Skala und Zieffern mit seewasserfesten Legierung liefern und montieren.

Schlagfeste und wetterbeständige Lackierung, standardmäßig Grund gelb (RAL 1021), Skala schwarz (RAL 9005) mit Skala 2cm E.

OK: 7,90m NHN
UK: -3,50m NHN
Pegelnullpunkt: -5,0 m NHN

Befestigung auf Stahlunterkonstruktion am Dalben
Vebindungsmittel: Senkkopf-Bohrschraube nach DIN 7504, A4
Menge: 1,000 Stk

**3.7.5.40 Pegelmesslatte Dalben binnen Länge ca. 6,50m**
Pegelmesslatte aus Aluminum Formguss, ca. 5mm starke Grundfläche, ca. 2mm erhabende Skala und Zieffern mit seewasserfesten Legierung liefern und montieren.

Schlagfeste und wetterbeständige Lackierung, standardmäßig Grund gelb (RAL 1021), Skala schwarz (RAL 9005) mit Skala 2cm E.

OK: 3,00m NHN
UK: -3,50m NHN
Pegelnullpunkt: -5,0 m NHN

Befestigung auf Stahlunterkonstruktion am Dalben
Vebindungsmittel: Senkkopf-Bohrschraube nach DIN 7504, A4
Menge: 1,000 Stk

**3.7.5.50 Pegelmessananlage Außen**
Pegelmessanlage Außen bestehend aus einem Kabelschutzrohr mit Halterung an Spundwand, Kabelschacht und PVC-Leerohre im Spundwandholm etc. nach Zeichnung und Baubeschreibung liefern und einbauen.

Kabelschutzrohr:
Profil: RO 60,3x5 mm
Material: S235 JR
Länge: bis 9,50m
OK : +5,63 und +6,05m NHN
UK: -3,30m NHN

Kabelschacht:
Stahlkonstruktion aus Stahlblechen: t = 10 mm
Material: S235 JR
Abmessungen: ca. B/T/H = 150 / 150 / 280 mm
Menge: 2,000 Stk

**3.7.5.60 Pegelmessanlage Binnen**
Pegelmessanlage Außen bestehend aus einem Kabelschutzrohr mit Halterung an Spundwand, Kabelschacht und PVC-Leerohre im Spundwandholm etc. nach Zeichnung und Baubeschreibung liefern und einbauen.

Kabelschutzrohr:
Profil: RO 60,3x5 mm
Material: S235 JR
Länge: bis 5,10 m
OK : +3,0 m NHN
UK: -3,30m NHN

Kabelschacht:
Stahlkonstruktion aus Stahlblechen: t = 10 mm
Material: S235 JR
Abmessungen: ca. B/T/H = 150 / 150 / 200 mm
Menge: 1,000 Stk

##### Bauteil 3.7.6 Geländer und Zäune

*Hinweis: Vorbemerkungen*
Vorbemerkungen

Erschwernisse aufgrund von Böschungsneigungen steiler als 1:4 (z.B. Deichbinnenböschung) sind mit einzukalkulieren.

**3.7.6.10 Aluminumholmgeländer Schleusenbauwerk herstellen und einbauen**
Aluminiumholmgeländer gemäß Zeichnung in Teillängen herstellen und einbauen.

Geländerpfosten mit Stahlstutzen, mit nichtrostenden Schrauben und feuerverzinkter Grundplatte. Einschließlich vollflächiges Unterfüttern der Grundplatte mit Mauermörtel der Mörtelgruppe II.

Einbaubereich: Schleusenbauwerk inkl. Deichtreppen binnen

Höhe: 1,10 m
Handlaufbreite: 90 mm

Ausführung als Aluminiumholmgeländer AIMgSiO,
entprechend BMVBW-Richtzeichnungen Gel. 3, 9 und 14.

Leichtmetallgeländer nach dem GS- oder GSX- Verfahren
eloxiert, Schichtdicke mind. 25 mym, Eloxalqualität E0/E1.

Materialgütenachweis durch Werksbescheinigung.

Abgerechnet wird die Länge des Handlaufs zwischen den
Achsen der Endpfosten.
Menge: 80,000 m

**3.7.6.20 Aluminumholmgeländer Flügel-/Uferwände herstellen und einbauen**
Aluminiumholmgeländer gemäß Zeichnung in Teillängen herstellen und einbauen.

Geländerpfosten mit Stahlstutzen, mit nichtrostenden Schrauben und feuerverzinkter Grundplatte. Einschließlich vollflächiges Unterfüttern der Grundplatte mit Mauermörtel der Mörtelgruppe II.

Einbaubereich: Flügelwände außen und binnen, sowie Uferwände außen

Höhe: 1,10 m
Handlaufbreite: 90 mm

Ausführung als Aluminiumholmgeländer AIMgSiO,
entprechend BMVBW-Richtzeichnungen Gel. 3, 9 und 14.

Leichtmetallgeländer nach dem GS- oder GSX- Verfahren
eloxiert, Schichtdicke mind. 25 mym, Eloxalqualität E0/E1.

Materialgütenachweis durch Werksbescheinigung.

Abgerechnet wird die Länge des Handlaufs zwischen den
Achsen der Endpfosten.
Menge: 165,000 m

**3.7.6.30 Aluminumgeländer Deichtreppen außen herstellen und einbauen**
Aluminiumholmgeländer gemäß Zeichnung in Teillängen herstellen und einbauen.

Geländerpfosten mit Stahlstutzen, mit nichtrostenden Schrauben und feuerverzinkter Grundplatte. Einschließlich vollflächiges Unterfüttern der Grundplatte mit Mauermörtel der Mörtelgruppe II.

Einbaubereich: Deichtreppen außen

Höhe: 1,10 m
Handlaufbreite: 90 mm

Ausführung als Aluminiumholmgeländer AIMgSiO,
entprechend BMVBW-Richtzeichnungen Gel. 3, 9 und 14.

Leichtmetallgeländer nach dem GS- oder GSX- Verfahren
eloxiert, Schichtdicke mind. 25 mym, Eloxalqualität E0/E1.

Materialgütenachweis durch Werksbescheinigung.

Abgerechnet wird die Länge des Handlaufs zwischen den
Achsen der Endpfosten.

Einbaubereich: Deichtreppen außen
Menge: 50,000 m

**3.7.6.40 Handlauf Schleusenbauwerk herstellen und einbauen**
Handlauf gemäß Zeichnung herstellen und in Teillängen einbauen, einschl. Anschlussrohr, Grundplatte und  Befestigungsmaterial.

Material (alle Teile): Aluminium
Handlauf: RO 60,3 x 2,9 mm
Anschlussrohr: RO 20 x 3,06 mm
Grundplatte: 120x150x10 mm

Leichtmetallhandlauf nach dem GS- oder GSX- Verfahren
eloxiert, Schichtdicke mind. 25 mym, Eloxalqualität E0/E1.

Abgerechnet wird nach Länge des Handlaufes
Menge: 13,000 m

**3.7.6.50 Zaun mit Stabgittermatten liefern und einbauen**
Stabgitterzaun herstellen und fachgerecht montieren.

Pfosten nach statischen und konstruktiven Erfordernissen bestehend aus  Rechteckstahlrohren und PVC-Abdeckkappen.
Die Pfosten sind auf Betonteilen zu montieren, einschl. vollflächigem Unterfüttern der Grundplatte mit Mauermörtel der Mörtelgruppe II.

Zäune: Schleuse und Betriebsflächen

Zaunhöhe = Pfostenhöhe: ca. 1,80 m
Gitterhöhe: ca. 1,80 m
Pfostenabstand: <=2,50 m
Pfostenprofil: RR 80x40x5
Material: S235

Gittermatten bestehend aus waagerecht verlaufenden 6 mm
doppelt gegenüberliegenden, punktgeschweißten Stahldrähten und senkrechten, im Kreuzverbund verschweißten 6 mm Stahldrähten, die einseitig ca. 22 mm überstehen.

Maschenweite: 250/50mm
Korrosionsschutz: feuerverzinkt.

Der Zaunverlauf muss dem Gelände/ Treppenverlauf folgen. Erforderliche Anfangs- und Endpfosten, sowie Eckausbildungen und Höhenversprünge werden nicht gesondert vergütet.

Nach der Montage darf der Gitterzaun keine störenden
Geräusche verursachen.

Abgerechnet wird nach Länge in Achse des Zauns zwischen
den Achsen der Anfangs- und Endpfosten.
Menge: 183,500 m

**3.7.6.60 Zaun mit Viereck-Drahtgeflecht liefern und einbauen**
Zaun mit Viereck-Drahtgeflecht (Maschendrahtzaun) DIN EN 10223-6 inkl. Pfosten liefern und einbauen.

Bespannungshöhe 1,80 m, 40/3,1/2, Dicke 3,1 mm (Kerndraht 2 mm), kunststoffüberzogen, Überzug Klasse 1 a DIN EN 10245-2, Überzug Klasse C Zink DIN EN 10244-2, Einzelfeldlänge bis 3 m.

Pfosten aus Stahlrundrohr S235 DIN EN 10219-2, Durchmesser 60 mm, Wanddicke 2,9 mm, Kopf verschlossen mit Kunststoffkappe, Gesamtpfostenlänge 200 cm, feuerverzinkt DIN EN ISO 1461, mit Fußplatte, einschl. Bohrungen, auf vorh. Fundament befestigen gem. Unterlagen des AG, einschl. vollflächigem Unterfüttern der Grundplatte mit Mauermörtel der Mörtelgruppe II.

Einschl. Zaunanschluss an vorhandenes Tor. Erforderliche Anfangs- und Endpfosten, sowie Eckausbildungen und Höhenversprünge werden nicht gesondert vergütet.

Ausführung gem. Unterlagen des AG

Einbauort: Betriebsflächen Ost

Abgerechnet wird nach Länge in Achse des Zauns zwischen
den Achsen der Anfangs- und Endpfosten.
Menge: 77,000 m

**3.7.6.70 Fundament für Zaunpfosten herstellen**
Fundament für Zaunpfosten (Stahlgittermatten bzw. Maschendrahtzaun) nach Zeichnung herstellen.

Abmessung 250 x 250 x 800 mm
Betongüte C 25/30
Expositionsklasse: XC4, XF1, WF

Einschl. aller erforderlichen Erdarbeiten.

Einschl. Bewehrungsstahl nach Zeichnung.

Einbauort: Betriebsgelände Ost und West

Abrechnung: nach eingebauter Anzahl
Menge: 48,000 Stk

**3.7.6.80 Drehflügeltor (0,98 m) in Zaun herstellen und montieren**
Drehflügeltor einflügelig in Stabgitterzaun herstellen und montieren.

Lichte Weite 0,98 m

Drehflügeltor, handbetätigt, einflügelig, Höhe 1,8 m, mit umlaufendem Rahmen, aus Stahlvierkantrohr S235 DIN EN 10219-2, Querschnitt 80/60 mm, Feldfüllung mit Stahlgittermatten mit Höhe 1,8 m, Doppelstabmatte (wie Gitterzaun), Maschenweite  250/50 mm, Dicke der senkrechten Drähte 6 mm, eingeschweißt in Rahmen, feuerverzinkt DIN EN ISO 1461.

Die Verriegelung besteht aus einem, in den Rahmen eingelassenen, Schloss mit eingebautem Profilzylinder und einem Seitenfeststeller. Drückergarnitur aus eloxiertem Aluminium, bestehend aus: Drücker innen und außen.

Torpfosten aus Stahlvierkantrohr S235 DIN EN 10219-2, Querschnitt 160/160 mm, Wanddicke 5 mm, Kopf verschlossen mit verschweißter Platte, Gesamtpfostenlänge 180 cm, mit Fußplatte, einschl. Bohrungen, auf vorh. Fundament mit Klebeankern befestigen.
Öffnungsrichtung gemäß Plan, Anschlagrichtung nach Planung Zaun- / Toranlage.

Einschl. aller erforderlichen Erdarbeiten.
Ausführung gem. Unterlagen des AG.

Einbauort: Schleusenbauwerk

Abrechnung: nach eingebauter Anzahl
Menge: 6,000 Stk

**3.7.6.90 Drehflügeltor (3,00 m) in Zaun herstellen und montieren**
Drehflügeltür zweiflügelig in (Stabgitter-/Viereck-Drahtgeflecht-) Zaun herstellen und montieren.

Lichte Weite 3,00 m

Drehflügeltor, handbetätigt, zweiflügelig, symmetrisch Höhe 1,8 m, mit umlaufendem Rahmen, aus Stahlvierkantrohr S235 DIN EN 10219-2, Querschnitt 80/60 mm, Feldfüllung mit Stahlgittermatten mit Höhe 1,8 m, Doppelstabmatte (wie Gitterzaun), Maschenweite 250/50 mm, Dicke der senkrechten Drähte 6 mm, eingeschweißt in Rahmen, feuerverzinkt DIN EN ISO 1461.

Die Verriegelung besteht aus einem, in den Rahmen eingelassenen, Schloss mit eingebautem Profilzylinder und einem Seitenfeststeller. Drückergarnitur aus eloxiertem Aluminium, bestehend aus: Drücker innen und außen.

Torpfosten aus Stahlvierkantrohr S235 DIN EN 10219-2, Querschnitt 160/160 mm, Wanddicke 5 mm, Kopf verschlossen mit verschweißter Platte, Gesamtpfostenlänge 180 cm, mit Fußplatte, einschl. Bohrungen, auf vorh. Fundament mit Klebeankern befestigen.

Öffnungsrichtung gemäß Plan, Anschlagrichtung nach Planung Zaun- / Toranlage.

Einschl. aller erforderlichen Erdarbeiten.
Ausführung gem. Unterlagen des AG.

Einbauort: Betriebsgelände Ost

Abrechnung: nach eingebauter Anzahl
Menge: 1,000 Stk

**3.7.6.100 Drehflügeltor (4,00 m) in Zaun herstellen und montieren**
Drehflügeltür zweiflügelig in Viereck-Drahtgeflecht-Zaun herstellen und montieren.

Lichte Weite 4,00 m

Drehflügeltor, handbetätigt, zweiflügelig, symmetrisch Höhe 1,8 m, mit umlaufendem Rahmen, aus Stahlvierkantrohr S235 DIN EN 10219-2, Querschnitt 80/60 mm, Feldfüllung mit Stahlgittermatten mit Höhe 1,8 m, Doppelstabmatte (wie Gitterzaun), Maschenweite 250/50 mm, Dicke der senkrechten Drähte 6 mm, eingeschweißt in Rahmen, feuerverzinkt DIN EN ISO 1461.

Die Verriegelung besteht aus einem, in den Rahmen eingelassenen, Schloss mit eingebautem Profilzylinder und einem Seitenfeststeller. Drückergarnitur aus eloxiertem Aluminium, bestehend aus: Drücker innen und außen.

Torpfosten aus Stahlvierkantrohr S235 DIN EN 10219-2, Querschnitt 160/160 mm, Wanddicke 5 mm, Kopf verschlossen mit verschweißter Platte, Gesamtpfostenlänge 180 cm, mit Fußplatte, einschl. Bohrungen, auf vorh. Fundament mit Klebeankern befestigen.

Öffnungsrichtung gemäß Plan, Anschlagrichtung nach Planung Zaun- / Toranlage.

Einschl. aller erforderlichen Erdarbeiten.
Ausführung gem. Unterlagen des AG.

Einbauort: Betriebsgelände Ost

Abrechnung: nach eingebauter Anzahl
Menge: 1,000 Stk

**3.7.6.110 Drehflügeltor (4,34 m) in Zaun herstellen und montieren**
Drehflügeltür zweiflügelig in Stabgitterzaun herstellen und montieren.

Lichte Weite 4,34 m

Drehflügeltor, handbetätigt, zweiflügelig, symmetrisch Höhe 1,8 m, mit umlaufendem Rahmen, aus Stahlvierkantrohr S235 DIN EN 10219-2, Querschnitt 80/60 mm, Feldfüllung mit Stahlgittermatten mit Höhe 1,8 m, Doppelstabmatte (wie Gitterzaun), Maschenweite 250/50 mm, Dicke der senkrechten Drähte 6 mm, eingeschweißt in Rahmen, feuerverzinkt DIN EN ISO 1461.

Die Verriegelung besteht aus einem, in den Rahmen eingelassenen, Schloss mit eingebautem Profilzylinder und einem Seitenfeststeller. Drückergarnitur aus eloxiertem Aluminium, bestehend aus: Drücker innen und außen.

Torpfosten aus Stahlvierkantrohr S235 DIN EN 10219-2, Querschnitt 160/160 mm, Wanddicke 5 mm, Kopf verschlossen mit verschweißter Platte, Gesamtpfostenlänge 180 cm, mit Fußplatte, einschl. Bohrungen, auf vorh. Fundament mit Klebeankern befestigen.

Öffnungsrichtung gemäß Plan, Anschlagrichtung nach Planung Zaun- / Toranlage.

Einschl. aller erforderlichen Erdarbeiten.
Ausführung gem. Unterlagen des AG.

Einbauort: Betriebsgelände West

Abrechnung: nach eingebauter Anzahl
Menge: 1,000 Stk

**3.7.6.120 Absperrkette liefern und montieren**
Absperrketten in Teillängen aus Edelstahl einschl. Befestigung  liefern und montieren.

Längen: bis 1,0 m
Einbauort: Schleusenbauwerk
Abrechnung: nach eingebauter Anzahl
Menge: 7,000 Stk

##### Bauteil 3.7.7 Betriebsteg

**3.7.7.10 Betriebssteg**
Betriebssteg, bestehend aus Stahllängs- und Querprofilen, Lauffläche als Schweißpressrost mit rutschsicheren Stegen,  gemäß Zeichnung und Baubeschreibung herstellen.
Einschl. beidseitig Treppe jeweils 6 Schweißpressroststufen.

Steglänge zwischen den Treppen = ca. 9,0 m
Stegbreite = ca. 2,0 m

Tragkonstruktion aus Profilstahl S235 J2+N mit Befestigung im Beton einschl. erforderlicher Anschlüsse und Ausgleichsstücke.

Alle Teile feuerverzinkt, Mittelwert der Schichtdicke nach DIN EN ISO 1461 entsprechend der Profilwanddicke und mit nichtrostenden Verbindungen. Verzinkte Flächen nicht mit Öl bzw. Fett behandeln.
Menge: 4,000 t

**3.7.7.20 Geländer Betriebssteg**
Rohrgeländer nach Richtzeichnung GEL 7 mit Verankerungs- und Befestigungsteilen nach Zeichnung herstellen und einbauen.
Abgerechnet wird nach Länge des Handlaufs zwischen den
Achsen der Endpfosten.
Höhe 1,10 m, Herstellung in Teillängen aus Rohrprofielen.

Stahlgeländer feuerverzinkt, Mittelwert der Schichtdicke nach DIN EN ISO 1461 entsprechend der Profilwanddicke. Verzinkte Flächen nicht mit Öl bzw. Fett behandeln.

Geländerpfosten mit Grundplatte zur Befestigung an Unterkonstruktion mit Schraubanschluss.
Menge: 30,000 m

##### Bauteil 3.7.8 Abdeckung Spundwand und Leitungen, Flügelwand binnen

**3.7.8.10 Auflagerkonstruktion für Holzdielen liefern, anschweißen und schrauben**
Auflagerkonstruktion aus Stahl als Auflagerkonstruktion für Holzdielen-Spundwandabdeckung liefern und einbauen.
Sämtliche Hilfs-, Verbindungsmittel sind einzukalkulieren, Verbindungen geschweißt.

Konstruktion bestehend aus Stahlblechen 8mm, beidseitig paralell zur Spundwandachse laufend und Verstärkungsblechen verschweißt im Spundwandtal.

Blechdicke: 8mm
Stahlgüte: S235
Menge: 0,290 t

**3.7.8.20 Holzdielen aus Lärchenholz als Abdeckung Uferwand binnen**
Holzdielen als Spundwandabdeckung Uferwand binnen liefern und montieren.

Abmessungen: 25x145 mm
Holz: Lärche

Verbindungsmittel:
Flachrundstahlschraube M8
Güte: V4A
Menge: 22,000 m²

##### Bauteil 3.7.9 Dalben vor Flügelwand binnen und außen

**3.7.9.10 Steigleiter Dalben binnen**
Feuerverzinkte Steigeleitern gemäß Zeichnung und Baubeschreibung herstellen und liefern, inkl. Korrosionsschutz und aller erforderlicher Befestigungen.

Material: S 235 J2+N
Oberkante: NHN + 5,70 m
Unterkante: NHN - 3,35 m
Länge der Leiter: 9,05 m
Sprossenachsabstand: 280 mm
Breite der Leiter zwischen den Sprossen: 450 mm
Sprossen Vierkantstahl: 25 x 25 x 450 mm
Holm: L45x50x9 mm

Einschließlich aller Verbindungsmittel und Bleche für die Befestigung am Dalben.

Mehraufwendungen für Montage über Wasser sind einzukalkulieren.
Menge: 2,000 Stk

**3.7.9.20 Steigleiter Dalben außen**
Feuerverzinkte Steigeleitern gemäß Zeichnung und Baubeschreibung herstellen und liefern, inkl. Korrosionsschutz und aller erforderlicher Befestigungen.

Material: S 235 JR+N
Oberkante: NHN + 9,20 m
Unterkante: NHN - 3,35 m
Länge der Leiter: 12,55 m
Sprossenachsabstand: ca. 280 mm
Breite der Leiter zwischen den Sprossen: 450 mm
Sprossen Vierkantstahl: 25 x 25 x 450 mm
Holm: L45x50x9 mm

Einschließlich aller Verbindungsmittel und Bleche für die Befestigung am Dalben.

Mehraufwendungen für Montage über Wasser sind einzukalkulieren.
Menge: 2,000 Stk

**3.7.9.30 Podest**
Stahlkonstruktion bestehend aus folgenden Bauteilen nach Zeichnung liefern und einbauen.

Podest:
Schweißpressrost SP 325-34/38-3 mit Standardbefesitungsmittel
Fläche: ca. 0,50 x 0,40 m

Unterkonstruktion:
1 x U140 S235 J2+N, Länge: 600mm
2 x U140 S235 J2+N, Länge: 436mm

Anschluss an Dalben:
Rohr 140x80x8, S235 J2+N, Länge: 1450 mm
Bleche 12mm

Mehraufwendungen für Montage über Wasser sind einzukalkulieren.
Menge: 4,000 Stk

**3.7.9.40 Gleitfender binnen inkl. Verankerung im Stahlbetonholm**
Gleitfender inkl. Betonverankerung nach Zeichnung liefern und montieren.

Gleitfender:
Abmessungen: 150x140 mm
Werkstofff: UHMW-PE
OK: +2,90mNHN
UK: +2,76mNHN

Verankerung in Stahlbetonholm:
Gewindestange mit Mutter und Scheibe: HIT-V-R o.glw.
Größe: M 16
Länge: 230mm
Werkstoff: V4A
Injektionsmörtel: HIT-RE 500 V3 o.glw.
Anzahl: 5 Stk. je Fender

Mehraufwendungen für Montage über Wasser sind einzukalkulieren.
Menge: 6,000 Stk

**3.7.9.50 Gleitfender außen inkl. Verankerung im Stahlbetonholm**
Gleitfender inkl. Betonverankerung nach Zeichnung liefern und montieren.

Gleitfender:
Abmessungen: 150x140 mm
Werkstofff: UHMW-PE

Verankerung in Stahlbetonholm:
Gewindestange mit Mutter und Scheibe: HIT-V-R o.glw.
Größe: M 16
Länge: 230mm
Werkstoff: V4A
Injektionsmörtel: HIT-RE 500 V3 o.glw.
Anzahl: 5 Stk. je Fender

Mehraufwendungen für Montage über Wasser sind einzukalkulieren.
Menge: 6,000 Stk

##### Bauteil 3.7.10 Stahltreppe

**3.7.10.10 Stahltreppe mit Podest**
Treppenanlage bestehend aus Stahltreppe mit Podest und Geländer gemäß Zeichnung und Baubeschreibung herstellen, liefern und montieren, inkl. Korrosionsschutz und aller erforderlicher Befestigungen. Treppenverankerung auf Betonfundamenten.

Einbaubereich: neben Winkelstützwand Ost und West
Material: S 235 J2+N
Oberkante Rost: ca. NHN + 4,90 m
Unterkante: ca. NHN + 3,00 m
Stufenanzahl: 9
Stufenbreite: 106 cm

Korrosionsschutz: feuerverzinkt gemäß DIN EN ISO 1461
Oberfächenvorbereitung: Strahlenentrostung, Reinheitsgrad Sa 2 1/2
Schichtdicke: gemäß DIN EN ISO 1461, je nach Materialstärke

Hilfskonstruktionen für den Einbau werden nicht gesondert vergütet und sind in den EP einzurechnen.

Abgerechnet wird nach Anzahl montierter Treppenanlagen
Menge: 2,000 Stk

##### Bauteil 3.7.11 Löschwasserleitungen und Entwässerungsleitung

**3.7.11.10 Auslass Rohrleitung Betriebsgelände Ost herstellen**
Stahlkonstruktion als Durchführung der Entwässerungsleitung des Betriebsgeländes Ost in Spundwand liefern und herstellen.

Bestehend aus:
Blech 10mm, S235
Flansch DN 200, S235
RO 244,5x10mm, S235
Rückstauklappe DN 200 aus Stahl

UK Rohrsohle: +1,30m NHN

Sämtliche Verbindungsmittel, Brennarbeiten und Schweißarbeiten an der Spundwand sind einzukalkulieren. Einschl. Spundwand ausbrennen und einschweißen des Rohres in die Spundwandöffnung.

Anschluss an Rohrleitung wird in gesonderter Position vergütet.
Menge: 1,000 Stk

**3.7.11.20 Saugkorb liefern und montieren**
Saugkorb nach DIN 3247 und Unterlagen des AG liefern und an der Löschwasserleitung montieren.

OK: -2,0m NHN (unter Wasser)

Tauchereinsatz ist in die Position einzukalkulieren.
Menge: 2,000 Stk

**3.7.11.30 Löschwasser - Sauganschluss liefern und montieren**
Löschwasser - Sauganschluss Form B nach DIN 14244 angepasst liefern und an Löschwasserleitung Ro 133x4,0 montieren.
Menge: 2,000 Stk

**3.7.11.40 Löschwasserleitung RO 133x4,0 liefern und montieren**
Löschwasserleitung RO 133x4,0 in Teillängen liefern und an der Spundwand/ Betonholm nach Zeichnung verlegen bzw. an Stahlbetonholm montieren. Die Bögen sind einzurechnen.

Montage an Betonholm:
Verankerungssystem: Hilti HiZ-Hit-V-M16 o.glw.
Bereich: Flügelwände binnen

Einschl. aller erforderlichen Erdarbeiten.

Sämtliche Verbindungsmittel, Brennarbeiten und Schweißarbeiten an der Spundwand sind einzukalkulieren. Einschl. Spundwand ausbrennen und einschweißen des Rohres in die Spundwandöffnung einsetzen.

Einschl. Vorhandene Holzspundwand zur Verlegung der Löschwasserleitung lokal abbrechen bzw. vorhandene Holzpfähle ziehen.

Einschl. Durchführung der Leitung durch Stabgitterraun
Menge: 20,000 m

**3.7.11.50 Holzsprundwand mit Holzpfählen lokal abbrechen und entsorgen**
Bestehende Holzspundwand mit Holzpfählen lokal mit geeignetem Gerät nach Wahl des AN abbrechen.

Bohlenkopf/ Pfahlkopf zum Ziehen herrichten und mit Ausreißverstärkung versehen.

Lage: Uferbereich Binnen Ost
Bereich: Kreuzung Löschwasserleitung und Bestandswand

OK Bohlenkopf: ca. +1,00m NHN
Ziehverfahren: nach Wahl des AN

Pfähle sind fest mit dem Untergrund verhaftet. Es sind sehr
hohe Reaktionskräfte zu erwarten. Dies ist in die Position
einzukalkulieren und wird nicht gesondert vergütet.

Abbruchmaterial einer Entsorgung nach Wahl des AN zuführen.
Menge: 3,000 m

##### Bauteil 3.7.12 Anschluss Flügelwände an Schleusenwand

**3.7.12.10 Anschlusskonstruktion Spundwand Außen**
Stahlkonstruktion bestehend aus Verbindungsblechen mit Kopfbolzen nach Zeichnung herstellen, liefern und in die Schalung der Schleusenwände einsetzen.

Zweck: wasserdichter Anschluss der Flügelwände an das Schleusenbauwerk

Verbindungsblech: 150x12800mm, t=10mm
Stahlgüte: S235 JR
Kopfbolzen: 16x150mm
Anzahl Kopfbolzen je Anschluss: ca. 43 Stück

Erforderliche Schweißarbeiten sind einzurechnen. Lieferung der Anschlussbohle wird gesondert vergütet.

Abrechnung je Anschluss.
Menge: 2,000 Stk

**3.7.12.20 Anschlusskonstruktion Spundwand Binnen**
Stahlkonstruktion bestehend aus Verbindungsblechen mit Kopfbolzen nach Zeichnung herstellen, liefern und in die Schalung der Schleusenwände einsetzen.

Zweck: wasserdichter Anschluss der Flügelwände an das Schleusenbauwerk

Verbindungsblech: 150x7000mm, t=10mm
Stahlgüte: S235 JR
Kopfbolzen: 16x150mm
Anzahl Kopfbolzen je Anschluss: ca. 23 Stück

Erforderliche Schweißarbeiten sind einzurechnen. Lieferung der Anschlussbohle wird gesondert vergütet.

Abrechnung je Anschluss.
Menge: 2,000 Stk

**3.7.12.30 Anschlusskonstruktion Stahlbetonholm Binnen**
Stahlkonstruktion bestehend aus Hammerkopfanker im Stahlbetonholm der Flügelwand Binnen West und Anschlusseinbauteil in der Schleusenwand nach Zeichnung herstellen und in die Schalung einbauen.

Zweck: Verbindung Stahlbetonholm Binnen West mit der Schleusenwand

Hammerkopfanker:
Durchmesser: M80
Material: S2355
Länge: ca. 1,0 m
Einschl. Ankerplatte nach Zeichnung

Einbauteil:
Stahlplatte 260 x 26x 70 mm
Telleranker; Ø30 mm, L = 300 mm, aw =  8 mm
Material: S355
Menge: 1,000 Stk

##### Bauteil 3.7.13 Brücke

**3.7.13.10 Abschlussprofil für Abdichtung**
Abschlussprofil für Abdichtung gemäß RIZ-ING / Abs 4 und nach Zeichnung liefern und einbauen.
Einschl. Ankerblech und Ankerhaken liefern und einbauen.

Bereich: Brücke
Menge: 12,000 m

**3.7.13.20 Geländer H=1,30m als Füllstabgeländer**
Geländer gemäß RIZ-ING / Gel 4 und nach  Zeichnung liefern und einbauen.

Abgerechnet wird nach Länge des Handlaufs zwischen den
Achsen der Endpfosten bzw. Endstäbe.
Geländer für Brücke.
Höhe des Geländers: 1,30 m
Ausbildung als Füllstabgeländer gem. RIZ-ING / Gel 4
Pfostenverankerung mit Fußplatte und Verbundankern gem. RIZ-ING / Gel 14

Korrosionsschutz durch anodische Oxydation. Angaben
über Materialqualität, Vorbehandlung und Farbgebung
nach Unterlagen des AG.
Menge: 23,000 m

##### Bauteil 3.7.14 Sonstiges

**3.7.14.10 Rettungsring inkl. Halterung liefern und einbauen**
Rettungsringe gemäß DIN EN 14144 mit 50 m Wurfleine in Abstimmung mit dem AG liefern und an den Geländern mit Wetterschutz und Halterung gemäß DIN EN 14145 liefern und einbauen.

Einschließlich Lieferung und Einbau eines Hinweis- und Anwendungsschildes.

Bereich: Ost und West
Menge: 2,000 St

**3.7.14.20 Rettungsstange liefern und montieren**
Kombinierte Rettungshaken-, Wurf- und Schwimmstange aus
ausgeschäumten, seewasserbeständigem Aluminiumrohr
l=5,30 m, mit Rettungshaken, zwei aufgesetzten
Schwimmkörpern und einer 28 m langen, schwimmfähigen
Wurfleine (POLYFORM o.glw.), zwei Aufstellpfosten 1100
x 100 x 60 mm und 2000 x 100 x 60 mm mit Stangenauflagern sowie Fußplatten zum Aufdübeln auf einBetonfundament, einschließlich statisch erforderlicher Bohrungen sowie Klein- und Befestigungsmaterial, sowie ein Hinweis und Anwendungsschild zur Befestigung an einer der vorbenannten Aufstellpfosten, liefern und montieren.
Menge: 2,000 St

**3.7.14.30 Anlegering liefern und einbauen**
Haltering mit Verankerungen herstellen und in Abstimmung mit dem AG einbauen
Ausbildung nach RiGeW, Nennlast 15 kN
Material: Stahl feuerverzinkt
Einbau auf Holzdielen
Menge: 5,000 St

#### Gewerk 3.8 Sohlsicherung

##### Bauteil 3.8.1 Temporäre Auffüllung außen

*Hinweis: Vorbemerkung temp. Sohlsicherung*
Vorbemerkung  temp. Sohlsicherung:

Der Mehraufwand durch Einfluss der Tide sowie ggf.
erforderliche Unterstützung durch Taucherarbeiten sind
einzurechnen.

**3.8.1.10 Planum herstellen**
Planum für den Einbau von Schüttsteinen als Sohlensicherung
in der Böschung teilweise unter Wasser herstellen.

Lage:  Böschung Auffüllung Außen
OK Böschung: ca. +2,0m NHN
UK Böschung: ca. -3,50 m NHN
Menge: 770,000 m²

**3.8.1.20 Wasserbauvlies liefern und einbauen**
Wasserbauvliesstoff als Filtervliesstoff gemäß TLG der
Bundesanstalt für Wasserbau (BAW) Karlsruhe liefern und
fachgerecht gemäß der Herstellerverlegeanleitung einbauen. Die Bahnen sind an den Stößen zu überlappen oder zu vernähen und gegen Windsog bzw. Strömungsangriffe durch geeignete Maßnahmen zu sichern. Überlappungsverluste sind in den Einheitspreis einzurechnen.

Lage:  Böschung Auffüllung Außen
OK Böschung: ca. +2,0m NHN
UK Böschung: ca. -3,50 m NHN

Produkt: Terrafix 609 o. glw.

Einschl. Eigen- und Fremdüberwachung nach DIN 18200. Die entsprechenden Nachweise sind dem AG unaufgefordert
vorzulegen.

Abgerechnet wird die abgedeckte Fläche.
Menge: 770,000 m²

**3.8.1.30 Steinschüttung LMB 5/40 liefern und einbauen**
Steinschüttung für Sohlensicherung über und unter Wasser auf vorbereitetem Planum herstellen und angleichen.
Einschl. umliegende Böschungen herstellen. Einschl. Materiallieferung.

Lage:  Böschung Auffüllung Außen
OK Böschung: ca. +2,0m NHN
UK Böschung: ca. -3,50 m NHN

Material: Wasserbausteine LMB 5/40, natürliches Gestein
Rohdichte: mindestens 2.300 kg/m³
Einbautoleranz ± 10 cm
Einbaudicke: 0,60 m
Einbaulänge: bis ca. 45,0 m
Böschungsbreite: ca. 16,0m

Angaben im Bieterangabenverzeichnis über
Material
'....................................................'

Steinbruch/Hersteller
'....................................................'

Herstellwerk
'....................................................'

Rohdichte
'....................................................'
Menge: 465,000 m³

**3.8.1.40 Teilverguss für Wasserbausteine**
Teilverguss für Wasserbausteine an der Böschung der Auffüllung herstellen.

Teilverguss mit erosionsfestem, hydraulisch gebundenem dichten Vergusstoff.

Einbauort: Böschung Auffüllung Außen
Wassertiefe bei MThw: ca. 5 m
Einbaumenge ca. 70 l/m2

Angaben im Bieterangabenverzeichnis über
Zementart und -güte:
'....................................................'

Betonzusätze:
'....................................................'

Dosierung:
'....................................................'

Betonzuschlag:
'....................................................'

Prüfstelle für Grundprüfung:
'....................................................'

Nr. und Datum Prüfzeugnissses:
'....................................................'

Lieferung und Einbau nach dem Merkblatt "Anwendung von
hydraulisch- und bitumengebundenen Stoffen zum Verguss von
Wasserbausteinen an Wasserstraßen (MAV)" Ausgabe 28.07.2008

Tauchereinsatz für Vergussarbeiten und Kontrolle nach
Einbau sind in dieser Position einzurechnen.
Abgerechnet wird nach eingebauter Fläche.
Menge: 770,000 m²

**3.8.1.50 Sohlsicherung aus Schüttsteinen und Vlies rückbauen**
Vorhandene Schüttsteine LMB 5/40 (Dicke ca. 0,6m) und Wasserbauvlies von Böschung der Auffüllung aufnehmen. Die Schüttsteine sind mit einem Teilverguss mit 70l/m² vergossen. Die Schüttsteine sind vom Verguss zu reinigen und zu separieren und bis zur  weiterverwendung auf der Lagerfläche des AN zu lagern, einschließlich Transport im Baufeld und zum Zwischenlager.
Das Vlies ist fachgerecht nach Wahl des AN zu entsorgen, die Kosten sind einzurechnen.

Lage:  Böschung Auffüllung Außen
OK Böschung: ca. +2,0m NHN
UK Böschung: ca. -3,50 m NHN

Abrechnung erfolgt nach m² zurückgebautes Deckwerk.
Menge: 770,000 m²

**3.8.1.60 Unterhaltung der temp. Böschungssicherung**
*** Pauschalposition
Temporäre Böschungssicherung täglich bei Niedrigwasser
kontrollieren, unterhalten und bei Bedarf ausbessern.
Lunken, Löcher, etc. auffüllen bzw. ausbessern.
Menge: 1,000 psch

##### Bauteil 3.8.2 Flügelwand außen

*Hinweis: Vorbemerkung*
Vorbemerkung Sohl- und Böschungssicherungsarbeiten

Notwendige Taucherarbeiten für die Reinigungs- und
Herstellungsaufgaben unter Wasser und für Kontrollzwecke sind in die Positionen einzurechnen.

Ebenfalls sind notwendige Vermessungsarbeiten unter Wasser
z.B. mittels Peilung, Echolot etc. in die Positionen einzurechnen.

**3.8.2.10 Planum unter Wasser herstellen**
Planum für den Einbau von Schüttsteinen als Sohlensicherung
nach Zeichnung unter Wasser herstellen.

Lage: Auslauf Schleuse / Uferwände Außen
OK Planum: ca. -4,10m NHN
Menge: 2200,000 m²

**3.8.2.20 Zulage Planum mit Neigung**
wie vor, jedoch Planum mit Neigung im Bereich der Böschungen herstellen.

Lage unter und über Wasser.
Menge: 540,000 m²

**3.8.2.30 Wasserbauvliesstoff liefern und einbauen**
Wasserbauvliesstoff als Filtervliesstoff gemäß TLG der
Bundesanstalt für Wasserbau (BAW) Karlsruhe liefern und
fachgerecht gemäß der Herstellerverlegeanleitung einbauen.
Die Bahnen sind an den Stößen zu überlappen oder zu vernähen und gegen Windsog bzw. Strömungsangriffe durch geeignete Maßnahmen zu sichern. Überlappungsverluste sind in den Einheitspreis einzurechnen.

Einbau: Auslauf Schleuse / Uferwände außen
Einbauniveau: ca. -4,10mNHN
Produkt: Terrafix 609 o. glw.

Einschl. Eigen- und Fremdüberwachung nach DIN 18200. Die
entsprechenden Nachweise sind dem AG unaufgefordert
vorzulegen.

Abgerechnet wird die abgedeckte Fläche.
Anschlüsse an Spundwand werden gesondert vergütet.
Menge: 2200,000 m²

**3.8.2.40 Anschluss Wasserbauvlies an Spundwände**
Lückenlosen Anschluss des Wasserbauvliesstoffs an
Spundwände herstellen. Einschl. Freimachen der Anschlußflächen von Fremdstoffen.

Bauteil: Wasserbauvliesstoff gem. Vorposition
Anschluss: nach Wahl des AN auf Grundlage der BAW-Merkblätter MAR und MAG
Abgerechnet wird nach Spundwandlänge gemessen in
Spundwandachse.
Menge: 120,000 m

**3.8.2.50 Anschluss Wasserbauvlies an Bestandsspundwände**
Lückenlosen Anschluss des Wasserbauvliesstoffs an die Bestandsspundwände in der Sohle herstellen.
Einschl. Freimachen der Anschlußflächen von Fremdstoffen.

Bauteil: Wasserbauvliesstoff gem. Vorposition
Anschluss: nach Wahl des AN auf Grundlage der BAW-Merkblätter MAR und MAG
Abgerechnet wird nach Spundwandlänge gemessen in
Spundwandachse.

Bestandsspundwand Profil 1: PSp 50L und Krupp K II
  Profil 2: unbekannt
  Profil 3: Holzspundwand

Lage:  Auslauf Schleuse außen
Menge: 175,000 m

**3.8.2.60 Steinschüttung LMB 5/40 liefern**
Steinschüttung für Sohlensicherung LMB 5/40 liefern. Einbau wird gesondert vergütet.

Ort: Auslauf Schleuse / Uferwände Außen

Material: Wasserbausteine LMB 5/40, natürliches Gestein
Rohdichte: mindestens 2.300 kg/m³
Einbaudicke: 0,60 m
Einbaulänge: bis ca. 80,0 m
Einbaubreite: bis ca. 50,0m

Angaben im Bieterangabenverzeichnis über
Material
'....................................................'

Steinbruch/Hersteller
'....................................................'

Herstellwerk
'....................................................'

Rohdichte
'....................................................'
Menge: 900,000 m³

**3.8.2.70 Steinschüttung herstellen**
Steinschüttung für Sohlensicherung unter Wasser auf vorbereitetem Planum herstellen und angleichen.
Einschl. umliegende Böschungen und Anschluss an Spundwände herstellen.

Materiallieferung bzw. -transport vom Zwischenlager wird gesondert vergütet.

Ort: Auslauf Schleuse/ Uferwände Außen

Material: Wasserbausteine LMB 5/40, natürliches Gestein
OK Sohlensicherung Fahrrinne: ca. NN -3,50m NHN, Einbautoleranz ± 10 cm
Einbaudicke: 0,60 m
Einbaulänge: bis ca. 80,0 m
Einbaubreite: bis ca. 50,0m
Menge: 1350,000 m³

**3.8.2.80 Zulage Steinschüttung für Erschwernisse im Bereich Dalben**
Zulage zur Vorposition für die Erschwernisse beim Einbau der
Schüttsteine LMB 5/40 im Bereich der Dalben.

Ca. 6 Schutzdalben befinden sich in Einbaubereich der Schüttsteine und beinträchtigen die Herstellung der Sohlsicherung.

Anzahl Dalben: ca. 6 Stück
Durchmesser: ca. 610 mm

Die Lage und die Öffnungsweiten sind bei der Gerätewahl und
der Herstellung zu berücksichtigen.

Die Erschwernisse durch die Einschränkung der Erreichbarkeit, ggf. tideabhängige Arbeiten mit Taucherunterstützung sind einzukalkulieren.

Abrechnung erfolgt je Dalben.
Menge: 6,000 Stk

**3.8.2.90 Zulage Wiederverwendung Steinschüttung**
Zulage für die Aufnahme der Schüttsteine LMB 5/40 von der Lagerfläche und Transport zum Einbauort. Der Einbau wird über die Position "Steinschüttung herstellen" abgerechnet.
Menge: 465,000 m³

**3.8.2.100 Vollverguss Steinschüttung herstellen**
Vollverguss für Steinschüttung (Sohlensicherung) nach Zeichnung und Baubeschreibung herstellen. Vollverguss mit erosionsfestem, hydraulisch gebundenem dichten Vergusstoff.
Einbau unter Wasser.

Einbauort: Randbereich an Spundwand und Dalben, Auslauf Entwässerungsbauwerk
Wassertiefe bei MThw: ca. 5 m

Angaben im Bieterangabenverzeichnis über
Zementart und -güte:
'....................................................'

Betonzusätze:
'....................................................'

Dosierung:
'....................................................'

Betonzuschlag:
'....................................................'

Prüfstelle für Grundprüfung:
'....................................................'

Nr. und Datum Prüfzeugnissses:
'....................................................'

Lieferung und Einbau nach dem Merkblatt "Anwendung von
hydraulisch- und bitumengebundenen Stoffen zum Verguss von
Wasserbausteinen an Wasserstraßen (MAV)" Ausgabe 28.07.2008

Tauchereinsatz für Vergussarbeiten und Kontrolle nach Einbau sind in dieser Position einzurechnen.

Abgerechnet wird nach eingebauter Fläche.
Menge: 1250,000 m²

##### Bauteil 3.8.3 Flügelwand binnen

*Hinweis: Vorbemerkung*
Vorbemerkung Sohl- und Böschungssicherungsarbeiten

Notwendige Taucherarbeiten für die Reinigungs- und
Herstellungsaufgaben unter Wasser und für Kontrollzwecke sind in die Positionen einzurechnen.

Ebenfalls sind notwendige Vermessungsarbeiten unter Wasser
z.B. mittels Peilung, Echolot etc. in die Positionen einzurechnen.

**3.8.3.10 Planum unter Wasser herstellen**
Planum für den Einbau von Schüttsteinen als Sohlensicherung
unter Wasser herstellen.

Lage: Auslauf Schleuse in Kanal/ Uferwände binnen
OK Planum: ca. -4,10m NHN
Menge: 500,000 m²

**3.8.3.20 Zulage Planum mit Neigung**
wie vor, jedoch Planum mit Neigung im Bereich der Böschungen herstellen.

Lage unter und über Wasser.
Menge: 60,000 m²

**3.8.3.30 Wasserbaufliesstoff liefern und einbauen**
Wasserbauvliesstoff als Filtervliesstoff gemäß TLG der
Bundesanstalt für Wasserbau (BAW) Karlsruhe liefern und
fachgerecht gemäß der Herstellerverlegeanleitung einbauen. Die Bahnen sind an den Stößen zu überlappen oder zu vernähen und gegen Windsog bzw. Strömungsangriffe durch geeignete Maßnahmen zu sichern. Überlappungsverluste sind in den Einheitspreis einzurechnen.

Einbau: Auslauf Schleuse in Kanal/ Uferwände binnen
Einbauniveau: ca. -4,10mNHN
Max. Einbautiefe unter Wasser: bis 5,5 m

Produkt: Terrafix 609 o. glw.

Einschl. Eigen- und Fremdüberwachung nach DIN 18200. Die
entsprechenden Nachweise sind dem AG unaufgefordert
vorzulegen.

Abgerechnet wird die abgedeckte Fläche.
Anschlüsse an Spundwand werden gesondert vergütet.
Menge: 500,000 m²

**3.8.3.40 Anschluss Wasserbauvlies an Spundwände**
Lückenlosen Anschluss des Wasserbauvliesstoffs an
Spundwände herstellen.
Einschl. Freimachen der Anschlußflächen von Fremdstoffen.

Bauteil: Wasserbauvliesstoff gem. Vorposition
Anschluss: nach Wahl des AN auf Grundlage der BAW-Merkblätter MAR und MAG

Abgerechnet wird nach Spundwandlänge gemessen in
Spundwandachse.
Menge: 68,000 m

**3.8.3.50 Steinschüttung LMB 5/40 (Sohlsicherung) herstellen**
Steinschüttung für Sohlensicherung auf vorbereitetem Planum nach Zeichnung herstellen und abgleichen. Einbau unter Wasser.
Einschl. Materiallieferung und Anschluss an Spundwände herstellen.

Ort: Vor Hubtor/ Uferwände binnen

Material: Wasserbausteine LMB 5/40, natürliches Gestein
Rohdichte: mindestens 2.300 kg/m³
OK Sohlensicherung: ca. NN -3,50m NHN,
Einbautoleranz: ± 10 cm
Einbaudicke: 0,60 m
Einbaulänge: bis 30,00 m
Einbaubreite: bis 60,0m

Angaben im Bieterangabenverzeichnis über
Material
'....................................................'

Steinbruch/Hersteller
'....................................................'

Herstellwerk
'....................................................'

Rohdichte
'....................................................'
Menge: 325,000 m³

**3.8.3.60 Zulage Steinschüttung für Erschneise im Bereich Dalben**
Zulage zur Vorposition für die Erschwernis beim Einbau der
Schüttsteine LMB 5/40 im Bereich der Dalben.

Ca. 6 Schutzdalben befinden sich in Einbaubereich der Schüttsteine und beinträchtigen die Herstellung der Sohlsicherung.

Anzahl Dalben: ca. 6 Stück
Durchmesser: ca. 610 mm

Die Lage und die Öffnungsweiten sind bei der Gerätewahl und
der Herstellung zu berücksichtigen.

Die Erschwernisse durch die Einschränkung der Erreichbarkeit, ggf. tideabhängige Arbeiten mit Taucherunterstützung sind einzukalkulieren.

Abrechnung erfolgt je Dalben.
Menge: 6,000 Stk

**3.8.3.70 Vollverguss Steinschüttung herstellen**
Vollverguss für Steinschüttung (Sohlensicherung) nach Zeichnung und Baubeschreibung herstellen. Einbau unter Wasser.
Vollverguss mit erosionsfestem, hydraulisch gebundenem dichten Vergusstoff.

Einbauort: Randbereich an Spundwand und Dalben
Wassertiefe: bis 5 m

Angaben im Bieterangabenverzeichnis über
Zemntart und -güte:
'....................................................'

Betonzusätze:
'....................................................'

Dosierung:
'....................................................'

Betonzuschlag:
'....................................................'

Prüfstelle für Grundprüfung:
'....................................................'

Nr. und Datum Prüfzeugnissses:
'....................................................'

Lieferung und Einbau nach dem Merkblatt "Anwendung von
hydraulisch- und bitumengebundenen Stoffen zum Verguss von
Wasserbausteinen an Wasserstraßen (MAV)" Ausgabe 28.07.2008

Tauchereinsatz für Vergussarbeiten und Kontrolle nach
Einbau sind in dieser Position einzurechnen.

Abgerechnet wird nach eingebauter Fläche.
Menge: 58,000 m²

#### Gewerk 3.9 Rückbau Bauzustände

##### Bauteil 3.9.1 Baugrube

**3.9.1.10 Brennschnitt Spundwand horizontal unter Wasser**
Ausführen eines horizontalen Trennschnitts der Spundbohlen AZ 46-700 und AZ 24-700 im Bereich der Schleuseneinfahrten auf -4,50m NHN, unter Wasser, einschließlich Abtransport des anfallenden Schrotts und der Taucherarbeiten.

Abgerechnet wird nach der Länge in der Spundwandachse. Der Schrotterlös ist in dieser Position gegenzurechnen.
Menge: 25,000 m

**3.9.1.20 Brennschnitt Spundwand vertikal**
Ausführen eines vertikalen Trennschnitts der Spundbohlen AZ 46-700N und AZ 24-700 im Bereich der Schleuseneinfahrten von Oberkante Spundwand bis -4,50m NHN, einschließlich Abtransport des anfallenden Schrotts und der Taucherarbeiten. Vertikaler Trennschnitt liegt teilweise unter Wasser

Abgerechnet wird von Oberkante Spundwand bis vertikalem Trennschnitt auf -4,50m NHN.

Der Schrotterlös ist in dieser Position gegenzurechnen.
Menge: 36,000 m

**3.9.1.30 Brennschnitt Verankerung Küstenschutzwand**
Verankerung Küstenschutzwand aus VM-Pfählen auf -4,50m NHN unter Wasser abbrennen, einschl. Abtransport des anfallenden Schrotts und der erforderlichen Taucherarbeiten.

Abgerechnet wird je Stück.
Der Schrotterlös ist in dieser Position gegenzurechnen.
Menge: 7,000 St

#### Gewerk 3.10 Stahlwasserbau

*Hinweis: Hinweis:*
Hinweis:

Die Lieferung umfasst das Befördern der Teile zur Baustelle, Abladen und ggf. Zwischenlagern einschließlich eventuell erforderlicher Hilfskonstruktionen.

Für Kaufteile angegebene Typenbezeichnungen sind als "Typ der Planung" zu verstehen. Werden gleichwertige Erzeugnisse ausgewählt, sind seitens des AN eigenständig angrenzende Bereiche, Baugruppen und Planungsabschnitte unentgeltlich anzupassen.

Verbindungsmittel werden nicht gesondert vergütet.

Alle Montagelöcher sind vor der Beschichtung mit geeigneter Maßnahme (Blindverschraubung) zu schließen.

Korrosionsschutz wird gesondert vergütet.
Korrosionsschutz nach Baubeschreibung und Korrosionsschutzplan

Bei LV-Positionen, deren Abrechnung nach Gewicht
erfolgt, wird nach dem  theoretischem Gewicht des
Walzstahls ohne Zuschläge für Verbindungsmittel und
Walztoleranzen abgerechnet.

Bauteilprüfungen werden nicht gesondert vergütet und sind in die Einheitspreise der LV Positionen einzurechnen.

Die Lieferung von Abnahmezeugnissen, Prüf- und Messprotokollen wird nicht gesondert vergütet und ist in die Einheitspreise der LV Positionen einzurechnen.

Bauteillprüfungen und Prüfumfang gemäß Baubeschreibung.

Die mechanische Bearbeitung ist nach dem Abschluss aller Schweiß-, Richt- und Prüfarbeiten durchzuführen.

Grundsätzlich gelten die ZTV-W LB 216 und die DIN19704.
Alle Stahlbauarbeiten sind nach DIN EN-1090 bzw. DIN 19704 auszuführen.

Für die tragenden Stahlbauteile wird das Abnahmeprüfzeugnis 3.2 nach DIN EN 10204 gefordert. Die Kosten hiefür werden nicht extra erstattet und sind in die Leistungpositionen mit einzurechnen.

Für die Stahlsorten
- der allgemeinen Baustähle gilt DIN EN 10025
- der Vergütungsstähle gilt DIN EN 10083

Für Prüfbescheinigungen gilt DIN EN 10204

Für die Schweißnahtvorbereitung gilt die DIN EN ISO 9692
Für die Brennschnittgüte gilt die DIN EN ISO 9013

Fertigungstoleranzen:
  Schweißkonstruktion nach DIN EN ISO 13920
  Maschinenbau nach DIN EN ISO 2768

Für die zulässigen Toleranzen im Stahlwasserbau und deren Ermittlung gilt DIN 19704-2 Toleranzklasse 2.

Ausführungsklasse:
- Ausführungsklasse EXC-3 gemäß DIN EN-1090-2, Abweichende Anforderungen sind den Zeichnungen bzw. der BB zu entnehmen

Bei Herstellung der Schweißkonstruktion ist die Bewertungsgruppe B gemäß DIN EN ISO 5817 in Verbindung ZTV-W LB 216/1 einzuhalten.

Es darf nur nach einem vom AG genehmigten Schweißfolgeplan gearbeitet werden.

Hinweis zum Abschnitt Führungsrollen und Pratzen:

Alle Anbauteile wie Laufrollen und Führungs- und
Seitenführungsrollen sind während der Vormontage mit
anzubauen um Funktion und Passgenauigkeit zu
überprüfen. Je nach Transporttechnologie des AN können
die Anbauteile am Tor verbleiben oder werden auf der
Baustelle angebaut.

Lieferbedingungen für den Abschnitt Stahlwasserbau:

Aufschweißbiegeversuch
Für Nenndicken >=30mm der Stahlsorten S235 und S355
wird ein Aufschweißbiegeversuch nach SEP 1390 gefordert. Die Kosten hierfür sind in die Einheitspreise mit einzurechnen.
Die Aufzählung der verschiedenen DIN - Vorschriften und Zeichnungen erhebt nicht den Anspruch auf Vollständigkeit, sie ist lediglich als Auszug der zu beachtenden DIN -
Vorschriften anzusehen. Alle weiteren für eine
fachgerechte Prüfung und Herstellung, sowie zur Beschichtung
erforderlichen DIN- und anderer
Vorschriften, Merkblätter, u.s.w. sind ebenso zu
beachten und in die Herstellung, Beschichtung und Prüfung mit einzubeziehen, auch wenn hier nicht extra aufgeführt.

Firmenspezifische und/ oder Fertigungsbedingte
Maßnahmen, Hilfsmittel, u.s.w. zur Durchführung der
Herstellung sind einzurechnen.

In jede Position ist die Lieferung, die betriebsfertige Montage, die Inbetriebnahme inkl. zugehöriger Kabel und Zuleitungen zu kalkulieren.

##### Bauteil 3.10.1 Stahlwasserbau für Tor 1 (Elbseite) und Tor 2 (Mitteltor)

**3.10.1.10 Verschlusskonstruktion herstellen**
Stahlkonstruktion des Verschlusses mit Aufnahme für Lagerungen und Führungskonstruktionen,für Aufhängungen, für Dichtungen (einschließlich Klemmleisten und Schraubverbindungen), für Verriegelungen und für sonstige Zubehörteile entsprechend statischen und konstruktiven Erfordernissen nach Zeichnung und Baubeschreibung herstellen.

AP-Z-AH-SB-0900_Bl1_u_Bl2_Außenhaupt_Tor_1 u 2 _Uebersicht

AP-Z-AH-SB-0901_Bl1-Bl4_Außenhaupt_Tor_1_u_2

Transport und Montage wird gesondert vergütet.
als Verschluß für "Tor 1 (Elbseite) und Tor 2 (Mitteltor)"
System = "Hubtor, 2-teilig"
Stahlsorte = "S355J2+N"
Verbindungsart "geschweißt und geschraubt"
"Besonder Bauteilgestaltung"
- Torkörper mit Schraubstoß, Planflächen mechanisch bearbeitet
- Aufnahmekonstruktion der Achsen und Anschlußflächen der Dichtungen sind nach der Montage beider Hälften in einer Aufspannung mechanisch zu bearbeiten.
Hierbei wird die Vormontage im Werk erforderlich .
Großes Bohrwerk erforderlich.
Masse für zwei baugleiche Verschlußkörper =  ca.35 t x2 = 70 t
Materialgütenachweis nach Abnahmeprüfzeugnis 3.2 nach DIN EN 10204.
Menge: 2,000 Stck

**3.10.1.20 Transport und Montage Verschlusskonstruktion Tor 1 und Tor 2**
*** Pauschalposition
Die Leistung beinhaltet den Transport der beiden Tore ggf. inkl. aller Anbauteile wie folgt:
Transport der Bauteile von der Werkshalle des AN
zum Baustelle bzw. Einbauort. Die Leistung beinhaltet die Stellung von geeignetem Hebezeug, das Entladen sowie die
fachgerechte (verwindungsfreie) Lagerung und Aufpallung
während des Transportes und auf der Baustelle.

Montage der Stahlkonstruktion des Verschlusses mit allen Anbauteilen und Dichtungen betriebsfertig in der Anlage.
Montage nach eigener gemäß LV-Pos. eingereichter und
geprüfter  Montagetechnologie.
Menge: 1,000 psch

**3.10.1.30 Seitendichtung herstellen und montieren**
Seitendichtung, inkl. Klemmleisten, Verschraubungen, Eckstücke, etc., gemäß statischen und konstruktiven Erfordernissen nach Zeichnung und Baubeschreibung herstellen, zur Baustelle transportieren und betriebsfertig montieren.

AP-Z-AH-SB-0902_Außenhaupt_Tore_1_und_2_Dichtungen

Hersteller
'....................................................'

Lieferbezeichnung
'....................................................'

Profil = "Semperit E9777 o.glw."
ca. 9,50 m x 2 Stck. x 2 Tore = 38m.
Material = "SBR, Shore A65"
Menge: 38,000 m

**3.10.1.40 Sohldichtung herstellen und montieren**
Sohldichtung, inkl. Klemmleisten, Sohldichtungshöhenverstellung, Verschraubungen, Eckstücke, etc., gemäß statischen und konstruktiven Erfordernissen nach Zeichnung und Baubeschreibung herstellen, zur Baustelle transportieren und betriebsfertig montieren.

AP-Z-AH-SB- 902_Außenhaupt_Tore_1_und_2_Dichtungen

Hersteller
'....................................................'

Lieferbezeichnung
'....................................................'

Profil = Flachdichtung / ca. 9,10 m x 2 Tore = 18,20 m.
Flachgummi 32
Flachgummi 15
Material = 'SBR, Shore A65"
Menge: 19,000 m

**3.10.1.50 Kopfdichtung herstellen und montieren**
Kopfdichtung, inkl. Klemmleisten, Verschraubungen, Eckstücke, etc., gemäß statischen und konstruktiven Erfordernissen nach Zeichnung
und Baubeschreibung herstellen, zur Baustelle transportieren und betriebsfertig montieren.

AP-Z-AH-SB-0902_Außenhaupt_Tore_1_und_2_Dichtungen

Hersteller
'....................................................'

Lieferbezeichnung
'....................................................'

Klemmleiste mechanisch bearbeitet,
Profil = Notendichtung / ca. 9,20 m x 2 Tore = 18,40 m
Menge: 19,000 m

**3.10.1.60 Seitenführungskufen+ Konsol**
Lauf- und Führungseinrichtungen und/ oder Lagerteile für Verschluß mit Lager-, Lagerunterstützungs- und Befestigungskonstruktion einschließlich aller festen und nachstellbaren Verankerungen, den erforderlichen Verbindungen, einschließlich Ein- und Ausbauvorrichtungen für den Reparaturfall mit allen Zubehörteilen gemäß statischen und konstruktiven Erfordernissen nach Zeichnung
und Baubeschreibung herstellen, zur Baustelle transportieren und betriebsfertig montieren.

AP-Z-AH-SB-0901_Bl1-Bl4_Außenhaupt_Tor_1_u_2

Einschließlich aller erforderlichen Futterplatten
Für Hubtor
Art = "Seitenführungskufen"
2 Tore je 4 Führungen = "8 Stück"
Menge: 8,000 Stck

**3.10.1.70 Obere Führungsrollen herstellen und montieren**
Lauf- und Führungseinrichtungen und/ oder Lagerteile für Verschluß mit Lager-, Lagerunterstützungs- und Befestigungskonstruktion einschließlich aller festen und nachstellbaren Verankerungen, den erforderlichen Verbindungen, einschließlich Ein- und Ausbauvorrichtungen für den Reparaturfall mit allen Zubehörteilen. gemäß statischen und konstruktiven Erfordernissen nach Zeichnung
und Baubeschreibung herstellen, zur Baustelle transportieren und betriebsfertig montieren.

AP-Z-AH-SB-0904_AH_u._BH_Tore_1,2,3_Laufrolle

Für Hubtor 1+2
Art = "Laufrollen"
Bauteile:
Laufrolle + Achse aus 42CrMo4+QT
Abdichtung der Lager und weitere feste und lose Bauteile
(z.B. Anlaufscheiben, Deckel u.s.w.) zur Befestigung, Konstruktion demontierbar gestalten, mit mechanischer Bearbeitung aller Kontaktflächen, nicht abgedichtete Kontaktflächen mit elastischen Dichtstoff schließen, mit Schmiereinrichtungen.
Die Oberflächen der Dichtungsschleifflächen und Lagersitze sind durch thermischen Spritzen o.ä zu veredeln.
2 Tore je 2 Rollen = "4 Stück"
Gewicht ca 1050 kg Rolle

Angaben im Bieterangaben-Verzeichnis über:

Hersteller Rolle
'....................................................'

Lieferbezeichnung Rolle
'....................................................'

Hersteller Achse
'....................................................'

Lieferbezeichnung Achse
'....................................................'
Menge: 4,000 Stck

**3.10.1.80 Führungsschwingen herstellen und montieren**
Lauf- und Führungseinrichtungen und/ oder Lagerteile für Verschluß mit Lager-, Lagerunterstützungs- und Befestigungskonstruktion einschließlich aller festen und nachstellbaren Verankerungen, den erforderlichen Verbindungen, einschließlich Ein- und Ausbauvorrichtungen für den Reparaturfall mit allen Zubehörteilen. gemäß statischen und konstruktiven Erfordernissen nach Zeichnung
und Baubeschreibung herstellen, zur Baustelle transportieren und betriebsfertig montieren.

AP-Z-AH-SB-0903_Außenhaupt_Tore_1_und_2_untere_Laufrolle_mit_Schwinge

Für Hubtor
Art = "Schwinge mit Laufrollen"
Bauteile:
Laufrollen, Rollenachsen + Schwingenachse = "42CrMo4+QT"
2 Pendelrollenlager je Laufrolle,
Gehäuse Schwingenlagerung aus S355J2+N
Gleitlagerbuchsen + Distanzring = "deva.bm 372 o.glw"
Abdichtung der Lager und weitere feste und lose Bauteile (z.B. Anlaufscheiben, Deckel u.s.w.) zur Befestigung, Konstruktion demontierbar gestalten, mit mechanischer Bearbeitung aller Kontaktflächen, nicht abgedichtete Kontaktflächen mit elastischen Dichtstoff schließen, mit Schmiereinrichtungen.
Die Oberflächen der Dichtungsschleifflächen und Lagersitze sind durch thermischen Spritzen o.ä zu veredeln.
2 Tore mit je 2 Schwingen mit je 2 Rollen  = "4 Schwingen, 8 Rollen"
Gewicht =  "ca 3200 Kg je Schwinge + Rollen"

Angaben im Bieterangaben-Verzeichnis über:

Hersteller Rolle
'....................................................'

Lieferbezeichnung Rolle
'....................................................'

Hersteller Achse
'....................................................'

Lieferbezeichnung Achse
'....................................................'

Hersteller Schwinge
'....................................................'

Lieferbezeichnung Schwinge
'....................................................'
Menge: 4,000 Stck

**3.10.1.90 Kardanik Kettenanschluss herstellen und montieren**
Kardanik für Kettenanschluss mit Laschen, Bolzen, Lagern und sonstige Zubehörteile entsprechend statischen und konstruktiven Erfordernissen nach Zeichnung Baubeschreibung herstellen und zur Baustelle transportieren, abladen, ggf. zwischenlagern, schützen, betriebsbereit montieren.

AP-Z-AH-SB-0905-Kettenanschluss

Für "Hubtor 1 und 2"
Bauteil: Kardanik zur Aufnahme der Antriebsketten links und rechts gemäß Zeichnung
Bolzen = "42CrMo4+QT"
Gleitlagerbuchsen  = "Deva Metall 115 o.glw."
Abdichtung der Lager und weitere feste und lose
Bauteile (z.B. Anlaufscheiben, Deckel u.s.w.) zur
Befestigung, Konstruktion demontierbar gestalten, mit
mechanischer Bearbeitung aller Kontaktflächen, nicht
abgedichtete Kontaktflächen mit elastischem Dichtstoff
schließen, mit Schmiereinrichtungen.

Die Leistung beinhaltet den fachgerechten
und betriebsfertigen Anschluss am Tor und
an der Antriebskette.
2 Tore je 2 Anschlüsse = "4 Stück"
Menge: 4,000 Stck

**3.10.1.100 Vormontage in der Werkstatt Tor 1 und Tor 2**
*** Pauschalposition
Nach Fertigung aller Bauteile (Torkonstruktion, Laufrollen, Pratze, Dichtungen, Kardanik usw.) ist eine komplette Vormontage inkl. Nachjustierung aller Baugruppen mit Beachtung aller zulässigen Toleranzen in der Werkstatt durchzuführen.
Nach Vormontage sind alle markanten Punkte, wie z.B. Laufrollen, Dichtungen usw. zu vermessen und zu protokollieren.
Die Ergebnisse sind dem AG zu übergeben.
Menge: 1,000 psch

*Hinweis: "Korrosionschutz"*

*Hinweis: Korrosionsschutz für Verschlusskonstruktion Tor 1 (Elbseite) und Tor 2 (Mitteltor)*
Korrosionsschutz für Verschlusskonstruktion Tor 1 (Elbseite) und Tor 2 (Mitteltor)
Für 'Verschlußkonstruktionals Hubtor'
Für die Oberflächenvorbereitung und alle eingesetzten
Stoffe zur Beschichtung von Stahlwasserbauteilen /
Stahlbauteilen gelten als Basis:
ZTV-W LB 218
DIN EN ISO 12944 T1-T8

Für die neuen Tore einschließlich aller Anbauteile,
Schienen (ausgenommen Lauffläche), ist ein
Beschichtungsaufbau / Korrosionsschutz gemäß der in der
BAW - Liste empfohlenen Beschichtungssysteme für den
Stahlwasserbau System-Nr.: 5 vorgesehen.

**3.10.1.110 Verschlußkonstruktion vorbereiten Sa 2 1/2**
Maschinenbauteil / maschinenbaulich bearbeitetes
Stahlbauteil für Korrosionsschutz
vorbereiten.
Bauteil: gilt für alle Teile des Abschnitts
"Stahlwasserbau für Tor 1 (Elbseite) und Tor 2 (Mitteltor)"
Verfahren: gestrahltes Material
Oberflächenvorbereitungsgrad Sa 2 1/2
DIN EN ISO 12944-4: 1998, Teil 4
je Tor ca. 530m²
Menge: 1060,000 m²

**3.10.1.120 Verschlußkonstruktion grundbeschichten System Nr.5**
Maschinenbauteil / maschinenbaulich bearbeitetes
Stahlbauteil grundbeschichten.
Angaben im Bieterangaben-Verzeichnis über:

Hersteller
'....................................................'

Lieferbezeichnung
'....................................................'

Bauteil: gilt für alle Teile des Abschnitts:
"Stahlwasserbau für Tor 1 (Elbseite) und Tor 2 (Mitteltor)"

Eine Grundbeschichtung im Werk.
Mit Druckluftspritzgerät auftragen.
Sollschichtdicke 70 µm  50 µm
Beschichtungsstoff  =  EP- Zn

Zusätzlicher Kantenschutz mit Zinkphosphat-Epoxidharz
nach Sollschichtdicke
50 µm je Schicht, mit Pinsel auftragen.
je Tor ca. 530m²
Menge: 1060,000 m²

**3.10.1.130 Verschlußkonstruktion deckbeschichten System Nr.5**
Maschinenbauteil / maschinenbaulich bearbeitetes
Stahlbauteil deckbeschichten.
Angaben im Bieterangaben-Verzeichnis über:

Hersteller
'....................................................'

Lieferbezeichnung
'....................................................'

Bauteil: gilt für alle Teile des Abschnitts:
"Stahlwasserbau für Tor 1 (Elbseite) und Tor 2 (Mitteltor)"
Anzahl und Ausführungsort der Zwischenbeschichtung im
Werk
Mit Druckluft-Spritzgerät auftragen.
Kanten, Ecken, Schweißnähte, Niet- und Schraubenverbindungen mit Pinsel vorstreichen.
Beschichtungsstoff  = EP
Schichtdicke = Sollschichtdicke des Gesamtsystems mind.
500 µm.
je Tor ca. 530m²
Menge: 1060,000 m²

##### Bauteil 3.10.2 Portal Tor 1 (Elbseite) und Tor 2 (Mitteltor)

**3.10.2.10 Stahlbau Portal Tor 1 und Tor 2 herstellen**
Stahlkonstruktion der Portale mit Haltekonstruktion für Lagerungen und Führungskonstruktionen, für Aufhängungen,
für Konsolen für Lauf- und Führungsschienen, für Montageluken, für Verriegelungen und für sonstige Zubehörteile entsprechend statischen und konstruktiven Erfordernissen nach Zeichnung und Baubeschreibung herstellen.

AP-Z-AH-SB-0908_Bl1_Portal-Tore_1u2_Übersicht
AP-Z-AH-SB-0909 Portal Tore 1u2 Stahlbau
AP-Z-AH-SB-0910 Bl1 Portal Tore 1u2 Portalstiel 1u2
AP-Z-AH-SB-0910 Bl2 Portal Tore 1u2 Portalstiel 1u2
AP-Z-AH-SB-0911 Bl1 Portal Tore 1u2 Portalstiel 3u4
AP-Z-AH-SB-0911 Bl2 Portal Tore 1u2 Portalstiel 3u4
AP-Z-AH-SB-0912 Bl1 Portalriegel_1
AP-Z-AH-SB-0912 Bl2 Portalriegel_1
AP-Z-AH-SB-0913 Bl1 Portalriegel_2
AP-Z-AH-SB-0913 Bl2 Portalriegel_2
AP-Z-AH-SB-0914 Portalquerriegel 1u2

Transport und Montage wird gesondert vergütet.
als Portal für "Tor 1 (Elbseite) und Tor 2 (Mitteltor)"
Stahlsorte = "S355J2+N"

Verbindungsart "geschweißt und geschraubt"
Masse für zwei baugleiche Portale:  ca.34 t x 2 = 68 t
Materialgütenachweis nach Abnahmeprüfzeugnis 3.2 nach DIN EN 10204.

inkl. Betonanker, Befestigungskonstruktion
und Bodenverankerung inkl. Verankerungsplatte
für die Befestigung der Stahlportale
einschließlich aller festen und nachstellbaren Verankerungen sowie den  an den
festen Teilen entsprechend
statischen und konstruktiven Erfordernissen nach
Zeichnung/ Baubeschreibung herstellen und liefern.
Für  "Portal Tor 1 und Tor"
Lagerkonstruktion Antrieb Gleitschütz
Material = "Gewindestange  M30 x 800"
Grundblech = "S355J2 + N"
Mutter = "Skt- Mutter M30"

Besondere Bauteilgestaltung
Die Anzahl der o.g Bodenverankerung/ Lagerkonstruktion
Portale richtet sich nach statischen und konstruktiven
Erfordernissen.
je Portalstiel ca. 990 kg
Einschließlich Einbauschablonen zur Montage
Zur Kontrolle der Lage der Einbauteile sind diese nach der
Montage(vor dem vergießen), sowie nach dem vergießen zu
Vermessen.
Die jeweiligen Vermessungen sind zu dokumentieren

inkl Stahlkonstruktion für die Lagerung der Geländer und
Bedienstege, inkl. Trittstufen herstellen
einschließlich aller, Lagerkonsole, Tragösen,
Verbindungsmittel sowie allen erforderlichen Ein- und Ausbauvorrichtungen für den Reparaturfall festen und nachstellbaren Verankerungen, den erforderlichen
Verbindungen, einschließlich allen Zubehörteilen
entsprechend betrieblichen statischen und konstruktiven Erfordernissen nach Zeichnung und Baubeschreibung herstellen, zur Baustelle transportieren und montieren.

Bauteil = "Lagerkonstruktion Begehung Portal"
Material = 'S355J2+N'
Materialgütenachweis durch Abnahmeprüfzeugnis 3.2
nach DIN EN 10204.
Ausführungsklasse EXC - 3 gemäß DIN ISO 1090- 2
Für "Portal Tor 1 und Tor 2"
Gewich: Portalriegel 1 ca.4300 kg
Gewich: Portalriegel 2 ca.3780 kg
Menge: 2,000 Stck

**3.10.2.20 Transport und Montage Portal Tor 1 und Tor 2**
*** Pauschalposition
Die Leistung beinhaltet den Transport der beiden Portale ggf. inkl. aller Anbauteile wie folgt:
Transport der Bauteile von der Werkshalle des AN
zur  Baustelle bzw. zum Einbauort. Die Leistung beinhaltet die Stellung von geeignetem Hebezeug, das Entladen sowie die
fachgerechte (verwindungsfreie) Lagerung und Aufpallung
während des Transportes und auf der Baustelle.

Montage der Portale mit allen Anbauteilen und Schienen inkl. aller Baustellenschweißstöße betriebsfertig in der Anlage montieren.
Montage nach eigener gemäß LV-Pos. eingereichter und
geprüfter  Montagetechnologie.
Menge: 1,000 psch

**3.10.2.30 Laufschienen inkl. Anschlusskonstruktion am Portal**
Lauf- und Führungseinrichtungen mit Schienenträger, mit Befestigungskonstruktion einschließlich aller festen und nachstellbaren Verankerungen, den erforderlichen Verbindungen, einschließlich Ein- und Ausbauvorrichtungen für den Reparaturfall mit allen Zubehörteilen. gemäß statischen und konstruktiven Erfordernissen nach Zeichnung und Baubeschreibung herstellen, zur Baustelle transportieren und betriebsfertig montieren.

AP-Z-AH-SB-0915_Fuehrungsschiene_Portal_1u2

Für "Tor 1 und Tor 2"
Art = 'Laufschienen', / in Summe ca. 68m.
Material = "34CrMo4 + QT"
Profil mechanisch bearbeitet,
je Portal 4 Stck, je Stck ca. 1100 kg
2 Tore je 4 Führungen =  8 Stück
Länge je Schiene ca. 8790 mm
Menge: 72,000 m

**3.10.2.40 Seitenführungsschiene inkl. Anschlusskonstruktion am Portal**
Lauf- und Führungseinrichtungen und/ oder Lagerteile für Verschluß mit Lager-, Lagerunterstützungs- und Befestigungskonstruktion einschließlich Ein- und Ausbauvorrichtungen für den Reparaturfall mit allen Zubehörteilen. gemäß statischen und konstruktiven Erfordernissen nach Zeichnung und Baubeschreibung herstellen, zur Baustelle transportieren und betriebsfertig montieren.

AP-Z-AH-SB-0915_Fuehrungsschiene_Portal_1u2

Einschließlich aller erforderlichen Futterplatten.
Für Tor 1 und Tor 2.
Art = Seitenführung, Laufschienen
2 Tore je 2 Führungen = 4 Stück
Länge je Schiene ca. 9200 mm
Menge: 38,000 m

**3.10.2.50 Geländer auf Portal, verzinkt**
Beidseitiges Rohrgeländer mit Zwischenholmen aus Rohr,
Höhe 1.100 mm, Pfosten aus Stahlrohr 48,3 x 3,6 mm,
mit den Fußplatten über Abschlussplatten aus Flachstahl, verschraubt, Handlauf aus Stahlrrohr, mit den Pfosten verschweißt,  Knieleiste aus Stahlrrohr, mit den Pfosten verschweißt,entsprechend betrieblichen statischen und konstruktiven Erfordernissen nach Zeichnung

AP-Z-AH-SB-0916a_Plattform Gelaender_Gitterrost_Portal_1_ 2_3

Handlauf- Enden beidseitig gebogen.
Geländer verzinkt und beschichtet
Endbeschichtung RAL nach Wahl des AG
Für "Portal Tor 1 und Tor 2"
je Tor ca. 30m
Menge: 60,000 m

**3.10.2.60 Sicherheitstür**
Sicherheitstür Kee Gate, selbstschließend
mit Befestigungspaket einschließlich aller festen und nachstellbaren Verankerungen, den erforderlichen Verbindungen, einschließlich aller erforderlichen Futterbleche sowie Ein- und Ausbauvorrichtungen für den Reparaturfall, mit allen Zubehörteilen entsprechend
statischen und konstruktiven Erfordernissen nach
Zeichnung

AP-Z-AH-SB-0916_Plattform Gelaender_Gitterrost_Portal_1_ 2

und Baubeschreibung herstellen, zur Baustelle
transportieren und montieren, ggf. ist die Breite anzupassen.

Für "Portal Tor 1 und Tor 2"
Hersteller =  "Kee Gate o. glw."
Produkt = "SGEU500GV"
 SGE UFXPK1o. glw.'
Menge: 4,000 Stck

**3.10.2.70 Leiter inkl Steigschutz**
Steigeleiter und Haltevorrichtung, Sicherungsplatte und Mitläuferschiene einschließlich aller festen und nachstellbaren Verankerungen, den erforderlichen Verbindungen, einschließlich aller erforderlichen Futterbleche sowie Ein- und Ausbauvorrichtungen für den Reparaturfall, mit allen Zubehörteilen entsprechend -entsprechend betrieblichen,
statischen und konstruktiven Erfordernissen nach
Zeichnung und Baubeschreibung herstellen, zur Baustelle
transportieren und montieren.

AP-Z-AH-SB-0917_Steigleiter_Portale_1_2

und an Portal angepasst einbauen.
Material = "S355J2+N", feuerverzinkt
Verbindungsmittel: feuerverzinkt
Rutschfeste Ausführung
Länge der Leiter = "11,50 m"
Sprossenachsabstand = "270 mm"
Breite der Leiter = "500 mm"
Holm =  "L 75  x 50 x 8 mm"
Sprossen Quadratstahl = "30 x 30 mm"
ggf. örtlich anpassen
Für "Portal Tor 1 und Tor 2"
je Portal 2 Stück

Mitläuferschiene an Steigleiter angepasst einbauen.
Material = "Al, St,verz"
ggf. örtlich anpassen,
Für "Portal Tor 1 und Tor 2"
je Portal 2 Stück Sicherungsplatte inkl. Gliederkette und Vorhängeschloss
Fa. HACA 52905704 o. glw.
je Portal 2 Stück Mitläuferschiene inkl. Befestigungmaterial und beweglichem Endanschlag ca.40 m
Fa. HACA 05292603 o. glw.
Menge: 4,000 Stck

**3.10.2.80 Gitterroste auf dem Portal Tor 1 und Tor 2**
Feuerverzinkte Gitterrostabdeckungen für den Laufbereich auf dem Portal entsprechend statischen und konstruktiven Erfordernissen nach
Zeichnung und Baubeschreibung herstellen, zur Baustelle
transportieren und montieren.

AP-Z-AH-SB-0916_Plattform Gelaender_Gitterrost_Portal_1_ 2_3

herstellen, einschl. der erforderlichen Halteklammern mit Arretierung gegen Abrutschen  der Gitterroste sowie aller erforderlichen Ausschnitt- und Einpassarbeiten und der Erschwernisse für die Herstellung der Randeinfassungen.
Gitterrost = "Pressrost gemäß BGR 181 mit Rutschhemmklasse R12 (Pressrost BG-R12)"
Tragstab- /Querstabteilung = "30 x 30 mm"
Tragstab [30/3 mm] gekerbt, Füllstab [10/2 mm] gekerbt
Ausführung und Verbindung mit der Unterkonstruktion nach GUV-I 588, Verlegung der Gitterroste nach vorher aufgestelltem Verlegeplan.
Abrechnung nach Grundrissfläche.
je Portal ca. 27m²
Menge: 54,000 m²

*Hinweis: "Korrosionschutz"*

*Hinweis: Korrosionsschutz Portal Tor 1 (Elbseite) und Tor 2 (Mitteltor)*
Korrosionsschutz Portal Tor 1 (Elbseite) und Tor 2 (Mitteltor)
Für die Oberflächenvorbereitung und alle eingesetzten
Stoffe zur Beschichtung von Stahlwasserbauteilen /
Stahlbauteilen gelten als Basis:

ZTV-W LB 218
DIN EN ISO 12944 T1-T8

Für "Portal für Tor 1 (Elbseite) und Tor 2 (Mitteltor)"
Stahlkonstruktionen, die nicht planmäßig im Wasser
eingesetzt werden, wie Portale einschließlich aller
Anbauteile, Schienen (ausgenommen Lauffläche), erhalten
einen Beschichtungsaufbau / Korrosionsschutz gemäß der
BAW - Liste empfohlener Beschichtungssysteme für den
Stahlwasserbau System-Nr.: 4

**3.10.2.90 Stahlbauteil vorbereiten Sa 2 ½**
Stahlbauteil für Korrosionsschutz
vorbereiten.
Bauteil: gilt für alle Bauteile des
Abschnitts "Portal für Tor 1 (Elbseite) und Tor 2 (Mitteltor)"
Verfahren: gestrahltes Material
Oberflächenvorbereitungsgrad Sa 2 ½,
DIN EN ISO 12944-4: 1998, Teil 4
Menge: 1150,000 m²

**3.10.2.100 Stahlbauteil grundbeschichten System Nr.4**
Stahlbauteil grundbeschichten.
Angaben im Bieterangaben-Verzeichnis über:

Hersteller
'....................................................'

Lieferbezeichnung
'....................................................'

gilt für alle Teile des
Abschnitts "Portal für Tor 1 (Elbseite) und Tor 2 (Mitteltor)"
Eine Grundbeschichtung im Werk.
Mit Druckluftspritzgerät auftragen.
Beschichtungsstoff  = PUR 1K
Sollschichtdicke 50 µm
je Tor ca. 575m²
Menge: 1150,000 m²

**3.10.2.110 Stahlbauteil zwischenbeschichten System Nr.4**
Stahlbauteil zwischenbeschichten.
Angaben im Bieterangaben-Verzeichnis über:

Hersteller
'....................................................'

Lieferbezeichnung
'....................................................'

gilt für alle weiteren Teile des
Abschnitts "Portal für Tor 1 (Elbseite) und Tor 2 (Mitteltor)"
Ausführungsort der Zwischbeschichtung im Werk
Mit Druckluft-Spritzgerät auftragen.
Kanten, Ecken, Schweißnähte, Niet- und Schraubenverbindungen mit Pinsel vorstreichen.
Beschichtungsstoff  = PUR 1K
Schichtdicke = Sollschichtdicke des Gesamtsystems mind.
280 µm
je Tor ca. 575m²
Menge: 1150,000 m²

**3.10.2.120 Stahlbauteil deckbeschichten System Nr.4**
Stahlbauteil deckbeschichten.
Angaben im Bieterangaben-Verzeichnis über

Hersteller
'....................................................'

Lieferbezeichnung
'....................................................'

gilt für alle weiteren Teile des
Abschnitts "Portal für Tor 1 (Elbseite) und Tor 2 (Mitteltor)"
Anzahl und Ausführungsort der Deckbeschichtung im Werk
Mit Druckluft-Spritzgerät auftragen.
Kanten, Ecken, Schweißnähte, Niet- und Schraubenverbindungen mit Pinsel vorstreichen.
Beschichtungsstoff = PUR 1K
Schichtdicke = Sollschichtdicke des Gesamtsystems mind.
500 µm
je Tor ca. 575m²
Menge: 1150,000 m²

##### Bauteil 3.10.3 Feste Teile Tor 1 (Elbseite) und Tor 2 (Mitteltor)

**3.10.3.10 Erstbetonteile Befestigungskonstruktion Träger Kopfdichtungsanschlages**
Kopfbolzendübe/ Betonanker und Befestigungskonstruktion
für Träger Kopfdichtungsanschlages herstellen und
liefern, einschließlich aller festen und nachstellbaren Verankerungen sowie den an den
festen Teilen entsprechend statischen und konstruktiven Erfordernissen nach Zeichnung/ Baubeschreibung herstellen und liefern.

AP-Z-AH-SB-0906_Bl 1_Betoneinbauteile_Tor_1_u_2

Für "Portal Tor 1 und Tor 2 '..........'
Bauteil = "Kopfdichtungsanschlag"
Material ="S355J2+ N"

Die Anzahl der o.g Befestigungkonstruktion nach
statischen und konstruktiven Erfordernissen.
Menge: 110,000 kg

**3.10.3.20 Kopfdichtungsanschlag herstellen**
Kopfdichtungsanschlag herstellen inkl. Befestigungskonstruktion/ Grundplatte Gewindebolzen (Zweitbetoneinbauteile) zur Ausrichtung und Justierung des Kopfldichtungsanschlages, inkl. Aufnahme und Anschlusskonstruktion für Dichtungsheizung herstellen und montieren, einschließlich aller festen und nachstellbaren Verankerungen, den erforderlichen Verbindungen, einschließlich aller erforderlichen Ein- und Ausbauvorrichtungenfür den Reparaturfall mit allen Zubehörteilen entsprechend betrieblichen statischen und konstruktiven Erfordernissen nach Zeichnung und Baubeschreibung herstellen, zur Baustelle
transportieren und montieren.

AP-Z-AH-SB-0906_Bl 1_Betoneinbauteile_Tor_1_u_2

Bauteil = "Kopfdichtungsanschlag"
Für "Portal Tor 1 und Tor 2 '..........'
Bauteil = "Kopfdichtungsanschlag"
Material = "S355J2+ N"

Materialgütenachweis durch Abnahmeprüfzeugnis 3.2
nach DIN EN 10204
Einbau in Zweitbeton, Hilfskonstruktionen für den
Einbau werden nicht gesondert vergütet

Erschwernisse durch beengte Verhältnisse sind bei der
Montage ebenso zu berücksichtigen.
Die Anzahl der o.g Kopfdichtungsanschläge nach
statischen und konstruktiven Erfordernissen

Einbau in Zweitbeton, Hilfskonstruktionen für den
Einbau werden nicht gesondert vergütet.
Erschwernisse durch beengte Verhältnisse sind bei der
Montage ebenso zu berücksichtigen.
Menge: 1,600 t

**3.10.3.30 Erstbetonteile Befestigungskonstruktion Träger Nischenarmierung**
Kopfbolzendübe/ Betonanker und Befestigungskonstruktion
für Träger Nischenarmierung herstellen und liefern, einschließlich aller festen und nachstellbaren Verankerungen sowie den festen Teilen, entsprechend betrieblichen statischen und konstruktiven Erfordernissen nach Zeichnung und Baubeschreibung herstellen, zur Baustelle transportieren und montieren.

AP-Z-AH-SB-0906_Bl 1_Betoneinbauteile_Tor_1_u_2

herstellen und liefern
Für "Portal Tor 1 und Tor 2 '..........'
Bauteil = "Nischenarmierung"
Material = "S355J2+ N"

Die Anzahl der o.g Befestigungkonstruktion nach
statischen und konstruktiven Erfordernissen.
Menge: 1220,000 kg

**3.10.3.40 Nischenarmierung (Schweißkonstruktion) herstellen**
Nischenarmierung herstellen, inkl.
Befestigungskonstruktion/ Grundplatte Gewindebolzen zur
Ausrichtung und Justierung der Nischenarmierung, inkl. Aufnahme und Anschlusskonstruktion für Dichtungsheizung einschließlich aller festen und nachstellbaren Verankerungen, den erforderlichen Verbindungen, einschließlich aller erforderlichen Ein- und Ausbauvorrichtungen für den Reparaturfall mit allen Zubehörteilen, entsprechend betrieblichen statischen und konstruktiven Erfordernissen nach
Zeichnung und Baubeschreibung herstellen, zur Baustelle
transportieren und montieren.

AP-Z-AH-SB-0906_Bl 1_Betoneinbauteile_Tor_1_u_2

herstellen, zur Baustelle transportieren und montieren.
Bauteil = "Nischenarmierung"
Für "Portal Tor 1 und Tor 2 '..........'
Material = 'S355J2+ N, 34CrMo4+ QT

Materialgütenachweis durch Abnahmeprüfzeugnis 3.2
nach DIN EN 10204.
Einbau in Zweitbeton, Hilfskonstruktionen für den
Einbau werden nicht gesondert vergütet.

Erschwernisse durch beengte Verhältnisse sind bei der
Montage ebenso zu berücksichtigen.

Die Anzahl der o.g Befestigungkonstruktion nach
statischen und konstruktiven Erfordernissen.
Menge: 30,800 t

**3.10.3.50 Erstbetonteile Befestigungskonstruktion Sohldichtungsanschlag**
Kopfbolzendübe/ Betonanker und Befestigungskonstruktion
für Sohldichtungsanschlag herstellen und liefern, einschließlich aller festen und nachstellbaren Verankerungen an den festen Teilen, entsprechend betrieblichen statischen und konstruktiven Erfordernissen nach Zeichnung und Baubeschreibung herstellen, zur Baustelle transportieren und montieren.

SB-0906_Bl 1_Betoneinbauteile_Tor_1_u_2

Für "Portal Tor 1 und Tor 2 '..........'
Bauteil = "Sohldichtungsanschlag"
Material = "S355J2+ N"

Die Anzahl der o.g Befestigungkonstruktion nach
statischen und konstruktiven Erfordernissen.
Menge: 110,000 kg

**3.10.3.60 Sohldichtungsanschlags herstellen**
Sohldichtungsanschlag herstellen, inkl.
Befestigungskonstruktion/ Grundplatte Gewindebolzen zur
Ausrichtung und Justierung des Sohldichtungsanschlags einschließlich aller festen und nachstellbaren Verankerungen, den erforderlichen Verbindungen, einschließlich aller erforderlichen Ein- und Ausbauvorrichtungen für den Reparaturfall mit allen Zubehörteilen, entsprechend betrieblichen statischen und konstruktiven Erfordernissen nach
Zeichnung und Baubeschreibung herstellen, zur Baustelle
transportieren und montieren.

AP-Z-AH-SB-0906_Bl 1_Betoneinbauteile_Tor_1_u_2

Für "Portal Tor 1 und Tor 2 '..........'
Bauteil = "Sohldichtungsanschlag"
Material = "S355J2+ N"

Materialgütenachweis durch Abnahmeprüfzeugnis 3.2
nach DIN EN 10204.
Einbau in Zweitbeton, Hilfskonstruktionen für den
Einbau werden nicht gesondert vergütet.

Erschwernisse durch beengte Verhältnisse sind bei der
Montage ebenso zu berücksichtigen.
Menge: 2,400 t

*Hinweis: "Korrosionschutz"*

*Hinweis: Korrosionsschutz Feste Teile Tor 1 (Elbseite) und Tor 2 (Mitteltor)*
Korrosionsschutz Feste Teile Tor 1 (Elbseite) und Tor 2 (Mitteltor)
Für die Oberflächenvorbereitung und alle eingesetzten
Stoffe zur Beschichtung von Stahlwasserbauteilen /
Stahlbauteilen gelten als Basis:

ZTV-W LB 218
DIN EN ISO 12944 T1-T8

Stahlkonstruktionen für abrasive und mechanische
Belastungen (Reib- und Laufflächen, Nischenarmierungen,
Sohlschwelle) erhalten einen Beschichtungsaufbau /
Korrosionsschutz gemäß der BAW - Liste empfohlener
Beschichtungssysteme für den Stahlwasserbau System-Nr.:
10.

**3.10.3.70 Feste Teile Tor1 und Tor2 vorbereiten Sa 2 1/2**
Stahlbauteil für Korrosionsschutz
vorbereiten.
Bauteil: gilt für alle Teile des Abschnitts
"Feste Teile Tor 1 (Elbseite) und Tor 2 (Mitteltor)"
Verfahren: gestrahltes Material
Oberflächenvorbereitungsgrad Sa 2 1/2,
DIN EN ISO 12944-4: 1998, Teil 4
je Tor ca. 40m²
Menge: 80,000 m²

**3.10.3.80 Feste Teile Tor1 und Tor2 grundbeschichten System Nr.10**
Stahlbauteil grundbeschichten.
Angaben im Bieterangaben-Verzeichnis über:

Hersteller
'....................................................'

Lieferbezeichnung
'....................................................'

Bauteil: gilt für alle Teile des Abschnitts:
"Feste Teile Tor 1 (Elbseite) und Tor 2 (Mitteltor)"

Eine Grundbeschichtung im Werk.
Mit Druckluftspritzgerät auftragen.
Sollschichtdicke 80 µm
Beschichtungsstoff  =  EP- Zn

Zusätzlicher Kantenschutz mit Zinkphosphat-Epoxidharz
nach Sollschichtdicke
50 µm je Schicht, mit Pinsel auftragen.
je Tor ca. 40m²
Menge: 80,000 m²

**3.10.3.90 Feste Teile Tor1 und Tor2 zwischenbeschichten System Nr.10**
Stahlbauteil zwischenbeschichten.
Angaben im Bieterangaben-Verzeichnis über:

Hersteller
'....................................................'

Lieferbezeichnung
'....................................................'

Bauteil: gilt für alle Teile des Abschnitts:
"Feste Teile Tor 1 (Elbseite) und Tor 2 (Mitteltor)"
Anzahl und Ausführungsort der Zwischenbeschichtung im
Werk
Mit Druckluft-Spritzgerät auftragen.
Kanten, Ecken, Schweißnähte, Niet- und Schraubenverbindungen mit Pinsel vorstreichen.
Beschichtungsstoff  = EP
je Tor ca. 40m²
Menge: 80,000 m²

**3.10.3.100 Feste Teile Tor1 und Tor2 deckbeschichten System Nr.10**
Stahlbauteil deckbeschichten.
Angaben im Bieterangaben-Verzeichnis über:

Hersteller
'....................................................'

Lieferbezeichnung
'....................................................'

Bauteil: gilt für alle Teile des Abschnitts:
"Stahlwasserbau für Tor 1 (Elbseite) und Tor 2 (Mitteltor)"
Anzahl und Ausführungsort der Zwischenbeschichtung im
Werk
Mit Druckluft-Spritzgerät auftragen.
Kanten, Ecken, Schweißnähte, Niet- und Schraubenverbindungen mit Pinsel vorstreichen.
Beschichtungsstoff  = EP
Schichtdicke = Sollschichtdicke des Gesamtsystems mind.
1000 µm.
je Tor ca. 40m²
Menge: 80,000 m²

##### Bauteil 3.10.4 AntriebstechnikTor 1 (Elbseite) und Tor 2 (Mitteltor)

**3.10.4.10 Maschinenrahmen**
Rahmen für Getriebeeinheit und Motorentische als
Schweißkonstruktion inkl. aller Konsolen, Ausklinkungen,
Transportösen, Bohrungen und Durchbrüche für
Maschinenteile, Ölwannen, inklusive aller mechanischen
Bearbeitungen für den Anbau der Maschinenteile sowie inkl.
aller erforderlichen Verankerungen und und Halterungen für
Elektrozuleitungen sowie Schraubverbindungen für die
Besfestigung des Rahmens und der Maschinenteile herstellen
zur Baustelle transportieren und montieren.

Herstellung nach statischen und konstruktiven Erfordernissen
gemäß Zeichnung

AP-Z-G-MT-0947_Torantrieb_Maschinenrahmen_

Baubeschreibung.
Mechanische Bearbeitung nach dem Schweißen
Für 'Portal Tor 1 und Tor 2''
Bauteil= 'Maschinenrahmen'
Werkstoff = 'S355J2+ N'
Verbindungsar t= 'Konstruktion geschweißt'
Gewicht pro Stück = 'ca. 1445kg'
Menge: 2,000 Stck

**3.10.4.20 Kettenradtraverse**
Rahmen für Lagerung der Kettenritzel als
Schweißkonstruktion inkl. aller Konsolen, Ausklinkungen,
Transportösen, Bohrungen und Durchbrüche für
Maschinenteile, Ölwannen, inklusive aller mechanischen
Bearbeitungen für den Anbau der Maschinenteile sowie inkl.
aller erforderlichen Verankerungen und und Halterungen für
Elektrozuleitungen sowie Schraubverbindungen für die
Besfestigung des Rahmens und der Maschinenteile herstellen.
zur Baustelle transportieren und montieren.

Herstellung nach statischen und konstruktiven Erfordernissen
gemäß Zeichnung und Baubeschreibung.

AP-Z-G-MT-0944 Bl1u2 Torantrieb - Kettentraverse

Mechanische Bearbeitung nach dem Schweißen
Für 'Portal Tor 1 und Tor 2' '
Bauteil= "2 x Rahmen Kettentraverse" je Portal
Werkstoff = "S355J2+ N"
Verbindungsart= "Konstruktion geschweißt"
Gewicht pro Stück = "ca. 850 kg"
Menge: 4,000 Stck

**3.10.4.30 Laschenkette**
dreifachgelagerte Laschenkette, bestehend aus 94 Glieder, 140 mm Teilung = 13360 mm . Endglieder 200 mm,
einschließlich, den erforderlichen Verbindungen, einschließlich Ein- und Ausbauvorrichtungen für den Reparaturfall mit allen Zubehörteilen und Endschaltern. gemäß statischen und konstruktiven Erfordernissen nach Zeichnung und Baubeschreibung herstellen zur Baustelle transportieren und montieren.

AP-Z-AH-SB-0952_Uebersicht_Kette_und_Endschalter_Tor1u2

Material Bolzen = "1.4418+QT900"
Laschen = "1.4418+QT900"
alle Laschenbohrungen mit nachschmierbaren Lagerbuchsen, Bolzen zusätzlich mit Nachschmiermöglichkeit durch Kegelnippel

Ausführung = "Jungbluth o. glw."
Für "Portal Tor 1 und Tor 2"
Menge: 4,000 Stck

**3.10.4.40 Kettenführung, Kettenschutz**
Kettenführung bestehend aus Einzelelementen zum
Anschrauben an Kettenradaufnahme als Schweißkonstruktion inkl. aller Profile, Aussteifungen, Konsolen, Kopfplatten, Transportösen, Bohrungen, Schienen,Führungen samt Grundplatten, Lagerung, Distanzscheiben, inklusive aller mechanischen Bearbeitungen sowie inkl. aller erforderlichen Schraubverbindungen für die Besfestigung der Einzelteile
herstellen.
Herstellung nach statischen und konstruktiven Erfordernissen
gemäß Zeichnung, Baubeschreibung,
zur Baustelle transportieren und montieren.

AP-Z-G-MT-0945 Torantrieb - Kettenführungen

Mechanische Bearbeitung nach dem Schweißen
Material='S355J2+ N
Verbindungsmittel gem. Zeichnungen
Gewicht = 'ca. 310 Kg je Führung'
Für 'Portal Tor 1 und Tor 2''
Menge: 4,000 Stck

**3.10.4.50 Kettenantriebsrad**
passend zu o.g Kette aus 42CrMo4+ QT, 140 mm Kettenteilung
inklusive aller mechanischen Bearbeitungen sowie inkl. aller
erforderlichen Schraubverbindungen für die Besfestigung der Einzelteile herstellen.
Herstellung nach statischen und konstruktiven Erfordernissen
gemäß Zeichnung, Baubeschreibung, zur Baustelle transportieren und montieren.

AP-Z-G-MT-0942 Torantrieb - Kettenantriebsradlagerung

Ritzelwelle z = 9, p = 140 mit
Pendelrollenlager
Wellendichtring
Wellendichtring
O-Ring
Flachschmiernippel
Sicherungsring
Paßfeder
Durchgangsdeckel
Durchgangsdeckel
Enddeckel
Lagergehäuse
Lagersitze und Dichtungsschleifflächen Oberflächenveredelt
Verzahnung gehärtet
Ausführung = "Jungbluth o. glw."
Für "Portal Tor 1 und Tor 2 '..........'
Menge: 4,000 Stck

**3.10.4.60 Kettenumlenkrad**
passend zu o.g Kette aus 42CrMo4+ QT
inklusive aller mechanischen Bearbeitungen sowie inkl. aller
erforderlichen Schraubverbindungen für die Besfestigung der Einzelteile herstellen.
Herstellung nach statischen und konstruktiven Erfordernissen
gemäß Zeichnung, Baubeschreibung, zur Baustelle transportieren und montieren.

AP-Z-G-MT-0943 Torantrieb - Kettenumlenkradlagerung

Kettenumlenkrad z = 10, p = 140 mit
Deckel
O-Ring
Wellendichtring
Achshalter
Pendelrollenlager
Lagerhülse
Meßachse

Verzahnung gehärtet
Ausführung = "Jungbluth o. glw., für eine Linksausführung auf der Westseite und für eine Rechtsausführung"
Für 'Portal Tor 1 und Tor 2' '
Menge: 4,000 Stck

**3.10.4.70 Meßachse**
passend zu o.g Kettumlenkrad inklusive aller mechanischen Bearbeitungen sowie inkl. aller
erforderlichen Schraubverbindungen für die Besfestigung der Einzelteile herstellen.
Herstellung nach statischen und konstruktiven Erfordernissen
gemäß Zeichnung, Baubeschreibung, zur Baustelle transportieren und montieren.

Durchmesser = "110mm"
Stützweite = "480mm"
Achshalteranordnung= beidseitig und parallel zum resultierenden Kettenzug (Links- und Rechtsausführung beachten)

Einbausituation siehe Zeichnung:

AP-Z-G-MT-0943 Torantrieb - Kettenumlenkradlagerung

Kräfte:
Normalbetrieb:  ca. 320 KN (Resultierende)
  ca. 290 KN (Vertikaler Kettenzug)
außergewöhnlich: ca: 500KN (Resultierende)
  ca. 450 KN (Vertikal)
Abschaltwert: ca. 350 KN (bezogen auf die vertikale  Kettenzugkraft)
Abschaltwert für die schlaffe Kette: ca. 50 KN vertikal

inkl. zugehöriger Auswerteinheit, die die vertikale Kettenkraft darstellt.
inkl. Meßwertaufnehmer
Einbaurichtung rechts und links beachten
Nachschmiermöglichkeit für die Kettenlager = "Schmienippel"
Meßachse nichtrostend, wetter und seefeste Ausführung
Menge: 4,000 Stck

**3.10.4.80 Abdeckung Kettenräder**
Abdeckungen für alle drehenden Teile der
Antriebseinheit gemäß UVV und Maschinenrichtlinie herstellen, liefern und am Rahmen der
Antriebseinheit anbauen.
Einschließlich aller erforderlichen Zubehörteile entsprechend
statischen und konstruktiven Erfordernissen nach Zeichnung/
Baubeschreibung, zur Baustelle transportieren und montieren.

AP-Z-G-MT-0951 Torantrieb - Abdeckungen Kettenräder

Bauteil= "Abdeckungen für 2 Antriebseinheiten je Tor"
Verbindungsart = "Konstruktion geschweißt, geschraubt"
Für "Portal Tor 1 und Tor 2 '..........'
Menge: 4,000 Stck

**3.10.4.90 Antrieb Verschlusskörper**
Maschinenbauliche Komponenten inkl. Kabelführungen am Portal entsprechend statischen und
konstruktiven Erfordernissen nach Zeichnung erstellen und
betriebsfertig zusammenbauen, zur Baustelle transportieren und montieren.
Alle Teile "Antrieb Verschlusskörper" müssen für den Einsatz im Freien (Seewasserklima) geeignet sein.

AP-Z-G-MT-0940_Übersichtszeichnung

Die maschinenbaulichen Komponenten bestehen u.a. aus

Getriebe PE 63
- Antrieb = rechte Seite durchgehende Vollwelle Durchmesser 80m6x170 mm mit Passfedernut nach DIN 6885/1,
- Antrieb = linke Seite  Seite durchgehende Vollwelle Durchmesser 80m6x230 mm mit Passfedernut nach DIN 6885/1,
- Abtrieb = durchgehende Vollwelle Durchmesser 300m6x510 mm
mit 2 um 180° versetzte Passferdernuten nach DIN 6885/1
Übersetzungsverhältnis i =355
Hersteller = "PIV o. glw"

Siemens Motor
1PH8
- Nennleistung: 45 KW, Nenndrehzahlen: 1000 1/min
- Achshöhe 225 mm
- Baulänge 6
mit Absolutwertgeber 22 bit
- Fremdbelüftung
- Vollwelle Durchmesser 75 mm mit Passfedernut nach DIN 6885/1
- Klemmkasten oben Kabeleinführung von links
- Haltebremse mit Hebel zum manuellen Lösen inkl. Aretierung

Trommelbremse
TE500/500/60-WN39-51-re
Hersteller = "SIBRE o. glw."
- Einstellung des Bremsmomentes auf ca. 900 Nm
- Außenbackentrommelbremse
- Handlüftung
- Schalter "Bremse geöffnet"
- sanftes Aufbauen des Bremsmomentes

Bremmstrommel mit Kupplung
ALC-90-AT-500x190-M75H7-G80H7
Hersteller = "SIBRE o. glw."

Handkupplung
ROTEX 75 SD
- mit Schaltgestänge
Hersteller = "KTR o. glw."

Stirnradgetriebe
GST 16.1
- Übersetzung 5,6:1
Hersteller = "Auma o. glw."

Lastmomentsperre
LMS 14.1 - F14

- Sperrmoment 500 Nm
- inkl. Handrad und Adapter für Schraubenkupplung
Hersteller = "Auma o. glw."

Turbokupplung
- 487 TRIH
Hersteller = "VOITH o. glw."

Antriebswelle
als Kupplung mit Zwischenhülse (2x je Torantrieb)
Flender ARPEX ARC-8 NHN Größe 545-8 Länge der
Zwischenhülse an die tatsächlich eingesetzten Kupplungkomponenten anpassen

Einhausung Schaltkupplung

AP-Z-G-MT-0948_Einhausung_Schaltkupplung_Arretierung_Schalthebel

Abdeckung Turbokupplung

AP-Z-G-MT-0949 Abdeckung Turbokupplung

Abdeckung Bremse

AP-Z-G-MT-0955_Abdeckung_Bremse

Kettenritzel mit Freilauf
Hersteller = MÄDER/ BAT o. glw

Kette
- Dreifach Rollenkette
Hersteller = MÄDER/ o. glw

Kettenrad
- Zähnezahl
Hersteller = MÄDER/ o. glw

Öl Auffangwanne

inklusive aller mechanischen
Bearbeitungen für den Anbau der Maschinenteile sowie inkl.
aller erforderlichen Verankerungen und Halterungen für
Elektrozuleitungen sowie Schraubverbindungen für die
Besfestigung der Maschinenteile herstellen,
zur Baustelle transportieren und montieren.

Bei den Antriebsteilen gehören hierzu
insbesondere auch die Verkabelung und die Kabelbefestigungen
der einzelnen Komponenten bis zu den jeweiligen Klemmenkästen.

Für 'Tor 1 und Tor 2' '

AP-Z-AH-SB-0918_Kabelfuehrung
Menge: 2,000 Stck

**3.10.4.100 Einhausung Antriebswelle**
Abdeckungen für alle drehenden Teile und
Antriebseinheit gemäß UVV und Maschinenrichtlinie herstellen, liefern und am Rahmen der Antriebseinheit anbauen.
Einschließlich aller erforderlichen Zubehörteile entsprechend
statischen und konstruktiven Erfordernissen nach Zeichnung/
Baubeschreibung herstellen, zur Baustelle transportieren und montieren.

AP-Z-G-MT-0954_Einhausung_Antriebswelle

Bauteil= "Abdeckungen für 2 Antriebseinheiten"
Werkstoff= "S235JR"
Verbindungsart = "Konstruktion geschweißt, geschraubt"
Rechte und linke Ausführung (spiegelbildlich) beachten

je Haube ca. 350 Kg
Für "Portal Tor 1 und Tor 2 '..........'
Menge: 4,000 Stck

**3.10.4.110 Verriegelungskonstruktion**
Verriegelung des Verschlusskörpers als Schweißkonstruktion inkl. aller Konsolen, Ausklinkungen,Transportösen, Bohrungen und Durchbrüche für Maschinenteile, inklusive aller mechanischen Bearbeitungen für den Anbau der Maschinenteile sowie inkl. aller erforderlichen Verankerungen und Halterungen für Elektrozuleitungen sowie Schraubverbindungen für die
Besfestigung der Verriegelung und der Maschinenteile herstellen, zur Baustelle transportieren und montieren.

Herstellung nach statischen und konstruktiven Erfordernissen
gemäß Zeichnung/ Baubeschreibung.

AP-Z-G-MT-0960_Verriegelung

Mechanische Bearbeitung nach dem Schweißen
Für 'Portal Tor 1 und Portal Tor 2'
Bauteil= '2 x Verriegelungskonstruktion' je Portal
Werkstoff = 'S355J2+ N'
Verbindungsart= 'Konstruktion geschweißt'
Gewicht pro Stück = 'a. 950 kg'
Menge: 4,000 Stck

**3.10.4.120 Antriebe Verriegelungskonstruktion**
Maschinenbauliche Komponenten entsprechend statischen und
konstruktiven Erfordernissen nach Zeichnung

AP-Z-V-MT-0960_Verriegelung

Die maschinenbaulichen Komponenten bestehen u.a. aus

Gleichteile = für alle Varianten der Verriegelung gleich
Welle
Anlaufscheibe
Deckel
Lagerdeckel
Lagerschild
Lagerschildantriebsseite
Pendelrollenlager
Radialwellendichtring
Rohr = 'Durchmesser
Passfeder
Stellantrieb SA  14.6
Flachschmiernippel
Rechte und linke Ausführung (spiegelbildlich) beachten

Ausführung Tor 1 und Tor 2, links
Blech 80x430x1307 = "42CrMo4+ QT"
Schwenkgetriebe GS250.3- LR

Ausführung Tor 1 und Tor 2, rechts
Blech 80x430x1307 = "42CrMo4+ QT"
Schwenkgetriebe GS250.3- RL

Für' Portal Tor 1 und Portal Tor 2'
inklusive aller mechanischen
Bearbeitungen für den Anbau der Maschinenteile sowie inkl.
aller erforderlichen Verankerungen und und Halterungen für
Elektrozuleitungen sowie Schraubverbindungen für die
Besfestigung der Maschinenteile herstellen.

Bei den Antriebsteilen gehören hierzu
insbesondere auch die Verkabelung der einzelnen
Komponenten bis zu den jeweiligen Klemmenkästen.

Alle Teile "Antrieb Verschlusskörper" müssen für den Einsatz im Freien (Seewasserklima) geeignet sein.
Menge: 4,000 Stck

**3.10.4.130 E- Teile Verlagerung herstellen und montieren**
*** Pauschalposition
aller erforderlichen Verankerungen, Justierungen, Unterbauten  und Halterungen für Elektrozuleitungen, Endlagenschalter, Schalter, Sensoren und deren Halterung sowie Schraubverbindungen, inkl. Schaltfahnen und Justierarbeiten, mit Befestigungen für Kameras,teilweise schwenk bzw. klappbar herstellen, zur Baustelle transportieren und montieren.

Für 'Portal Tor 1 und Tor 2' '
Menge: 1,000 psch

*Hinweis: "Korrosionschutz"*

*Hinweis: Korrosionsschutz Antriebe Tor 1 (Elbseite) und Tor 2 (Mitteltor)*
Korrosionsschutz Antriebe Tor 1 (Elbseite) und Tor 2 (Mitteltor)
Für Stahlkonstruktionen, die in ungeheizten, partiell
offenen Bereichen, mit zeitweise auftretender
Kondensation und geringen Luftverunreinigungen
eingesetzt werden.
Bereits fertig bearbeitete Flächen (Endzustand) sind
zwingend vor Strahlgut zu schützen. Reste von
Strahlmitteln sind sorgfältig vom Bauteil zu entfernen.
Für die schweißtechnische Fertigung ist gestrahltes
Material einzusetzen.
Vor dem Aufbringen des Korrosionsschutzsystems sind
alle nicht bearbeiteten Flächen auf den
Vorbereitungsgrad Sa 2 ½ (entsprechend DIN EN ISO
12944-4) zu strahlen.
Das Beschichtungssystem ist nach DIN EN ISO 12944-5,
auszuwählen.
Es ist eine Gesamtsollschichtdicke von DFT = 280 µm zu
erbringen.
Für Korrosivitätskategorie "Im 2/ 3"

**3.10.4.140 Maschinenbauteil vorbereiten Sa 2 ½**
Maschinenbauteil / maschinenbaulich bearbeitetes
Stahlbauteil  für Korrosionsschutz
vorbereiten.
Bauteil: gilt für alle  Maschinenteile des
Abschnitts "Antrieb"
Oberflächenvorbereitungsgrad Sa 2 ½,
DIN EN ISO 12944-4: 1998, Teil 4
Menge: 160,000 m²

**3.10.4.150 Maschinenbauteil grundbeschichten**
Maschinenbauteil grundbeschichten.
Angaben im Bieterangaben-Verzeichnis über:

Hersteller
'....................................................'

Lieferbezeichnung
'....................................................'

gilt für alle Maschinenteile des Abschnitts
"Antriebstechnik Tor 1 (Elbseite) und Tor 2 (Mitteltor)"
Eine Grundbeschichtung im Werk.
Mit Druckluftspritzgerät auftragen.
Sollschichtdicke 80 µm

Zusätzlicher Kantenschutz mit Zinkphosphat-Epoxidharz
nach Sollschichtdicke
50 µm je Schicht, mit Pinsel auftragen.
Menge: 160,000 m²

**3.10.4.160 Maschinenbauteil zwischenbeschichten**
Maschinenbauteil zwischenbeschichten.
Angaben im Bieterangaben-Verzeichnis über:

Hersteller
'....................................................'

Lieferbezeichnung
'....................................................'

gilt für alle Maschinenteile des Abschnitts
"Antriebstechnik Tor 1 (Elbseite) und Tor 2 (Mitteltor)"
Ausführungsort der Zwischbeschichtung im Werk
Mit Druckluft-Spritzgerät auftragen.
Kanten, Ecken, Schweißnähte, Niet- und Schraubenverbindungen mit Pinsel vorstreichen.
Beschichtungsstoff  = 1K-PUR
Menge: 160,000 m²

**3.10.4.170 Maschinenbauteil deckbeschichten**
Maschinenbauteil deckbeschichten.
Angaben im Bieterangaben-Verzeichnis über

Hersteller
'....................................................'

Lieferbezeichnung
'....................................................'

gilt für alle Maschinenteile des Abschnitts
"Antriebstechnik Tor 1 (Elbseite) und Tor 2 (Mitteltor)"
Anzahl und Ausführungsort der Deckbeschichtung im Werk
Mit Druckluft-Spritzgerät auftragen.
Kanten, Ecken, Schweißnähte, Niet- und Schraubenverbindungen mit Pinsel vorstreichen.
Beschichtungsstoff  = 1K-PUR
Schichtdicke = Sollschichtdicke des Gesamtsystems mind.
280 µm
Menge: 160,000 m²

##### Bauteil 3.10.5 Stahlwasserbau für Tor 3 (Kanalseite)

**3.10.5.10 Verschlusskonstruktion herstellen**
Stahlkonstruktion des Verschlusses mit Haltekonstruktion für Lagerungen und Führungskonstruktionen, für Aufhängungen, für Dichtungen (einschließlich Klemmleisten und Schraubverbindungen), für Verriegelungen und für sonstige Zubehörteile entsprechend statischen und konstruktiven Erfordernissen nach Zeichnung und Baubeschreibung herstellen.

AP-Z-BH-SB-0920_Bl1_u_Bl2_Binnenhaupt_Tor_3_Uebersicht

AP-Z-BH-SB-0921_Bl1-Bl3_Binnenhaupt_Tor_3

Transport und Montage wird gesondert vergütet.
als Verschluß für "Tor 3 (Kanalseite)"
System = "Hubtor"
Stahlsorte = "S355J2+N"
Verbindungsart "geschweißt und geschraubt"
"Besonder Bauteilgestaltung"
- Torkörper mit Schraubstoß, Planflächen mechanisch bearbeitet
- Aufnahmekonstruktion der Achsen und Anschlußflächen der Dichtungen sind nach der Montage beider Hälften in einer Aufspannung mechanisch zu bearbeiten.
Masse für Verschlußkörper:  ca.24t
Materialgütenachweis nach Abnahmeprüfzeugnis 3.2 nach DIN EN 10204.
Menge: 1,000 Stck

**3.10.5.20 Transport und Montage Verschlusskonstruktion Tor 3**
*** Pauschalposition
Die Leistung beinhaltet den Transport des Tores ggf. inkl. aller Anbauteile wie folgt:
Transport der Bauteile von der Werkshalle des AN
zum Baustelle bzw. Einbauort. Die Leistung beinhaltet die Stellung von geeignetem Hebezeug, das Entladen sowie die
fachgerechte (verwindungsfreie) Lagerung und Aufpallung
während des Transportes und auf der Baustelle.

Montage der Stahlkonstruktion des Verschlusses mit allen Anbauteilen und Dichtungen betriebsfertig in der Anlage.
Montage nach eigener gemäß LV-Pos. eingereichter und
geprüfter  Montagetechnologie.
Menge: 1,000 psch

**3.10.5.30 Seitendichtung herstellen und montieren**
Seitendichtung, inkl. Klemmleisten, Verschraubungen, Eckstücke, etc., gemäß statischen und konstruktiven Erfordernissen nach Zeichnung und Baubeschreibung herstellen, zur Baustelle transportieren und betriebsfertig montieren.

AP-Z-BH-SB-0922_Binnenhaupt_Tor_3_Dichtungen

Hersteller
'....................................................'

Lieferbezeichnung
'....................................................'

Klemmleiste mechanisch bearbeitet,
Profil = "Semperit E9777 o.glw.2 x 6,1 m"

Material ="SBR, Shore A65"
Menge: 13,000 m

**3.10.5.40 Sohldichtung herstellen und montieren**
Sohldichtung, inkl. Klemmleisten, Sohldichtungshöhenverstellung, Verschraubungen, Eckstücke, etc., gemäß statischen und konstruktiven Erfordernissen nach Zeichnung und Baubeschreibung herstellen, zur Baustelle transportieren und betriebsfertig montieren.

AP-Z-BH-SB-0922_Binnenhaupt_Tor_3_Dichtungen

Hersteller
'....................................................'

Lieferbezeichnung
'....................................................'

Klemmleiste mechanisch bearbeitet.
Profil = "Flachdichtung / ca. 9,10 m"
"Flachgummi 28"
"Flachgummi 15"
Material ="'SBR, Shore A65"
Menge: 9,100 m

**3.10.5.50 Seitenführungskufen + Konsol**
Lauf- und Führungseinrichtungen und/ oder Lagerteile für Verschluß mit Lager-, Lagerunterstützungs- und Befestigungskonstruktion einschließlich aller festen und nachstellbaren Verankerungen, den erforderlichen Verbindungen, einschließlich Ein- und Ausbauvorrichtungen für den Reparaturfall mit allen Zubehörteilen, entsprechend herstellen und montieren. gemäß statischen und konstruktiven Erfordernissen nach Zeichnung und Baubeschreibung herstellen, zur Baustelle transportieren und betriebsfertig montieren.

AP-Z-BH-SB-0935_Fuehrungsschiene_Portal_3

Hersteller
'....................................................'

Lieferbezeichnung
'....................................................'

Einschließlich aller erforderlichen Futterplatten
Für Hubtor
Art = "Seitenführungskufen"
1 Tore je 4 Führungen = "4 Stück"
Menge: 4,000 Stck

**3.10.5.60 Obere und untere Führungsrollen herstellen und montieren**
Lauf- und Führungseinrichtungen und/ oder Lagerteile für Verschluß mit Lager-, Lagerunterstützungs- und Befestigungskonstruktion einschließlich aller festen und nachstellbaren Verankerungen, den erforderlichen Verbindungen, einschließlich Ein- und Ausbauvorrichtungen für den Reparaturfall mit allen Zubehörteilen. gemäß statischen und konstruktiven Erfordernissen nach Zeichnung
und Baubeschreibung herstellen, zur Baustelle transportieren und betriebsfertig montieren.

AP-Z-AH-SB-0904_AH_u._BH_Tore_1,2,3_Laufrolle

Für Hubtor 3
Art = "Laufrollen"
Bauteile:
Laufrolle + Achse aus 42CrMo4+QT
Abdichtung der Lager und weitere feste und lose Bauteile
(z.B. Anlaufscheiben, Deckel u.s.w.) zur Befestigung, Konstruktion demontierbar gestalten, mit mechanischer Bearbeitung aller Kontaktflächen, nicht abgedichtete Kontaktflächen mit elastischen Dichtstoff schließen, mit Schmiereinrichtungen.
Die Oberflächen der Dichtungsschleifflächen und Lagersitze sind durch thermischen Spritzen o.ä zu veredeln.
je Tor 4 Rollen = "4 Stück"
Gewicht ca 1050 kg Rolle

Angaben im Bieterangaben-Verzeichnis über:

Hersteller Rolle
'....................................................'

Lieferbezeichnung Rolle
'....................................................'

Hersteller Achse
'....................................................'

Lieferbezeichnung Achse
'....................................................'
Menge: 4,000 Stck

**3.10.5.70 Kardanik Kettenanschluss herstellen und montieren**
Kardanik für Kettenanschluss mit Laschen, Bolzen, Lagern und sonstige Zubehörteile entsprechend statischen und konstruktiven Erfordernissen nach Zeichnung

AP-Z-AH-SB-0905-Kettenanschluss

Baubeschreibung herstellen und zur Baustelle transportieren, abladen, ggf. zwischenlagern, schützen, betriebsbereit montieren.
Für Hubtor
Bauteil: Kardanik zur Aufnahme der Antriebsketten links und rechts gemäß Zeichnung
Bolzen aus 42CrMo4+QT,
Gleitlagerbuchsen Deva.Metall 115 o.glw.,
Abdichtung der Lager und weitere feste und lose
Bauteile (z.B. Anlaufscheiben, Deckel u.s.w.) zur Befestigung, Konstruktion demontierbar gestalten, mit mechanischer Bearbeitung aller Kontaktflächen, nicht abgedichtete Kontaktflächen mit elastischem Dichtstoff schließen, mit Schmiereinrichtungen.

Die Leistung beinhaltet den fachgerechten
und betriebsfertigen Anschluss am Tor und an der Antriebskette.
Für das Tor 2 Anschlüsse
Menge: 2,000 Stck

**3.10.5.80 Vormontage in der Werkstatt Tor 3**
*** Pauschalposition
Nach Fertigung aller Bauteile (Torkonstruktion, Laufrollen, Pratze, Dichtungen, Laufstege usw.) ist eine komplette Vormontage inkl. Nachjustierung aller Baugruppen mit Beachtung aller zulässigen Toleranzen in der Werkstatt durchzuführen.
Nach Vormontage sind alle markanten Punkte, wie z.B. Laufrollen, Dichtungen usw. zu vermessen und zu protokollieren.
Die Ergebnisse sind dem AG zu übergeben.
Menge: 1,000 psch

*Hinweis: "Korrosionschutz"*

*Hinweis: Korrosionsschutz für Verschlusskonstruktion Tor 3 (Kanalseite)*
Korrosionsschutz für Verschlusskonstruktion Tor 3 (Kanalseite)
Für 'Verschlußkonstruktion
als Hubtor'
Für die Oberflächenvorbereitung und alle eingesetzten
Stoffe zur Beschichtung von Stahlwasserbauteilen/
Stahlbauteilen gelten als Basis:
ZTV-W LB 218
DIN EN ISO 12944 T1-T8

Für die neuen Tore einschließlich aller Anbauteile,
Schienen (ausgenommen Lauffläche), ist ein
Beschichtungsaufbau / Korrosionsschutz gemäß der in der
BAW - Liste empfohlenen Beschichtungssysteme für den
Stahlwasserbau System-Nr.: 5 vorgesehen.

**3.10.5.90 Verschlußkonstruktion vorbereiten Sa 2 1/2**
Maschinenbauteil / maschinenbaulich bearbeitetes
Stahlbauteil für Korrosionsschutz
vorbereiten.
Bauteil: gilt für alle Teile des Abschnitts
"Stahlwasserbau für Tor 3 (Kanalseite)"
Verfahren: gestrahltes Material
Oberflächenvorbereitungsgrad Sa 2 1/2,
DIN EN ISO 12944-4: 1998, Teil 4
für das Tor ca. 350 m²
Menge: 350,000 m²

**3.10.5.100 Verschlußkonstruktion grundbeschichten System Nr.5**
Maschinenbauteil / maschinenbaulich bearbeitetes
Stahlbauteil grundbeschichten.
Angaben im Bieterangaben-Verzeichnis über:

Stofflieferbezeichnung

Hersteller
'....................................................'

Lieferbezeichnung
'....................................................'

Bauteil: gilt für alle Teile des Abschnitts:
"Stahlwasserbau für Tor 3 (Kanalseite)"

Eine Grundbeschichtung im Werk.
Mit Druckluftspritzgerät auftragen.
Sollschichtdicke 70 µm
Beschichtungsstoff  =  EP-Zn

Zusätzlicher Kantenschutz mit Zinkphosphat-Epoxidharz
nach Sollschichtdicke
50 µm je Schicht, mit Pinsel auftragen.
für das Tor ca. 350 m²
Menge: 350,000 m²

**3.10.5.110 Verschlußkonstruktion deckbeschichten System Nr.5**
Maschinenbauteil / maschinenbaulich bearbeitetes
Stahlbauteil deckbeschichten.
Angaben im Bieterangaben-Verzeichnis über:

Hersteller
'....................................................'

Lieferbezeichnung
'....................................................'

Bauteil: gilt für alle Teile des Abschnitts:
"Stahlwasserbau für Tor 3 (Kanalseite)"
Anzahl und Ausführungsort der Zwischenbeschichtung im
Werk
Mit Druckluft-Spritzgerät auftragen.
Kanten, Ecken, Schweißnähte, Niet- und Schraubenverbindungen mit Pinsel vorstreichen.
Beschichtungsstoff  = EP
Schichtdicke = Sollschichtdicke des Gesamtsystems mind.
500 µm.
für das Tor ca. 350 m²
Menge: 350,000 m²

##### Bauteil 3.10.6 Portal Tor 3 (Kanalseite)

**3.10.6.10 Stahlbau Portal Tor 3 (Kanalseite) herstellen**
Stahlkonstruktion der Portale mit Haltekonstruktion für Lagerungen und Führungskonstruktionen, für Aufhängungen,
für Konsolen für Lauf- und Führungsschienen, für Montageluken, für Verriegelungen und für sonstige Zubehörteile entsprechend statischen und konstruktiven Erfordernissen nach Zeichnung und Baubeschreibung herstellen.

AP-Z-AH-SB-0908a_Bl2_Portal-Tore_1u2_Übersicht
AP-Z-BH-SB-0929 Portal 3 Stahlbau
AP-Z-BH-SB-0929 Portal 3 Stahlbau
AP-Z-BH-SB-0930 Bl1 Portal Tor 3 Portalstiel 1u2
AP-Z-BH-SB-0930 Bl2 Portal Tor 3 Portalstiel 1u2
AP-Z-BH-SB-0931 Bl1 Portal Tor 3 Portalstiel 3u4
AP-Z-BH-SB-0931 Bl2 Portal Tor 3 Portalstiel 3u4

Transport und Montage wird gesondert vergütet.
als Portal für "Tor 3 (Kanalseite)"
Stahlsorte = "S355J2+N"
Verbindungsart "geschweißt und geschraubt"
Masse Portale:  ca.28,5 t
Materialgütenachweis nach Abnahmeprüfzeugnis 3.2 nach DIN EN 10204.

inkl. Betonanker, Befestigungskonstruktion
und Bodenverankerung inkl. Verankerungsplatte
für die Befestigung der Stahlportale
einschließlich aller festen und nachstellbaren Verankerungen sowie den  an den
festen Teilen entsprechend
statischen und konstruktiven Erfordernissen nach
Zeichnung/ Baubeschreibung herstellen und liefern.
Für  "Portal Tor 1 und Tor"
Lagerkonstruktion Antrieb Gleitschütz
Material = "Gewindestange  M30 x 800"
Grundblech = "S355J2 + N"
Mutter = "Skt- Mutter M30"

Besondere Bauteilgestaltung
Die Anzahl der o.g Bodenverankerung/ Lagerkonstruktion
Portale richtet sich nach statischen und konstruktiven
Erfordernissen.
je Portalstiel ca. 990 kg
Einschließlich Einbauschablonen zur Montage
Zur Kontrolle der Lage der Einbauteile sind diese nach der
Montage(vor dem vergießen), sowie nach dem vergießen zu
Vermessen.
Die jeweiligen Vermessungen sind zu dokumentieren

inkl Stahlkonstruktion für die Lagerung der Geländer und
Bedienstege, inkl. Trittstufen herstellen
einschließlich aller, Lagerkonsole, Tragösen,
Verbindungsmittel sowie allen erforderlichen Ein- und Ausbauvorrichtungen für den Reparaturfall festen und nachstellbaren Verankerungen, den erforderlichen
Verbindungen, einschließlich allen Zubehörteilen
entsprechend betrieblichen statischen und konstruktiven Erfordernissen nach Zeichnung und Baubeschreibung herstellen, zur Baustelle transportieren und montieren.

Bauteil = "Lagerkonstruktion Begehung Portal"
Material = 'S355J2+N'
Materialgütenachweis durch Abnahmeprüfzeugnis 3.2
nach DIN EN 10204.
Ausführungsklasse EXC - 3 gemäß DIN ISO 1090- 2
Für "Portal Tor 3"
Gewich: Portalriegel 1 ca.4300 kg
Gewich: Portalriegel 2 ca.3780 kg
Menge: 1,000 Stck

**3.10.6.20 Transport und Montage Portal Tor 3 (Kanalseite)**
*** Pauschalposition
Die Leistung beinhaltet den Transport des Portals ggf. inkl. aller Anbauteile wie folgt:
Transport der Bauteile von der Werkshalle des AN
zur  Baustelle bzw. zum Einbauort. Die Leistung beinhaltet die Stellung von geeignetem Hebezeug, das Entladen sowie die
fachgerechte (verwindungsfreie) Lagerung und Aufpallung
während des Transportes und auf der Baustelle.

Montage der Portale mit allen Anbauteilen und Schienen inkl. aller Baustellenschweißstöße betriebsfertig in der Anlage montieren.
Montage nach eigener gemäß LV-Pos. eingereichter und
geprüfter  Montagetechnologie.
Menge: 1,000 psch

**3.10.6.30 Laufschienen inkl. Anschlusskonstruktion am Portal**
Lauf- und Führungseinrichtungen mit Schienenträger, mit Befestigungskonstruktion einschließlich aller festen und nachstellbaren Verankerungen, den erforderlichen Verbindungen, einschließlich Ein- und Ausbauvorrichtungen für den Reparaturfall mit allen Zubehörteilen. gemäß statischen und konstruktiven Erfordernissen nach Zeichnung

AP-Z-BH-SB-0935_Fuehrungsschiene_Portal_3

und Baubeschreibung herstellen, zur Baustelle transportieren und betriebsfertig montieren.
Für Tor 3
Art = "Laufschienen/ in Summe ca. 24 m."
Material: "34CrMo4 + QT"
Profil mechanisch bearbeitet,
je Portal 4 Stck ca. 760 kg
Länge je Schiene ca. 5800 mm
Menge: 24,000 m

**3.10.6.40 Seitenführungsschiene inkl. Anschlusskonstruktion am Portal**
Lauf- und Führungseinrichtungen und/ oder Lagerteile für Verschluß mit Lager-, Lagerunterstützungs- und Befestigungskonstruktion einschließlich Ein- und Ausbauvorrichtungen für den Reparaturfall mit allen Zubehörteilen. gemäß statischen und konstruktiven Erfordernissen nach Zeichnung

AP-Z-BH-SB-0935_Fuehrungsschiene_Portal_3

und Baubeschreibung herstellen, zur Baustelle transportieren und betriebsfertig montieren.
Einschließlich aller erforderlichen Futterplatten.
Für Hubtor.
Art = Seitenführung, Laufschienen / in Summe ca. 12 m.
Für Tor 3.
2  Führungen = 2 Stück
Länge je Schiene ca. 5550 mm
Menge: 12,000 m

**3.10.6.50 Geländer auf Portal, verzinkt**
Beidseitiges Rohrgeländer mit Zwischenholmen aus Rohr,
Höhe 1.100 mm, Pfosten aus Stahlrohr 48,3 x 3,6 mm,
mit den Fußplatten über Abschlussplatten aus Flachstahl, verschraubt, Handlauf aus Stahlrrohr, mit den Pfosten verschweißt,  Knieleiste aus Stahlrrohr, mit den Pfosten verschweißt,entsprechend betrieblichen statischen und konstruktiven Erfordernissen nach Zeichnung

AP-Z-AH-SB-0916_Plattform Gelaender_Gitterrost_Portal_1_ 2_3

herstellen und montieren.
Handlauf-Enden beidseitig gebogen.
Geländer verzinkt und beschichtet
Endbeschichtung RAL nach Wahl des AG
Für 'Portal Tor 3'
für das Tor ca. 30m
Menge: 30,000 m

**3.10.6.60 Sicherheitstür**
Sicherheitstür Kee Gate, selbstschließend mit Befestigungspaket einschließlich aller festen und nachstellbaren Verankerungen, den erforderlichen Verbindungen, einschließlich aller erforderlichen Futterbleche sowie Ein- und Ausbauvorrichtungen für den Reparaturfall, mit allen Zubehörteilen entsprechend statischen und konstruktiven Erfordernissen nach Zeichnung

AP-Z-AH-SB-0916a_Plattform Gelaender_Gitterrost_Portal_1_ 2_3

und Baubeschreibung herstellen, zur Baustelle
transportieren und montieren, ggf. ist die Breite anzupassen.
Für "Portal Tor 3"
Hersteller = "Kee Gate o. glw."
Produkt = "SGEU500GV"
 SGE UFXPK1 o. glw.
Menge: 2,000 Stck

**3.10.6.70 Leiter inkl Steigschutz**
Steigeleiter und Haltevorrichtung, Sicherungsplatte und Mitläuferschiene einschließlich aller festen und nachstellbaren Verankerungen, den erforderlichen Verbindungen, einschließlich aller erforderlichen Futterbleche sowie Ein- und Ausbauvorrichtungen für den Reparaturfall, mit allen Zubehörteilen entsprechend -entsprechend betrieblichen,
statischen und konstruktiven Erfordernissen nach
Zeichnung und Baubeschreibung herstellen, zur Baustelle
transportieren und montieren.

AP-Z-BH-SB-0937_Steigleiter_Portal 3

und an Portal angepasst einbauen.
Material = "S355J2+N" feuerverzinkt
Verbindungsmittel: feuerverzinkt
Rutschfeste Ausführung

Länge der Leiter 9,50 m
Sprossenachsabstand: 270 mm
Breite der Leiter: 500 mm
Holm: L 75  x 50 x 8 mm
Sprossen Quadratstahl
ggf. örtlich anpassen,
Für "Portal Tor 3"
Portal 2 Stück

Mitläuferschiene an Steigleiter angepasst einbauen.
Material = "Al, St,verz"
ggf. örtlich anpassen,
Für "Portal 3"
je Portal 2 Stück Sicherungsplatte inkl. Gliederkette und Vorhängeschloss
Fa. HACA 52905704 o. glw.
je Portal 2 Stück Mitläuferschiene inkl. Befestigungmaterial und beweglichem Endanschlag ca.40 m
Fa. HACA 05292603 o. glw.
Menge: 2,000 Stck

**3.10.6.80 Gitterroste auf dem Portal Tor 3**
Feuerverzinkte Gitterrostabdeckungen für den Laufbereich auf dem Portal entsprechend statischen und konstruktiven Erfordernissen nach Zeichnung und Baubeschreibung herstellen, zur Baustelle transportieren und montieren.

AP-Z-AH-SB-0916 Plattform Geländer und Gitterrost

herstellen, einschl. der erforderlichen Halteklammern mit Arretierung gegen Abrutschen  der Gitterroste sowie aller erforderlichen Ausschnitt- und Einpassarbeiten und der Erschwernisse für die Herstellung der Randeinfassungen.
Gitterrost:
Pressrost gemäß BGR 181 mit Rutschhemmklasse R12 (Pressrost BG-R12)
Tragstab- /Querstabteilung = 30 x 30 mm
Tragstab [30/3 mm] gekerbt, Füllstab [10/2 mm] gekerbt
Ausführung und Verbindung mit der Unterkonstruktion nach GUV-I 588, Verlegung der Gitterroste nach vorher aufgestelltem Verlegeplan.
Abrechnung nach Grundrissfläche.
je Portal ca. 27m²
Menge: 27,000 m²

*Hinweis: "Korrosionschutz"*

*Hinweis: Korrosionsschutz Portal Tor 3 (Kanalseite)*
Korrosionsschutz Portal Tor 3 (Kanalseite)
Für die Oberflächenvorbereitung und alle eingesetzten
Stoffe zur Beschichtung von Stahlwasserbauteilen/
Stahlbauteilen gelten als Basis:

ZTV-W LB 218
DIN EN ISO 12944 T1-T8

Für "Portal für Tor 3 (Kanalseite)"
Stahlkonstruktionen, die nicht planmäßig im Wasser
eingesetzt werden, wie Portale einschließlich aller
Anbauteile, Schienen (ausgenommen Lauffläche), erhalten
einen Beschichtungsaufbau / Korrosionsschutz gemäß der
BAW - Liste empfohlener Beschichtungssysteme für den
Stahlwasserbau System-Nr.: 4.

**3.10.6.90 Stahlbauteil vorbereiten Sa 2 ½**
Stahlbauteil für Korrosionsschutz
vorbereiten.
Bauteil: gilt für alle Bauteile des
Abschnitts "Portal für Tor 3 (Kanalseite)"
Verfahren: gestrahltes Material
Oberflächenvorbereitungsgrad Sa 2 ½,
DIN EN ISO 12944-4: 1998, Teil 4
Menge: 455,000 m²

**3.10.6.100 Stahlbauteil grundbeschichten System Nr.4**
Stahlbauteil grundbeschichten.
Angaben im Bieterangaben-Verzeichnis über:

Hersteller
'....................................................'

Lieferbezeichnung
'....................................................'

gilt für alle Teile des
Abschnitts "Portal für Tor 3 (Kanalseite)"
Eine Grundbeschichtung im Werk.
Mit Druckluftspritzgerät auftragen.
Beschichtungsstoff  = PUR 1K
Sollschichtdicke 50 µm
je Tor ca.455 m²
Menge: 455,000 m²

**3.10.6.110 Stahlbauteil zwischenbeschichten System Nr.4**
Stahlbauteil zwischenbeschichten.
Angaben im Bieterangaben-Verzeichnis über:

Hersteller
'....................................................'

Lieferbezeichnung
'....................................................'

gilt für alle Teile des
Abschnitts "Portal für Tor 3 (Kanalseite)"
Ausführungsort der Zwischbeschichtung im Werk
Mit Druckluft-Spritzgerät auftragen.
Kanten, Ecken, Schweißnähte, Niet- und Schraubenverbindungen mit Pinsel vorstreichen.
Beschichtungsstoff  = PUR 1K
Schichtdicke = Sollschichtdicke des Gesamtsystems mind.
280 µm
je Tor ca. 455 m²
Menge: 455,000 m²

**3.10.6.120 Stahlbauteil deckbeschichten System Nr.4**
Stahlbauteil deckbeschichten.
Angaben im Bieterangaben-Verzeichnis über

Hersteller
'....................................................'

Lieferbezeichnung
'....................................................'

gilt für alle weiteren Teile des
Abschnitts "Portal für Abschnitts "Portal für Tor 3 (Kanalseite)"
Anzahl und Ausführungsort der Deckbeschichtung im Werk
Mit Druckluft-Spritzgerät auftragen.
Kanten, Ecken, Schweißnähte, Niet- und Schraubenverbindungen mit Pinsel vorstreichen.
Beschichtungsstoff  = PUR 1K
Schichtdicke = Sollschichtdicke des Gesamtsystems mind.
500 µm
je Tor ca. 455m²
Menge: 455,000 m²

##### Bauteil 3.10.7 Feste Teile Tor 3 (Kanalseite)

**3.10.7.10 Erstbetonteile Befestigungskonstruktion Träger Nischenarmierung**
Kopfbolzendübe/ Betonanker und Befestigungskonstruktion
für Träger Kopfldichtungsanschlages herstellen und
liefern, einschließlich aller festen und nachstellbaren Verankerungen sowie den an den
festen Teilen entsprechend statischen und konstruktiven Erfordernissen nach Zeichnung/ Baubeschreibung herstellen und liefern.

AP-Z-BH-SB-0923_Bl1_u_Bl2_Betoneinbauteile_Tor_3

Für "Portal Tor 3 '..........'
Bauteil = Nischenarmierung
Material = "S355J2+ N"

Die Anzahl der o.g Befestigungkonstruktion nach
statischen und konstruktiven Erfordernissen.
Menge: 290,000 kg

**3.10.7.20 Nischenarmierung (Schweißkonstruktion) herstellen**
Nischenarmierung herstellen, inkl.
Befestigungskonstruktion/ Grundplatte Gewindebolzen zur
Ausrichtung und Justierung der Nischenarmierung, inkl. Aufnahme und Anschlusskonstruktion für Dichtungsheizung einschließlich aller festen und nachstellbaren Verankerungen, den erforderlichen Verbindungen, einschließlich aller erforderlichen Ein- und Ausbauvorrichtungen für den Reparaturfall mit allen Zubehörteilen, entsprechend betrieblichen statischen und konstruktiven Erfordernissen nach
Zeichnung und Baubeschreibung herstellen, zur Baustelle
transportieren und montieren.

AP-Z-BH-SB-0923_Bl1_u_Bl2_Betoneinbauteile_Tor_3

herstellen, zur Baustelle transportieren und montieren.
Bauteil = "Nischenarmierung"
Für "Portal Tor 3 'Material =' S355J2+ N, 34CrMo4+ QT

Materialgütenachweis durch Abnahmeprüfzeugnis 3.2
nach DIN EN 10204.
Einbau in Zweitbeton, Hilfskonstruktionen für den
Einbau werden nicht gesondert vergütet.

Erschwernisse durch beengte Verhältnisse sind bei der
Montage ebenso zu berücksichtigen.
Menge: 11,800 t

**3.10.7.30 Erstbetonteile Befestigungskonstruktion Sohldichtungsanschlag**
Kopfbolzendübe/ Betonanker und Befestigungskonstruktion
für Träger Kopfldichtungsanschlages herstellen und
liefern, einschließlich aller festen und nachstellbaren Verankerungen sowie den an den
festen Teilen entsprechend statischen und konstruktiven Erfordernissen nach Zeichnung/ Baubeschreibung herstellen und liefern.

AP-Z-BH-SB-0923_Bl1_u_Bl2_Betoneinbauteile_Tor_3

Für "Portal Tor 3 '..........'
Bauteil = "Sohldichtungsanschlag"
Material = "S355J2+ N"

Die Anzahl der o.g Befestigungkonstruktion nach
statischen und konstruktiven Erfordernissen.
Menge: 85,000 kg

**3.10.7.40 Sohldichtungsanschlags herstellen**
Sohldichtungsanschlag herstellen, inkl.
Befestigungskonstruktion/ Grundplatte Gewindebolzen zur
Ausrichtung und Justierung des Sohldichtungsanschlags einschließlich aller festen und nachstellbaren Verankerungen, den erforderlichen Verbindungen, einschließlich aller erforderlichen Ein- und Ausbauvorrichtungen für den Reparaturfall mit allen Zubehörteilen, entsprechend betrieblichen statischen und konstruktiven Erfordernissen nach
Zeichnung und Baubeschreibung herstellen, zur Baustelle
transportieren und montieren.

AP-Z-BH-SB-0923_Bl1_u_Bl2_Betoneinbauteile_Tor_3

Für "Portal Tor 3'
Bauteil = "Sohldichtungsanschlag"
Material = "S355J2+ N"

Materialgütenachweis durch Abnahmeprüfzeugnis 3.2
nach DIN EN 10204.
Einbau in Zweitbeton, Hilfskonstruktionen für den
Einbau werden nicht gesondert vergütet.

Erschwernisse durch beengte Verhältnisse sind bei der
Montage ebenso zu berücksichtigen.

.
Menge: 1,300 t

*Hinweis: "Korrosionschutz"*

*Hinweis: Korrosionsschutz Feste Teile Tor 3 (Kanalseite)*
Korrossionsschutz für Feste Teile Tor 3
Für die Oberflächenvorbereitung und alle eingesetzten
Stoffe zur Beschichtung von Stahlwasserbauteilen /
Stahlbauteilen gelten als Basis:
ZTV-W LB 218
DIN EN ISO 12944 T1-T8

Stahlkonstruktionen für abrasive und mechanische
Belastungen (Reib- und Laufflächen, Nischenarmierungen,
Sohlschwelle) erhalten einen Beschichtungsaufbau /
Korrosionsschutz gemäß der BAW - Liste empfohlener
Beschichtungssysteme für den Stahlwasserbau System-Nr.:
10.

**3.10.7.50 Feste Teile Tor 3 vorbereiten Sa 2 1/2**
Stahlbauteil für Korrosionsschutz vorbereiten.
Bauteil: gilt für alle Teile des Abschnitts "Feste Teile Tor 3 (Kanalseite)"
Verfahren: gestrahltes Material
Oberflächenvorbereitungsgrad Sa 2 1/2,
DIN EN ISO 12944-4: 1998, Teil 4
je Tor ca. 25 m²
Menge: 25,000 m²

**3.10.7.60 Feste Teile Tor 3 grundbeschichten System Nr.10**
Stahlbauteil grundbeschichten.
Angaben im Bieterangaben-Verzeichnis über:

Hersteller
'....................................................'

Lieferbezeichnung
'....................................................'

Bauteil: gilt für alle Teile des Abschnitts:
"Feste Teile Tor 3 (Kanalseite)"
Eine Grundbeschichtung im Werk.
Mit Druckluftspritzgerät auftragen.
Sollschichtdicke 80 µm
Beschichtungsstoff  =  EP-Zn

Zusätzlicher Kantenschutz mit Zinkphosphat-Epoxidharz
nach Sollschichtdicke
50 µm je Schicht, mit Pinsel auftragen.
je Tor ca. 25 m²
Menge: 25,000 m²

**3.10.7.70 Feste Teile Tor 3 zwischenbeschichten System Nr.10**
Stahlbauteil zwischenbeschichten.
Angaben im Bieterangaben-Verzeichnis über:

Hersteller
'....................................................'

Lieferbezeichnung
'....................................................'

Bauteil: gilt für alle Teile des Abschnitts:
"Feste Teile Tor 3 (Kanalseite)"
Anzahl und Ausführungsort der Zwischenbeschichtung im
Werk
Mit Druckluft-Spritzgerät auftragen.
Kanten, Ecken, Schweißnähte, Niet- und Schraubenverbindungen mit Pinsel vorstreichen.
Beschichtungsstoff  = EP
je Tor ca. 25 m²
Menge: 25,000 m²

**3.10.7.80 Feste Teile Tor 3 deckbeschichten System Nr.10**
Stahlbauteil deckbeschichten.
Angaben im Bieterangaben-Verzeichnis über:

Hersteller
'....................................................'

Lieferbezeichnung
'....................................................'

Bauteil: gilt für alle Teile des Abschnitts:
"Stahlwasserbau für Tor 3"
Anzahl und Ausführungsort der Zwischenbeschichtung im
Werk
Mit Druckluft-Spritzgerät auftragen.
Kanten, Ecken, Schweißnähte, Niet- und Schraubenverbindungen mit Pinsel vorstreichen.
Beschichtungsstoff  = EP
Schichtdicke = Sollschichtdicke des Gesamtsystems mind.
1000 µm.
je Tor ca. 25 m²
Menge: 25,000 m²

##### Bauteil 3.10.8 Antriebstechnik 3 (Kanalseite)

**3.10.8.10 Maschinenrahmen**
Rahmen für Getriebeeinheit und Motorentische als
Schweißkonstruktion inkl. aller Konsolen, Ausklinkungen,
Transportösen, Bohrungen und Durchbrüche für
Maschinenteile, Ölwannen, inklusive aller mechanischen
Bearbeitungen für den Anbau der Maschinenteile sowie inkl.
aller erforderlichen Verankerungen und und Halterungen für
Elektrozuleitungen sowie Schraubverbindungen für die
Besfestigung des Rahmens und der Maschinenteile herstellen
zur Baustelle transportieren und montieren.

Herstellung nach statischen und konstruktiven Erfordernissen
gemäß Zeichnung

AP-Z-G-MT-0947_Torantrieb_Maschinenrahmen_

Baubeschreibung.
Mechanische Bearbeitung nach dem Schweißen
Für 'Portal Tor 3''
Bauteil= 'Maschinenrahmen'
Werkstoff = 'S355J2+ N'
Verbindungsar t= 'Konstruktion geschweißt'
Gewicht pro Stück = 'ca. 1445 kg'
Menge: 1,000 Stck

**3.10.8.20 Kettenradtraverse**
Rahmen für Lagerung der Kettenritzel als
Schweißkonstruktion inkl. aller Konsolen, Ausklinkungen,
Transportösen, Bohrungen und Durchbrüche für
Maschinenteile, Ölwannen, inklusive aller mechanischen
Bearbeitungen für den Anbau der Maschinenteile sowie inkl.
aller erforderlichen Verankerungen und und Halterungen für
Elektrozuleitungen sowie Schraubverbindungen für die
Besfestigung des Rahmens und der Maschinenteile herstellen.
zur Baustelle transportieren und montieren.

Herstellung nach statischen und konstruktiven Erfordernissen
gemäß Zeichnung und Baubeschreibung.

AP-Z-G-MT-0944 Bl1u2 Torantrieb - Kettentraverse

Mechanische Bearbeitung nach dem Schweißen
Für 'Portal Tor 3' '
Bauteil= "2 x Rahmen Kettentraverse" je Portal
Werkstoff = "S355J2+ N"
Verbindungsart= "Konstruktion geschweißt"
Gewicht pro Stück = "ca. 850 kg"
Menge: 2,000 Stck

**3.10.8.30 Laschenkette**
dreifachgelagerte Laschenkette, bestehend aus 76 Glieder, 140 mm Teilung = 10840 mm . Endglieder 200 mm, den erforderlichen Verbindungen, einschließlich Ein- und Ausbauvorrichtungen für den Reparaturfall mit allen Zubehörteilen und Endschaltern. gemäß statischen und konstruktiven Erfordernissen nach Zeichnung

AP-Z-AH-SB-0952_Uebersicht_Kette_und_Endschalter_Tor3

Material Bolzen = "1.4418+QT900"
Laschen = "1.4418+QT900"
alle Laschenbohrungen mit nachschmierbaren Lagerbuchsen, Bolzen zusätzlich mit Nachschmiermöglichkeit durch Kegelnippel

Ausführung = "Jungbluth o. glw."
Für 'Portal Tor 3' '
Menge: 2,000 Stck

**3.10.8.40 Kettenführung, Kettenschutz**
Kettenführung bestehend aus Einzelelementen zum
Anschrauben an Kettenradaufnahme als Schweißkonstruktion inkl. aller Profile, Aussteifungen, Konsolen, Kopfplatten, Transportösen, Bohrungen, Schienen,Führungen samt Grundplatten, Lagerung, Distanzscheiben, inklusive aller mechanischen Bearbeitungen sowie inkl. aller erforderlichen Schraubverbindungen für die Besfestigung der Einzelteile
herstellen.
Herstellung nach statischen und konstruktiven Erfordernissen
gemäß Zeichnung, Baubeschreibung,
zur Baustelle transportieren und montieren.

AP-Z-G-MT-0945 Torantrieb - Kettenführungen

Mechanische Bearbeitung nach dem Schweißen
Material='S355J2+ N, S355J2H, 8.8, ST, 8
Verbindungsmittel gem. Zeichnungen
Gewicht = 'ca. 310 Kg je Führung'
Für 'Portal Tor 3''
Menge: 2,000 Stck

**3.10.8.50 Kettenantriebsrad**
passend zu o.g Kette aus 42CrMo4+ QT, 140 mm Kettenteilung
inklusive aller mechanischen Bearbeitungen sowie inkl. aller
erforderlichen Schraubverbindungen für die Besfestigung der
Einzelteileherstellen.
Herstellung nach statischen und konstruktiven Erfordernissen
gemäß Zeichnung, Baubeschreibung, zur Baustelle transportieren und montieren.

AP-Z-G-MT-0942 Torantrieb - Kettenantriebsradlagerung

Ritzelwelle z = 9, p = 140 mit
Pendelrollenlager
Wellendichtring
Wellendichtring
O-Ring
Flachschmiernippel
Sicherungsring
Paßfeder
Durchgangsdeckel
Durchgangsdeckel
Enddeckel
Lagergehäuse
Lagersitze und Dichtungsschleifflächen Oberflächenveredelt
Verzahnung gehärtet

Ausführung = "Jungbluth o. glw."
Für "Portal Tor 3 '..........'
Menge: 2,000 Stck

**3.10.8.60 Kettenumlenkrad**
passend zu o.g Kette aus 42CrMo4+ QT
inklusive aller mechanischen Bearbeitungen sowie inkl. aller
erforderlichen Schraubverbindungen für die Besfestigung der Einzelteile herstellen.
Herstellung nach statischen und konstruktiven Erfordernissen
gemäß Zeichnung, Baubeschreibung, zur Baustelle transportieren und montieren.

AP-Z-G-MT-0943 Torantrieb - Kettenumlenkradlagerung

Kettenumlenkrad z = 10, p = 140 mit
Deckel
O-Ring
Wellendichtring
Achshalter
Pendelrollenlager
Lagerhülse
Meßachse

Verzahnung gehärtet
Ausführung = Jungbluth o. glw., für eine Linksausführung auf der Westseite und für eine Rechtsausführung
Für 'Portal Tor 3' '
Menge: 2,000 Stck

**3.10.8.70 Meßachse**
passend zu o.g Kettumlenkrad inklusive aller mechanischen Bearbeitungen sowie inkl. aller
erforderlichen Schraubverbindungen für die Besfestigung der Einzelteile herstellen.
Herstellung nach statischen und konstruktiven Erfordernissen
gemäß Zeichnung, Baubeschreibung, zur Baustelle transportieren und montieren.

Durchmesser = " 110mm"
Stützweite =" 480mm"
Achshalteranordnung = beidseitig und parallel zum resultierenden Kettenzug (Links- und Rechtsausführung beachten)

Einbausituation siehe Zeichnung:

AP-Z-G-MT-0943 Torantrieb - Kettenumlenkradlagerung

Kräfte:
Normalbetrieb:  ca. 225 KN (Resultierende)
  ca. 200 KN (Vertikaler Kettenzug)
außergewöhnlich: ca: 370 KN (Resultierende)
  ca. 330 KN (Vertikal)
Abschaltwert: ca. 250 KN (bezogen auf die vertikale  Kettenzugkraft)
Abschaltwert für die schlaffe Kette: ca. 50 KN vertikal

inkl. zugehöriger Auswerteinheit, die die vertikale Kettenkraft darstellt.
Einbaurichtung rechts und links beachten
Nachschmiermöglichkeit für die Kettenlager = "Schmienippel"
Meßachse nichtrostend, wetter und seefeste Ausführung
Menge: 2,000 Stck

**3.10.8.80 Abdeckung Kettenräder**
Abdeckungen für alle drehenden Teile der
Antriebseinheit gemäß UVV und
Maschinenrichtlinie herstellen, liefern und am Rahmen der
Antriebseinheit anbauen.
Einschließlich aller erforderlichen Zubehörteile entsprechend
statischen und konstruktiven Erfordernissen nach Zeichnung/
Baubeschreibung, zur Baustelle transportieren und montieren.

AP-Z-G-MT-0951 Torantrieb - Abdeckungen Kettenräder

AP-Z-G-MT-0951 Torantrieb - Abdeckungen Kettenräder

Bauteil = "Abdeckungen für 2 Antriebseinheiten"
Verbindungsart = "Konstruktion geschweißt, geschraubt"
Für 'Portal Tor 3' '
Menge: 2,000 Stck

**3.10.8.90 Antrieb Verschlusskörper**
Maschinenbauliche Komponenten inkl. Kabelführungen am Portal entsprechend statischen und
konstruktiven Erfordernissen nach Zeichnung erstellen und
betriebsfertig zusammenbauen, zur Baustelle transportieren und montieren.
Alle Teile "Antrieb Verschlusskörper" müssen für den Einsatz im Freien (Seewasserklima) geeignet sein.

AP-Z-G-MT-0940_Übersichtszeichnung

Die maschinenbaulichen Komponenten bestehen u.a. aus

Getriebe PE 63
- Antrieb = rechte Seite durchgehende Vollwelle Durchmesser 80m6x170 mm mit Passfedernut nach DIN 6885/1,
- Antrieb = linke Seite  Seite durchgehende Vollwelle Durchmesser 80m6x230 mm mit Passfedernut nach DIN 6885/1,
- Abtrieb = durchgehende Vollwelle Durchmesser 300m6x510 mm
mit 2 um 180° versetzte Passferdernuten nach DIN 6885/1
Übersetzungsverhältnis i =355
Hersteller = "PIV o. glw"

Siemens Motor
1PH8
- Nennleistung: 45 KW, Nenndrehzahlen: 1000 1/min
- Achshöhe 225 mm
- Baulänge 6
mit Absolutwertgeber 22 bit
- Fremdbelüftung
- Vollwelle Durchmesser 75 mm mit Passfedernut nach DIN 6885/1
- Klemmkasten oben Kabeleinführung von links
- Haltebremse mit Hebel zum manuellen Lösen inkl. Aretierung

Trommelbremse
TE500/500/60-WN39-51-re
Hersteller = "SIBRE o. glw."
- Einstellung des Bremsmomentes auf ca. 900 Nm
- Außenbackentrommelbremse
- Handlüftung
- Schalter "Bremse geöffnet"
- sanftes Aufbauen des Bremsmomentes

Bremmstrommel mit Kupplung
ALC-90-AT-500x190-M75H7-G80H7
Hersteller = "SIBRE o. glw."

Handkupplung
ROTEX 75 SD
- mit Schaltgestänge
Hersteller = "KTR o. glw."

Stirnradgetriebe
GST 16.1
- Übersetzung 5,6:1
Hersteller = "Auma o. glw."

Lastmomentsperre
LMS 14.1 - F14

- Sperrmoment 500 Nm
- inkl. Handrad und Adapter für Schraubenkupplung
Hersteller = "Auma o. glw."

Turbokupplung
- 487 TRIH
Hersteller = "VOITH o. glw."

Antriebswelle
als Kupplung mit Zwischenhülse (2x je Torantrieb)
Flender ARPEX ARC-8 NHN Größe 545-8 Länge der Zwischenhülse an die tatsächlich eingesetzten Kupplungkomponenten anpassen.

Einhausung Schaltkupplung

AP-Z-G-MT-0948_Einhausung_Schaltkupplung_Arretierung_Schalthebel

Abdeckung Turbokupplung

AP-Z-G-MT-0949 Abdeckung Turbokupplung

Abdeckung Bremse

AP-Z-G-MT-0955_Abdeckung_Bremse

Kettenritzel mit Freilauf
Hersteller = MÄDER/ BAT o. glw

Kette
- Dreifach Rollenkette
Hersteller = MÄDER/ o. glw

Kettenrad
- Zähnezahl
Hersteller = MÄDER/ o. glw

Öl Auffangwanne

inklusive aller mechanischen Bearbeitungen für den Anbau der Maschinenteile sowie inkl. aller erforderlichen Verankerungen und Halterungen für Elektrozuleitungen sowie Schraubverbindungen für die Besfestigung der Maschinenteile herstellen,
zur Baustelle transportieren und montieren.

Bei den Antriebsteilen gehören hierzu
insbesondere auch die Verkabelung und die Kabelbefestigungen
der einzelnen Komponenten bis zu den jeweiligen Klemmenkästen.
Für 'Tor 3''

AP-Z-AH-SB-0918_Kabelfuehrung

Für ''Tor 3''
Menge: 1,000 Stck

**3.10.8.100 Einhausung Antriebswelle**
Abdeckungen für alle drehenden Teile und
Antriebseinheit gemäß UVV und Maschinenrichtlinie herstellen, liefern und am Rahmen der
Antriebseinheit anbauen.
Einschließlich aller erforderlichen Zubehörteile, entsprechend
statischen und konstruktiven Erfordernissen nach Zeichnung/
Baubeschreibung, erstellen und betriebsfertig zusammenbauen, zur Baustelle transportieren und montieren.

AP-Z-G-MT-0954_Einhausung_Antriebswelle

Bauteil= "Abdeckungen für 2 Antriebseinheiten"
Werkstoff= "S235JR"
Verbindungsart = "Konstruktion geschweißt, geschraubt"
Rechte und linke Ausführung (spiegelbildlich) beachten

je Haube ca. 350 Kg
Für "Portal Tor 3"
Menge: 2,000 Stck

**3.10.8.110 Verriegelungskonstruktion**
Verriegelung des Verschlusskörpers als Schweißkonstruktion inkl. aller Konsolen, Ausklinkungen,Transportösen, Bohrungen und Durchbrüche für Maschinenteile, inklusive aller mechanischen Bearbeitungen für den Anbau der Maschinenteile sowie inkl. aller erforderlichen Verankerungen und Halterungen für Elektrozuleitungen sowie Schraubverbindungen für die
Besfestigung der Verriegelung und der Maschinenteile herstellen, zur Baustelle transportieren und montieren.

Herstellung nach statischen und konstruktiven Erfordernissen
gemäß Zeichnung/ Baubeschreibung.

AP-Z-G-MT-0960_Verriegelung

Mechanische Bearbeitung nach dem Schweißen
Für 'Portal Tor 3'
Bauteil= '2 x Verriegelungskonstruktion' je Portal
Werkstoff = 'S355J2+ N'
Verbindungsart= 'Konstruktion geschweißt'
Gewicht pro Stück = 'a. 950 kg'
Menge: 2,000 Stck

**3.10.8.120 Antriebe Verriegelungskonstruktion**
Maschinenbauliche Komponenten entsprechend statischen und
konstruktiven Erfordernissen nach Zeichnung

AP-Z-V-MT-0960_Verriegelung

Die maschinenbaulichen Komponenten bestehen u.a. aus

Gleichteile = für alle Varianten der Verriegelung gleich
Welle
Anlaufscheibe
Deckel
Lagerdeckel
Lagerschild
Lagerschildantriebsseite
Pendelrollenlager
Radialwellendichtring
Rohr = 'Durchmesser
Passfeder
Stellantrieb SA  14.6
Flachschmiernippel
Rechte und linke Ausführung (spiegelbildlich) beachten

Ausführung Tor 3, links
Blech 80x430x1487 =' 42CrMo4+ QT'

Blech 80x430x1487 = '42CrMo4+ QT 'Schwenkgetriebe GS250.3- LR

Ausführung Tor 3, rechts
Blech 80x430x1487 =' 42CrMo4+ QT'

Blech 80x430x1487 = '42CrMo4+ QT 'Schwenkgetriebe GS250.3- RL

Für' Portal Tor 3'
inklusive aller mechanischen
Bearbeitungen für den Anbau der Maschinenteile sowie inkl.
aller erforderlichen Verankerungen und und Halterungen für
Elektrozuleitungen sowie Schraubverbindungen für die
Besfestigung der Maschinenteile herstellen.

Bei den Antriebsteilen gehören hierzu
insbesondere auch die Verkabelung der einzelnen
Komponenten bis zu den jeweiligen Klemmenkästen.

Alle Teile "Antrieb Verschlusskörper" müssen für den Einsatz im Freien (Seewasserklima) geeignet sein.
Menge: 2,000 Stck

**3.10.8.130 E- Teile Verlagerung herstellen und montieren**
*** Pauschalposition
aller erforderlichen Verankerungen, Justierungen, Unterbauten  und Halterungen für Elektrozuleitungen, Endlagenschalter, Schalter, Sensoren und deren Halterung sowie Schraubverbindungen, inkl. Schaltfahnen und Justierarbeiten, mit Befestigungen für Kameras,teilweise schwenk bzw. klappbar herstellen, zur Baustelle transportieren und montieren.

Herstellung nach statischen und konstruktiven Erfordernissen
gemäß Zeichnung/ Baubeschreibung.

Für 'Portal Tor 3' '
Menge: 1,000 psch

*Hinweis: "Korrosionschutz"*

*Hinweis: Korrosionsschutz Antriebe Tor 3 (Kanalseite)*
Korrosionsschutz Antriebe Tor 3 (Kanalseite)
Für Stahlkonstruktionen, die in ungeheizten, partiell
offenen Bereichen, mit zeitweise auftretender
Kondensation und geringen Luftverunreinigungen
eingesetzt werden.
Bereits fertig bearbeitete Flächen (Endzustand) sind
zwingend vor Strahlgut zu schützen. Reste von
Strahlmitteln sind sorgfältig vom Bauteil zu entfernen.
Für die schweißtechnische Fertigung ist gestrahltes
Material einzusetzen.
Vor dem Aufbringen des Korrosionsschutzsystems sind
alle nicht bearbeiteten Flächen auf den
Vorbereitungsgrad Sa 2 ½ (entsprechend DIN EN ISO
12944-4) zu strahlen.
Das Beschichtungssystem ist nach DIN EN ISO 12944-5,
auszuwählen.
Es ist eine Gesamtsollschichtdicke von DFT = 280 µm zu
erbringen.

**3.10.8.140 Maschinenbauteil vorbereiten Sa 2 ½**
Maschinenbauteil / maschinenbaulich bearbeitetes
Stahlbauteil  für Korrosionsschutz
vorbereiten.
Bauteil: gilt für alle Maschinenteile des
Abschnitts "Antrieb Tor 3 (Kanalseite)"
Oberflächenvorbereitungsgrad Sa 2 ½,
DIN EN ISO 12944-4: 1998, Teil 4
Menge: 80,000 m²

**3.10.8.150 Maschinenbauteil grundbeschichten**
Maschinenbauteil grundbeschichten.
Angaben im Bieterangaben-Verzeichnis über:

Hersteller
'....................................................'

Lieferbezeichnung
'....................................................'

gilt für alle Maschinenteile des Abschnitts
"AntriebstechnikTor 3 (Kanalseite)"
Eine Grundbeschichtung im Werk.
Mit Druckluftspritzgerät auftragen.
Sollschichtdicke 80 µm

Zusätzlicher Kantenschutz mit Zinkphosphat-Epoxidharz
nach Sollschichtdicke
50 µm je Schicht, mit Pinsel auftragen.
Menge: 80,000 m²

**3.10.8.160 Maschinenbauteil zwischenbeschichten**
Maschinenbauteil zwischenbeschichten.
Angaben im Bieterangaben-Verzeichnis über:

Hersteller
'....................................................'

Lieferbezeichnung
'....................................................'

gilt für alle Maschinenteile des Abschnitts
"Antriebstechnik Tor 3 (Kanalseite)"
Ausführungsort der Zwischbeschichtung im Werk
Mit Druckluft-Spritzgerät auftragen.
Kanten, Ecken, Schweißnähte, Niet- und Schraubenverbindungen mit Pinsel vorstreichen.
Beschichtungsstoff  = 1K-PUR
Menge: 80,000 m²

**3.10.8.170 Maschinenbauteil deckbeschichten**
Maschinenbauteil deckbeschichten.
Angaben im Bieterangaben-Verzeichnis über

Hersteller
'....................................................'

Lieferbezeichnung
'....................................................'

gilt für alle Maschinenteile des Abschnitts
"Antriebstechnik Tor 3 (Kanalseite)"
ausgenommen: nichtrostende Teile
Anzahl und Ausführungsort der Deckbeschichtung im Werk
Mit Druckluft-Spritzgerät auftragen.
Kanten, Ecken, Schweißnähte, Niet- und Schraubenverbindungen mit Pinsel vorstreichen.
Beschichtungsstoff  = 1K-PUR
Schichtdicke = Sollschichtdicke des Gesamtsystems mind.
280 µm
Menge: 80,000 m²

##### Bauteil 3.10.9 Revisionsverschluss (11 Stck Dammbalken)

**3.10.9.10 Dammbalken Stahlbau**
Revisionsverschlusskonstruktion Lagerungen und
Führungskonstruktionen, inklusive aller mechanischen
Bearbeitungen für den Anbau der Führungen sowie inkl.
aller erforderlichen Verankerungen und und Halterungen
entsprechend statischen und konstruktiven Erfordernissen nach Zeichnung/ Baubeschreibung herstellen, zur Baustelle transportieren und montieren

AP-Z-SG-SB-0972_KRV_Dammbalken

Die fest eingebauten
Teile werden gesondert vergütet.
System: Dammbalkenverschluss gleitend

Anzahl = "11 Stück"
größtes Einzelgewicht = ca. "3700 Kg"
Materialgüte Dammbalken/Armierung = "S355J2+ N"
Menge: 11,000 Stck

**3.10.9.20 Dammbalken Seitendichtung**
Seitendichtung, inkl. Klemmleiste, Verschraubungen, Eckstücke, etc., gemäß statischen und konstruktiven Erfordernissen nach Zeichnung und Baubeschreibung herstellen, zur Baustelle transportieren und betriebsfertig montieren.

AP-Z-SG-SB-0972_KRV_Dammbalken

Hersteller
'....................................................'

Klemmleiste mechanisch bearbeitet
Profil = "Flachgummi 20"
Länge = "2 x ca. 1200 mm je Dammbalken

Material = "SBR"
Menge: 27,000 m

**3.10.9.30 Dammbalken Sohldichtung**
Sohldichtung, inkl. Klemmleiste, Verschraubungen, Eckstücke, etc., gemäß statischen und konstruktiven Erfordernissen nach Zeichnung und Baubeschreibung herstellen, zur Baustelle transportieren und betriebsfertig montieren.

AP-Z-SG-SB-0972_KRV_Dammbalken

Hersteller
'....................................................'

Profil = "Flachgummi 15"
Länge = "ca. 9200  mm je Dammbalken"

Material = "SBR"
Menge: 102,000 m

**3.10.9.40 Dammbalken Querdichtung**
Seitendichtung, inkl. Klemmleiste, Verschraubungen, Eckstücke, etc., gemäß statischen und konstruktiven Erfordernissen nach Zeichnung und Baubeschreibung herstellen, zur Baustelle transportieren und betriebsfertig montieren.

AP-Z-SG-SB-0972_KRV_Dammbalken

Hersteller
'....................................................'

Klemmleiste mechanisch bearbeitet
Profil = "Flachgummi 20"
Länge = "2 x 465 mm je Dammbalken"

Material = "SBR"
Menge: 11,000 m

**3.10.9.50 Dammbalken Gleitführung als 4x Seiten- und 4x Gegenführung und Auflagerklotz**
Seitenführungskufen herstellen und montieren.
Lauf- und Führungseinrichtungen und/ oder Lagerteile
für Dammbalken mit Lager-, Lagerunterstützungs- und
Befestigungskonstruktion einschließlich aller festen
und nachstellbaren Verankerungen, den erforderlichen
Verbindungen, einschließlich aller erforderlichen
Dichtungen sowie Ein- und Ausbauvorrichtungen für den
Reparaturfall mit allen Zubehörteilen entsprechend
statischen und konstruktiven Erfordernissen nach
Zeichnung/ Baubeschreibung herstellen und zur
Baustelle transportieren.

AP-Z-SG-SB-0972_KRV_Dammbalken

Für "KRV Dammbalken"
Art = "Seitenführungskufen, Gegenführung und Auflagerklotz"
Material Kufen aus reinem PE- UHMW,
Schmierung: "ohne"
Material Auflagerklotz aus reinem PE- UHMW

Hersteller
'....................................................'

gilt für alle Teile des
Abschnitts "Revisionsverschluss Außen- und Binnenhaupt"
Menge: 250,000 kg

**3.10.9.60 Zangenbalken herstellen**
Zangenbalkeninklusive aller mechanischen
Bearbeitungen für den Anbau der Führungen sowie inkl.
aller erforderlichen Verankerungen und und Halterungen
entsprechend statischen und konstruktiven Erfordernissen nach Zeichnung/ Baubeschreibung herstellen und zur Baustelle transportieren.

AP-Z-SG-SB-0973_KRV_Zangenbalken

System: Zangenbalken
Gelenke mit Nachschmiermöglichkeit

Anzahl = "1 Stück"
größtes Einzelgewicht: "950 Kg"
Materialgüte Dammbalken/Armierung = "S355J2+ N"
Menge: 1,000 Stck

**3.10.9.70 Dammbalken Vormontage in der Werkstatt**
*** Pauschalposition
Nach Fertigung aller Dammbalken  ist eine komplette Vormontage inkl. Nachjustierung aller Baugruppen mit Beachtung aller zulässigen Toleranzen in der Werkstatt durchzuführen.
Nach Vormontage sind alle markanten Punkte, wie z.B. Dichtungen, Dichtleisten, Führungen usw. zu vermessen und zu protokollieren.
Die Ergebnisse  sind dem AG zu übergeben.
Menge: 1,000 psch

**3.10.9.80 Transport und Montage Dammbalken**
*** Pauschalposition
Die Leistung beinhaltet den Transport der Dammbalken ggf. inkl. aller Anbauteile wie folgt:
Transport der Bauteile von der Werkshalle des AN
zur Baustelle bzw. Einbauort. Die Leistung beinhaltet die Stellung von geeignetem Hebezeug, das Entladen sowie die
fachgerechte (verwindungsfreie) Lagerung und Aufpallung
während des Transportes und auf der Baustelle.
Einlagerung der Dammbalken unter der Einhausung nach abgeschlossener Erprobung

Montage der Dammbalken als Probeeinbau mit allen Anbauteilen und Dichtungen betriebsfertig in der Anlage.
Menge: 1,000 psch

*Hinweis: "Korrosionschutz"*

*Hinweis: Korrosionsschutz für Dammbalken Außen- und Binnenhaupt*
Korrosionsschutz für Dammbalken Außen- und Binnenhaupt
Korrossionsschutz Für "Dammbalken"
Für die Oberflächenvorbereitung und alle eingesetzten
Stoffe zur Beschichtung von Stahlwasserbauteilen/
Stahlbauteilen gelten als Basis:
ZTV-W LB 218
DIN EN ISO 12944 T1-T8

Für die neuen Dammbalken einschließlich aller Anbauteile,
Schienen (ausgenommen Lauffläche), ist ein
Beschichtungsaufbau / Korrosionsschutz gemäß der in der
BAW - Liste empfohlenen Beschichtungssysteme für den
Stahlwasserbau System-Nr.: 5 vorgesehen.

**3.10.9.90 Dammbalken vorbereiten Sa 2 1/2**
Stahlbauteil für Korrosionsschutz vorbereiten.
Bauteil: gilt für alle Teile des Abschnitts:
"Revisionsverschluss"

Oberflächenvorbereitungsgrad Sa 2 1/2,
DIN EN ISO 12944-4: 1998, Teil 4
Menge: 350,000 m²

**3.10.9.100 Dammbalken grundbeschichten System Nr.5**
Stahlbauteil grundbeschichten.
Angaben im Bieterangaben-Verzeichnis über:

Stofflieferbezeichnung

Hersteller
'....................................................'

Lieferbezeichnung
'....................................................'

Bauteil: gilt für alle Teile des Abschnitts:
"Revisionsverschluss"

Eine Grundbeschichtung im Werk.
Mit Druckluftspritzgerät auftragen.
Sollschichtdicke 70 µm
Beschichtungsstoff  =  EP-Zn

Zusätzlicher Kantenschutz mit Zinkphosphat- Epoxidharz
nach Sollschichtdicke
50 µm je Schicht, mit Pinsel auftragen.
Menge: 350,000 m²

**3.10.9.110 Dammbalken deckbeschichten System Nr.5**
Stahlbauteil deckbeschichten.
Angaben im Bieterangaben-Verzeichnis über:

Hersteller
'....................................................'

Lieferbezeichnung
'....................................................'

Bauteil: gilt für alle Teile des Abschnitts:
"Revisionsverschluss"
Anzahl und Ausführungsort der Zwischenbeschichtung im
Werk
Mit Druckluft-Spritzgerät auftragen.
Kanten, Ecken, Schweißnähte, Niet- und Schraubenverbindungen mit Pinsel vorstreichen.
Beschichtungsstoff  = EP
Schichtdicke = Sollschichtdicke des Gesamtsystems mind.
500 µm.
11 Balken ca. 350 m²
Menge: 350,000 m²

**3.10.9.120 Zangenbalken vorbereiten Sa 2 1/2**
Stahlbauteil für Korrosionsschutz vorbereiten.
Bauteil: gilt für alle Teile des Abschnitts:
"Revisionsverschluss"

Oberflächenvorbereitungsgrad Sa 2 1/2,
DIN EN ISO 12944-4: 1998, Teil 4
Menge: 15,000 m²

**3.10.9.130 Zangenbalken grundbeschichten System Nr.5**
Stahlbauteil grundbeschichten.
Angaben im Bieterangaben-Verzeichnis über:

Stofflieferbezeichnung

Hersteller
'....................................................'

Lieferbezeichnung
'....................................................'

Bauteil: gilt für alle Teile des Abschnitts:
"Revisionsverschluss"

Eine Grundbeschichtung im Werk.
Mit Druckluftspritzgerät auftragen.
Sollschichtdicke 70 µm
Beschichtungsstoff  =  EP-Zn

Zusätzlicher Kantenschutz mit Zinkphosphat- Epoxidharz
nach Sollschichtdicke
80 µm je Schicht, mit Pinsel auftragen.
Menge: 15,000 m²

**3.10.9.140 Zangenbalken deckbeschichten System Nr.5**
Stahlbauteil deckbeschichten.
Angaben im Bieterangaben-Verzeichnis über:

Hersteller
'....................................................'

Lieferbezeichnung
'....................................................'

Bauteil: gilt für alle Teile des Abschnitts:
"Revisionsverschluss"
Anzahl und Ausführungsort der Zwischenbeschichtung im
Werk
Mit Druckluft-Spritzgerät auftragen.
Kanten, Ecken, Schweißnähte, Niet- und Schraubenverbindungen mit Pinsel vorstreichen.
Beschichtungsstoff  = EP
Schichtdicke = Sollschichtdicke des Gesamtsystems mind.
500 µm.
je Tor ca. 350 m²
Menge: 14,000 m²

##### Bauteil 3.10.10 Feste Teile Revisionsverschluss Binnenhaupt

**3.10.10.10 Erstbetonteile Befestigungskonstruktion Träger Nischenarmierung KRV BH**
Kopfbolzendübe/ Betonanker und Befestigungskonstruktion
für Träger Nischenarmierung KRV herstellen und liefern, einschließlich aller festen und nachstellbaren Verankerungen, sowie entsprechend betrieblichen statischen und konstruktiven Erfordernissen nach Zeichnung und Baubeschreibung herstellen, zur Baustelle transportieren und montieren.

AP-Z-SG-SB-0971_Betoneinbauteile KRV_BH

herstellen und liefern
Für  "BH"
Bauteil = "Nischenarmierung"

Material = "S235J2+ N"

Die Anzahl der o.g Befestigungkonstruktion nach
statischen und konstruktiven Erfordernissen.
Menge: 260,000 kg

**3.10.10.20 Nischenarmierung KRV BH (Schweißkonstruktion) herstellen**
Nischenarmierung KRV BH herstellen, inkl.
Befestigungskonstruktion/ Grundplatte Gewindebolzen zur
Ausrichtung und Justierung der Nischenarmierung, inkl. Aufnahme und Anschlusskonstruktion für Dichtungsheizung einschließlich aller festen und nachstellbaren Verankerungen, den erforderlichen Verbindungen, einschließlich aller erforderlichen Ein- und Ausbauvorrichtungen für den Reparaturfall mit allen Zubehörteilen, entsprechend betrieblichen statischen und konstruktiven Erfordernissen nach
Zeichnung und Baubeschreibung herstellen, zur Baustelle
transportieren und montieren.

AP-Z-SG-SB-0971_Betoneinbauteile KRV_BH

Für "KRV BH"
Bauteil = "Nischenarmierung"
Material = "S235J2+ N"

Materialgütenachweis durch Abnahmeprüfzeugnis 3.2
nach DIN EN 10204.
Einbau in Zweitbeton, Hilfskonstruktionen für den
Einbau werden nicht gesondert vergütet.

Erschwernisse durch beengte Verhältnisse sind bei der
Montage ebenso zu berücksichtigen.

Die Anzahl der o.g Befestigungkonstruktion nach
statischen und konstruktiven Erfordernissen.
Menge: 4,500 t

**3.10.10.30 Erstbetonteile Befestigungskonstruktion Träger Sohldichtungsanschlag KRV BH**
Kopfbolzendübe/ Betonanker und Befestigungskonstruktion
für Träger Sohldichtungsanschlag KRV herstellen und liefern, einschließlich aller festen und nachstellbaren Verankerungen sowie den  an den festen Teilen entsprechend betrieblichen
statischen und konstruktiven Erfordernissen nach
Zeichnung und Baubeschreibung herstellen, zur Baustelle
transportieren und montieren.

AP-Z-SG-SB-0971_Betoneinbauteile KRV_BH
herstellen und liefern
Für  "KRV BH"
Bauteil = "Sohldichtungsanschlag"

Material = "S235J2+ N"

Die Anzahl der o.g Befestigungkonstruktion nach
statischen und konstruktiven Erfordernissen.
Menge: 100,000 kg

**3.10.10.40 Sohldichtungsanschlag KRV BH (Schweißkonstruktion) herstellen**
Sohldichtungsanschlag KRV BH herstellen, inkl.
Befestigungskonstruktion/ Grundplatte Gewindebolzen zur
Ausrichtung und Justierung der Nischenarmierung, inkl. Aufnahme und Anschlusskonstruktion für Dichtungsheizung einschließlich aller festen und nachstellbaren Verankerungen, den erforderlichen Verbindungen, einschließlich aller erforderlichen Ein- und Ausbauvorrichtungen für den Reparaturfall mit allen Zubehörteilen, entsprechend betrieblichen statischen und konstruktiven Erfordernissen nach
Zeichnung und Baubeschreibung herstellen, zur Baustelle
transportieren und montieren.

AP-Z-SG-SB-0971_Betoneinbauteile KRV_BH

herstellen und liefern
Für  "KRV BH"
Bauteil = "Sohldichtungsanschlag"
Material = "S235J2+ N"

Materialgütenachweis durch Abnahmeprüfzeugnis 3.2
nach DIN EN 10204.
Einbau in Zweitbeton, Hilfskonstruktionen für den
Einbau werden nicht gesondert vergütet.

Erschwernisse durch beengte Verhältnisse sind bei der
Montage ebenso zu berücksichtigen.

Die Anzahl der o.g Befestigungkonstruktion nach
statischen und konstruktiven Erfordernissen.
Menge: 0,600 t

*Hinweis: Korrosionsschutz Feste Teile BH*

*Hinweis: Korrosionsschutz Feste Teile BH*
Korrosionsschutz Feste Teile BH
Korrossionsschutz für Feste Teile BH
Für die Oberflächenvorbereitung und alle eingesetzten
Stoffe zur Beschichtung von Stahlwasserbauteilen /
Stahlbauteilen gelten als Basis:
ZTV-W LB 218
DIN EN ISO 12944 T1-T8

Stahlkonstruktionen für abrasive und mechanische
Belastungen (Reib- und Laufflächen, Nischenarmierungen,
Sohlschwelle) erhalten einen Beschichtungsaufbau /
Korrosionsschutz gemäß der BAW - Liste empfohlener
Beschichtungssysteme für den Stahlwasserbau System-Nr.:
10.

**3.10.10.50 Feste Teile KRV BH vorbereiten Sa 2 1/2**
Stahlbauteil für Korrosionsschutz
vorbereiten.
Bauteil: gilt für alle Teile des Abschnitts
"Feste Teile KRV BH"
Verfahren: gestrahltes Material
Oberflächenvorbereitungsgrad Sa 2 1/2,
DIN EN ISO 12944-4: 1998, Teil 4
Menge: 21,000 m²

**3.10.10.60 Feste Teile KRV BH grundbeschichten System Nr.10**
Stahlbauteil grundbeschichten.
Angaben im Bieterangaben-Verzeichnis über:

Hersteller
'....................................................'

Lieferbezeichnung
'....................................................'

Bauteil: gilt für alle Teile des Abschnitts
"Feste Teile KRV BH"
Eine Grundbeschichtung im Werk.
Mit Druckluftspritzgerät auftragen.
Sollschichtdicke 70 µm
Beschichtungsstoff  =  EP-Zn

Zusätzlicher Kantenschutz mit Zinkphosphat-Epoxidharz
nach Sollschichtdicke
50 µm je Schicht, mit Pinsel auftragen.
Menge: 21,000 m²

**3.10.10.70 Feste Teile KRV BH zwischenbeschichten System Nr.10**
Stahlbauteil  zwischenbeschichten.
Angaben im Bieterangaben-Verzeichnis über:

Hersteller
'....................................................'

Lieferbezeichnung
'....................................................'

Bauteil: gilt für alle Teile des Abschnitts
"Feste Teile KRV BH"
Anzahl und Ausführungsort der Zwischenbeschichtung im
Werk
Mit Druckluft-Spritzgerät auftragen.
Kanten, Ecken, Schweißnähte, Niet- und Schraubenverbindungen mit Pinsel vorstreichen.
Beschichtungsstoff  = EP
Schichtdicke = Sollschichtdicke des Gesamtsystems mind.
1000 µm.
Menge: 21,000 m²

**3.10.10.80 Feste Teile KRV BH deckbeschichten System Nr.10**
Stahlbauteil deckbeschichten.
Angaben im Bieterangaben-Verzeichnis über:

Hersteller
'....................................................'

Lieferbezeichnung
'....................................................'

Bauteil: gilt für alle Teile des Abschnitts
"Feste Teile KRV BH"
Anzahl und Ausführungsort der Zwischenbeschichtung im
Werk
Mit Druckluft-Spritzgerät auftragen.
Kanten, Ecken, Schweißnähte, Niet- und Schraubenverbindungen mit Pinsel vorstreichen.
Beschichtungsstoff  = EP
Schichtdicke = Sollschichtdicke des Gesamtsystems mind.
1000 µm.
Menge: 21,000 m²

##### Bauteil 3.10.11 Feste Teile Revisionsverschluss Außenhaupt

**3.10.11.10 Erstbetonteile Befestigungskonstruktion Träger Nischenarmierung KRV AH**
Kopfbolzendübe/ Betonanker und Befestigungskonstruktion
für Träger Nischenarmierung KRV herstellen und liefern, einschließlich aller festen und nachstellbaren Verankerungen, sowie entsprechend betrieblichen statischen und konstruktiven Erfordernissen nach Zeichnung und Baubeschreibung herstellen, zur Baustelle transportieren und montieren.

AP-Z-SG-SB-0970_Betoneinbauteile KRV_AH

herstellen und liefern
Für  "KRV AH"
Bauteil = "Nischenarmierung"

Material = "S235J2+ N"

Die Anzahl der o.g Befestigungkonstruktion nach
statischen und konstruktiven Erfordernissen.
Menge: 350,000 kg

**3.10.11.20 Nischenarmierung KRV AH (Schweißkonstruktion) herstellen**
Nischenarmierung KRV BH herstellen, inkl.
Befestigungskonstruktion/ Grundplatte Gewindebolzen zur
Ausrichtung und Justierung der Nischenarmierung, inkl. Aufnahme und Anschlusskonstruktion für Dichtungsheizung einschließlich aller festen und nachstellbaren Verankerungen, den erforderlichen Verbindungen, einschließlich aller erforderlichen Ein- und Ausbauvorrichtungen für den Reparaturfall mit allen Zubehörteilen, entsprechend betrieblichen statischen und konstruktiven Erfordernissen nach
Zeichnung und Baubeschreibung herstellen, zur Baustelle
transportieren und montieren.

AP-Z-SG-SB-0970_Betoneinbauteile KRV_AH

herstellen und liefern
Für 'KRV AH'
Bauteil = 'Nischenarmierung'
Material = 'S235J2+ N'

Einbau in Zweitbeton, Hilfskonstruktionen für den
Einbau werden nicht gesondert vergütet.

Erschwernisse durch beengte Verhältnisse sind bei der
Montage ebenso zu berücksichtigen.
Menge: 8,700 t

**3.10.11.30 Erstbetonteile Befestigungskonstruktion Träger Sohldichtungsanschlag KRV AH**
Kopfbolzendübe/ Betonanker und Befestigungskonstruktion
für Träger Sohldichtungsanschlag KRV herstellen und liefern, einschließlich aller festen und nachstellbaren Verankerungen sowie den  an den festen Teilen entsprechend betrieblichen
statischen und konstruktiven Erfordernissen nach
Zeichnung und Baubeschreibung herstellen, zur Baustelle
transportieren und montieren.

AP-Z-SG-SB-0970_Betoneinbauteile KRV_AH

herstellen und liefern
Für  "KRV AH"
Bauteil = "Sohldichtungsanschlag"

Material = "S235J2+ N"

Die Anzahl der o.g Befestigungkonstruktion nach
statischen und konstruktiven Erfordernissen.
Menge: 100,000 kg

**3.10.11.40 Sohldichtungsanschlag KRV AH (Schweißkonstruktion) herstellen**
Sohldichtungsanschlag KRV BH herstellen, inkl.
Befestigungskonstruktion/ Grundplatte Gewindebolzen zur
Ausrichtung und Justierung der Nischenarmierung, inkl. Aufnahme und Anschlusskonstruktion für Dichtungsheizung einschließlich aller festen und nachstellbaren Verankerungen, den erforderlichen Verbindungen, einschließlich aller erforderlichen Ein- und Ausbauvorrichtungen für den Reparaturfall mit allen Zubehörteilen, entsprechend betrieblichen statischen und konstruktiven Erfordernissen nach
Zeichnung und Baubeschreibung herstellen, zur Baustelle
transportieren und montieren.

AP-Z-SG-SB-0970_Betoneinbauteile KRV_AH

herstellen und liefern
Für  "KRV AH"
Bauteil = 'Nischenarmierung'
Material = "S235J2+ N"

Materialgütenachweis durch Abnahmeprüfzeugnis 3.2
nach DIN EN 10204.
Einbau in Zweitbeton, Hilfskonstruktionen für den
Einbau werden nicht gesondert vergütet.

Erschwernisse durch beengte Verhältnisse sind bei der
Montage ebenso zu berücksichtigen.

Die Anzahl der o.g Befestigungkonstruktion nach
statischen und konstruktiven Erfordernissen.
Menge: 0,600 t

*Hinweis: "Korrosionschutz"*

*Hinweis: Korrosionsschutz Feste Teile BH*
Korrossionsschutz für Feste Teile BH
Für die Oberflächenvorbereitung und alle eingesetzten
Stoffe zur Beschichtung von Stahlwasserbauteilen /
Stahlbauteilen gelten als Basis:
ZTV-W LB 218
DIN EN ISO 12944 T1-T8

Stahlkonstruktionen für abrasive und mechanische
Belastungen (Reib- und Laufflächen, Nischenarmierungen,
Sohlschwelle) erhalten einen Beschichtungsaufbau /
Korrosionsschutz gemäß der BAW - Liste empfohlener
Beschichtungssysteme für den Stahlwasserbau System-Nr.:
10.

**3.10.11.50 Feste Teile KRV AH vorbereiten Sa 2 1/2**
Stahlbauteil für Korrosionsschutz
vorbereiten.
Bauteil: gilt für alle Teile des Abschnitts
"Feste Teile KRV AH"
Verfahren: gestrahltes Material
Oberflächenvorbereitungsgrad Sa 2 1/2,
DIN EN ISO 12944-4: 1998, Teil 4
Menge: 54,000 m²

**3.10.11.60 Feste Teile KRV AH grundbeschichten System Nr.10**
Stahlbauteil grundbeschichten.
Angaben im Bieterangaben-Verzeichnis über:

Hersteller
'....................................................'

Lieferbezeichnung
'....................................................'

Bauteil: gilt für alle Teile des Abschnitts
"Feste Teile KRV AH"
Eine Grundbeschichtung im Werk.
Mit Druckluftspritzgerät auftragen.
Sollschichtdicke 80 µm
Beschichtungsstoff  =  EP-Zn

Zusätzlicher Kantenschutz mit Zinkphosphat-Epoxidharz
nach Sollschichtdicke
50 µm je Schicht, mit Pinsel auftragen.
Menge: 54,000 m²

**3.10.11.70 Feste Teile KRV AH zwischenbeschichten System Nr.10**
Stahlbauteil zwischenbeschichten.
Angaben im Bieterangaben-Verzeichnis über:

Hersteller
'....................................................'

Lieferbezeichnung
'....................................................'

Bauteil: gilt für alle Teile des Abschnitts
"Feste Teile KRV AH"
Anzahl und Ausführungsort der Zwischenbeschichtung im
Werk
Mit Druckluft-Spritzgerät auftragen.
Kanten, Ecken, Schweißnähte, Niet- und Schraubenverbindungen mit Pinsel vorstreichen.
Beschichtungsstoff  = EP
Menge: 54,000 m²

**3.10.11.80 Feste Teile KRV AH deckbeschichten System Nr.10**
Stahlbauteil deckbeschichten.
Angaben im Bieterangaben-Verzeichnis über:

Hersteller
'....................................................'

Lieferbezeichnung
'....................................................'

Bauteil: gilt für alle Teile des Abschnitts
"Feste Teile KRV AH"
Anzahl und Ausführungsort der Zwischenbeschichtung im
Werk
Mit Druckluft-Spritzgerät auftragen.
Kanten, Ecken, Schweißnähte, Niet- und Schraubenverbindungen mit Pinsel vorstreichen.
Beschichtungsstoff  = EP
Schichtdicke = Sollschichtdicke des Gesamtsystems mind.
1000 µm.
Menge: 54,000 m²

##### Bauteil 3.10.12 Lager für Revisionsverschlüsse

**3.10.12.10 Einhausung Dammbalken**
Einhausung zur witterungsgeschützten Aufbewahrung der Dammbalken während des normalen Betriebs herstellen, liefern und aufbauen, einschließlich probeweise Auf- und Abbau, einschließlich aller erforderlichen Zubehörteile, entsprechend
statischen und konstruktiven Erfordernissen nach Zeichnung/
Baubeschreibung.

AP-Z-SG-SB-0974_KRV_Einhausung_Dammbalken

gilt für alle weiteren Teile des Abschnitts
"Einhausung Dammbalken, Einhausung 1, Einhausung 2, Einhausung 3"

Bauteil = " Einhausung Dammbalken"
Ausführung = Pultdach
Werkstoff = "S235JR"
Verbindungsart = 'Konstruktion geschweißt, geschraubt
Menge: 8,700 t

##### Bauteil 3.10.13 Prüfungen

*Hinweis: Schweißnahtprüfungen*
Die Schweißnahtprüfungen erfolgen nach einem vom AN
gemäß Baubeschreibung aufgestellten und vom AG
genehmigten Prüfplan planmäßig im Werk des AN, bei Baustellenschweißnähten auf der Baustelle.
Vom AN zu vertretende Wiederholungsprüfungen werden
nicht gesondert vergütet.

Es kommen folgende zerstörungsfreie Verfahren zur
Anwendung:
Allen Prüfungen ist eine eingehende Sichtprüfung voranzustellen.

RT - Durchstrahlverfahren (Röntgen)
UT - Ultraschallverfahren
PT - Farbeindringverfahren
MT - Magnetpulververfahren
VT - Visuelle Prüfung (Sichtprüfung)

Alle über den festgelegten Prüfumfang hinausgehenden
Schweißnähte sind zu 100% einer eingehenden
Sichtprüfung zu unterziehen.

Die hierfür anfallenden Kosten sind in die Positionen
einzurechnen.

Beim RT - Röntgen wird von einer Filmlänge von je 50 cm
ausgegangen. Fehlanzeigen und Nacharbeiten sind die
ursprünglichen Filme der Fehlstelle Teil der
Dokumentation.

Folgende DIN-Vorschriften sind u.a. zu beachten:

DIN EN ISO 5817
Lichtbogenschweißverbindungen an Stahl - Richtlinie für
die Bewertungsgruppen von Unregelmäßigkeiten

DIN EN ISO 9712: 2012-12 = Zerstörungsfreie Prüfung -
Qualifizierung von Personal der zerstörungsfreien
Prüfung - Allgemeine Grundlagen

RT-Durchstrahlungsverfahren
* DIN EN ISO 462-3, Bildgüte 1,
* DIN EN ISO 17636-1 = Zerstörungsfreie Prüfung
von Schweißverbindungen-Durchstrahlungsprüfung - Teil1:
Röntgen- und Gammastrahlungstechniken mit Filmen

UT-Ultraschallverfahren
DIN EN ISO 11666 = Zerstörungsfreie Prüfung
von Schweißverbindungen-Ultraschallprüfung von
Schweißverbindungen - Zulässigkeitsgrenzen
Schweißverbindungen
DIN EN ISO 23279 = Zerstörungsfreie Prüfung
von Schweißverbindungen-Ultraschallprüfung -
Charakterisierung von Anzeigen in Schweißnähten

Ultraschallprüfung
Bleche, die als Haupttragteile Verwendung finden, sind
in den Nenndicken ab 10mm ultraschallgesamtgeprüft zu
bestellen und zu liefern.
Die ist nach DIN EN 10160 Klasse S1 Tab.4 im Raster von
200mm durchzuführen. Die Kosten hierfür sind in die
Einheitspreise mit einzurechnen.

PT - Farbeindringverfahren

DIN EN ISO 3452 = Zerstörungsfreie Prüfung -
Eindringverfahren

MT- Magnetpulverprüfung

DIN EN ISO 9934-1= Zerstörungsfreie Prüfung
- Magnetpulverprüfung -Teil 1: Allgemeine Grundlagen
DIN EN ISO 17638 = Zerstörungsfreie Prüfung
von Schweißverbindungen - Magnetpulverprüfung,
DIN EN ISO 23278 = Zerstörungsfreie Prüfung
von Schweißverbindungen-Magnetpulverprüfung von
Schweißverbindungen - Zulässigkeitsgrenzen

VT-Sichtprüfung

DIN EN 17637 = Sichtprüfung - Allgemeine
Grundlagen

Aufschweißbiegeversuch
Für Nenndicken >=30mm der Stahlsorten S235 und S355
wird ein Aufschweißbiegeversuch nach SEP 1390 Ausgabe
07/1996 gefordert. Die Kosten hierfür sind in die
Einheitspreise mit einzurechnen.

Die Aufzählung der verschiedenen DIN - Vorschriften
erhebt nicht den Anspruch auf Vollständigkeit, sie ist
lediglich als Auszug der zu beachtenden DIN -
Vorschriften anzusehen. Alle weiteren für eine
fachgerechte Prüfung erforderlichen DIN- und anderer
Vorschriften, Merkblätter, u.s.w. sind ebenso zu
beachten und in die Prüfung mit einzubeziehen, auch
wenn hier nicht extra aufgeführt.

Firmenspezifische und/ oder Fertigungsbedingte
Maßnahmen, Hilfsmittel, u.s.w. zur Durchführung der
Prüfungen sind einzurechnen

Bauteil = "gilt für alle Teile Stahlwasserbau"

**3.10.13.10 Schweißnaht Sichtprüfung**
*** Pauschalposition
Sichtprüfungen der Schweißnähte gemäß Zeichnungen und
Baubeschreibung durchführen und dokumentieren inkl.
aller Zusatzarbeiten und systembedingter Nebenkosten.

Die Prüfungsprotokolle und Zeichnungen sind dem
AG auf Verlagen (bspw. im Rahmen einer
Fertigungsüberwachung) vorzulegen und am Ende der
Maßnahme zu übergeben

Schweißnaht nach DIN EN 17637 prüfen
und nach DIN EN ISO 5817 Bewertungsgruppe "B"
bewerten

Durchführung durch zugelassenes Prüfinstitut, Prüfer
Level II.

Bauteil = "gilt für alle Teile Stahlwasserbau"

Sämtliche Schweißnähte sind einer Sichtprüfung zu unterziehen.
Menge: 1,000 psch

**3.10.13.20 Schweißnaht ultraschallen im Werk**
*** Pauschalposition
Schweißnaht nach DIN EN ISO 11666, DIN EN ISO 23279 und nach DIN EN ISO 5817 Bewertungsgruppe "B"
bewerten

Die Prüfungsprotokolle und Zeichnungen sind dem
AG auf Verlagen (bspw. im Rahmen einer
Fertigungsüberwachung) vorzulegen und am Ende der
Maßnahme zu übergeben

Durchführung durch zugelassenes Prüfinstitut, Prüfer
Level II.
Bauteil = "gilt für alle Teile Stahlwasserbau"

Kalkulationsgrundlage: 100,0 lfm
Menge: 1,000 psch

**3.10.13.30 Schweißnaht ultraschallen auf Baustelle**
*** Pauschalposition
Schweißnaht nach DIN EN ISO 11666, DIN EN ISO 23279 und nach DIN EN ISO 5817 Bewertungsgruppe "B"
bewerten;
Die Prüfungsprotokolle und Zeichnungen sind dem
AG auf Verlagen (bspw. im Rahmen einer
Fertigungsüberwachung) vorzulegen und am Ende der
Maßnahme zu übergeben

Durchführung durch zugelassenes Prüfinstitut, Prüfer
Level II.

Bauteil = "gilt für alle Teile Stahlwasserbau"

Kalkulationsgrundlage: 60,0 lfm
Menge: 1,000 psch

**3.10.13.40 Schweißnaht durchstrahlen im Werk Röntgen**
*** Pauschalposition
Schweißnaht nach DIN EN ISO 17636-1
durchstrahlen nach DIN EN ISO 5817 Bewertungsgruppe "B" bewerten, Originalfilm und Bewertung dem AG übergeben.
Prüfung im Werk durch Röntgen-Aufnahmen.

Die Prüfungsprotokolle und Zeichnungen sind dem
AG auf Verlagen (bspw. im Rahmen einer
Fertigungsüberwachung) vorzulegen und am Ende der
Maßnahme zu übergeben

Durchführung durch zugelassenes Prüfinstitut, Prüfer
Level II.
Bauteil = "gilt für alle Teile Stahlwasserbau"

Kalkulationsgrundlage: 60,0 lfm
Menge: 1,000 psch

**3.10.13.50 Schweißnaht prüfen mit Farbeindringprüfung**
*** Pauschalposition
Schweißnaht prüfen im Werk mit Farbeindringprüfung nach
DIN EN IISO 3452-1  und nach DIN EN ISO 5817 Bewertungsgruppe
"B" bewerten.
Durchführung durch zugelassenes Prüfinstitut, Prüfer
Level II.

Bauteil = "gilt für alle Teile Stahlwasserbau"

Kalkulationsgrundlage: 60,0 lfm
Menge: 1,000 psch

**3.10.13.60 Schweißnaht prüfen mit Farbeindringprüfung auf Baustelle**
*** Pauschalposition
Schweißnaht prüfen im Werk mit Farbeindringprüfung nach
DIN EN ISO 3452-1  und nach DIN EN ISO 5817
5817 Bewertungsgruppe "B" bewerten.
Durchführung durch zugelassenes Prüfinstitut, Prüfer
Level II.

Bauteil = "gilt für alle Teile Stahlwasserbau"

Kalkulationsgrundlage: 60,0 lfm
Menge: 1,000 psch

**3.10.13.70 Schweißnaht prüfen mit Magnetpulverprüfung**
*** Pauschalposition
Schweißnaht prüfen im Werk mit Magnetpulverprüfung nach
DIN EN ISO 9934, DIN EN ISO 17638, DIN EN ISO 23278
und nach DIN EN ISO 5817
Bewertungsgruppe "B" bewerten.
Durchführung durch zugelassenes Prüfinstitut, Prüfer
Level II.
Die Prüfungsprotokolle und Zeichnungen sind dem
AG auf Verlagen (bspw. im Rahmen einer Fertigungsüberwachung) vorzulegen und am Ende der
Maßnahme zu übergeben

Bauteil = "gilt für alle Teile Stahlwasserbau"

Kalkulationsgrundlage: 60,0 lfm
Menge: 1,000 psch

##### Bauteil 3.10.14 Funktionsprüfung und Probebetrieb

**3.10.14.10 Durchführung der Dichtprobe als Trockenprüfung**
*** Pauschalposition
Nacharbeitung von offenen Stellen durch den AN im
Bereich der neu montierten Dichtungen.
Nachstellen bei Undichtigkeiten.
Behandlung der Schleifflächen mit geeignetem
Gleitmittel, zur Verhinderung des Trockenlaufes der Dichtungen.
Ausführung der Trockenprüfung durch Sichtprüfung und
Schieblehre.
Die Dichtheitsprobe inkl. Nacharbeiten wird
entsprechend oft wiederholt, bis zur Einstellung einer Dichtigkeit.

Die Dichtprobe als Trockenprüfung ist Voraussetzung zur
Durchführung der Dichtprüfung unter Wasserdruck.

Hinweis:
Die Dichtprobe wird nach Fertigstellung der Montage-
und Korrosionsschutzarbeiten durchgeführt.
Für die Durchführung wird der Verschluss im Beisein AG in
Staulage gefahren. Es erfolgt eine Sichtprüfung durch
den AG, welche 5 Werktage zuvor angemeldet sein muss.
Unter Verwendung einer Schieblehre und Taschenlampe
muss eine Dichtigkeit der Verschlüsse ersichtlich sein.

Bauteil = "Tore 1,2,3 und für RV AH und BH"
Menge: 1,000 psch

**3.10.14.20 Durchführung der Dichtprobe unter Wasserdruck**
*** Pauschalposition
Nacharbeitung von auftretenden Leckagen durch den AN im
Bereich der neu montierten Dichtungen.

Nachstellen bei Undichtigkeiten.
Behandlung der Schleifflächen mit geeignetem
Gleitmittel, zur Verhinderung des Trockenlaufes der Dichtungen.
Die Dichtheitsprobe inkl. Nacharbeiten wird
entsprechend oft wiederholt, bis zur Einstellung einer
Dichtigkeit.
Ein ausreichender Zugang zu sämtl. Dichtleisten ist im
Rahmen der Nacharbeiten zu gewährleisten.

Bauteil = "gilt für alle Teile Stahlwasserbau"
Menge: 1,000 psch

*Hinweis: Hinweis Funktionsprüfung*
Erbringung sämtlicher im Zusammenhang mit den
Funktionsprüfungen und dem Probebetrieb
durchzuführenden Leistungen. Prüfung der gesamten
Ausrüstung auf Funktion und Dichtigkeit. Prüfung inkl.
aller elektro- und steuerungstechnischen Komponenten.
Sämtliche Nebenkosten sind in die Einheitspreise der
entsprechenden LV- Position einzukalkulieren, sie
werden nicht gesondert vergütet
Der Mindestprüfumfang der Funktionsprüfungen ergibt
sich aus der ZTV-W LB 216-1 bzw. dem zugehörigen Anhang B

**3.10.14.30 Funktionsprüfung im Trocknen**
*** Pauschalposition
Funktionsprüfung der Verschlüsse, Maschinentechnik und
der stahlwasserbaulichen Ausrüstung gemeinsam mit allen
beteiligten Leistungsbereichen ( z.B. auch mit dem AN
für die Lieferung der elektrischen Ausrüstung) im
Trockenen durchführen.
Die Funktionsprüfungen erfolgen nach einem vom AN zu
erstellenden und vom AG zu genehmigenden Programm
(erfasst in OZ 1.1.2.170) nach den Bedingungen der
Baubeschreibung und Leistungsverzeichnis
Menge: 1,000 psch

**3.10.14.40 Funktionsprüfung unter Wasserwirkung**
*** Pauschalposition
Funktionsprüfung der Verschlüsse, Maschinentechnik und
der stahlwasserbaulichen Ausrüstung gemeinsam mit allen
beteiligten Leistungsbereichen ( z.B. auch mit dem AN für die Lieferung der elektrischen Ausrüstung) unter Wasserwirkung durchführen.
Die Funktionsprüfungen erfolgen nach einem vom AN zu
erstellenden und vom AG zu genehmigenden Programm
(erfasst in OZ 1.1.2.170) nach den Bedingungen der
Baubeschreibung und Leistungsverzeichnis
Menge: 1,000 psch

**3.10.14.50 Probebetrieb durchführen**
*** Pauschalposition
Durchführen des Probebetriebes nach Erprobungsprogramm. Bedienpersonal des AG einweisen.
Die Erprobung ist in Abstimmung mit dem AN, der Steuerungstechnik und der elektrischen Ausrüstung durchzuführen.
Schwerpunkte:

- Testen der Torfahrten, Einstellarbeiten der Endlagenschalter und Drehgeber, Feineinstellung für Schleichfahrten und Schützhub
- Testen der Steuerungsabläufe, der Betriebsarten Sielbetrieb, Küstenschut, Schleusenbetrieb.
- Erprobung des Hilfsantriebs und des Notsenkvorganges.

Der Verlauf und die Ergebnisse der Erprobung sind zu Dokumentieren und dem AG zu übergeben. Vorgewählte Einstellungen sind zu überprüfen. und ggf. nachzujustieren.

Voraussetzung: Durchführung der Funktionsprobe im Trockenen und unter Wasserwirkung ist erfolgreich abgeschlossen.

Für "Tor 1, Tor 2 und Tor 3"
Menge: 1,000 psch

##### Bauteil 3.10.15 Serviceleistung und Wartung

**3.10.15.10 Wartungsvereinbarung erstellen**
*** Pauschalposition
Erstellen einer Wartungsvereinbarung zu allen wartungspflichtigen Anlagenteilen nach den Vorgaben des Herstellers nach Wartungsanweisung, nach planmäßiger Unterhaltung bis zum Ende der Gewährleistungszeit.
inkl. jährliche Bauwerksinspektion

Bauteil = "Tore 1,2,3 und für RV AH und BH"
Menge: 1,000 psch

**3.10.15.20 Inspektion und Wartung von technischen Anlagen und Einrichtungen**
*** Pauschalposition
Durchführung von Inspektionen und Wartungen an den vom
AN erstellten technischen Anlagen und Einrichtungen (hier des Stahlwasserbaus und des Maschinenbaus) für die Dauer der Gewährleistungszeit (4 Jahre) gemäß Baubeschreibung und Leistungsverzeichnis.
Sämtliche zur Erbringung der Leistung benötigten Hilfsmittel (z.B. Messgeräte und Werkzeuge) und Hilfsstoffe (z.B. Schmier- und Reinigungsmittel) sind in den Einheitspreis einzukalkulieren
Menge: 1,000 psch

#### Gewerk 3.11 Wiederherstellungsarbeiten

##### Bauteil 3.11.1 Oberflächen und Einbauten

**3.11.1.10 Holztreppe und Holzhandlauf aufnehmen und wiederherstellen**
*** Pauschalposition
Holztreppe und Holzrampenkonstruktion inkl. einseitiger Holzhandlauf vom Lager aufnehmen und an gleicher Stelle wiedereinbauen.

Anpassungsarbeiten an die Spundwand sind einzurechnen.

Bereich: binnen Ostseite
Menge: 1,000 psch

### Bereich 4 Deiche, Straßen, Betriebsflächen, Flächenentwässerung

#### Gewerk 4.1 Rückbauarbeiten

##### Bauteil 4.1.1 Deichverteidigungsweg und Deichaußenrampe

**4.1.1.10 Asphalt fräsen (Deckensanierung Deichaußenrampe)**
Asphalt fräsen und Fräsgut aufnehmen. Anschlusskante
geradlinig auf Frästiefe herstellen.

Asphalttragdeckschicht = i.M. 7 cm.
Frästiefe über 6 bis 8 cm.
Fläche gem. Unterlagen des AG.

Einschließlich erforderlicher Trennschnitte.
Einschl. Verwertung Fräsasphalt (Verwertungsklasse A) nach Wahl des AN.

Unebenheiten der gefrästen Fläche höchstens 4 mm innerhalb
einer 4,00 m langen Messstrecke in Längs- und Querrichtung.

Einbaubereich: Deichaußenrampe Ost

Abrechnung: nach Flächenaufmaß
Menge: 385,000 m²

**4.1.1.20 Asphaltbefestigung aufnehmen (Deichaußenrampe)**
Asphaltbefestigung abbrechen und aufnehmen
Fläche = Deichaußenrampe Ost
Asphaltbefestigung mit Dicke über 20 cm bis 25 cm.
Einschl. Unterlage = Tragschicht ohne Bindemittel
Einschließlich erforderlicher Trennschnitte
Gesamtaufbruchtiefe 'bis 60 cm'
Material der Verwertung nach Wahl des AN zuführen.
Menge: 155,000 m²

**4.1.1.30 Asphaltbefestigung aufnehmen (Deichverteidigungsweg)**
Asphaltbefestigung abbrechen und aufnehmen
Fläche = Deichverteidigungsweg
Asphaltbefestigung mit Dicke über 6 cm bis 10 cm.
Einschl. Betonsteinpflaster mit Dicke bis ca. 8,5 cm
Einschl. Unterlage/Bankette = Tragschicht ohne Bindemittel
Einschließlich erforderlicher Trennschnitte
Gesamtaufbruchtiefe bis 60 cm
Material der Verwertung nach Wahl des AN zuführen.
Menge: 750,000 m²

**4.1.1.40 Pflasterbefestigung aufnehmen (Deichverteidigungsweg)**
Pflasterbefestigung abbrechen und aufnehmen
Fläche = Deichverteidigungsweg
Art = Betonsteinpflaster mit Dicke bis ca. 8,5 cm
Einschl. Unterlage/Bankette = Tragschicht ohne Bindemittel
Einschl. Randborde mit Breite ca. 13 cm
Einschließlich erforderlicher Trennschnitte
Gesamtaufbruchtiefe bis 60 cm
Material der Verwertung nach Wahl des AN zuführen.
Menge: 600,000 m²

**4.1.1.50 Provisorische Straße aufnehmen (Entwässerungsbauwerk)**
Provisorische Straße abbrechen und aufnehmen
Fläche = Deichverteidigungsweg bzw. Entwässerungsbauwerk
Art = Tragschicht ohne Bindemittel (Sand, Schotter)
Gesamtaufbruchtiefe bis 60 cm
Material der Verwertung nach Wahl des AN zuführen.
Menge: 85,000 m³

**4.1.1.60 Plattenbelag aufnehmen (Zwickel Deichaußenrampe)**
Plattenbelag mit Bettung/Unterlage abbrechen und aufnehmen.
Die Aufbruchtiefe gilt ab OF Platten.
Art = Betonplatten mit Fläche ca. 50 cm x 50 cm
Bettung/Unterlage = Tragschicht ohne Bindmittel
Gesamtaufbruchtiefe bis 60 cm.
Material der Verwertung nach Wahl des AN zuführen.
Menge: 100,000 m²

**4.1.1.70 Asphaltbefestigung aufnehmen (Überfahrt Schleuse)**
Asphaltbefestigung aufnehmen (Überfahrt Schleuse)

Asphaltbefestigung abbrechen und aufnehmen
Fläche = Überfahrt Schleuse
Asphaltbefestigung mit Dicke über 6 cm bis 10 cm.
Einschl. Unterlage = Tragschicht ohne Bindemittel
Gesamtaufbruchtiefe 'bis Bauwerk'
Einschließlich erforderlicher Trennschnitte
Material der Verwertung nach Wahl des AN zuführen.
Menge: 100,000 m²

#### Gewerk 4.2 Erdbauarbeiten

*Hinweis: Vorbemerkung*

*Hinweis:  Hinweise zu Erdbauarbeiten ****
*** Hinweise zu Erdbauarbeiten ***

Es sind die folgenden Zusätzlichen Technischen Vertragsbedingungen und Richtlinien (ZTV) zu beachten:

- ZTV E-StB
- ZTV-W Erdarbeiten

Es gelten die in der VOB/C aufgeführten technischen Lieferbedingungen für Bauprodukte.

Alle herzustelltenden, baulichen Anlagen sind - soweit nicht anders aus den Unterlagen des AG ersichtlich - an angrenzende bauliche Anlagen anzupassen / anzuschließen.

Das Bodenmanagement ist mit der bodengutachterliche Begleitung von Seiten des AG abzustimmen.

*Hinweis:  Hinweise zu Kleientnahme und Kleieinbau ****
*** Hinweise zu Kleieinbau ***

Zum Kleieinbau wird auf die beigefügte Unterlage "Qualitätssicherung für den Kleieinbau" verwiesen.

Es sind folgende Grenzwerte einzuhalten:

Bodeneigenschaft  Grenzwerte
Glühverlust  Vgl < 10 %
Trockenrohdichte  0,85 < rd < 1,45 t/m³
Sandanteil (d < 0,06 mm) < 40 %
Tonanteil (d < 0,002 mm) > 10 %
Fließgrenze  wL > 25 %
Ausrollgrenze  wP > 15 %
Plastizitätszahl  IP > 10 %
Anfangsscherfestigkeit cu = 25 kN/m²
Einbauwassergehalt  30 % < w < 60 %
Werden die Grenzwerte nicht eingehalten, sind die Böden als NICHT-deichbaufähig einzustufen.

Ergänzend hierzu nachfolgende Vorgaben:
- Einbau und Verdichtung nur mit leichtem Gerät, Gesamtgewicht max. 30 t.
- Lagenstärke beim Kleieinbau max. 0,30; gleichmäßig über das gesamte Profil.
- Min. 3 Verdichtungsübergänge, wobei ein Verdichtungs- übergang gleich zweimaligem Überfahren durch Hin- und Rückfahrt des Einbaugerätes.
- Anfangsscherfestigkeit der Kleiabdeckung 25 kN/m².
- Einbau und Verdichtung bindiger Erdstoffe witterungsabhängig.

Bei zu nassem Wetter kann eine ausreichende Verdichtung nicht mehr gewährleistet sein und der Einbau des Bodens ist
einzustellen. Das Material neigt bei Wasserzutritt und dynamischer Beanspruchung zum Fließen. Ein Befahren der
eingebauten Materialien mit gummibereiften Fahrzeugen ist
daher untersagt. Durch Regen und Befahren aufgeweichter
Boden darf nicht überschüttet werden. Er ist abzutragen oder
erneut zu verdichten, sobald er abgetrocknet ist. Der
Trocknungsgrad ist dem AG nachzuweisen.

*Hinweis:  Hinweise zu Lagerung in Mieten ****
*** Hinweise zu Lagerung in Mieten ***

Kann auf eine Zwischenlagerung von Boden nicht verzichtet werden, ist zur Qualitätssicherung wie folgt zu verfahren:
-
Vermeidung von Vermischung:
- Zwischenlagerung von Ober- und Unterboden auf getrennten Depots (DIN 19731 und DIN 18915).
- Keine Lagerung oder Einmischung von Fremdmaterialien und Bauabfälle auf den Bodendepots
-
Vermeidung von Vernässung durch Wasserstau:
- Gute Entwässerung der Bodendepots ermöglichen
- Böschungsneigung 1:1
- Dachgefälle Mietenkrone ca. 5 %
-
Vermeidung von Verdichtung:
- Möglichst keine Befahrung des Depots, v.a. nicht mit Radfahrzeugen (Lastkraftwagen, Radlader).
- Begrenzung der Lagerhöhe: Bei humosem Bodenmaterial höchstens 2 m (DIN 19731).
-
Begrünung der Mieten bei längeren Standzeiten (> 2 Monate, nach DIN 18915 ab 3 Monate und nach DIN 19731 länger als 6 Monate).

##### Bauteil 4.2.1 Deichflächen und Verkehrsflächen

**4.2.1.10 Deichflächen mähen**
Mähen der Deichflächen zur Vorbereitung der Erdarbeiten.

Böschungsneigungen gem. Unterlagen des AG sind zu berücksichtigen.
Einschl. der entstehenden Kosten für den Abtransport und die Entsorgung. Das Mähgut darf nicht auf der Baustelle bleiben.

Abrechnung: nach gemähter Fläche
Menge: 17400,000 m²

**4.2.1.20 Bodenbearbeitung Deichflächen**
Fachgerechte Bodenbearbeitung der Deichflächen vor Oberbodenabtrag - bis Tiefe von ca. 20 cm - durch geeignetes Gerät z.B. Fräse, sodass die Vegetationsschicht zerstört ist.

Böschungsneigungen gem. Unterlagen des AG sind zu berücksichtigen.

Abrechnung: nach bearbeiteter Fläche
Menge: 17400,000 m²

**4.2.1.30 Baggerschürfe anlegen und wiederverfüllen**
Baggerschürfe in Oberboden-/Kleischicht anlegen und wiederverfüllen. Tiefe bis 2 m unter Geländeoberkante. Entnahme von 4 Stk Bodenproben pro Schurf mit dem AG.

Untersuchungsumfang:
- Wassergehalt (DIN 18121)
- Körnungslinien (DIN 18123)
- Glühverlust (DIN 18128)
- Zustandsgrenzen (DIN 18122-1)
- Schrumpfgrenze (DIN 18122-2)
- Proctorversuch (DIN 18127)
- Laborflügelsonde bei variierenden Wassergehalten
- Einaxiale Scherversuche (DIN 18136)

Abrechnung: nach Anzahl durchgeführter Schürfe
Menge: 4,000 Stk

**4.2.1.40 Oberboden abtragen, transportieren, in Mieten aufsetzen**
Oberboden einschl. Vegetationsdecke abtragen, transportieren und in Mieten aufsetzen.

Böschungsneigungen gem. Unterlagen des AG sind zu berücksichtigen.

Entfernen und Entsorgen von Fremdstoffen und Unrat und Aufsetzen in Mieten im Bodenlager nach Vorgaben des AG

Homogenbereich H 0, Eigenschaften wie Homogenbereich H 2
Abtragsdicke im Mittel ca 0,40 m

Förderwege: von 250 bis 500 m; im Mittel  375 m

Vorleistung: Mähen Deichflächen
Folgeleistung: Kleientnahme

Abrechnung: nach Flächenaufmaß
Menge: 17400,000 m²

**4.2.1.50 Klei entnehmen, transportieren, in Mieten aufsetzen**
Klei entnehmen, transportieren und in Mieten aufsetzen

Böschungsneigungen gem. Unterlagen des AG sind zu berücksichtigen.

Entfernen und Entsorgen von Fremdstoffen und Unrat
Aufsetzen in Mieten im Bodenlager nach Vorgaben des AG

Homogenbereich 2
Abtragsdicke bis 1,50 m

Förderwege: von 250 bis 500 m; im Mittel  375 m

Vorleistung: Oberbodenabtrag
Folgeleistung: Klei-/Sandeinbau für Deicherhöhung

Abrechnung: nach Abtragsprofil
Menge: 6300,000 m³

**4.2.1.60 Bodenbehandlung - im Bodenlager**
*** Bedarfsposition mit GB
Bodenbehandlung von Material mit ungünstigem Wassergehalt durch mehrfaches "Umsetzen" und "Lüften" von Boden in Mieten auf Bodenlager.

Alle zusätzlich erforderlichen Bodenprüfungen sind in den Einheitpreis mit einzurechnen.

Anforderungen:
- Einbauwassergehalt von 30 % < w < 60 %
- Verdichtung gem. beigefügter Unterlage "Qualitätssicherung für den Kleieinbau"

Vorleistung: Kleientnahme / Oberbodenabtrag
Folgeleistung: Kleieinbau / Oberbodeneinbau

Abrechnung: nach Mietenaufmaß
Menge: 1000,000 m³

**4.2.1.70 Gelände vor Bodeneinbau profilieren**
Gelände profilieren und planieren zur Vorbereitung des Bodeneinbaus auf besondere Anweisung des AG.

Böschungsneigungen gem. Unterlagen des AG sind zu berücksichtigen.

Vorleistung: Bodenabtrag
Folgeleistung: Bodenauftrag

Abrechnung: nach Flächenaufmaß
Menge: 17400,000 m²

**4.2.1.80 Sand liefern und einbauen**
Sand frei Baustelle liefern und lagenweise einbauen zur Deicherhöhung und als Unterbau für Verkehrsflächen.

Böschungsneigungen gem. Unterlagen des AG sind zu
berücksichtigen.

Materialanforderungen
- SE, SI, SW gem. DIN 18196
- Schluffanteil <= 5 %
- Cu-Wert > 3, Scherfestigkeit >=  30°, D >= 0,6
Materialeignung ist 2 KW vor Lieferung dem AG nachzuweisen

Einbaustärke:
Geländeerhöhung im Bereich Kranstellplatz bis 3,50 m
Geländeerhöhung im Bereich der Betriebsflächen bis 2,00 m
Unterbau im Bereich von Verkehrsflächen bis 0,25 m
Ausführung gem. Unterlagen des AG

Vorleistung: Kleieinbau/ -abtrag
Folgeleistung: Tragschichtbewehrung / Kleieinbau

Abrechnung: nach Auftragsprofil
Menge: 4800,000 m³

**4.2.1.90 Klei aus Bodenlager einbauen**
Klei aus Bodenlager entnehmen, transportieren und lagenweise einbauen zur Deicherhöhung und in Vorbereitung für Oberbodeneinbau

Böschungsneigungen gem. Unterlagen des AG sind zu berücksichtigen.

Profilgerecht und einschl. Bankette.
In Randbereichen evtl. von Hand.

Einbaustärke bis 1,5 m.
Ausführung gem. Unterlagen des AG

Förderwege: von 250 bis 500 m; im Mittel  375 m

Vorleistung: Kleiabtrag/Sandeinbau
Folgeleistung: Sand-/Oberbodeneinbau

Abrechnung: nach Auftragsprofil
Menge: 7950,000 m³

**4.2.1.100 Klei aus Kleilager einbauen**
Klei aus Kleilager des AG entnehmen, transportieren und einbauen zur Deicherhöhung und in Vorbereitung für Oberbodeneinbau

Der deichbaufähige Klei ist in Abstimmung mit dem AG zu entnehmen.

Böschungsneigungen gem. Unterlagen des AG sind zu berücksichtigen.

Profilgerecht und einschl. Bankette.
In Randbereichen evtl. von Hand.

Sollte eine Bodenbehandlung von Material mit erhöhtem Wassergehalt notwendig werden, wird diese in gesonderter Position abgerechnet.

Einbaustärke bis 1,5 m.
Ausführung gem. Unterlagen des AG

Förderweg vom Kleilager bis zum Baufeld ca. 16,5 km

Vorleistung: Kleiabtrag/Sandeinbau
Folgeleistung: Sand-/Oberbodeneinbau

Abrechnung: nach Auftragsprofil
Menge: 6950,000 m³

**4.2.1.110 Bodenbehandlung - im Baufeld**
*** Bedarfsposition mit GB
Bodenbehandlung von Material mit ungünstigem Wassergehalt durch "Lüften" bzw. "Wässern" von Boden im Baufeld mit Hilfe von Bodenfräsen und evtl. Wasserzugabe einschl. Wasserlieferung auf besondere Anweisung des AG.

Böschungsneigungen gem. Unterlagen des AG sind zu berücksichtigen.

Einzukalkulieren ist eine max. Veränderung des Wassergehaltes um 5 %.

Alle zusätzlich erforderlichen Bodenprüfungen sind in den Einheitpreis mit einzurechnen.

Anforderungen:
- Einbauwassergehalt von 30 % < w < 60 %
- Verdichtung gem. beigefügter Unterlage "Qualitätssicherung für den Kleieinbau"

Vorleistung: Kleieinbau
Folgeleistung: Klei-/Oberbodeneinbau

Abrechnung: nach Auftragsprofil
Menge: 1000,000 m³

**4.2.1.120 Oberboden aus Bodenlager einbauen**
Oberboden aus Bodenlager entnehmen, transportieren und einbauen inkl. Gelände profilieren und planieren zur Vorbereitung der Deichansaat.

Böschungsneigungen gem. Unterlagen des AG sind zu berücksichtigen.

Profilgerecht und einschl. Bankette.
In Randbereichen evtl. von Hand.

Einbaustärke von ca. 0,40 m.
Ausführung gem. Unterlagen des AG

Förderwege: von 250 bis 500 m; im Mittel  375 m

Vorleistung: Kleineinbau
Folgeleistung: Deichansaat

Abrechnung: nach Flächenaufmaß
Menge: 13500,000 m²

**4.2.1.130 Planum herstellen**
Planum herstellen zur Vorbereitung der Deichansaat.

Böschungs- und Deichneigungen gem. Unterlagen des AG sind zu berücksichtigen.

Profiltoleranz: +-5cm
Vorleistung: Klei-/Oerbodeneinbau
Folgeleistung: Deichansaat

Fremdstoffe und Wurzelwerke sind auszusortieren und aufzunehmen. Dies Stoffe sind einer Verwertung nach Wahl des AN zuzuführen.

Abrechnung: nach Flächenaufmaß
Menge: 13500,000 m²

##### Bauteil 4.2.2 Prüfungen

**4.2.2.10 Bestimmung der Deichbaufähigkeit**
Prüfung zur Bestimmung der Deichbaufähigkeit über die Prüfung der Eigenüberwachung des AN hinaus und nach Absprache mit AG.

Untersuchungsumfang:
- Körnungslinie (DIN 18123)
- Proctorversuch (DIN 18127)
- Zustandsgrenzen (DIN 18122-1)
- Glühverlust (DIN 18128)
- Laborflügelsondierungen
- Schrumpfgrenze (DIN 18122-2)

Abrechnung: nach Anzahl ausgeführter Bodenprüfungen
Menge: 3,000 Stk

**4.2.2.20 Bestimmung der Proctordichte**
Prüfung auf besondere Anordnung des AG für Bestimmung der Proctordichte, mit Proctorversuch gem. DIN 18134.

Abrechnung nach ausgeführter Anzahl.
Menge: 15,000 Stk

#### Gewerk 4.3 Straßenbauarbeiten (inkl. Oberfl.-Entwässerung)

*Hinweis: Vorbemerkung*
Vorbemerkung

Es sind die folgenden Zusätzlichen Technischen Vertragsbedingungen und Richtlinien (ZTV) zu beachten:

- ZTV E-StB
- ZTV SoB-StB
- ZTV Asphalt-StB
- ZTV Pflaster-StB
- ZTV Fug-StB
- ZTV BEL-B

Es gelten die in der VOB/C aufgeführten technischen Lieferbedingungen für Bauprodukte.

Alle herzustelltenden, baulichen Anlagen sind - soweit nicht anders aus den Unterlagen des AG ersichtlich - an angrenzende bauliche Anlagen anzupassen / anzuschließen.

Das Bodenmanagement ist mit der bodengutachterliche Begleitung von Seiten des AG abzustimmen.

##### Bauteil 4.3.1 Deichaußenseite

*Hinweis: Wendestelle, Treibselräumweg und Deichaußenrampe*
Verkehrswege Wendestelle und Treibselräumweg

**4.3.1.10 Tiefbord liefern und einbauen**
Tiefbord 10/25 aus Beton gem. DIN EN 1340 in Betonfundament mit Rückenstütze liefern und nach Zeichnung fachgerecht einbauen.

Tiefbord ist in erdfeuchtem Beton zu verlegen. Mindestanforderungen:
Betongüte: C20/25

Zum Leistungsumfang gehört die Lieferung und der Einbau von Formsteinen wie. z.B. Halbsteinen, Zuarbeiten, Verhau oder Schneiden und der Anschluss an vorhandene Flächen, sowie die Verlegung in Radien.

Einbaubereich: Deichaußenrampe Ost und West und Pflasterung Zwickel Deichverteidigungsweg

Abrechnung: nach eingebauter Länge
Menge: 350,000 m

**4.3.1.20 Planum herstellen**
Planum herstellen, zulässige Abweichung von der Sollhöhe +/- 2 cm, Verformungsmodul mind. EV2 45 MPa.

Vorleistung: Sandeinbau
Folgeleistung: Tragschichtbewehrung

Einbauort: Wendestelle, Treibselräumweg, Deichaußenrampe Ost und West

Abrechnung: nach Flächenaufmaß
Menge: 2920,000 m²

**4.3.1.30 Tragschichtbewehrung liefern und einbauen**
Dehnsteifes Geogitter aus hochmodulen Polyestergarnen (PET) mit einer polymeren Schutzbeschichtung gemäß TL Geok E-StB05 liefern und nach Angaben des Herstellers einbauen.

Produkteigenschaften gemäß "Merkblatt für die Anwendung von Geokunststoffen im Erdbau des Straßenbaus, M Geok E", Ausgabe 2016.

Zugfestigkeit (DIN EN ISO 10319)  ³ 80/80 kN/m
Dehnung bei Nennkraft (DIN EN ISO 10319) £ 10/10 %

Überlappung ³ 0,5 m

Überlappung und Verschnitt sind einzurechnen.
Keine direkte Überfahrung.
Im Vor-Kopf-Einbau zu beschütten.

Einschl. Eigen- und Fremdüberwachung nach DIN 18200. Die entsprechenden Nachweise sind dem AG unaufgefordert vorzulegen.

Einbaubereich: Wendestelle, Treibselräumweg und Deichaußenrampe Ost und West

Vorleistung: Unterbau Sand
Folgeleistung: Frostschutzschicht

Bieterangaben

Hersteller: '....................................................'

Fabrikat: '....................................................'

Prüfstelle für
Grundprüfung: '....................................................'

Nr. und Datum
Prüfzeugnis: '....................................................'

Abrechnung: nach abgedeckter Fläche
Menge: 2920,000 m²

**4.3.1.40 Frostschutzschicht liefern und einbauen**
Material für Frostschutzschicht mit Frostempflindlichkeit F1, Körnung 0/32 liefern, lagenweise einbauen und verdichten
Ev2-Wert ³ 100 MPa

Einbaustärke ³ 49 cm
Ausführung gem. Unterlagen des AG

Vorleistung: Tragschichtbewehrung
Folgeleistung: Schottertragschicht

Einbaubereich: Wendestelle, Treibselräumweg und Deichaußenrampe Ost und West

Abrechnung: nach Auftragsprofil
Menge: 1250,000 m³

**4.3.1.50 Schottertragschicht liefern und einbauen**
Material für Schottertragschicht 0/45 liefern, fachgerecht einbauen und verdichten
Ev2-Wert ³ 120 MPa

Einbaustärke 15 cm
Ausführung gem. Unterlagen des AG

Vorleistung: Frostschutzschicht
Folgeleistung: Asphalttragschicht

Einbaubereich: Wendestelle, Treibselräumweg und Deichaußenrampe Ost und West

Abrechnung: nach Flächenaufmaß
Menge: 2085,000 m²

**4.3.1.60 Asphalttragschicht liefern und einbauen**
Material für Asphalttragschicht AC 32 TN liefern und fachgerecht mit Fertiger, ggf. von Hand einbauen und verdichten.

Bindemittel 70/100
Einbaustärke 8 cm
Ausführung gem. Unterlagen des AG

Vorleistung: Schottertragschicht
Folgeleistung: Asphalttragdeckschicht

Einbaubereich: Wendestelle, Treibselräumweg und Deichaußenrampe Ost und West

Abrechnung: nach Flächenaufmaß
Menge: 2085,000 m²

**4.3.1.70 Unterlage reinigen (Deckensanierung)**
Unterlage reinigen. Anfallendes Kehrgut der Verwertung nach
Wahl des AN zuführen.
Unterlage = Asphaltbefestigung.

Einbaubereich: Deichaußenrampe Ost
Abrechnung: nach Flächenaufmaß
Menge: 315,000 m²

**4.3.1.80 Bitumenemulsion aufsprühen (Deckensanierung)**
Bitumenemulsion zur Herstellung des Schichtenverbundes
für 1-schichtige Deckensanierung vor Einbau der Asphalttragdeckschicht aufsprühen.

Unterlage = Asphaltbefestigung, gefräst.
Mit Rampenspritzgerät.
Bindemittel = C60BP4-S.
Bindemittelmenge = 300 g/m2.
Fläche gem. Unterlagen des AG.

Unterlage vor Aufbringen des Bindemittels mit selbstaufnehmender Kehrmaschine reinigen und anfallendes
Kehrgut der Verwertung nach Wahl des AN zuführen.

Einbaubereich: Deichaußenrampe Ost
Abrechnung: nach Flächenaufmaß
Menge: 315,000 m²

**4.3.1.90 Asphalttragdeckschicht liefern und einbauen**
Material für Asphalttragdeckschicht AC 16 TD liefern und fachgerecht einbauen und verdichten.
Bindemittel 70/100

Einbaustärke 7 cm
Ausführung gem. Unterlagen des AG

Vorleistung: Asphalttragschicht

Einbaubereich: Wendestelle, Treibselräumweg und Deichaußenrampe Ost und West

Abrechnung: nach Flächenaufmaß
Menge: 2400,000 m²

**4.3.1.100 Anschluss a. Fuge m. Fugenm. herst.**
Anschluss als Fuge mit Fugenmasse herstellen.
Randfuge vor Übergängen, Abläufen u.ä.
In der Asphaltdeckschicht ausbilden.
Fugenspalttiefe = 25 mm.
Fugenspaltbreite '= 10 mm.
Nachträgliches Herstellen der Fuge durch Schneiden.
Fuge reinigen. Fugenfüllung unempfindlich gegen Wasser
und Tausalzen, wasserundurchlässig und
alterungsbeständig.
Ausführung in nicht zusammenhängenden Teillängen.'
Mit heiß verarbeitbarer Fugenmasse Typ N 2, einschließlich
zugehörigem und zuvor aufgetragenem Voranstrichmittel.

Einbaubereich: Wendestelle, Treibselräumweg und Deichaußenrampe Ost und West an Deichverteidigungsweg

Abrechnung: nach eingebauter Länge
Menge: 32,000 m

*Hinweis: Deckwerk Deichaußenseite*

**4.3.1.110 Deckwerk-Holm liefern und einbauen**
Betonholm mit Nut und Feder auf Betonfundament liefern und verlegen nach Angaben des Herstellers.

Deckwerk-Holm:
Abmessungen: 1000/500/300 mm
Betongüte: C45/55 (XF4, XM3, XA2; WA)
Farbe: naturgrau

CDF-Prüfung gem. BAW-Merkblatt Frostprüfung von Beton (MFB), ETA-Zulassung

Der Betonholm ist in erdfeuchtem Beton zu verlegen.
Mindestanforderunge:
Betongüte: C30/73 (XA2, XF4; WA)

Zum Leistungsumfang gehört die Lieferung und der Einbau von Formsteinen wie. z.B. Halbsteinen und der Anschluss an vorhandene Flächen, sowie die Verlegung in Radien.
Ausführung gem. Unterlagen des AG

Vorleistung: Klei / Sand / Frostschutzschicht
Folgeleistung: Klei / Frostschutzschicht

Einbaubereich: Deckwerk Deichaußenseite Ost und West

Hersteller benennen:
'....................................................'

Abrechnung: nach eingebauter Länge
Menge: 325,000 m

**4.3.1.120 Deichabschlussstein liefern und einbauen**
Deichabschlussstein mit Nut und Feder in Betonfundament mit Rückenstützte liefern und verlegen nach Angaben des Herstellers.

Deichabschlussstein:
Abmessungen: 800/600/80 mm
Betongüte: C45/55 (XF4, XM3, XA2; WA)
Farbe: naturgrau

CDF-Prüfung gem. BAW-Merkblatt Frostprüfung von Beton (MFB), ETA-Zulassung

Der Deichabschlussstein ist in erdfeuchtem Beton zu verlegen.
Mindestanforderunge:
Betongüte: C30/37 (XA2, XF4; WA)

Zum Leistungsumfang gehört die Lieferung und der Einbau von Formsteinen wie. z.B. Halbsteinen und der Anschluss an vorhandene Flächen, sowie die Verlegung in Radien.
Ausführung gem. Unterlagen des AG

Einbaubereich: Deckwerk Deichaußenseite Ost und West

Hersteller benennen:
'....................................................'

Abrechnung: nach eingebauter Länge
Menge: 662,000 m

**4.3.1.130 Anschluss am Deckwerk herstellen**
Anschluss zwischen Deckwerksteinen und Deichabschlusssteinen mit bituminöser Pflastervergussmasse gem. TL Fug-StB herstellen.

Einbau gem. Angaben des Herstellers.
Ausführung gem. Unterlagen des AG

Einbaubereich: Deckwerk Deichaußenseite Ost und West

Hersteller benennen:
'....................................................'

Abrechnung: nach eingebauter Länge
Menge: 500,000 m

**4.3.1.140 Trennlage unter Deckwerk liefern und einbauen**
Polypropylen-Vliesstoff (PP) mechanisch verfestigt als Trennlage liefern und nach Angaben des Herstellers einbauen

Produkteigenschaften gemäß "Merkblatt für die Anwendung von Geokunststoffen im Erdbau des Straßenbaus, M Geok E", Ausgabe 2016.

Geotextilrobustheitsklasse  GRK 5
Zugfestigkeit längs/quer  ³ 25/25 kN/m
(DIN EN ISO 10319)
Höchstzugkraftdehnung längs/quer 50/50 %
(DIN EN ISO 10319)
Flächenbezogene Masse  ³ 300 g/m²
(DIN EN ISO 9864)
Charakteristische Öffnungsweite  0,06 mm £ O90 £ 0,2 mm
(DIN EN ISO 12956)
Chemische Beständigkeit  6,9 £ pH £ 7,4
Beständigkeit  > 25 Jahre

Überlappung ³ 0,5 m

Überlappung und Verschnitt sind einzurechnen.
Keine direkte Überfahrung.
Im Vor-Kopf-Einbau zu beschütten.

Einschl. Eigen- und Fremdüberwachung nach DIN 18200. Die entsprechenden Nachweise sind dem AG unaufgefordert vorzulegen.

Vorleistung: Unterbau Sand / Klei / Frostschutzschicht
Folgeleistung: Splitt-Planum

Einbaubereich: Deckwerk Deichaußenseite Ost und West

Bieterangaben

Hersteller: '....................................................'

Fabrikat: '....................................................'

Prüfstelle für
Grundprüfung: '....................................................'

Nr. und Datum
Prüfzeugnis: '....................................................'

Abrechnung: nach abgedeckter Fläche
Menge: 3130,000 m²

**4.3.1.150 Splitt-Planum unter Deckwerk liefern und einbauen**
Material für Planum unter Deckwerk aus Brechsand-Splitt Gemisch 0/4 liefern, fachgerecht einbauen und verdichten.

Einbaustärke 5 cm
Einbautoleranz max. 3 cm auf 4m Länge
Ausführung gem. Unterlagen des AG

Vorleistung: Trennlage
Folgeleistung: Deckwerkssteine

Einbaubereich: Deckwerk Deichaußenseite Ost und West

Abrechnung: nach Flächenaufmaß
Menge: 3130,000 m²

**4.3.1.160 Steine für begrünbares Uferdeckwerk liefern und einbauen**
Deckwerkstein aus Beton für begrünbares Uferdeckwerk mit gelenkig angeschlossener umlaufender Nut- und Feder liefern und verlegen nach Angaben des Herstellers.

Abmessungen: 300/300/180 mm
Betongüte: C45/55 (XF4, XM2; WA)
Widerstand gegen Herausziehen einzelner Steine >= 20 kN
Farbe: naturgrau

Zum Leistungsumfang gehört die Lieferung und der Einbau von Formsteinen wie. z.B. Halbsteinen und der Anschluss an vorhandene Flächen, sowie die Verlegung in Radien.
Ausführung gem. Unterlagen des AG.

CDF-Prüfung gem. BAW-Merkblatt Frostprüfung von Beton (MFB), ETA-Zulassung

Vorlage der Prüfuzeugnisse 14 Tage vor Verlegung beim AG.

Vorleistung: Splitt-Planum
Folgeleistung: Kopfanschluss Deckwerk

Einbaubereich: Deckwerk Deichaußenseite Ost und West

Hersteller benennen:
'....................................................'

Abrechnung: nach eingebauter Fläche
Menge: 2570,000 m²

**4.3.1.170 Deckwerk-Filterstein liefern und einbauen**
Deckwerk-Filterstein aus wasserdurchlässigem Beton mit gelenkig angeschlossener umlaufender Nut- und Feder
liefern und verlegen nach Angaben des Herstellers.

Abmessungen: 300/300/180 mm
Betongüte: C20/25
Wasserdurchlässigkeit: kf ≥ 1*10^-3 m/s
Farbe: naturgrau
Sonstiges: hoher Widerstand gegen Frostwechsel gem. DIN 18507

Zum Leistungsumfang gehört die Lieferung und der Einbau von Formsteinen wie. z.B. Halbsteinen und der Anschluss an vorhandene Flächen, sowie die Verlegung in Radien.
Ausführung gem. Unterlagen des AG.

CDF-Prüfung gem. BAW-Merkblatt Frostprüfung von Beton (MFB), ETA-Zulassung

Vorlage der Prüfuzeugnisse 14 Tage vor Verlegung beim AG.

Vorleistung: Splitt-Planum
Folgeleistung: Kopfanschluss Deckwerk

Einbaubereich: Deckwerk Deichaußenseite Ost und West

Hersteller benennen:
'....................................................'

Abrechnung: nach eingebauter Fläche
Menge: 560,000 m²

*Hinweis: Entwässerungsrinne landseitig Flügelwand*

**4.3.1.180 Entwässerungsrinne liefern und einbauen**
Entwässerungsrinne auf Fundament landseitig Flügelwand Ost und West liefern und einbauen.

Einschl . Ablauf für Anschluss an Entwässerungsleitung.
Anschluss wird gesondert vergütet.

Entwässerungsrinne:
Kastenrinne, U-Querschnitt
Polymerbeton NW 200, Belastungsklasse D400

Abdeckung:
Gusseisen EN-GJS oder EN-GJL,
als Stegrost, mit Kantenschutz aus Gusseisen,
mit schraubloser Arretierung

Fundament und Ummantelung:
Betongüte C30/37 LP (XF4, XM1)
Ausführung gem. Zeichnung

Einschließlich aller erforderlichen Erdarbeiten, Formstücken (z.B. Stirnwand) und Passstücken. Überschüssigen Boden einer Wiederverwertung nach Wahl des AN zuführen.

Hersteller benennen:
'....................................................'

Vorleistung: Klei
Folgeleistung: Klei, Deckwerk Deichaußenböschung

Einbauort: Entwässerungsrinne landseitig Flügelwand Ost und West

Abrechnung: nach eingebauter Länge
Menge: 25,500 m

**4.3.1.190 Rohrleitungsanschluss herstellen**
Wasserdichter Rohrleitungsanschluss zwischen Ablauf der
Entwässerungsrinne und Auslassrohr in Flügelwand
Außen gem. Unterlagen des AG herstellen.

Vergütet wird der Aufwand für das Herstellen des
Anschlusses (inkl. notwendiger Gelenk- und
Formstücke sowie Passstücke).

Rohr-DN der Anschlussleitung DN 200, aus PVC, SN 16.

Einschl. Bettung und Umhüllung und aller erforderlichen Erdarbeiten. Überschüssigen Boden einer Wiederverwertung nach Wahl des AN zuführen.

Einbauort: Entwässerungsrinne landseitig Flügelwand Ost und West

Abrechnung: nach Anzahl hergestellter Anschlüsse
Menge: 2,000 Stk

*Hinweis: Anschluss wasserseitig Flügelwand*

**4.3.1.200 Trennlage unter Wasserbausteinen liefern und einbauen**
Polypropylen-Vliesstoff (PP) mechanisch verfestigt als Trennlage liefern und nach Angaben des Herstellers einbauen.
Lückenlosen Anschluss zwischen Deckwerk und Spundwand der Flügelwand Ost und West herstellen. Einschl. Freimachen der Anschlussflächen von Fremdstoffen.

Produkteigenschaften gemäß "Merkblatt für die Anwendung von Geokunststoffen im Erdbau des Straßenbaus, M Geok E", Ausgabe 2016.

Geotextilrobustheitsklasse  GRK 5
Zugfestigkeit längs/quer  ³ 25/25 kN/m
(DIN EN ISO 10319)
Höchstzugkraftdehnung längs/quer 50/50 %
(DIN EN ISO 10319)
Flächenbezogene Masse  ³ 300 g/m²
(DIN EN ISO 9864)
Charakteristische Öffnungsweite  0,06 mm £ O90 £ 0,2 mm
(DIN EN ISO 12956)
Chemische Beständigkeit  6,9 £ pH £ 7,4
Beständigkeit  > 25 Jahre

Überlappung ³ 0,5 m

Überlappung und Verschnitt sind einzurechnen.
Keine direkte Überfahrung.
Im Vor-Kopf-Einbau zu beschütten.

Einschl. Eigen- und Fremdüberwachung nach DIN 18200. Die entsprechenden Nachweise sind dem AG unaufgefordert vorzulegen.

Vorleistung: Unterbau Sand / Klei / Frostschutzschicht
Folgeleistung: Splitt-Planum

Einbaubereich: Anschluss wasserseitig Flügelwand Ost und West

Bieterangaben

Hersteller: '....................................................'

Fabrikat: '....................................................'

Prüfstelle für
Grundprüfung: '....................................................'

Nr. und Datum
Prüfzeugnis: '....................................................'

Abrechnung: nach abgedeckter Fläche
Menge: 30,000 m

**4.3.1.210 Wasserbausteine liefern und einbauen**
Wasserbausteine LMB 10/60 aus natürlichem Gestein liefern und einbauen gem. DIN EN 13383.

Lückenlosen Anschluss zwischen Deckwerk und Spundwand der Flügelwand Ost und West herstellen.

Einbaustärke ca. 0,70 m
Ausführung gem. Unterlagen des AG

Vorleistung: Trennlage, Deichabschlussstein

Einbaubereich: Anschluss wasserseitig Flügelwand Ost und West

Abrechnung: nach eingebäuter Länge entlang Spundwand
Menge: 30,000 m

*Hinweis: Pflasterung Zwickel Deichverteidigungsweg*
Pflasterung Anschluss Deichverteidigungsweg

**4.3.1.220 Flachbord liefern und einbauen**
Flachbord 10/20 aus Beton gem. DIN EN 1340 in Betonfundament mit Rückenstütze liefern und fachgerecht einbauen.

Flachbord ist in erdfeuchtem Beton zu verlegen. Mindestanforderunge:
Betongüte: C20/25
Farbe: betongrau

Zum Leistungsumfang gehört die Lieferung und der Einbau von Formsteinen wie. z.B. Halbsteinen, Zuarbeiten, Verhau oder Schneiden und der Anschluss an vorhandene Flächen, sowie die Verlegung in Radien.

Ausführung gem. Unterlagen des AG
Einbaubereich: Pflasterung Zwickel Deichverteidigungsweg Ost und West

Abrechnung: nach eingebauter Länge
Menge: 15,000 m

**4.3.1.230 Planum herstellen**
Planum herstellen, zulässige Abweichung von der Sollhöhe +/- 2 cm, Verformungsmodul mind. EV2 45 MPa.

Vorleistung: Sandeinbau
Folgeleistung: Tragschichtbewehrung

Einbaubereich: Pflasterung Zwickel Deichverteidigungsweg Ost und West

Abrechnung: nach Flächenaufmaß
Menge: 43,000 m²

**4.3.1.240 Tragschichtbewehrung liefern und einbauen**
Dehnsteifes Geogitter aus hochmodulen Polyestergarnen (PET) mit einer polymeren Schutzbeschichtung gemäß TL Geok E-StB05 liefern und nach Angaben des Herstellers einbauen.

Produkteigenschaften gemäß "Merkblatt für die Anwendung von Geokunststoffen im Erdbau des Straßenbaus, M Geok E", Ausgabe 2016.

Zugfestigkeit (DIN EN ISO 10319)  ³ 80/80 kN/m
Dehnung bei Nennkraft (DIN EN ISO 10319) £ 10/10 %

Überlappung ³ 0,5 m

Überlappung und Verschnitt sind einzurechnen.
Keine direkte Überfahrung.
Im Vor-Kopf-Einbau zu beschütten.

Einschl. Eigen- und Fremdüberwachung nach DIN 18200. Die entsprechenden Nachweise sind dem AG unaufgefordert vorzulegen.

Einbaubereich: Pflasterung Zwickel Deichverteidigungsweg Ost und West

Vorleistung: Unterbau Sand
Folgeleistung: Frostschutzschicht

Bieterangaben

Hersteller: '....................................................'

Fabrikat: '....................................................'

Prüfstelle für
Grundprüfung: '....................................................'

Nr. und Datum
Prüfzeugnis: '....................................................'

Abrechnung: nach abgedeckter Fläche
Menge: 43,000 m²

**4.3.1.250 Frostschutzschicht liefern und einbauen**
Material für Frostschutzschicht mit Frostempflindlichkeit F1, Körnung 0/32 liefern, lagenweise einbauen und verdichten
Ev2-Wert ³ 100 MPa

Einbaustärke 40 cm
Ausführung gem. Unterlagen des AG

Vorleistung: Tragschichtbewehrung
Folgeleistung: Schottertragschicht

Einbaubereich: Pflasterung Zwickel Deichverteidigungsweg Ost und West

Abrechnung: nach Flächenaufmaß
Menge: 16,000 m³

**4.3.1.260 Schottertragschicht liefern und einbauen**
Material für Schottertragschicht 0/45 liefern, fachgerecht einbauen und verdichten
Ev2-Wert ³ 120 MPa

Einbaustärke 25 cm
Ausführung gem. Unterlagen des AG

Vorleistung: Frostschutzschicht
Folgeleistung: Pflasterbett

Einbaubereich: Pflasterung Zwickel Deichverteidigungsweg Ost und West

Abrechnung: nach Flächenaufmaß
Menge: 41,000 m²

**4.3.1.270 Pflasterbett liefern und einbauen**
Material für Pflasterbett aus Brechsand-Splitt-Gemisch 0/4 liefern, fachgerecht einbauen und verdichten.

Einbaustärke 4 cm
Ausführung gem. Unterlagen des AG

Vorleistung: Schottertragschicht
Folgeleistung: Betonsteinpflaster

Einbaubereich: Pflasterung Zwickel Deichverteidigungsweg Ost und West

Abrechnung: nach Flächenaufmaß
Menge: 41,000 m²

**4.3.1.280 Betonsteinpflaster liefern und einbauen**
Betonsteinpflaster DI liefern und fachgerecht verlegen.
Fugenfüllung Edelbrechsand-Splitt-Gemisch 0/4

Einschl. sämtlicher Zuschnitte der Betonsteine, sowie
die Anschlüsse an die nicht parallel verlaufenden Außenkanten und notwendige Herstellung von Aussparungen.

Einbaustärke ³ 10 cm
Farbe: betongrau
Ausführung gem. Unterlagen des AG

Vorleistung: Pflasterbettung

Einbaubereich: Pflasterung Zwickel Deichverteidigungsweg Ost und West

Abrechnung: nach Flächenaufmaß
Menge: 41,000 m²

##### Bauteil 4.3.2 Deichbinnenseite

*Hinweis: Deckwerk Deichbinnenseite*

**4.3.2.10 Deichabschlussstein liefern und einbauen**
Deichabschlussstein mit Nut und Feder in Betonfundament mit Rückenstützte liefern und verlegen nach Angaben des Herstellers.

Deichabschlussstein:
Abmessungen: 800/600/80 mm
Betongüte: C45/55 (XF4, XM3, XA2; WA)
Farbe: naturgrau

CDF-Prüfung gem. BAW-Merkblatt Frostprüfung von Beton (MFB), ETA-Zulassung

Der Deichabschlussstein ist in erdfeuchtem Beton zu verlegen.
Mindestanforderunge:
Betongüte: C30/37 (XA2, XF4; WA)

Zum Leistungsumfang gehört die Lieferung und der Einbau von Formsteinen wie. z.B. Halbsteinen und der Anschluss an vorhandene Flächen, sowie die Verlegung in Radien.
Ausführung gem. Unterlagen des AG

Einbaubereich: Deckwerk Deichbinnenseite Ost und West

Hersteller benennen:
'....................................................'

Abrechnung: nach eingebauter Länge
Menge: 39,000 m

**4.3.2.20 Anschluss Deckwerk herstellen**
Anschluss zwischen Deckwerksteinen und Deichabschlusssteinen mit bituminöser Pflastervergussmasse gem. TL Fug-StB herstellen.

Einbau gem. Angaben des Herstellers.
Ausführung gem. Unterlagen des AG

Einbaubereich: Deckwerk Deichaußenseite Ost und West

Hersteller benennen:
'....................................................'

Abrechnung: nach eingebauter Länge
Menge: 40,000 m

**4.3.2.30 Trennlage unter Deckwerk liefern und einbauen**
Polypropylen-Vliesstoff (PP) mechanisch verfestigt als Trennlage liefern und nach Angaben des Herstellers einbauen

Produkteigenschaften gemäß "Merkblatt für die Anwendung von Geokunststoffen im Erdbau des Straßenbaus, M Geok E", Ausgabe 2016.

Geotextilrobustheitsklasse  GRK 5
Zugfestigkeit längs/quer  ³ 25/25 kN/m
(DIN EN ISO 10319)
Höchstzugkraftdehnung längs/quer 50/50 %
(DIN EN ISO 10319)
Flächenbezogene Masse  ³ 300 g/m²
(DIN EN ISO 9864)
Charakteristische Öffnungsweite  0,06 mm £ O90 £ 0,2 mm
(DIN EN ISO 12956)
Chemische Beständigkeit  6,9 £ pH £ 7,4
Beständigkeit  > 25 Jahre

Überlappung ³ 0,5 m

Überlappung und Verschnitt sind einzurechnen.
Keine direkte Überfahrung.
Im Vor-Kopf-Einbau zu beschütten.

Einschl. Eigen- und Fremdüberwachung nach DIN 18200. Die entsprechenden Nachweise sind dem AG unaufgefordert vorzulegen.

Vorleistung: Unterbau Sand / Klei / Frostschutzschicht
Folgeleistung: Splitt-Planum

Einbaubereich: Deckwerk Deichbinnenseite Ost und West

Bieterangaben

Hersteller: '....................................................'

Fabrikat: '....................................................'

Prüfstelle für
Grundprüfung: '....................................................'

Nr. und Datum
Prüfzeugnis: '....................................................'

Abrechnung: nach abgedeckter Fläche
Menge: 345,000 m²

**4.3.2.40 Splitt-Planum unter Deckwerk liefern und einbauen**
Material für Planum unter Deckwerk aus Brechsand-Splitt Gemisch 0/4 liefern, fachgerecht einbauen und verdichten.

Einbaustärke 5 cm
Einbautoleranz max. 3 cm auf 4m Länge
Auführung gem. Unterlagen des AG

Vorleistung: Trennlage
Folgeleistung: Deckwerkssteine

Einbaubereich: Deckwerk Deichbinnenseite Ost und West

Abrechnung: nach Flächenaufmaß
Menge: 345,000 m²

**4.3.2.50 Steine für begrünbares Uferdeckwerk liefern und einbauen**
Deckwerkstein aus Beton für begrünbares Uferdeckwerk mit gelenkig angeschlossener umlaufender Nut- und Feder liefern und verlegen nach Angaben des Herstellers.

Abmessungen: 300/300/180 mm
Betongüte: C45/55 (XF4, XM2; WA)
Widerstand gegen Herausziehen einzelner Steine >= 20 kN
Farbe: naturgrau

Zum Leistungsumfang gehört die Lieferung und der Einbau von Formsteinen wie. z.B. Halbsteinen und der Anschluss an vorhandene Flächen, sowie die Verlegung in Radien.
Ausführung gem. Unterlagen des AG.

CDF-Prüfung gem. BAW-Merkblatt Frostprüfung von Beton (MFB), ETA-Zulassung

Vorlage der Prüfuzeugnisse 14 Tage vor Verlegung beim AG.

Vorleistung: Splitt-Planum
Folgeleistung: Kopfanschluss Deckwerk

Einbaubereich: Deckwerk Deichbinnenseite Ost und West

Hersteller benennen:
'....................................................'

Abrechnung: nach eingebauter Fläche
Menge: 345,000 m²

*Hinweis: Entwässerung Stützwand*

**4.3.2.60 Entwässerungsrinne Treppenbereich liefern und einbauen**
Entwässerungsrinne Böschungsfuß Stützwand Ost und West auf Betonfundament liefern und fachgerecht einbauen.

Einschl. Anschluss an bzw. Übergang in Entwässerungsrinne Böschungsfuß aus Folgeposition.

Entwässerungsrinne:
Kastenrinne, U-Querschnitt
Polymerbeton NW 150, Belastungsklasse A15

Abdeckung:
Gusseisen EN-GJS oder EN-GJL,
als Stegrost, mit Kantenschutz aus Gusseisen,
mit schraubloser Arretierung

Fundament und Ummantelung:
Betongüte C30/37 LP  (XF4)
Ausführung gem. Zeichnung

Einschließlich aller erforderlichen Erdarbeiten, Formstücken (z.B. Stirnwand) und Passstücken. Überschüssigen Boden einer Wiederverwertung nach Wahl des AN zuführen.

Vorleistung: Klei
Folgeleistung: Klei, Deckwerk Deichbinnenseite Ost und West

Einbauort: Entwässerung Stützwand Ost und West

Hersteller benennen:
'....................................................'

Abrechnung: nach eingebauter Länge
Menge: 2,500 m

**4.3.2.70 Entwässerungsrinne Böschungsfuß liefern und einbauen**
Entwässerungsrinne Böschungsfuß Stützwand Ost und West auf Betonfundament liefern und fachgerecht einbauen.

Einschl . Auslass für Anschluss an Entwässerungsleitung.
Anschluss wird in gesonderter vergütet.

Entwässerungsrinne:
Kastenrinne, U-Querschnitt
Polymerbeton NW 150, Belastungsklasse A15

Abdeckung:
Gusseisen EN-GJS oder EN-GJL,
als Stegrost, mit Kantenschutz aus Gusseisen,
mit schraubloser Arretierung

Fundament und Ummantelung:
Betongüte C12/15 (X0)
Ausführung gem. Zeichnung

Einschließlich aller erforderlichen Erdarbeiten, Formstücken (z.B. Stirnwand) und Passstücken. Überschüssigen Boden einer Wiederverwertung nach Wahl des AN zuführen.

Vorleistung: Klei
Folgeleistung: Klei, Deckwerk Deichbinnenseite Ost und West

Einbauort: Entwässerung Stützwand Ost und West

Hersteller benennen:
'....................................................'

Abrechnung: nach eingebauter Länge
Menge: 27,500 m

**4.3.2.80 Fallrohrleitung liefern und einbauen**
Fallrohrleitung zwischen Auslass Entwässerungrinne, durch Stützwandfuß und anschließend an Entwässerungssystem Betriebsgelände liefern und fachgerecht gem. Unterlagen des AG einbauen.

Einschl. Anschluss an Auslass der Entwässerungsrinne und Anschluss an Entwässerungssystem Betriebsgelände.

PP, DN 150, Ringsteifigkeit ³ SN 16
Rohrverbindung nach Wahl des AN
Ausführung gem. Zeichnung

Einschl. Bettung und Umhüllung und aller erforderlichen Erdarbeiten sowie aller notwendigen Gelenk-, Form- und Passstücke.

Überschüssigen Boden einer Wiederverwertung nach Wahl des AN zuführen.

Einbauort: Entwässerung Stützwand Ost und West

Abrechnung: nach eingebauter Länge
Menge: 6,000 m

*Hinweis: Ringentwässerung Deichbinnenseite Ost*

**4.3.2.90 Mulde Ringentwässerung herstellen**
Mulde für Ringentwässerung profilgerecht herstellen.
Ausführung gem. Unterlagen des AG

Erschwernisse durch die Aufweitung des Muldenprofils
zwischen den Hoch- und Tiefpunkten sind einzurechnen.
Ebenfalls einzurechnen ist das Profilieren (Abrunden) der Oberfläche in den Randbereichen.

Überschüssigen Boden einer Wiederverwertung nach Wahl des AN zuführen.

Vorleistung: Kleieinbau / Oberbodeneinbau
Folgeleistung: Deichansaat

Einbaubereich: Ringentwässerung Deichbinnenseite Ost

Abrechnung: nach Länge in der Muldenachse (Sohlmitte)
Menge: 85,000 m

**4.3.2.100 Muldenablauf Ringentwässerung herstellen**
Materialien für Muldenablauf liefern und Muldenablauf in Ringentwässerung herstellen.

Einschließlich aller erforderlichen Erdarbeiten, Formstücken und Passstücken. Überschüssigen Boden einer Wiederverwertung nach Wahl des AN zuführen.

Ablauf bestehend aus:
Unterlage aus Schotter 0/32,
Auflage aus Wasserbausteinen CP 45/125 aus natürlichem Gestein gem. DIN EN 13383
Ablauf 300 x 500 mit Aufsatz gem. DIN EN 124, min. Kl. B
Ausführung gem. Unterlagen des AG

Vorleistung: Herstellung Entwässerungsmulde
Folgeleistung: Anschluss an Entwässerungssystem Betriebsgelände

Einbaubereich: Ringentwässerung Deichbinnenseite Ost

Abrechnung: nach eingebauter Anzahl
Menge: 2,000 Stk

*Hinweis: Böschungsbefestigung*
Pflasterung gegenüber Zufahrt Betriebsgelände Ost

**4.3.2.110 Planum herstellen**
Planum herstellen zur Vorbereitung der Böschungsbefestigung.

Böschungsneigungen gem. Unterlagen des AG sind zu berücksichtigen.

Profiltoleranz: +-5cm

Fremdstoffe und Wurzelwerke sind auszusortieren und aufzunehmen. Dies Stoffe sind einer Verwertung nach Wahl des AN zuzuführen.

Einbaubereich: Deichbinnenseite Ost, im Bereich gegenüber Zufahrt Betriebsgelände Ost

Abrechnung: nach Flächenaufmaß
Menge: 52,000 m²

**4.3.2.120 Betonunterlage herstellen**
Material für Betonunterlage liefern und fachgerecht einbauen.

Betongüte C20/25
Einbaustärke 15 cm
Ausführung gem. Unterlagen des AG

Einbaubereich: Deichbinnenseite Ost, im Bereich gegenüber Zufahrt Betriebsgelände Ost

Abrechnung: nach Flächenaufmaß
Menge: 52,000 m²

**4.3.2.130 Natursteinpflaster liefern und einbauen**
Natursteinpflaster gem. DIN EN 1342 liefern und fachgerecht im Mörtelbett verlegen.

Einschl. Lieferung Material für Mörtelbett
Einschl. sämtlicher Zuschnitte der Steine, sowie Anschlüsse.

Einbaustärke 10 cm
Farbe: grau
Ausführung gem. Unterlagen des AG

Einbaubereich: Deichbinnenseite Ost, im Bereich gegenüber Zufahrt Betriebsgelände Ost

Abrechnung: nach Flächenaufmaß
Menge: 52,000 m²

##### Bauteil 4.3.3 Deichverteidigungsweg

*Hinweis: Deichverteidigungsweg*

**4.3.3.10 Hochbord 15/30 liefern und einbauen**
Hochbord 15/30 aus Beton gem. DIN EN 1340 in Betonfundament mit Rückenstütze liefern und fachgerecht einbauen.

Tiefbord ist in erdfeuchtem Beton zu verlegen. Mindestanforderunge:
Betongüte: C20/25

Zum Leistungsumfang gehört die Lieferung und der Einbau von Formsteinen wie. z.B. Halbsteinen, Zuarbeiten, Verhau oder Schneiden und der Anschluss an vorhandene Flächen, sowie die Verlegung in Radien.

Ausführung gem. Unterlagen des AG
Einbaubereich: Deichverteidigungsweg Ost

Abrechnung: nach eingebauter Länge
Menge: 71,000 m

**4.3.3.20 Hochbord 12/25 liefern und einbauen**
Hochbord 12/25 aus Beton gem. DIN EN 1340 in Betonfundament mit Rückenstütze liefern und fachgerecht einbauen.

Tiefbord ist in erdfeuchtem Beton zu verlegen. Mindestanforderunge:
Betongüte: C20/25

Zum Leistungsumfang gehört die Lieferung und der Einbau von Formsteinen wie. z.B. Halbsteinen, Zuarbeiten, Verhau oder Schneiden und der Anschluss an vorhandene Flächen, sowie die Verlegung in Radien.

Ausführung gem. Unterlagen des AG
Einbaubereich: Deichverteidigungsweg West

Abrechnung: nach eingebauter Länge
Menge: 73,000 m

**4.3.3.30 Tiefbord 10/25 liefern und einbauen**
Tiefbord 10/25 aus Beton gem. DIN EN 1340 in Betonfundament mit Rückenstütze liefern und fachgerecht einbauen.

Tiefbord ist in erdfeuchtem Beton zu verlegen. Mindestanforderunge:
Betongüte: C20/25

Zum Leistungsumfang gehört die Lieferung und der Einbau von Formsteinen wie. z.B. Halbsteinen, Zuarbeiten, Verhau oder Schneiden und der Anschluss an vorhandene Flächen, sowie die Verlegung in Radien.

Ausführung gem. Unterlagen des AG
Einbaubereich: Deichverteidigungsweg

Abrechnung: nach eingebauter Länge
Menge: 51,000 m

**4.3.3.40 Tiefbord 10/30 liefern und einbauen**
Tiefbord 10/30 aus Beton gem. DIN EN 1340 in Betonfundament mit Rückenstütze liefern und fachgerecht einbauen.

Tiefbord ist in erdfeuchtem Beton zu verlegen. Mindestanforderunge:
Betongüte: C20/25

Zum Leistungsumfang gehört die Lieferung und der Einbau von Formsteinen wie. z.B. Halbsteinen, Zuarbeiten, Verhau oder Schneiden und der Anschluss an vorhandene Flächen, sowie die Verlegung in Radien.

Ausführung gem. Unterlagen des AG
Einbaubereich: Deichverteidigungsweg

Abrechnung: nach eingebauter Länge
Menge: 27,000 m

**4.3.3.50 Planum herstellen**
Planum herstellen, zulässige Abweichung von der Sollhöhe +/- 2 cm, Verformungsmodul mind. EV2 45 MPa.

Vorleistung: Sandeinbau
Folgeleistung: Tragschichtbewehrung

Einbaubereich: Deichverteidigungsweg

Abrechnung: nach Flächenaufmaß
Menge: 1550,000 m²

**4.3.3.60 Tragschichtbewehrung liefern und einbauen**
Dehnsteifes Geogitter aus hochmodulen Polyestergarnen (PET) mit einer polymeren Schutzbeschichtung gemäß TL Geok E-StB05 liefern und nach Angaben des Herstellers einbauen.

Produkteigenschaften gemäß "Merkblatt für die Anwendung von Geokunststoffen im Erdbau des Straßenbaus, M Geok E", Ausgabe 2016.

Zugfestigkeit (DIN EN ISO 10319)  ³ 80/80 kN/m
Dehnung bei Nennkraft (DIN EN ISO 10319) £ 10/10 %

Überlappung ³ 0,5 m

Überlappung und Verschnitt sind einzurechnen.
Keine direkte Überfahrung.
Im Vor-Kopf-Einbau zu beschütten.

Einschl. Eigen- und Fremdüberwachung nach DIN 18200. Die entsprechenden Nachweise sind dem AG unaufgefordert vorzulegen.

Einbaubereich: Deichverteidigungsweg

Vorleistung: Unterbau Sand
Folgeleistung: Frostschutzschicht

Bieterangaben

Hersteller: '....................................................'

Fabrikat: '....................................................'

Prüfstelle für
Grundprüfung: '....................................................'

Nr. und Datum
Prüfzeugnis: '....................................................'

Abrechnung: nach abgedeckter Fläche
Menge: 1550,000 m²

**4.3.3.70 Frostschutzschicht liefern und einauen**
Material für Frostschutzschicht mit Frostempflindlichkeit F1, Körnung 0/32 liefern, lagenweise einbauen und verdichten
Ev2-Wert ³ 120 MPa

Einbaustärke 39 cm
Ausführung gem. Unterlagen des AG

Vorleistung: Tragschichtbewehrung
Folgeleistung: Schottertragschicht

Einbaubereich: Deichverteidigungsweg

Abrechnung: nach Auftragsprofil
Menge: 550,000 m³

**4.3.3.80 Schottertragschicht liefern und einbauen**
Material für Schottertragschicht 0/45 liefern, fachgerecht einbauen und verdichten
Ev2-Wert ³ 150 MPa

Einbaustärke 15 cm
Ausführung gem. Unterlagen des AG

Vorleistung: Frostschutzschicht
Folgeleistung: Asphalttragschicht

Einbaubereich: Deichverteidigungsweg

Abrechnung: nach Flächenaufmaß
Menge: 1180,000 m²

**4.3.3.90 Asphalttragschicht liefern und einbauen**
Material für Asphalttragschicht AC 32 TN liefern und fachgerecht mit Fertiger, ggf. von Hand einbauen und verdichten.

Bindemittel 50/70
Einbaustärke 12 cm
Ausführung gem. Unterlagen des AG

Vorleistung: Schottertragschicht
Folgeleistung: Asphalttragdeckschicht

Einbaubereich: Deichverteidigungsweg

Abrechnung: nach Flächenaufmaß
Menge: 1180,000 m²

**4.3.3.91 Unterlage reinigen**
Unterlage reinigen. Anfallendes Kehrgut der Verwertung
nach
Wahl des AN zuführen.
Unterlage = Asphaltbefestigung.

Einbaubereich: Deichverteidigungsweg

Abrechnung: nach Flächenaufmaß
Menge: 1180,000 m²

**4.3.3.92 Bitumenemulsion aufsprühen**
Bitumenemulsion zur Herstellung des Schichtenverbundes
für 1-schichtige Deckensanierung vor Einbau der
Asphalttragdeckschicht aufsprühen.

Unterlage = Asphaltbefestigung, gefräst.
Mit Rampenspritzgerät.
Bindemittel = C60BP4-S.
Bindemittelmenge = 300 g/m2.
Fläche gem. Unterlagen des AG.

Unterlage vor Aufbringen des Bindemittels mit
selbstaufnehmender Kehrmaschine reinigen und
anfallendes
Kehrgut der Verwertung nach Wahl des AN zuführen.

Einbaubereich: Deichverteidigungsweg

Abrechnung: nach Flächenaufmaß
Menge: 1180,000 m²

**4.3.3.100 Asphaltbeton liefern und einbauen**
Material für Asphaltdeckschicht aus Asphaltbeton AC 11 DN liefern und fachgerecht einbauen und verdichten.
Bindemittel 50/70

Einbaustärke 4 cm
Ausführung gem. Unterlagen des AG

Vorleistung: Asphalttragschicht

Einbaubereich: Deichverteidigungsweg

Abrechnung: nach Flächenaufmaß
Menge: 1180,000 m²

**4.3.3.110 Anschluss a. Fuge m. Fugenm. herst.**
Anschluss als Fuge mit Fugenmasse herstellen.
Randfuge vor Übergängen, Abläufen u.ä.
In der Asphaltdeckschicht ausbilden.
Fugenspalttiefe = 25 mm.
Fugenspaltbreite '= 10 mm.
Nachträgliches Herstellen der Fuge durch Schneiden.
Fuge reinigen. Fugenfüllung unempfindlich gegen Wasser
und Tausalzen, wasserundurchlässig und
alterungsbeständig.
Ausführung in nicht zusammenhängenden Teillängen.'
Mit heiß verarbeitbarer Fugenmasse Typ N 2, einschließlich
zugehörigem und zuvor aufgetragenem Voranstrichmittel.

Einbaubereich: Deichverteidigungsweg

Abrechnung: nach eingebauter Länge
Menge: 24,000 m

*Hinweis: Brückenbelag*

**4.3.3.120 Betonunterlage vorbereiten**
Betonunterlage nach Unterlagen des AG vorbereiten. Vorbereitete Flächen säubern. Abfall entsorgen.

Vorbereitungsverfahren = Betonunterlage mit festen
Strahlmitteln strahlen bei gleichzeitigem Absaugen.
Zementschlämme und minderfeste Schichten entfernen.

Einbaubereich: Brückenbereich

Abrechnung: nach eingebauter Fläche
Menge: 78,000 m²

**4.3.3.130 Betonunterlage versiegeln**
Vorbereitete Betonunterlage mit Epoxidharz versiegeln.
Versiegelung zweilagig herstellen. Erste Lage im Überschuss
abstreuen. Nicht festhaftendes Abstreugut entfernen.

Einbaubereich: Brückenbereich

Abrechnung: nach eingebauter Fläche
Menge: 78,000 m²

**4.3.3.140 Dichtungsschicht herstellen (unter Kappen)**
Dichtungsschicht aus einer Bitumen-Schweißbahn gemäß
ZTV-ING, Teil 7, Abschnitt 1 unter Kappen nach Unterlagen des AG herstellen.

Dichtungsschicht an bestehende Abdichtungen,
Konstruktionen, Durchdringungskörper und sonstige
Einbauten anschließen.

Anschlussflächen sind vorzubereiten.

Das Einbauen von Verstärkungsstreifen und Schutzlage wird gesondert vergütet.

Ausführung in Teilflächen.

Einbaubereich: Brückenbereich

Abrechnung: nach eingebauter Fläche
Menge: 18,000 m²

**4.3.3.150 Schutzlage herstellen**
Schutzlage nach Unterlagen des AG aus Glasvlies-
Bitumendachbahn V 13 unter Kappen herstellen.

Bahn an Längs- und Querstößen min. 10 cm überlappen. Querstöße versetzt anordnen.
Überstand im Fahrbahnbereich mindestens 30 cm, davon 25 cm lose auflegen und min. 5 cm aufkleben.

Einbaubereich: Brückenbereich

Abrechnung: nach eingebauter Fläche
Menge: 18,000 m²

**4.3.3.160 Dichtungsschicht herstellen (zw. Kappen)**
Dichtungsschicht aus einer Bitumen-Schweißbahn gemäß
ZTV-ING, Teil 7, Abschnitt 1 zwischen Kappen nach Unterlagen des AG herstellen.

Dichtungsschicht an bestehende Abdichtungen,
Konstruktionen, Durchdringungskörper und sonstige
Einbauten anschließen.

Anschlussflächen sind vorzubereiten.

Das Einbauen von Verstärkungsstreifen und Schutzlage wird gesondert vergütet.

Ausführung in Teilflächen.

Einbaubereich: Brückenbereich

Abrechnung: nach eingebauter Fläche
Menge: 63,000 m²

**4.3.3.170 Verstärkungsstreifen 30 cm liefern und einbauen**
Verstärkungsstreifen nach Unterlagen des AG liefern und im Bereich Schrammbord einbauen und ggf. an Konstruktionen und Durchdringungskörper anschließen.

Stoff = edelstahlkaschierte Bitumen-Schweißbahn.
Breite mind. 30 cm.

Einbaubereich: Brückenbereich

Abrechnung: nach eingebauter Länge
Menge: 7,000 m

**4.3.3.180 Asphaltschutzschicht herstellen**
Asphaltschutzschicht auf Dichtungsschicht herstellen.
Fugen herstellen und verfüllen wird gesondert vergütet.
Ausführung gem. Unterlagen des AG

Bauteil = Überbau zwischen den Kappen.
Asphaltschutzschicht aus MA 11 S.
Einbaudicke = 4,0 cm.
Bindemittel = 10/40-65 A mit viskositätsveränderndem
Zusatz bzw. einem entsprechend viskositätsveränderten
Bindemittel 10/40-65 A.
Einbau maschinell oder von Hand.

Einbaubereich: Brückenbereich

Abrechnung: nach eingebauter Fläche
Menge: 67,000 m²

**4.3.3.190 Randstreifen Ashaltdeckschicht herstellen**
Randstreifen in Asphaltdeckschicht aus Gussasphalt MA 11 S
herstellen. Ausführung gem. Unterlagen des AG

Einbaubreite 34 cm
Einbaudicke = 3,5 cm.
Bindemittel = 20/30 mit viskositätsveränderndem Zusatz
bzw. einem entsprechend viskositätsveränderten Bindemittel
20/30.
Oberfläche mit Quarzsand abreiben.
Einbau von Hand

Einbaubereich: Brückenbereich

Abrechnung: nach eingebauter Fläche
Menge: 5,000 m²

**4.3.3.200 Asphaltdeckschicht herstellen**
Asphaltdeckschicht aus Gussasphalt MA 11 S herstellen.
Ausführung gem. Unterlagen des AG

Einbaudicke = 3,5 cm einschließlich eingedrückter Abstreukörnung.
Bindemittel = 20/30 mit viskositätsveränderndem Zusatz
bzw. einem entsprechend viskositätsveränderten Bindemittel
20/30.
Einbau maschinell oder von Hand.

Einbaubereich: Brückenbereich

Abrechnung: nach eingebauter Fläche
Menge: 67,000 m²

**4.3.3.210 Gussasphaltoberfläche bearbeiten**
Oberfläche der Gussasphaltschicht bearbeiten.
Grobe Gesteinskörnung, leicht bituminiert, auf die noch
heiße Oberfläche aufbringen.

Lieferkörnung 2/5, Abstreumenge 5 bis 9 kg/m2 und mit
leichter Walze andrücken.

Erkaltete Asphaltdeckschicht aus Gussasphalt abkehren,
nicht gebundene grobe Gesteinskörnung durch Walzen
lösen und nochmals abkehren. Nicht gebundene und gelöste
Abstreukörnungen der Verwertung nach Wahl des AN
zuführen.

Einbaubereich: Brückenbereich

Abrechnung: nach eingebauter Fläche
Menge: 67,000 m²

**4.3.3.220 Fugenfüllung vor Borden herstellen**
Fugenfüllung in Randfuge vor Borden in Asphaltdeck- und -schutzschicht herstellen.

Ausführung gem. Unterlagen des AG
Fugenspalttiefe = 75 mm.
Fugenspaltbreite = 20 mm.
Fugenraum verfüllen in 2 Lagen mit Unterfüllstoff zwischen
1. und 2. Lage.
Mit heiß verarbeitbarer elastischer Fugenmasse Typ N 1,
einschließlich zugehörigem und zuvor aufgetragenem Voranstrichmittel.

Einbaubereich: Brückenbereich

Abrechnung: nach Länge
Menge: 30,000 m

**4.3.3.230 Fugenfüllung an Abschlussprofil herstellen**
Fugenfüllung in Deckschicht an Abschlussprofil herstellen.

Ausführung gem. Unterlagen des AG
Mit heiß verarbeitbarer elastischer Fugenmasse Typ N 1,
einschließlich zugehörigem und zuvor aufgetragenem Voranstrichmittel.

Einbaubereich: Brückenbereich

Abrechnung: nach Länge
Menge: 11,500 m

**4.3.3.240 Verkehrsfläche kehren**
Verkehrsfläche nach Verkehrsfreigabe unverzüglich nach Aufforderung durch den AG kehren.

Kehrgut aufnehmen und der Verwertung nach Wahl des AN zuführen. Erforderliche Verkehrssicherungsmaßnahmen durchführen.

Einbaubereich: Brückenbereich

Abrechnung: nach Fläche
Menge: 67,000 m²

*Hinweis: Brückenentwässerung*

**4.3.3.250 Entwässerungsrinne Brücke liefern und einbauen**
Entwässerungsrinne für Brückenentwässerung auf Betonfundament mit Läuferstein liefern und fachgerecht einbauen.

Einschl. Auslassrohr für Anschluss an Entwässerungsleitung in Schleusenwand.

Entwässerungsrinne:
Kastenrinne, U-Querschnitt
Polymerbeton NW 200, Belastungsklasse E 600

Abdeckung:
Gusseisen EN-GJS oder EN-GJL,
als Stegrost, mit Kantenschutz aus Gusseisen,
mit schraubloser Arretierung

Fundament aus Beton und Läuferstein
Betongüte C30/37 LP (XF4)
Läufersteine als Betonpflastersteine
Inkl. Fugenfüllung mit Vergussmörtel nach Wahl des AN
Ausführung gem. Zeichnung

Anzahl: 2 Stück

Einschließlich aller erforderlichen Erdarbeiten, Formstücken (z.B. Stirnwand) und Passstücken. Überschüssigen Boden einer Wiederverwertung nach Wahl des AN zuführen.

Einbauort: Zufahrt Schleusenbrücke Ost und West

Hersteller benennen:
'....................................................'

Abrechnung: nach eingebauter Länge
Menge: 19,000 m

**4.3.3.260 Rohrleitungsanschluss herstellen**
Wasserdichter Rohranschluss zwischen Ablauf der Entwässerungsrinne und Entwässerungsleitung in Schleusenbauwerk gem. Unterlagen des AG herstellen.

Vergütet wird der Aufwand für das Herstellen des
Anschlusses (inkl. notwendiger Gelenk- und
Formstücke sowie Passstücke).

Rohr-DN der Anschlussleitung DN 100, aus  PE-HD

Einschl. Bettung und Umhüllung und aller erforderlichen Erdarbeiten. Überschüssigen Boden einer Wiederverwertung nach Wahl des AN zuführen.

Einbauort: Zufahrt Schleusenbrücke Ost und West

Abrechnung: nach Anzahl hergestellter Anschlüsse
Menge: 2,000 Stk

##### Bauteil 4.3.4 Kranstellplatz Außenhaupt

**4.3.4.10 Tiefbord liefern und einbauen**
Tiefbord 10/25 aus Beton gem. DIN EN 1340 in Betonfundament mit Rückenstütze liefern und fachgerecht einbauen.

Tiefbord ist in erdfeuchtem Beton zu verlegen. Mindestanforderunge:
Betongüte: C20/25

Zum Leistungsumfang gehört die Lieferung und der Einbau von Formsteinen wie. z.B. Halbsteinen, Zuarbeiten, Verhau oder Schneiden und der Anschluss an vorhandene Flächen, sowie die Verlegung in Radien.

Ausführung gem. Unterlagen des AG
Einbaubereich: Kranstellplatz Außenhaupt an Deichaußenseite

Abrechnung: nach eingebauter Länge
Menge: 51,000 m

**4.3.4.20 Planum herstellen**
Planum herstellen, zulässige Abweichung von der Sollhöhe +/- 2 cm, Verformungsmodul mind. EV2 45 MPa.

Vorleistung: Sandeinbau
Folgeleistung: Tragschichtbewehrung

Einbaubereich: Kranstellplatz Außenhaupt

Abrechnung: nach Flächenaufmaß
Menge: 640,000 m²

**4.3.4.30 Tragschichtbewehrung liefern und einbauen**
Dehnsteifes Geogitter aus hochmodulen Polyestergarnen (PET) mit einer polymeren Schutzbeschichtung gemäß TL Geok E-StB05 liefern und nach Angaben des Herstellers einbauen.

Produkteigenschaften gemäß "Merkblatt für die Anwendung von Geokunststoffen im Erdbau des Straßenbaus, M Geok E", Ausgabe 2016.

Zugfestigkeit (DIN EN ISO 10319)  ³ 80/80 kN/m
Dehnung bei Nennkraft (DIN EN ISO 10319) £ 10/10 %

Überlappung ³ 0,5 m

Überlappung und Verschnitt sind einzurechnen.
Keine direkte Überfahrung.
Im Vor-Kopf-Einbau zu beschütten.

Einschl. Eigen- und Fremdüberwachung nach DIN 18200. Die entsprechenden Nachweise sind dem AG unaufgefordert vorzulegen.

Einbaubereich: Kranstellplatz Außenhaupt

Vorleistung: Unterbau Sand
Folgeleistung: Frostschutzschicht

Bieterangaben

Hersteller: '....................................................'

Fabrikat: '....................................................'

Prüfstelle für
Grundprüfung: '....................................................'

Nr. und Datum
Prüfzeugnis: '....................................................'

Abrechnung: nach abgedeckter Fläche
Menge: 640,000 m²

**4.3.4.40 Frostschutzschicht liefern und einbauen**
Material für Frostschutzschicht mit Frostempflindlichkeit F1, Körnung 0/32 liefern, lagenweise einbauen und verdichten
Ev2-Wert ³ 120 MPa

Einbaustärke 36 cm
Ausführung gem. Unterlagen des AG

Vorleistung: Tragschichtbewehrung
Folgeleistung: Schottertragschicht

Einbaubereich: Kranstellplatz Außenhaupt

Abrechnung: nach Flächenaufmaß
Menge: 220,000 m³

**4.3.4.50 Schottertragschicht liefern und einbauen**
Material für Schottertragschicht 0/45 liefern, fachgerecht einbauen und verdichten
Ev2-Wert ³ 180 MPa

Einbaustärke 25 cm
Ausführung gem. Unterlagen des AG

Vorleistung: Frostschutzschicht
Folgeleistung: Pflasterbett

Einbaubereich: Kranstellplatz Außenhaupt

Abrechnung: nach Flächenaufmaß
Menge: 580,000 m²

**4.3.4.60 Pflasterbett liefern und einbauen**
Material für Pflasterbett aus Brechsand-Splitt-Gemisch 0/4 liefern, fachgerecht einbauen und verdichten.

Einbaustärke 4 cm
Ausführung gem. Unterlagen des AG

Vorleistung: Schottertragschicht
Folgeleistung: Betonsteinpflaster

Einbaubereich: Kranstellplatz Außenhaupt

Abrechnung: nach Flächenaufmaß
Menge: 580,000 m²

**4.3.4.70 Betonsteinpflaster liefern und einbauen**
Betonsteinpflaster DI liefern und fachgerecht verlegen.
Fugenfüllung Edelbrechsand-Splitt-Gemisch 0/4

Einschl. sämtlicher Zuschnitte der Betonsteine, sowie
die Anschlüsse an die nicht parallel verlaufenden Außenkanten und notwendige Herstellung von Aussparungen.

Einbaustärke ³ 10 cm
Farbe: betongrau
Ausführung gem. Unterlagen des AG

Vorleistung: Pflasterbettung

Einbaubereich: Kranstellplatz Außenhaupt

Abrechnung: nach Flächenaufmaß
Menge: 580,000 m²

##### Bauteil 4.3.5 Betriebsgelände Ost

*Hinweis: Zufahrt Betriebsgelände*
Verkehrswege Zufahrt Betriebsgelände

**4.3.5.10 Tiefbord liefern und einbauen**
Tiefbord 10/25 aus Beton gem. DIN EN 1340 in Betonfundament mit Rückenstütze liefern und fachgerecht einbauen.

Tiefbord ist in erdfeuchtem Beton zu verlegen. Mindestanforderunge:
Betongüte: C20/25

Zum Leistungsumfang gehört die Lieferung und der Einbau von Formsteinen wie. z.B. Halbsteinen, Zuarbeiten, Verhau oder Schneiden und der Anschluss an vorhandene Flächen, sowie die Verlegung in Radien.

Ausführung gem. Unterlagen des AG
Einbaubereich: Zufahrt Betriebsgelände Ost

Abrechnung: nach eingebauter Länge
Menge: 145,000 m

**4.3.5.20 Planum herstellen**
Planum herstellen, zulässige Abweichung von der Sollhöhe +/- 2 cm, Verformungsmodul mind. EV2 45 MPa.

Vorleistung: Sandeinbau
Folgeleistung: Tragschichtbewehrung

Einbaubereich: Zufahrt Betriebsgelände Ost

Abrechnung: nach Flächenaufmaß
Menge: 540,000 m²

**4.3.5.30 Tragschichtbewehrung liefern und einbauen**
Dehnsteifes GeoDehnsteifes Geogitter aus hochmodulen Polyestergarnen (PET) mit einer polymeren Schutzbeschichtung gemäß TL Geok E-StB05 liefern und nach Angaben des Herstellers einbauen.

Produkteigenschaften gemäß "Merkblatt für die Anwendung von Geokunststoffen im Erdbau des Straßenbaus, M Geok E", Ausgabe 2016.

Zugfestigkeit (DIN EN ISO 10319)  ³ 80/80 kN/m
Dehnung bei Nennkraft (DIN EN ISO 10319) £ 10/10 %

Überlappung ³ 0,5 m

Überlappung und Verschnitt sind einzurechnen.
Keine direkte Überfahrung.
Im Vor-Kopf-Einbau zu beschütten.

Einschl. Eigen- und Fremdüberwachung nach DIN 18200. Die entsprechenden Nachweise sind dem AG unaufgefordert vorzulegen.

Einbaubereich: Zufahrt Betriebsgelände Ost

Vorleistung: Unterbau Sand
Folgeleistung: Frostschutzschicht

Bieterangaben

Hersteller: '....................................................'

Fabrikat: '....................................................'

Prüfstelle für
Grundprüfung: '....................................................'

Nr. und Datum
Prüfzeugnis: '....................................................'

Abrechnung: nach abgedeckter Fläche
Menge: 540,000 m²

**4.3.5.40 Frostschutzschicht liefern und einbauen**
Material für Frostschutzschicht mit Frostempflindlichkeit F1, Körnung 0/32 liefern, lagenweise einbauen und verdichten
Ev2-Wert ³ 120 MPa

Einbaustärke 39 cm (Rampenbereich)
Einbaustärke 44 cm (Schleusenplanie / Betriebsgelände Ost)

Ausführung gem. Unterlagen des AG

Vorleistung: Tragschichtbewehrung
Folgeleistung: Schottertragschicht

Einbaubereich: Zufahrt Betriebsgelände Ost

Abrechnung: nach Auftragsprofil
Menge: 200,000 m³

**4.3.5.50 Schottertragschicht liefern und einbauen**
Material für Schottertragschicht 0/45 liefern, fachgerecht einbauen und verdichten
Ev2-Wert ³ 150 MPa

Einbaustärke 15 cm
Ausführung gem. Unterlagen des AG

Vorleistung: Frostschutzschicht
Folgeleistung: Asphalttragschicht

Einbaubereich: Zufahrt Betriebsgelände Ost

Abrechnung: nach Flächenaufmaß
Menge: 385,000 m²

**4.3.5.60 Asphalttragschicht liefern und einbauen**
Material für Asphalttragschicht AC 32 TN liefern und fachgerecht mit Fertiger, ggf. von Hand einbauen und verdichten.

Bindemittel 50/70
Einbaustärke 12 cm
Ausführung gem. Unterlagen des AG

Vorleistung: Schottertragschicht
Folgeleistung: Asphalttragdeckschicht

Einbaubereich: Zufahrt Betriebsgelände Ost

Abrechnung: nach Flächenaufmaß
Menge: 385,000 m²

**4.3.5.61 Unterlage reinigen**
Unterlage reinigen. Anfallendes Kehrgut der Verwertung
nach
Wahl des AN zuführen.
Unterlage = Asphaltbefestigung.

Einbaubereich: Zufahrt Betriebsgelände Ost

Abrechnung: nach Flächenaufmaß
Menge: 385,000 m²

**4.3.5.62 Bitumenemulsion aufsprühen**
Bitumenemulsion zur Herstellung des Schichtenverbundes
für 1-schichtige Deckensanierung vor Einbau der
Asphalttragdeckschicht aufsprühen.

Unterlage = Asphaltbefestigung, gefräst.
Mit Rampenspritzgerät.
Bindemittel = C60BP4-S.
Bindemittelmenge = 300 g/m2.
Fläche gem. Unterlagen des AG.

Unterlage vor Aufbringen des Bindemittels mit
selbstaufnehmender Kehrmaschine reinigen und
anfallendes
Kehrgut der Verwertung nach Wahl des AN zuführen.

Einbaubereich: Zufahrt Betriebsgelände Ost

Abrechnung: nach Flächenaufmaß
Menge: 385,000 m²

**4.3.5.70 Asphaltbeton liefern und einbauen**
Material für Asphaltdeckschicht aus Asphaltbeton AC 11 DN liefern und fachgerecht einbauen und verdichten.
Bindemittel 50/70

Einbaustärke 4 cm
Ausführung gem. Unterlagen des AG

Vorleistung: Asphalttragschicht

Einbaubereich: Zufahrt Betriebsgelände Ost

Abrechnung: nach Flächenaufmaß
Menge: 385,000 m²

**4.3.5.80 Anschluss a. Fuge m. Fugenm. herst.**
Anschluss als Fuge mit Fugenmasse herstellen.
Randfuge vor Übergängen, Abläufen u.ä.
In der Asphaltdeckschicht ausbilden.
Fugenspalttiefe = 25 mm.
Fugenspaltbreite '= 10 mm.
Nachträgliches Herstellen der Fuge durch Schneiden.
Fuge reinigen. Fugenfüllung unempfindlich gegen Wasser
und Tausalzen, wasserundurchlässig und
alterungsbeständig.
Ausführung in nicht zusammenhängenden Teillängen.'
Mit heiß verarbeitbarer Fugenmasse Typ N 2, einschließlich
zugehörigem und zuvor aufgetragenem Voranstrichmittel.

Einbaubereich: Zufahrt Betriebsgelände Ost

Abrechnung: nach eingebauter Länge
Menge: 28,000 m

*Hinweis: Betriebsgelände Ost*

**4.3.5.90 Tiefbord liefern und einbauen**
Tiefbord 10/25 aus Beton gem. DIN EN 1340 in Betonfundament mit Rückenstütze liefern und fachgerecht einbauen.

Tiefbord ist in erdfeuchtem Beton zu verlegen. Mindestanforderunge:
Betongüte: C20/25

Zum Leistungsumfang gehört die Lieferung und der Einbau von Formsteinen wie. z.B. Halbsteinen, Zuarbeiten, Verhau oder Schneiden und der Anschluss an vorhandene Flächen, sowie die Verlegung in Radien.

Ausführung gem. Unterlagen des AG
Einbaubereich: Betriebsgelände Ost

Abrechnung: nach eingebauter Länge
Menge: 7,000 m

**4.3.5.100 Planum herstellen**
Planum herstellen, zulässige Abweichung von der Sollhöhe +/- 2 cm, Verformungsmodul mind. EV2 45 MPa.

Vorleistung: Sandeinbau
Folgeleistung: Tragschichtbewehrung

Einbaubereich: Betriebsgelände Ost

Abrechnung: nach Flächenaufmaß
Menge: 805,000 m²

**4.3.5.110 Tragschichtbewehrung liefern und einbauen**
Dehnsteifes Geogitter aus hochmodulen Polyestergarnen (PET) mit einer polymeren Schutzbeschichtung gemäß TL Geok E-StB05 liefern und nach Angaben des Herstellers einbauen.

Produkteigenschaften gemäß "Merkblatt für die Anwendung von Geokunststoffen im Erdbau des Straßenbaus, M Geok E", Ausgabe 2016.

Zugfestigkeit (DIN EN ISO 10319)  ³ 80/80 kN/m
Dehnung bei Nennkraft (DIN EN ISO 10319) £ 10/10 %

Überlappung ³ 0,5 m

Überlappung und Verschnitt sind einzurechnen.
Keine direkte Überfahrung.
Im Vor-Kopf-Einbau zu beschütten.

Einschl. Eigen- und Fremdüberwachung nach DIN 18200. Die entsprechenden Nachweise sind dem AG unaufgefordert vorzulegen.

Einbaubereich: Betriebsgelände Ost

Vorleistung: Unterbau Sand
Folgeleistung: Frostschutzschicht

Bieterangaben

Hersteller: '....................................................'

Fabrikat: '....................................................'

Prüfstelle für
Grundprüfung: '....................................................'

Nr. und Datum
Prüfzeugnis: '....................................................'

Abrechnung: nach abgedeckter Fläche
Menge: 805,000 m²

**4.3.5.120 Frostschutzschicht liefern und einbauen**
Material für Frostschutzschicht mit Frostempflindlichkeit F1, Körnung 0/32 liefern, lagenweise einbauen und verdichten
Ev2-Wert ³ 120 MPa

Einbaustärke 36 cm (Betriebsflächen)
Einbaustärke 20 cm (Dammbalkenlager)
Ausführung gem. Unterlagen des AG

Vorleistung: Tragschichtbewehrung
Folgeleistung: Schottertragschicht

Einbaubereich: Betriebsgelände Ost inkl. Dammbalkenlager

Abrechnung: nach Auftragsprofil
Menge: 335,000 m³

**4.3.5.130 Schottertragschicht (Betriebsflächen) liefern und einbauen**
Material für Schottertragschicht 0/45 liefern, fachgerecht einbauen und verdichten
Ev2-Wert ³ 150 MPa

Einbaustärke 25 cm
Ausführung gem. Unterlagen des AG

Vorleistung: Frostschutzschicht
Folgeleistung: Pflasterbett

Einbaubereich: Betriebsgelände Ost (Betriebsflächen)

Abrechnung: nach Flächenaufmaß
Menge: 805,000 m²

**4.3.5.140 Zulage für erhöhten Verdichtungsaufwand (Kranstellplatz)**
Zulage zu vorheriger Position für zusätzlichen Verdichtungsaufwand für Erreichung eines
Ev2-Wert ³ 180 MPa

Ausführung gem. Unterlagen des AG

Einbaubereich: Betriebsgelände Ost (Kranstellplatz)

Abrechnung: nach Flächenaufmaß
Menge: 280,000 m²

**4.3.5.150 Pflasterbett liefern und einbauen**
Material für Pflasterbett aus Brechsand-Splitt-Gemisch 0/4 liefern, fachgerecht einbauen und verdichten.

Einbaustärke 4 cm
Ausführung gem. Unterlagen des AG

Vorleistung: Schottertragschicht
Folgeleistung: Betonsteinpflaster

Einbaubereich: Betriebsgelände Ost

Abrechnung: nach Flächenaufmaß
Menge: 805,000 m²

**4.3.5.160 Betonsteinpflaster liefern und einbauen**
Betonsteinpflaster DI liefern und fachgerecht verlegen.
Fugenfüllung Edelbrechsand-Splitt-Gemisch 0/4

Einschl. sämtlicher Zuschnitte der Betonsteine, sowie
die Anschlüsse an die nicht parallel verlaufenden Außenkanten und notwendige Herstellung von Aussparungen.

Mehraufwand im Bereich der Fundamente der Stahltreppe und des Dammbalkenlagers ist einzukalkulieren.

Einbaustärke ³ 10 cm
Farbe: betongrau
Ausführung gem. Unterlagen des AG

Vorleistung: Pflasterbettung

Einbaubereich: Betriebsgelände Ost

Abrechnung: nach Flächenaufmaß
Menge: 805,000 m²

*Hinweis: Entwässerung Betriebsgelände Ost*

**4.3.5.170 Muldenrinne für Flächenentwässerung herstellen**
Pflasterstreifen als Muldenrinne aus Betonsteinpflaster auf Fundament für Flächenentwässerung auf Betriebsgelände Ost herstellen, passend zu umliegenden Pflasterflächen (u.a. Bauklasse).

Betonsteinpflaster 16/16/14
Fugenfüllung Edelbrechsand-Splitt-Gemisch 0/4
Fundament ca. 20 cm mit Betongüte C20/25
Farbe: betongrau
Ausführung gem. Unterlagen des AG

Einbaubereich: Betriebsgelände Ost

Abrechnung: nach eingebauter Länge
Menge: 32,000 m

**4.3.5.180 Straßenablauf liefern und einbauen**
Material für Ablauf liefern und fachgerecht in Muldenrinne vorhergehender Position einbauen.

Ablauf bestehend aus:
Straßenablauf 500 x 500 mit Aufsatz gem. DIN EN 124, Kl. D
Ausführung gem. Unterlagen des AG

Einschl. Bettung und Umhüllung und aller erforderlichen Erdarbeiten.

Überschüssigen Boden einer Wiederverwertung nach Wahl des AN zuführen.

Einbaubereich: Betriebsgelände Ost

Abrechnung: nach eingebauter Anzahl
Menge: 3,000 Stk

**4.3.5.190 Rohrleitung Betriebsgelände liefern und einbauen**
Rohrleitung für Entwässerungssystem Betriebsgelände Ost liefern und fachgerecht gem. Unterlagen des AG einbauen.

PP, DN 150, Ringsteifigkeit ³ SN 16
Rohrverbindung nach Wahl des AN
Ausführung gem. Zeichnung

Einschl. Bettung und Umhüllung und aller erforderlichen Erdarbeiten für Herstellungund Verfüllung des Leitungsgrabens sowie aller notwendigen Gelenk-, Form- und Passstücke.

Überschüssigen Boden einer Wiederverwertung nach Wahl des AN zuführen.

Anschlüsse an Abläufe, Schächte, u.ä. werden in gesonderter Position vergütet.

Einbauort: Betriebsgelände Ost

Abrechnung: nach eingebauter Länge
Menge: 80,000 m

**4.3.5.200 Rohrleitungsanschluss herstellen**
Wasserdichter Rohranschluss zwischen Rohrleitung und Abfluss in Muldenrinne bzw. Ablauf aus Ringentwässerung bzw. Fallrohrleitung Stützwand Ost bzw. Schachtbauwerk bzw. Auslauf mit Rückschlagklappe in Flügelwand Binnenhaupt Ost gem. Unterlagen des AG herstellen.

Vergütet wird der Mehraufwand für das Herstellen des
Anschlusses (einschließlich Anschlußstutzen und eventueller
Passstücke) gegenüber der bis zur Innenfläche der
Rohrleitung bzw. des Schachtes durchgemessenen
Rohrleitung.

Rohr-DN der Anschlussleitung DN 150, aus PP.

Einbauort: Betriebsgelände Ost

Abrechnung: nach eingebauter Anzahl
Menge: 11,000 Stk

**4.3.5.210 Schacht R3 liefern und einbauen**
Schacht R3 aus Beton-/Stahlbetonfertigteilen DIN EN 1917, DIN V 4034-1, Typ 2, rund, DN 1000 liefern und nach Angaben des Herstellers einbauen,

Deckelhöhe = +2,83 mNHN
Sohlhöhe = +1,38 mNHN

Bestehend aus:
- Schachtunterteil, Schachtringen/Schachtrohr, Abdeckplatte, Auflageringen, Sandfang
- Bauteilverbindung mit Dichtringen aus Elastomeren DIN EN 681-1 und DIN 4060 als Kompressionsdichtung, Dichtringe lose mitgeliefert, bauseits auf das Spitzende aufgezogen,
- 2-läufiger Steigeisengang mit Steigeisen DIN 1212, aus Grauguss,
- Gerinne gekrümmt, Gerinne und Auftritt aus Beton, (Mindest-Druckfestigkeitsklasse C 16/20), Auftritt 50 cm über Kanalsohle,
- Wasserdichte Anschlüsse für Zu- und Abläufe
- 3 Zuläufe für Rohre aus PP, DN 150,
- 1 Ablauf für Rohr aus PP, DN 150
- Schachtabdeckung, Klasse D 400 DIN EN 124-1 liefern und lose auflegen. Durchmesser der Schachtöffnung 1000 mm, Abdeckung rund, aus Gusseisen mit Beton DIN EN 124-2.
Alle erforderlichen Erdarbeiten, Bettung und Einregulierungsarbeiten an Oberflächen sind einzurechnen.

Einbauort: Betriebsgelände Ost
Abrechnung: nach eingebauter Anzahl.
Menge: 1,000 Stk

**4.3.5.220 Abzweiger 45° liefern und einbauen**
Formstück zur Verbindung von 2 Leitungen DN 150 liefern und
einbauen

Einfachabzweiger DN 150/150, 45°
passend zum Rohr aus PP o. ä.

Vergütet wird der Mehraufwand gegenüber der
durchgemessenen Rohrleitung.

Einbauort: Betriebsgelände Ost

Abrechnung: nach eingebauter Anzahl
Menge: 3,000 Stk

**4.3.5.230 Dichtheitsprüfung Entwässerungssystem Ost**
Dichtheitsprüfung mit Wasser, als Abnahmeprüfung
des Entwässerungssystems am Betriebsgelände mit Entwässerungsrinne und Entwässerungsleitungen.

Nennweite 150 mm, Prüfung abschnittsweise, einschl. aller erforderlichen Anlagen, Abdichtungen, Verankerungen und Rohrverschlüsse, Abläufe, Ausläufe, etc.

Einbauort: Betriebsgelände Ost

Abrechnung: nach geprüfter Länge
Menge: 80,000 m

**4.3.5.240 Anschluss Rohrleitung an Rückstauklappte Betriebsgelände liefern und einbauen**
Anschlüsse bestehend aus Übergangsstück von DN 150 auf DN 200 für Entwässerungssystem Betriebsgelände Ost liefern und fachgerecht gem. Unterlagen des AG an Rückstauklappe einbauen.

PVC, DN 200, Ringsteifigkeit ³ SN 16
Rohrverbindung nach Wahl des AN
Ausführung gem. Zeichnung

Einschl. Bettung und Umhüllung und aller erforderlichen Erdarbeiten für Herstellungund Verfüllung des Leitungsgrabens sowie aller notwendigen Gelenk-, Form- und Passstücke.

Überschüssigen Boden einer Wiederverwertung nach Wahl des AN zuführen.

Einbauort: Betriebsgelände Ost
Menge: 1,000 Stk

##### Bauteil 4.3.6 Betriebsgelände West

*Hinweis: Zufahrt Betriebsgelände West*

**4.3.6.10 Tiefbord liefern und einbauen**
Tiefbord 10/25 aus Beton gem. DIN EN 1340 in Betonfundament mit Rückenstütze liefern und fachgerecht einbauen.

Tiefbord ist in erdfeuchtem Beton zu verlegen. Mindestanforderunge:
Betongüte: C20/25

Zum Leistungsumfang gehört die Lieferung und der Einbau von Formsteinen wie. z.B. Halbsteinen, Zuarbeiten, Verhau oder Schneiden und der Anschluss an vorhandene Flächen, sowie die Verlegung in Radien.

Ausführung gem. Unterlagen des AG
Einbaubereich: Zufahrt Betriebsgelände West

Abrechnung: nach eingebauter Länge
Menge: 220,000 m

**4.3.6.20 Planum herstellen**
Planum herstellen, zulässige Abweichung von der Sollhöhe +/- 2 cm, Verformungsmodul mind. EV2 45 MPa.

Vorleistung: Sandeinbau
Folgeleistung: Tragschichtbewehrung

Einbaubereich: Zufahrt Betriebsgelände West

Abrechnung: nach Flächenaufmaß
Menge: 750,000 m²

**4.3.6.30 Tragschichtbewehrung liefern und einbauen**
Dehnsteifes Geogitter aus hochmodulen Polyestergarnen (PET) als Bodenbewehrung gemäß TL Geok E-StB05 liefern und nach Angaben des Herstellers einbauen.

Produkteigenschaften gemäß "Merkblatt für die Anwendung von Geokunststoffen im Erdbau des Straßenbaus, M Geok E", Ausgabe 2016.

Zugfestigkeit (DIN EN ISO 10319)  ³ 80/20 kN/m
Dehnung bei Nennkraft (DIN EN ISO 10319) £ 7/7 %

Überlappung ³ 0,5 m

Überlappung und Verschnitt sind einzurechnen.
Keine direkte Überfahrung.
Im Vor-Kopf-Einbau zu beschütten.

Einschl. Eigen- und Fremdüberwachung nach DIN 18200. Die entsprechenden Nachweise sind dem AG unaufgefordert vorzulegen.

Einbaubereich: Zufahrt Betriebsgelände West

Bieterangaben

Hersteller: '....................................................'

Fabrikat: '....................................................'

Prüfstelle für
Grundprüfung: '....................................................'

Nr. und Datum
Prüfzeugnis: '....................................................'

Abrechnung: nach abgedeckter Fläche
Menge: 900,000 m²

**4.3.6.40 Frostschutzschicht liefern und einbauen**
Material für Frostschutzschicht mit Frostempflindlichkeit F1, Körnung 0/32 liefern, lagenweise einbauen und verdichten
Ev2-Wert ³ 100 MPa

Einbaustärke 49 cm
Ausführung gem. Unterlagen des AG

Vorleistung: Tragschichtbewehrung
Folgeleistung: Schottertragschicht

Einbaubereich: Zufahrt Betriebsgelände West

Abrechnung: nach Auftragsprofil
Menge: 315,000 m³

**4.3.6.50 Schottertragschicht liefern und einbauen**
Material für Schottertragschicht 0/45 liefern, fachgerecht einbauen und verdichten
Ev2-Wert ³ 120 MPa

Einbaustärke 15 cm
Ausführung gem. Unterlagen des AG

Vorleistung: Frostschutzschicht
Folgeleistung: Asphalttragschicht

Einbaubereich: Zufahrt Betriebsgelände West

Abrechnung: nach Flächenaufmaß
Menge: 535,000 m²

**4.3.6.60 Asphalttragschicht liefern und einbauen**
Material für Asphalttragschicht AC 32 TN liefern und fachgerecht mit Fertiger, ggf. von Hand einbauen und verdichten.

Bindemittel 70/100
Einbaustärke 8 cm
Ausführung gem. Unterlagen des AG

Vorleistung: Schottertragschicht
Folgeleistung: Asphalttragdeckschicht

Einbaubereich: Zufahrt Betriebsgelände West

Abrechnung: nach Flächenaufmaß
Menge: 535,000 m²

**4.3.6.61 Unterlage reinigen**
Unterlage reinigen. Anfallendes Kehrgut der Verwertung
nach
Wahl des AN zuführen.
Unterlage = Asphaltbefestigung.

Einbaubereich: Zufahrt Betriebsgelände West

Abrechnung: nach Flächenaufmaß
Menge: 535,000 m²

**4.3.6.62 Bitumenemulsion aufsprühen**
Bitumenemulsion zur Herstellung des Schichtenverbundes
für 1-schichtige Deckensanierung vor Einbau der
Asphalttragdeckschicht aufsprühen.

Unterlage = Asphaltbefestigung, gefräst.
Mit Rampenspritzgerät.
Bindemittel = C60BP4-S.
Bindemittelmenge = 300 g/m2.
Fläche gem. Unterlagen des AG.

Unterlage vor Aufbringen des Bindemittels mit
selbstaufnehmender Kehrmaschine reinigen und
anfallendes
Kehrgut der Verwertung nach Wahl des AN zuführen.

Einbaubereich: Zufahrt Betriebsgelände West

Abrechnung: nach Flächenaufmaß
Menge: 535,000 m²

**4.3.6.70 Asphalttragdeckschicht liefern und einbauen**
Material für Asphalttragdeckschicht AC 16 TD liefern und fachgerecht einbauen und verdichten.
Bindemittel 70/100

Einbaustärke 7 cm
Ausführung gem. Unterlagen des AG

Vorleistung: Asphalttragschicht

Einbaubereich: Zufahrt Betriebsgelände West

Abrechnung: nach Flächenaufmaß
Menge: 535,000 m²

**4.3.6.80 Anschluss a. Fuge m. Fugenm. herst.**
Anschluss als Fuge mit Fugenmasse herstellen.
Randfuge vor Übergängen, Abläufen u.ä.
In der Asphaltdeckschicht ausbilden.
Fugenspalttiefe = 25 mm.
Fugenspaltbreite '= 10 mm.
Nachträgliches Herstellen der Fuge durch Schneiden.
Fuge reinigen. Fugenfüllung unempfindlich gegen Wasser
und Tausalzen, wasserundurchlässig und
alterungsbeständig.
Ausführung in nicht zusammenhängenden Teillängen.'
Mit heiß verarbeitbarer Fugenmasse Typ N 2, einschließlich
zugehörigem und zuvor aufgetragenem Voranstrichmittel.

Einbaubereich: Zufahrt Betriebsgelände West

Abrechnung: nach eingebauter Länge
Menge: 37,000 m

*Hinweis: Betriebsgelände West*

**4.3.6.90 Tiefbord Betriebsgelände liefern und einbauen**
Tiefbord 10/25 aus Beton gem. DIN EN 1340 in Betonfundament mit Rückenstütze liefern und fachgerecht einbauen.

Bereich: Betriebsgelände
Tiefbord ist in erdfeuchtem Beton zu verlegen. Mindestanforderunge:
Betongüte: C20/25

Zum Leistungsumfang gehört die Lieferung und der Einbau von Formsteinen wie. z.B. Halbsteinen, Zuarbeiten, Verhau oder Schneiden und der Anschluss an vorhandene Flächen, sowie die Verlegung in Radien.

Ausführung gem. Unterlagen des AG
Einbaubereich: Betriebsgelände West

Abrechnung: nach eingebauter Länge
Menge: 32,000 m

**4.3.6.100 Tiefbord für Betriebsgebäude liefern und einbauen**
Tiefbord 8/50 aus Beton gem. DIN EN 1340 in Betonfundament mit Rückenstütze liefern und fachgerecht einbauen.

Bereich: Zugang Betriebsgebäude
Tiefbord ist in erdfeuchtem Beton zu verlegen. Mindestanforderunge:
Betongüte: C20/25

Zum Leistungsumfang gehört die Lieferung und der Einbau von Formsteinen wie. z.B. Halbsteinen, Zuarbeiten, Verhau oder Schneiden und der Anschluss an vorhandene Flächen, sowie die Verlegung in Radien.

Ausführung gem. Unterlagen des AG
Einbaubereich: Betriebsgelände West

Abrechnung: nach eingebauter Länge
Menge: 25,000 m

**4.3.6.110 Planum herstellen**
Planum herstellen, zulässige Abweichung von der Sollhöhe +/- 2 cm, Verformungsmodul mind. EV2 45 MPa.

Vorleistung: Sandeinbau
Folgeleistung: Tragschichtbewehrung

Einbaubereich: Betriebsgelände West

Abrechnung: nach Flächenaufmaß
Menge: 670,000 m²

**4.3.6.120 Tragschichtbewehrung liefern und einbauen**
Dehnsteifes Geogitter aus hochmodulen Polyestergarnen (PET) mit einer polymeren Schutzbeschichtung gemäß TL Geok E-StB05 liefern und nach Angaben des Herstellers einbauen.

Produkteigenschaften gemäß "Merkblatt für die Anwendung von Geokunststoffen im Erdbau des Straßenbaus, M Geok E", Ausgabe 2016.

Zugfestigkeit (DIN EN ISO 10319)  ³ 80/80 kN/m
Dehnung bei Nennkraft (DIN EN ISO 10319) £ 10/10 %

Überlappung ³ 0,5 m

Überlappung und Verschnitt sind einzurechnen.
Keine direkte Überfahrung.
Im Vor-Kopf-Einbau zu beschütten.

Einschl. Eigen- und Fremdüberwachung nach DIN 18200. Die entsprechenden Nachweise sind dem AG unaufgefordert vorzulegen.

Einbaubereich: Betriebsgelände West

Vorleistung: Unterbau Sand
Folgeleistung: Frostschutzschicht

Bieterangaben

Hersteller: '....................................................'

Fabrikat: '....................................................'

Prüfstelle für
Grundprüfung: '....................................................'

Nr. und Datum
Prüfzeugnis: '....................................................'

Abrechnung: nach abgedeckter Fläche
Menge: 670,000 m²

**4.3.6.130 Frostschutzschicht liefern und einbauen**
Material für Frostschutzschicht mit Frostempflindlichkeit F1, Körnung 0/32 liefern, lagenweise einbauen und verdichten
Ev2-Wert ³ 100 MPa

Einbaustärke 28 cm
Ausführung gem. Unterlagen des AG

Vorleistung: Tragschichtbewehrung
Folgeleistung: Schottertragschicht

Einbaubereich: Betriebsgelände West

Abrechnung: nach Auftragsprofil
Menge: 210,000 m³

**4.3.6.140 Schottertragschicht liefern und einbauen**
Material für Schottertragschicht 0/45 liefern, fachgerecht einbauen und verdichten
Ev2-Wert ³ 120 MPa

Einbaustärke 15 cm
Ausführung gem. Unterlagen des AG

Vorleistung: Frostschutzschicht
Folgeleistung: Pflasterbett

Einbaubereich: Betriebsgelände West

Abrechnung: nach Flächenaufmaß
Menge: 670,000 m²

**4.3.6.150 Pflasterbett liefern und einbauen**
Material für Pflasterbett aus Brechsand-Splitt-Gemisch 0/4 liefern, fachgerecht einbauen und verdichten.

Einbaustärke 4 cm
Ausführung gem. Unterlagen des AG

Vorleistung: Schottertragschicht
Folgeleistung: Betonsteinpflaster

Einbaubereich: Betriebsgelände West

Abrechnung: nach Flächenaufmaß
Menge: 670,000 m²

**4.3.6.160 Betonsteinpflaster liefern und einbauen**
Betonsteinpflaster DI liefern und fachgerecht verlegen.
Fugenfüllung Edelbrechsand-Splitt-Gemisch 0/4

Einschl. sämtlicher Zuschnitte der Betonsteine, sowie
die Anschlüsse an die nicht parallel verlaufenden Außenkanten und notwendige Herstellung von Aussparungen.

Mehraufwand im Bereich der Fundamente der Stahltreppe ist einzukalkulieren.

Einbaustärke ³ 8 cm
Farbe: betongrau
Ausführung gem. Unterlagen des AG

Vorleistung: Pflasterbettung

Einbaubereich: Betriebsgelände West

Abrechnung: nach Flächenaufmaß
Menge: 670,000 m²

**4.3.6.170 Zulage Wandansschluss Betriebsgebäude herstellen**
wie vor, jedoch als

Zulage für Herstellung Wandanschluss bestehend aus Pflasterstein hochkant auf erdfeuchtem Beton C20/25 entlang Betriebsgebäude gem. Unterlagen des AG .
Menge: 21,000 m

**4.3.6.180 Zulage für Herstellung von Stufen zum Betriebsgebäude**
wie vor, jedoch als

Zulage für die Herstellung der Stufen zum Betriebsgebäude.

Erschwernisse die aus der Herstellung der Zugangskonstruktion zum Betriebsgebäude resultieren sind einzurechnen.

Tiefbord 8/50 für Einfassung wird gesondert vergütet.
Menge: 16,000 m²

**4.3.6.190 Zulage für Herstellung von einer 10% geneigten Fläche**
wie vor, jedoch als

Zulage für die Herstellung der Rampe zum Betriebsgebäude

Neigung: 10%
Abmessungen: ca. 2,6m x 8,50m

Erschwernisse die aus der Herstellung der Zugangskonstruktion zum Betriebsgebäude resultieren sind einzurechnen.

Tiefbord 8/50 für Einfassung wird gesondert vergütet.
Menge: 22,000 m²

*Hinweis: Entwässerung Betriebsgelände West*

**4.3.6.200 Muldenrinne für Flächenentwässerung herstellen**
Pflasterstreifen als Muldenrinne aus Betonsteinpflaster auf Fundament für Flächenentwässerung auf Betriebsgelände West herstellen, passend zu umliegenden Pflasterflächen (u.a. Bauklasse).

Betonsteinpflaster 16/16/14
Fugenfüllung Edelbrechsand-Splitt-Gemisch 0/4
Fundament ca. 20 cm mit Betongüte C20/25
Farbe: betongrau
Ausführung gem. Unterlagen des AG

Einbaubereich: Betriebsgelände West

Abrechnung: nach eingebauter Länge
Menge: 63,000 m

**4.3.6.210 Straßenablauf liefern und einbauen**
Material für Ablauf liefern und fachgerecht in Muldenrinne vorhergehender Position einbauen.

Ablauf bestehend aus:
Straßenablauf 500 x 500 mit Aufsatz gem. DIN EN 124, Kl. D
Ausführung gem. Unterlagen des AG

Einschl. Bettung und Umhüllung und aller erforderlichen Erdarbeiten.

Überschüssigen Boden einer Wiederverwertung nach Wahl des AN zuführen.

Einbaubereich: Betriebsgelände West

Abrechnung: nach eingebauter Anzahl
Menge: 4,000 Stk

**4.3.6.220 Rohrleitung Betriebsgelände liefern und einbauen**
Rohrleitung für Entwässerungssystem Betriebsgelände West liefern und fachgerecht gem. Unterlagen des AG einbauen.

PP, DN 150, Ringsteifigkeit ³ SN 16
Wasserdichte Rohrverbindung nach Wahl des AN
Ausführung gem. Zeichnung

Einschl. Bettung und Umhüllung und aller erforderlichen Erdarbeiten für Herstellungund Verfüllung des Leitungsgrabens sowie aller notwendigen Gelenk-, Form- und Passstücke.

Überschüssigen Boden einer Wiederverwertung nach Wahl des AN zuführen.

Anschlüsse an Abläufe, Schächte, u.ä. werden in gesonderter Position vergütet.

Einbauort: Betriebsgelände West

Abrechnung: nach eingebauter Länge
Menge: 90,000 m

**4.3.6.230 Rohrleitungsanschluss herstellen**
Wasserdichter Rohranschluss zwischen Rohrleitung und Abfluss in Muldenrinne bzw. Schachtbauwerk bzw. Fallrohrleitung Stützwand West bzw. Entwässerungsrinnen am Betriebsgebäude bzw. Auslauf mit Rückschlagklappe Binnenufer West gem. Unterlagen des AG herstellen.

Vergütet wird der Mehraufwand für das Herstellen des
Anschlusses (einschließlich Anschlußstutzen und eventueller
Passstücke) gegenüber der bis zur Innenfläche der
Rohrleitung bzw. des Schachtes durchgemessenen
Rohrleitung.

Rohr-DN der Anschlussleitung DN 150, aus PP
bzw. Schacht aus Beton.

Einbauort: Betriebsgelände West

Abrechnung: nach eingebauter Anzahl
Menge: 14,000 Stk

**4.3.6.240 Abzweiger 45° liefern und einbauen**
Formstück zur Verbindung von 2 Leitungen DN 150 liefern und
einbauen

Einfachabzweiger DN 150/150, 45°
passend zum Rohr aus PP o. ä.

Vergütet wird der Mehraufwand gegenüber der
durchgemessenen Rohrleitung.

Einbauort: Betriebsgelände West

Abrechnung: nach eingebauter Anzahl
Menge: 4,000 Stk

**4.3.6.250 Abzweiger 87° liefern und einbauen**
Formstück zur Verbindung von Fallrohr DN 100 (Dach- entwässerung) und Leitung DN 150 (Flächenentwässerung) liefern und einbauen

Einfachabzweiger DN 150/100, 87°
passend zum Rohr aus PP o. ä.

Vergütet wird der Mehraufwand gegenüber der
durchgemessenen Rohrleitung.

Einbauort: Betriebsgelände West

Abrechnung: nach eingebauter Anzahl
Menge: 3,000 Stk

**4.3.6.260 Schacht R1 liefern und einbauen**
Schacht R1 aus Beton-/Stahlbetonfertigteilen DIN EN 1917, DIN V 4034-1, Typ 2, rund, DN 600 liefern und nach Angaben des Herstellers einbauen,

Deckelhöhe = +2,88 mNHN
Sohlhöhe = +1,76 mNHN

Bestehend aus:
- Schachtunterteil, Schachtringen/Schachtrohr, Abdeckplatte, Auflageringen
- Bauteilverbindung mit Dichtringen aus Elastomeren DIN EN 681-1 und DIN 4060 als Kompressionsdichtung, Dichtringe lose mitgeliefert, bauseits auf das Spitzende aufgezogen,
- ohne Steigvorrichtung
- Gerinne gekrümmt, Gerinne aus Beton, (Mindest-Druckfestigkeitsklasse C 16/20)
- Wasserdichte Anschlüsse für Zu- und Abläufe
- 2 Zuläufe für Rohre aus PP, DN 150,
- 1 Ablauf für Rohre aus PP, DN 150
- Schachtabdeckung, Klasse D 400 DIN EN 124-1 liefern und lose auflegen. Durchmesser der Schachtöffnung 600 mm, Abdeckung rund, aus Gusseisen mit Beton DIN EN 124-2.

Alle erforderlichen Erdarbeiten, Bettung und Einregulierungsarbeiten an Oberflächen sind einzurechnen.

Einbauort: Betriebsgelände West
Abrechnung: nach eingebauter Anzahl.
Menge: 1,000 Stk

**4.3.6.270 Schacht R2 liefern und einbauen**
Schacht R2 aus Beton-/Stahlbetonfertigteilen DIN EN 1917, DIN V 4034-1, Typ 2, rund, DN 600 liefern und nach Angaben des Herstellers einbauen,

Deckelhöhe = +2,94 mNHN
Sohlhöhe = +1,70 mNHN

Bestehend aus:
- Schachtunterteil, Schachtringen/Schachtrohr, Abdeckplatte, Auflageringen
- Bauteilverbindung mit Dichtringen aus Elastomeren DIN EN 681-1 und DIN 4060 als Kompressionsdichtung, Dichtringe lose mitgeliefert, bauseits auf das Spitzende aufgezogen,
- ohne Steigvorrichtung
- Gerinne gekrümmt, Gerinne, (Mindest-Druckfestigkeitsklasse C 16/20)
- Wasserdichte Anschlüsse für Zu- und Abläufe
- 2 Zuläufe für Rohre aus PP, DN 150,
- 1 Ablauf für Rohre aus PP, DN 150
- Schachtabdeckung, Klasse D 400 DIN EN 124-1 liefern und lose auflegen. Durchmesser der Schachtöffnung 600 mm, Abdeckung rund, aus Gusseisen mit Beton DIN EN 124-2.

Alle erforderlichen Erdarbeiten, Bettung und Einregulierungsarbeiten an Oberflächen sind einzurechnen.

Einbauort: Betriebsgelände West
Abrechnung: nach eingebauter Anzahl.
Menge: 1,000 Stk

**4.3.6.280 Entwässerungsrinne Betriebsgebäude liefern und einbauen**
Entwässerungsrinne am Betriebsgebäude auf Betonfundament liefern und fachgerecht einbauen.

Einschl . Auslass für Anschluss an Entwässerungsleitung.
Anschluss wird in gesonderter vergütet.

Entwässerungsrinne:
Kastenrinne, U-Querschnitt
Polymerbeton NW 100, Belastungsklasse A15

Abdeckung:
Gusseisen EN-GJS oder EN-GJL,
als Stegrost, mit Kantenschutz aus Gusseisen,
mit schraubloser Arretierung

Fundament und Ummantelung:
Betongüte C12/15 (X0)

Einschließlich aller erforderlichen Erdarbeiten, Formstücken (z.B. Stirnwand) und Passstücken. Überschüssigen Boden einer Wiederverwertung nach Wahl des AN zuführen.

Einbauort: am Betriebsgebäude auf Betriebsgelände West

Hersteller benennen:
'....................................................'

Abrechnung: nach eingebauter Länge
Menge: 14,500 m

**4.3.6.290 Auslauf mit Rückschlagklappe liefern und einbauen**
Auslauf mit Rückschlagklappe für Entwässerungsleitung DN 150 liefern und einbauen.

Sohlhöhe +1,59 mNN
Auslauf führt auf Sohlbefestigung am Binnenufer.

Einschl. Bettung und Umhüllung und aller erforderlichen Erdarbeiten. Überschüssigen Boden einer Wiederverwertung nach Wahl des AN zuführen.

Anschluss an Rohrleitung wird in gesonderter Position vergütet.

Einbauort: Binnenufer West

Abrechnung: nach eingebauter Anzahl
Menge: 1,000 Stk

**4.3.6.300 Sohlbefestigung mit Wasserbausteinen herstellen**
Rinnenprofil für Sohlbefestigung herstellen und Wasserbausteine liefern und einbauen.

Wasserbausteine CP 45/125 aus natürlichem Gestein gem. DIN EN 13383, Schichtstärke ³ 15 cm

Einschl. Erdarbeiten zur Herstellung des Rinnenprofils.

Einbauort: Binnenufer West

Abrechnung: nach einbauter Fläche
Menge: 5,000 m²

**4.3.6.310 Dichtheitsprüfung Entwässerungssystem West**
Dichtheitsprüfung mit Wasser, als Abnahmeprüfung
des Entwässerungssystems am Betriebsgelände mit Entwässerungsrinne und Entwässerungsleitungen.

Nennweite 150 mm, Prüfung abschnittsweise, einschl. aller erforderlichen Anlagen, Abdichtungen, Verankerungen und Rohrverschlüsse, Schächte, Abläufe, Ausläufe, etc.

Einbauort: Betriebsgelände West

Abrechnung: nach geprüfter Länge
Menge: 90,000 m

##### Bauteil 4.3.7 Prüfungen

**4.3.7.10 Statischer Lastplattendruckversuch**
Prüfung auf besondere Anordnung des AG für Schichten ohne Bindemittel Prüfung für Verformungsmodul / EV2-Wert, mit statischem Lastplattendruckversuch nach DIN 18134.

Abgerechnung nach ausgeführter Anzahl.
Menge: 20,000 Stk

#### Gewerk 4.4 Ausrüstung

##### Bauteil 4.4.1 Zaun- und Absperrvorrichtungen

*Hinweis: Vorbemerkungen*
Vorbemerkungen

Erschwernisse aufgrund von Böschungsneigungen steiler als 1:4 (z.B. Deichbinnenböschung) sind mit einzukalkulieren.

**4.4.1.10 Weidezäune liefern und einbauen**
Material für Weidezäune liefern und einbauen.

Bestehend aus:
Zaunpfosten, Rundholz, Durchmesser 10 cm, Gesamtpfostenlänge 150 cm, Einbindetiefe 50 cm, Einzelfeldabstand bis 2,0 m

Stacheldraht, 3-reihig, DIN EN 10223-1, Dicke Trägerdraht 2,5 mm, Überzug Klasse A Zink-Aluminium-Legierung DIN EN 10244-2, vierspitzig, Stachelabstand 10 cm, befestigen an Pfosten, mit Spanndrahthaltern aus nichtrostendem Stahl.

Einschl. Zaunanschluss an vorhandenes Tor.
Einschl. aller erfordlichen Erdarbeiten.

Ausführung gem. Unterlagen des AG
Einbauort: Deichflächen Ost und West

Abrechnung: nach eingebauter Länge
Menge: 438,000 m

**4.4.1.20 Tor (3,00 m) aufnehmen und wiedereinbauen**
Zwischengelagertes Tor einschl. Anschlagspfosten, etc. aufnehmen und in Weidezaun wiedereinbauen. Einschl. aller notwendigen Verbindungsmittel, Fundamente, etwaige Nebenarbeiten und erforderlichen Transporte.
Torbreite ca. 3,00 m.

Material, welches während vorherigem Ausbau, Lagerung und Wiedereinbau beschädigt wird ist fachgerecht zu entsorgen und durch den AN kostenlos zu ersetzen.

Bereich: Deichaußenrampe West, Deichaußenseite West, Deckwerk Ost und West
Menge: 4,000 Stk

**4.4.1.30 Tor (3,00 m) liefern und einbauen**
Drehflügeltor für Weidezaun liefern und einbauen.

Drehflügeltor, handbetätigt, einflügelig, mit Anschlagspfeiler, lichte Weite 3,0 m, Höhe 1,0 m, mit umlaufendem Rahmen, aus Stahlvierkantrohr S235 DIN EN 10219-2, Querschnitt 80/60 mm, Wanddicke 4 mm,
Feldfüllung mit Stahlvierkantrohr S235 DIN EN 10219-2, im Rahmen eingeschweißt, Maße 40/20 mm, Wanddicke 2 mm, Abstand der Stäbe/Rohre 12 cm (lichte Weite), feuerverzinkt DIN EN ISO 1461.

Drückergarnitur, beidseitig beweglich, aus nichtrostendem Stahl, gebürstet.

Torpfosten aus Stahlvierkantrohr S235 DIN EN 10219-2, Querschnitt 160/160 mm, Wanddicke 5 mm, Kopf verschlossen mit verschweißter Platte, Gesamtpfostenlänge 160 cm.

Einschl. aller erforderlichen Erdarbeiten.
Ausführung gem. Unterlagen des AG.

Einbauort: Deichflächen Ost und West

Abrechnung: nach eingebauter Anzahl
Menge: 3,000 Stk

**4.4.1.40 Poller Kranstellplatz liefern und einbauen**
Poller für Absperrkette Kranstellplatz Außenhaupt liefern und nach Zeichnung einbauen, einschl. Fundamente und aller erforderlichen Erdarbeiten.

Poller, herausnehmbar, mit Schloss, aus Stahlrohr, feuerverzinkt DIN EN ISO 1461, einbauen mit Bodenhülse in Fundament, Pollerabstand 2,0 m.

Einbauort: Kranstellplatz Außenhaupt

Abrechnung: nach eingebauter Anzahl
Menge: 30,000 Stk

**4.4.1.50 Absperrkette Kranstellplatz liefern und montieren**
Abnehmbare Absperrkette in Teillängen aus Edelstahl einschl. Befestigung an Pollern liefern und montieren.

Einbauort: Kranstellplatz Nord

Abrechnung: nach eingebauter Länge
Menge: 55,000 m

##### Bauteil 4.4.2 Verkehrseinrichtung

**4.4.2.10 Fahrbahnmarkierung Brücke herstellen**
Fahrbahnmarkierung ZTV-M als Fußgänger- und Radfahrerfurt, Breite ca. 1,00 m herstellen

Bestehend aus Einkomponenten-Markierungsfarbe, Überrollbarkeitsklasse T1, Mindestwert Retroreflexion bei Trockenheit Klasse R4 (RL größer gleich 200 mcd/m2/lx) DIN EN 1436, Verkehrsklasse P2 (100000 Radüberrollungen RPA), Mindestwert Griffigkeit Klasse S0 (keine Anforderungen) DIN EN 1436, Farbton weiß,

Einbaubereich: Schleusenbrücke

Abgerechnet wird die Länge der Markierungsstriche.
Menge: 23,000 m

**4.4.2.20 Einfache Schutzplanke liefern und einbauen**
Einfache Schutzplanke, gem. RAL-RG 620, ESP 4.0, B-Profil, gerammt mit BASt-Zulassung Modulgruppe M01liefern und einbauen.

Einbaubereich: Zufahrt Betriebsgelände West

Abrechnnung: nach Länge der Distanzschutzplanke
Menge: 58,000 m

**4.4.2.30 Leitpfosten liefern und einbauen**
Kunststoff-Leitpfosten nach HLB 1957 mit zugelassenen, planeben versenkten Reflektoren, zum Eingraben, Länge 1,05 m, selbsttragend, Wanddicke ca. 2 mm, mit weißen Reflektoren liefern und einbauen.

Einbaubereich: Deichverteidigungsweg

Abrechnung: nach eingebauer Anzahl
Menge: 11,000 Stk

**4.4.2.40 Vorhandene Verkehrssichilder aufnehmen und wiederherstellen**
Zwischengelagerte Verkehrsschilder aufnehmen, transportieren und nach Abstimmung mit AG wiedereinbauen.
Einschl. aller erforderlichen Verbindungsmittel.
Einschl. Herstellung Fundamente und aller erf. Erdarbeiten.

Bereich: Baufeld
Menge: 5,000 Stk

##### Bauteil 4.4.3 Einbauten

**4.4.3.10 Schaukasten und Infotafeln aufnehmen und wiederherstellen**
Zwischengelagerten Schaukasten und Infotafel aufnehmen, transportieren und nach Abstimmung mit AG wiedereinbauen.
Einschl. aller erforderlichen Verbindungsmittel.
Einschl. Herstellung Fundamente und aller erf. Erdarbeiten.

Bereich: Schleusenkammer, Uferwand binnen, Brücke
Menge: 3,000 Stk

**4.4.3.20 Vorhandene Sitzbänke aufnehmen und wiederherstellen**
Zwischengelagerte Sitzbänke, 3-Sitzer aufnehmen, transportieren und nach Abstimmung mit AG wiedereinbauen.
Einschl. aller erforderlichen Verbindungsmittel.
Einschl. Herstellung Fundamente und aller erf. Erdarbeiten.

Bereich: Schleusenkammer bei Kassenbüro und Uferwände binnen, Uferwände außen
Menge: 3,000 Stk

**4.4.3.30 Hinweistafel und Schilder aufnehmen und wiederherstellen**
*** Pauschalposition
Zwischengelagerte Hinweistafel und Schilder aufnehmen, transportieren und nach Abstimmung mit AG wiedereinbauen.
Einschl. aller erforderlichen Verbindungsmittel.
Menge: 1,000 psch

##### Bauteil 4.4.4 Kabelschächte in Betonbauweise

*Hinweis: Vorbemerkung*
Vorbemerkung Kabelschächte

Die Ausführungsplanung für die Kabelschächte obliegt dem AN.
Die Planungsleistungen werden gesondert vergütet.

Die verwendeten Fabrikate der einzelnen Komponenten sind aufeinander abzustimmen und weitestgehend zu vereinheitlichen.

**4.4.4.10 Kabelschacht Beton (130x130x230) herstellen**
Kabelschacht aus Ortbeton nach Ausführungsplanung des AN herstellen, einschl. aller An- und Einbauteile.

Lichte Innenmaße: B/L/H 130 x 130 x 205 cm
Wand-, Sohl- und Deckenstärke: d= 25 cm
Schachtabdeckung: rechteckig, tagwasserdicht
Belastungsklasse: D 400 nach DIN EN 124

Einschl. Sauberkeitsschicht D = 10 cm
Einschl. Bewehrung liefern und in die Schalung einbauen (Bewehrungsgrad ca. 160 kg/m³).

Einschl. Steigeleiter nach Zeichnung herstellen, liefern und einbauen, inkl. aller erforderlicher Befestigungen und Schweißnähte.
Material: S 235 JR
Länge der Leiter: ca. 2,0 m
Sprossenachsabstand: 280 mm
Breite der Leiter: 450 mm
Sprossen Vierkantstahl: 25 x 25 x 450 mm

Einschl. wasserdichte Rohrdurchführung herstellen,
Anzahl Rohrdurchführungen: ca. 8 Stck. je Schacht

Alle erforderlichen Erdarbeiten sind einzurechnen.
Abrechnung nach eingebauter Anzahl.
Menge: 2,000 Stk

**4.4.4.20 Kabelschacht Beton (180x130x230) herstellen**
wie vor, jedoch ..

Lichte Innenmaße: B/L/H 180 x 130 x 205 cm
Anzahl Rohrdurchführungen: bis zu 24 Stck je Schacht
Menge: 2,000 Stk

#### Gewerk 4.5 Landschaftsbauarbeiten

##### Bauteil 4.5.1 Begrünung Deich und Deckwerk

**4.5.1.10 Deichflächen und temporäre Ausweichstellen ansähen**
Grünlandansaat liefern und auf der gesamten Deichfläche und den temporären Ausweichstellen einbringen.

Böschungen mit Neigungen zwischen 1:3 bis 1:10.
Ausführung gem. Unterlagen des AG

Herrichten des Saatbettes, einschl. maschinell zweimalig fräsen und abeggen des Planums, einbringen der Ansaat und anwalzen bzw. anklopfen.

Ansaatmenge: 20 g/m2.
Saatgut: Regio-Saatgut
Artenzusammensetzung:
30 %  Deutsches Weidegras
 (Lolium perenne)
30 %  Wiesenrispe
 (Poa pratensis)
25 %  Rotschwingel mit kurzen Ausläufern
 (Festuca rubra ssp. trichophylla)
15 %  Ausläufertreibender Rotschwingel
 (Festuca rubra ssp. rubra)

Der Nachweis der genetischen Herkunft des Saatgutes ist durch den AN zu erbringen und vor Aussaat dem AG zur Prüfung zu übergeben.

Die Aussaat hat bei geeigneter Witterung zu erfolgen.
Das Ausbringen des Saatgutes z.B. bei stärkerem Regenwetter oder stärkerem Wind ist nicht zugelassen.
Die Ansaat muss im September beendet sein, da später für die
Lichtkeimer die Tageslänge zu kurz wird.

Einmalige, fachgerechte Nachdüngung der Ansaatfläche nach Angabe mit geeigneten NPK-Dünger 15+15+15, Volldünger rd. 300 kg/ha (Das Ausbringen des Düngers darf nicht bei stärkerem Regenwetter oder stärkerem Wind erfolgen).

Einschl. aller Nebenarbeiten sowie Materiallieferungen.

Abrechnung: nach Aufmaß eingesäter Fläche.
Menge: 14000,000 m²

**4.5.1.20 Deckwerk begrünen**
Grünlandansaat wie zuvor liefern und mit Oberboden aus Bodenlager auf begrünbares Deckwerk aufbringen.

Böschungen mit Neigungen zwischen 1:3 bis 1:10.
Ausführung gem. Unterlagen des AG

Abrechnung: nach Aufmaß eingesäeter Deckwerksfläche.
Menge: 2915,000 m²

**4.5.1.30 Ansaatflächen düngen**
Nachdungüng Ansaatflächen mit geeigneten NPK-Dünger 15+15+15, Volldünger rd. 200 kg/ha, einschl. Lieferung (Das Ausbringen des Düngers darf nicht bei stärkerem Regenwetter oder stärkerem Wind erfolgen).

Böschungen mit Neigungen zwischen 1:3 bis 1:10.

Abrechnung: nach Aufmaß nachgedüngter Fläche.
Menge: 14000,000 m²

**4.5.1.40 Schutz nicht angesähter Flächen**
Nicht angesäte Deichflächen nach Anweisung des AG mit
Jutebahnen, engmaschig, nicht imprägniert, für die Dauer der
Sturmflutperiode abdecken.

Die Jutebahnen sind mit 5 Krampen/m2 zu befestigen.
Böschungen mit Neigungen zwischen 1:3 bis 1:10.

Abrechnung: nach Aufmaß abgedeckter Fläche.
Menge: 7000,000 m²

**4.5.1.50 Schutz angesähter Flächen**
Deichflächen mit noch nicht ausreichend verwurzelter
Grasnarbe nach Anweisung des AG mit Jutebahnen, weitmaschig, nicht imprägniert, für die Dauer der Sturmflutperiode abdecken.

Die Jutebahnen sind mit 5 Krampen/m2 zu befestigen.
Böschungen mit Neigungen zwischen 1:3 bis 1:10.

Abrechnung: nach Aufmaß abgedeckter Fläche.
Menge: 7000,000 m²

**4.5.1.60 Ansaatflächen mähen**
Ansaatflächen auf Anweisung durch den AG mähen. Mähgut aufnehmen und zur Kompostierung abfahren. Kosten der Kompostierung werden nicht gesondert vergütet und sind in die Einheitspreise einzurechnen.

Böschungen mit Neigungen zwischen 1:3 bis 1:10.

Abgerechnung: nach gemähter Fläche
Menge: 14000,000 m²

##### Bauteil 4.5.2 Pflegearbeiten

*Hinweis: Vorbemerkung*
Vorbemerkung Pflegearbeiten

Alle Pflegearbeiten sind dem AG und der BÜ mindestens drei Tage vor Beginn der Arbeiten schriftlich anzuzeigen.
AG und BÜ behalten sich unabhängig von den Pflichten des AN vor, Pflegearbeiten anzuweisen. Die Anweisung erfolgt schriftlich per Fax oder Mail. Der AN hat einer solchen Anweisung innerhalb von 3 Tagen nach Erhalt nachzukommen.

Die Pflegepositionen fassen die Pflege für Pflanzpositionen zusammen, die zu unterschiedlichen Zeitpunkten zur Ausführung kommen. Die Abrechnung erfolgt entsprechend anteilig. Der Titel Fertigstellungspflege wird daher anteilig in mindestens zwei Jahren zum Tragen kommen. Damit verbundene Mehrkosten sind in den EP einzukalkulieren.

**4.5.2.10 Fertigstellungspflege Deichflächen**
Fertigstellungspflege bis zum Erreichen eines abnähmefähigen Zustandes der Deichflächen für ein Jahr, bzw. eine folgende Vegetationsperiode durchführen.

Mähen der Deichflächen während der Fertigstellungspflege. Mindestens 3 Durchgänge je Vegetationsperiode. Sofern witterungsbedingt erforderlich, ist die Rasenfläche des Deiches zu wässern (einschl. Wasserlieferung).

Ausführung mit leichtem Balkenmäher bei einer Aufwuchshöhe
von 10 bis 15 cm. Schnittlänge ca. 6 cm. Mähgut aufnehmen und zur Kompostierung abfahren. Kosten der Kompostierung werden nicht gesondert vergütet und sind in die Einheitspreise einzurechnen.

Ein abnahmefähiger Zustand ist erreicht, wenn die Rasenfläche
einen gleichmäßigen Bestand in Wuchs und Verteilung bei einer projektiven Bodendeckung von mind. 75 % aus Pflanzen der geforderten Saatgutmischung aufweist.

Nach dem ersten Schnitt Düngung mit 50 g/m2
Organisch-mineralischen NPK-Dünger 6+4+1, organische Substanz min. 50 Gew.-% vornehmen

Kahlstellen sind nachzusäen und Erosionsstellen auszubessern.

Abrechnung nach Aufmaß gepflegter Fläche.
Menge: 14000,000 m²

### Bereich 5 Bodenmaterial vom Zwischen-/Bodenlager entsorgen

*Hinweis: Vorbemerkung*
Vorbemerkung

Die zu entsorgenden Aushubmaterialien stammen aus allen Teilen der Baumaßnahme und fallen zu unterschiedlichen Zeitpunkten in Abhängigkeit vom Baufortschritt und der Bauablaufplanung des AN an.

Transport durch einen zugelassenen Beförderer gemäß Anzeige- und Erlaubnisverordnung (AbfEAV).
Entsorgung durch einen geeigneten Entsorgungsfachbetrieb gemäß Entsorgungsfachbetriebsverordnung (EfbV).
Der Beförderer und die Entsorgungsanlage sind spätestens vor der Abfuhr der Abfälle schriftlich zu benennen.
Die erforderlichen Zulassungen / Zertifizierungen sind auf Verlangen vorzulegen.

#### Gewerk 5.1 Bodenmaterial vom Zwischen-/Bodenlager entsorgen

##### Bauteil 5.1.1 Bodenmaterial vom Zwischen-/Bodenlager entsorgen

**5.1.1.10 Boden mit mineralischen Fremdbeimengungen (LAGA < Z2) entsorgen**
Boden mit mineralischen Fremdbeimengungen entsorgen
AVV-Nr. 170504 oder 170107 nach Wahl des Entsorgers
Nicht gefährlicher Abfall

Boden aus Zwischen-/Bodenlager laden, zur Entsorgungsanlage transportieren und ordnungsgemäß entsorgen.

Boden = Kleie, Kiese, Sande und Schluffe, tlw. torfig/ muddig, mit mineralischen Fremdbeimengungen wie Ziegel- und Betonbruch, untergeordnet Schlacken,
Herkunft aus anthropogenen Auffüllungen.

Einstufung nach TR LAGA M20 (= TR LAGA Boden):
Z1.1 / Z1.2, vor allem aufgrund Sulfat > 20 bis 50 mg/l im Eluat und TOC > 0,5 bis 1,5%.

Abrechnung gemäß Wiegenoten. Die Wiegenoten sind zusammen mit den jeweiligen Registerscheinen zu übergeben.
Auf den Registerscheinen sind die Anfallstelle und das Bauvorhaben sowie die Abfallcharge eindeutig zu benennen. Registerscheine, die nicht zweifelsfrei dem Bauvorhaben zugeordnet werden können, werden nicht anerkannt.
Menge: 9400,000 t

**5.1.1.20 Schüttsteine entsorgen**
Rückgebaute Schüttsteinein, die nicht wiederverwendet werden können id verschiedenen Durchmessern und Schüttdicken nach Abstimmung mit dem AG einer Verwertung nach Wahl des AN zuführen.

AVV-Nr. 170504 Nicht gefährlicher Abfall

Abrechnung gemäß Wiegenoten. Die Wiegenoten sind zusammen mit den jeweiligen Registerscheinen zu übergeben.
Auf den Registerscheinen sind die Anfallstelle und das Bauvorhaben sowie die Abfallcharge eindeutig zu benennen. Registerscheine, die nicht zweifelsfrei dem Bauvorhaben zugeordnet werden können, werden nicht anerkannt.
Menge: 1300,000 t

**5.1.1.30 Holzpfähle entsorgen**
Die Gründungspfähle/ Holzpfähle sind aus dem Aushub der Baugrube fachgerecht zu trennen. Das Abbruchgut ist nach Wahl des AN fachgerecht zu entsorgen.
AVV-Nr. 200137* Gefährlicher Abfall

Durchmesser bis 0,35m
Länge bis 5,0m

Anzahl: ca. 440 Stück
Altholzkategorie A IV

Abrechnung gemäß Wiegenoten. Die Wiegenoten sind zusammen mit den jeweiligen Registerscheinen zu übergeben.
Auf den Registerscheinen sind die Anfallstelle und das Bauvorhaben sowie die Abfallcharge eindeutig zu benennen. Registerscheine, die nicht zweifelsfrei dem Bauvorhaben zugeordnet werden können, werden nicht anerkannt.
Menge: 70,000 t

**5.1.1.40 Mischabfälle entsorgen**
Aussortierte Mischabfälle gem. Position Fremdstoffe separieren ordnungsgemäß entsorgen.
AVV-Nr. 170904* Nicht gefährlicher Abfall

Abrechnung gemäß Wiegenoten. Die Wiegenoten sind zusammen mit den jeweiligen Registerscheinen zu übergeben.
Auf den Registerscheinen sind die Anfallstelle und das Bauvorhaben sowie die Abfallcharge eindeutig zu benennen. Registerscheine, die nicht zweifelsfrei dem Bauvorhaben zugeordnet werden können, werden nicht anerkannt.
Menge: 1,000 t

**5.1.1.50 Bauschuttgemische entsorgen**
Aussortierte Gemische aus Beton, Ziegeln, Fliesen, Keramik, etc. gem. Fremdstoffe separieren ordnungsgemäß entsorgen.
AVV-Nr. 170107* Nicht gefährlicher Abfall

Abrechnung gemäß Wiegenoten. Die Wiegenoten sind zusammen mit den jeweiligen Registerscheinen zu übergeben.
Auf den Registerscheinen sind die Anfallstelle und das Bauvorhaben sowie die Abfallcharge eindeutig zu benennen. Registerscheine, die nicht zweifelsfrei dem Bauvorhaben zugeordnet werden können, werden nicht anerkannt.
Menge: 5,000 t

### Bereich 6 Elektro - und Steuerungstechnik Schleuse und Betriebsgebäude

#### Gewerk 6.1 Erschließung

##### Bauteil 6.1.1 Baustromversorgung

**6.1.1.10 Baustromversrogung aufbauen**
*** Pauschalposition
Baustromversorgungsanlage aufbauen Baustromversorgungsanlage für den Gesamtbedarf der Baustelle aufbauen, bestehend aus:

dem netzseitigen Anschluß, der Hoch- und Niederspannungsverteilung, den Meßeinrichtungen, erforderlichen Nebenzählerstellen sowie den baulichen Räumlichkeiten, entsprechend den Vorschriften des
zuständigen EVU.
Einschließlich aller Regieleistungen (EBA), die zwischen EVU und Auftragnehmer die zur normgerechten Bereitstellung erforderlich sind.
Menge: 1,000 psch

**6.1.1.20 Vorhaltung**
*** Pauschalposition
Baustromversorgungsanlage vorhalten.
Monat: '60'

Baustromversorgungsanlage vorhalten. Diese Leistung kann erst nach Abbau der Baustelleneinrichtung des AN in Rechnung gestellt werden.
Menge: 1,000 psch

**6.1.1.30 Baustrom abbauen**
*** Pauschalposition
Baustromversorgungsanlage beseitigen.
Menge: 1,000 psch

**6.1.1.40 Baustellenbeleuchtung**
*** Pauschalposition
Baustellenbeleuchtungsanlage errichten
(Baustellenverordnung - BausteIlV)
Vom 10. Juni 1998 einschließlich der aktuellen
Änderungen zum Auftragszeitpunkt.
Menge: 1,000 psch

**6.1.1.50 Vorhaltung Beleuchtungsanlage**
*** Pauschalposition
Baustellenbeleuchtungsanlage
vorhalten: '60' Monate
Menge: 1,000 psch

**6.1.1.60 Baustrombeleuchtungsanlage beseitigen**
*** Pauschalposition
Baustellenbeleuchtungsanlage beseitigen.
Menge: 1,000 psch

**6.1.1.70 Baustelleneinrichtungsplan**
*** Pauschalposition
Baustelleneinrichtungsplan

mit Darstellung von Masten, Leitungen, Transformatoren
und Übergabestationen.
für die Verteilung der Medien, die für den Betrieb von Kranen, Mischanlagen, Beleuchtung u.v.m. benötigt werden.
Ansprechpartner für die Aufrechterhaltung des Betriebes
der Baustelleneinrichtung Zeichnerisch sind darzustellen:
gesamte Fläche der Baustelleneinrichtung öffentliche und Baustellenstraßen (hierbei unterschieden, ob vom Auftraggeber oder vom Auftragnehmer erstellt) sowie ggf. Fahrzeugwaschplatz oder Waschanlage
geplante, im Bau befindliche und fertiggestellte bzw. vorhandene Bauwerke einschließlich Baugruben
geplante, im Bau befindliche und fertiggestellte bzw. vorhandene Ver- und Entsorgungsleitungen
(Stromleitungen, Telefonleitungen u.ä,
unterschieden danach, ob offen oder erdverlegt)
vorübergehende Bauten der Baustelleneinrichtung s.o.,
soweit vorhanden, Bautafeln, Baubüros, Kantine,
Wohnlager,
Ausfühurung: '5 fach Zeichnung farbig + 1x CD
Format
DWG AutoCAD 2013'
Menge: 1,000 psch

**6.1.1.80 Baustelleneinrichtung**
*** Pauschalposition
Baustelleneinrichtung
Einrichten, Vorhalten und Betreiben einer Baustelle während des Leistungsbereiches. Einzukalkullieren sind alle Sicherungsmaßnahmen für die ständige Verschlusshaltung von Werkzeugen und Materialien, sowie das tägliche Beräumen der Baustelle nach Arbeitsende.
Die Bennenung eines verantwortlichen Bauleiters für das ordnungsgemäße Betreiben der Baustelle.
Einschließlich Rüstungen für alle bauwerkspezifischen
Montagehöhen.
Menge: 1,000 psch

##### Bauteil 6.1.2 Leistungsanforderungen

*Hinweis: Stoffe, Bauteile und Bauelemente müssen, sofern nicht*
Stoffe, Bauteile und Bauelemente müssen, sofern nicht
ausdrücklich beschrieben oder vom AG genehmigt, ungebraucht sein.
Für die Güte der Stoffe, Bauteile und Bauelemente und für die Ausführung der Leistungen gelten die derzeit gültigen Vorschriften, Normen, Empfehlungen.
Soweit handelsüblich, müssen die Erzeugnisse das
Warenzeichen des Herstellers und das VDE-Prüfzeichen
tragen.

Die CE-Kennzeichnung gemäß EMV-Gesetz ist einzuhalten.
Da es sich im Falle der Maßnahme um Arbeiten handelt,
die in bestehenden sicherheitsrelevanten Objekten
ausgeführt werden, die teilweise saniert sind, erfolgt
eine Materialvorgabe zur Produktvereinheitlichung.

Der angebotene Preis für sämtliche im Leistungsverzeichnis aufgeführten Geräte und Materialien versteht sich für liefern, montieren und betriebsfertig anschließen, auch wenn das in den einzelnen Positionen nicht immer ausdrücklich erwähnt ist.
(Für Ersatzteile versteht sich der Preis nur für das Liefern.)

Betriebsfertig montiert versteht sich einschließlich
allem Klein-, Befestigungs und Abdichtmaterial sowie
der notwendigen Anschlußarbeiten.

*Hinweis: Der Zweck dieser Unterlagen ist es, Firmen, die auf den*
Der Zweck dieser Unterlagen ist es, Firmen, die auf den
Gebieten Anlagenbau / Installation tätig sind, die erforderlichen
elektrischen Spezifikationen zur Verfügung zu stellen, damit sie
in der Lage sind,  Anlagen anzubieten, zu entwerfen und
herzustellen, die dafür bestimmt sind, im Bereich des
Niedersächsischen Landesbetriebes für Wasserwirtschaft,
Küsten- und Naturschutz. installiert und betrieben zu werden.

Die gesamte Steuerlogik und sämtliche Schaltungen müssen so
ausgelegt werden, daß die Sicherheit des Betriebspersonals als
Hauptfaktor im Vordergrund steht.

1.1 Richtlinien der Europäischen Union - CE Kennzeichen
Um eine europaweite Übertragbarkeit zu sichern, müssen
alle Anlagen, die für Auftraggeber gebaut oder gekauft,
allen in Frage kommenden EU-Richtlinien und EN-Normen
entsprechen.
Jede Abweichung von dieser Anforderung vom Auftraggeber genehmigt werden.

1.2 Machinery Directive
Der Hersteller muß nachweisen, daß die Maschine der
gültigen "Machinery Directive 98/37/EC", zum Zeitpunkt der
Errichtung entspricht.
(Maschinenrichtline 2006/42 EG konsolidiert).
Die technischen Unterlagen, die im Anhang VII der Richtlinie beschrieben sind, müssen beim Auftraggeber zum Nachweis der Übereinstimmung eingereicht werden.

Die folgenden Punkte müssen darin enthalten sein:

- eine Gesamtzeichnung der Anlage
- Zeichnungen der Steuerschaltkreise
- Checkliste der wichtigen gesundheitlichen und sicherheitstechnischen Anforderungen
- vollständige Kabellagepläne, -Trassen und - Verläufe
- Betriebs- und Wartungsanweisung
- Bedienungsanleitung
- Kontaktpläne, Anweisungslisten
- Anwendersoftware der PLC
- Gerätehandbücher aller verwendeten Baueinheiten und Systeme
- Erdungs-, Blitzschutz- und Potentialausgleichspläne
- Planunterlagen verwendeter Geräte
- Prüfprotokolle der Erstprüfung aller Einrichtungen gem. VDE
- Bestätigung der Ausführung gem. VDE 0100 und BGV A2
- vollständige Detailzeichnungen, Berechnungen und Testergebnisse, die für den Nachweis, dass die Anlage den
Gesundheits- und Sicherheitsanforderungen entspricht, als
notwendig erachtet werden- Liste der angewandten Normen
- jegliche andere technische Spezifikation
- Allgemeine Risikoanalyse für sämtliche Risiken gemäß
EN ISO 14121
- Implementierung sicherheitsrelevanter Steuerungsfunktionen entsprechend den zu beseitigenden Risiken in der Abstufung gem EN IEC 62061(Safety Integrity Level)
und der EN ISO 13849-1(Performance Level) und der
EN ISO1349-98 (Validierung)
- Risikoanalyse der Sicherheitssteuer- und -Schaltkreise nach
EN IEC 6201 (muß vor Baubeginn genehmigt werden)
- Eine Kopie der Bedienungsanleitung in der Sprache des
Bestimmungslandes
Die oben erwähnte Dokumentation muß zusätzlich zum Handbuch (als Druckversion) möglichst auch in digitaler Form zur Verfügung stehen.
Für Detailangaben bezüglich des erforderlichen Softwareformats kontaktieren Sie den zuständigen Ingenieur des Auftraggebers

1.3 Low Voltage Directive, Dokumentation.
Der Hersteller muß nachweisen, daß die Maschine der "Low
Voltage Directive 73/23/EEC" und deren Änderungen entspricht.
Folgendes muß an den Auftraggeber eingereicht werden, um diese Übereinstimmung zu darzulegen:

- Eine allgemeine Beschreibung der elektrischen Ausstattung
- Zeichnungen der Schaltkreise und Schaltteilliste
- Auflistung der angewandten Normen, unter denen die EN
60204 sein muß - Ergebnisse der Berechnungen und Tests zum Nachweis der Übereinstimmung mit der Richtlinie

1.4 EMC Directive, Dokumentation.
Der Auftragnehmer muss nachweisen, daß die Maschine der
"Electromagnetic Compatibility Directive 89/336/EEC" und dere
Änderungen entspricht.
Falls nichts anderes vereinbart, muß ein vollständiger Testbericht an den Auftraggeber eingereicht werden, um die Übereinstimmung mit der Richtlinie darzulegen.

1.5 CE Kennzeichen
Das CE Kennzeichen muß auf deutlich sichtbare, lesbare
und
dauerhafte Weise befestigt werden.
Es stellt einen Verstoß dar, das CE-Kennzeichen an
Anlagen anzubringen, wenn sie nicht die Vorschriften der
Richtlinien erfüllen und sicher sind.
Der Auftragnehmer wird daraufhingewiesen, daß Schäden,
die nachgwiesener Weise aus Unterlassungen gegen o.g.
Vorschriften entstehen, zu Straf- und Zivilrechtlicher
Verfolgung führen.

1.6 CE- Konformitätserklärung
Der Hersteller muß eine Konformitätserklärung
ausstellen, auf der alle zutreffenden europäischen Richtlinien
aufgelistet sind.

1.7 Zusätzliche Dokumente des Auftraggebers
Die vorliegende technische Spezifikation bezieht sich
auf die im folgenden aufgeführten Dokumente.

Sie werden vom Auftraggebers bereitgestellt:
- aktueller Stand der iterativen Risikoanalyse
- Maschinennahe Steuerung Toranlagen
- Übersicht Steuerung und Komunikation
- Erdungsplan
-  Lastfluß und Selektivitätsübersicht
-  Übersicht Audio- und Videoanlagen
-  Übersicht EMA + BMA
-  Übersichtsschaltpläne
-  Kabeltrassen- und Installationspläne

1.8 Abweichungen und Ersatz
Eine detaillierte Funktionsspezifikation kann gegebenenfalls
diese Spezifikation ergänzen, um zusätzliche Anforderungen für eine bestimmte Maschinenkonstruktion festzulegen.
Jegliches Abweichen von vorgegeben Spezifikation bzw. die
Verwendung von vorgegebenen kommerziellen Komponenten,
die davon abweichen, bedürfen der Zustimmung einer oder
mehrerer der folgenden Personen: des zuständigen
Ingenieurbüros, des Auftraggebers sowie der vom Auftraggeber
eingesetzten Prüforganisation.
Der zuständige Entwickler des Auftragnehmers setzt die Vorgenannten über jegliche Abweichung dieser Spezifikation
vor Abnahme in Kenntnis.

Sämtliche Änderungen, die Einfluss auf die Kosten bzw.
Lieferung in Verbindung mit dem Auftrag haben, müssen
durch den Auftraggeber genehmigt werden.

1.9 Auftragnehmerhaftung
Der Auftragnehmer ist für Einhaltung aller Richtlinien/ Anforderungen, die in diesem Dokument dargelegt wurden, verantwortlich.
Er haftet außerdem für Kosten, die entstehen, wenn Abweichungen davon behoben werden müssen.

1.10 Schulung
Der Auftragnehmer ist verpflichtet, Schulungen für das
elektrische Steuerungssystem für das Bedien- und
Wartungspersonal des Auftraggebers vor Ort durchzuführen.
Er ist verantwortlich dafür, die Mitarbeiter im Umgang mit
einzelnen Komponenten zu schulen. Er übernimmt die
Verantwortung dafür, dass eine Schulung zu Betrieb, Einrichtung, Eichung und Fehlersuche der jeweiligen Maschine
durchgeführt wird.
Details bezüglich Schulungszeitpläne, Kursmaterialien sowie zu behandelnde Themengebiete sind mit dem Auftraggeber
abzustimmen.

1.11 Energieeffizienz
Bei der Konzeption der Anlagen ist zu berücksichtigen,
dass
eine Senkung des Energieverbrauchs erreicht werden
kann.
In die Planungsüberlegungen sollten energiesparende
Element
mit einbezogen werden, genauso wie eine automatische Stromabschaltung der elektrischen Systeme nach einer voreingestellten Standby-Dauer.
Die verfahrenstechnische Anpassung der zyklischen Dienste
für den Ruhebetrieb und den Standby- Betrieb der Anlage.

1.12 Veraltung der Anlagen
Der Lieferant muss eine Auflistung aller elektrischen
und elektronischen Komponenten (PLCs, MMIs, Servo Drives,
Visio Systeme, etc...) anfertigen, auf der das Datum der Veralterung und jeglicher vom Anlagenhersteller gewährter Service
nach derVeraltung aufgeführt ist.

*Hinweis: Der Errichter muss nachweisen,*
Der Errichter muss nachweisen, dass er zertifiziert  für BMA gem DIN 14675 ist, Die Anforderungen für die Projektierung, die Installation, und den Betrieb, die Instandhaltung der Brandmeldeanlagen (BMA).
Die Brandmeldeanlage müssen als Gefahrenmeldeanlagen (GMA) den Normen DIN VDE 0800, DIN VDE 0833 Teil 1 und Teil 2, DIN 14675 und der Reihe DIN EN 54 entsprechen.
D.h das anzubietende System muß besonders im Hinblick auf die Übtragungs-, Verschlusszustandsaufhebung mit dem Errichter der Einbruchmeldeanlage abgestimmt werden.
Der Einbau einer BMA ist mit der zuständigen Brandschutzdienststelle, insbesondere im Hinblick auf die erforderliche Übertragungseinrichtung abzustimmen.
Der anzubietende Leistungsumfang beinhaltet, neben den technischen Anfordwerungen auch alle erforderlichen Projektierungs-, Inbetriebsetzungs-, Test-, Regie-, und
Dokumentationsleistungen, nach DIN 14675 / 04_2014 für den Einrichtungsschutz.

*Hinweis: Anforderungen für die Projektierung, die Installation,*
Anforderungen für die Projektierung, die Installation, den Betrieb und die Instandhaltung der Einbruchmeldeanlagen (EMA).

Verbindlich ist der einheitliche Pflichtenkatalog, in der zum Zeitpunkt der Errichtung gültigen Fassung, für Errichterunternehmen von Überfall- und Einbruchmeldeanlagen  der Kommision für polizeiliche Kriminalpräventation
Pflichten,. D.h der Errichter muss nachweisen,
dass er im Adressenverzeichnis des Bundeslandes Niedersachsen aufgenommen ist und die Bedingungen und Anforderungen des Kataloges anerkennt.
Der anzubietende Leistungsumfang beinhaltet, neben den technischen Anforderungen auch alle erforderlichen Projektierungs-, Inbetriebsetzungs-, Test-, Regie-, und
Dokumentationsleistungen, die erforderlich sind das Betriebsgebäude gemäß der gewerblichen Schutzklasse der VDS-KLasse B SG2 zu sichern.

*Hinweis: INSTRUMENTATION UND ELEKTRONISCHE GERÄTE*
INSTRUMENTATION UND ELEKTRONISCHE GERÄTE

1. Ausfallsichere Instrumente (prüfende Sensorik)
Instrumente (prüfende Sensorik) sowie deren
Kommunikationsverbindungen mit der speicherprogrammierbaren Steuerung (SPS) müssen so konstruiert sein, dass das fehlerhafte Instrument stillgesetzt wird, falls entweder das Instrument oder seine Kommunikationsverbindung ausfällt.

2. Instrumentrations-Kommunikation
Wo immer möglich, müssen die speicherprogrammierbare
Steuerung (SPS) und das Instrument miteinander kommunizieren, um festzustellen, dass das Instrument seine
Prüfroutine eingeleitet hat.
Alle Störungssignale müssen pro Zyklus eine Zustandsänderung durchlaufen, und zwar vor dem Zeitpunkt, an dem die SPS das Gut-Signal erwartet.
Das Instrument muss alle Ausgangssignale in den Störungszustand zwingen, und die SPS muss bestätigen, dass die Ausgabesignale sich tatsächlich im Störungszustand befinden.

3. Eingänge/ Ausgänge
Sämtliche Ein- und Ausgänge zwischen der speicherprogrammierbaren Steuerung (SPS) und den
Instrumenten müssen über Optokoppler verbunden sein.
Generell ist eine Signalspannung von 24 VDC zwischen dem
Instrument und der SPS vorzusehen.
Alle Instrumenteneingäng und -ausgänge sind mit "gefiltertem" Wechselstrom zu versorgen.

4. Techniker-Berührungsschutz
Sämtliche Instrumente und Detektoren müssen so konstruiert sein, daß eine Berührung durch das Personal mit allen Spannungen von mehr als 50 VDC, 25 VAC nicht möglich ist.
Teststellen sollten für Timing- Signale und regelmäßig kontrollierte Signale vorhanden sein.

5 Verdrahtung
Leitungen und Kabel für elektronische Sensoren (Detektoren)
müssen in durch Metalltrennstege geteilten Kabelkanälen bzw.
separaten Kabelkanälen untergebracht werden.

6. Stromquellen der Instrumente
Alle PC-basierten Instrumentationssysteme sollten von
einem "Online" "Hot-Swappable" USV-System aus mit Strom
versorgt werden. Der PC sollte eine Schnittstelle zur USV
besitzen.

*Hinweis: Installation Lichtwellenleiter*
Installation Lichtwellenleiter
Die Verlegung der LWL-Leitungen erfolgt in Teillängen.
Die Montage hat mit jeglichem Zubehör von Befestigungsmaterial in verschiedenen Ausführungsarten, unter Putz, auf Putz, auf Kabelwannen bzw in Leerrohren zu erfolgen.
Dieses Befestigungsmaterial muß in den Einheitspreisen enthalten sein.
Alle Kabel und Leitungen sind an den Enden mit der Kabelnummer, dauerhafter Beschriftung, in einem Kabelmerker zu kennzeichnen.
Nachfolgend angegebene Verlegearten beziehen bei Postionsangaben auf die vorherrschende Verlegeart des Abschnittes, d.h. auch andere Verlegarten können möglich sein.
Die Verlegung der LWL-Kabel ist von geeignetem
Fachpersonal durchzuführen.
Scharfkantige Ecken und Kanten sind vor der Verlegung mit geeigneten Maßnahmen zu sichern um die LWL-Kabel beim Einzug nicht zu beschädigen.
Die vom Kabelhersteller vorgegebenen Biegeradien und max. Zugkräfte sind unbedingt einzuhalten.
Jede Beschädigung des Außenmantels, der Fasern oder der
Verschlechterung der optischen Kabeldaten, die durch unsachgemäße Verlegung verusacht werden, sind
zu vermeiden.

Verlegungsart in Kabelwanne / Leerrohr
Unter diese Verlegungsart zählen alle Leitungen, die
auf Kabelwannen, Gitterrinnen, in Kabelkanälen oder
Leerrohren einzuziehen sind.

Verlegungsart auf Putz
Die Montage erfolgt auf Steigetrassen, auf Wände oder
Decken mittels Abstandsschellen, Kabelklammern oder
Kabelschlaufen.
Der Befestigungsabstand darf 60 cm nicht überschreiten. Das Befestigen an Konstruktionen  anderer Ausbaugewerke sowie Aufhängungen mittels Metalldrähten ist nicht gestattet.
Verlegen in vorhandenen Kabelkanälen, öffenbare Zwischenwände usw., wobei das Öffnen und Schliessen der Abdeckungen mit einzukalkulieren ist.

Verlegungsart in Zwischendecken Leitungsverlegung in
der Zwischendecke oder in Leichtbautrennwänden mit
ausreichender Befestigung, z.B. mit Kabelbügeln, Kabelbinder oder Sammelhalterungen.
Vor Inbetriebnahme der gesamten Schwachstrom und LWL-Leitungen, auch von Teilbereichen, sind alle vom Auftragnehmer gelieferten und verlegten Leitungen einschl. aller Meß- sowie Prüfgeräte samt Zubehör nach den zur Zeit gültigen VDE-Vorschriften zu überprüfen.
Die gemessenen werte sind in einem Meßprotokoll festzuhalten, das bei der Abnahme mit den anderen
Unterlagen abzugeben ist. Schadhafte Leitungen sind
sofort nach Erkennung auf Kosten des Auftragnehmers auszutauschen.

*Hinweis: DOKUMENTATION*
DOKUMENTATION
1. Allgemeines
Es werden die erforderlichen Dokumente und die Dokumentationsformatierungen dargestellt, die vom Auftraggeber spezifiziert werden, um eine ordnungsgemäße Installation, Betrieb sowie Instandhaltung der elektrischen Ausrüstung zu
erleichtern.

1.1. Erforderliche Dokumentation
Die folgenden Dokumentationen müssen mit jedem Teil der
Ausrüstung, die für den Auftraggeber gebaut wird, übereinstimmen.
- STROMLAUFPLÄNE
- KLEMMPLÄNE
- SYSTEM/BLOCKSCHALTPLAN
- ANORDNUNGS- UND BESTÜCKUNGSPLÄNE
- STÜCKLISTEN DER ELEKTRISCHEN BAUTEILE UND
GERÄTE (Diese müssen separat mit MS Excel Tabellenkalkulation erstellt- und eingereicht werden)
- AUFSTELLUNGSPLÄNE
- KABELLAGEPLÄNE
- KABELLISTEN
- INSTALLATIONSPLÄNE
- BETRIEBS- UND WARTUNGSANLEITUNG
- BEDIENUNGSANLEITUNG
- KONTAKTPLÄNE SPS
- ANWENDERSOFTWARE
- ERDUNGS-, BLITZSCHUTZ- UND
POTENTIALAUSGLEICHSPLÄNE
- PRÜFPROTOKOLLE DER ERSTPRÜFUNG ALLER EINRICHTUNGEN gem. VDE
- BESTÄTIGUNG DER AUSFÜHRUNG gem. VDE u. BGVA
- LISTE DER EMPFOHLENEN ELEKTRISCHEN ERSATZTEIL
- ELEKTRO-SERVICEHANDBÜCHER
- SCHALTSCHRANKLAYOUT
- INSTALLATIONS- bzw. DATENBUSPLAN
- SPS / SOFTWARE-PROGRAMMFLOWCHART
Die oben erwähnten Dokumentationen müssen vor Konstruktion der Anlagen durch den zuständigen Prüfer des Auftraggebers genehmigt werden.
- PLC/SOFTWAREPROGRAMM
- ELEKTRONIK-SCHALTPLÄNE
- DIE ERFORDERLICHEN KALIBRIERHANDBÜCHER
- ELEKTRISCHE / ELEKTRONISCHE
SPEZIFIKATIONSBLÄTTER (DATENBLÄTTER)
- SENSORANORDNUNG
- AKTOREN-/ MAGNETVENTILANORDNUNG
- DATENÜBERTRAGUNG/ SCHNITTSTELLENDATENSTRUKTUR-ZEITSYNCHRONISATIONSSCHEMATA
- ALLE LIZENZEN UND DOKUMENTATION FÜR DIE
INSTALLIERTE SOFTWARE
- AUSRÜSTUNGSDOKUMENTATIONEN BETEILIGTER
DRITTER (SPS & SERVOANTRIEB HANDBÜCHER;
HERSTELLERGARANTIE; ETC)
- LOCK OUT/ TAG OUT ABSCHALTVERFAHREN
Die oben erwähnte Dokumentation muss zusätzlich zum
Handbuch (als Druckversion) und in digitaler Form zur Verfügung stehen.
Für Detailangaben bezüglich des erforderlichen Softwareformats ist der Auftraggeber zu kontaktieren

1.2 CAD-Zeichnungen
Sämtliche elektrischen Schaltpläne und Geräteanordnungspläne
müssen durch die neueste Version von Auto CAD,
bzw. durch ein anderes kompatibles
Paket für rechnergestütztes technisches Zeichnen, das in eine
DWG-Datei exportiert wird, generiert werden.
Der Auftraggeber benutzt für schematische
Stromlaufpläne und Schalttafelkonstruktion Auto CAD. Auftragnehmer, die kein kompatibles System benutzen, sind
verpflichtet, das erforderliche Format zur Verfügung stellen.
Grundschaltpläne müssen für das elektrische System geliefert werden. Sämtliche elektrischen Symbole müssen mit den Angaben der gültigen Normversion der Electrical Symbol
Librar übereinstimmen. Alle elektrischen Symbole, die nicht
enthalten sind, müssen gesondert dargestellt und auf der
elektrischen Zeichnung beschrieben werden. Die Symbole und die Kennzeichnung der Komponenten und Geräte müssen durch
die gesamte Dokumentation und an der Anlage einheitlich sein.
Ein Querverweis-System ist in Verbindung mit jedem Relais,
Ausgabegerät, Grenzschalter, Druckschalter usw. anzuwenden,
damit jeder Kontakt, der mit dem betreffenden Gerät in Beziehung steht, leicht auf den Plänen gefunden werden
kann.
Die Zeichnungen müssen eine Funktionsbeschreibung für
jedes Gerät enthalten.
Die elektrische Zeichnung muss die Schaltersymbole
unter folgenden Betriebsbedingungen darstellen:

Bei Abschaltung sämtlicher Medien (Stromversorgung,
Luft, Wasser, Schmiermittel usw.) müssen sich die Elemente
der Anlage und ihrer elektrischen Geräte im Ruhezustand
befinden.
Schaltkreise müssen derart dargestellt werden, dass sie
zum Verständnis ihrer Funktionen sowie zur Erleichterung der
Maschinenwartung und der Fehlersuche beitragen.

Für große Systeme die eine Anzahl von externen Geräten
außerhalb des Hauptschaltschranks aufweisen, muss eine
elektrische Installationszeichnung zur Verfügung gestellt
werden. Diese Zeichnung muss ausführliche Informationen
über die externen Anschlüsse aller elektrischen Geräte an
der Maschine wiedergeben.
Die Zeichnungen müssen Stift-Kennzeichnungen für
Stecker- / Steckbuchsen enthalten.
Die Zeichnungen müssen DIP-Schalterstellungen und
Jumpereinstellungen darstellen.

1.3 Papierformat
Der Auftraggeber stellt die Zeichnungskopfvorlage für das
gewählte Papierformat, die Zeichnungsnummern sowie die
Angaben für den Zeichnungskopf zur Verfügung.
Der Auftragnehmer darf seine Zeichnungskopfinformation
neben dem Auftraggeber-Zeichnungskopf einfügen.

1.4 Referenz-Diagramm
Große Pakete elektrischer Zeichnungen, die eine große Anzahl
Unterbaugruppen enthalten, müssen mit einem Referenz-Diagramm (Stammbaum) versehen werden.

2. Schaltpläne
Elektroschemata werden mit Hilfe eines PREFIX-Systems
für
Beschriftungsgeräte und Drahtnummern erstellt. Jede
Komponente und jeder Draht muß eine einmalige Nummer
erhalten, die aus zwei Teilen besteht. Die ersten zwei
Ziffern geben das Blatt an, auf dem sich das Gerät bzw. der
Draht befindet. Ein Bedientaster, der z.B. auf Blatt 3 von 10
Blättern
einer schematischen Zeichnung vorkommt, würde folgende
Bezeichnung tragen: 03PB-1. Die Angabe "03" ist der
Vorsatz
(PREFIX), der besagt, dass der Bedientaster von Seite 3
stammt. Der zweite Teil ist die Gerätebezeichnung: in
diesem Beispiel PB-1.
Die folgenden Bedientaster auf dem gleichen
Blatt werden mit den nachfolgenden Nummern bezeichnet:
z.B. 2, 3, 4 Beim folgenden Blatt wird die Nummernbezeichnung wieder mit "1" beginnen, der Vorsatz muss aber die neue Blattnummer entsprechend angeben. Drahtnummern werden wie folgt vergeben: Die Drahtnummern
z.B. für 03PB-1 sind 0306 und 0307. Der Vorsatz "03"
gibt wie bereits beschrieben die Blattnummer an; die letzen
beiden Ziffern sind die Drahtbezeichnungen für Blatt 3. Bei
jeder neuen Zuweisung eines Drahts, z.B. für Blatt 3, wird die
Bezeichnungsnummer um eine Ziffer erhöht. Bei Blatt 4
beginnen die neuen Drahtnummern beispielsweise mit 0401
und die Geräte beginnen ebenfalls mit dem Anhang (SUFFIX)
"1".
Bei Geräte- und Drahtbezeichnungsnummern, die auf einem
Blatt beginnen und auf dem folgenden Blatt fortgesetzt
werden,
werden die ursprüngliche Nummer und die
Gerätebezeichnung
auf dem folgenden Blatt in Klammern angegeben bzw.
unterstrichen. Auf jedem Blatt muss die letzte
Drahtnummer, die auf diesem Blatt verwendet wird, besonders
gekennzeichnet werden.
Bei komplexen Anlagen, die aus mehreren Abschnitten
bestehen, kann der Auftragnehmer ein mit dem Auftraggeber
abgestimmtes detailliertes Nummernvorsatzsystem einführen,
bei dem durch einen erweiterten Vorsatz (z.B. B01PB01) die
verschiedenen Abschnitte der Anlage unterschieden werden.
2.1 Stromlaufpläne
Stromlaufpläne dürfen höchstens drei senkrecht nebeneinander angeordnete Strompfadsätze pro Blatt enthalten, es sei
denn, wird eine Sondergenehmigung für einen Ausnahmefall
erteilt.

2.2 Strompfadabstände
Der Abstand zwischen waagerecht verlaufenden Strompfaden sollte 25 mm nicht unterschreiten, für größere Geräte wie
E/A-Module, Motorschaltgeräte, Steckverbinder, Glasfaser-/ Näherungssensoren und ähnliche Elektrosymbole darf 25 mm
überschritten werden.
Bei der Erstellung neuer schematischer Zeichnungen muss genügend Raum für zukünftige Änderungen freigelassen werden, die Verdrahtungsanordnung muss räumlich erfolgen, so dass Beschriftungen und Bemerkungen ausreichend Platz haben.

2.3 Strompfadnummerierung
Strompfadnummerierungen müssen verwendet werden, um die
Platzierung der Geräte zu kennzeichnen und um Querverweise innerhalb der schematischen Zeichnung zu ermöglichen.

Bei Schaltplänen, die zwei senkrecht nebeneinander angeordnete Strompfadsätze verwenden, muss der erste Strompfadsatz mit beginnen und mit 13 mm Schritten fortgeführt werden, bis dieZahl 34 max. zum Schluss des Blatts erreicht wird

Der zweite Strompfadsatz auf einem Blatt beginnt mit der Zahl 35
und wird bis einschließlich 68 max fortgeführt.

Die Strompfadnummerierung ist für jedes Blatt gleich.
Wenn auf eine bestimmte Linie Bezug genommen wird, müssen
Präfix-Bestimmungen angewandt werden.
Ein Strompfad auf Linie 24 von Blatt 3 erhält demgemäss die Bezeichnung 0324.
Der tatsächliche Start und Abschluss eines Strompfades kann in
manchen Fällen, je nach Schaltung die dargestellt wird, unterschiedlich sein (34 Strompfade pro Spalte).
2.4 Drahtnummerierung Jeder Draht muss mit einer einmaligen Nummer versehen werden.
Falls zusätzliche Verdrahtungsinformationen bei einem bereits vorhandenen Schaltplan hinzugefügt werden sollen,
muss die nächste freie Drahtnummer vergeben werden.
Drahtnummern müssen aus mindestens vier Ziffern bestehen:
die ersten zwei oder folgenden Ziffern geben die Blattnummer
an, die letzten zwei geben die Drahtnummer für dieses Blatt an.

*Hinweis: MENSCH-MASCHINE-SCHNITTSTELLE (HMI)*
MENSCH-MASCHINE-SCHNITTSTELLE (HMI)

1. Einführung
Für komplexe Steuerungssysteme wird vorzugsweise eine
Bedienschnittstelle mit Tastbildschirm (flachem Touchscreen),
optional nach Aufgabenstellung als mobiles Paneel, verwendet.
siehe Stylguide HMI )

2. Aufbau einer HMI (Mensch-Maschine-Schnittstelle)
Die HMI muss so eingerichtet sein, dass die Mitte des
Bildschirms =1,40 m über dem Boden des Vorort
Analagenführerstandes liegt. Bei Einsatz von mobilen
HMI Panelen ist zu gewährleisten, dass Bediener die zu
bedienende Anlage/ Anlagenteil visuell kontrollieren kann. Ggf.
sind für Einsatzfälle, in den Netzkupplungsstelle, entfernter
vom zu bedienenden Objekt liegt flexible Kabelverlängerungen
mit Kupplungseinrichtungen vor zusehen. Der erreichbare
Bedienstandort an der Anlage ist mit dem Auftraggeber abzustimmen.
Die HMI darf nicht in einem Bereich der Anlage eingerichtet
werden, wo sie übermäßiger Schwingung oder physikalischen
Stößen ausgesetzt ist.

3. PC-Stromquelle HMI-PCs und Tastbildschirme sollten aus einem "Online" "HotSwappable" unterbrechungsfreien
Stromversorgungssyste gespeist werden. Der PC sollte eine Schnittstelle zur USV besitzen.

4. Anzeigeinformationen
Das HMI-Display muss mindestens folgende Informationen
beinhalten:
aktueller Anlagenzustand, Bauteilpositionen, Fehlerdaten, eine
graphische Darstellung, die die Einbauorte aller NOT-AUS-Schalter und Schutztürschalter und den Betriebszustand jedes Schalters wiedergibt, die Soll-Einstellungen aller Nockenschalter und den Echtzeitzustand aller E/A.

5. Hardware/Software
HMI-Systeme müssen in Übereinstimmung mit den neusten
Anforderungen des Auftraggebers bezüglich HMI Design and
Maintenance konstruiert werden. Computerhardware, Softwareauswahl und Informationen über Bildschirmformatierung sind mit dem Auftraggeber abzustimmen.

6 Verdrahtung
Ist die HMI auf einem beweglichen Schwenkarm
vorgesehen, s
ist sie mit flexiblem Kabel zu verkabeln. Der Füllgrad
des
Schwenkarms darf nicht mehr als 25% betragen.

7. Schwenkarmgehäuse
Ist die PC-basierte HMI in einem Schwenkarmgehäuse untergebracht, so muss eine Wärmeableitung vorhanden
sein, bzw. das Gehäuse selbst solle vom wärmeableitenden Typ
sein.

*Hinweis: MOTORE UND FREQUENZUMRICHTER*
MOTORE UND FREQUENZUMRICHTER
1. Leistungsfaktor
Bei allen Anwendungen sind die Anschlussbedingungen der
Versorger zu beachten. Bei Motoren mit Leistungswerten
= 20 kW ist der Leistungsfaktor prinzipiell zu korrigieren,
um einen nacheilenden Vollast-Leistungsfaktor von 95%...98% (cos0.95..0.98) zu erreichen. Kondensatoren sind bedarfsweise
über ein spezielles Kondensatorschütz zuzuschalten
Bei modulierten Steuerbefehlen des Versorgers, z.B. 750
Hz Steuerbefehle, dürfen keine Kondensatoren ohne Tonfrequenzsperre, hier für 750 Hz, mit der Netzversorgung parallelgeschaltet werden.

2. Thermischer Schutz Motoren, die sehr häufig ein- und ausgeschaltet werden (z.B. häufig angelassen und gebremst werden), müssen die Wicklungen integrierte Temperaturgeber aufweisen.

3. Motoren für hohe Nennlasten
Motoren = 7,5 kW müssen eine Anlasseinrichtung
oder Wechselrichter) aufweisen, um den Anlaufstrom auf
den doppelten Nennwert des Motors zu begrenzen.

4. Festellbremse
Wird eine Festellbremse benutzt, muss sie im Bremsmodus
aktiviert sein, wenn Strom-, Luft- und Ölzufuhr
unterbrochen werden.
Aus Gründen der Ausfallsicherheit sind gegebenenfalls
federbetriebene Feststellbremsen einzusetzen.
5. Frequenzumrichter
5.1 Frequenzumrichtergesteuerte Motore
Bei frequenzumrichtergesteuerten Motoren muss es sich
um Wechselrichter Duty Rated handeln.

5.2 Verdrahtung
Bei der Verdrahtung von frequenzumrichtergesteuerten
Motoren müssen geschirmte Kabel verwendet werden, die an beiden Enden (Frequenzumrichter und Motor) angeschlossen
werden.
Die Kabel sind nicht im Schaltschrank aufzuwickeln, sondern
müssen zurechtgeschnitten werden, dass 300mm für den
entsprechenden Endenabschluss bleiben. Die Länge der
ungeschirmten Motorenleiter im Schaltschrank sollte
möglichst kurz sein. Kabelenden dürfen nicht mit der Erdungsschiene, sondern müssen direkt mit den Umrichtern verbunden sein.

5.3 Netzfilter
Vorzugsweise sind interne Netzfilter anzuwenden.
Externe Netzfilter sind so nah wie möglich am Umrichter zu
installieren.
Netzfilter und Verstärker müssen an der gleichen Schalttafelfeld
angeschlossen sein.
Stromleiter müssen verdrillt und so ausgelegt sein, dass eine
EMV-Kopplung zwischen Eingang und Ausgang des Netzfilters
auftreten kann.
ANTRIEBE/ SERVOSYSTEME

1. Servosysteme
Servogeregelte Antriebe werden an allen in Frage kommenden Stellen eingesetzt, um die mechanischen Vorgänge zu vereinfachen und die Flexibilität des Betriebs zu erhöhen.

2. Bewegungserfassung
Der Start eines Zyklus bzw. eines Arbeitsgangs darf nur möglich
sein, nachdem alle Bedingungen der Sicherheitsschaltungen für Bediener und Maschine erfüllt worden sind.
Das Startsignal mit Selbsthaltung darf nur so lange erhalten bleiben, wie die Bewegung der Maschine fortlaufend erkannt werden kann.
Die Maschinenbewegung muss direkt aus einem Encoder- bzw.
Resolversignal erkannt werden.
Das Ausbleiben vonMaschinenbewegung muss die Selbsthaltung des Startsignals auflösen, die Maschine zum Stillstand bringen und die Maschine in einen betriebsbereiten Zustand versetzen.

3. Primär-/ Sekundärantriebssysteme
Bei der Verwendung von Mehrfach-Stellantriebssystemen
müssen mechanische Einrichtungen eingesetzt werden, die
die manuelle Auskupplung ermöglichen und Maschinenschäden
vermeiden helfen.

4. Nullposition
Eine Nullposition bzw. Grundstellung der Anlage muss festgeleg
werden. Alle Antriebe müssen deutlich gekennzeichnet werden, um die Weg-/ Zeiteinstellung (Position) der Antriebe in Bezug
aufeinander darzustellen.

5. Wartung der Anlagen
5.1. Erreichen der Ausgangsposition im Handbetrieb
Zu Wartungszwecken soll ein Schlagtaster eingerichtet
werden,
mit dem alle Servomotoren in ihre Ausgangsposition
gefahren
werden.
Dieser Schlagtaster muss verriegelt und kennwortgeschützt sein, und ist nur im Ingenieurbetrieb zu aktivieren.

5.2 Übersteuerung
Es müssen elektrische oder mechanische Mittel vorhanden
sein um eine Servo-Achsübersteuerung schnell zu beheben.

6. Softwaretools
Eine PC-Software muss vom Auftragnehmer zur Verfügung
gestellt werden, damit Servo -Systemprogramme und Parameter
abgerufen / eingelesen, angezeigt, bearbeitet und heruntergeladen werden können.

7. Servomotoren

7.1 Verdrahtung

Das Netzkabel für die Servomotoren darf nicht in der  Anschlusstafel gewickelt sein, sondern muss geschnitten
werden, so dass ca. 300 mm für den richtigen Anschluss
bleiben. Alle Kabelschirmungen in den Motoren müssen an
beiden Enden, Servo-Antrieb und Motor, angeschlossen werden.
Die Länge der ungeschirmten Servo-Motorenleiter im
Schaltschrank ist so kurz wie möglich auszuführen.
Kabelschirmungen dürfen nicht mit der Erdungsschiene,
sondern müssen direkt mit den Servo-Umrichtern verbunden
sein.

7.2. Servo-Positionierung (Encoder)
Bei der Eingangsverdrahtung für die Servopositionierung
muss eine saubere Versorgungsspannung angelegt werden.
Es sind geschirmte Kabel zu verwenden.

7.3. Feststellbremse
Wird eine Feststellbremse benutzt, muss sie im Bremsmodus
aktiviert sein, wenn die Medienversorgung unterbrochen wird.
Aus Gründen der Ausfallsicherheit soll gegebenenfalls eine
federbetriebene Handbremse eingesetzt werden.

*Hinweis: Sicherheitssystem Vorbemerkungen*
Sicherheitssystem Vorbemerkungen Nachstehend beschriebenes Sicherheitssystem, soll die zum Zeitpunkt der Lieferung geltenden
Sicherheitsstandards und Vorschriften erfüllen und als durchgängiges System eines Herstellers (Automatisierung, Bus, Bedienoberfläche, Bibliotheken, Melde-, Schalt-,  und Messgeräte...) angeboten werden.
Für die Kommunikation ist je nach Ebene/ Anwendung bzw.
in Kombination, Profinet /Profibus /ASI einzusetzen.
In der Spezifikation ist der Aufbau von programmierbaren elektronischen Systemen (PES) für sicherheitstechnische Systeme
(SIS, Safety Instrumented Systems) beschrieben. Das System muss in der Lage sein notwendige Schritte einzuleiten, um das EUC (Equipment under Control) in den sicheren Zustand zu versetzen bzw. einen entsprechenden Zustand aufrecht zu erhalten.
Das sicherheitstechnische System sollte gemäß den
nachfolgend aufgeführten Normen ausgelegt sein. Entsprechende Zertifikate, ausgestellt durch unabhängige Stellen wie beispielsweise TÜV, müssen vorliegen.
Grundlegende Sicherheit
- EN 61131-2: 1995 Speicherprogrammierbare Steuerungen
- Betriebsmittelanforderungen und Prüfungen
- EN 50178: 1997 Ausrüstung von Starkstromanlagen mit
elektronischen Betriebsmitteln
- DIN VDE 0110: 1989 Isolationskoordination für
elektrische Betriebsmittel in Niederspannungsanlagen
- EN  60068 Umweltprüfungen
- QSH IQSE Version 1.4 Qualitätshandbuch des TÜV
Produktservice IQSE
Elektromagnetische Verträglichkeit
- EN 61131-2: 1995 Speicherprogrammierbare Steuerungen
- Betriebsmittelanforderungen und Prüfungen
- EN 55011: 1997 Industrielle, wissenschaftliche und
medizinische Hochfrequenzgeräte (ISM-Geräte) -
Funkstörungen - Grenzwerte und Messverfahren
- EN 50081-2: 1993 Elektromagnetische Verträglichkeit
(EMV); Fachgrundnorm Störaussendung, Teil 2:
Industriebereich
- EN 50082-2; 1995 Elektromagnetische Verträglichkeit
(EMV); Fachgrundnorm Störfestigkeit, Teil 2:
Industriebereich

Sicherheitstechnik Anwendungsnormen
Maschinenanwendungen
- EN 60204-1: (sofern anwendbar) prEN 60204-1/prA1:
1998 Sicherheit von Maschinen - Elektrische Ausrüstung
von Maschinen
- EN 62061:2005 SIL 1-3 bzw. ISO 13849: 2006, PLa bis
PLe Sicherheit von Maschinen: Sicherheitsbezogene Teile
von Steuerungen,
Teil 1: "Allgemeine Gestaltungsleitsätze" Prozessindustrie
- DIN IEC 61511 VDE 0810: 2004 SIL 1-3, Teil 1 bis
3 Funktionale Sicherheit - Sicherheitstechnische
Systeme für die Prozessindustrie
- VDI / VDE 2180: 1996 Teil 1, 2 und 5 Sicherung von
Anlagen der Verfahrenstechnik mit Mitteln der
Prozessleittechnik (PLT)
- NE 31: 1993 NAMUR-Empfehlung
- ASNI/ISA - 84.00.01 Teil 1-3 - 2004 (IEC 61511-1
Mod)Funktionale Sicherheit - Sicherheitstechnische
Systeme für die Prozessindustrie

Branchen spezifische Anwemdungverordnungen und Normen
- Zusätzliche Technische Vertragsbedingungen -
Wasserbau (ZTV-W) für Technische Bearbeitung
(Leistungsbereich 202)
Ausgabe 2010 EU- Notifizierung Nr. 2010/577/D.

*Hinweis: Stundenlohnarbeiten*
Werden Stundenlohnarbeiten erforderlich, so ist dies gemäß § 15 VOB/B Abs. 3 vor Beginn schriftlich dem Auftrageber anzuzeigen.
Arbeiten im Stundenlohn dürfen nur in Ausnahmefällen und auf besondere Anweisung der Bauleitung zur Ausführung kommen.
Sie werden vergütet, wenn:
- die Ausführung durch die Bauleitung angeordnet worden ist
- die Stundenlohnzettel die Art, den Umfang und der Arbeiten, die verwendeten Materialien, die Namen und Berufsbezeichnung der Arbeiter enthalten.
- die Durchführung oder Fertigstellung der Arbeiten spätestens am Ende der jeweiligen Ausführungswoche von der Bauleitung
bescheinigt worden ist.

**6.1.2.10 Entwickler/Programmierer**
*** Bedarfsposition ohne GB
Entwickler/Programmierer.
Menge: 1,000 h

**6.1.2.20 Facharbeiter**
*** Bedarfsposition ohne GB
Facharbeiter.
Menge: 1,000 h

**6.1.2.30 Bauleiter**
*** Bedarfsposition ohne GB
Bauleiter.
Menge: 1,000 h

##### Bauteil 6.1.3 öffentliche Erschließung

**6.1.3.10 Regieleistung**
*** Pauschalposition
Regieleistung für die Herstellung der EVU Netzeinspeisung in der
bauseitserrichten Trafostation, einschließlich ggf.
erforderlicher
Antragsstellungen und Abstimmungen zwischen EVU und dem
Auftraggeber und ggf anderen Abnehmern.
Menge: 1,000 psch

**6.1.3.20 Anschließen von Kabeln Starkstromkabel NYY-04x95**
Anschließen von Kabeln Starkstromkabel NYCWY 3x 120sm/70
einschließlich aller Kabelschuhe, Kabelverbindungselemente, Kleinmaterial und Herstellung einer TAB gerechten Hauseinführung in die bauseitige Betonkompaktstation.
Menge: 1,000 St

#### Gewerk 6.2 Niederspannungshauptverteilung NSHV

##### Bauteil 6.2.1 Niederspannungshauptverteilung NSHV

*Hinweis: Niederspannungshauptverteilung*
Niederspannungshauptverteilung NSHV Niederspannungs-Hauptverteilung Hadelner Kanalschleuse mit nachfolgenden Schaltefeldern.

**6.2.1.10 Schrank-System EVU Einspeisefeld Breite: 600 mm ,Höhe: 2000 mm,Tiefe: 600 mm**
Schrank-System als Anreihschrank mit Kabelrangierraum (Sockel 200mm) lackiert, mit Montageplatte, eintürig  IP 55 Montageplatte, lackiert Breite: 600 mm, Höhe: 2000 mm,
Tiefe: 600 mm.
Approbationen: CSA  LR 59132, GL 15 644 - 00 HH
TÜVB 00 01 12010 115 de, VDE  6312 ÜG
Nivellierfüße, Schaltplantaschen Universalleuchte mit Stecker
Montage-Chassis Anreihverbinder für die Ausführung
Ausführung als 'Anreihschrank für die NSHV EVU Einspeisefeld'

Kabelkanal, EMV-Bodenbleche Standardscharnieren belastbar bis 1500 N. Abstand zu Innenkante Tür 100 mm im 25 mm DIN-Maßraster tiefenverstellbar.
Einbauebene der Baugruppen seitlich angeordnet.
Ausführung: Stahlblech
Lackierung: RAL 703
mit den Baugruppen:
EVU Einspeisefeld mit Seitenwand und den Baugruppen::
- Statusüberwachung, Stromschienen vertikal und
horizontal
- mit Verbindung zum Generator Einspeisefeld
- Phasenkontrolle optisch
- Überwachungsrelais 3 Phasenspannung Phasenasymetrie
-Leistungsschalter als Haupteinspeiseschalter
- Typ der Planung: Siemens Leistungsschalter VL400H
hohes Schaltvermögen Icu= 70kA, 415V AC 3-polig,
Anlagenschutz Überstromauslöser LCD ETU40, LI/LS/LSI
In=400A, Bemessungsstrom IR=160...400A, Überlastschutz,
ISD=1,5 bis 10xIR, II=11 x IN Kurzschlussschutz
Unterspannungsauslöser 220...250V AC
kommunikationsfähig ohne Hilfs-/Alarmschalter mit Motorantrieb
Sammelschiene ln= 400 A
Hersteller/ Typ des
Bieter: '....................................................'

- Für die Erfassung des Echtzeitzustandes und die Verbrauscherfassung der EVU Einspeisung wird ein Multifunktionsmessgerät vom Typ Siemens, SENTRON, Messgerät, 7KM PAC4200, LCD, L-L: 500 V, L-N: 289 mit
PROFIBUS Kommunikationsmodul für Erfassung der Schein-
/ Wirk- / Blindenergie/ cos phi, Oberschwingungen: 3. -
31., THD, Klasse 0,2 gem. IEC61557-12 bzw. Klasse 0,2S
gem. IEC62053-22 mit eigenem Kleinspannungsnetzteil
vorgesehen. Die Einbindung in die Laststeuerung erfolgt
als Slave der Profibuskommunikation der S7-1500
Steuerungen im Automatisierungsfeld.
Hersteller/ Typ des
Bieter: '....................................................'
Menge: 1,000 St

**6.2.1.20 wie vor als Genratoreinspeisefeld**
wie vor jedoch als
Generator Einspeisefeld
- Statusüberwachung, Stromschienen vertikal und horizontal
- mit Verbindung zum Leistungsabgangsfeld
- Phasenkontrolle optisch
- Überwachungsrelais 3 Phasenspannung Phasenasymetrie
- Leistungsschalter als Haupteinspeiseschalter gesteuert
- Typ der Planung: Siemens
- Leistungsschalter VL400H hohes Schaltvermögen
Icu=70kA, 415V AC 3-polig, Anlagenschutz
Überstromauslöser LCD ETU40, LI/LS/LSI In=400A,
Bemessungsstrom IR= 160...400A, Überlastschutz, ISD= 1,5
bis 10xIR, II= 11 x In Kurzschlussschutz
Unterspannungsauslöser 220...250V AC
kommunikationsfähig ohne Hilfs-/ Alarmschalter mit Motorantrieb
Hersteller/ Typ des
Bieter: '....................................................'

Für die Erfassung des Echtzeitzustandes des EVU
Einspeisung ist ein
- Multifunktionsmessgerät vom Typ Siemens, SENTRON,
Messgerät, 7KM PAC4200, LCD, L-L: 500 V, L-N: 289 mit
PROFIBUS Kommunikationsmodul für Erfassung der Schein-
/ Wirk- / Blindenergie/ cos phi, Oberschwingungen: 3. -
31., THD, Klasse 0,2 gem. IEC61557-12 bzw. Klasse 0,2S
gem. IEC62053-22 mit eigenem Kleinspannungsnetzteil
vorgesehen.
Hersteller/ Typ des
Bieter: '....................................................'

Die Einbindung in die Lastabwurfsteuerung erfolgt als
Slave der Profibuskommunikation der S7-1500 Steuerungen
im Automatisierungsfeld.
Der Anschluss eines Generatoraggregat erfolgt über eine
wandeingebaute  verschließbare Powerblogbox 400 A
Bemessungsspannung 1000V, IP 67
Powerlock: PBX- NLF- PD-ELI 400/ D
Ausführung: 'Lappkabel / Powerbox SD'
Hersteller/ Typ des
Bieter: '....................................................'
Menge: 1,000 St

**6.2.1.30 wie vor als Leistungsabgangsfeld Tore Gehäusebreite 1000mm**
wie vor jedoch als
Leistungsabgangsfeld Tore Gehäusebreite 1000 mm
- Stromschienen vertikal und horizontal mit Verbindung
benachbarten Einspeisefeldern.

-Leistungsabgang Tor 1 ungesteuert
Hersteller/Typ der Planung:
-Leistungsschalter Siemens
-Leistungsschalter VL250H hohes Schaltvermögen
Icu=70kA, 415V AC 3-polig, Anlagenschutz
Überstromauslöser LCD ETU40, LI/LS/LSI In= 200A,
Bemessungsstrom IR=80...200A, Überlastschutz, ISD= 1,5
bis 10xIR, II=11 x In Kurzschlussschutz
Unterspannungsauslöser 220...250V AC mit
Hilfs-/Alarmschalter
Hersteller/ Typ des
Bieter: '....................................................'

-Leistungsabgang Tor 2 ungesteuert
Hersteller/ Typ der Planung:
- Leistungsschalter Siemens
- Leistungsschalter VL250H hohes Schaltvermögen
Icu=70kA, 415V AC 3-polig, Anlagenschutz
Überstromauslöser LCD ETU40, LI/LS/LSI In= 200A,
Bemessungsstrom IR=80...200A, Überlastschutz, ISD= 1,5
bis 10xIR, II= 11 x In Kurzschlussschutz
Unterspannungsauslöser 220...250V AC mit
Hilfs-/Alarmschalter
Hersteller/ Typ des
Bieter: '....................................................'

- Leistungsabgang Tor 3 ungesteuert
Hersteller/Typ der Planung:
- Leistungsschalter Siemens
- Leistungsschalter VL250H hohes Schaltvermögen
Icu=70kA, 415V AC 3-polig, Anlagenschutz
Überstromauslöser LCD ETU40, LI/LS/LSI In=200A,
Bemessungsstrom IR=80...200A, Überlastschutz, ISD=1,5
bis 10xIR, II=11 x In Kurzschlussschutz
Unterspannungsauslöser 220...250V AC mit
Hilfs-/Alarmschalter
Sammelschiene In= 250 A
Hersteller/ Typ des
Bieter: '....................................................'

- Leistungsabgangsfeld sonstige Verbraucher
- Leistungsabgang KKS Anlagen
ist als Gruppeneinspeisung für die Leistungs- und
Controllerfelder der KKS Anlagen ausgeführt

- Leistungsschalter Siemens ungesteuert VL160X H hohes
Schaltvermögen Icu=70kA, 415V AC 4-polig, Anlagenschutz
Überstromauslöser TM, LI In=20A, Bemessungsstrom IR
= 20A, Überlastschutz II=300A, Kurzschlussschutz N
ungeschützt ohne Hilfsauslöser Hilfsschaltereinbausatz
2 HS (1S+1Ö)
Hersteller/ Typ des
Bieter: '....................................................'
Menge: 1,000 St

**6.2.1.40 wie vor als Leistungsabgangsfeld sonstige Verbraucher**
wie vor jedoch als Leistungsabgangsfeld sonstige Verbraucher Gehäusebreite 600 mm

Leistungsabgang Werkstatt gesteuert Hersteller/Typ der Planung:
Leistungsschalter Siemens VL160H hohes Schaltvermögen
Icu= 70kA, 415V AC 3-polig, Anlagenschutz
Überstromauslöser LCD ETU40, LI/LS/LSI In= 160A,
Bemessungsstrom IR= 64...160A, Überlastschutz, ISD=1,5
bis 10xIR, II=11 x In Kurzschlussschutz mit Schraubanschluss kommunikationsfähig ohne Hilfsauslöser ohne Hilfs-/ Alarmschalter+ Motorantrieb
Sammelschiene In= 200 A
Hersteller/ Typ des
Bieter: '....................................................'

Leistungsabgang Rundsteuerfeld gesteuert
Hersteller/ Typ der Planung:

Leistungsschalter Siemens VL160H hohes Schaltvermögen
Icu=70kA, 415V AC 3-polig,  Anlagenschutz
Überstromauslöser LCD ETU40, LI/LS/LSI In= 160A,
Bemessungsstrom IR= 64...160 A, Überlastschutz, ISD=1,5
bis 10xIR, II=11 x In Kurzschlussschutz mit
Schraubanschluss, kommunikationsfähig, ohne Hilfsauslöser ohne Hilfs-/Alarmschalter + Motorantrieb
Hersteller/ Typ des
Bieter: '....................................................'

Leistungsabgang statische Verbraucher ungesteuert
Hersteller/Typ der Planung:
Leistungsschalter VL160X H hohes Schaltvermögen
Icu= 70kA, 415V AC 3-polig, Anlagenschutz Überstromauslöser TM, LI In=100A, Bemessungsstrom Ir=100A, Überlastschutz II=1000A, Kurzschlussschutz mit Schraubanschluss ohne Hilfsauslöser Hilfsschaltereinbausatz 2 HS (1S+1Ö)
Hersteller/ Typ des
Bieter: '....................................................'

Leistungsabgang KKS Anlage (Kathodischer Korrosionsschutz)
Hersteller/Typ der Planung:
Leistungsschalter VL160X N Standard-Schaltvermögen
ICU=40kA, 415V AC 3-polig, Anlagenschutz
Überstromauslöser TM, LI IN=20A, Bemessungsstrom
IR=16...20A, Überlastschutz II=300A, Kurzschlussschutz
ohne Hilfsauslöser Hilfsschaltereinbausatz
Hersteller/ Typ des
Bieter: '....................................................'
Menge: 1,000 St

**6.2.1.50 wie vor als USV Einspeisefeld Gehäusebreite 600mm**
wie vor jedoch als
USV Einspeisefeld: 'Gehäusebreite 600mm, Höhe 2000 mm, Tiefe0 600 mm'

USV Einspeisefeld
Die über die USV eingespeisten Verbraucherfelder können
bei Wartungsarbeiten durch einen By- Pass direkt aus dem
von der 400 V Verteilung gespeist werden.

- Der Leistungsabgang für die Einspeisung der USV Anlage wird durch ein Leistungsschütz gesteuert.
Im Netzersatzbetriebsregime, bei Genratoreinspeisung, ist das zur Verfügung stehende Verteilnetz im Verhältnis zur Frequenzumrichter gesteuerten Last der Torantriebe zu schwach. Dadurch besteht dadurch die Gefahr, dass durch gleichzeitigen Betrieb von Oberschwingungerzeugenden Verbrauchern die Netzqualitätskriterien gemäß IEC 61000-3-2/12 nicht eingehalten werden kann (Flicker).
Dies führt dann zu Schäden der elektronischen Konstant Spannungsregeleinrichtung des Generator führen. Durch die S7-1500 Steuerungen wird im vorbeschriebenen Betriebsfall, d.h. bei Torbetrieb wird die USV Einspeisung abgeschaltet.
Während der Abschaltzeit erfolgt die Versorgung durch die
Stützbatterieanlage. Das Leistungsschütz verhindert die Rückspeisung bei BY-Passbetrieb und die Zerstörung der elektronischen Steuerung der Umrichter Anlage.

Leistungsabgang USV Einspeisung

Hersteller/Typ der Planung
Leistungsschalter Siemens VL160H hohes Schaltvermögen
Icu=70kA, 415V AC 4-polig, Anlagenschutz
Überstromauslöser ETU10, LIN In=100A, Bemessungsstrom
IR=40...100A, Überlastschutz, II=1,25 bis 11 x IN,
Kurzschlussschutz N geschützt mit Schraubanschluss ohne
Hilfsauslöser ETU kommunikationsfähig ohne
Hilfs-/ Alarmschalter
- Leistungsschütz: 75kW/400V/AC-3, AC
(40...60Hz)/ DC-Betätigung UC 220...240V Hilfskontakte
2NO+ 2NC 3- polig
Hersteller/ Typ des
Bieter: '....................................................'

Leistungsabgang By-Pass Schalter
Hersteller/ Typ der Planung
Leistungsschalter VL160X H hohes Schaltvermögen
Icu=70kA, 415V AC 4-polig, Anlagenschutz
Überstromauslöser TM, LI In=80A, Bemessungsstrom
Ir =80A, Überlastschutz II=1000A, Kurzschlussschutz N
geschützt mit Schraubanschluss ohne Hilfsauslöser ohne
Hilfs-/ Alarmschalter
Hersteller/ Typ des
Bieter: '....................................................'
Menge: 1,000 St

**6.2.1.60 wie vor als USV Verteiler Feld**
wie vor jedoch als
USV Verteiler Feld 'Breite 800m, Tiefe 500 mm'

Die Haupteinspeisung erfolgt über einen
Leistungsschalter am USV Ausgang. VL160N Mit
Standardschaltvermögen Icu=55kA, 415V AC 4-polig,
Anlagenschutz Überstromauslöser ETU10, LI In=63A,
Bemessungsstrom Ir=25...63A, Überlastschutz, II=1,25
bis 11 x IN, Kurzschlussschutz N geschützt mit
Hilfsschalter. Der Status der Einspeisung des USV
Verteilers erfolgt redundant unterbrechungsfrei über
den Wechselrichter aus dem Normalnetz oder durch das
Batteriemodul. Optional über den manuell zu betätigen
BY Pass. Die Freischaltung der USV Anlage erfolgt
ebenfalls Vor-Ort in der Reihenfolge: By-Pass
Zuschaltung dann USV Anlage Freischaltung. Zur
Vermeidung von unkontrollierten Abstürzen bei
Bedienungsfehlern durch Fehlschaltungen, werden alle
24V DC Lastromversorgungen für verfahrenskritische
Steuerungen batteriegepuffert. Der Spannungsstatus der
Verteilerschiene wird optisch angezeigt. Alle Stati der
Lastabgangsschalter werden überwacht.
Nachfolgende ist für die Lastabgänge folgendes
vorgesehen:
- USV Einspeisung UV Toranlage 1
- USV Einspeisung UV Toranlage 2
- USV Einspeisung UV Toranlage 3
- USV Einspeisung UV Schifffahrtssignalanlage Elbe
- USV Einspeisung UV Schifffahrtssignalanlage Kanal
- USV Einspeisung Flow Monitoring Kanal
- USV Einspeisung Flow Monitoring Schleuse
- USV Einspeisung 1 Leitstand
- USV Einspeisung 2 Leitstand
- USV Einspeisung Notlicht Flure
- USV Einspeisung Notlicht Leitstand + TFT Bildschirme
- USV Einspeisung Fluid Controller Kanal
- USV Einspeisung Fluid Controller Schleuse.
Menge: 1,000 St

**6.2.1.70 wie vor als Rundsteuerfeld**
wie vor jedoch als
Verbraucher Rundsteuerfeld 'Breite 600 mm'

In diesem Feld sind alle sonstigen Verbraucher angeordnet, die einen großen Wirkleistungsbedarf verursachen und mit eigenen statischen Steuerungen ausgerüstet sind. Die Steuerung dieser Verbraucher haben keine Laststeuerschnittstellen und ändern ihren Status durch Einspeisungsabschaltung nicht.
Die Einspeisung des Rundsteuerfeldes erfolgt über den
Lastabgang "Rundsteuerfeld".
Phasenkontrolllampen signalisieren den Spannungsstatus der Verteilerschiene.
Zur örtlichen Freischaltung des Feldes ist ein Trennschalter, 690V 100A 3-polig+ NF vorgesehen.
Alle Lastabgänge sind mit 3 poligen+ N LS Schaltern gesichert, die nach Anforderung mit RCD FI-Schutzeinrichtungen 3polig+ N, 30mA ausgerüstet sind.

Nachfolgende Lastabgänge sind vorgesehen:

- E-Herd ca. 7,5 kW
- Durchlauferhitzer 24 kW
- 63A Steckdosen Ost
- 63A Steckdosen West
- Pufferspeicher 9 kW
Menge: 1,000 St

**6.2.1.80 wie vor als staisches Verbraucherfeld**
wie vor jedoch als
Statisches Verbraucherfeld 'Breite 800mm mit
Seitenwand'

Die Einspeisung erfolgt aus dem Leistungsfeld "sonstige Verbraucher". Für die örtliche Freischaltung ist ein Trennschalter ein Trennschalter, 690V 160A 3-polig+ N vorhanden. Phasenkontrolllampen signalisieren den Spannungsstatus der Verteilerschiene.
Der Einsatz von gesteuerten Leistungsabgängen ist funktional bedingt durch die Höhe und die Gleichzeitigkeit der Einschaltinduktionsströme durch die LED Treiber bei Mastaußenleuchten erforderlich.
Die Steuerung wird durch INSTA Schütze 400V AC, 25 A, 4
Schließer mit 24 VDC Ansteuerung, im jeweiligen Leistungsstrang ausgeführt.

Als ungesteuerte Leistungsabgänge sind vorgesehen:

- Leistungsabgang Betriebsgebäude Etagenverteiler EG:
LS Schalter 400V, 10kA, 3polig + N, B, 32A

- Leistungsabgang Betriebsgebäude Etagenverteiler OG:
LS Schalter 400V, 10kA, 3polig + N, B, 25A

- Leistungsabgang Batterielader:
LS Schalter 400V, 10kA, 3polig + N, C, 10A

-Leistungsabgang Heizverteilung:
LS Schalter 400V, 10kA, 3polig + N, C, 32A

- Leistungsabgang Außenbeleuchtung Poller Leuchten
Verkehrswege Süd:
LS Schalter 400V, 10kA, 3polig + N, C, 10A

- Leistungsabgang Außenbeleuchtung Poller Leuchten
Verkehrswege Nord:
LS Schalter 400V, 10kA, 3polig + N, C, 10A

Als gesteuerte Leistungsabgänge sind vorgesehen.

- Leistungsabgang Außenlicht Reserve:
LS Schalter 400V, 10kA, 3polig + N, C, 16A

Leistungsabgang Außenlicht Schleuse Nord:
LS Schalter 400V, 10kA, 3polig + N, C, 16A

- Leistungsabgang Außenlicht Zaun Süd:
LS Schalter 400V, 10kA, 3polig + N, C, 16A

-Leistungsabgang Verkehrswegelicht Übergang:
LS Schalter 400V, 10kA, 3polig + N, C, 10A

- Leistungsabgang Außenlicht Reserve:
LS Schalter 400V, 10kA, 3polig + N, C, 16A
Menge: 1,000 St

**6.2.1.90 wie vor als Automatisierungsfeld Gehäusebreite 600mm**
wie vor jedoch als
Automatisierungsfeld: 'Gehäusebreite 600mm'

Software/ Anwender Programmierung Station im Abschnitt 12- Software und Dienstleistungen.

Automatisierungsfeld ist ein passend zum Anreih-Schranksystem in Reihe aufgestellter Elektronikschrankfeld mit Seitenwänden 49" Trageschienensystem, Teilmontageplatten für die Aufnahme nachfolgender Baugruppen:

-24 V DC Selektivitätsmodul zur Einzelabsicherung der
24V DC Verbraucher

- Steuerung S7-1500 als Prozessautomatisierungsstation für die Netzführungsteuerung der Leistungsverteilung Konfiguration der Planung siehe Baubeschreibung Seite 13 Abschnitt 2.2.1

- Industrail Ethernet Switch:
Siemens SCALANCE XM408-4C; als managend modularer  IE
Switch
Konfiguration der Planung siehe Baubeschreibung
Seite 13 Abschnitt 2.2.10

2 x Hutschienen LWL Vereiler mit Metallgehäuse Singelmode ST Duplex als Kabelendverteiler im Schaltschrank 2 x LWL Duplex Patchkabel  2- 3m ST/ST Siemens SIMATIC HMI Anschluss-Box Advanced für mobile Panels

-Siemens Simatic HMI mobile Panel KTP900F
Systemhersteller/Typ der Planung: {Siemens Simatic+ Siemens Scalance industrielle  Kommunikation, Siemens 6AV2125-2JB230AX0).

'Hersteller/ Typ des Bieter:....................................................'
Menge: 1,000 St

##### Bauteil 6.2.2 USV + externe Verteilungen

*Hinweis: Vorbemerkungen zur Baugruppe USV Anlage*
Vorbemerkungen zur Baugruppe USV Anlage:

Die nachstehend beschriebene statische USV-Anlage für
den Dauerbetrieb nach DIN VDE 0558 dient zur unterbrechungsfreien Stromversorgung verschiedener, nachgeschalteter kritischer Verbraucher.

Die USV-Anlage hat die Aufgabe, die angeschlossenen
Verbraucher sowohl bei einem Netzausfall, als auch bei Netz- oder Netzersatzanlagenbetrieb (NEA) unterbrechungsfrei mit Energie zu versorgen.

Dabei stehen drei Betriebsarten zur Verfügung
- Online,
- statischer Bypass
- Service Bypass

Verbesserung der Spannungs- und Frequenzqualität wird durch Doppelwandler im Online Betriebsmodus.
Die Baueinheiten der USV Anlage+ Batterieanalage werden
als anreihbare Schaltschrankeinheiten im Betriebsgebäude im Schaltanlagenraum der Niederspannungshauptverteilung aufgestellt.
Die Austattung der Batterieschränke mit ausziebahren Einschüben erfolgt nach Angaben des Bieters.
Bestandteil der nachfolgenden Leistungsposition sind die Verkabelung des Batteriesatztes und der USV Anlage untereinander durch den Kabelkeller des Betriebsgebäudes auf dem bauseitigen Verlegesystem.
Regieleistungen zur Erstellung der Datenpräsenntation, der Datenbank und des Steuerungszugriffes über das Profibus DP Netzwerk  für die Netzführungsautomation und für die Adminstrationleistungen über das Admin-LAN sind ebnfalls Bestandteil des Leistungsumfanges.

**6.2.2.10 Leistungs-USV**
Leistungs-USV

USV  Klasse-A, gemäss EN 62040-3 :2001, EN 62040- 1, EN 62040- 2

Eingangsanschluss 230 V/ 40050 Hz, Dreiphasig+ N+ PE
Ausgangssanschluss 230 V/ 40050 Hz, Dreiphasig+ N+ PE

Aufgabe: ON-LINE USV, Dauerwandler mit doppelter
Umwandlung VFI
gemäß EN62040-3: 2001
für die automatische Aufrechterhaltung der Spannungsversorgung aller erforderlichen Einspeisungen der Steuerung, sowie dem bedarfsweisen Betrieb der Tore mittels
Drehschrauber zur Ausführung von Torbewegungen ohne Netzeinspeiung.

Auftstellungsort: Betriebsgebäude NSHV Raum
3-phasige USV-Anlage single Anlage Statische elektrische Ausgangskenngrössen: Normalbetrieb sinusförmig
Ausgangsüberlastungsfähigkeit:  5 Minuten 110%
Ausgangsüberlastungsfähigkeit:  5 Sekunden 150%
Ausgangsnennspannung Veff 380/400/415
Ausgangsnennscheinleistung: 25 kVA
Ausgangsnennwirk.leistung: 20 kW
Batteriebetrieb sinusförmig
Ausgangsüberlastungsfähigkeit:  5 Minuten 110%
Ausgangsüberlastungsfähigkeit:  5 Sekunden 150%
Ausgangsnennspannung: Veff 380/ 400/ 415
Ausgangsspannungsänderung: +/ - 1 %
Ausgangsnutzscheinleistung: 4 kVA 158 min ohne externes Batterie- Pack
Gleich-/Wechselrichterbetrieb: 92%; Energy Saving Mode: 96%
max. Überbrückungszeit mit eingebauten Batterien: 25min
Wiederaufladezeit bis 90%: 8h
Steuerung und Fernsignale: Profibus Schnittstellen, Rückspeiseschutz, USV Eingang mit exterener Bypass
Steuerung, externem Reparatur By-Pass  Relaiskontakte,
Fernanzeige/ Fernbedienung, Not-Aus
Kenngrössen der Umgehung: manuell/ statisch, unterbrechungsfreie Umschaltung, Elektromagnetische Verträglichkeit: Störfestigkeit
siehe IEC 62040-2, Störaussendung siehe IEC 62040-2
einschließlch Inbetriebnahme

Hersteller/Typ der Planung: EATON Duline USV 9355, 9355/ 9155- 30 N, Höhe: 1684 mm, Breite 494 mm, Tiefe 792 mm, Gewicht: 600 kg- 3 Phasen/ 3 Phasen -
Single- Anlage(n) mit Bypass
Hersteller/ Typ des
Bieter: '....................................................'
Menge: 1,000 St

**6.2.2.20 Baugruppe Batterieanlage mit Batterien**
Baugruppe Batterieanlage mit Batterien

gem. IEC 896-2, EN/DIN 60896-2, DIN/VDE 0108-1, Abschnitt 6.4.1.1/6.4.2.1/ 6.4.3.1

Für die vorbeschriebene USV-Anlage sind stationäre, wartungsfreie, Batterien nach DIN 40729 der Norm OGiV
mit einer Gebrauchsdauererwartung von 10 Jahren zu liefern.

Als Batterieanschlusseinheit (BAE) ist ein NH- Sicherungslasttrennschalter vorzusehen.

Die Batterieanlage ist auf einem Batteriegestell mit
Auszügen zu montieren.

Die Batterie muß eine Last von 4 kVA für mindestens 720
Minuten versorgen.

Entsprechende  Verbindungskabel zur USV (ca 5m) sind
mitzuliefern und zu installieren. Geeignet für eine verminderte Belüftung nach VDE 0510 für eine Innenraumaufstellung Batteriegefäße aus ABS, säurebeständig, stoß- und
schlagfest und recylbar.

Poldurchführung lebensdauerlang gas- und elektrolytdicht.
Elektrolyt ist in mikroporösen Glasfaservlies-Seperatoren fixiert.
Batteriepole sind nach innen verschraubt.
Blöcke sind kurzschlussfest mit hochflexiblen Verbindern verschaltet.
Batteriedaten der Planung: EATON 2 stck. "Externe Batterie- Schränke"

2 stck. Höhe 1684, Breite 494 mm, Tiefe 758, Gewicht : 870 kg

Bestell.- Nr.1025067
Bestell.- Nr.1026604

Batteriedaten des Bieters: '.'

Anzahl Zellen: '................................'

Anzahl Stränge: '..............................'

Nennspannung: '..............................'

Nennkapazität C10 Gesamtbatterie: '.................'

Autonomiezeit: '................................'

Entladeschlußspannung/Zelle: '.......................'

Abmessungen ( L x T x H ) (mm): '....................'

V/ Zelle: '..........................................'

mm: '............................................'

Gewicht ca (kg): '.........................'

Batterieanlage inkl. Batteriegestell und Batterieabsicherung liefern, montieren und betriebsfertig anschließen
Menge: 1,000 St

**6.2.2.30 Batterielader**
Als Einbaubaugruppe in Batterischaltschrank.
Menge: 1,000 St

#### Gewerk 6.3 UV Torantriebe

##### Bauteil 6.3.1 Schaltanlagen

**6.3.1.10 Outdoor Kompaktgehäuse**
Outdoor Funktonsgehäuse
Hersteller/ Typ des
Bieter: '....................................................'

Modulares Funktionsgehäuse für Außenaufstellung
2 türig,  IP55 aus Aluminium
Abmaße der Planung: Bx HxT: 170x 1450x 500 mm
Sockelausführung in Abstimmung mit anderen fachlich Beteiligten (Stahlbau)
geeignet für die Aufstellung auf der Brückenplattform der Torpolygone.
Oberfläche Gehäuse und Tür: Polyester Beschichtung, außen pulverbeschichtet in RAL 7035 Struktur

Hersteller/Typ der Planung:

Rittal/Multifunktionsgehäuse MG15
Hersteller/ Typ des
Bieter: '....................................................'

Einbauten nach Wahl des Bieters zur Aufnahme der
nachfolgend beschriebenen Baugruppen

I. Einspeisebaugruppen:

1x Normalnetzeinspeisung 400 V, 125 A  mit Lasttrennschalter 3 polig mit Hilfsschalter,Schaltklasse AC-22B für den Schutz von Stromkreisen, Schaltschrankheizung, Beleuchtung, Reparatursteckdose, Lüftung, Erdungsklemmen und Spannungsanzeige, Blitz- und Überspannungsschutz als 4 poliger Kombiableiter 400/230V 100 kA für TN-S Netze

1x USV Netzeinspeisung 230 V,  mit Kompaktschalter 25
A, 36 kA Schaltvermögen, Bemessungskurzschlussstromfest,
Blitz- und Überspannungsschutz  Typ 1 Kombi- Ableiter
230V 100 kA für TN-S Netze

II. Schienenverteiler/Verteiler

400 V Normalnetz:
1x Leistungsabgang für Torantriebsbaugruppe mit 3 poligem
Leistungsschalter + Hilfsschalter für den Anlagenschutz und fehlersicherem Schaltschütz für die Laststromabschaltung des Antriebssteuerungssystem zur Erreichung des > SIL 2 für Stop Funktionen des Antiebes Schaltleistungsklasse L, Schalterbemessungstrom 200 A
zulassige Belastung 80 A Kurzschlussschnellauslöser, einstellbarem Überstromauslöser,
1x Lastabgang mit Leistungsschalter für den Motorschutz
mit Hilfsschalter und Schaltschütz für die Trommelbremse
Bemessungsleistung nach Vorgabe anderer fachlich Beteiligter
(Maschinenbau)

Motor Bemessungsleistung der Planung: 400V 2,2, kW
2 x Leistungsabagang mit Leistungsschalter 400 V, 6 A
und Schaltschütz für Laststromversrgung Riegelantrieb
1 x Leistungsabgang 400V, 32 A für CFE Steckdose
1x Leistungsbagang Ölsumpfheizung Getriebe 400 V, 16 A
1x FILS Leistungsabang  Begleitheizung 400V, 16 A

USV 230 Verteiler
1x Leistungsabgang LS Schalter  230 V CFE Steckdose 25
A für Anschluss Drehschrauber Notbedienung
1x fehlersichere Einspeisung 230V, 2A Steuerung
Haltebremse
2 x Leistungsabgang 230 V 6 A Steuerspannung 230 V
2 x Leistungsabbgang LS Schalter 230 V 16 A
Primäreinspeisung Schaltnetzteile Laststromversorgung 24 V DC

1 x Leistungsabagang 230 V 6A Verbraucher Audio- und
Videoanlagen
1 x Leistungsabgang 230 V Pepegelmessanlage NLKWKN

24 V DC Verteiler mit selektiven Leistungsabgängen
1 x Leistungsabagng Antriebssteuerung
1 x Leistungsabgang Si Elektronik Messachen
1 x Leistungsabgang Laststromversorgung Messachsen
1 x Leistungsbagang Laststromversorgung Signalgeräte
1 x Leistungsabgang Einspeisung Advance Controller
1 x Leistungsabgang ext. E/ A Kanäle I
1 x Leistungsabgang ext E/ A Kanäle II
1 x Leistungsbagang industrial Ethernet Netzwerk
(Profinet)
1 x Leistungsabgang Audio/Vidieo Ethernet Netzwerk
2 x Leistungsabgang Kameranlagen
1 x Leistungsabgang ELA Anlagen

Steuerungensbaugruppen:

1 x Schalteingang Status Handantrieb
1 x Schalteingang OGW Endlage Tor
1 x Steuerung Haltebremse + Stillstandsheizung
1 x Steuerung Motorlüfter
1 x Steurung Betriebsbremse (ext. Bremswiderstand)
mit den fremdgeräte Einbauten:

fehlersicherere Schaltschütze für Ansteuerung der
Haltebremse, Schaltschütz Stillstandsheizung, Schaltverstärkermodule für 2x Nährungsinitiatoren
obere Regelabschaltung, 6 x Signalpegelwandler für Wasserstandssonden, 2 x Signalpegelwandler für Messachse
1x redundantes 1 phasiges, unterbrechnungsfreies,
modulares Schaltnetzteil für 24 DC Steuer- und
Geberspannungsversorgung, Schaltschutz für Stillstandsheizung
1 xAntriebsseteuerungsystem als gebergesteuerte Vektorregelung der Drehzahlregelung, 1 x fehlersischers Controllermodul Messachen,
3 x selektivitäts Modul 24 V DC für Lastabgänge

Audio/Video Baugruppen
3x Anbindung der IP Kamersysteme optinal mit Hybrid Kabeln
Ethernet-line Cat5e

3 x Anbindung von VoIP Geräten optinal mit Hybrid
Kabeln
Ethernet-line cat 5e

Netzwerkanbindungen elektrisch mit Überspannungsschutz
- 1x Pegel Messanlagen NLKWN (nur für Tor 1 +3)
- 1x HMI mobiles Panel Anschlussbox optisch
- 2 x Industrial Ethnernet für die Ringredundanz des Prozesssteuerungsnetzwerkes
- 1x Ethenet LAN für das Audio Video Netzwerk

Aufstellungsort: auf dem Portal
Der Schaltschrank wird fix und fertig montiert, verdrahtet und
werkstattgeprüft,einschließlich Regieleistungen mit anderen fachlich Beteilgten geliefert und montiert.
Spezifikation von Installationsbaugruppen siehe Ausführungsbeschreibung und Baubeschreibung

Einachs Positionierhubantrieb für Asychronmotor mit Haltebremse
1 Stck

Einachs Positionierhubantrieb für Asychronmotor mit Haltebremse für Netzdaten: 400V, 50 Hz, niedrigste Netzspannung 360V
maximal kurzfristige Unterspannung 15%, 340V

bestehend aus:

Leistungsteil 75 kW, 145 A mit Safety Integrated Basis-Funktion
interen C2 Filter
Pulsfrequenz: 4 kHz
Verfügbarer Strom: 75 A
Verfügbarer Maximallastrom: 120 A Bremskomponente:

- Betriebsbremse Bremschopper für Bremswiderstand

Dauerleistung: 4 kW, Maximalleistung 80 kW

Motion Control Unit mit Funktionalität:
an wählbarer Virtueller Führungs-Achse 1: Fahrkurve Schleuse
befüllen und Tor öffnen

Virtueller Führungs- Achse 2: Fahrkurve Tor schließen
Virtueller Führungs- Achse 3: Fahrkurve Tor öffnen, ohne Befüllung
und den Eigenschaften Drehzahl, Positioinieren, Kurvenschiebengleichlauf zum Leitwert der virtuellen Achse.

Not-Aus, Stopp, sicherer HALT, sichere Halteposition,
Überlast, Endlagendeduktion, Betriebszustandsdeduktion
Antreibsmotor, Bremsen und Handantrieb

PROFINET IRT Schnittstellen,2 Ports, Soßfreie Medienredundanz,
Profisafe, - drive, -energie
Schnittstellenterminalmodul mit Safety integrated E/A
Funktionen
Brake Control Modul für die fehlersichere Ansteuerung
der Motorhaltebremse
Sensor Cabinetmodul für die Anbindung des HTL Drehimpulsgebers des Antriebsmotors und Basic Operatorpanel

Hersteller/Typ der Planung: 'CU320-2PN'

Projektierte Spitzenleistung der Planung : 44 kW
Belastungsdauer: 12 s
Zykluszeit: 240 s
mit systemgestesteter Leistungs- und Signalleitung zum
Motor bis 10 m
für Anbaudrehimpulsgeber
Hersteller/Typ der Planung: 'Siemens Anbaudrehimpulsgeber  1XP8 001-1,
1024 Impuse/Umdrehung,HTL'

Katalog Motordaten:
Bemessungsleistung: 45 kW
Bemessungsmoment: 435 Nm
Bemessungsstrom: 82 A
Bemessungsdrehzahl: 988 u/min
Bemessungsspannung: 400V
Ausführung: IE 3
Polzahl: 6
cos phi bei 50 HZ: 0,85
Kaltleiterschutz für Abschaltung

gesteuerter Leistungsabgang Trommelbremse
1 Stck

gesteuerter Leistungsabgang Trommelbremse mit
Leistungschalter für den Motorschütz mit Überlastrelaisfunktion
und 3 poligen Leistungsschütz 4kW mit Hilfsschalter 24 V DC Schaltspule.

Stromversrogungsbaugruppen
3 Stck

Stromversrogungsbaugruppen redundant einschl. sicherer Trennung gemäß IEC 61131-2 zur 24V DC Versorgung der Automatisations-, Signal und Kommunikationsanlagen
grundlegende Eigenschaften: Unterbrechnungsfreie redundante Versorgung.
Entwärmung durch Eigenkonvektion, Steckbarer Anschluss der Versorgungsspannung mit Kodierung AC /DC Schutzklasse I (mit Schutzleiter) nach IEC 60536 (VDE 0106, Teil 1)
Begrenzung des Einschaltstroms,
Kurzschlussfeste Ausgänge Überwachung der beiden Ausgangsspannungen.
Bei Ausfall einer dieser Spannungen meldet die Stromversorgungsbaugruppe einen Fehler an die CPU.
Primär getaktet.
Gepuffert werden CPUs und parametrierbare Baugruppen Außerdem ermöglicht die Pufferbaugruppe einen Wiederanlauf
der CPU.
Sowohl die Stromversorgungsbaugruppe als auch die gepufferten Baugruppen überwachen die Spannung.
der Pufferbaugruppe:
Überbrückung von Netzausfällen :
>20 ms; Erfüllung der NAMUR Empfehlung NE 21 vom August
1998
Die Ausnutzung der Pufferzeiten erfolgt unter Beachtung der Kapazität des Puffermoduls der Stromversorgungsbaugruppe,
den typischem Pufferstrom der gepufferten Baugruppe entsprechnd den technischen Daten der Baugruppe.
Betriebs- und Fehleranzeige über LEDs, einschließlich vorgeschalteter Netztrenneinrichtung.
Unterschreiten der Untergrenze wird über LED angezeigt und an die CPU gemeldet.
Hersteller/Typ der Planung: 'Siemens: 1x SITOP Redundanzmodul PSE202U 40 A Summenstrom+ 2 x SITOP PSU8200 20A'

Industrial Ethernet Switch Netzknoten UV Toranlagen
3 Stck

Industrial Ethernet Switch
Installationsort und Netzknoten:
UV Toranlagen Ethernet Audio/Video
LAN 'Übertragungsrate: 10 Mbit/s, 100Mbit/s 1000Mit/s'

8x Port(s)  elelktrisch RJ 45
2x Port optisch Singelmode
Gerätetyp: Hutschienen-Switch
Stromversorgung DC 24 V
Gewicht: 1,15 kg
Abmessungen (Breite x Tiefe x Höhe in mm:
120x 124x 125
Betriebsumgebungstemperatur: - 40°C - + 60°C
Hersteller/ Typ der Planung: 'Siemens/Saclance XM408-4C
mit L3
+ 2 x STP991-D 1 x 100 Mbit/Singelmode Port'
Hersteller/ Typ des
Bieter: '....................................................'

industrial Ethernetswitch Netzknoten Audi/Video LAN Toranlagen
3 Stck

Industrial Ethernet Switch
Installationsort und Netzknoten:

UV Toranlagen Ethernet Audio/Video LAN:

Übertragungsrate: 10 Mbit/s, 100Mbit/s 1000Mit/s
8x Port(s)  elelktrisch RJ 45
2x Port optisch Singelmode
Gerätetyp: Hutschienen-Switch
Stromversorgung DC 24 V
Gewicht: 1,15 kg
Abmessungen (Breite x Tiefe x Höhe in mm: 120x 124x 125
Betriebsumgebungstemperatur: - 40°C - + 60°C

Hersteller/ Typ der Planung: (Siemens/Saclance XM408-4C
mit L3
+ 2 x STP991-D 1 x 100 Mbit/Singelmode Port

LWL Spleißverteiler Break out LAN Kabel Patchkabel
1 Stck

LWL Spleißverteiler als Anschlussbox IP 54 für den zugentlasteten Übergang der LWL LAN Breakout Out Kabel zu den LWL Patchkabeln der Schaltschrankinnen
Verkabelung als fertigkonfektionierte kompettbestückte
Anschlussbox
Kupplungstyp: systemkonform zu den Kommunikationsschnittstellen der aktiven Netzelementen

Eingang: 2 Break Out Kabel
Ausgang: 4 LWL Patchkabel
einschließlich LWL Patchkabel

Audio/Video LAN:

LWL Spleißverteiler Break out LAN Kabel Patchkabel
1 Stck

LWL Spleißverteiler als Anschlussbox IP 54 für den zugentlasteten Übergang der LWL LAN Breakout Out Kabel zu den LWL Patchkabeln der Schaltschrankinnen
Verkabelung als fertigkonfektionierte kompettbestückte
Anschlussbox
Kupplungstyp: systemkonform zu den Kommunikationsschnittstellen der aktiven Netzelementen

Eingang: 2 Break Out Kabel
Ausgang: 4 LWL Patchkabel
einschließlich LWL Patchkabel

Audio/Video LAN:

Pozesssterungsbaugruppe für die Integration der Torantriebsteuerung
3 Stck

Pozesssterungsbaugruppe für die Integration der Torantriebsteuerung in die Siel- und Schleusensteuerung
mit  den Eigenschaften:

Standard- + Failsafe Module bis SIL 3
waagerechter Einbaulage auf Profilschiene
Motion Control für Siel- und Schleusenbetrieb
zur Steuerung einer Achse.

Hersteller/Typ der Planung:
Siemens /S7-1500

Konfiguration des Planentwurfs:
ohne Steckplatz: Laststromversorgung PM 72W, 230V AV /24V DC

Steckplatz: 0  Systemstromversorgung PS 60W, 24VDC
Steckplatz: 1 CPU 1517F-3PN/DP
Steckplatz. 2 DI 32x24V HF
Steckplatz: 3 DI 16x24V HF
Steckplatz: 4 DI 16x24V HF
Steckplatz: 5 DO 8x230V 5A ST
Steckplatz: 6 AI 8xU/I/RTD/TC ST
Steckplatz: 7 F-DI 16x24VDC
Reserve  Steckplatze: 3
einschließlich CPU Memory Card,  Steckermodule und
geschirmten System-Verbindungsleitungen Netzwerkkabel mit RJ 45 Steckverindern mit Metallgehäuse für Ethnernet und für Profibus D-Sub Stecker.

Baugruppe Riegelantrieb Leistungseinspeisung und  Steuerung
2 Stck

Baugruppe Riegelantrieb Leistungseinspeisung und Steuerung der Riegelantriebe Betriebsart Kurzzeitbetrieb S2-15 min
Abtriebsdrehzahlen bei 50 Hz - Netzen von 4 bis 180 1/min
Drehstrommotor in Isolierstoffklasse F, mit Motorvollschutz durch drei in die Ständerwicklung eingebaute Thermoschalter, Motor ohne Klemmenkasten, Anschluss intern über Steckverbinder
Anti-Kondensat-Heizung im Schaltwerkraum intern versorgt.
elektronischer Absolutwertgeber zur Stellungs- und Drehmomenterfassung bei Motorbetrieb stillstehendes Handrad mit Meldekontakt für manuellen Betrieb, Armaturenanschluss nach EN ISO 5210, Verbindung Antrieb - Steuerung über Steckverbinder,Wendeschütze mechanisch und elektrisch verriegelt, Ortssteuerstelle mit Betriebsartenschalter, 4 Bedientaster, 6 Meldeleuchten, Bluetooth-Schnittstelle und Display mit Klartext für Parametrierung, Zustands-, Stellungs- und Störungsanzeige.
Ansteuerung und Rückmeldungen über Feldbus Profinet,
Adresse über Ortssteuerstelle einstellbar, Stranganschaltung im Stecker für rückwirkungsfreies Zu und Wegschalten des Antriebs
parametrierbare Funktionen für Taktfahrt, Anfahrüberbrückung des Drehmoments und Kommunikationsausfall.
Übertragung aller Zustands-, Stellungs- Drehmoment- und Störungsinformationen über Bus Prozessabbild frei konfigurierbar
elektronischer Gerätepass, Ereignisprotokoll, Betriebsdatenerfassung und Statussignale.
Hersteller/ Typ der Planung: 'Auma/ Aumatic AC 01.1'

Stellantriebssteuerung
Hersteller/ Typ des
Bieter: '....................................................'

Messumformerspeisegerät für Zweileitergeräte ohne Hilfsenergie
2 Stck

Messumformerspeisegerät SIL 2 für Zweileitergeräte ohne Hilfsenergie
Bauform: Anreihgehäuse 22,5 mm für Hutschiene 35 mm
Hilfsenergie:  20...253 VAC/DC
Eingang: 1 Eingang 4  - 20 mA, hartdurchlässig
Messumformerspeisung: 24 VDC, 30 mA
Ausgang: 4...20 mA
Übertragung: 1:1, galvanisch allseitig getrennt
- Fehlerüberwachung über Hartprotokoll
mit Relaisausgang.
Hersteller/ Typ der Planung: 'Endress + Hauser/RN 221N'
Hersteller/ Typ des
Bieter: '....................................................'

Betriebsbremse als kurzschlussfester drahtgewickelter Flachwiderstand in Mehrfachanordnung
1 Stck

Betriebsbremse als kurzschlussfester drahtgewickelter Flachwiderstand in Mehrfachanordnung, einschließlich Leistungsabgang.
Leistung- und Steuerungsverkablung aus Untererverteilung
zum extern installierter Baugruppe Schutzart IP65 im blau eloxierten Aluminiumgehäuse.
Ausführung mit Klemmen und Zugentlastung im Klemmenkasten.
Ausführung in Schutzart IP 54 mit Haltebügel für die Montage im Schaltschrankbereich unterhalb des Bühnenboden in der Profilstahlkonstruktion.

Regie- und Einbauleistungen

projektierte Daten der Plaung:
benötigte Spitzenleistung: 80 kW
Zykuszeit: 240 s
Hersteller/ Typ der Planung: 'Frizlen'
Hersteller/ Typ des
Bieter: '....................................................'

Baugruppe LWL Patchfeld
2 Stck

Baugruppe LWL Hutschienen Verteiler mit Metallgehäuse
für Glasfaser- Breakaoutkabel Singlemodekabel 4 Fasern
als Kabelendanschluss in Schaltanlagen komplett mit Steckbuchsen.
Eingang 3 x Break Out Singlemode a 4  Fasern
konfektioniert gem. Ausführungsplanung des
Auftragnehmers
gem. Entwurfsstandard: 6 x 12 ST

Patchkabel Fiber Faser: 9/125Dupl,SC/ SC
3 Stck

Patchkabel Fiber,
Faser: 9/ 125 Dupl,ST/ ST,
Länge bis 3 m
Menge: 3,000 St

##### Bauteil 6.3.2 Zubehör Antriebssteuerung

**6.3.2.10 Betriebsbremse als kurzschlussfester drahtgewickelter Flachwiderstand in Mehrfachanordnung.**
Betriebsbremse als kurzschlussfester drahtgewickelter Flachwiderstand in Mehrfachanordnung.
Schutzart IP65 im blau eloxierten Aluminiumgehäuse.
Ausführung mit Klemmen und Zugentlastung im Klemmenkasten.
Ausführung in Schutzart IP 54 mit Haltebügel für die Montage im Schaltschrankbereich unterhalb des Bühnenboden in der Profilstahlkonstruktion.

projektierte Daten der Plaung:

benötigte Dauerleistung: 4,8 kW
benötigte Spitzenleistung: 80kW
max Belastungsdauer: 12 sek
Zykuszeit: 240 s
Hersteller/ Typ der Planung:

Fritzlen/ Type FDAZQ52612
Hersteller/ Typ des
Bieter: '....................................................'
Menge: 3,000 St

**6.3.2.20 mechanischer Postion- Sicherheitsschalter mit getrenntem Betätiger**
mechanischer Postion- Sicherheitsschalter

mit getrenntem Betätiger;
Metallgehäuse,
Schleichschltglieder: 1S/2OE,
Auszgskraft : 30N, einschließlich
Universalradiusbetätiger 'HEAVY DUTY'
Ausführung: vertikal und horizontal einstellbar
L= '77 mm'

als obere Grenzwertwegeabschaltung.
Menge: 3,000 St

**6.3.2.30 Baugruppe Positions- und Endlagenschalter Handantriebsverriegelung**
Baugruppe

Positions- und Endlagenschalter als mechanisch betätigter Positionsschalter

Aufnahme Handantrieb am Getriebe zur
Verriegelung  des eloktomotorischen Antriebes

IP 65, Umgebungstemp.: -30°C - 90°C
nicht manipulierbar gem. EN 1088 mit Zwangsöffnung der Hilfschalterkontakte, als Sprungkontaktgarintur geignet für den Einsatz in Sicherheitsystemen gem. den Anforderungsbedingungen EN IE 61508,
schwere Ausführung mit GG Gehäuse einschließlich Kabeldruckverschraubungen mit Hebelgarnitur angepasst
gem. Bieteranforderungen anderer fachlich Beteilgter
zur sicheren Abschaltung des motorischen Antriebes bei
Benutzung des Handantriebskupplung, Hebelausführung, Betätigungsrolle, Anfahrwinkel, entsprechend den Anforderungen des Einsatzortes und dessen Funktion.
Menge: 3,000 St

**6.3.2.40 Baugruppe Bediensäule außen Kombination aus CEE Steckdose und Wechselsprechstelle**
Baugruppe Bediensäule außen als Kombination für eine Not Wechselsprechstelle + mit Anbau CEE Steckdose 400V, 32 A
Bediensäule aus Edelstahl und vorgerüstet für den direkten Einbau vandalengesicherten.
Einbau von Wechselsprechgeräten des angebotenen VoIP
Notrufwechselstellen Systems.

Höhe: > 14550 mm

Komplett vormontiert und im Kaibereich der Toranlagen aufgestellt. Mit der vandalensicheren Montage der beigestellten  vandalensicheren (IP54) Außen-Wechsel-Sprechstelle.
Mit Frontplatte aus Edelstahl und Ruftaste
Ruftaste zur direkten Anwahl des Teilnehmers
Leitstand einschließlich Regieleistungen mit andern fachlich
Beteilgten.
Menge: 3,000 St

**6.3.2.50 Blitz-Sirene,rot IP 66, 24VDC, 450mA**
Blitz-Sirene
rot IP 66, 24VDC, 450mA
mit verzinkter Profilstahlkonstruktion als Befestingungskit
Lautstärke max 120dB(A)
Hersteller/ Typ der Planung:
Montageort: Montagebrücke der Toranlagen beiderseitig
Hersteller/Typ der Planung: 'Werma/Blitz-Sirene 42'
Hersteller/ Typ des
Bieter: '....................................................'
Menge: 6,000 St

**6.3.2.60 Sicherheitssteuerung für Messachsen**
*** Pauschalposition
Sicherheitssteuerung inkl. Software für
Messachsen für Heavy-Duty-Anwendungen
in Sicherheitsausführung als Systemkoponente
bis Si-Level PL-d geeignet.
Angebot in Abstimmung mit anderen fachlich Beteiligten
bestehend aus:
- Sicherheitselektronik als Messumformer zwischen
Sicherheitsmessachse
und F- SPS
multifunktional+ konfigurierbares Sicherheitssystem für
Anforderungen bis SIL 3
einschließlich Herstellerdienstleistungen für die
Parametrieung und Inbetriebnahme.
für 6 Stck. Messachsen mit analogem Signalausgang für die Kraftmessungen an den Kettenumlenkrädern (siehe Abschnitt Stahlwasserbau)
Hersteller/Typ der Planung: 'Tecsis/ Aufnehmer Baureihe
F5308 + Si System ELMS'
Hersteller/ Typ des
Bieter: '....................................................'
Menge: 1,000 psch

**6.3.2.70 BGR Trennverstärker Pegelsensoren**
BGR Trennverstärker bis SIL 2 für sichere Trennung Eingangssignal der Pegelsensoren.

Hersteller/Typ: Phoenix Contact/MARCX MCR-UI-UI-UP-NC
Hersteller/Typ der Planung: 'Phoenix Contact/MARCX MCR-UI-UI-UP-NC'
Hersteller/ Typ des
Bieter: '....................................................'
Menge: 6,000 St

**6.3.2.80 Pegelmesseinrichtung hydrostatisch**
Pegelmesseinrichtung als beständige Seilsonde mit Keramikmesszelle, Kompaktgerät zur Wasserpegelmessung in Salzwasser, einschließlich Edelstahlschutzrohr mit Halterungen und Füllstand-Messwertaufnehmer und Umformer ausgeführt als
Druckaufnehmer zur kontinuierlichen, hydrostatischen Füllstandmessung in offenen Gewässen mit folgender Ausrüstung:

- kompaktes Zweidrahtgerät ohne Hilfsenergie
- Aufnehmer 29 mm Durchmesser mit Tragkabel
- Montage mittels Abspannklemme aus Edelstahl 1.4435
zum Einhängen oder Montageschraube G 1 1/2"
- keramische Messzelle
- Zulassungen in ATEX 2G/ EEx ia IIC T6
- PT100 Temperaturfühler (4- Draht) integriert
- Klemmengehäuse (IP66/ IP67) mit Filter
- Temperaturtransmitter -20°C...+80°C / 2-Draht
4...20 mA im Klemmengehäuse

Werkstoffe:

- Messzellenkörper: Edelstahl 1.4435
- Tragkabelmantel: PE
Messbereiche: 'kundenspezifisch mit dem Auftraggeber abzustimmen'

Signalübertragung: 2-Draht 4...20 mA
Tragkabellänge: '100 m kürzbar nach Einbauort'
Hersteller/Typ der Planung: 'Endress + Hauser/FMB53'
Hersteller/ Typ des
Bieter: '....................................................'
Menge: 18,000 St

**6.3.2.90 Pegelrohre**
Baugruppe Pegel Schutzrohre für vorgenannanten Pegelsensoren als Baugruppe 3 fach Pegelsensoren für
die Installation in Kaimauernischen vor und hinter
den Toranlagen.
Jeder Pegel ist einzeln  im Rohr montiert.
Einschließlich erforderlichen Befestigungs- und Spannmaterial
(hier Flansch) für eine Kaimauerhöhe von 9,3 m ( Tor 1+ Tor 2)
Tragkonstruktion für Rohrhalterung und rostfreien Kabelverlegsystem, einschließlich korrosionsfester Anker für die
Bauwerksverankerung.
Einschließlich Edelstahlbox IP 66 als Verteilerbox für die konfigürierten Anschlusskabel zwischen dem Senesorkopf ünd der vorgennanten Anschlussbox und den Kabel der Sensorfeldverdrathung.
Regieleistung für die bauseitige Fundmentsausführung, und Abstimmung der Montagedetails (Festlegung nach örtlichen Gegebenheiten zum Zeitpunkt der Aufstellung mit dem Auftraggeber).
Menge: 4,000 St

**6.3.2.100 wie vor als für Tor 3 + eine Kaimauerhöhe von 6,5m**
wie vor jedoch für Tor 3 + eine Kaimauerhöhe von 6,5 m.
Menge: 2,000 St

**6.3.2.110 Anschlussbox für mobiles Panel**
Anschlussbox für mobiles Panel, für den Wandanbau IP 65, PROFINET und PROFISAFE, Anschluss Sicherheitrelais, Anschlusspunkterkennung für mobile Panele 2nd Generation.
Erweiterungen zur Prozessbedienung:
Umstecken im laufenden Betrieb ohneNot-Aus-Kreis-Unterbrechung Überwachung des STOP-Tasters. Standortkennung
Schutzart: IP65
Spannung: DC 24 V
Umgebungsbedingungen: Betrieb (senkrechter Einbau) 0°C bis +50°C, 90 %max. relative Luftfeuchte
Hersteller/Typ der Planung: 'Siemens 6AV2125-2AE13-0A0'
Hersteller/ Typ des
Bieter: '....................................................'
Menge: 3,000 St

**6.3.2.120 Mobiles Bedienpanel mit Zustimm- und Stoptaster mit TFT Farb-Display 7,5", IP 65**
Mobiles Bedienpanel mit Zustimm- und Stoptaster
9.0" TFT-Display, 800x 480 Pixel,
16m Farben, Tasten-und Touchbedienung, 1x PROFINET/ Industrial Ethernet
Schnittstelle, 1x Multimedia Karte, 1x USB,
Schlüsselschalter, Zustimmtaster,
Not-Halt/STOPP-Taster,
projektierbar ab WinCC Comfort V13 SP1
Speicherkarte, Schutzfolie
Hersteller/Typ der Planung: 'Siemes/SIMATIC HMI KTP900F Mobile'
Hersteller/ Typ des
Bieter: '....................................................'
Menge: 1,000 St

**6.3.2.130 Ladestation für Mobiles Panel**
Ladestation für Mobiles Panel zum laden von  Zusatzbatterien.
Menge: 1,000 St

**6.3.2.140 Dichtungsheitzung**
Baugruppe Dichtungsheitzung als industrielles Heizkabelsegment 400V für die Begleitheitzung  für Tor 1 und 2
entsprechend statischen und konstruktiven Erfordernissen nach Zeichnung/ Baubeschreibung herstellen und liefern.

AP-Z-AH-SB-0906b_Bl1_Betoneinbauteile_Tor_1_u_2

Heizbandsegmente, die in Stahlbau
Profilen mit Wandkontakt verlegt werden.

Leistungsbegrenzendes Heizelement, Leiterkontaktpunkte.
Heizkabel bestehend aus einer dazwischenliegenden, selbstregulierenden Heizmatrix, mit einer äußeren Isolierhülle
aus Hochtemepraturbeständiger-Fluorpolymer

Technische Daten:
Nennleistung pro Meter: 36 W bei 10°C
Umgebungstemeperatur max: 120°C
Nennspannung: 400 V
Biegeradius min: 20 mm, Material
Außenmantel: Flourpolymer: 5,5 mm,Höhe: mit Anschluss- und Endabschlussset,
fertigkonfektioniert für horizontale Dichtschienen der Tore 1+2
und vertikale Dichtschienen der Nord- /Südseite
der Tore 1, 2, mit Schnellverbinder und Anschlusskasten.
Hersteller/Typ der Planung: 'Raychem'
Hersteller/ Typ des
Bieter: '....................................................'
Menge: 2,000 Stck

**6.3.2.150 Wie vor**
wie vor jedoch

für Tor 3
entsprechend statischen und konstruktiven Erfordernissen nach Zeichnung/ Baubeschreibung herstellen und liefern.

AP-Z-BH-SB-0923b_Bl1_u_Bl2_Betoneinbauteile_Tor_3
Menge: 1,000 Stck

**6.3.2.160 Anschluss- und Verteilerkasten Begleitheizung**
Anschluss- und Verteilerkasten zur Verbindung zwischen einer Zuleitung und bis zu 3 Heizkabelsegementen der Dichtungsheizung.
Entsprechend der Systemkonfiguration ist der Anschlusskasten
mit Hutschienen und Schraub- und Erdungsklemmen zu konfigurieren.
Heizelemente- und Zuleitungseinführungen sind mit
Verschraubungen auszühren GFK Anschlusskasten für Wandmontage.
IP66
Montageort: Stahlbau Torpolygone
nach Abstimmung mit anderen fachlich Bteilgten.
Menge: 3,000 St

**6.3.2.170 Industrie Verbindungsdose Pegelsensoren**
Industrie Verbindungsdose Pegelsensoren
aus Edelstahl  Ip 66  mit Kabeldruckverschraubungen

Abmesseungen: 340 mm x 206mm x 100mm
mit Schraubdeckel Schutzart IP 67 mit 4x Kabelverschraubungen Edelstahl IP68 Klemmverbinder nach Werksplanung des Bieters
mit Edelstahlbefestigungsmaterial zur Montage nach erfolgter Inbetriebnahme
Verbindugsdose zur Vermeidung von Kondenswasser vergießen
und Schutzgrad  68 herstellen in bauseitigen Montageschächten
Einführungsöffnungen liefern und montieren.
Menge: 6,000 St

**6.3.2.180 Ausschalter AP wasserdicht**
HNA-Schalter, Drehschalter Maritim 10 A 250 V/AC Messing 1133/ 3/P/ 10A- 3x Z14
als 1 poliger Wechselschalter 10 A, 250 V AC, für die USV-gestütze Beleuchtung der Plattform, an bauseitiger den Aufstiegen der Stahlkonstruktion der Torpolygone mit korrosionsfesten  Schrauben befestigen, liefern und montieren.
Menge: 6,000 St

**6.3.2.190 HNA-Steckdose, DIN 89262**
HNA-Steckdose, DIN 89262 als USV gestützte Steckdose zum Anschluss eines Drehschraubers für den Handnotbetrieb des Torantriebes Montageort: auf Torpolygon Bühne in der Nähe Torgetriebe IP56, Messing 250V,16 A Variante nach Wahl des AN Steckdoseneinsatz HNA
Menge: 3,000 St

**6.3.2.200 Elektroschrauber**
Elektroschrauber Drehmomet etsprechnd den Einsatzbedingungen an der Spindel des Handantriebes der Torgetriebe mit integrierter Zweihandbedienung mit Transportkoffer mit Montagewerkzeug für Verbindungen mit hohem Drehmoment, passend abgestimmt mit anderen fachlich Beteiligten zur Ausführung der Drehfunktion über den Notantrieb der Torgetiebe mit Anschlusskabel konfektioniert für die Steckanschluss der USV gestützten Anschlussdose in der Tor UV mit Momentenarm angepaßt an die Einsatzortumgebung
Hersteller/Typ der Planung: 'Atlas Copco  ETP ST101-200-20'
Hersteller/ Typ des
Bieter: '....................................................'
Menge: 1,000 St

##### Bauteil 6.3.3 Videoanlage Kamerasysteme

*Hinweis: Maste und Masthalterungen*
Kamerasysteme einschl. erforderlicher Befestigungselemente.
Bestandteil der nachfolgenden Kalkulation sind Abstimmungen und Materialien, Konsolen für die Halterungsausführung an Baugruppen anderer fachlich Beteiligter Nachfolgende Standorte sind vorgesehen:

1. Vorhafen Elbe
Kamera mit Schwenk-Neigefunktion Befestigung am Mast der Schifffahrtsignalanlage Elbe oberhalb der Signalanlagen

2. Schutzbereich Tor 1 elbseitig
Kamera fest, an Tormaske Tor 1

3. Schutzbereich Tor 2
Kamera mit Schwenk-Neigefunktion Befestigung am Portal Tor 1 in Richtung Kanal, Schwenkarm siehe E-Teile Verlagerung

4.Schutzbereich Tor 1 kanalseitig
Kamera mit Schwenk-Neigefunktion Befestigung an der
Straßenbrücke in Richtung Elbe

5.Schutzbereich Tor 3 elbseitig
Kamera mit Swenk-Neigefunktion Befestigung am Portal Tor 2 in Richtung Kanal, Schwenkarm siehe E-Teile Verlagerung

6.Schutzbereich Tor 2 kanalseitig
Kamera mit Swenk-Neigefunktion Befestigung am
Portal Tor 3 in Richtung Elbe, Schwenkarm siehe E-Teile Verlagerung

7.Schutzbereich Tor 3 kanalseitig
Kamera fest, an Portal Tor 3, Schwenkarm siehe E-Teile Verlagerung

8.Vorhafen Kanal
Kamera mit Schwenk-Neigefunktion Mastbefetigung
an eigenständigem Mast

**6.3.3.10 Kamersystem mit Schwenk- und Neigefunktion**
IP Kamerasysteme für technische Anforderungen:

Schwenkbereich 360°
1)  vor elb- und kanalseitgen Videoerfassung einschließlich der Toraußenseiten,
2) Schleusenkammer zwischen den Schleusentor 2+3 und 1+ 2
wobei die Schutzbereichsicherung der Tores 2 durch die Kamera 6 + 3 mit wahrgenommen werden.
Kamera 5 + 6 Schutzbereich inner Halb der Schleuse

- Leistungsstarkes 30-fach Zoomobjektiv
- Hoher Dynamikumfang XWDR (120dB)
- Servo Feedback Technologie
- IR-Beleuchtung bis 150m
- Adaptive IR-Beleuchtung

Fernsteuerbarer 1080p Full-HD 1/2,8" Tag/Nacht-IP- Dome mit adaptiver IR-LED Beleuchtung für den Einsatz im Außenbereich. Mit 30fach Motorzoom Objektiv und motorisiertem IR-Cut Filter zum Einsatz bei Normal- und Infrarotbeleuchtung.
S/N proportional zur eingestellten Brennweite, 256 Festpositionen (Kamera-OSD/GscTelecontrol), Ultra WDR / XWDR 120dB, Motion Detection, Bilddrehung/Bildspiegelung und OSD-Passwort- Schutz. Kompressionsarten: H.264, MJPEG

Streaming:
Quad streams - H.264*4/MJPEG + H.264*3 Auflösungen:
FullHD, SXGA, 720p, XGA, SVGA, D1, VGA, CIF, QVGA
Bildraten (NTSC/PAL): 1080p-30/25fps + D1-30/25fps Audiokompression: G.711, G.726, AAC Audio streaming: bi-direktional Netzwerk: 10/100/1000 ,Base/T (RJ-45)
Protokolle: IPv4/v6, TCP/IP, UDP, RTP, RTSP, ICMP, FTP, SMTP, DHCP, PPPoE, UPnP, IGMP, SNMP, QoS, ONVIF, ARP

Sicherheit:
Zugangskontrolle + Passwortschutz, IEEE 802.1x (SHA-2) (EAP-TLS), HTTPS (TLS 1.2), IP Filter
Alarmeingänge/-Ausgänge: 4x Ein / 2 x Aus mit diversen Alarmreaktionen Unterstützung von MicroSDHC
Webbrowser: IE 6.0+, Chrome, Firefox,
Safari
Brennweite optisch: 4,3 - 129 mm (30fach)
Digital Zoom: x 1 - x 10 variabel Sensor: 1/2,8"
Sony CMOS (Progressive Scan) Empfindlichkeit

Farbe: 0,02 Lux Empfindlichkeit S/W: 0,005 Lux/ F1.6
Privacy Masking: 16 Zonen
Auto Pan: 4,
Tour: 8
Patrouille: 8 Schwenkbereich: 360° endlos
Schwenk/Neigegeschw.: 0,1° - 90°/s (manuell)
Geschwindigkeit bei Festpositionen: bis 5°/s - 400°/s Neigebereich: - 20° bis 200°
Festpositionswiederholgenauigkeit: 0,16° Servo
Feedback - Automatische Positionsrückführung des
Objektivs, motorisch. Betriebstemperatur: - 40 °C
bis + 50 °C Betriebstemperatur (Kaltstart): - 40°C
(Heizung benötigt 18 W)
Abmessungen in mm (Dx H): 207,4 x 300,4 (mit Sonnenschutz)
Spannungsversorgung: 24 VAC (+-20%) / 12 VDC; HiPoE
(60 W -> Typ s. Homepage)
Leistungsaufnahme: max.
43 W (mit Heizung + IR an) Gewicht: ca. 3,8 Kg,
Schutzklasse: IP 66 Zertifizierungen: CE / FCC / RoHS Farbe: ähnlich RAL 9003 (weiß)
Beiliegendes Zubehör: G-Cam/EBTA-001 (5.04734) Adapter Bajonett zu Schraubverschluss.
Einschließlich erforderlicher Befestigungselemente, Mastadabter,  Konsolen, Adabterbox, Anschlussplatine

liefern und betriebsfertig einbauen, bzw. betriebsfertig montieren und anschließen
Hersteller/Typ der
Planung: 'Geutebrück/G-Cam/ESD-3401-Full-HD 30x Netzwerk Aussendome'
Hersteller/ Typ des
Bieter: '....................................................'
Menge: 6,000 St

**6.3.3.20 Zubehör PoE Midspan, 1 Port, 60 W. AC**
Zubehör G-CAM/PoE-Adabter -06-PD-9501G/AC
PoE Midspan, 1 Port, 60 W.
Automatische 10/100/1000 Mbit/s Erkennung.
Vollständig kompatibel nach Standard IEEE802.3af.
Ermöglicht die gemeinsame Datenübertragung und
Spannungsversorgung über ein Ethernet- Kabel.
Verfügt über Diagnose-LEDs.
Temperaturbereich: - 10° bis + 45 °C (bei 60 W
Last und - 10° bis 55 °C bei 30 W Last)
Eingangsspannung: 100 - 240 V AC (IEC320 3 Pin)
Ausgangsspannung: 54 - 57 V DC
Abmessungen in mm (Bx Hx L): 88x 43x 166
Gewicht: 0,4 Kg
Hersteller/ Typ des
Bieter: '....................................................'
Menge: 6,000 St

**6.3.3.30 IP Kamera für Schutzbereich Tor**
IP Kamera für Schutzbereich Tor

Kamera ohne Schwenkfunktion
als Außensicherung der Tore elbseitig und kanalseitig

technische Anforderungen:

- Full HD 1080p Auflösung bei 60 fps und H.264
- CMOS-Sensor mit progressiver Abtastung und hoher
  Dynamik  120 dB (Ultra WDR / XWDR)
- Echter Tag/ Nacht-Mode (Schwenkbarer IR-Cut- Filter) plus IR-Beleuchtung
- Kamera im Wetterschutzgehäuse mit integrierter
  Wandhalterung (IP66)
- PoE oder 24 VAC
- 3-9 mm Zoom/Fokus-Objektiv einstellbar per
  Browser
- Kostensparende Installation und einfache Wartung
Hochauflösende 1/2,8"- CMOS 2-Megapixel- 1080p-
Tag/ Nacht-IP-Bullet-Kamera mit 24 IR-LEDs für den
Außenbereich und Dual-Streaming in H.264 und
MJPEG.
Ergänzend bietet die Kamera automatische Funktionen für Weißabgleich, Belichtung, Ultra WDR / XWDR 120 dB, Gegenlichtkompensation, Verstärkungsregelung (AGC) und digitale Bildstabilisierung (DIS).

Zusätzlich sind integriert:

Texteinblendung, Bewegungserkennung (4 Motion Detection Felder), Privacy Masking (5 Zonen) und ein motorisch steuerbares Objektiv. Zoom und Fokus sind fernsteuerbar, der Fokus kann mit einem Klick optimiert werden.
Bildformat: 16:9
Abtastsystem: Progressive Abtastung
Pixel (H x V): 1920 (H) x 1080 (V) effektiv
Minimale Empfindlichkeit (1/ 30 Shutter, F1.2):
0,01 Lux (Farbe), 0,0005 Lux (S/W)
Tag-/Nacht-Funktion: Beweglicher IR-Cut Filter
IR-LEDs: 24 Stück, 850 nm, 40 m Reichweite
Schnittstelle: Via Browser
Kompression: H.264, MJPEG
(Multiple Kompressionsraten), Standard H.264,
ONVIF kompatibel.
Bildwiederholfrequenz (volle Auflösung):
H.264, Dual Stream: 2x 1080p/25 fps (abhängig
vom TV-System auch 60 fps)
Bildwiederholfrequenz: MJPEG: 30 fps (1080p;
abhängig vom TV-System auch 60 fps)
Auflösungen: Von 480 x 360 bis 1920 x 1080 Pixel
Analog Videoausgang (koax): Stream-abhängig
Audio: 1x Eing. / 1x Ausg., G.711
Objektiv: Fest installiertes DC-gesteuertes Vario Objektiv mit f 3,0 bis 9,0 mm, F1.2 und motorisch steuerbarem Zoom und Fokus.

Blickwinkel (H) x (V):
Weitwinkel 102° x 81°; Tele 36° x 28,5°
Betriebstemperatur: -40 bis 50 °C (bei 10 bis
90 % Feuchtigkeit, nicht kondensierend)
Spannungsversorgung: PoE, 24 VAC oder 12 VDC
Leistungsaufnahme: Kamera 3,8 W + LEDs 3,2 W
+ Heizung 9,0 W + Zoom/Fokus 1,0 W
+IR-Cut-Filter 0,15 W (Heizung wird nach Kaltstart abgeschaltet).
Abmessungen in mm (D x H): 90 x 271,5 (inkl. Sonnenschutzdach)
Anschlüsse: RJ-45 für 10/100 BASE-T Ethernet
Digit. 1x Ein-/ 1x Ausgang (4pol. Klemme),
Audio Ein/Aus (je 3,5 mm
Klinke), 24 VAC (2pol. Klemme),
BNC-Buchse für Video out, Slot für
Micro SD-Card (Karte nicht im Zubehör)
Gewicht: Ca. 940 g
Zertifizierung: CE, FCC, RoHS, IP 66
Lizenzierung: Geräte-spezifisch (Gsc oder G-Core)
Zubehör: Kurzanleitung, CD, Montagematerial
Gehäuse: Aluminium-Druckguss
Farbe: Ähnlich Elfenbein
Hersteller/ Typ:
Hersteller/Typ der Planung: 'G-Cam/EWPC-3213 - Bullet-IP-Kamera 3-9mm E3-Serie mit Zubehör: G-Cam/EPMA-003 (5.04735)GEUTEBRÜCK'
Hersteller/ Typ des
Bieter: '....................................................'

Einschließlich erforderlicher Befestigungselemente, Mastadabter,  Konsolen, Adabterbox, Anschlussplatine
Menge: 2,000 St

**6.3.3.40 Zubehör und Kommunikationsschnittstellen**
Zubehör G-Cam/PoE-05-PQ-9001GR/ AC

PoE Midspan, 1 Port, 30 W.
Automatische 10/ 100/ 1000 Mbit/s Erkennung.
Vollständig kompatibel nach Standard IEEE802.3af
Ermöglicht die gemeinsame Datenübertragung und Spannungsversorgung über ein Ethernet-Kabel.
Verfügt über Diagnose-LEDs.

Temperaturbereich: - 20° bis + 40 °C (bei 30 W
Last/- 20° bis 55° bei 22,5 W Last)
Eingangsspannung: 100 - 240 V AC (IEC320 3 Pin)
Ausgangsspannung: 55 V DC
Abmessungen in mm (Bx Hx L): 53x 32,5x 140
Gewicht: 0,2 Kg
Hersteller/ Typ des
Bieter: '....................................................'
Menge: 2,000 St

**6.3.3.50 Maste und Masthalterungen für Vorhafen Kanal**
Maste und Masthalterungen für Vorhafen
Kanal Kameramast, Gesamtlänge 4 Meter, aus Stahl,
feuerverzinkt, Rundprofil, Ø 140mm
Erdeinbaulänge: 1m
Kopfplatte mit 8 mm Gewinde zur Montage von einem WBH
Kreuzgelenk, mit 3 PG Verschraubungen für nnenliegende Verkabelung geignet.

Mit Tür und Türverschluss vandalismus- und diebstahlsicher,
für optinale Installation von Umsetzer u.ä Netzteile
etc.
Einschließlich Kipphalterung und Regieleistungen
mit anderen fachlich Beteilgten.
Menge: 1,000 St

##### Bauteil 6.3.4 Audioanlagen

*Hinweis: Die Kanalschleuse Halden wird mit einen IP-basierten,*
Die Kanalschleuse Hadeln wird mit einen IP-basierten, modular aufgebautem System ausgestattet, das es erlaubt Bedienschritte zusammenzufassen und auf einer Bedienebene komfortabel darzustellen.
Zur Ergänzung wird ein IP-basiertes Videomanagementsystem installiert, das eine hohe Kompatibilität zum angebotenen
Intercomsystem aufweisen muss.
Hersteller/Typ der Planung: 'SCHNEIDER INTERCOM'
Hersteller/ Typ des
Bieter: '....................................................'

*Hinweis: Vorbemerkungen Vandalengeschützte*
Vorbemerkungen Vandalengeschützte

IP-Notrufsprechstelle:
Die IP-Notrufsprechstelle muss in DSP-Technologie aufgebaut sein, um  Audio Monitoring, Funktionsüberwachung für Mikrofon/Lautsprecher und künftige Funktionsdownloads durchzuführenzu können.
Mit großflächiger roter Notruftaste Frontplatte aus 3 mm starkem V2A Stahl IP 65, IK 08 (Festigkeitsklasse)

Mit Stocherschutz und Befestigung mit Spezialschrauben Betriebszustände individuell konfigurierbar als Multifunktions-LED Anzeige.
Händefreies Sprechen in Open Duplex®-Technologie mit einer maximalen Audio-Bandbreite von 16 kHz Elektromikrofons mit Kugelcharakteristik für einen Besprechungsabstand bis zu 7 m.
mit Verstärker für Lautstärke bei hohen Umgebungsgeräuschen
IP-Datenrate bei 10/100 MBit/s (Voll-/Halbduplex) liegen.
Einsatzklima -20 °C und +70 °C bei max Luftfeuchte  95 % garantiert.

**6.3.4.10 IP-Wandsprechstelle WS 212V I CM**
IP-Wandsprechstelle WS 212V I
IP Wandsprechstelle vandalenresistent, Notruftaste IP Vandalengeschützte Notrufsprechstelle mit einer Notruftaste.

Leistungsmerkmale:
- Vandalengeschützt
- Stocherschutz und Spezialschrauben
- Frontplatte aus 3 mm V2A Stahl
- Beleuchtete Ruftasten
- Open Duplex und IVC für natürliche, freisprechende Kommunikation mit hoher Lautstärke
- 16 kHz eHD Voice Sprachqualität
- Permanente Leitungs- und Funktionsprüfung
- Schutzart IP 66 und IK 09
- Erweiterungsmodule für noch mehr Funktionen
- 2 Relaisausgänge (Umschaltekontakte)
- 3 Eingänge für potenzialfreie Kontakte mit  Zubehör:
- Unterputzkit WSFB 50V und WSFB 50V SS FL
- Regendach WSRR 50V

Spannungsversorgung:

PoE KLasse 0 oder externe Speisung;
12-24 VAC bzw. 15- 35 VDC
Leistungsaufnahme: max. 4 W
a.P.-Kit 3 Stk WSSH 50V
Montage in beigestellten Edelstahl Säulen und Systeminbetriebnahme.
Menge: 3,000 St

**6.3.4.20 IP 50W Verstärker, mit niederohmigen und 70/100 Volt Audioausgang, inkl. Gehäuse**
IP 50 Watt-Verstärker mit Kunststoffgehäuse für den Anschluss an einen Intercom Server bzw. Standard Audiokomponenten. Ausgangsleistung 1 x 50 Watt bei 4 Ohm bzw. 2 x 25 Watt bei
8 Ohm oder 50 Watt am Lautsprecherausgang 70 V/ 100 V.
- 50 Watt Ausgangsleistung
- 70V/ 100V Audioausgang mit Lautsprecher- Linienüberwachung
- 16 kHz eHD Voice Audio-Qualität
- Open Duplex® und IVC für natürliche, freisprechende
Kommunikation mit hoher Lautstärke
- Class-D Verstärker für hohe Effizienz bei geringer Wärmeentwicklung
- Kurzschluss- und Überlastungssicher
- Robustes Kunststoffgehäuse
- Als Schnittstelle zu PA-Anlagen einsetzbar
- Dezentral vor Ort einsetzbar
- Leitungsüberwachung zwischen Verstärker und Intercom Server
- Niederohmiger Audioausgang, Mindestimpedanz 4 Ohm
- Erweiterungsstecker für noch mehr Funktionen
- 2 Eingänge für potentialfreie Kontakte
- 1 Relaisausgang
optionales Zubehör: 'ohne'

Spannungsversorgung:
extern 20- 26 VDC (max. 2,6 A bei Mindestimpedanz 4 Ohm / 50 W bzw. max.
1,3 A bei Mindestimpedanz 4 Ohm / 25 W; max. 3 A bei 70 V / 100 V Lautsprecher)
geeignetes Netzteil: PA70W24V; nicht im Lieferumfang enthalten oder PoE Klasse 0; dabei entsteht eine Dämpfung von
bis zu 12 dB, das entspricht einer Ausgangsleistung von 6 Watt.
Hersteller/Typ der Planung: 'Schneider INTERCOM /AF50I'
Hersteller/ Typ des
Bieter: '....................................................'
Menge: 6,000 St

**6.3.4.30 Druckkammerlautsprecher für Sprach und Musikübertragung in Räumen sowie im Freie**
SI-DKK 20/ G- Druckkammerlautsprecher für Sprach und
Musikübertragung in Räumen sowie im Freien.
Das graue Kunststoffgehäuse verfügt über einen Schwenk-
Neige-Bügel.

Schutzklasse: IP 66
Farbe: RAL 7035(Grau)
Abmessungen: B 180 x H 120 x T 230 mm
Nennbelastbarkeit: 20 W / 100 V Schalldruck (1W/1m):
107 dB Übertragungsbereich: 350- 10.000 Hz
Hersteller/Typ der Planung: 'Schneider INTERCOM / SI-DKK 20/G'
Hersteller/ Typ des
Bieter: '....................................................'
Menge: 6,000 St

#### Gewerk 6.4 Schifffahrtsignalanlagen

##### Bauteil 6.4.1 Schifffahrtsignalanlagen Elbe

*Hinweis: Die Ausschreibungsunterlagen für die Schleusensignalanlgen*
Die Ausschreibungsunterlagen für die Schleusensignalanlgen, elbseitiger und kanalseitiger Vorhafen, beinhalten die Gerätetechnik zur Aufnahme der Schleusensignallaternen sowie die elektrotechnische Verkabelung.
Die Schleusensignallaternen einschließlich Leuchtmittel werden durch den AG zum Realisierungszeitpunkt bereitgestellt.
Die erforderlichen Schaltgeräte zum Betreiben und Überwachen der einzelnen Lichtsignale sind in den Verteilungen UV erfaßt.
In die Einheitspreise sind bauliche Anpassungsleistungen beim Aufstellen der Signalmaste einzuarbeiten.
Die Ausführung der Signalmastfundamente sind ist Ausschreibungsbestandteil anderer fachlich Beteiligter aber die Ausführung mit ihm abzustimmen.

**6.4.1.10 Baugruppe Schifffahrtssignalanlagen**
Baugruppe Schifffahrtssignalanlagen

für Schleusen gemäß §6.20a  BinSchStrO als feste Lichtsignalanlage mit Mastkonstruktion mit Reparaturbühne,
Steigleitersystemen, Fundamenten mit Erdungslaschen
einschließlich Regieleistungen zu anderen fachlich Beteiligten zur Fundamentierung, Erdung und Kabelführung im Bauwerksbereich
Aufstellungsort: 'Einfahrt von der Elbe auf Westseite
auf dem Kopf der Kaimauer'

als Schifffahrtssignalanlage Elbe (Ausführung nach den Vorgaben der FVT Koblenz Signalbilder gemäß BinSchStrO)

- 1 Stck. sechseckige Tafel mit nebeneinader angeordneter 1x rt- 1x ws LS 136-2000  LED mit Gehäuse und Blendschirm
- 2 Stck. sechseckige Tafel mit nebeneinander angeordneter 1x rt - 1x grn LS 136-2000 LED mit Gehäuse und Blendschirm
- 1 Stck. Ampelanlage 1x rt  LS 136-2000 LED mit Blendschirm
- mit optischen Feedbacksystem und Überwachungs- und
Steuerungsmodulen für LED für Spannungsumschaltung Tag/Nacht über vorkonfigurierte DIP Schalter, Lichtüberwachung des LEDSignals, Störsignalisation
Hersteller/Typ der Planung: 'Sabik/LS136-2000 LED'

- Steuerung über fertigverdrahteter Outdoor Wandschaltschrank aus Stahlblech mit Masthalterung, Schutzart IP65, Oberfläche pulverbeschichtet RAL 7032, Leistungsschalter 230V-Absicherung, Schaltschrankheizung mit Thermostat-Steuerung,
SPS (Herstellergleich mit anderen SPS Komponenten) als dezentrale fehlersichere einkanlaige Peripherie der Automatisierungsanlage Signalanlagen der Hadelner Kanalschleuse, mit Kommunikationsprozessor zum Profinet Konfiguration als dezentrale Standard und Falilsafe Peripherie des Automatisierungssystems Siemens Simatic  bestückt mit:

- Systemstromverorgung
- Interfacemodul IM 155-5 PN HF
- 2 x 16 DI 24 VDC
- 3 x 16 DO 230 VAC 2 A
- 1 x 8 DO 230V AC 5 A

einschließ Montageschiene und erforderliches Installationszubehöhr Prozessführungsnetzwerk als Profibus/Save DP Slave des Master-SPS Signalanalgen
einschließlich erforderlicher Medienkopplung auf LWL Kabel Glasfaser.
Mit geregelter Stromversorgung mit integrierten elektronischen Kurzschlussschutz, der im Überlast-/Kurzschlussfall selbsttätig sowohl die Stromversorgung als auch die versorgten DC-24-V-Stromkreise vor Überstrom schützt, als Laststromversorgung für die Automatisationsanlagen Überspannungsschutz für Spannungsversorgung und Bus, Lastsromversorgung für die LED Lampensignale mit dem Ausgangsspannugslevel für die Tag- und Nachtsiganlisation Einspeisung und Steuerung für die Schleusenausfahrtsisgnale

Ausfahrt in Richtung Elbe Nordseite Tor 1
Ausfahrt in Richtung Elbe Nordseite Tor 2
je 1x rt + 1 x gn  LS 136-2000 LED mit Blendschirm
- Software für Lampensteuerung und Fehlerauswertung entsprechend vorgegebener "Modi", fehlersicher für die Schifffahrtssignalanlage.
Sicherheitslevel gem. Entwurfstand: SIL2, Kat 2, PL b
mit unverlierbarem Programm zur Steuerung der Signalanlage in einen sicheren Status bei Kommunikationsausfall.
Einschl. Bereitstellung einer Gerätestammdatendatei für
den Projektentwickler.
Inkl. erforderlichem Montagezubehör, liefern und montieren
Software, Programmierung, Inbetriebnahme, Regieleistungen zur Kommunikation und ggf. Konstruktionen zum Anbau von Fremdgeräten.
Menge: 1,000 St

**6.4.1.20 Schleusensignalanlage als Ausfahrtssignal**
Schleusensignalanlage als Ausfahrtssignal an den Toren
in Ausfahrtrichung Unterhäupter liefern und funktionsfähig montieren bestehend aus:

- 1 St Lichtmast (L = 4,0 m) aus Rohr 177,8 x 5,6 mm mit
Bodenplatte 400x 400x 20 mm, 4 Bohrungen d= 22 mm,
Abstand 300 mm, feuerverzinkt, klappbar nach Angaben des AG

- 1 St Schleusensignalgruppe 1-teilig als rostfreiem Doppelssinganlagehäuse mit 2 Schleusensignallaternen LS136-200 IP67 incl. Befestigungs und Kabelführungsmaterial für den Mast.
Hersteller/ Typ des
Bieter: '....................................................'
Menge: 2,000 St

##### Bauteil 6.4.2 Schifffahrtsignalanlagen Kanal

**6.4.2.10 Baugruppe Schifffahrtssignalanlagen**
Baugruppe Schifffahrtssignalanlagen

für Schleusen gemäß §6.20a  BinSchStrO als feste Lichtsignalanlage mit Mastkonstruktion mit Reparaturbühne,
Steigleitersystemen, Fundamenten mit Erdungslaschen einschließlich Regieleistungen zu anderen fachlich
Beteiligten zur Fundamentierung, Erdung und Kabelführung im Bauwerksbereich.
Aufstellungsort: 'Einfahrt von der Kanalseite auf Osseite auf dem Kopf der Kaimauer'

als Schifffahrtssignalanlage Kanal (Ausführung nach den Vorgaben der FVT Koblenz Signalbilder gemäß BinSchStrO)

- 1 Stck. sechseckige Tafel mit nebeneinader angeordneter 1x rt- 1x ws LS 136-2000  LED mit Gehäuse und Blendschirm

-2 Stck. sechseckige Tafel mit nebeneinander angeordneter 1x rt

- 1x grn LS 136-2000 LED mit Gehäuse
und Blendschirm

- 1 Stck. Ampelanlage 1x rt  LS 136-2000 LED mit
Blendschirm

- mit optischen Feedbacksystem und Überwachungs- und
Steuerungsmodulen für LED für Spannungsumschaltung
Tag/ Nacht über vorkonfigurierte DIP Schalter, Lichtüberwachung des LEDSignals, Störsignalisation
Hersteller/Typ der Planung: 'Sabik/LS136-2000 LED'

- Steuerung über fertigverdrahteter Outdoor Wandschaltschrank aus Stahlblech mit Masthalterung, Schutzart IP65, Oberfläche pulverbeschichtet RAL 7032, Leistungsschalter 230V-Absicherung, Schaltschrankheizung mit Thermostat- Steuerung,
SPS (Herstellergleich mit anderen SPS Komponenten) als dezentrale fehlersichere einkanalige Peripherie der Automatisierungsanlage der Haldener Kanalschleuse, mit Kommunikationsprozessor zum Profinet Konfiguration als dezentrale Standard und Falilsafe Peripherie des Automatisierungssystems Siemens Simatic  bestückt mit:
- Systemstromverorgung

- Interfacemodul IM 155-5 PN HF

- 1x 32 DI 24 VDC

- 2x 8 DO 230 VAC 2 A

- 1x 8 DO 230V AC 5 A

einschließ Montageschiene und erforderliches Installationszubehöhr Prozessführungsnetzwerk, einschließlich erforderlicher Medienkopplung auf LWL Kabel Glasfaser.
Mit geregelter Stromversorgung mit integrierten elektronischen Kurzschlussschutz, der im Überlast-/Kurzschlussfall selbsttätig sowohl die Stromversorgung als auch die versorgten DC-24-V-Stromkreise vor Überstrom schützt, als Laststromversorgung für die Automatisationsanlagen Überspannungsschutz für Spannungsversorgung und Bus, Lastsromversorgung für die LED Lampensignale mit dem Ausgangsspannugslevel für die Tag- und Nachtsiganlisation.
Einspeisung und Steuerung für die Schleusenausfahrtsisgnale
Ausfahrt in Richtung Kanal  Südseite Tor 3
Einfahrt in Richtung Elbe Nordseite Kanlböschung
Aufstellungsort in Absprache mit AG

Ausfahrsingnal Schleuse:
je 1x rt + 1 x gn  LS 136- 2000 LED mit Blendschirm
Einfahrsignal Schleuse Warnsignal Sielbetrieb
wie vor jedoch als Einzelgehäuse rt
- Software für Lampensteuerung und Fehlerauswertung
entsprechend vorgegebener "Modi", fehlersicher für die
Schifffahrtssignalanlage.
Sicherheitslevel gem. Entwurfstand: SIL2, Kat 2, PL b
mit unverlierbarem  Programm zur Steuerung der
Signalanlage in einen sicheren Status bei
Kommunikationsausfall.
Einschl. Bereitstellung einer Gerätestammdatendatei für
den Projektentwickler.
Inkl. erforderlichem Montagezubehör, liefern und
montieren
Software, Programmierung, Inbetriebnahme,
Regieleistungen zur Kommunikation
und ggf. Konstruktionen zum Anbau von Fremdgeräten
Menge: 1,000 St

**6.4.2.20 Schleusensignalanlage als Ausfahrtssignal**
Schleusensignalanlage als Ausfahrtssignal an den Toren
in Ausfahrtrichung Unterhäupter liefern und funktionsfähig montieren bestehend aus:

- 1 St.
Lichtmast (L = 4,0 m) aus Rohr 177,8 x 5,6 mm mit
Bodenplatte 400 x 400 x 20 mm, 4 Bohrungen d=22 mm,
Abstand 300 mm, feuerverzinkt, klappbar nach Angaben
des AG

- 1 St.
Schleusensignalgruppe 1- teilig als rostfreies Doppelssinganlagehäuse mit 2 Schleusensignallaternen LS
136- 200 IP67 incl. Bedfestigungs und
Kabelführungsmaterial für den Mast.
Hersteller/ Typ des
Bieter: '....................................................'
Menge: 1,000 St

**6.4.2.30 wie vor jedoch**
wie vor jedoch
Signal Sielbetrieb 1 x Einzelegehäuse 'rot blinkend'
Menge: 1,000 St

#### Gewerk 6.5 KKS Anlage

##### Bauteil 6.5.1 Systemanforderungen

*Hinweis: Auslegungsdesign Kathodischer Korrosinsschutz*
Auslegungsdesign Kathodischer Korrosinsschutz
Die elbseitigen  Spundwände des Schleusenbauwerkes Hadelner
Kanalschleuse sind mit Anlagen zum kathodischen
Korrosionsschutz auszurüsten.
Hersteller/Typ der Planung: 'Rekora'
Hersteller/ Typ des
Bieter: '....................................................'

Schutzstromdichte für unbeschchteten Stahl im Wasser: 125mA/m²

Schutzstromdichte für unbeschchteten Stahl im Boden:
25mA/m²

Die Auslegungsparameter für die Spundwände
Spundwand Ost: unbeschichtete Oberfläche im Wasser unter
Berücksichtigung des Abwicklungsfaktors und der wasserbenetzten Fläche:
32,5 mx 1,17 mx 5,0 m = 190,1 m²

unbeschichtete Flächen am Boden:
32,5 mx 1,17 mx 14,5 m = 551,4 m² Spundwand West

wasserbenetzte Fläche:
36,0 mx 1,17 mx 5,0 m = 210,6 m²

unbeschichtete Flächen am Boden:
36,0 m x 1,17m x 14,5 m = 610,7 m²
Anzahl Anoden Ost: '8 stck'
Anzahl Anoden West: '8 stck'

Auslegungsdesign des Bieters:
Gesamtstrombedarf
West: '....................................................'
Gesamtstrombedarf
Ost: '....................................................'

*Hinweis: Hardwarekomponenten und Systemeinbindumgsvorgaben:*
Hardwarekomponenten und Systemeinbindumgsvorgaben

Bauliche Vorgaben

Schaltschränke Schutzgeräte:
als 2 Feldermodul für die Aufstellung im NSHV Raum des Betriebgebäudes als Rittal TS Modul Schrank je Feld.

Höhe: 2000mm, Breite: 800mm, Tiefe: 500mm

Sockel: 200mm

als finite Baugruppe für die Potentialbereistellung für die Leistungs- und Steuerspannungversorgung als finite Baugruppe Schutzstromgeräte und Steuerung mit einer Automatisierungsstation.
Hersteller/Typ der Planung: 'Siemens Simatic'
Hersteller/ Typ des
Bieter: '....................................................'

mit Etherent Kommunikationsschnittstelle zum bauseitigen Ethernet LAN
Abstimmung mit anderen fachlich Beteiligten für die Bereitstellung  von Systemstatisken für die zentrale Historiedatenbankerstellung und Präsentation
mit Vorort in Schaltschrankfront eingebauten TFT Bildschim und SCADA.

##### Bauteil 6.5.2 Schutzstromgeräte

**6.5.2.10 Schutzstromgerät potential geregelt**
Schutzstromgerät potential geregelt

mit Automatsierungsstation und vor Ort TFT Panel
Anzeige: Ausgangsleistung, Schutzpotential einschließlich Kabelanschluss in Baulücke NSHV Raum liefern und montieren.
Menge: 2,000 St

##### Bauteil 6.5.3 Feldgeräte

**6.5.3.10 Fremdstromanode**
*** Pauschalposition
Fremdstromanode schlickresistent
Material nach Wahl des AN inkl. HDPE Schutzrohr
einschließlich Anschluss Anodenkabel.

NYCY 1x 10² überflutungssicher Kabelanschluss und Anschluss
an KKS Verteiler.
Bieterangabe angebotenes
Anodenmaterial:: '....................................................'
Hersteller/ Typ des
Bieter: '....................................................'
Menge: 1,000 psch

**6.5.3.20 Dauerbezugsanode Material Reinzink**
*** Pauschalposition
Dauerbezugsanode Material Reinzink inkl. Schutzrohr einschließlich Anschluss Anodenkabel MPRXCYX  1x 6² überflutungssicher.
Kabelanschluss und Anschluss an KKS Verteiler.
Hersteller/ Typ des
Bieter: '....................................................'
Menge: 1,000 psch

**6.5.3.30 Anodenhalterung**
*** Pauschalposition
Anodenhalterung liefern und an bauseitigen Schellen einbauen.
Hersteller/ Typ des
Bieter: '....................................................'
Menge: 1,000 psch

**6.5.3.40 wie vor jedoch Bezugselektrode**
*** Pauschalposition
wie vor jedoch Bezugselektrode
Hersteller/ Typ des
Bieter: '....................................................'
Menge: 1,000 psch

**6.5.3.50 Anodeneinziehkabel MPRXCYX 1x 10²**
Anodeneinziehkabel MPRXCYX MPRXCX 1x 10² in 18 Teillängen konfektioniert in bauseitige Schutzrohre und Kabelgraben einziehen und verlegen, einschließlich Anoden- und Verteileranschluss
Menge: 700,000 m

**6.5.3.60 wie vor jedoch Kathodenanschlußkabel MPRCXCYX 1 x 70²**
wie vor jedoch
Kathodenanschlußkabel MPRXCYX MPRXCX 1 x 70² in 2 Teillängen
Abgangsort: 'Larsenwand'
Zielort: 'Sicherheitsschutzgerät in der NSHV'
Menge: 300,000 m

**6.5.3.70 wie vor jedoch Bezugselelktrodenkabel**
wie vor jedoch
Bezugselektrodenkabel MPRXCYX MPRXCX '1 x 6²'
Menge: 80,000 m

**6.5.3.80 wie vor jedoch Messkabel Ölfex robust 215C 25G1,5**
wie vor jedoch
Messkabel: 'Ölfex robust 215C 25G1,5'
Menge: 400,000 m

**6.5.3.90 Kabelschutzrohr**
Kabelschutzrohr einschl. Halterungen

Kabelschutzrohr aus Stahl gemäß Zeichnung einschl. Halterungen montieren.
Menge: 165,000 m

**6.5.3.100 Kabelschutzrohr Abdichtung**
Kabelschutzrohr mit Abdichtung
für Schottung 'Anodenschutzrohr'
Menge: 36,000 St

**6.5.3.110 Anodensammelkabel MPRXCYX 1x 70²**
Anodensammelkabel
MPRXCYX 1x 70² in konfektioniert in erdverlegt in Kabelgräben
und auf bauseitigen Verlegesystemen.
Abgangsort: 'KKS Verteiler Ost'
Zielort: 'Schutzstromgerät Ost in der NSHV
und am besiderseitig anschließen'
Menge: 95,000 m

**6.5.3.120 wie vor jedoch Bezugsanodenkabel MPRXCYX 1 x 6²'**
wie vor jedoch
Messsammelkabel: 'MPRXCYX 1 x 6²'
Menge: 95,000 m

**6.5.3.130 Anodensammelkabel MPRXCYX 1x 70²**
Anodensammelkabel
MPRXCYX 1x 70² in konfektioniert in erdverlegt in Kabelgräben
und auf bauseitigen Verlegesystemen
Abgangsort: 'KKS Verteiler West'
Zielort: 'Schutzstromgerät West in der NSHV'

und am besiderseitig anschließen.
Menge: 55,000 m

**6.5.3.140 wie vor jedoch Bezugsanodenkabel MPRXCYX 1 x 6²**
wie vor jedoch
Messsammelkabel: 'MPRXCYX 1 x 6²'
Menge: 55,000 m

**6.5.3.150 Outdoor-Gehäuse und Outdoor-Sockel Normgegäuse: Größe 0**
Outdoor-Gehäuse und Outdoor-Sockel

Normgegäuse: Größe 0
Außenmaße: Bx Hx T 595x 870x 330 mm
Normgerecht nach DIN VDE 0660 T. 503,
Außenmaße nach  DIN 43629, Teil 1
Anschlussmaße für Norm-Sockel nach DIN 43629, Teil 2
Material: Polycarbonat durchgefärbt
Schutzart von IP54
Antigraffiti- Lackierung in RAL7038
verschließbarem Schwenkhebelschließsystem für Profilhalbzylinder mit Sockel ohne Sollbruch Größe 0
konfiguriert als Unterverteiler für die Sammelanbindung
der KKS Segmente der Larsenspundwände des elbseitigen Vorhafens.
Einbaukonfiguration nach Vorgaben des Systemerstellers
Hersteller/Typ der Planung: 'Langmatz/ EK 73'

Größe 0
Hersteller/ Typ des
Bieter: '....................................................'
Menge: 2,000 St

##### Bauteil 6.5.4 Dienstleistungen

**6.5.4.10 Inbetriebnahme und Einmessung der Schutzanlage**
*** Pauschalposition
Inbetriebnahme und Einmessung der Schutzanlage
Dokumnetation der gemssenen Werte am SSG und Potentiale entlang der Spundwand in verschiedenen Tiefen.
Menge: 1,000 psch

**6.5.4.20 wie vor jedoch Nachmessung**
*** Pauschalposition
Menge: 1,000 psch

**6.5.4.30 Erstellung der Dokumentations- und Revisionsunterlagen sowie Bedienungshandbücher.**
*** Pauschalposition
Erstellung der Dokumentations- und Revisionsunterlagen sowie Bedienungshandbücher und Wartungsanweisungen.
Übergabe der endgültigen Unterlagen nach erfolgter Betriebsübergabe in 3-facher
Ausfertigung in Papierform, auf Datenträger 1-fach digital.
Menge: 1,000 psch

**6.5.4.40 Datenbereitsellung für SCADA Kommunikation der KKS Automatsierungsanlage**
*** Pauschalposition
Datenbereitsellung für SCADA Kommunikation der KKS Automatsierungsanlage und für die Kommunikation mit den Leitsatndsanlagen.
Bereitstellung und Beratung anderer fachlich Beteilgter
der Datenbasis für zentrale SCADA Funktionen und die
Erstellung einer zentralen Event- und Langzeitdatenbank und SCADA Systems des Leitstandes der Hadelner Kanalschleuse.
Menge: 1,000 psch

#### Gewerk 6.6 Strömungsprofil und Pegelmessung

##### Bauteil 6.6.1 Bereich Schleuse

*Hinweis: Messsystem nach dem Ultraschalllaufzeitverfahren*
Das Messsystem arbeitet nach dem Ultraschalllaufzeitverfahren.
Es garantiert auch bei unruhigen Strömungsprofilen sehr hohe Genauigkeit.
Durch die angewendete Auswertung und die robuste Sensorik
liefert auch bei hohen Gas- oder Feststofffrachten zuverlässige Messergebnisse.
Das Messystem rechnet konform zur IEC41 und ISO6416 und
die Messergebnisse müssen nachvollziehbar und transparent sein.
Das System ist frei von Drifts.
Im Betrieb enstehen keine  Kosten für Kalibrierung oder Wartung
Betriebskosten entstehen nur die Stromkosten für den Messumformer.
Das System ist Ethernet LAN kompatibel und wird in das
Intranet der Haldener Kanalschleuse eingebunden.

Die Schnittstelle, gemäß IEE 802.3u Fast-Ethernet, mit
twisted-Pair-Kabel 100 Base-FX mit RJ 45 Stecker und anschließender Konvertierung via Medienkoppler zum LWL 100BASE-LX10, Fast Ethernet, Singlemode 1310 mm und erforderliche Patchkabel Vorort stehen weiterhin USB- oder RS232-Schnittstellen zur Verfügung.

Die Controller sind mit Touchscreen und Grafikdisplay
aufrüstbar, so dass eine Vorort- Bedien- und Beobachtungsschnittstelle verfügbar ist techologisch bilden zwei Ultraschallwandler einen akustischen Pfad.

Für jede Messstelle sind zwei akustische Pfade als sog. Kreuzmessung vorgesehen, D.h. 4 Pfade x 2 Ultraschallwandler pro Messtelle.
Bauseitige Einbauorte mit nach Abstimmung anderer fachlich Beteiligter bauseits herzurichten.

Es sind zwei Meßorte vorgesehen:
1. Schleusenkammer
2. Kanalvorland
Hier In der Schleusenkammer sind betonierte Seitenwände mit senkrechtem Verlauf mit  Montageschienen für  die Installation PVC- Montageplatten für Ultraschallwandler an den Seitenwänden vorzusehen.
Die örtliche Anordnung erfolgt durch Regieleistungen des Errichters des Messsystems.
Hersteller/Typ der Planung: 'systec controls/deltawave'

Größe 0
Hersteller/ Typ des
Bieter: '....................................................'

**6.6.1.10 Wetterschutzkasten**
Wetterschutzkasten
Werkstoff Gehäuse: Polyester, 1.4571
Abmessungen: Hx Bx T = 750x 520x 480 mit Masthalterung
Einspeisung: 230 VAC, 50 Hz
Heizung: Thermostat, 10° C
Schutzart: IP65
Verschlußart: je 2 Schnellverschlüsse an den kürzen Seiten
Schutz gegen Umwelteinflüsse für Messeinrichtungen.
inklusive: Lüfter mit Thermostat
Lüftergitter, 2 Luftauslässe
Wetterschutzkasten Multibox 170
Hersteller/ Typ des
Bieter: '....................................................'
Menge: 1,000 St

**6.6.1.20 Ultraschallmultimeter zur Messung des Durchflusses**
Ultraschallmultimeter zur Messung der Durchflüsse in gefüllten Leitungen, teilgefüllten Leitungen und offenenGerinnen,
Kanälen und natürlichen Fließgewässern.

Erfassung des Strömungsprofils, des Pegelstandes, der Partikelkonzentration und die mittlere Temperatur des Mediums St
Sprache: Deutsch
mit Spannungsversorgung: 24VDC extern
LAN, USB, RS232, Embedded Webserver zur Integration ins Inter- und Intranet, voll fernparametrier- und updatebar via FTP.
Mit 4 plug and play- Steckplätzen für Ultraschall- und I/O-Boards .
Spannungsversorgung 90-240VAC, 45-60Hz Datenlogger 4 GB
Gehäuse 300x 400x 210 mm(bx hx t), IP65 Display 320x 240, sw, hintergrundbel., Touchscreen, Ultraschallkarte DSP-Board,
4 Ultraschallpfade (8 Ultraschallwandler), Frequenzbereich 0, 2-2Mhz, Pfadlängen 0,1-150 m (1 Steckplatz) Ein- und Ausgangskarte 8x 4..20 mA Eingang, 4x4..20 mA Ausgang,
2 Relais, 2 Impuls (1 Steckplatz),
alle Eingänge können aktiv (selbstversorgt) als auch passiv (außenversorgt) betrieben werden.

systec controls/ deltawave

Ultraschall Multimeter

MB,SAC,R10,GIP,DB,US01,IO01
Größe 0
Hersteller/ Typ des
Bieter: '....................................................'
Menge: 1,000 St

**6.6.1.30 Weitbereichs Ultraschallwandler**
Weitbereichs Ultraschallwandler

Abstrahlwinkel: 45° ,der Planung ca.10 m Pfadlänge der Planung:
Bestimmung Vorort nach erfolgter Halterungsschienenmontage
Frequenzbereich: 500 kHz (3 bar ü, max. 60°C),
max. Pfadlänge 0,5 - 40m
Befestigung Montageplatte PVC mit Treibgutabweiser
(-30- 60°C) für Wandmontage (Kanal)
Abstrahlwinkel Standardwinkel für Kanalmontage,
45°, Kabellänge 10m (Kabeltyp RG58, Durchmesser: 6mm)
Hersteller/Typ der Planung: 'deltawave Ultraschallwandler UW05,HPVC,W45,KL10,EX0'
Hersteller/ Typ des
Bieter: '....................................................'
Menge: 8,000 St

**6.6.1.40 Montageschiene für Ultraschallwandler**
Montageschiene für Ultraschallwandler

Montageschiene (mehrteilig) für Ultraschallwandler zum
Einbau- oder Ausbau der Ultraschallwandler unter Betriebsbedingungen.
Länge: bis 6,5 m Länge (exakte Länge muss bei Bestellung in Abstimmung mit anderen fachlich Beteiligten)
Material: Edelstahl
Zur Aufnahme von zwei 500kHz Ultraschallwandlern pro
Schiene inkl. Treibgutabweiser (Prallschutz) für Ultraschallwandler Montage bei Fließgeschwindigkeit. < 1 m/s
Menge: 4,000 St

**6.6.1.50 Systemkabel für Ultraschallwandler**
Systemkabel für Ultraschallwandler
Maximale Kabellänge für jeden Ultraschallsensor: 150 m
Kabellängen für akustische Pfae  immer gleichlang
Typ: RG58
Mantelwerkstoff: PUR
Menge: 320,000 m

**6.6.1.60 Ultraschallfüllstandsmessung für Flüssigkeiten und Schlämme**
Ultraschallfüllstandsmessung für Flüssigkeiten und
Schlämme  in offenen und geschlossenen Behältern.

Messbereich: 5 m (2-Leiterversion)
Sensor- Gewinde:  2" BSP
Stromversorgung: 12-28V DC, 100mA, 2-Leiterversion
Prozesstemperatur: -40° - 60°C
integrierter Temperaturkompensation
Menge: 1,000 St

**6.6.1.70 Halterung zur Montage des Pegelmessers über dem Gerinne**
Menge: 1,000 St

*Hinweis: Systeminbetriebnahme durch den Hersteller*
Systeminbetriebnahme durch den Hersteller- und Auftragnehmer
Inbetriebnahme  durch den Hersteller, mit Überprüfung mechanischer Installation, Parametrierung der angeschlossenen Messumformer und Auswertegeräte, und Anpassung der Messung auf die Erfordernisse des Betreibers. Vor der Inbetriebnahme durch den Hersteller ist eine Freigabe der Messstelle und eine Aufsicht durch eine vom Betreiber gestellte
Aufsichtsperson vorausgesetzt.

**6.6.1.80 Tagespauschale Inbetriebnahme Leistungszeit: 10 h**
*** Pauschalposition
Tagespauschale Inbetriebnahme
Leistungszeit:  ca. 10 h
für 2 Vollbeschäftigte Vor Ort
Menge: 1,000 psch

**6.6.1.90 Warte-und Fahrtzeiten und Übernachtung**
*** Pauschalposition
Kostenpauschale einschließlich
Warte-und Fahrtzeiten und Übernachtung
Menge: 1,000 psch

**6.6.1.100 Kilometerpauschale für An- und Abreise des Inbetrienahmepersonales**
*** Pauschalposition
Kostenpauschale für An- und Abreise
des Inbetrienahmepersonales
Menge: 1,000 psch

##### Bauteil 6.6.2 Bereich Kanalvorland

*Hinweis: Messsystem*
Das Messsystem arbeitet nach dem Ultraschalllaufzeitverfahren.
Es garantiert auch bei unruhigen Strömungsprofilen sehr hohe Genauigkeit.
Durch die angewendete Auswertung und die robuste Sensorik
liefert auch bei hohen Gas- oder Feststofffrachten zuverlässige Messergebnisse.
Das Messystem rechnet konform zur IEC41 und ISO6416 und
die Messergebnisse müssen nachvollziehbar und transparent sein.
Das System ist frei von Drifts.
Im Betrieb enstehen keine  Kosten für Kalibrierung oder
Wartung.
Betriebskosten entstehen nur die Stromkosten für den
Messumformer.
Das System ist Ethernet LAN kompatibel und wird in das
Intranet der Hadelner Kanalschleuse eingebunden.
Die Schnittstelle, gemäß IEE 802.3u Fast-Ethernet, mit
twisted-Pair-Kabel 100 Base-FX mit RJ 45 Stecker und anschließender Konvertierung, 100BASE-LX10, Fast Ethernet,
Singlemode 1310 mm
Vorort stehen weiterhin USB- oder RS232-Schnittstellen
zur Verfügung.

Die Controller sind mit Touchscreen und Grafikdisplay
aufrüstbar, so dass eine Vorort- Bedien- und Beobachtungsschnittstelle verfügbar ist Techologisch bilden zwei Ultraschallwandler einen akustischen Pfad.
Für jede Messstelle sind zwei akustische Pfade als
sog. Kreuzmessung vorgesehen.
D.h. 4 Pfade x 2 Ultraschallwandler pro Messtelle.
Bauseitige Einbauorte nach Abstimmung anderer fachlich Beteiligter bauseits herzurichten.

Es sind zwei Meßorte vorgesehen:
Der zweite Meßort befindet sich im Kanalvorland mit abgeböschten Uferbereich
Im Kanalvorland sind senkrechte Dalben als Trägersystem
für die Montageschienen der Ultraschallwandler
beiderseitig vor den Uferböschungen im Bereich des
Gerinnes zu installieren.
Die örtliche Anordnung erfolgt durch Regieleistungen des Errichters des Messsystems.

Hersteller/Typ der Planung: systec controls/deltawave

**6.6.2.10 Wetterschutzkasten**
Wetterschutzkasten
Werkstoff Gehäuse: Polyester, 1.4571
Abmessungen: H x B x T = 750x 520x 480
mit Masthalterung
Einspeisung: 230 VAC, 50 Hz
Heizung: Thermostat, 10° C
Schutzart: IP65
Verschlußart: je 2 Schnellverschlüsse an den kurzen
Seiten
Schutz gegen Umwelteinflüsse für Messeinrichtungen.
inklusive: Lüfter mit Thermostat
Lüftergitter, 2 Luftauslässe
Wetterschutzkasten Multibox 170
Hersteller/Typ der Planung: 'deltawave Ultraschallwandler UW05,HPVC,W45,KL10,EX0'
Menge: 1,000 St

**6.6.2.20 Ultraschallmultimeter zur Messung des Durchflusses**
Ultraschallmultimeter zur Messung der Durchflüsse in
gefüllten Leitungen, teilgefüllten Leitungen und offenen Gerinnen,
Kanälen und natürlichen Fließgewässern.
Erfassung des Strömungsprofils, des Pegelstandes, der
Partikelkonzentration und die mittlere Temperatur des
Mediums St
Sprache: Deutsch
mit Spannungsversorgung 24VDC extern
LAN, USB, RS232, Embedded
Webserver zur Integration ins Inter- und Intranet, voll
fernparametrier- und updatebar via FTP.
Mit 4 plug and play- Steckplätzen für Ultraschall- und
I/O-Boards .
Spannungsversorgung 90-240VAC, 45-60Hz
Datenlogger 4GB
Gehäuse 300x400x210mm(bxhxt), IP65
Display 320x240, sw, hintergrundbel., Touchscreen
Ultraschallkarte DSP-Board, 4 Ultraschallpfade (8
Ultraschallwandler),
Frequenzbereich 0,2-2Mhz,
Pfadlängen 0,1-150m (1 Steckplatz)
Ein- und Ausgangskarte 8x4..20mA Eingang,
4x4..20mA Ausgang, 2 Relais, 2 Impuls (1 Steckplatz),
alle Eingänge können aktiv (selbstversorgt) als auch
passiv (außenversorgt)
betrieben werden.
Hersteller/Typ der Planung: systec controls/ deltawave
Ultraschall Multimeter
MB,SAC,R10,GIP,DB,US01,IO01
Hersteller/ Typ des
Bieter: '....................................................'
Menge: 1,000 St

**6.6.2.30 Weitbereichs Ultraschallwandler Abstrahlwinkel: 60° , ca. 54 m Pfadlänge**
Weitbereichs Ultraschallwandler

Abstrahlwinkel: 60°, ca. 54 m Pfadlänge
Frequenzbereich 500 kHz (3 bar ü, max. 60°C), max. Pfadlänge 0,5 - 40m, Befestigung Montageplatte PVC mit Treibgutabweiser
(-30- 60°C) für Wandmontage (Kanal)
Abstrahlwinkel Standardwinkel für Kanalmontage, 45°
Kabellänge 10m (Kabeltyp RG58, Durchmesser: 6mm)
Hersteller/Typ der Planung: 'deltawave Ultraschallwandler UW05,HPVC,W45,KL10,EX0'
Hersteller/ Typ des
Bieter: '....................................................'
Menge: 8,000 St

**6.6.2.40 Montageschiene für Ultraschallwandler**
Montageschiene für Ultraschallwandler

Montageschiene (mehrteilig) für Ultraschallwandler zum
Einbau- oder Ausbau der Ultraschallwandler unter Betriebsbedingungen

Länge: bis 6,5 m Länge (exakte Länge muss bei Bestellung in Abstimmung mit anderen fachlich Beteiligten)

Material: Edelstahl

Zur Aufnahme von zwei 500kHz Ultraschallwandlern pro Schiene
inkl. Treibgutabweiser (Prallschutz) für Ultraschallwandler
Montage bei Fließgeschwindigkeit. < 1m/s
Menge: 4,000 St

**6.6.2.50 Halterung zur Montage des Pegelmessers über dem Gerinne**
Menge: 1,000 St

**6.6.2.60 Ultraschallfüllstand Kompaktgerät Probe Ultraschallfüllstandsmessung für Flüssigkeiten und Schlämme**
Ultraschallfüllstand Kompaktgerät
Probe Ultraschallfüllstandsmessung für Flüssigkeiten und
Schlämme in offenen und geschlossenen Behältern.
Messbereich: 5 m (2- Leiterversion)
Sensor- Gewinde: 2" BSP
Stromversorgung: 12- 28V DC, 100 mA, 2- Leiterversion
Prozesstemperatur: -40° - 60°C
integrierter Temperaturkompensation
Menge: 1,000 St

**6.6.2.70 Systemkabel für Ultraschallwandler**
Systemkabel für Ultraschallwandler
Maximale Kabellänge für jeden Ultraschallsensor: 150 m
Kabellängen für akustische Pfade immer gleichlang
Typ: RG58
Mantelwerkstoff: PUR
Menge: 320,000 m

**6.6.2.80 Edelstahlsäule, Durchmesser 80mm, Länge des Masten 400 cm**
Edelstahlsäule

Durchmesser: 80 mm
Länge des Masten: 300 cm  mit Bodenflansch mit passender Bodenhülse für 80er Mast
konfektioniert für die Steigetrassenverlegung im Innenrohr
Länge: ca 70 cm und schwarzer Kunststoffabdeckung.
Menge: 1,000 St

*Hinweis: Systeminbetriebnahme durch den Hersteller- und*
Systeminbetriebnahme durch den Hersteller- und Auftragnehmer
Inbetriebnahme durch den Hersteller mit Überprüfung mechanischer Installation, Parametrierung der angeschlossenen Messumformer und Auswertegeräte, und Anpassung der Messung auf die Erfordernisse des Betreibers. Vor der Inbetriebnahme durch den Hersteller ist eine Freigabe der Messstelle und  eine Aufsicht durch eine vom Betreiber gestellte
Aufsichtsperson vorausgesetzt.

**6.6.2.90 Tagespauschale Inbetriebnahme Leistungszeit: ca.´10 h**
*** Pauschalposition
Tagespauschale Inbetriebnahme
Leistungszeit: ca. 10 h
für 2 Vollbeschäftigte Vor Ort
Menge: 1,000 psch

#### Gewerk 6.7 Umweltdaten

##### Bauteil 6.7.1 Wind

**6.7.1.10 Schalenkreuzanemameter**
Baugruppe Windgeschwindigkeitsmessung
Erfassung der Grenzwertgeschwindigkeit der zulässigen
Windstärke
Anzeige der Windrichtung
Installationsort: Über Dach des Betriebsgebäudes  an
Edelstahl Rohrmastkonstruktion mit Halterungen
einschließlich innerer Kabelführung
mit Platzhaltung zu Installation des
des Dämmerungsschalters
Höhe über Oberkannte Dach > 750 mm
Außeneinheit  Schalenkreuzanemometer mit 3 armigem
Schalenstern
Messbereich: 0,7m/s - 50 m/s
Ausgang: 4-20mA
Schalensterndurchmesser ca 95 mm
Höhe 230 mm
Masse ca 0,25 kg
mit geregelter elt. Heizung
Messprinzip: Hall Sensory Array
mit konfektioniertem ca  12 m Kabel
(bis zum 19" Rack Leitstand)
mit Mastadabter am Mast installiert.
einschließlich Regieleistung für Hilfs- und
Befestigungskonstruktionen
einschließlich Parametrierung und Regieleistung mit
anderen fachlich Beteiligten
Hersteller/Typ der
Planung: 'Lambrecht/Windgeschwindigkeitssensor Idustry00.14577.100 040 mit Mastadabter 32.14567.006.00'
Hersteller/ Typ des
Bieter: '....................................................'
Menge: 1,000 St

**6.7.1.20 Schaltnetzteil 230V AC/ 24 V DC Single Output Industrial DIN Rail Power**
Schaltnetzteil 230 V AC/ 24 V DC
Single Output Industrial DIN Rail Power
Supply 60 Watt, 24 V DC
für Laststromversorgung Windgeschwindigkeitssensor
Installationsort: Hutschiene 19 " Rack Leistand
Hersteller/Typ der Planung: 'Lambrecht / DR-60-24'
Hersteller/ Typ des
Bieter: '....................................................'
Menge: 1,000 St

**6.7.1.30 Baugruppe Wetterwarte Baueinheit außen und Innen**
Baugruppe

WWS Windwarnmodul, kompatibel zu angebotenem Windsensor
Eingangssignal skalierbar: 0/4...20mA;
0/2...10VDC
Ausgangssignal: 2x Wechselkontakt für 2 Grenzwerte mit einstellbarer Anzugs und Abfallverzögerung für die kontinuierliche Überwachung der Windgeschwindigkeit als Vorwarn- und Hauptwarnsignal

Betriebsspannung: 24 VDC
Installationsort: 19" Rack Leitstand, Hutschiene
Hersteller/Typ der Planung: 'Lambrecht/ WWS Windwarnmodul
00,14787.000 0'
Hersteller/ Typ des
Bieter: '....................................................'
Menge: 1,000 St

**6.7.1.40 Edelstahlmastrohr Durchmesser 50 mm**
Edelstahlmastrohr
Durchmesser: 50 mm
Länge: ca 2,5 m
mit Wandhalterungenund Dachdurchführungund hergerichtet
für die Montage der Baugruppe: Windgeschwindigkeitssensor
+ der Baugruppe analoger Lichtsensor einschließlich Regieleisteungen für die Montage durch andere fachlich Beteiligte.
Menge: 3,000 m

##### Bauteil 6.7.2 Dämmerungsschalter

**6.7.2.10 Dämmerungsschalter, 2 kanalig**
Dämmerungsschalter
analog als Hutschienenschalter
Einbauort: 19" Rack Leitstand
Einstellbarer Ein- und Ausschaltverzögerung
Permanent-AUS und Permanent- EIN Funktion
Schalthelligkeit stufenlos einstellbar
Test-Funktion
Betriebsspannung: 12 - 24 V UC
Frequenz: 50 - 60 Hz
Anzahl Kanäle 1
Stand-by Leistung: ~0,2 W
Einstellbereich Helligkeit: 2- 50000 lx
Einschaltverzögerung: 0- 20 min
Ausschaltverzögerung: 0- 20 min
Kontaktart Wechsler
Schaltausgang: potenzialfrei
Breite: 2 TE
Montageart: DIN-Schiene
Anschlussart DuoFix-Steckklemmen
Bedienelemente 3 Potenziometer
Umgebungstemperatur: -30 °C +55 °C
Schutzart IP 20,
Schutzklasse II, Sensor III
Hersteller/Typ der Planung: 'Theben/LUNA 110 A, 24V'
Hersteller/ Typ des
Bieter: '....................................................'
Menge: 1,000 St

**6.7.2.20 Aufnehmer**
Aufnehmer: Aufbau Lichtsensor analog, drehbar, IP 54
mit Befestigungswinkel und Masthalterungen zur Monttage am Mast der Windgeschwindigkeitsmessanlage
Menge: 1,000 St

##### Bauteil 6.7.3 Abwasser

**6.7.3.10 Ultraschall-Sensor**
Ultraschall-Sensor

zur kontinuierlichen Füllstandmessung, geeignet zur Messung von Flüssigkeiten und Schüttgüter und zur Pegelmessung in der Wasser- und Abwasserwirtschaft Radarsensor zur kontinuierlichen Füllstandmessung von Wasser und Abwasser.
Aufnehmer überflutungssicher IP 68-Gehäuse für wartungsfreien Dauerbetrieb.

Maßeinheit für Länge: Meter/ Millimeter
Prozesstemperatur.: -40...+80°C
Ausführung: PP
Prozessanschluss/ Werkstoff ohne 6 m Tragkabel (kürzbar)/ PUR
Kommunikation: Zweileiter Profibus PA
Gehäuse/ Schutzart P68 (2bar)/ mit Kabelabgang
Kabellänge nach Anforderungen der Werkplanung bis in das Betriebsgebäude einschließlich:

- schwenkbare Aufnehmerhalterung in der
Abwasserzisterne

- Anschlussdose zum Übergang auf die
Gebäudeinstallationssysteme

- Beistellung eines Hutschiengateways für den Einbau in
das Automatisierungsfeld der NSHV

- mit anwendungsspezifischem Abgleich, Parametrierung
und Einrichtung der Gatewayfunktion für den Übergang
von Profibus PA zum Industrail Ethernet des Prozesskommisionsnetzwerkes.
Installation der Auswerte Firmeware auf dem Ingenieuerarbeitsplatz
Hersteller/Typ der Planung: 'VEGA/VEAGAPULS WL 61'
Hersteller/ Typ des
Bieter: '....................................................'
Menge: 1,000 St

##### Bauteil 6.7.4 NLWKN Pegel

*Hinweis: redundante und bauzeitunabhängige Pegelmessung*
Zur redundanten und bauzeitunabhängigen Pegelmessung
und Datenlogging setzt der Auftraggeber Pegelmessysteme der Firma OTT ein. Auf Grund der Kompabilität zu den bereits im Einsatz befindlichen Anlagen ist dieses System anzubieten. Die Anlagen werden sowohl elbseitig und kanalseitig außerhalb des
Baufeldes installiert und besitzen eine eigene Solar Stromversorgung.

Nach dem Projektierungsstand sind zwei Mastbefestigungen vorgesehen
1x Erdverschraubung für die Kanalseite
1x Flanschbefestigung für die Elbseite
Für eine optionale Umsetzug in der Bauphase sind die Mastbefestigungssystem austauschbar oder nachrüstbar.
Nach Festlegung der genauen Aufstellungsbedingungen sind dem Hersteller die genauen Umgebungsdaten anzugeben.

**6.7.4.10 Pegelmesseinrichtung als finite und netzunabhänge Baugruppe**
Pegelmesseinrichtung als finite und netzunabhänge Baugruppe
Hersteller/Typ: OTT Hydromet bestehend aus:

1x OTT RLS Radarsensor 24 GHz,
CE Version mit automatischer Schnittstellenerkennung: SDI12 /
RS485 / 4-20mA
Installationskabel 2x2x0,5mm², geschirmt

Bitte bei Bestellung die gewünschte Länge angeben
1x Standard HydroSystem F BS Sensor GPRS/LAN zum Anschluss von SDI-12 / Modbus Sensore, SDI-12 & RS485 Interface, mit Überspannungsschutz für Netzversorgung und Sensoren bestehend aus:

- Edelstahl Schaltschrank 500x 380x 210 mm (abschließbar)
- netDL1000 Variante B000 (ohne Ein-/Ausgangskarten) mit integriertem GSM/GPRS-Modem
- Kommunikation über LAN möglich
- Flachantenne mit 0,5m Kabel
- OTT PCU12 mit Netzleitung
- Überspannungsschutz für Netz
- Klimastutzen
- Einbau und Verdrahtung der Komponenten und Verdrahtungsplan
1x Akku 12V/24 Ah, mit Anschlusskabel
1x Solarmodul 12 V/50W ohne Kabel, Inst. an 1" Ausleg.
1x Beipack für Solarpanel 30& 50 W inkl. 10 m Kabel bestehend aus:
10 m Solarleitung PV1-F schwarz
97.000.045.9.5
10 m Solarleitung PV1-F rot
97.000.045.9.5 inkl. Installationsmaterial für Kabel
Menge: 1,000 St

**6.7.4.20 Mast und Befestigungstechnik**
Mast+ und Befestigungstechnik

1x Masthalterung Universal an Mast Ø 1- 4" Edelstahl
für Schaltschrank OTT StandardSystem
1x  Kabelschutzkasten für StandardSystem
Edelstahl-Kasten zum Schutz der Signal- und Spannungsversogungskabel.

- auch zur nachträglichen Montage
Menge: 2,000 St

**6.7.4.30 Schraubfundament F140, 1600 mm**
Schraubfundament F140, 1600 mm
geeignet für 4" Mast mit 5- 10m Länge

Alle Schraubfundamente werden 14- 30 cm Unterflur
eingebaut.
Menge: 1,000 St

**6.7.4.40 Diensteleistung für 2 Messstationen**
*** Pauschalposition
Diensteleistung für 2 Messstationen
Baustelleneinrichtung: Maschinensatz u. Einricht. mit örtl.
Zwischentransp.Baustelleneinrichtung mit Eindrehmaschine für Montage.
Schraubfundament und Einsatz eines eines Stromaggregates
(inkl. Benzinverbrauch) Nebenarbeiten bei Montage Schraubfundament anfallende Nebenarbeiten wie z.B. Bepflanzung oder Erdreich aufnehmen (ohne Abfuhrseitliche Lagerung) oder Pflasterung aufnehmen, verdichteter Unterbau aufbrechen und absaugen oder anderes.

1. Montage Wasserstandsradar
- Wasserstandsradar mit
geeigneter Konsole montieren und anschließen

2. Montage Steuer- und Datenübertragungseinr.
- Betriebsfertige Installation der Steuer- und Datenübertragungseinrichtung
- inkl. Herstellen der Spannungsversorgung
- Anschließen der Sensoren

3. Inbetriebnahme und Grundparametrierung des Messsystems nach Stand der vorhandenen Date
- Parametrierung Datensammler und DFÜ
- Funktionsprüfung, Inbetriebnahme
- inkl. Anbindung Funkübertragung
Menge: 1,000 psch

**6.7.4.50 Erstellung der Dokumentations- und Revisionsunterlagen sowie Bedienungshandbücher**
*** Pauschalposition
Erstellung der Dokumentations- und Revisionsunterlagen Dokumentation digital per eMail.

- Zeichnung der Messfeldgeometrie mit den
Pfadwinkeln und -längen der DMA
- Zusammenstellung der Einstellungen und
Parametrierungen für Strömungssensor und Datenlogger

- Installationsfotos
- Bereitstellung der Prodis II-Konfiguration (nach dem theoretischen Ansatz)
- Übergabe Parafile
Menge: 1,000 psch

**6.7.4.60 Servicepauschale (Deutschland)**
*** Pauschalposition
Servicepauschale (Deutschland)

-  für Einrichten, Vorhalten und Räumen der Messstelle
- Bereitstellen aller für die Servicemaßnahme erforderlichen Maschinen, Geräte und Werkzeuge
- für Vor- und Nachbereitung der Arbeitsausrüstung
- ohne Bereitstellung Arbeitsschiff/ Ponton
- ohne zu verbauendes Material
- für Fahrtkosten,Werkstattwagen (pro km), inklusive Fahrtzeit von 1 Fahrer, Hin- und Rückfahrt
Servicestützpunkt Berlin nach Otterndorf. à 425 km
- Fahrtkosten Kilometersatz,Mitfahrer inklusive Fahrtzeit
-  4 x Übernachtung pro Person und Nacht
inkl. Spesen
Menge: 1,000 psch

#### Gewerk 6.8 Leitstandsanlagen

##### Bauteil 6.8.1 19" IT Rackmodule 42 HE Leitstand

**6.8.1.10 Server Rack 1**
Server Rack

anreihbar Aufstellungsort, Leitstand auf aufgestelzten Flurboden
Geschweißter Standverteiler mit abnehmbaren Seiten- und
Rückwänden, IP20, Tragkraft 400 kg, als Daten- und Telekommunikationsverteiler.
Schweißkonstruktion.
Türoffnung: Anschlag links
Vertikale 19"- Rasterschienen stufenlos verstellbar geschweißter Rahmen und abnehmbare Seitenwand.
Kabeleinführungen von unten im hinteren Teil des Verteilers
mit Bürstenleiste gegen Staub abgedichtet mit Kunststoffrahmen als Kabelschutz, abnehmbaren Seiten- und Rückwand
Lüftungsschlitze im Rahmen
Abmaße: 800 mm Breite, Höhe 42 HE - 1970 mm x Tiefe
800 mm
Glastür Linksanschlag, grau, perforiert
mit LED-Beleuchtungseinheit mit Magnetbefestigung und Kabel (IEC-Norm)
Belüftungseinheit Dach mit 4 St.Lüftern und Thermostat
Alle abnehmbaren Teile sind miteinander verbunden und nach den entsprechenden Normanforderungen geerdet.
Als als anreihbaresTeilschrankmodul für den Einbau nacholgender Einbaugruppen.
Menge: 1,000 St

**6.8.1.20 wie vor ohne Dachlüfter**
wie vor jedoch: ohne Dachlüfter
Menge: 1,000 St

**6.8.1.30 Konfiguriert als anreihbare 19" Modul IT Netzwerkschränke**
Konfiguriert als anreihbare 19" Modul IT
Netzwerkschränke mit 100mm Sockel.
Zwischenwände.
offen Seitenwände verschlossenen mit Sichttüren und Sockel
Bx Hx T: 2x 800 mmx 2000 mmx 800 mm 42 HE
Lüfter Modul, Luftleitblechen,Kabelrangiermodulen, Geräteböden ausziehbar und fest,
19" Schublade 2HE als Dokumentationsfach,
19" Schublade für Laptop 2HE mit KVM Switch
- Kompakter redundanter Basisstromverteilung 16 A 230 V
AC 12 x schaltbar
MTBF (bei 40°C)  80.000 Stunden
- Eingangsspannungsbereich (L-N): 90 V - 260 VAC,
50- 60Hz
- Eingangsstrom: 6 A
- Anzahl der Phasen: 1
- Anzahl Steckplätze Typ EN60320/C13 ( je Phase/Sicherung): 12
- Steckplätze einzeln schaltbar
- Ausgangssteckplätzen IEC 60 320 16A Anschlusskabel
mit Abdeckungen,  Netzwerksschnittstelle und Display
- Netzwerkschnittstelle: RJ45, integrierter Webserver
- Gehäusebreite: 44 mm (1 HE)
- Gehäusetiefe: 85 mm
- Gehäusehöhe: 775 mm
- Nutzerverwaltung inkl. Rechtemanagement
- CAN-Bus Schnittstelle: RJ45, für Anschluss von
Sensoren
- Einspeisung über Lasttrenner
- mit Temperatur/ Feuchtesensor
- CAN Busverbindungskabel
- Drucklüfter mit 320 m3/ h Luftdurchsatz, 2 HE
-  Geräuschentwicklung: 52 dB
- Dachblech mit Anschluss an Luftkanal Rund Durchmesser 160 mm zur Abluftabführung über Decke.
Menge: 1,000 St

**6.8.1.40 Ablufthaube für Dachaufbau an 19" Rack angepasst zur Abluftableitung des Dachlüfterbausatzes**
Ablufthaube für Dachaufbau an 19" Rack angepasst zur Abluftableitung des Dachlüfterbausatzes aus dem Leitstandsraum in den Dachraum aus verzinktem Stahlblech mit Luftrohranschluss, NW 160 in der abgehängten Decke Farbe: RAL gleich der  Serverschrankmodule einschließlich Montage Kleinmaterial.
Menge: 1,000 St

**6.8.1.50 Anschluss der Abzüge**
Anschluss der Abzüge  Mediumrohr unter Verwendung von flexiblen Stutzen einschließlich Ringraumabdichtung
Menge: 1,000 St

**6.8.1.60 Luftrohrleitung Dichtigkeitskl. NW**
Luftrohrleitung
Dichtheitsklasse 1
Rohre und Formteile aus sendzimierverzinktem Blech Fe,P02
G-Z 275 gem. DIN EN 10142 / 59232.
Blechstärken nach DIN 24147 einschließlich Form- und Verbindungsstücke, mit Tragkonstruktion aus Profilstahl,
zur Auflage des Luftleitungssystems, einschl. Gewindestangen und Befestigungsschrauben mit zugelassenen Dübeln,
mit schalldämmender Zwischenlage aus Profilgummiband,
und Luftrohrisolierung ca 1 m im Leitstandsraum als Kondenswasserschutz
Montagehöhen: 'über 3,0 bis 5, mNW:160'
Menge: 2,500 m

**6.8.1.70 Wie vor,Bogen 90°**
Leistung wie zuletzt in vollem Wortlaut beschrieben
jedoch Bogen '90°'
Menge: 1,000 St

**6.8.1.80 Wie vor, Rohrgitter NW 160**
Leistung wie zuletzt in vollem Wortlaut beschrieben
jedoch Rohrgitter 'NW 160'
Menge: 1,000 St

**6.8.1.90 Automatische Rückschlagklappe für Luftrohrleitungen NW: 160**
Automatische Rückschlagklappe für Luftrohrleitungen
NW: 160, verzinkt
selbstätig öffnend/schließend
Menge: 1,000 St

**6.8.1.100 Herstellung Deckendurchführung200 mm/ 250 mm x 750 mm**
Herstellung Deckendurchführung Durchmesser: ca 200 mm
des Abzuges Leitstandsraum durch abgehängte Decke
und Geschossdecke einschließlich Regieleistung mit anderen fachlich Beteiligten mit Ringraumverschluss nach der Montage der Luftrohrleitung.
Menge: 1,000 St

**6.8.1.110 Herstellung der Einspeisung von Server und Netzwerkschränken**
Einbaugruppe Netzanschlussmodul für eine die Zuführung der zwei getrennten Energieleitungen in den 19 Zoll-Schrank, einschließlich Lasttrenner, über das  Netzanschlussmodul werden die zwei Netzversorgungen direkt auf Reihenklemmen geführt und befestigt.
Menge: 2,000 St

**6.8.1.120 24 V DC Powerverteilung kompaktes Stromverteilungssystem für 2 x 12 Einzelkänäle**
Einbaubaugruppe 24 V DC  Powerverteilung
kompaktes  Stromverteilungssystem für 2x 12 Einzelkänäle
1 HE redundant
Gesamtstrom max 240 A
2 x 12 Einzelkanäle 0,1- 10 A
Absicherung  der  Lasten durch  thermisch-magnetische Geräteschutzschalter.
Menge: 1,000 St

**6.8.1.130 Unterbrechungsfreie Stromversorgung (USV), in ON-LINE Dauerwandler Technologie**
Einbaubaugruppe
Unterbrechungsfreie Stromversorgung (USV), in ON-LINE Dauerwandler Technologie
Ausführung 19 Zoll Format
Funktionalbeschreibung
Um wichtige Verbraucher z.B. EDV- und Kommunikationsanlagen vor allen Netzspannungsschwankungen, Spannungsspitzen, Netzfrequenzschwankungen, Netzüberlagerungen und Spannungsausfällen zu schützen, wird eine unterbrechungsfreie Dauerstromversorgung installiert.
Die Aufgabe der USV ist es, die angeschlossenen Verbraucher bei einem Netzausfall kontinuierlich und unterbrechungsfrei zu versorgen, und eine Verbesserung der Spannungs- und Frequenzqualität gegenüber dem Normalnetzes herzustellen.
Normalbetrieb der USV:
Im Normalbetrieb, d.h. bei vorhandenem Netz, wird der Verbraucher durch die Funktionskette Gleichrichter und Wechselrichter, ohne Zugriff auf die Batterie,versorgt.

Netzausfall:
Bei Netzausfall wird der Wechselrichter, der die angeschlossenen Verbraucher versorgt, unterbrechungsfrei aus der ständig im Gleichstromzwischenkreis parallelgeschalteten
Batterieanlage versorgt.

Netzersatzbetrieb:
Bei Netzersatzbetrieb (Versorgung durch Notstromgenerator) muß die USV die Verbraucher vor Netzfrequenz- und Netzschwankungen schützen.
Bei Einsatz von Notstromgeneratoren ist ein halbjährlicher Funktionstest nach VDE vorgeschrieben.
Überlast: Bei einer auftretenden Überlast von mehr als 150 %
ausgangsseitig schaltet die USV auf den internen automatischen Bypass, um die Halbleiter des Wechselrichters vor Überstrom zu schützen.
Kurzschlussüberwachung:
Bei einem im nachgeschaltetem Verbrauchernetz auftretenden Kurzschluß, schaltet die USV sofort auf Bypass, um die entsprechende Verbraucherabsicherung mit Hilfe der Kurzschlussleistung des öffentlichen Netzes auszulösen.
Tritt der Kurzschluß während eines Netzausfalles, also
bei Batteriebetrieb auf, so wird der Ausgangsstrom begrenzt.
Netzfrequenz außerhalb der Toleranz Im Normalbetrieb ist der Wechselrichter mit dem Netz synchronisiert.
Wenn die Netzfrequenz das Toleranzfenster verläßt, muß der Wechselrichter auf Eigentaktung umschalten.
Die Rückkehr zum netzsynchronen Betrieb erfolgt automatisch bei Wiedererreichen der Toleranzkriterien.
Störung der USV-Anlage.
Bei Störungen im Gleichrichter oder Wechselrichter,
schaltet die USV-Anlage unterbrechungsfrei auf Bypass
und versorgt die Last direkt aus dem Netz.
Störungen im Batteriekreis beeinflussen den Normalbetrieb nicht.
Die USV-Anlage soll aus einer leistungsmäßig aufeinander abgestimmten Kombination aus Gleichrichter (GR), Batterie, Wechselrichter (WR) und einem automatischen Bypass bestehen.
Die USV-Anlage besteht aus folgenden Hauptbaugruppen:
Eingangsfilter zur Dämpfung der Netztransienten, und zur
Regulierung des Powerfaktors auf > 0,93.
Gleichrichter (GR) zur Ladung der Batterie und zur Versorgung des Wechselrichter (WR), ausgelegt für einen
großen Eingangsspannungstoleranzbereich, um die Batterie vor
häufigem Zugriff, und somit frühzeitiger Alterung, zu schützen.
Batterie als Energiespeicher zur Netzausfallüberbrückung
Wechselrichter zur Versorgung der Verbraucher mit Sinusausgang in IGBT-Technik, um die Verluste, und damit die Betriebskosten, auf ein Minimum zu reduzieren.
Elektronischer Bypass zur unterbrechungsfreien Umschaltung der Verbraucher auf das öffentliche Netz.
Überwachung und Steuerung des Betriebes der USV-Anlage,
einschließlich der Automatik für einen periodischen Batterietest.
Das übersichtliche Display informiert über alle wichtigen Betriebszustände:
USV Ein, Batteriebetrieb, Bypass-Betrieb, Überlast,
Stand-By, Auslastung und Batteriekapazität als LED-
Balkenanzeige.
Autonomiezeit
Die Autonomiezeit der USV muss durch den Anschluß externer Batteriemodule auch nachträglich erweiterbar sein.
Fernmeldung/ Signalisierung
Die USV verfügt über eine 9 polige Sub-D Schnittstelle.
Auf dieser Schnittstelle werden das RS232 Protokoll, sowie
potetialfreie Meldungen ausgegeben.
Die Anlage muß folgende Forderungen mindestens erfüllen:
Gefordert:
Arbeitsweise: Dauerbetrieb gemäß VDE 0558
double-conversion
Zertifizierung: CE Prüfung, ISO 9000 / 9001
Gerätenormen: EN 50091-1
EMV Normen: EN 50091-2 Kurve B
Regelprinzip: Pulsweitenmodulation .
Eingang: Spannung: 170 - 276 V, Frequenz: 45 - 65 Hz
Einschaltstrom: > I nenn, Softstart
Eingangsleistung: '....................................................' W

Nenn cos phi: >0,93
Wechselrichter- Ausgangsdaten:
Leistung: '....................................................' A

Nenn cos phi 0,7
Wellenform: Sinus
Spannung: 230 V ± 1,5 %, statisch (1Ph/N)
Einstellbar 220/230/240V
Frequenz: 50 Hz oder 60 Hz ± 0,1 Hz Batteriebetrieb
Klirrfaktor: < 2 % bei linearer Last
Wirkungsgrad: > 89 % bei Nennlast
Allgemeine Daten:
Umgebungstemperatur: 0 - 40 °C
Feuchtigkeit: 0 - 90 % ohne Kondensation
Kühlung: durch Lüfter
Geräuschpegel bei 1 m: < 40 dB(A)
Schutzart: IP 20
Batterie:
Typ: Blei-Akkus, wartungsfrei
Lebenserwartung: 5 Jahre gem. Eurobat
Überbrückungszeit: bei 100 % Last - > 7 min.
Autom. Batterietest: alle 40 Std.
Schnittstellen: RS 232 Schnittstelle standardmäßig
LED Display mit Auslastungs- und Batteriespannungsanzeige

Abmessungen: '1 HE'
Höheneinheiten: '1 HE'
Breite: '19 Zoll'
Tiefe: '350 mm'
Gewicht USV / Batterie: '29 kg'
Rackmodulträgeradabter auf Modulträgersystembreite: '794  mm'
Fabrikat/Typ: '....................................................'
Menge: 2,000 St

**6.8.1.140 Ethenet Switch Profinet LAN**
Einbaubaugruppe Universeller managebarer Switch

für industrielle Umgebung für die Anbindung von kommunikationsfähigen Schaltern und Bauteilen
an das Profinet LANals Redundanzmanager der
Ringstruktur des Prozessführungsnetzwerkes

als managed IE Switch, 19, Ports vorn, LED-Diagnose,
Fehlermelde Kontakt, Select/ Set Taster, ProfiNet-IO
Device, Netzwerk Management. integriertem Redundanzmanager
Kommunikationsmodus: Vollduplex
Konfiguration der Planung siehe Baubeschreibung
inkl. Switching- und Routing Software
Hersteller/Typ der Planung: 'Siemens/Scalance XR551-12M'
Hersteller/ Typ des
Bieter: '....................................................'
Menge: 1,000 St

**6.8.1.150 wie vor jedoch Zentraler Master Switch der Linienstruktur des Industrial Ethernet Audio Viideo LAN**
wie vor jedoch als Zentraler Master Switch der Linienstruktur
des Industrial Ethernet Audio Viideo LAN
Hersteller/Typ der Planung:
Scalance XR552-12M; managed IE Switch;  19; Ports vorn;
LED-Diagnose;
Fehlermelde Kontakt, Select/Set Taster; ProfiNet-IO
Device; Netzwerk Management; integriertem
Redundanzmanager; Office Features
Konfiguration der Planung siehe Baubeschreibung
inkl. Switching- und Routing Software
Hersteller/ Typ des
Bieter: '....................................................'
Menge: 1,000 St

**6.8.1.160 Einbaubaugrppe Steueung S7-1500 Leitstand**
Einbaubaugrppe Steueung S7-1500 Leitstand
Automatisierungssystem skalierbar für folgende komplexe Standard- und Failsafeanforderungen.
Anfoderungsprofil: Zentraler Steuerungsmaster für die prozesserforderlichen logischen Verknüpfungen der Bedien-.und Prozessregimen und den SCADA Funktionen der HMI Panel PCs.

Konfiguration der Planung lt Baubeschreibung.
Menge: 1,000 St

**6.8.1.170 Einbaugruppe Field Programmiergerät**
Einbaugruppe Field Programmiergerät

Für administrative Tätigkeiten im Leitstand und an Knotenpunkten ist ein robuster Laptop vorgesehen.
Systemstandort und Netzwerkzugang ist das 19" Einschubfeld im Leitstand

- Advanced: i7-6820EQ (2,8 bis 3,5 GHz; 4 Kerne + Intel
Hyper-Threading; 8 MB Smart Cache)
1x 16GB DDR4 SDRAM SO-DIMM, 512 GB SSD SATA (2,5")
- Ohne S5-Online-Schnittstelle/S5-PROMMER
- Netzleitung mit Netzstecker: Europa,
- Tastatur: QWERTZ/ QWERTY
SCADA Software
- STEP 7 & WinCC im TIA Portal: STEP 7 Prof. V14, WinCC
Adv. V14
- SW Abfüllung V14.0.0.0: STEP 7 Prof. V14
- WinCC Adv. V14; STEP 7 Prof. 2010 SR4
- WinCC flex. 2008 SP3; STEP 5 V 7.23 HF2 (inkl. GRAPH 5/II V7.15)
Hersteller/Typ der Planung: 'Siemens Simatic Field PGM5'
Hersteller/ Typ des
Bieter: '....................................................'
Menge: 1,000 St

**6.8.1.180 Rack-PC als industrieller Server**
Einbaubaugruppe Rack-PC als industrieller Server Flexibler Industrie-PC in Rack-Bauform als Storage  Server-Applikationen im industriellen Umfeld zur Verwaltung und Speicherung von Daten.
Historie-, Wartungs-, Bauteil-, Alarm - und Eventdaten,
Daten der Nutzerverwaltung, sowie Daten aus Fremdsystemen.

Systemmerkmale

19" Einschubtechnologie mit Teleskopschiene für waagerechten Einbau  4 HE betriebsfertig montiert

Service und Support: mind. 4 Jahre,
8 Front-Diagnose-LEDs,
Staubschutz durch Filtermatte und überdruckbelüftung,
Umgebungstemperatur: bis 40°C (ohne Heruntertakten) mit  Prozessor Xeon E3-1268L v3 (4C/8T, 2,3(3,3) GHz,
8 MB Cache, TB, VT-x, VT-d, AMT);
Grundboard mit PROFINET (3x RJ45, CP1616 kompatibel),
mit Laufwerk RAID5, 2 TB (3x 1 TB HDD SAS,
Stripping mit Parität) im Wechselrahmen, Hot-Swap,
frontseitig,
PCI e x 8 RAID Kontroller inkl. ZMCP-Modul; (2 Slot belegt)
mit Speicherausbau 32 GB DDR3 SDRAM (4x 8 GB),
Dual Channel, ECC mit Wechselmedien Busbaugruppe 11 Slot: 7x PCI, 3x PCI e x4, 1x PCI e x16 / DVD±RW, slimline
Hardware ohne Erweiterungen; Grafik onboard; Adapterkabel DVI-I nach VGA für Onboard-Grafik, Betriebssystem Windows 7 Ultimate 64 Bit SP1, Multi Language (En, De) Software Erweiterungen SIMATIC PC Diag Monitor& Image, Partition Creator als Software beigelegt, Stromversorgung 110/230V Industrie-Netzteil mit Namur, Netzkabel Europa,Schnittstellen/ Interfaces
Gigabit-Ethernet teaming-fähig: 2
USB 3.0: 2x rückseite, 2 x frontseitig
USB 2.0: 6x rückseitig
USB 2.0 intern:  1
COM: ja
LPT: ja
Audio: 2x
Spannungsversorgung: redudundant 100-240 V AC, 50-60Hz
Abmessungen: B x Hx T 434 mm x  177 mm x 446 mm

Zulassungen
CE (Büro- und Industriebereich): ja
UL: ja
cULus: ja
CSA: ja
C-TICK: ja
EN 61000-6-2/-3: ja
EN 61000-4-2/-3/-4/-5/-6: ja
IP 30: EN 60068-2-1/ -2/ -14: ja
EN 60068-2-6/ -27/ -29: ja
Hersteller/Typ der Planung: 'Siemens/SIMATIC IPC847D6AG4114-2MU82-1BC0'
Hersteller/ Typ des
Bieter: '....................................................'
Menge: 1,000 St

**6.8.1.190 Sicherheitsmodul Netzsegmente**
Sicherheitsmodul Netzsegmente

Netzsegmente Ethernet LAN und Profinet LAN
Netzsegmenteschutz mittels Stateful Inspection Firewall vor unbefugtem Zugriff.
bis 128 VPN-Tunnel gleichzeitig betreibbar Anschluss über 10/100/1000 Mbit/s Ports
DMZ-Port (DMZ: (demilitarisierte Zone) für den sicheren Anschluss z.B. von Fernwartungsmodems, Laptops oder einem zusätzlichen Netz.
als redundanter Schutz von Automatisierungszellen durch Router- und Firewallredundanz
Hersteller/Typ der Planung: 'Siemens/ Scalance S623'
Hersteller/ Typ des
Bieter: '....................................................'
Menge: 1,000 St

**6.8.1.200 wie vor jedoch Firewall öffentliches Netzwerk Ethernet LAN**
wie vor jedoch

Firewall öffentliches Netzwerk Ethernet LAN Sicherheitsmodul Netzsegmente Schützt Netzsegmente mittels Stateful Inspection Firewall vor unbefugtem Zugriff
Hersteller/Typ der Planung: 'Siemens/ Scalance S612'
Menge: 1,000 St

**6.8.1.210 Sever Racküberwachung IP Thermometer zur Luftfeuchte- und Temperaturüberwachung**
Sever Racküberwachung
IP Thermometer zur Luftfeuchte- und Temperaturüberwachung
Temperatur Monitoring System mit internen Kombisensor zur Überwachung der Temperatur und Luftfeuchtigkeit.

optional sind weitere externe POE IP Sensoren anschließbar
Zur Inbetriebnahmeumfang gehöhrt die Konfiguration von
Schwellenwerten und die Systeminformation.
Die Weitergabe von Informationsinhalten ist mit den Auftrageber abzustimmen, prinzipell möglich sind vozuhalten E-Mail, Webseite, SNMP einschließlich Alarmmonitoring, vor Ort, und SMS Nachrichten.
Die Dienste sind auch dann verfügbar zu halten, wenn dass
Prozessleitsystem vor Ort nicht in Betrieb ist.
Hersteller/Typ der Planung: 'NTI / ENVIROMUX MicroTRHP'
Hersteller/ Typ des
Bieter: '....................................................'
Menge: 1,000 St

**6.8.1.220 VDSL2/ADSL2-Industriemodem+ Hutschienen Netzteil**
VDSL2/ADSL2-Industriemodem
+ Hutschienen Netzteil
- Annex A/B/M/ J kompatibel
- PPPoE-Bridge-Betrieb
- IPv4 und IPv6 kompatibel
- 1 RS232-Schnittstelle
- 1 LAN-Port 10/100 MBit/s
- DIN-Hutschienenmontage

Temperaturbereich: -20°C bis +60°C für DSL
Standard der optional zum Zeitpunkt der Inbetriebnahme nach
Abstimmung mit dem Auftraggeber vor Ort verfügbar ist optional:

- VDSL2, ADSL/ ADSL2 (Annex- J)
- ADSL/ ADSL2 (Annex- A über PSTN)
- ADSL/ ADSL2 (Annex- B über ISDN)
+ DIN-Hutschienennetzteil
Eingang: 230 V AC
Ausgang: 12 V DC/ 18 W

Kurzschlussfest
Hersteller/ Typ des
Bieter: '....................................................'
Menge: 1,000 St

**6.8.1.230 LWL Spleißverteiler, Break out LAN Kabel, Patchkabel**
LWL Rangierfeld

als 2 HE Anschlussbox für den zugentlasteten Übergang der LWL LAN Breakout Out Kabel zu den LWL Ports der Schaltschrankinnen
Verkabelung als fertigkonfektionierte kompettbestückte
Anschlussbox
Kupplungstyp: Systemkonforme Verbindungkopplung mit den
Kommunikationsports der angebotenen Switche
Eingang: 6  x  Break Out Kabel Single mode a 4 Fasern
Ausgang: 12  x  LWL Patchkabel
einschließlich 24  LWL Patchkabel Längen entsprechend
der Schaltschrank Werksplanung des Bieters
Hersteller/ Typ des
Bieter: '....................................................'
Menge: 1,000 St

**6.8.1.240 19"-Kupfer-Patchfeld**
19"-Kupfer-Patchfeld 2 HE
als eine Komponente des Link Class D-Systems,
Category 5 in 100-Ohm-Technik,
vollständig gekapselt, RJ-45
Federkraft-Anschlußklemme,
für Cat 6 Kabel AWG 20 bis 24,
komplett mit Rahmen für Einbau in 19"-Datenschrank,
Modularbuchsen, Frontplatten, isolierten
Buchsenhalterungen, Rangierplatte, Haltefedern,
Beschriftungsbögen, Erdungsschienen und
Massebändern in notwendiger Zahl
Ausbau: (32 Modularbuchsen; H2)
Menge: 1,000 St

##### Bauteil 6.8.2 19" IT Rackmodule 42 HE Video

**6.8.2.10 Video Management + Sicherheits Server mit redundantem Netzteil**
Video Management + Sicherheits Server
mit redundantem Netzteil
- Profi-Scope Videoverbindungsserver für angebotene IP Kamerasysteme
- mit herausragende Bildverarbeitungsleistung durch Nutzung von CPU Beschleunigung  und 64 Bit

  Architektur
- Hohe Verfügbarkeit durch intelligente Redundanzkonzepte
- Einfachste Installation und Parametrierung durch Wizards
- Klar strukturiertes Bedienkonzept mit kontextsensitiver Hilfefunktion
- Erfüllung höchster datenschutzrechtlicher

Anforderungen:
HTTPS, Privacy Masking, Manipulationssichere Datenbankarchitektur, Wasserzeichen, umfangreiche
Zugriffsrechtedefinitionen, Professional Desktop Hardware mit redundantem Einbau-Netzteil, vorinstallierter 64 Bit
Anbindungssoftware der Video Engine und dem aktuellsten, steuerungskompatiblem Windows Betriebssystem.
GPU-beschleunigte Bildverarbeitung. Verschlüsselte Datenübertragung von Kamera zu Server und von Server zu
Wiedergabestation.
Verschiedene Einstell- sowie Konfigurationswizards für schnelle und einfache Systemeinrichtung.
Einzigartige Dual Database Architektur mit separater Bild- und
Metadatenspeicherung in proprietärer Video- und standardisierter SQL-Datenbank.
Für manipulationssichere und gerichtsverwertbare Bilddaten und extrem schnelle und flexible Metadatensuche.
Maximal erlaubte Bilddatenbankgröße 40 TB.
Unterstützung vonstandardisierten und für die Video-
Sicherheitstechnik optimierten Bildkompressionsverfahren wie H264CCTV.
Für bis zu 48 IP-Kamerakanäle verschiedenster Hersteller.
Flexible und einfache Kombination mehrerer G-Scope zu einem vernetzten Gesamtsystem beliebiger Größe.
Alarmgesteuerte und frei definierbare Viewer.
Ruckelfreie Darstellung auch beim Rückwärts- und
Vorwärtsspulen. Zeitsynchrone Wiedergabe mit
Timeline- Steuerung.
Webzugriff von beliebigen Plattformen und mit allen gängigen Browsern über HTML5 ohne Zusatz-Plug-Ins.
Fading Long Term Memory (FLTM), Cut-List, Motion Search, Adaptive Stream Management (ASM), niedrige Latenzzeiten,
Datenexport, Kamerafernsteuerung, Privatzonen, Kameraverdrehschutz, Alarm Push Function (APF), Activity- und Audio-Detection.

Optionen:

Professionelle Perimeterüberwachung Videobewegungserkennung sowie Kennzeichenerkennung
Hersteller/Typ der Planuung: Geutebrück/ G-Scope/3500
IP
Technische Daten:
INTEL i3 Quad Core Prozessor, 2x 4 GB DDR3 RAM,
DVI-D, Display Port, VGA Ausgang, 1x Ethernet
1GBit on board, 16 Steuereingänge, 8
Relaisausgänge, inkl. 120 GB SSD für das
Betriebssystem, Zertifiziert gemäß UVV-Kassen.
Bilddatenbank auf Basis von S-ATA-Festplatten
Hersteller/ Typ des
Bieter: '....................................................'
Menge: 1,000 St

**6.8.2.20 SATA-Festplatte 3 TByte, 3,5"", inkl. Einbau."**
Zubehör Video Server
S-ATA-Festplatte 3 TByte, 3,5", inkl. Einbau.
Verwendung als System- und Datenbankfestplatte in G-Scope/3500.

Fabrikat: Western Digital "o. glw"
Menge: 4,000 St

**6.8.2.30 PCI-Express Ethernet-Adapterkarte zur Bereitstellung von einer zusätzlichen 10/ 100/ 1000BASE- T**
Zubehör und Kommunikationsschnittstellen
PCI- Express Ethernet-Adapterkarte zur Bereitstellung von einer zusätzlichen 10/ 100/ 1000 BASE- T
LAN Schnittstellen für ein digitales Videomanagementsystem des Systemanbieters zur Anbindung und Aufzeichnung von Netzwerkkameras oder bei der Anbindung von iSCSI Aufzeichnungsmedien.
Menge: 1,000 St

**6.8.2.40 Anbindung Netzwerkkamera**
Anbindung Netzwerkkamera

-Core Option zur Verbindung einer IP-Kamera mit einem Video-Scope System.
Die Bildaufzeichnung kann bezüglich der wichtigsten Einstellungen über Wizards und Set zentral parametriert werden. Die Anzahl der  IP-Kameras, die aufgezeichnet werden sollen, ist mit dem AG abzustimmen .
Für die Budget Kakulation ist von den 8 angebotenen Kamersystemen auszugehen.
Für eine zentrale Wiedergabe mit hoher Leistung wird ein
separater Rechner auf Basis des aktuellsten, steuerungskompatiblem Windows Betriebssystems mit vorinstallierter Wiedergabesoftware G-View (z.B. G-VStation) vorgesehen.
Menge: 8,000 St

**6.8.2.50 Zubehör und Kommunikationsschnittstellen**
19" - Einbausatz für Video Server

Einbauhöhe: 3 HE,
Farbe: RAL 9011 (schwarz)
Menge: 1,000 St

##### Bauteil 6.8.3 19" IT Rackmodule 42 HA Audio

**6.8.3.10 VoIP Leistungs- und Hertstellerspezifikation**
VoIP Leistungs- und Hertstellerspezifikation
Kompakter IP- Intercom Server für bis zu 64 IP-basierte Teilnehmer.
Non-blocking für bis zu 32 Gespräche (Server-intern).
Höchste Ausfallsicherheit unter allen Bedingungen, dank rüttelfestem "Solid-State" Design nach Standard IEC
61373.
Gehäuse mit 1 Höheneinheit.
Einfache Installation als Variante: Server-Rack,
12 Stk. IP-Teilnehmer-Ports
01 Stk. ICX-Protokollschnittstelle
01 Stk. 19"-Kit
Green IT für besonders sparsamen Stromverbrauch (2,2W).
Vollständig rückwärtskompatibel zu digitalen (2- Draht)
und analogen (4- Draht) Sprechstellen via IP-Konverter einschließlich Anschlsskabel und Patchkabel
Hersteller/Typ der Planung: 'Schneider intercom/ IS 300 System'
Hersteller/ Typ des
Bieter: '....................................................'
Menge: 1,000 St

##### Bauteil 6.8.4 19" IT Rackmodule 12 HE Untertisch

**6.8.4.10 Untertischschrank 19", 19 " Schrank 12HE, B 600/ T1000**
Untertischschrank 19"

19 " Schrank 12HE, B 600/ T1000,
Farbe: systemgleich Leitstandsmöbel, incl.Rollen
Abmessungen (Bx Hx T), H620x B600x T1000 mm
Grundgehäuse aus mehrfach gefaltetem 1.5 mm Stahlblech
Fronttür mit Schloss: 4 mm Sicherheitsglas, Bronzetönung
Tiefenverstellbare Profilschienen (2 Befestigungsebenen)
Passive Belüftung durch Lüftungsschlitze (oben+ unten)
Kabeleinführung an 4 Öffnungen optional möglich Rückwand abnehmbar

Einbautiefe: bis zu 840 mm
Belastung: bis 200 kg
Menge: 1,000 St

**6.8.4.20 19" Steckdosenleiste**
19 Zoll Steckdosenleiste

Stromverteiler aus Aluminiumprofil
1 HE 230V AC  9x Schuko Steckdosen 16 A
Menge: 1,000 St

**6.8.4.30 24 V DC Powerverteilung, kompaktes Stromverteilungssystem für 2 x 12 Einzelkänäle**
24 V DC  Powerverteilung

kompaktes  Stromverteilungssystem für 2x 12 Einzelkänäle
1  HE  redundant
Gesamtstrom: max 240 A
2x 12 Einzelkanäle 0,1- 10 A
Absicherung  der  Lasten durch  thermisch- magnetische Geräteschutzschalter.
Menge: 1,000 St

**6.8.4.40 Auswerte PC Scope + Reporter**
Auswerte PC Scope + Reporter

- Core i7 Prozessor und 8 GB RAM
- Core Client-Software -View und -Set installiert
- Manipulationssicherer Export von Bilddaten auf DVD Datenträger
- 19- Zoll einbaufähig
- 4-fach Grafikkarte für den Anschluss von 4 Monitoren
- Client-Installation (ViScope-Software) von SC/ View und SC/ Set auf dem Gerät möglich
Auswerte-, Analyse- und Wiedergaberechner mit dem Betriebssystem Windows Embedded 8.1 für Scope Systeme
im Netzwerk mit vorinstallierter Client-Software View sowie
Set.
Kann als digitaler Kreuzschienenausgang für Scope Systeme genutzt werden.
In der Grundaustattung ist der parallele Anschluss von bis zu 3 Monitoren über 3 unterschiedliche Schnittstellen möglich.
Zur Erfüllung der Anforderungen erfolgt die Erweiterung des Systems mit einer 4fach Grafikkarte.
Das Gerät verfügt über einen bereits eingebauten DVD-Brenner, um sicherheitsrelevante Bilddaten manipulationssicher auf DVD-Datenträger zu exportieren.
Livestreams, Alarme oder Aufzeichnungen von Scope Systemen im Netzwerk können in frei definierbarer Ansicht über mehrere
Monitore verteilt angezeigt und wiedergegeben werden. Die dynamische Livestream (DLS) Funktion sorgt hierbei für eine optimale Ausnutzung der vorhandenen Netzwerkbandbreite. Alternativ kann auf dem Gerät die ViScope Client-Software
betrieben und installiert werden, um als Auswerterechner für entsprechende Bildquellen genutzt zu werden.
Hersteller/Typ der Planung: 'Geutebrück/G-VStation -Auswertestation für G-Core mitDVD/RW'

Technische Daten:

Industrie Mainboard, INTEL i7 Quad Core Prozessor,
2x 4 GB DDR3 RAM, DVI-D, Display Port, VGA Ausgang, DVD/RW-Laufwerk, 1x Ethernet 1GBit on board, inkl. 120 GB SSD für das Betriebssystem, 1 x RS-232, 2x USB 3.0 und 4x USB 2.0 (rückseitig), 2x USB 2.0 (frontseitig), Weitbereichsnetzteil: 110 - 240 V AC / 60 - 50 Hz
± 10 %, 300 W, Betriebssystem: Windows Embedded
8.1 Industry (64 Bit), Gehäusefarbe: RAL 9011
(schwarz), Abmessungen: 19"x 3 HEx 415 mm, Front
abnehmbar, Zubehör (optional): 19" Einbausatz
(4.21744), bis zu 3 zusätzliche Festplatten können
eingebaut werden.
Hersteller/ Typ des
Bieter: '....................................................'
Menge: 1,000 St

**6.8.4.50 Zubehör und Kommunikationsschnittstellen Quad-MDP/PCI-E/C420- 4fach Monitorkarte**
Zubehör und Kommunikationsschnittstellen

Quad-MDP/PCI-E/C420- 4fach Monitorkarte
MATROX Grafikkarte C420-E2GBLAF zum gleichzeitigen Betrieb von bis zu vier Displayport Monitoren z.B. für Scope oder für VStation.
I/O Ausgang: 4x Mini DP Bildschirmanschlüsse
Auflösung: 2560x 1600
Speicher: 2 GB DDR 5
Grafikbus: PCI-Expressx16 (PCI-Express 3.0)
Formfaktor: LP/ ATX mit halber Höhe
Kühlungsart: Passiv über Einzel- Slot Kühlkörper
Menge: 1,000 St

**6.8.4.60 Zubehör Mini-DP/DVI-D/3m/M-M - Mini-DP zu DVI-D Kabe**
Zubehör

Mini-DP/ DVI-D/ 3 m/ M-M- Mini-DP zu DVI- D Kabel
Mini- DisplayPort zu DVI- D Monitorkabel
Farbe: Schwarz
Länge: 3,0 m
Ausführung: Stecker/ Stecker
Menge: 4,000 St

**6.8.4.70 Zubehör PC-Mouse/USB - Optische USB-Maus**
Zubehör PC-Mouse/ USB- Optische USB- Maus
Menge: 1,000 St

**6.8.4.80 Zubehör Keyb/ USB-DE/ B- PC Tastatur schwarz deutsch**
Menge: 1,000 St

**6.8.4.90 Multifunktionsbediengerät**
Multifunktionsbediengerät

- Komfortable Bedienerführung über beleuchtetes
  Display und Softkeys
- Schlichtes, funktionelles und edles Design mit verschleissfester Edelstahltastatur
- Weitestgehend MBeg/ VS kompatibel
- 3-Achs Joystick mit integrierter Zoomfunktion
- Unterstützt die direkte Ansteuerung von MSC3
- Netzwerkfähig durch LAN-Schnittstelle
Multifunktions- Bediengerät mit grafischer Anzeige 240x 64 Pixel, hinterleuchtet.
Edelstahltastatur mit Soft Keys mit Fernsteuertreiber- Ausgang,
6 frei programmierbare Funktionstasten und Bedienjoystick mit integrierter Zoom-Funktion.
Anschluss über RS- 232, RS- 422 oder LAN Schnittstelle zur flexiblen Anbindung an das Management System Videocontrol.
Voll integriert in die angebotene Videomanagement-Software.
einschließlich Steckernetzteil zur Stromversorgung des Bediengerätes.
Weitbereichsnetzteil: 115/ 230 VAC
Hersteller/Typ der Planung: 'Geutebrück/MBeg'
Hersteller/ Typ des
Bieter: '....................................................'
Menge: 1,000 St

##### Bauteil 6.8.5 Leitstandspult

**6.8.5.10 Leitstandsmöbel Tischmodul Multirack**
Leitstandsmöbel

Tischmodul Multirack, radial mit Moniotorwand
konfiguriert für die Aufnahme der 27" Zoll LCD LED Display der Videoanalgen
Breite: ca 2900 mm
Tiefe: ca 1100 mm
Höhe: 750 mm
Unterbau Aluminium Profilrahmenkonstruktion mit integrierteten Kabeltrasse mit Einbau des 19" Untertischfeldes Schnellverschluss Verkleidungsplatten

Farbe: basalt grau
Tischplatte gerundet Winkel ca. 30°
beschichtet Farbe uni mit Erkokannte und Einbaukonsolenaufsatz 20° geneigt, für den Einbau der Prozessführungs Panel PC
und der Leitstands Key-Panele, einschließlich Regieleistung für andere fachlich Beteilgte, für der Kabelports im aufgestelzten Fußboden und im Leistandsmöbel, einschließlich Anbringung eines Staubschutzes nach Einbringung der Kabel Austellung im Leitstand.
Hersteller/ Typ des
Bieter: '....................................................'
Menge: 1,000 St

**6.8.5.20 Panel PC für Prozessführung mit Industrierunktionalität**
Panel PC für Prozessführung
mit Industrierunktionalität mit Adabter für den Einbau  in den Consolenausatz des Leistandsmöbel
projektiert als PC basiertes HMI SCADA, 22" Display für den Einbau und Rückwandhaube IP20 22",  für IFP2200
Prozessor: Core i7- 3517UE (2C/ 4T, 1.7(2.8)GHz, 3 MB
Cache),
1x Gigabit Ethernet (IE/PN),
1x PROFINET (IRT, 3 PORTS)
22" Touch (1920x 1080) mit Front-USB
8 GB und NVRAM
eine RS232, ohne PCIe
mit Betriebssystem Windows7 Ultimate SP1, 32Bit, MUI
(DE, EN)
Hersteller/Typ der Planung: 'Sabik' SIMATIC IPC477D
(Panel PC) 6AV7240-8EM06-0PJ
SIMATIC PC USB Maus (weiss) Optische 3-Tasten Wheel
Maus (BlueTrack)  für SIMATIC PG und PC
SIMATIC PC Tastatur, deutsch / international,
USB-Anschluss, PS/2-Adapter
16 GB SIMATIC PC CompactFlash, DIAG, Industrial grade

Konfigurationssoftware:

SimA TIC WIN CC V 14 SP1
SimATIC WIN CC Enginieerung Systems
SIMATIC IPC Remote Manager V1.2
SIMATIC IPC Image&Partition Creator V3.3.1
SIMATIC IPC DiagMonitor V4.4.1
SIMATIC PC Partition Creator V2.
SIMATIC PC Image Creator V2.1
Hersteller/ Typ des
Bieter: '....................................................'
Menge: 1,000 St

**6.8.5.30 HMI Key Panel fehlersicher KP32F PN**
HMI Key Panel fehlersicher KP32F PN

für Standard- und fehlersichere Anwendungen in PROFINET
Netzwerken, 32 große mehrfarbig beleuchtbare Tasten mit einheitlicher Panel Erweiterung Betriebsregimeumschalter
Stauts Signalleuchte und Not Halt Einschlagtaste verrastend.
Menge: 1,000 St

**6.8.5.40 TFT 27 " Video Display**
TFT 27" Video Display

Professionelles 27" (69 cm) TFT-Desktop Referenz
10-Bit P-IPS Display für realistische Farbwiedergabe
mit 1x DVI-D (Dual Link), 1x HDMI und
1x Display Port zum Einsatz in Verbindung mit angebotenen
Videoüberwachungssystemen.
hier Geutebrück

Betriebsdauer: Dauerbetrieb möglich
Auflösung (optimal): 2560x 1440 Pixel 60 Hz
Kontrastverhältnis (typisch): 1000: 1
Helligkeit (typisch): 340 cd/ m²
Seitenverhältnis: 16: 9
Betrachtungswinkel (H/ V): 178°/ 178°
Reaktionszeit (typisch): 6 ms (grau zu grau),
16 ms (8 hell/ dunkel, 8 dunkel/ hell)
Bildfrequenz: 50 bis 85 Hz
Gewicht: 12,9 kg (8,9 kg ohne Standfuß)
Farbe: Schwarzes Gehäuse, Schwarzer Frontrahmen
Abmessungen in mm (Bx Hx T): 640x 396- 546x 236
Spannungsversorgung: Int. Netzteil 100- 240 V AC
Leistungsaufnahme: 50 W typisch, 73 W max.,< 0,5 W im Sparmodus
Umgebungstemperatur (im Betrieb): 5°C bis 35°C
Kunststoffgehäuse, Fuß abnehmbar, Montage nach
dem VESA Standard (100 od. 200 x 100 mm) möglich.
Zubehör: Netzkabel, Signalkabel für Display Port,
und DVI- D, Benutzerhandbuch, CD-ROM.
einschließlich Befestigung an Vidowand Leitstandsmöbel
Hersteller/Typ der Planung: 'NEC'
Hersteller/ Typ des
Bieter: '....................................................'
Menge: 4,000 Stck

**6.8.5.50 Video Bediengerät MBeg/GCT-3X-LAN - Multifunktionsbediengerät**
Video Bediengerät

MBeg/ GCT-3X-LAN- Multifunktionsbediengerät

- Komfortable Bedienerführung über beleuchtetes Display und Softkeys
- funktionelles Design mit verschleissfester Edelstahltastatur
- Weitestgehend MBeg/VS kompatibel
- 3-Achs Joystick mit integrierter Zoom-/Fokusfunktion
- Unterstützt die direkte Ansteuerung von MSC3
- Netzwerkfähig durch LAN-Schnittstelle

Multifunktions- Bediengerät mit grafischer Anzeige 240x 64 Pixel, hinterleuchtet.
Edelstahltastatur mit Soft Keys mit Fernsteuertreiber-Ausgang,
6 frei programmierbare Funktionstasten und Bedienjoystick mit integrierter Zoom- und Fokus-Funktion.
Anschluss möglich per RS- 232, RS- 422 oder
LAN Schnittstelle zur flexiblen Anbindung an das Management System Video Control.
optional mit Steckernetzeil,Voll integriert in die angebotene
Videomanagement- Software
Gehäusefarbe: Schwarz
Hersteller/Typ der Planung: 'Geutebrück/
MBeg/GCT-3X-LAN - Multifunktionsbediengerät'
Hersteller/ Typ des
Bieter: '....................................................'
Menge: 1,000 St

**6.8.5.60 IP-Kommandosprechstelle mit Grafikdisplay**
IP-Kommandosprechstelle mit Grafikdisplay und Schwanenhalsmikrofon, Schwarz IP Haupt- und Leitstandsprechstelle mit Schwanenhalsmikrofon, beleuchtetem LCD-Grafikdisplay und Volltastatur mit "T"- und "X"-Taste  mit sechs Funktionstasten.
Farbe: Schwarz

Leistungsmerkmale:
- IP- und DSP- Technologie
- Volltastatur und Funktionstasten
- Beleuchtetes LCD- Grafikdisplay
- OpenDuplex und IVC für natürliche, freisprechende
Kommunikation mit hoher Lautstärke
- 16 kHz eHD Voice Sprachqualität
- Multifunktions-LED zur visuellen Benutzerführung und information
- Integrierter Switch
- Schwanenhalsmikrofo + Handhörer
+ Ethernet Anschlusskabel 3 m, schwarz
Menge: 1,000 St

**6.8.5.70 24/7 Leitstellenstuhl ausgelegt auf professionelles Dauersitzen**
24/ 7 Leitstellenstuhl

ausgelegt auf professionelles Dauersitzen
mit  großer Funktionsvielfalt Haltungsschäden vobeugend
Konzentration fördernt Ermüdungserscheinungen verhindernd
anpssbare Sitzpositionen einstellbares Köpergewicht drehbar mit Kopfstütze.
Menge: 1,000 St

##### Bauteil 6.8.6 Ingenieur Arbeitsplatz

**6.8.6.10 Adminstarionsarbeitsplatz Prozessleitplatz für administrative Tätigkeiten**
Adminstarionsarbeitsplatz

Prozessleitplatz für administrative Tätigkeiten mit Unterbau zur Technikintegration.
Front- und Rückseitenverkleidung ist abnehmbar.
Unterbau mit Gittertrasse zur Kabelführung Aufrüstung zur Integration von 19"- Technik opional
Rückseitigen Systemprofile nach oben verlängerbar,
Desktop Arbeitsplatte aus 30 mm HPL-Schichtstoff.
Platten Rückseite mit Bürstenprofil zur Kabelzuführung.
Tischplatte vorn mit austauschbarer, ergonomischer Frontkante
und rückseitiger TFT Quertraverse eingebauterm Steckdosenfeld vierfach und Netzwerksteckdose für den Zugang zum Industrail
Ethernet

Technische Daten:
Bx Hx T:  1600 mm, Tiefe: 1000 mm, Höhe: 750 mm
Desktop Farbe: systemgleich wie Leistandspult
Belastbarkeit: 2000 N (statische Flächenlast)
Menge: 1,000 St

**6.8.6.20 Mobile industrielle Workstation mit vorinstallierter Engineering-Software**
Mobile industrielle Workstation

mit vorinstallierter Engineering-Software für Projektierung, Inbetriebnahme, Service und Wartung.
Anwendbar als Field PG mit den Schnittstellen, die für diese Aufgaben notwendig sind:
- Anbindung an den Automatisierungsprozess mit  PROFIBUS-Schnittstelle und mit zwei schnellen PROFINET-Schnittstellen
Automatsierungssystem Speicherkarten direkt programmierbar.
Erhöhter Schutz vor elektromagnetischen Einflüssen und vollständige Schirmung (EMV/EMS-geprüft)
Schutz vor Erschütterungen und Vibrationen
Schmutzresistentes Industriedesign
optionaler Anschluss von externen Monitoren über DVI-I, bzw. Display-Port, sowie an eine USB-Docking Station für normale
Büroumgebung

Schnittstellen:
3x USB 3.0 Typ A- Schnittstelle, davon eine mit 1,5 A-Ladefunktion bei ausgeschaltetem Gerät
1x USB 3.0 Typ C-Schnittstelle
Bluetooth und WLAN (auf Basis des WLAN-Standards 802.11 ac)
2x Gigabit-Ethernet, 1x PROFIBUS DP/ MPI
Steckplätze für SIMATIC Speicherkarten
Prozessor: Intel® Corel i7-6820EQ (6. Generation, 4 Kernel),
8 MB Cache, bis zu 3,5 GHz mit Turbo-Boost-Technik
Arbeitsspeicher: 32  GB DDR4-SDRAM, 2400 MHz
Festplatte: (SATA) 1 TB SSD
Grafik: Intel® HD530 Grafik, 4k Unterstützung
Display: 15, 6" Wide Screen, 300 cd
Auflösung: Full-HD (1920 x 1080 Pixel)
Optisches Laufwerk: Dual Layer Multi Standard DVD- RW
Status LED: 8 LEDs sichtbar bei geöffnetem und geschlossenem Displaydeckel
vorinstallierte Software:

STEP 7 Professional (TIA Portal WinCC Advanced (TIA Portal)
Betriebssystem: Windows 10 Enterprise, 64-Bit MU
- mit Laptop-Rucksack
- mit Netzteil
-  Netzkabel
- Patchkabel
- leistungsstarkerm Lithium-Ionen-Akku
- DVI-I zu VGA-Adapter
- Kurzanleitung für den Schnelleinstieg
Hersteller/Typ der Planung: 'Siemens/Simatic Field PG M5 Advanced'
Hersteller/ Typ des
Bieter: '....................................................'
Menge: 1,000 St

**6.8.6.30 24/7 Leitstellenstuhlausgelegt auf professionelles Dauersitzen**
24/7 Leitstellenstuhl

ausgelegt auf professionelles Dauersitzen
mit  großer Funktionsvielfalt Haltungsschäden vobeugend
Konzentration fördernt Ermüdungserscheinungen verhindernd
anpssbare Sitzpositionen einstellbares Köpergewicht drehbar ohne Kopfstütze.
Menge: 1,000 St

#### Gewerk 6.9 Beleuchtung

##### Bauteil 6.9.1 Außenbeleuchtung

**6.9.1.10 LED Langfeldleuchte IP 66 2000lm Gehäuse und Verschlüsse aus Polycarbonat,**
LED Langfeldleuchte IP 66 2000 lm für Verkehrswegebeleuchtung Übergang Gehäuse und Verschlüsse aus Polycarbonat, klare Strukturabdeckung aus Polycarbonat
Kabeleinführungen: M24x 1,5 (IP68)
inkl. LED Träger und
LED-Streifen mit Hochleistungs LED '2000 lm'

mittlere Lampenlensdauer: 50000h
Leuchtmittelfarbe: 5600 K
Eingangsleistung: '24 W'

Lichtstrom: ca. 2.000 lm
Umgebungstemperatur: -40°C bis +40°C
Außemmaße: 1175mm x 62,x53 mm
einschließlich Montage an bauseitiger Stahlkonstrucktion
Hersteller/Typ der Planung: 'Wiska /LED Leuchte 4000 für Laschgänge'
Hersteller/ Typ des
Bieter: '....................................................'
Menge: 7,000 St

**6.9.1.20 Wie vor jedoch' als Arbeitsplatzbeleuchtung auf den Portalbühnen**
Wie vor jedoch
Hersteller/Typ der Planung: 'als Arbeitsplatzbeleuchtung auf den Portalbühnen WIska 4000,  weiflämmig 4000 lm'
Hersteller/ Typ des
Bieter: '....................................................'
Menge: 12,000 St

**6.9.1.30 LED-Planflächenstrahler**
LED-Planflächenstrahler
mit Universal Mastbefestigungssystem für den Objektschutz entlang der Einzäunung
Leuchtmittelstrom: '1720 lm'

Gehäuse: IP 66, Aluminiumdruckguss, zweiteilig,
pulverbeschichtet DB 702N (eisenglimmer).
Oberteil mit LED-Modul, Optik, Abdeckglas und EVG, aufklapp- und abnehmbar.
Unterteil mit Mastbefestigungssystem, Neigungsverstellung,
Kabeleinführung, Zugentlastung und Druckausgleichsystem.
Glas: Flaches Sicherheitsglas, Schlagfestigkeit IK 08.
Leuchtfarbe 1.800 K (Lichtfarbe Amber) für Hafenanlagen, Schleusen, Verladeterminals, mit blendarmer Optik.
seewasserresistente Ausführung, Konstantlichstromfunktion
Hersteller/Typ der Planung: 'Schuch/ Baureihe 48 A D'
Hersteller/ Typ des
Bieter: '....................................................'
Menge: 15,000 St

**6.9.1.40 LED-Planflächenstrahler**
LED-Planflächenstrahler mit Universal
Mastbefestigungssystem
für den Funktionsbereich Schleuse + Sielanalage
Leuchtmittelstrom: '8690 lm'

Gehäuse:  IP 66, Aluminiumdruckguss, zweiteilig,
pulverlackiert DB 702N (eisenglimmer). Oberteil mit LED-Modul, Optik,
Abdeckglas und EVG, aufklapp- und
abnehmbar. Unterteil mit Mastbefestigungssystem, Neigungsverstellung,
Kabeleinführung, Zugentlastung und
Druckausgleichsystem.
Glas: Flaches Sicherheitsglas,
Schlagfestigkeit IK 08.
Leuchtfarbe 1.800K (Lichtfarbe Amber) für Hafenanlagen, Schleusen, Verladeterminals,
mit blendarmer Optik
seewasserresistente Ausführung
Konstantlichstromfunktion
Hersteller/Typ der Planung: Schuch/ Baureihe 47  A
Hersteller/ Typ des
Bieter: '....................................................'
Menge: 20,000 St

**6.9.1.50 Leuchtenmast für den Objektschutz entlang der Einzäunung als Kippmast**
Leuchtenmast für den Objektschutz entlang der Einzäunung als Kippmast
Abmessungen: 'sichtbare Länge: 5000 mm
Erdreich: 800 mm
Fundamenttiefe: 90cm
Mast-Ende Zopf Ø = 60mm (optional 76mm)
Fuß Ø = 114 mm
Wandungsstärke: 3 mm'

widerstandsfähig gegen Vandalismus und Umwelteinflüsse.
Feuerverzinkt, witterungs- und korrosionsbeständig
Stahlmast S235 nach DIN EN 40-4.
Mit Tür 85 x 400 mm.
Zur Montage eines Flutlichtstrahlers oder einer Straßenleuchte.
Mit Erdungsanschluss, mit Mastkappe Abdeckung, mit Verkabelung zwischen Aufsatzleuchte+ Sicherungshasten
einschl. Sicherungskasten mit Überspannungsschutz mit zweifacher optischer Defektanzeige für den Ableitpfad der Versorgungsspannung und die Steuerphase.
Transparente Abdeckung für optische Ausfallerkennung
der Möglichkeit zur Abschaltung der Leuchte bei
defektem Überspannungsschutz mit mehrpoligem Überspannungsableiter Typ 2
mit Überwachungseinrichtung und Abtrennvorrichtung
Angepasste Bauform zur optimalen Integration im oberen
Kabelanschlussbereich
mit Bodenhülse Kunststoff für Masten bis 5m
Länge: ca. 80 cm
Durchmesser: 160 mm
einschl.des Einbaus der Bodenhülse, mit Montagegrube und geeigneter Verfüllung
Menge: 15,000 St

**6.9.1.60 Leuchtenmas tals Kippmast für den Funktionsbereich Schleuse**
Leuchtenmast als Kippmast für den Funktionsbereich Schleuse
Abmessungen: 'sichtbare Länge: 8000 mm
als Kippmast einschl. geeigneter Mastverankerungen je nach Einbausituation  mit Einbau von Bodenhülsen bzw. Verankerungen mit Fundamentplatte und Fundamentkorb
Mast- Ende Zopf Ø = 60mm (optional 76 mm)
Fuß Ø = 168 mm
Wandungsstärke: 3 mm'

widerstandsfähig gegen Vandalismus und Umwelteinflüsse.
Feuerverzinkt, witterungs- und korrosionsbeständig
Stahlmast S235 nach DIN EN 40- 4.
Mit Tür 85 x 400 mm.
Zur Montage eines Flutlichtstrahlers oder einer Straßenleuchte.
Mit Erdungsanschluss, mit Mastkappe Abdeckung, mit Verkabelung zwischen Aufsatzleuchte+ Sicherungshasten
einschl. Sicherungskasten mit Überspannungsschutz mit zweifacher optischer Defektanzeige
für den Ableitpfad der Versorgungsspannung und die Steuerphase.
Transparente Abdeckung für optische Ausfallerkennung der Möglichkeit zur Abschaltung der Leuchte bei defektem Überspannungsschutz mit mehrpoligem Überspannungsableiter Typ 2 mit Überwachungseinrichtung und Abtrennvorrichtung.
Angepasste Bauform zur optimalen Integration im oberen Kabelanschlussbereich.
Menge: 20,000 St

**6.9.1.70 Kleingehäuse als Anschlussäule**
Kleingehäuse
als Anschlussäule für LED Flächenstrahler Elbe

Technische Daten
Gehäuse: Polycarbonat
Hohe UV- und Witterungsbeständigkeit
Gehäuse mit Einfachschließung
Schutzart IP54, Schutzklasse II
Farbe RAL 7023 durchgefärbt und hoher mechanischer Festigkeit
bestückt mit Sicherungskasten mit Überspannungschutz als Kabelübergang zur erdverlegten Tasse der Lampeneispeisung
auf dem überflutbaren elbseitigen Spundwandkopf.
Menge: 2,000 St

**6.9.1.80 Wegeleuchten, Leuchte für direktes Licht zur Außenbeleuchtung,**
LED Wegeleuchten
Leuchte für direktes Licht zur Außenbeleuchtung,
IP 66, 965 lm, 24,5 W, Neutral 4000 K
Lampe mit LED Leuchtmittel
Neutral White mit symmetrischer Optik.
Korpus zylinderförmig aus verchromtem und lackiertem, stranggepresstem Aluminium mit  korrosionsfesten Befestigungen für hohe Stoßfestigkeit.

Anschlussdose aus korrosionsfest aus Aluminium- Druckguss
Diffusorschirm aus durchsichtigem Polycarbonat
Leuchtkörper im oberen Bereich durch externen Deckel
aus Aluminiumdruckguss zugänglich.
verschlossen durch Imbusschraube,
Reflektor: aus Reinstaluminium
maximale Oberflächentemepraturen < 75°C
Verschraubungen aus Edelstahl
Abemssungen: Durchmesser 170 mm x Höhe 1000 mm
Masse; 5,4 kg
Farbe: grau
einschließlich Befestigung auf bauseitigem Pflaster, Bodenplatte oder Erdreich und Einbau eines Übergangs und Sicherungskasten
Hersteller/Typ der Planung: 'iGuzzini/ i way rund'
Hersteller/ Typ des
Bieter: '....................................................'
Menge: 20,000 St

**6.9.1.90 Übergangs- und Sicherungskasten**
Übergangs- und Sicherungskasten für den Einbau in angebeotene Wegeleuchten

Bauart: nach DIN 43 628 und VDE 0660 Teil 505
Schutzart: IP 54 nach DIN VDE 0470
als Kabelübergangsgerät vom erdverlegeten 400 V Kabel mit einzeln abgesichertem Beleuchtungsabgang und Kabelklemmen für 5x 6 mm²
für den Eingang und für den Ausgang des "durchgeschliffenen" 400 V Versorgungskabel.
Menge: 20,000 St

**6.9.1.100 Wächterleuchte**
Wächterleuchte

als Wandleuchte in flacher Bauart IP 56, 250V, Fassung E 14

Gehäuse: Aluminiumdruckguss
Schutzgitter, Mattglas
Leuchtmittel: Longlife LED Energiesparlampe 3 W
Montageort: Außenwand Süd Ost über Personaleingang Raum 8 Betriebsgebäude
einschließlich. Kleinmaterial, Montage, Mauerwerksdurchführung
und Ringraumverschluss.
Menge: 1,000 St

**6.9.1.110 LED Spot Strahler**
LED Flutlicht Strahler
240 W LED Strahler, IP65
Lichtsrom: 23800 lm
Lichtfarbe: Tagelicht weiß 6000 k
Abstahlwinkel: 120°
mit Zubehör: Farbfilter für Lichtfarbe blau mit Zubhöhr
für Außenwandmontage
Montageort: Betriebsgebäude Außenwand Süd West über
Toranlage
Werkstatt Raum 3 und Technikraum Raum 1
Menge: 2,000 St

##### Bauteil 6.9.2 Beleuchtung innen

**6.9.2.10 BGR Beleuchtung für Raum Nr 01 EG Technik/Heizung**
BGR Beleuchtung für Raum Nr 01 EG Technik-Raum

Anforderungen und Auslegung gem. ASR 3/4 Ausgabe  04.2011 geändert GMBI 2014

Raumklassifizierung:
16,1 m², Typ ASR 7/3 Anhang 1 '3.6  erf.'
Beleuchtungsstärke: '200 lx'

Farbwidergabeindex: '60'
Si-beleuchtung: 'nein'
Schutzgrad: 'IP 66'
Steuerung: 'ohne'

einschließlich erforderlichem Zubehöhr für Halterungen und Kabelinstallationsmaterial entsprechend der Schutzklasse.
Bemerkungen: 'LED Leuchtmittel'
Hersteller/ Typ des
Bieter: '....................................................'
Menge: 1,000 St

**6.9.2.20 BGR Beleuchtung für Raum 02 EG Lager**
BGR Beleuchtung für Raum 02 EG Lager

Anforderungen und Auslegung gem. ASR 3/4 Ausgabe  04.2011 geändert GMBI 2014

Raumklassifizierung:
9,3 m², Typ ASR 7/3 Anhang 1 '2.3  erf'
Beleuchtungsstärke: '100 lx'
Farbwidergabeindex: '60'
Si-Beleuchtung: 'ohne'
Schutzgrad: 'IP 66'
Steuerung: 'ohne'

einschließlich erforderlichem Zubehöhr für Halterungen
und Kabelinstallationsmaterial entsprechend der Schutzklasse.
Bemerkungen: 'LED Leuchtmittel'
Hersteller/ Typ des
Bieter: '....................................................'
Menge: 1,000 St

**6.9.2.30 BGR Beleuchtung für Raum 03 EG Werkstatt**
BGR Beleuchtung für Raum 03 EG Werkstatt
Anforderungen und Auslegung gem.
ASR 3/4 Ausgabe  04.2011 geändert GMBI 2014

Raumklassifizierung:
21,3 m², Typ ASR 7/3 Anhang 1 '16.14  erf'
Beleuchtungsstärke: '500 lx'
Farbwidergabeindex: '80'
Si-Beleuchtung: 'ohne'
Schutzgrad: 'IP 66'
Steuerung: 'ohne'

einschließlich erforderlichem Zubehöhr für Halterungen
und Kabelinstallationsmaterial entsprechend der Schutzklasse.
Bemerkungen: 'LED Leuchtmittel'
Hersteller/ Typ des
Bieter: '....................................................'
Menge: 1,000 St

**6.9.2.40 BGR Beleuchtung für EG Raum 04 Kassenraum**
BGR Beleuchtung für EG Raum 04 Kassenraum
Anforderungen und Auslegung gem. ASR 3/4 Ausgabe  04.2011 geändert GMBI 2014

Raumklassifizierung:
13,9 m², Typ ASR 7/3 Anhang 1 '24.2 erf.'
Beleuchtungsstärke: '500 lx'
Farbwidergabeindex: '80'
Si-Beleuchtung: 'ohne'
Schutzgrad: 'IP 23'
Steuerung: 'ohne'

einschließlich erforderlichem Zubehöhr für Halterungen
und Kabelinstallationsmaterial entsprechend der Schutzklasse.
Bemerkungen: 'LED Leuchtmittel'
Hersteller/ Typ des
Bieter: '....................................................'
Menge: 1,000 St

**6.9.2.50 BGR Beleuchtung für EG Raum 05 ELT Verteilung**
BGR Beleuchtung für EG Raum 05 ELT Verteilung

Anforderungen und Auslegung gem. ASR 3/4 Ausgabe  04.2011 geändert GMBI 2014

Raumklassifizierung:
20,5 m², Typ ASR 7/3 Anhang 1 '3.7 erf'
Beleuchtungsstärke: '500 lx'
Farbwiedergabeindex: '80'
Si-Beleuchtung: 'ohne'
Schutzgrad: 'IP 44'
Steuerung: 'ohne'

einschließlich erforderlichem Zubehöhr für Halterungen und Kabelinstallationsmaterial entsprechend der Schutzklasse.
Bemerkungen: 'LED Leuchtmittel'
Hersteller/ Typ des
Bieter: '....................................................'
Menge: 1,000 St

**6.9.2.60 BGR Beleuchtung für EG Raum 06 WC Damen**
BGR Beleuchtung für EG Raum 06 WC Damen
Anforderungen und Auslegung gem.
ASR 3/4 Ausgabe  04.2011 geändert GMBI 2014

Raumklassifizierung:
7,5 m², Typ ASR 7/3 Anhang 1, '3.4 erf'
Beleuchtungsstärke: '200 lx'
Farbwidergabeindex: '80'
Si-Beleuchtung: 'ohne'
Schutzgrad: 'IP 44'
Steuerung: 'ohne'

einschließlich erforderlichem Zubehöhr für Halterungen
und Kabelinstallationsmaterial entsprechend der
Schutzklasse.
Bemerkungen: 'LED Leuchtmittel'
Hersteller/ Typ des
Bieter: '....................................................'
Menge: 1,000 St

**6.9.2.70 BGR Beleuchtung für EG Raum 07 WC Herren**
BGR Beleuchtung für EG Raum 07 WC Herren

Anforderungen und Auslegung gem. ASR 3/4 Ausgabe  04.2011 geändert GMBI 2014

Raumklassifizierung:
6,7 m², Typ ASR 7/3 Anhang 1, '3.4'
Beleuchtungsstärke: '200 lx'
Farbwidergabeindex: '80'
Si-Beleuchtung: 'ohne'
Schutzgrad: 'IP 44'
Steuerung: 'ohne'

einschließlich erforderlichem Zubehöhr für Halterungen und Kabelinstallationsmaterial entsprechend der Schutzklasse.
Bemerkungen: 'LED Leuchtmittel'
Hersteller/ Typ des
Bieter: '....................................................'
Menge: 1,000 St

**6.9.2.80 BGR Beleuchtung für EG Raum 09 Flur**
BGR Beleuchtung für EG Raum 09 Flur

Anforderungen und Auslegung gem.
ASR 3/4 Ausgabe  04.2011 geändert GMBI 2014

Raumklassifizierung:
20,4 m², Typ ASR 7/3 Anhang 1, '1.8'
Beleuchtungsstärke: '100 lx'
Farbwidergabeindex: '40'
Si-Beleuchtung: 'ohne'
Schutzgrad: 'IP 23'
Steuerung: 'ohne'

einschließlich erforderlichem Zubehöhr für Halterungen
und Kabelinstallationsmaterial entsprechend der Schutzklasse.
Bemerkungen: 'LED Leuchtmittel'

Stand Beleuchtungsplanung gem. der Planung:

funktionale Sicherheitsbeleuchtung USV gespeist.

Hersteller/ Typ des
Bieter: '....................................................'
Menge: 1,000 St

**6.9.2.90 BGR Beleuchtung für OG Raum 11 Leitstand**
BGR Beleuchtung für OG Raum 11 Leitstand
Anforderungen und Auslegung gem. ASR 3/4 Ausgabe  04.2011 geändert GMBI 2014
Raumklassifizierung:
35,4 m², Typ ASR 7/3 Anhang 1, '3.7  erf.'
Beleuchtungsstärke: '500 lx'
Farbwidergabeindex: '80'
Si-Beleuchtung: 'ohne'
Schutzgrad: 'IP 23'
Steuerung: 'dimmbar'

einschließlich erforderlichem Zubehöhr für Halterungen und Kabelinstallationsmaterial entsprechend der Schutzklasse.
Bemerkungen: 'LED Leuchtmittel dimmbar'

Stand Beleuchtungsplanung gem. der Planung:

funktionale Sicherheitsbeleuchtung USV gespeist
Hersteller/ Typ des
Bieter: '....................................................'
Menge: 1,000 St

**6.9.2.100 BGR Beleuchtung für OG Raum 12 Besprechung**
BGR Beleuchtung für OG Raum 12 Besprechung

Anforderungen und Auslegung gem. ASR 3/4 Ausgabe  04.2011 geändert GMBI 2014
Raumklassifizierung:
21,3 m², Typ ASR 7/3 Anhang 1, '3.1 erf.'
Beleuchtungsstärke: '200 lx'
Farbwidergabeindex: '80'
Si-Beleuchtung: 'ohne'
Schutzgrad: 'IP 44'
Steuerung: 'ohne'

einschließlich erforderlichem Zubehöhr für Halterungen
und Kabelinstallationsmaterial entsprechend der Schutzklasse.
Bemerkungen: 'LED Leuchtmittel'
Hersteller/ Typ des
Bieter: '....................................................'
Menge: 1,000 St

**6.9.2.110 BGR Beleuchtung für OG Raum 13 Pausenraum**
BGR Beleuchtung für OG Raum 13 Pausenraum

Anforderungen und Auslegung gem. ASR 3/4 Ausgabe  04.2011 geändert GMBI 2014
Raumklassifizierung:
15,5 m², Typ ASR 7/3 Anhang 1, '3.1 erf.'
Beleuchtungsstärke: '200 lx'
Farbwidergabeindex: '80'
Si-Beleuchtung: 'ohne'
Schutzgrad: 'IP 44'
Steuerung: 'ohne'

einschließlich erforderlichem Zubehöhr für Halterungen
und Kabelinstallationsmaterial entsprechend der Schutzklasse.
Bemerkungen: 'LED Leuchtmittel'
Hersteller/ Typ des
Bieter: '....................................................'
Menge: 1,000 St

**6.9.2.120 BGR Beleuchtung für OG Raum 14 Archiv**
BGR Beleuchtung für OG Raum 13 Archiv

Anforderungen und Auslegung gem. ASR 3/4 Ausgabe  04.2011 geändert GMBI 2014
Raumklassifizierung:
12 m², Typ ASR 7/3 Anhang 1, '3.1 erf.'
Beleuchtungsstärke: '200 lx'
Farbwidergabeindex: '80'
Si-Beleuchtung: 'ohne'
Schutzgrad: 'IP 44'
Steuerung: 'ohne'

einschließlich erforderlichem Zubehöhr für Halterungen
und Kabelinstallationsmaterial entsprechend der Schutzklasse.
Bemerkungen: 'LED Leuchtmittel'
Hersteller/ Typ des
Bieter: '....................................................'
Menge: 1,000 St

**6.9.2.130 BGR Beleuchtung für OG Raum 15 Umkleide**
BGR Beleuchtung für OG Raum 15 Umkleidung
Anforderungen und Auslegung gem. ASR 3/4 Ausgabe  04.2011 geändert GMBI 2014

Raumklassifizierung:
7,5 m², Typ ASR 7/3 Anhang 1 '3.4 erf.'
Beleuchtungsstärke: '200 lx'
Farbwidergabeindex: '80'
Si-Beleuchtung: 'ohne'
Schutzgrad: 'IP 44'
Steuerung: 'ohne'

einschließlich erforderlichem Zubehöhr für Halterungen
und Kabelinstallationsmaterial entsprechend der Schutzklasse.
Bemerkungen: 'LED Leuchtmittel'
Hersteller/ Typ des
Bieter: '....................................................'
Menge: 1,000 St

**6.9.2.140 BGR Beleuchtung für OG Raum16 Dusche**
BGR Beleuchtung für OG Raum16 Dusche

Anforderungen und Auslegung gem. ASR 3/4 Ausgabe  04.2011 geändert GMBI 2014

Raumklassifizierung:
4,6 m², Typ ASR 7/3 Anhang 1 '3.4 erf.'
Beleuchtungsstärke: '200 lx'
Farbwidergabeindex: '80'
Si-Beleuchtung: 'ohne'
Schutzgrad: 'IP 44'
Steuerung: 'ohne'

Raumklassifizierung:

einschließlich erforderlichem Zubehöhr für Halterungen
und Kabelinstallationsmaterial entsprechend der Schutzklasse.
Bemerkungen: 'LED Leuchtmittel'
Hersteller/ Typ des
Bieter: '....................................................'
Menge: 1,000 St

**6.9.2.150 BGR Beleuchtung für OG Raum 17 Flur**
BGR Beleuchtung für OG Raum 17 Flur
Anforderungen und Auslegung gem.
ASR 3/4 Ausgabe  04.2011 geändert GMBI 2014

Raumklassifizierung:
15 m², Typ ASR 7/3 Anhang 1 '1.1a erf.'
Beleuchtungsstärke: '100 lx'
Farbwidergabeindex: '40'
Si-Beleuchtung: 'ohne'
Schutzgrad: 'IP 23'
Steuerung: 'ohne'

einschließlich erforderlichem Zubehöhr für Halterungen
und Kabelinstallationsmaterial entsprechend der Schutzklasse.
Bemerkungen: 'LED Leuchtmitte'

Stand Beleuchtungsplanung gem. der Entwurfsplanung:

Sicherheitsbeleuchtung USV gespeist
Hersteller/ Typ des
Bieter: '....................................................'
Menge: 1,000 St

**6.9.2.160 BGR Beleuchtung für OG Raum 18 WC Damen**
BGR Beleuchtung für OG Raum 18 WC Damen
Anforderungen und Auslegung gem. ASR 3/4 Ausgabe  04.2011 geändert GMBI 2014

Raumklassifizierung:
5,0 m², Typ ASR 7/3 Anhang 1, '3.4 erf.'
Beleuchtungsstärke: '200 lx'
Farbwidergabeindex: '80'
Si-Beleuchtung: 'ohne'
Schutzgrad: 'IP 44'
Steuerung: 'ohne'

einschließlich erforderlichem Zubehöhr für Halterungen
und Kabelinstallationsmaterial entsprechend der Schutzklasse.
Bemerkungen: 'LED Leuchtmittel'
Hersteller/ Typ des
Bieter: '....................................................'
Menge: 1,000 St

**6.9.2.170 BGR Beleuchtung für OG Raum 19 WC Herren**
BGR Beleuchtung für OG Raum 19 WC Herren
Anforderungen und Auslegung gem.
ASR 3/4 Ausgabe  04.2011 geändert GMBI 2014

Raumklassifizierung:
7,5 m², Typ ASR 7/3 Anhang 1, '3.4 erf.'
Beleuchtungsstärke: '200 lx'
Farbwidergabeindex: '80'
Si-Beleuchtung: 'ohne'
Schutzgrad: 'IP 44'
Steuerung: 'ohne'

einschließlich erforderlichem Zubehöhr für Halterungen
und Kabelinstallationsmaterial entsprechend der Schutzklasse.
Bemerkungen: 'LED Leuchtmittel'
Hersteller/ Typ des
Bieter: '....................................................'
Menge: 1,000 St

#### Gewerk 6.10 Betriebsgebäude Installation

##### Bauteil 6.10.1 Erdgeschoss

**6.10.1.10 Installationsmaterial für Raum 01 Technik/Heizung**
*** Pauschalposition
Installationsmaterial für Raum 01 EG Technik/Heizung
Rauminstallation:
allg. Schutzgrad IP 44
Verlegeart: 'AP'

Schalter:
Wechsel: Steckdosen Schalter Kombi: '2 St'
Aus: '1 St'
Sonstige Doppel Schuksteckdosen '2 St'
AP Netzwerksteckdose 1 Port: '1 St'

Verteiler
Funktion: 'Heizungsteuerung beigestellt 1 St Erläuterungen Heizungssteuerung  für die Steuerung und Betriebsführung des Gebäudeheizverteilsystems der Außenheit der Wärmepumpenanlage'

Anschlussdose für separate Einspeisung der elt. Heizung der Pufferspeicheranlage psch. Installationsleistungen für den Anschluß der Heizungs und Heizverteilungsbaugruppen einschließlch Trassen Installationsmaterial.
Wekstoff: 'PVC'
Menge: 1,000 psch

**6.10.1.20 Installationsmaterial für Raum 02 Lager + 03 Werkstatt**
*** Pauschalposition
Installationsmaterial für Raum 02 Lager + 03 Werkstatt

Rauminstallation:
allg. Schutzgrad IP 44
Verlegeart: 'AP'

Schalter:
Wechsel: '-' St
Aus: '1 St'
Sonstige: '3 Schalter Steckdosen Kombi'

I. Funktionbaugruppe:
UV Werkstatt als AP Verteilerschrank IP 54, Stahlblech
Hx Bx T 800x 1300x 275
mit Innausbaubaugruppen Sammleschienen, Sammelschienenabdeckungen, Universalbausteinen für modulare LS Schalter, mit Abdeckungen,
Universalbausteinen für Leistungs- und Lastrennschalter mit Abdeckungen,
Universalbaustein für Umschalter,
Universalbausteinen für Reihenklemmen,
Montageplatten einschließlich Zubehör, und
Phasenschienen Haupleiterabzeigklemmen, Reihenklemmen,
Erdungsklemmen mit den Baugruppen

- Einspeisung von NSHV als Lasttrennschalter
1x Hauptschalter 4p, 125A
- 1x Leistungsabgang Feldsteckdose Außen 125 A
mit Lastumschalter 125 A 4P
- 2x Leistungsabgang Feldsteckdosen Außen Ost/ West 63 A
mit modularem LS Schalter 3p + N,  C 6 kA,
und Kombiableiter Typ1+ 2  4p für TMS Systeme
Schutzpegel 1,0 kV
- Leistungsabgang für  Steckdosenkombi Werkstatt
1x 32 A, 400 V+ 2x 16 A, 230 V
mit modularen LS Schalter 63 A. 3p + N, C, 6 kA
- 2 x Leistungsabgang für Steckdosenkombi Werkstatt
1x 16 A, 400 V + 4x 16 A 230 V
mit modularen LS Schalter 40 A, 3p + N,C, 6 kA
- 1x Leistungsabgang Abwasserhebeanlage Einspeisung+
Steuerung (wird von anderen fachlich Beteilgtenbereitgestellt)
mit modularem LS Schalter 6 A 3p + N, C 6 kA

II. Funktionsbaugruppe
- 1x Steckdosen Kombination anschlussfetig IP 44
mit Kunststogffgehäuse und Absicherungen unter
transparenter Betätigungsklappe V
1x CFE 32 A  400 V + 2x Schuko 16 A  230

- 2 x Steckdosen Kombination anschlussfetig IP 44
mit Kunststogffgehäuse und Absicherungen unter
transparenter
Betätigungsklappe
1x CFE 16 A 400 V + 4x Schuko 16 A  230 V

III Funktionsbaugruppe
- Steuerung Abwasser Hebeanlage
Controller Beistellung durch andere fachlich Beteiligte Pumpe + Level Contoller Einspeisung + Datenkabel installieren und anschließen

Erläuterungen zu Installationsrohr, Kabelrinnen + Halter
für Trassen.
Istallationsmaterial Werkstatt: Stahl verzinkt,
im Lager: Stahl verzinkt/ PVC

Installationskabel: PVC VDE- Normleitung flexibel
Werkplanung unter Beachtung der Hinweise des AN
liefern, installieren und Inbetriebname
Menge: 1,000 psch

**6.10.1.30 Installationsmaterial für Raum 04 Kassenraum**
*** Pauschalposition
Installationsmaterial für Raum 04 Kassenraum

Verteiler:
Rauminstallation:
allg. Schutzgrad IP 23
Verlegeart: 'UP'

Schalter:
Verteiler: keine
Wechsel: 'Schalter- Steckdosen kombi  2 St'
Aus: 'St'
Sonstige: 'UP Netzwerksteckdose 1 Ports'
AP Netzwerksteckdose 1 Port: '1 St'
Schuko Doppelsteckdose: '1 St'
Funktion: '-' St
Erläuterungen: '-'
Wekstoff: 'PVC'
einschließlich Trassenerstellung durch Schlitzen und Durchbrüche.
Menge: 1,000 psch

**6.10.1.40 Installationsmaterial für Raum 05 ELT Verteilung /NSHV**
*** Pauschalposition
Installationsmaterial für Raum 05 ELT Verteilung/NSHV
Verteiler:
Rauminstallation:

allg. Schutzgrad IP 44
Verlegeart: 'UP'

Schalter:
Wechsel: 'Steckdosen Schalter Kombi  2 St'
Aus: '-' St
Sonstige: 'AP Netzwerksteckdose 2 Ports'
AP Netzwerksteckdose 1 Port: '1 St'
Funktion: '-' St
Erläuterungen: - '-'
Wekstoff: 'PVC'

einschließlich Trassen Installationsmaterial
Menge: 1,000 psch

**6.10.1.50 Installationsmaterial für Raum 06 WC Damen**
*** Pauschalposition
Installationsmaterial für Raum 06 WC Damen
.
Verteiler:

Rauminstallation:
allg. Schutzgrad IP 44
Verlegeart: 'UP'

Schalter:
Verteiler: keine
Wechsel: 'Schalter- Steckdosen kombi  1 St'
Aus: '-' St
Sonstige: '-'
AP Netzwerksteckdose 1 Port: '1 St'
Schuko Doppelsteckdose: '1 St'
Funktion: '-' St
Erläuterungen: '-'
Wekstoff: 'PVC'
einschließlich Trassenerstellung durch Schlitzen und Durchbrüche
Menge: 1,000 psch

**6.10.1.60 Installationsmaterial für Raum 07 WC Herren**
*** Pauschalposition
Installationsmaterial für Raum 07 WC Herren

allg. Schutzgrad IP 44
Verlegeart: 'UP'

Schalter:
einschließlich Trassenerstellung durch Schlitzen und Durchbrüche.

Rauminstallation:
allg. Schutzgrad IP 44
Verlegeart: 'UP'
Schalter:
Wechsel: 'Schalter Steckdosenkombi 1St'
einschließlich Trassenerstellung durch Schlitzen und Durchbrüche.
Menge: 1,000 psch

**6.10.1.70 Installationsmaterial für Raum 09 Flur**
*** Pauschalposition
Installationsmaterial fü Raum 09  Flur
Raum Nr

allg. Schutzgrad IP 44
Verlegeart: 'UP'
Schalter:
Wechsel: '-' St
Aus: '-' St
Sonstige: 'Kreuzschalter Steckdosenkombi 4 St'

Steckdosen: Schukosteckdose  1 St
Verteiler:
Etagenvereiler UP Wandeinbau IP 44
Hauptschalter
1x FILS Abgang Steckdosen Raum 1 + 2
1x FILS Abgang Steckdosen Raum  4 +  7 + 8
1x FILS Abgang Steckdosen Raum  5+ 6
1 x LS Beleuchtung  Raum 3 + 2 + 1
1 x LS Beleuchtung  Raum 4 + 5 + 6
1x  LS Beleuchtung Raum 7
3x Reserve
Erläuterungen: 'einschließlich Inbetriebnahme'

Beleuchtung ist Teil der USV gestützen Sicherheitsbeleuchtung
- einschließlich Installation der Baugruppen der EMA Anlage und Brandmelde- und Türschließanlage
- einschließlich Trassenerstellung durch Schlitzen und Durchbrüche
Menge: 1,000 psch

##### Bauteil 6.10.2 Obergeschoss

**6.10.2.10 Installationsmaterial für Raum 11 Leitstand**
*** Pauschalposition
Instalationsmaterial für Raum Nr OG Raum 1/1 Leitstand
allg. Schutzgrad IP23
Verlegeart: 'UP in aufgestelztem Boden, in
abgehängeter Decke und Möbel der Leitstandseinrichtung'
Schalter:
Sonstige: 'LED Dimmer für Deckenbeleuchtung 1 St'

Verteiler:
Doppelsteckdose Schuko Wand: 2 St
Doppelstechdose in Leitstandsmöbel: 3 St
Strukturierte Verkabelung RJ 45 Wand 2 St
Strukturierte Verkablung RJ 45 doppelt Leitstandsmöbel: 3 St
Anschlusddose für Inneneinheit Klimagerät: Anschlusskabel für Außeneinheit Klimagerät, Steuerkabel für Klimaspitgerät
Erläuterungen: Kabeldurchführungen durch den aufgebauten
Fußboden sind durch Bürstenleisten zu verschließen.
Zum Leistungsumfang gehöhrt die Verlegung der konfigurierten
Geräteanschluss- und Patchkabel einschließlich Trassenerstellung durch Schlitzen und Durchbrüche.
Menge: 1,000 psch

**6.10.2.20 Installationsmaterial für Raum 12 Besprechung**
Installationsmaterial für Raum 12 Besprechung

allg. Schutzgrad IP 23

Verteiler: Etagenvereiler OG als Wandeinbauverteiler mit Deckel.
Verlegeart: 'Decken, Boden, UP und Brüstungskanal'

Schalter:
Wechsel: 'Schalter Steckdose Kombi1 St'

Brüstungskanal unter Fensterbänken,ca. 19 m mit 1x Innenecke, 2x Endstück, 3x Zweifachkanalsteckdose, 3x Kanal Datensteckdose RJ 45 Cat 6
Funktion:

- Hauptschalter Lasttrenner
- FILS Stromkeis Steckdosen R11+ R19
- FILS Stromkreis Steckdosen Raum 12
- FILS Stromkreis Stechkdosen Räume 13, 14, 16, 16, 17, 18
- LS Stromkreis Beleuchtung R 18, 19
- LS Stromkreis Beleuchtung R 12, 13, 14, 15, 16
Erläuterungen: 'mit Inbetriebnahme, einschließlich Trassenerstellung, durch Schlitzen und Durchbrüche'
Menge: 1,000 St

**6.10.2.30 Installationsmaterial für Raum 13 Pausenraum**
*** Pauschalposition
Instalationsmaterial für
Raum Nr. OG Raum 1/2 Küche 'allg. Schutzgrad IP 44'

Verlegeart: 'aufgestelter Fußboden, abgehängter Decke
und UP Wand'

Schalter:
Wechsel: Schalter Steckdosen Kombi 2 St
Steckdosen dppelt: 2 St
Steckdosen einfach: 1 St Untertisch für WW Erzeugung
Herdanschlussdose 1 St
Erläuterungen optional noch je 1x Anschluss von
Küchenmöbelbeleuchtung und Steckdosenleisten einkalkulieren
einschließlich Trassenerstellung
durch Schlitzen und Durchbrüche
Menge: 1,000 psch

**6.10.2.40 Installationsmaterial für Raum 15 Umkleide**
*** Pauschalposition
Instalationsmaterial für Raum Nr OG Raum 1/6 Umkleide

allg. Schutzgrad IP 44
Verlegeart: 'Decken, Boden, UP'

Schalter:
Wechsel: 'Schalter Steckdose Kombi1 St'

einschließlich Trassenerstellung durch Schlitzen und Durchbrüche
Menge: 1,000 psch

**6.10.2.50 Installationsmaterial für Raum16 Dusche**
*** Pauschalposition
Installationsmaterial für Raum16 Dusche
allg. Schutzgrad IP 44
Verlegeart: 'Decken, Boden, UP'

Schalter:
Wechsel: 'Schalter Steckdose Kombi1 St'

Verteiler:
Laststromanschluss  Durchlauferhitzter beigestellt Erdungsinstallation einschließlich Trassenerstellung
durch Schlitzen und Durchbrüche.
Menge: 1,000 psch

**6.10.2.60 Installationsmaterial für Raum 17 Flur**
*** Pauschalposition
Instalationsmaterial für Raum Nr OG Raum 1/5 Flur

allg. Schutzgrad IP 44
Verlegeart: 'Decken, Boden, UP'

Schalter:
Wechsel: '1 St'
Wechsel: 'Schalter Steckdose Kombi1 St'

Beleuchtung ist Teil der USV gespeisten Sicherheitsbeleuchtung
einschließlich Trassenerstellung durch Schlitzen und Durchbrüche.
Menge: 1,000 psch

**6.10.2.70 Installationsmaterial für Raum 18 WC Damen**
*** Pauschalposition
Installationsmaterial für Raum 18 WC Damen
Verlegeart: 'Decke, Boden, UP'

Schalter:
Aus: 'Schalter Steckdosen Kombi 1 St'

einschließlich Trassenerstellung
durch Schlitzen und Durchbrüche
Menge: 1,000 psch

**6.10.2.80 Installationsmaterial für Raum 19 WC Herren**
*** Pauschalposition
Installationsmaterial für Raum 19 WC Herren

allg. Schutzgrad IP44
Verlegeart: 'Decke, Boden, UP'

Schalter:
Aus: 'Schalter Steckdosen Kombi 1 St'

einschließlich Trassenerstellung
durch Schlitzen und Durchbrüche
Menge: 1,000 psch

**6.10.2.90 Installationsmaterial für Raum 14 Archiv**
Instalationsmaterial für Raum Nr OG Raum1/8 Lager

allg. Schutzgrad IP 23
Verlegeart: 'Decken, Boden, UP'

Schalter:
Wechsel: 'Schalter Steckdose Kombi1 St'

einschließlich Trassenerstellung durch Schlitzen und Durchbrüche.
Menge: 1,000 St

#### Gewerk 6.11 Brand- und Einbruchmeldeanlage

##### Bauteil 6.11.1 Brandmeldeanlage

*Hinweis: Generelles: BMA*
Der Errichter muss nachweisen, dass er zertifiziert für BMA gem DIN 14675 ist, Die Anforderungen für die Projektierung, die Installation, und den Betrieb, die Instandhaltung der Brandmeldeanlagen (BMA).
Die Brandmeldeanlage müssen als Gefahrenmeldeanlagen (GMA) den Normen DIN VDE 0800, DIN VDE 0833 Teil 1 und Teil 2, DIN 14675 und der Reihe DIN EN 54 entsprechen.
D.h das anzubietende System muß besonders im Hinblick auf die Übtragungs-, Verschlusszustandsaufhebung mit dem Errichter der Einbruchmeldeanlage abgestimmt werden.
Der Einbau einer BMA ist mit der zuständigen Brandschutzdienststelle, insbesondere im Hinblick auf die erforderliche Übertragungseinrichtung abzustimmen.
Der anzubietende Leistungsumfang beinhaltet, neben den technischen Anfordwerungen auch alle erforderlichen Projektierungs-, Inbetriebsetzungs-, Test-, Regie-, und
Dokumentationsleistungen, nach DIN 14675 für den Einrichtungsschutz.

**6.11.1.10 Brandwarnzentrale mit Feuerwehr Schlüssel Depot Adapter**
Brandwarnzentrale mit Feuerwehr
Schlüssel Depot Adabter Installationsort Leitstand
Überwachungsschleifen: 2
- Bedieneinheit für bis zu max. 252 Adressen als Stand-alone Version.
- Integrierter Notlauffunktion Redundanter Netzwerkknoten, Notlaufbedienung gem. EN54
- Fast Ethernet Schnittstelle
- Integrierte anwenderfreundliche Bedieneinheit
- Eventdrucker Drucker
- Schlüsselschalter
- LED Anzeigen
- Steckplätze für serielle Schnittstellen
- Notstromversorgung für bis zu 72 h Überbrückungszeit
- Erkennen und automatisches einlesen aller im Peripherienetzwerk, befindlichen Geräte,
- Verarbeitung Signale der eingesetzten Melderserie
- Zeit- und situationsabhängige Umschaltung von
Melder- Parametersätzen
- Flexible Programmierung
- Upload der gespeicherten Daten über Fernzugriff
- Download der Firmware aller prozessorgesteuerten
Zentralenkomponenten
- Alle Melderleitungen sind auf Erdschluss überwacht
- Anpassen der Kundentexte direkt am Terminal
- Automatische Sommer-/ Winterzeit-Umschaltung.
- Feuerwehrperipherie-Modul+ Montageplatte
- Schlüsselschalter für die Zugriffsberechtigung zur Bedienung
- Absetzung von Brandmeldestörungen bei unbesetzter Zentrale
  über internes TAS Link3 Modul der EMA mit Peripheriemodul
- für 2 aktive Überwachungsschleifen
Hersteller/Typ der Planung 'Siemens FC 2020 comfort'
Hersteller/ Typ des
Bieter: '....................................................'
Menge: 1,000 St

**6.11.1.20 Feuerwehr Freischaltelement, Montageort: bündig an Außenewand**
Feuerwehr Freischaltelement

Montageort: bündig an Außenwand eingemauert.
Nach DIN 14675 mit VdS-Anerkennung.
Zur manuellen Auslösung der BMA im Einsatzfall.
mit individuellen Schlüssel der zuständigen Feuerwehr, einschließlich Regieleitung zu anderen fachlich Beteilgten.
Menge: 1,000 St

**6.11.1.30 Feuerwehr-Schlüsseldepot (FSD) nach DIN 14675 Anhang C und VdS 2105**
Feuerwehr-Schlüsseldepot (FSD)
nach DIN 14675 Anhang C und VdS 2105
Feuerwehr-Schlüsseldepot als Tresorbehältnis für den
Außenwandwandeinbau
anderen fachlich Beteiligten bereitstellen+ Regieleistungen für Wandeinalssung und Kabelanschlüsse Installieren und Inbetriebnehmen.
Menge: 1,000 St

**6.11.1.40 FSD Adapter, Montageort EG Raum 8 Flur**
FSD Adapter

Montageort EG Raum 8 Flur
zur Sicherung des Feuerwehrdepot gegen Sabotage
VdS anerkannt.
Menge: 1,000 St

**6.11.1.50 vernetzbarer Breitband Rauchmelder Normenkonform zur DIN VDE 0833- 2:2009- 06 Kapitel 6.4.2.3**
vernetzbarer Breitband Rauchmelder

Normenkonform zur DIN VDE 0833-2:2009-06 Kapitel 6.4.2.3
in Bezug auf Vermeidung von Falschalarmen
einschließlich Sockel flach.
Menge: 12,000 St

**6.11.1.60 Wie vor jedoch Flammmenmelder**
Menge: 2,000 St

**6.11.1.70 Wie vor jedoch Blitzsirene innen**
Menge: 1,000 St

**6.11.1.80 Wie vor jedoch Blitzsirene außen**
Menge: 1,000 St

**6.11.1.90 Handfeuermelder heavy duty, für indirekte Auslösung**
Handfeuermelder heavy duty

für indirekte Auslösung, vernetz- adressierbar und systemkompatibel.
zum angebotenem Brandmeldesystem, für den Außenwandaufbau aus Auluminium
gemäß DIN EN 54-11_ 9/2015: Brandmeldeanlagen;
Teil 11: Handfeuermelder
Menge: 1,000 St

**6.11.1.100 Lizenzgebühren, für das angebotene System**
*** Pauschalposition
Lizenzgebühren
für das angebotene System
einschließlich Upgrade Service
für den Gewährleistungszeitraum
Menge: 1,000 psch

**6.11.1.110 Ingenieurleistungen für BMA**
*** Pauschalposition
Ingenieurleistungen für BMA

Regieleistungen zu anderen fachlich Beteilgten einschließlich Inbetriebnahme und Einrichtung des Arlammeldesystems mit anderen fachlich Beteiligteten.
Validierung, Verfizierung Probebetrieb und Übergabe BMZ.
Menge: 1,000 psch

##### Bauteil 6.11.2 Einbruchmeldeanlage

*Hinweis: Anforderungen für die Projektierung, die Installation,*
Anforderungen für die Projektierung, die Installation,
den Betrieb und die Instandhaltung der Einbruchmeldeanlagen (EMA).
Verbindlich ist der einheitliche Pflichtenkatalog, in der zum Zeitpunkt der Errichtung gültigen Fassung, für Errichterunternehmen von Überfall- und Einbruchmeldeanlagen  der Kommision für polizeiliche Kriminalpräventation
Pflichten,. D.h der Errichter muss nachweisen, dass er im Adressenverzeichnis des Bundeslandes Niedersachsen
aufgenommen ist und die Bedingungen und Anforderungen
des Kataloges anerkennt.
Der anzubietende Leistungsumfang beinhaltet, neben den technischen Anfordwerungen auch alle erforderlichen Projektierungs-, Inbetriebsetzungs-, Test-, Regie-, und
Dokumentationsleistungen, die erforderlich sind das Betriebsgebäude gemäß der gewerblichen Schutzklasse der VDS-KLasse B SG2 zu sichern.

**6.11.2.10 Einbruchmeldetentrale Installationsort: Raum 1/ 1 Leitstand**
Einbruchmeldetentrale
Installationsort: Raum 1/1 Leitstand funktional vernetzbar mit Brandmeldeanlage Zentrale der Einbruchmeldeanlage und zur Anbindung aller Komponenten, wie Bedienteile, Sirenen, Melder, Wählgeräte und sonstiger Komponenten über BUS, Funk oder konventionelle Linientechnik.
Konfiguration primär per USB und per LAN
Scharf- und Unscharfschaltung per PIN, Transponder,
Fernbedienung, Smartphone-App, angebundener Leser.
Audio-Wiedergabe am Bedienteil über optionales Sprachmodul.
Wählgerät im Lieferumfang enthalten.

Spezifikationen:

- Stromversorgung: 230 V AC
- Meldelinien mindest erforderlich: 4
- BUS-Linien mindest erforderlich : 4
- Ausgänge erforderich : 3
- Bereiche: 3
- Scharfschaltungszustände gesamt: Innen+ Außen
- Sabotage-Linien: 1
- Eingänge, Typen: NC (Öffner, Normally Closed),
  NO (Schließer, Normally Open),
  Widerstand (Sabotage), Schalter, Trägheit
- Zonenzuordnungs-Funktion: ja
- Makro-Funktion: ja
- Timer-Funktion: ja
- Urlaubs- Funktion: ja
- App fähig: ja
- App (MyAVSAlarm),
- Integriertes Wählgerät, VS Wählgerät" LAN, AVS

Wählgerät:

- Integriertes Wählgerät, Anzahl Empfänger: 4
- Integriertes Wählgerät, Protokolle: Sprachnachrichten
- Integriertes Wählgerät, Fernwartung: ja
mit Leitungsüberwachungsplatine
mit SI-Busvestärker
mit Universal Funkgatewy für 25 Funkmelder
Menge: 1,000 St

**6.11.2.20 Linenerweiterung als Funk Gateway**
SI Bus Linenerweiterung
Installationsort Raum 0/3 Flur EG als Funk Gateway BUS Gateway für die Auswerung von Signalen bis zu 25 Funkmeldern
Menge: 1,000 St

**6.11.2.30 LCD Bedienterminal mit Montagesockel und Anzeige-/ Bedienteil mit Abdeckklappe.**
LCD Bedienterminal
mit Montagesockel und Anzeige-/Bedienteil mit
Abdeckklappe.
Zur Bedienung und Programmierung der EBA Zentrale in
verschiedenen Zugangsebenen.
LCD-Display mit 16 Zeichen, 2-zeilig.
Benutzerführung im Klartext. Beleuchtete
Tastatur mit 10 alphanumerischen,
6 Funktions- und 4 Cursortasten.
Integrierter Summer
über die Zentrale frei programmierbar.

Hersteller/ Typ des
Bieter: '....................................................'
Menge: 1,000 St

**6.11.2.40 Geprüfter Funk Glasbuchmelder**
Geprüfter Funk Glasbuchmelder
Wirkbereich 6m Radius
Ereignisübertragung:
Alarm, Sabotage, Test, Überwachung,
Batterie schwach (im Voraus)Datenprotokoll des angebotenem Si Bus

Hersteller/ Typ des
Bieter: '....................................................'
Menge: 18,000 St

**6.11.2.50 Funk Tür/Fensterkontakt**
Funk Tür/Fensterkontakt mit Si Funkprotokoll
Hersteller/Typ der Planung: 'Siemens IMKW6-10'
Hersteller/ Typ des
Bieter: '....................................................'
Menge: 20,000 St

**6.11.2.60 Motorisches Sperrelement**
Motorisches Sperrelement

für den Türrahmeneinbau mit Positionsrückmeldung
integriertem Magnekontakt, VdS Klasse B
beistellen und Regieleistung für den Einbau durch andere fachlich Beteiligte in den Türrahmen 0/31
einschließlich Gegenstücke
Menge: 1,000 St

**6.11.2.70 Schlüsselschalter**
Schlüsselschalter

zur Scharf-/ Unscharfschaltung, für den UP-Einbau in die Außenwand mit Edelstahlblende, Sabotage überwacht
Menge: 1,000 St

**6.11.2.80 Bewegungsmelder Si Funk kompatibel**
Bewegungsmelder

Si Funk  kompatibel, passiv Infrarot Funk-Melder mit schwarzem Triplex Spiegel, Überwchungsfläche 18-30m², mit Abrisskontakt
Menge: 6,000 St

**6.11.2.90 wie vor jedoch mit drahtgebundener Si-Bus Anbindung**
*** Bedarfsposition ohne GB
Menge: 6,000 St

**6.11.2.100 Elektronischer Innensignalgeber**
Eelektronischer Innensignalgeber

akustischer Internsignalgeber mit VDS Zulassung
AP  9-15 VDC
Installationsort: Leitzentrale
Menge: 1,000 St

**6.11.2.110 wie vor jedoch**
wie vor jedoch
Außensirene+ Warnleuchte rot
Menge: 1,000 St

**6.11.2.120 Zusatznetzteil Si Bus komptibel**
Zusatznetzteil

Si Bus komptibel, für die Erweiterung der EBA Zentrale mit
überwachter dezentralre Spannungsversorgung für angeschlossene Sicherheitsvorrichtungen, als Türsteuerung mit akustischen Warnsignal für Zeitüberschreitungen Sabotageschutz
AP Montage im Metallgehäuse
Installationsort: EG Flur Raum 0/3
Menge: 1,000 St

**6.11.2.130 Werk- und Ausführungsplanung des Blitzschutzes und des Ableitungssystemses**
*** Pauschalposition
Inegenieur- und Diensteleistungen
der Werk-, Projektierungssplanung, sowie Inbetriebnahme, Übergabe und Dokumentation.
einschließlich aller erforderlichen Basis- und erfroderlicher Erweiterungslizenezen unter den Bedingungen des  vorgenannten Pflichtenkataloges.
Regieleistungen zur Realisierung eines Meldekonzeptes
in Abstimmung mit dem Auftraggeber.
Menge: 1,000 psch

#### Gewerk 6.12 Software und Dienstleistungen

##### Bauteil 6.12.1 Automatisierungsanlagen

**6.12.1.10 Erstellung eines Pflichtenheft**
*** Pauschalposition
Erstellung eines Pflichtenheft

in Anlehnung an die VDI 2519 +  3694 zur genehmigungspflichtigen Vorlage bei dem Auftarggeber
mit nachfolgendem Mindestinhalt:
Anlass des Projektes und Ausgangslage der Lastenheft Bestandteile Baubeschreibung VLV, LV übergene Planungsunterlagen und Abstimmungen mit dem AG
- Definition der Projektziele: Muss-Kriterien, Soll-Kriterien, Muss-nicht- Kriterien
- Exakte Definition der Aufgabenstellung (Anforderungen von Seiten des Auftraggebers)
- Definition des späteren Einsatzumfeldes des Produktes oder der Dienstleistung: Zielgruppen, physikalische Umgebung, Betriebszeit etc.
- Vorstellung der Vertragspartner inkl. aller wichtigen Ansprechpartner
- Definition der Rahmenbedingungen (z.B. unternehmensspezifische Methoden und Standards, Kosten,
Zeitrahmen)
- Abgrenzung des Produktes/ der Lösung zu bereits vorhandenen Systemen: Was sollte das Proudkt/ die Dienstleistung nicht beinhalten?
- Beschreibung der Schnittstellen

- Geforderte Funktionalität
- Leistungen (Anforderungen an die jeweilige Funktion)
- Qualitätsanforderungen: welche Qualitätsmerkmale werden in welcher Qualitätsstufe angestrebt?

- Beurteilung der Machbarkeit des Auftrages
- Gewünschte Situation, Verhalten bei Fehlfunktionen und Störungen:
Welche unvorhergesehenen Ereignisse können eintreten und wie kann ihnen vorgebeugt werden?
- Eckdaten des Projektes (Termine) und Projektplan
- Organisatorische Abläufe
- Technische Abläufe
- Dokumentation
- Art der Status- Updates (Software, Meetings, Calls)
- Schulungen, Mitarbeiter-Qualifikation
- Testbetrieb
- Abnahme
Menge: 1,000 psch

**6.12.1.20 Ausführungsunterlagen vom AN Ausführungsunterlagen**
*** Pauschalposition
Werks Planungsunterlagen vom AN Ausführungsunterlagen
vom Auftragnehmer aufzustellende und zu liefernde
Ablieferungsunterlagen

Es wird unterschieden zwischen- Ausführungsplänen-
und Bestandsplänen.
Beide Unterlagenarten sind vom AN zu liefern.
Die Ausführungspläne, 4x in Papierform+ 1x DVD des AN
werden vom AG auf die Einhaltung der Konzeptvorgaben
geprüft und ggf. mit Korrekturhinweisen versehen.
Der Umfang der zuliefenden Unterlagen ist in Anlehnung
an die ZTV-W für die elektrische Ausrüstung von Stahlwasserbauten  Ausgabe 2014 zu erstellen.
Besonders wird darauf hinzuweisen, das die itterative
Weiterentwicklung der funktionalen Sicherheit gemäß der
DIN EN 138491- 1/-2 während des gesamten Errichtungszeitraumes durch den AN prüfbar zu erfolgen hat.
Bestandteil der zur Genehmigung vorzulegenden Unterlagen sind auch die Stylguide der SCADASysteme.
Zuzüglich sind  die Erprobungsprogramme und Abnahmeprotokolle zur Prüfung vorzulegen.

Die Pläne sind rechtzeitig einzureichen.
Nach Abschluss der Maßnahme sind die Bestandspläne zu
liefern, 4x in Papierform, 4 x digitaler Datenträger und zusätzlich 1 x vor Ort pro Schaltschrank.

Neben den entsprechend dem Ist-Zustand korrigierten Ausführungsplänen zählen dazu:

- Bedienungsanleitung
- geänderte Funktionspläne der SPS
- Anweisungsliste der SPS
- Planunterlagen verwendeter Geräte
- Gerätehandbücher aller Baueinheiten und Systeme
- Planänderungen bestehender Einrichtungen
- Sämtliche im Außenbereich zu verlegende und verlegte
Kabel und Rohre sind mittels
Dokumentations-Software: '....................................................' aufzuzeichnen

Die Aufzeichnung und Erstellung der diesbezüglichen Bestandsunterlagen hat durch die Firma
zu erfolgen, die auch bereits den ursprünglichen Bestand aufgezeichnet hat.
Welche vom AN zu beauftragen ist.
Auch bei Funktionsgleichheit sind für jede Einrichtung
bei allen Planarten eigene Plansätze zu erstellen.
In allen Zeichnungen, Berechnungen und sonstigen
Ablieferungsunterlagen sind die Größen in gesetzlichen
Einheiten anzugeben und Texte in deutscher Sprache abzufassen.
Alle Ablieferungsunterlagen müssen den einschlägigen Richtlinien der Mikroverfilmung und den DIN Vorschriften entsprechen und sollten möglichst als DV-Files abgegeben werden.
Es wird vom Auftraggeber angestrebt, einen möglichst hohen Anteil der Gesamtdokumentation in seine DV-Umgebung zu übernehmen.

Die vom AN einzusetzenden DV-Programme sind:

MS Office 2016
MS Project 2016

- Tabellenkalkulation Excel 2013
- Textverarbeitungsprogramm Word

Zeichnungen sind als Files die ohne Datenverlust von den CAD Programm Auto CAD 2017 verarbeitet werden können, abzuliefern.
Ferner ist die Kennzeichnung der Ordner und Disketten mit dem AG abzustimmen.

Übersichtspläne:
Es sind Übersichtspläne von allen Anlagen zu erstellen.

Stromlaufschemata:
Es sind Stromlaufschematas von allen Anlagen zu erstellen.

Klemmenplan:
Es sind Klemmenpläne und Klemmenanschlußpläne von allen Verteilern und Rangierverteilern zu erstellen.
Die Ausführung erfolgt entsprechend dem anzufordernden Muster des Auftraggebers bzw. gem.
DIN 40719, Teil 9.

Aufstellungspläne:
Es sind Aufstellungspläne von allen Verteilern, Anlagen
und Anlagenbauteilen, zu erstellen.

Gerätestücklisten:
Es sind Gerätestücklisten jedes Verteilers und jedes
Anlagenteils zu liefern.

Kabellisten:
Es sind Kabellisten zu erstellen aus denen die Anfangs-
und Endpunkte jedes
Kabels, sowie Typ und Querschnitt, sowie die
Kabelnummern zu erkennen sind.

Installationszeichnungen:
Installationszeichnungen für alle Verteiler und Anlagenbauteile sind zu erstellen
Kabel- und Rohrverlegepläne: Des Weiteren sind sämtliche, im Außenbereich zu verlegenden und verlegten Kabel, Lichtsignalmaste, Kameramaste und Beleuchtungsmaste, sowie sämtliche Leerrohre mit deren Belegung, mittels Dokumentations-
Sofware '....................................................'.aufzuzeichnen

LWL- Messung
LWL- Messung der LWL- Kabelverbindungen Optische Dämpfungsprüfung, Funktionstest unter Betriebsbedingungen,
dynamische Dämpfungs- Messung je Faser und Seite durch
OTDR-Messung
bei 850 nm je Strecke, max. Dämpfung je Splice 0,1 dB,
mit Auswertung und Dokumentation, in 3-facher Fertigung
Protokolle und Prüfzeugnisse
Neben den in den Vorbemerkungen geforderten Protokollen
und Prüfzeugnissen, sind folgende Unterlagen zusätzlich mitzuliefern:
- Stückprüfzeugnisse der Verteilungen
- Abnahme-Protokolle
- Erdungs-Messprotokolle
- Isolations-Messprotokolle
- Schleifen-Widerstands-Messprotokolle

Anordnungs- und Bestückungsplan
Für alle Schaltschränke, Verteilungen, Pulte und  Bedientafeln sowie Baugruppenträger sind Pläne zu erstellen, aus denen die Anordnung der einzelnen Betriebsmittel hervorgeht.

Die Darstellung erfolgt mittels:

- Front- Außenansicht
- Front- Innenansicht
- Seiten- Außenansicht
- Seiten- Innenansicht
Bei Innenansichten sind nur alle wesentlichen Einbauten und Einzelheiten, die im Zusammenhang mit der Kabeleinführung von Bedeutung sind, darzustellen.

Gerätehandbuch
Für alle Baueinheiten und Systeme der SPS samt Zubehör
sind die vollständigen Gerätehandbücher mitzuliefern.

Abnahmeprotokolle der Erprobungen Rechtsgültig unterschriebene genehmigte Abnahmeprotokolle, durch Ausführenden der Erpropung des AN durch den bevollmächtigten Vertreter des  AG, durch den bevollmächtigten Vertreter der staatlichen Prüfungsgesellschaft, Bestätigung der Ausführung gem. VDE und VBG 4.
Ein entsprechender Vordruck des AG ist rechtsverbindlich zu unterschreiben.
- Anlagenverzeichnis
- Beschriftungsmatrix
- Zeichnungsverzeichnis
Menge: 1,000 psch

**6.12.1.30 Administrationsleistungen und Inbetriebnahme**
*** Pauschalposition
Administrationsleistungen und Inbetriebnahme

Ausgehend von dem vorliegenden integrativen Projekt übernimmt der Systemadministrator folgende Leistungen:

- Installation eines Servers einschließlich Datenbank für den derzeit geplanten Endausbauzustand von ca. 6500 Variable
- Prüfung der Schnittstellen zur maschinennahen Steuerung
- Prüfung der Variablen auf Eignung für die gesamtheitlichen
Funktionen und Einhaltung der vorgegebenen Funktions- und Leistungsprofile
- Überprüfung der Netzwerkverkabelung
Die Inbetriebnahme erfogt durch Einlesen des Netzwerkes.
- Suche nach allen Knoten der aktuellen Domain (Domain
ist einstellbar)
- Suche nach allen Netzwerkvariablenverbindungen der Knoten in der aktuellen Domain Statusinformationen eines Knotens.
- Domain-Table lesen und schreiben
- Möglichkeit der manuellen Vergabe der Knotenadresse
- Knotenstatus lesen und setzen
- Speicher des Knotens lesen, schreiben und speichern
- Transceiver-Parameter lesen, schreiben, laden und speichern
- Anzahl und Größe der Ein-/Ausgabepuffer ermitteln Laden von Programmen auf die Knoten
- Unterstützung und Schutz von Prozessdaten und archivierten Files des Industrial Ethernet
- Verbindung von Netzwerkvariablen
- Berechnung der optimalen Adressierungsart
- Manuelle Vorgabe der Adressierungsart
- Erweiterung einer bestehenden Verbindung
- Verbindung von Message-Tags
- Automatische Berechnung der optimalen Verbindungsart
NV-Browser:

- Anzeige des Wertes der Netzwerkvariablen aller angewählten Knoten (periodisches Auslesen)
- Anzeige des aktuellen Wertes aller im Netzwerk bestehenden Verbindungen
(Aktualisierung der Anzeige durch manuelles Pollen bzw. automatisch für Verbindungen mit Broadcast-Adressierung)

Debug-Möglichkeiten:

- Anzeigen und Abspeichern der vom Manager gesendeten bzw. empfangenen Nachrichten
- Manuelles Senden von Netzwerkvariablen und Messages mit Anzeige der Ergebnisse
- Simulation einer Netzbelastung durch fortlaufendes Senden
- Anzeige des Knotenspeichers als Assemblerquellcode Projektverwaltung
- Abspeichern der auf den Knoten vorhandenen Programme
und Verbindungen.
Beim Erzeugen des Projektes werden die entsprechenden Programme auf die Knoten geladen und die Verbindungen werden neu erstellt.

Schutzfunktion :

Netzwerkkritische Aktionen können durch Voreinstellung des Managers verhindert werden Sonstige Merkmale:

Unterstützung der originalen Treiber für die verschiedene Netzwerkinterfaces.
'Grundpauschale für das Einrichten und die Erstinbetriebnahme des Serverschrankes ....................................................'
Menge: 1,000 psch

**6.12.1.40 Leistungs- und Lizenzkostengruppe Datenbanken**
*** Pauschalposition
Leistungs- und Lizenzkostengruppe Datenbanken

Für die Bewertung des Betriebsverhaltens und der Erhöhung der Betriebssicherheit der Siel- und Schleuse sind gemäß Baubeschreibung.

1. Historiedatenbanken anzulegen, mit dem Ziel, aus den gespeicherten Netzwerkvariablen und deren logischen Verknüpfungen.
Unter Beachtung der Ergebnisse der Simulationsanlaysen,
Bewertungsanalysen zu erstellen, die danach in Betriebsanweisungen, Bauteil- und Softwareoptimierungen (alle mechanischen- , elektrisch- , steuerungstechnischen) umgesetzt werden.

2. Bauteildatenbanken und Verschleißanalysen anzulegen,
die in eine vom Auftragnehmer zu erstellenden Leitplanung für
planmäßige vorbeugende Instandhaltung zu intergrieren sind.
(unter Beachtung der Ausfallwahrscheinlichkeit sicherheitsrelevanter Baugruppen gemäß Risikoanalyse)
einschließlich Lizenzsierung DB System (Variablenvorhaltung entsprechend der vom Auftragnehmer diagnostiziertem Datenbasis 3 Jahre) einschließlich Entwickler- und Präsentationssoftware für den gleichzeitige
Zugriff von 3 Nutzern hier als itterativer Prozeß während der
Projektentwickluns- , Inbetriebnahme- ,und Probebetriebsphase unter Einbeziehung aller fachlich Beteilgten.

Leistungsumfang

Entwurf und Realisierung für den Teil Datenbanken mit:

1.Anforderungsanalyse
Ermitteln des permanenten und temporären
Informationsbedarfs
aus der vorliegenden Projektbeschreibung

2.Konzeptioneller Entwurf
Entwurf der Datenbankstrukturen in abstrakten Datenbankmodell
Modellieren der erforderliche Sichten auf die Gesamtinformationen
Analyse der modellierten Sichten (Namenskonflikte, Typkonflikte, Wertebereichskonflikte, Bedingungskonflikte, Strukturkonflikte)
Integration der Sichten in das Gesamtkonzept

3.Logischer Entwurf
Transformation des konzeptionellen Schemas in das
Zieldatenbankmodell
Optimierung des relationalen Schemas

4.Datendefinition
Definition der Datenfelder für Tabellen und Sichten
Integritätssicherung (Schlüsseldefinition, Trigger

5.Implementierung und Wartung
Implementierung auf dem Zielserver
Einrichten der Zugrffsrechte für Datenbankzugriffe
Einrichten der ODBC-Schnittstelle
Optimierung des Laufzeitverhaltens

- Entwurf und Realisierung für den Teil "Zentrales
Datenmanagement

1.Analysieren und definieren
Funktionsumfang
Benutzeroberflächen
Schnittstellen zur Systemumgebung

2.Entwerfen
Grobentwurf
Feinentwurf

3.Implementiern
Erstellen Programmcode und compilieren
Dokumentation

4.Installation und Erprobung
Installation auf Zielrechner
Erprobung in der Einsatzumgebung
Fertigstellen der Dokumentation
Menge: 1,000 psch

**6.12.1.50 Ausführungs- und Werkplanung, Programmierung und Inbetriebnahme der Leistungschalter Motorbabgänge**
*** Pauschalposition
Lizenz- und Software der  Leistungschalter einschließlich GSD, DTM/FDT und EDD
Erstellung und Lizenzsierung der Gerätesoftware, inklusive Schaltpläne und Bedienungsanleitung der Bedienerterminals.
Erstellung der Funktionsspezifikation für die Statusdatenpräsentation und den Fernwirkzugriff über die Feldbus Schnittstelle zur Herstellung von sicheren Teillastmodi bei Betrieb der Anlage im Hubtor priorisiertem Betriebsmodus
Reparatur- und Inbetriebnahmemodus gem. Planugsanforderungen:

SIL 2, Kat.2, PL b
Programmierung und Dokumentation Prozessbedien- und
Darstelltechnik, Inbetriebnahme.
Erstellung der SPS-Steuerungssoftware (nach IEC 61131-3)
Erstellung von Visualisierungsanwendungen
Inbetriebnahme (vor Ort) inkl. Optimierung
Nach Inbetriebnahme- Produktionsbetreuung
Service und Wartung.
Menge: 1,000 psch

**6.12.1.60 Ausführungs- und Werkplanung, Programmierung und Inbetriebnahme der Multifunktionsmessgeräte**
*** Pauschalposition
Ausführungs- und Werkplanung, Programmierung und
Inbetriebnahme der Multifunktionsmessgeräte

als dezentrale Peripherie des Automatsierungssystem gem. Entwurfstandard: als Standard Profibus DP/ProfisaveSlave
der zentralen Automatisierungstation einschließlich GSD, DTM/FDT und EDD.
Erstellung und Lizenzsierung der Gerätesoftware, inklusive Schaltpläne und Bedienungsanleitung der Bedienerterminals und Regieleistung mit anderen fachlichbeteilgten zur Variablendefinition für die Betriebsdatenbankerstellung.
Erstellung der Funktionsspezifikation
Programmierung und Dokumentation Prozessbedien- und
Darstelltechnik, Inbetriebnahme.
Menge: 1,000 psch

**6.12.1.70 Ausführungs- und Werkplanung, Programmierung und Inbetriebnahme der FU-gesteuerten Antriebe**
Ausführungs- und Werkplanung, Programmierung und
Inbetriebnahme der FU-gesteuerten Tor- Antriebe als
fehlersichere Antriebsteuerung mit Last- und Strombergrenzungsfunktionen gem. Entwurfstandard:
SIL SIL2, Kat.3 Pl., einschließlich Textdisplay als dezentrale Peripherie des angebotenen Automatisierungssystems gem. Entwurfstandard: Profibus DP/Profisave
ggf. Bereitstellung von E/A Schnittstellen zur Erreichung des gefordertem Si Standards einschließlich GSD, DTM/FDT und EDD
Erstellung und Lizenzsierung der Gerätesoftware, inklusive Schaltpläne und Bedienungsanleitung der Bedienerterminals.
Erstellung der Funktionsspezifikation Programmierung und Dokumentation Prozessbedien- und Darstelltechnik Inbetriebnahme.
Erstellung der SPS-Steuerungssoftware (nach IEC 61131-3)
Erstellung von Visualisierungsanwendungen und Regeieleistungen mit anderen fachlich Beteilgten zur Systemintegration in das Automatisierungssystem Inbetriebnahme (vor Ort) inkl. Optimierung
Nach Inbetriebnahme - Produktionsbetreuung
Service und Wartung.
Menge: 1,000 p

**6.12.1.80 Ausführungs- und Werkplanung, Programmierung und Inbetriebnahme der Schifffahrtsignalanlage**
*** Pauschalposition
Ausführungs- und Werkplanung, Programmierung und
Inbetriebnahme der Schifffahrtsignalanlage, mit dezentralem Peripheriesystem als logische Kopplung zu den vom Lichtsignalsystem angebotenen Schnittsllen der LED Lampen,
der Statusüberwachung- und Steuerung aller Energieverteil- und Versorgungssysteme, der autarken Hestellung eines sicheren Signalzustandes bei Ausfall und bei Kommunikationsfehlern
mit Kommunikationsprozessoren zu dem Prozessführungssystem.
gem. Entwurfstsandard SIL 2, Kat 2, PL d
einschließlich GSD, DTM/FDT und EDD
Erstellung und Lizenzsierung der Gerätesoftware, inklusive Schaltpläne und Bedienungsanleitung der Bedienerterminals.
Erstellung der Funktionsspezifikation
Programmierung und Dokumentation Prozessbedien- und
Darstelltechnik Inbetriebnahme
Erstellung der SPS-Steuerungssoftware (nach IEC 61131-3)
Regieleistungen zur Systemintegration mit anderen fachlich Beteilgten.
Erstellung von Visualisierungsanwendungen
Inbetriebnahme (vor Ort) inkl. Optimierung
Nach Inbetriebnahme - Produktionsbetreuung
Service und Wartung
Menge: 1,000 psch

**6.12.1.90 Lizenz, Ausführungs-, Werkplanung, Programmierung und Inbetriebnahme Pegelsensoren**
*** Pauschalposition
Lizenz, Ausführungs-, Werkplanung, Programmierung und Inbetriebnahme.
Pegelsensoren, Messumformer, Vorortanzeigen
einschließlich Messwertparametrierung für AI SPS
Menge: 1,000 psch

**6.12.1.100 Ausführungs- und Werkplanung, Programmierung und Inbetriebnahme der Leistungschalter Motorabgänge**
*** Pauschalposition
Lizenzgebühren und Werkplanung, Programmierung und Inbetriebnahme des zentralen Automtisierungssystems als übergordenetes Automatsierungssystem der Siel- und Schleusenanlage unter Berücksichtigung des vorliegenden Baubeschreibungsstandards einschließlich der SCADA  Funktionalitäten der Prozessführungspanele.
einschließlich GSD, DTM/ FDT und EDD.
Erstellung und Lizenzsierung der Gerätesoftware,
inklusive Schaltpläne und Bedienungsanleitung der Bedienerterminals.
Erstellung der Funktionsspezifikation für die Statusdatenpräsentation und den Fernwirkzugriff über die Profinet Schnittstelle zur Herstellung von sicheren Teillastmodi bei Betrieb der Anlage im Reparatur- und Inbetriebnahmemodus
gem Entwurfsanforderungen:
SIL 2, Kat.2, PL b
Programmierung und Dokumentation Prozessbedien- und Darstelltechnik Inbetriebnahme.
Erstellung der SPS-Steuerungssoftware (nach IEC 61131-3)
Erstellung von Visualisierungsanwendungen Inbetriebnahme (vor Ort) inkl. Optimierung
Nach Inbetriebnahme- Produktionsbetreuung Service und Wartung.
Menge: 1,000 psch

**6.12.1.110 Softwarelizenz, Ausführungs-,Werkplanung, Programmierung für die Industrial Security für den segmentierten Firewall des**
*** Pauschalposition
Softwarelizenz, Ausführungs-,Werkplanung, Programmierung Inbetriebnahme und automatische Updatefunktion der Software für die Industrial Security, für den segmentierten Firewall des Netzwerkschutzes und der Automatisierungssysteme
einschließlich Subskription für 5 Jahre.
Menge: 1,000 psch

##### Bauteil 6.12.2 Programmiergerät

**6.12.2.10 Programmiergeät als stationäes und mobiles Werkzeug einrichten**
*** Pauschalposition
Programmiergeät als stationäes und mobiles Werkzeug einrichten.
Für adminstrative+ controlling Leistungen der Prozesssteuerungsanlagen mit Floating Lizenzen (Ablage optinal auf demServer)
- Automatsieringssystem
- Antriebsteuerung
- Lastmanagement der elt Verteilung
- der Prozesspegelmessanlagen
Hersteller/Typ der Planung: 'Siemens/
-  STEP 7 & WinCC im TIA Portal: STEP 7 Prof. V14,
WinCC Adv. V14
optional  vorsehen
SW Abfüllung V14.0.0.0: STEP 7 Prof. V14; WinCC Adv.
V14; STEP 7 Prof. 2010 SR4;
WinCC flex. 2008 SP3; STEP 5 V 7.23 HF2 (inkl. GRAPH
5/II V7.15)
SIMATIC IPC Diag Monitor
Sinamics Inbetriebnahmesoftware DriveMonitor
SINAMICS Drive Control Chart
SIMATIC S7 TeleService V6.1'
Hersteller/ Typ des
Bieter: '....................................................'
Menge: 1,000 psch

##### Bauteil 6.12.3 externe Systeme

**6.12.3.10 Ausführungs- und Werkplanung, Programmierung und Inbetriebnahme der USV Anlage**
*** Pauschalposition
Ausführungs- und Werkplanung, Programmierung und
Inbetriebnahme der USV Anlage, einschließlich Textdisplay
Erstellung und Lizenzsierung der Gerätesoftware,
inklusive Schaltpläne und Bedienungsanleitung der Bedienerterminals.
Erstellung der Funktionsspezifikation einschließlich Schnittstellendefinition von Variablen die für die für die Statussignalisation der USV Anlage im System der Prozessführung verfahrensrelevant sind.
mit Regieleistung zu anderen fachlich Beteiligten zur Systemintegration Programmierung und Dokumentation Prozessbedien- und Darstelltechnik Inbetriebnahme
Erstellung der SPS-Steuerungssoftware (nach IEC 61131-3)
Erstellung von Visualisierungsanwendungen
Inbetriebnahme (vor Ort) inkl. Optimierung
Nach Inbetriebnahme- Produktionsbetreuung
Service und Wartung
Ausführungs- und Werkplanung, Werkplanung, Programmierung
und Inbetriebnahme der Multifunktionsmessgeräte, einschließlich
Textdisplay.
Erstellung und Lizenzsierung der Gerätesoftware, inklusive Schaltpläne und Bedienungsanleitung der Bedienerterminals.
Erstellung der Funktionsspezifikation
Programmierung und Dokumentation Prozessbedien- und
Darstelltechnik Inbetriebnahme
Erstellung der SPS-Steuerungssoftware (nach IEC61131-3)
Menge: 1,000 psch

**6.12.3.20 Lizenz- uns Softwareleistungen SCADA Funktionen für Messprofile Durchfluss Schleuse und Kanal**
*** Pauschalposition
Lizenz- uns Softwareleistungen SCADA Funktionen
für Messprofile

Durchfluss Schleuse und Kanal aus den Ultraschallmultimeteranlagen Elbe und Kanal mit LAN Gatewayprogrammierung zur Herstellung der Netzwerkompabilität.
einschießlich Einrichtung einer Historiedatenbank mit Regieleistungen zur Abstimmung mit dem Auftraggeber.
Menge: 1,000 psch

**6.12.3.30 Lizenz- und Softwareleistungen SCADA Funktionen KKS Anlagen**
*** Pauschalposition
Lizenz- und Softwareleistungen SCADA Funktionen KKS Anlagen

Herstellung der Netzwerkompabilität einschießlich Einrichtung einer Historiedatenbank, mit Regieleistungen zur Abstimmung mit dem Auftraggeber.
Menge: 1,000 psch

**6.12.3.40 Ausführungs- und Werkplanung, Programmierung und Inbetriebnahme der Ferwirksysteme, der Videoanlage**
*** Pauschalposition
Ausführungs- und Werkplanung, Programmierung und Inbetriebnahme der Ferwirksysteme,der Videoanlage, einschließlich Netzwerkadminstration zur Datenübertragung zum Videoserver im Automatisierungsfeld der Hauptverteilung der Schnittstellenerstellung und Abstimmung von Statuszuweisungen aus dem Prozessführungssystem, sowie Statusrückmeldeungen an das Prozessführungssystem.
Anforderungen gem. Entwurfsstandard:
SIL 2, Kat. 2 PL. c für die
Statusvariablen aus dem Videoserver, die eine echtzeitfähige Bildübertragung und Videosegmentzuweisung undurchführbar machen führen zu einer Verriegelung der Prozessführung der Schleusenanlage vom Fernbedeinstand, einschließlich Netzwerkadminstration des LAN zwischen Videoserver und Wiedergabearbeitsplatz im Leitstand, einschließlich Bildarstellung und -Management auf den TFT Bildschirmen.
einschließlich Einrichtung eines firewallgeschützen
Fernwartungszugriff in Abstimmung über VNC.

In Abstimmung mit dem Systemadminstrator des Auftragebers
und der Systemadminstratur für die Prozesssteuerung über einen DSL Anschluss in der Leitstelle.
Erstellung und Lizenzsierung der Gerätesoftware, inklusive Schaltpläne und Bedienungsanleitung der Bedienerterminals.
Erstellung der Funktionsspezifikation.
Programmierung und Dokumentation Prozessbedien- und Darstelltechnik Inbetriebnahme
Erstellung der Dokumentation
Erstellung von Visualisierungsanwendungen
Inbetriebnahme (vor Ort) inkl. Optimierung
Nach Inbetriebnahme - Produktionsbetreuung
Service und Wartung
Menge: 1,000 psch

**6.12.3.50 Software zur Einrichtung der ELA und Wechselsprechanlagen**
*** Pauschalposition
Software zur Einrichtung der ELA und Wechselsprechanlagen

VoIP über das LAN der Haldener Kanal Schleuse als digitaler Sprachdienst als Dienst mit im gleichen Netzwerk vorhanden Dienste.
Zur Prozesssteuerung und zur Videoübertragung für die ELA Anlagen und Wechselsprechanlagen als Teilobjekt der gesamten VoIP Anlage.
Leitstelle Schleuse mit den sowohl einzeln und auch als Gruppe
von der Leitstelle anwählbaren Beschallungsanlagen.
- Beschallungsanlage Vorhafen + Tor 1 Elbe
- Beschallungsanlage Vorhafen + Tor 3 Kanal
- Beschallungsanlage Schleuse + Tor 2
mit automatische Ansagen von Meldungen mit opitionaler Sprachaufzeichnung im Leitstanssystem. Berechtigungsumschaltung zentral manuell funktionale Vernetzung mehrerer Objekte optionale Aufschaltung von weiteren Anlagenobjekten Zentrale Kurzanwahl.
Mit den Wechselsprechstellen Tor 1, Tor 2 +Tor 3
als zentral einzel anwählbare Wechselsprechstellen eingerichtet mit zusätzlichen Dienst als Notrufeinrichtung gem VdS 2471.
Voicemailboxsystem für den Leitstand
- Anrufverteilung
- Anrufweiterschaltung bei Besetzt und Nichtmelden
- Ansagen vor Melden
- Callback Funktion
- Routing Funktion
- Halten im Team
- Intercom-Funktion
- Konferenz
- Parallelschaltung, Parallelruf
- Sprachaufzeichung
- Wartemusik, Warteschlangen:
- Zeugenzuschaltung
- Alarmruf
- Zentrales Telefonbuch
- Erfassung der Anrufzeiten,  Übergabemöglichkeit in
Datenbank
- Anruferliste
- Freisprechen
- Gegensprechen
- Kurzwahltasten programmierbar
- Wahlwiederholungsliste.
Menge: 1,000 psch

**6.12.3.60 Werk- und Ausführungsplanung des Blitzschutzes und des Ableitungssystemses**
*** Pauschalposition
Werk- und Ausführungsplanung des Blitzschutzes und des Ableitungssystemses, des Potentialausgleichs- und Überspannungschutzes.

Auf Basis der DIN EN 62305-3; VDE 0185-305-3, Blitzschutz- Teil 3: Schutz von baulichen
Anlagen und Personen (IEC 81/337/CDV:2009); Deutsche
Fassung und den Anforderungen der MRL 2006/42 EG + den dazu harminisierten EMV
Richtlinen
hinsichtlich der CE Kennzeichnung als vollständige Maschine
Bestandteil des Leistungsumfanges sind die Erdwiderstandsmessungen auf beiden Uferseiten sowie der Fuktionsnachweis der Blitzschutzerdung und der allgem. Schutzerdung durch Messung und Erstellung von Prüfprotokollen.
Des weieteren ist eine detaillierte Dokumentation (Bilder)der Ausführung der Fundamenterder zu erstellen und den AN vor der Betonverfüllung zu übergeben.
Die Ausführung ist von einem Sachverständigen des AN vor Ort zu prüfen und abnehmen zu lassen.
Menge: 1,000 psch

##### Bauteil 6.12.4 Inbetriebnahmen und Probebetrieb

**6.12.4.10 Prüfungen**
*** Pauschalposition
Prüfungen

1. Prüfung der Ausführungsunterlagen
Die Ausführungspläne des AN werden vom AG auf die Einhaltung der Konzeptvorgaben geprüft und ggf. mit Korrekturhinweisen versehen.

Die Pläne sind daher rechtzeitig einzureichen.
Zur Prüfung werden je Plansatz  ca. 5
Wochen '...................................................benötigt.'

2. Werkprüfung
Als Werkprüfung zählt eine ausführliche Sichtprüfung
durch den AG und den AN im Herstellerwerk der werkstattgefertigten Anlagenteile hinsichtlich der eingesetzten Bauteile, Verwaltungsvorschriften und Vorgaben der Ausschreibung.
Menge: 1,000 psch

**6.12.4.20 Inbetriebnahme**
*** Pauschalposition
Inbetriebnahme

umfasst folgende Leistungen:

1. Erstellung von Erprobungsprogrammen und Abnahmeprotokollen

2. Übergabe des der Erprobungsprogramme und Abnahmeprotokolle mit dem Auftraggeber (5 x Papier+ 1x Datenträger)

3. Nach Prüfung durch den Auftraggeber, Abstimmung des Erprobungsprogramms und der Abnahmeprotokolle (ggf. Übergabe korregierter Exemplare in o.g. Anzahl).

4. Inbetriebnahme vor Ort durch den AN, einschließlich Regieleistung mit den anderen fachlich Beteiligten.

5. Die Gemeinsame Inbetriebnahme mit Vertretern des AG und
ist vom AN bei AG an zu melden und protokollieren,
mit Anwendung des Erprobungsprogrammes und Erfüllung
der Abnahmeprotokolle.

6. Überprüfung und Abnahme
Die komplett fertig gestellte Gesamtanlage ist durch
ein unabhängiges staatlich anerkanntes Prüfinstitut zu überprüfen und abzunehmen.
Das Prüfprotokoll ist in dreifacher Ausfertigung dem AG
zu übergeben.
Menge: 1,000 psch

**6.12.4.30 Vorortleistung**
*** Bedarfsposition ohne GB
Vorortleistung

Vorortleistungen für nicht vom Errichter verursachte Störungen und Ausfälle, die nicht über die Ferneinwahl behebar sind. Einschließlich Fahrtkosten und Kleinmaterial.
Menge: 1,000 h

**6.12.4.40 Adminstarionsleistungen**
*** Pauschalposition
Administrationsleistungen und Inbetriebnahme

Ausgehend von dem vorliegenden integrativen Projekt gem. Ablaufplan zur Erfüllung der Anforderungen gem. Maschinenrichtline 2006/42/EG übernimmt der Systemadministrator folgende Leistungen:

- Koordinierungs- und Regieleistungen zwischen Auftraggeber, sowie von ihm beauftragte Stellen zur Erfüllung der vorgebenen Geamtfunktionalität aller im Rahmen des Objektes eingesetzen
Steuerungs-, Automatisierungs- und IT Systeme
- Koordierung- und Regieleistungen aller fachlich Beteiligten gem. vorgenanntem Ablaufplan mit dem Ziel der Herstellung der nachfolgend aufgeführten Netzwerkfunktionalitäten.

- Installation des Servercluster einschließlich Datenbankenserver und Massespeicher Projektierung, Inbetriebnahme aller aktiven und passiven Netzwerkelmente der nachfolgenden Netzwerke
für den derzeit geplanten Endausbauzustand von ca. 6500 Variablen
- Prüfung der Schnittstellen zur maschinennahen Steuerung
- Prüfung der Variablen auf Eignung für die gesamtheitlichen
Funktionen und Einhaltung der vorgegebenen Funktions- und Leistungsprofile
- Überprüfung der Netzwerkverkabelung, die Inbetriebnahme erfolgt durch Einlesen des Netzwerkes.
- Suche nach allen Knoten der aktuellen Domain (Domain ist einstellbar)
- Suche nach allen Netzwerkvariablenverbindungen der Knoten in der aktuellen Domain Statusinformationen eines Knotens
- Domain-Table lesen und schreiben.
- Möglichkeit der manuellen Vergabe der Knotenadressen
- Knotenstatus lesen und setzen
- Speicher des Knotens lesen, schreiben und speichern
- Transceiver-Parameter lesen, schreiben, laden und
speichern
- Anzahl und Größe der Ein-/Ausgabepuffer ermitteln
- Laden von Programmen auf die Knoten
- Unterstützung und Schutz von Prozessdaten und
archivierten Files des Industrial Ethernet als Prozessführungs LAN
- Performance gem. Stand der Enwurfplanung (1000Mbit/s)
- Managed Ringstruktur zur fehlersicheren Verküpfung aller
Automatisierungsstationen und den HMI Panelen, mit den Administrierungsarbeitsplatz im 19" Rack des Leitstandes und
dem Ingenieurarbeitsplatz im Leitstand
- alle aktiven firmwarebasierten Bauteile einschließlich VNC Zugriff über die vorgenannten Arbeitsplätze
- des Standard Ethernet als Audio Video -LAN,
Performance gem. Stand der Enwurfplanung (1000Mbit/s)
Unmanaged Linienstruktur
VoiP Teilnehmer (max 50) + Gateway zur öffentlichen
ISDN Netzen
Gateway-Knoten in den vorgenannten Arbeitsplätzen des Standard Ethernet als Video -LAN
- Performance gem. Stand der Enwurfplanung (1000Mbit/s)
- Unmanaged Linienstruktur
- Teilnehmer Basis Videoserver in den UV Signalanlagen
- Elbe und Kanal und dem Wiedergabeserver im Leitstand-Serverraum
- Verbindung von Netzwerkvariablen
- Berechnung der optimalen Adressierungsart
- Manuelle Vorgabe der Adressierungsart
- Erweiterung einer bestehenden Verbindung
von Message-Tags
- Automatische Berechnung der optimalen Verbindungsart NV-Browser
- Anzeige des Wertes der Netzwerkvariablen aller angewählten Knoten (periodisches Auslesen)
- Anzeige des aktuellen Wertes aller im Netzwerk bestehenden Verbindungen  (Aktualisierung der Anzeige durch manuelles Pollen bzw. automatisch für Verbindungen mit Broadcast-Adressierung)

Debug-Möglichkeiten:

- Anzeigen und Abspeichern der vom Manager gesendeten
bzw. empfangenen Nachrichten
- Manuelles Senden von Netzwerkvariablen und Messages mit Anzeige der Ergebnisse
- Simulation einer Netzbelastung durch fortlaufendes Senden
- Anzeige des Knotenspeichers als Assemblerquellcode Projektverwaltung
- Abspeichern der auf den Knoten vorhandenen Programme
und Verbindungen
Beim Erzeugen des Projektes werden die entsprechenden
Programme auf die Knoten geladen und die Verbindungen werden neu erstellt.

Schutzfunktion:

Netzwerkkritische Aktionen können durch Voreinstellung des Managers verhindert werden.

Sonstige Merkmale:

Unterstützung der originalen Treiber für die verschiedene Netzwerkinterfaces.
Einschließlich  Einrichten, Erstinbetriebnahme und Betrieb während der Gewährleistungsphase.
Menge: 1,000 psch

#### Gewerk 6.13 Kabel + Installationen

##### Bauteil 6.13.1 Kabel + Installation

**6.13.1.10 Baugruppe Kabel NSHV**
*** Pauschalposition
Baugruppe Kabel NSHV
Plan Nr Kabel ID  Ziel Bauteil  Abgang Bauteil
Kabeltyp  Länge

NSHV Bl1 WK1.1 Trafo Abgangsfeld  NSHV Feld 1
NYCW3 3x120sm/70 900 100
NSHV Bl1 WK1.2 Genratorübergabebox  NSHV Feld 2 NYY-J
3x50sm/25  8
NSHV Bl1 WK1.7 KKS Einspeisefeld  NSHV Feld
3 NYY-J 5x4 10
NSHV Bl1 WK1.8 UV Werstatt  NSHV Feld 3 NYY-J
5x16 19
NSHV Bl1 WK1.9 NSHV Rundsteuerfeld  NSHV Feld 3 NYY-J
5x10 10
NSHV Bl1 WK1.10 NSHV Verbraucherfeld  NSHV Feld
3 NYY-J 5x10 10
NSHV Bl1 WK1.11 Lasteinspeisung US  NSHV Feld
4 NYY-J 5x16 8
NSHV Bl1 WS1.11 Steuerung USV  NSHV Feld
4 Unitronic LiYCY 3x1 8
NSHV Bl1 WK1.12 USV BY Pass  NSHV USV Abg NYY-J
5x16 8
NSHV Bl3 WK.32 Lastsromausgang USV  NSHV USV Abg NYY-0
4x6 6
NSHV Bl3 WK3.4 UV Schifffahrtssig Elbe  NSHV USV
Abg Ölflex  3G4 110
NSHV Bl3 WK3.5 UV Schifffahrtssig Kanal NSHV USV
Abg Ölflex  3G4 70
NSHV Bl3 WK3.6.1 Fluidcontroller Kanal  NSHV USV
Abg Ölflex  3G4 245
NSHV Bl3 WK3.6.2 Fluidcontroller Elbe  NSHV USV
Abg Ölflex  3G4 35
NSHV Bl3 WK3.7 19"  Rack Leitstand 1  NSHV USV
Abg Ölflex  3G2,5 22
NSHV Bl3 WK3.8.1 19"  Rack Leitstand 2  NSHV USV
Abg Ölflex  3G2,5 22
NSHV Bl3 WK3.8.2 Sicherheitsbeleuchtung  NSHV USV
Abg Ölflex 3G1,5 60
NSHV Bl3 WK3.9.1 Steckdosen Leitstand  NSHV USV
Abg Ölflex 3G1,5 40
NSHV Bl2 WP2.1 Pegel Fäkalienzelle  NSHV
Automatik Bus  PA 1x2x1 28
NSHV Bl2 WS2.4 Lichtsensor  NSHV Automatik H0RN-F
2x1 22
NSHV Bl2 WP2.6.1 Feld KKS 1  NSHV Automatik Bus LD
2x2x0,22 28
NSHV Bl2 WP2.6.2 Feld KKS 2  NSHV Automatik Bus LD
2x2x0,22 28
NSHV Bl2 WK2.8.1 Fluid Contrl Elbe  NSHV
Automatik LWL Break out  I/O  35
NSHV Bl2 WP2.8.2 Fluid Contrl Elbe  NSHV
Automatik LWL Break out  I/O  35
NSHV Bl2 WP2.9.1 PROFINET Leitstand  NSHV
Automatik LWL Break out  I/O  25
NSHV Bl2 WP2.9.2 PROFINET Tor 3  NSHV
Automatik LWL Break out  I/O  40
NSHV Bl2 WK2.10 Fluid Control Kanal  NSHV
Automatik Ölflex 3G1,5 245
NSHV Bl2 WP2.10 Fluid Control Kanal  NSHV
Automatik LWL Break out  I/O  35
NSHV Bl4 WK4.2 Etagenverteiler EG  NSHV
Verbraucher Ölflex  5G10 15
NSHV Bl4 WK4.3 Etagenverteiler OG  NSHV
Verbraucher Ölflex  5G10 20
NSHV Bl4 WK4.4 USV Batterielader  NSHV Verbraucher
Ölflex 5G2,5 8
NSHV Bl4 WK4.5 Beleuchtung Zaun Ost  NSHV Verbraucher
NYY-J 5x6 70
NSHV Bl4 WK4.6 Beleuchtung Wege Ost  NSHV Verbraucher
NYY-J 5x4 190
NSHV Bl4 WK4.7 Licht  Schleuse Ost  NSHV
Verbraucher  NYY-J 5x6 60
NSHV Bl4 WK4.8 Licht Zaun West  NSHV Verbraucher
NYY-J 5x6 25
NSHV Bl4 WK4.9 Licht Übergang  NSHV Verbraucher
H0/RN-F 5G2,5 55
NSHV Bl4 WK4.10 Licht Zaun West  NSHV Verbraucher
NYY-J 5x4 40
NSHV Bl4 WK4.11 Licht  Schleuse West  NSHV
Verbraucher  NYY-J 5x6 20
NSHV Bl4 WK4.12 Wärmepumpe  NSHV Verbraucher  NYY-J
5x6 20
NSHV Bl5 WK5.4 E_Herd  NSHV
Rundst,feld  NYY-J  5x2,5 25
NSHV Bl5 WK5.6 Durchlauferhitzer  NSHV Rundst.feld
NYY-J  5x4 30
NSHV Bl5 WK5.7 Pufferspeicher  NSHV Rundst.feld
NYY-J  5x2,5 20
NSHV Bl5 WK5.3 400V Steckdosen Ost  NSHV Rundst.feld
Ölflex 4Gx25 200
NSHV Bl5 WK5.5 400V Steckdosen West NSHV Rundst.feld
Ölflex 4Gx25 120
Menge: 1,000 psch

**6.13.1.20 Baugruppe Kabel UV Tor 1**
*** Pauschalposition
Baugruppe Kabel UV Tor 1
Plan Nr  Kabel ID Ziel Bauteil  Abgang
Kabeltyp  Länge
UV Tor 1 Bl.1  WD1.0 UV Tor 1  NHV
Petro C HFR 5G50 BK 125
UV Tor 1 Bl.1  WD1.1 UV Tor 1  NHV USV
Petro C HFR 4G16 BK 125
UV Tor 1 Bl.1  WK1.0 B1 OGW  UV Tor1
Ölfl CP 2x1,5  9
UV Tor 1 Bl.1  WK1.1 B2 Veriegelung UV Tor1  Ölfl
CP 2x1,5  8,5
UV Tor 1 Bl.1  WK12 CiLQ -Motor  M Controller
Singnalleitung  10
UV Tor 1 Bl.1  WK2.1 Motor  P Modul  Servo
FD 796 4G50+(2x1,5) 10
UV Tor 1 Bl.1  WK3.2 Haltbremse  Break Relay
Ölfl 400 CP 5x1,5  12
UV Tor 1 Bl.1  WK3.4 Fremdlüfter  UV Tor 1
 Ölfl  FD5G1,5  10
UV Tor 1 Bl.1  WK4.0 Bremsmodul  UV Tor1 Ölfl
2YSLCY-JB3*10+3G1,5 15
UV Tor 1 Bl.1  WK4.1 Trommelbremse UV Tor1 Ölfl R
FD5G1,5  12
UV Tor 1 Bl.1  WK5.1 Riegelantrieb 1  UV Tor1  Cat
5e FRNC hybrid  12
UV Tor 1 Bl.1  WK6.1 Riegelantrieb 2  UV Tor  Cat
5e FRNC hybrid  12
UV Tor 1 Bl.1  WK71. Notantrieb  UV Tor 1
 Ölfl robust 3G1,5  12
UV Tor 1 Bl.1  WK8.1 Getr.Heizung  UV Tor1  Ölfl
heat 250 C MC 5G1,5 12
UV Tor 1 Bl.1  WK9.1 HNA Schalter  Nord  UV Tor1
Ölfl robust 5G1,5 60
UV Tor 1 Bl.1  P5.1.1 Leitstand  Tor 1
I/O BDDALSHF LS9.2.7.6 132
UV Tor 1 Bl.1  P5.1.2 UV Tor 2  Tor 1
I/O BDDALSHF LS9.2.7.6 80
UV Tor 1 Bl.1  WK10.1 HMI Box  S7-1500  Cat
5e FRNC hybrid  12
UV Tor 1 Bl.2  WK 21 .0 Begeitheizung  UV Tor1  Ölfl
robust 5G1,5  60
Vert Hzg  WK 21 .1 Anschlussbox Heizbanb  Ölfl
robust 5G1,5  40
Vert Hzg  WK 21 .2 Anschlussbox Heizband Ölfl
robust 5G1,5  10
Vert Hzg  WK 21 .3 Anschlussbox Heizband Ölfl
robust 5G1,5  10
UV Tor 1 Bl.2  WD6.1 Blitzsignalleuchte  UV Tor1 Ölfl
robust  2 x1,5  20
UV Tor 1 Bl.2  WD6.2 Blitzsignalleuchte  UV Tor1 Ölfl
robust 2 x1,5  14
UV Tor 1 Bl.2  WD7 .1 Lastmessache 1 UV Tor1 Ölflr
robust C 4x1,5  7
UV Tor 1 Bl.2  WD7.1 Lastmessache 2 UV Tor1 Ölflr
robust C 4x1,5  12
UV Tor 1 Bl.2  WD9 kan  Pegelsensoren  UV Tor1
LIYCY 10x1,0  31
UV Tor 1 Bl.2  WD11 elb  Pegelsensoren UV Tor1
LIYCY 10x1,0  52
Abzw. Kanal  WD9.1 Pegelsensor 1  UV Tor1  Ölf
FD 855  CP 6G0,5  10
Abz  . Kanal  WD9.2 Pegelsensor 2  UV Tor1  Ölf
FD  855 CP 6G0,5  10
Abz. Kanal  WD9.3 Pegelsensor 3  UV Tor1  Ölf
FD 855 CP 6G0,5  10
Abz  Elbe  WD11.1 Pegelsensor 1  UV Tor1
Ölfl FD 855 CP 6G0,5  35
Abz  Elbe  WD11.2 Pegelsensor 2  UV Tor1
Ölfl FD 855 CP 6G0,5  35
Abz Elbe  WD11.3 Pegelsensor 3  UV Tor1
Ölfl FD 855 CP 6G0,5  35
UV Tor 1 Bl. 3  WF4.1 IP Cam Hafen Elbe UV Tor 1 Cat 5e
FRNC hybrid  65
UV Tor 1 Bl. 3  WF4.2 IP Cam Schleuse  UV Tor 1 Cat
5e FRNC hybrid  13
UV Tor1 Bl. 3  WF4.3  IP Cam  Tor
UV Tor 1 Cat 5e FRNC Flex FC 10
UV Tor 1 Bl. 3  WF6.1  IP Speaker
UV Tor 1 Cat 5e FRNC Flex FC 20
UV Tor 1 Bl. 3  WF8.1 IP Speaker  UV Tor 1
Cat 5e FRNC Flex FC 14
UV Tor 1 Bl. 3  WF9.1 Notrufsprechstelle UV Tor 1 Cat
5e FRNC hybrid  22
UV Tor 1 Bl. 3  WF10.1 Logging Pegel  UV Tor 1 Cat
5e FRNC hybrid  22
UV Tor 1 Bl. 3  WFAV 4 Leitstand  UV Tor 1
I/O BDDALSHF LS9.2.7.6 145
Menge: 1,000 psch

**6.13.1.30 Baugruppe Kabel UV Toranlage 2**
*** Pauschalposition
Baugruppe Kabel UV Toranlage 2

Plan Nr  Kabel ID Ziel Bauteil
Abgang Bauteil Kabeltyp
Länge
UV Toranlage 2 Bl.1  WD1.0 UV Tor 2  NHV
Ölfl Petro C HFR 5G50 BK 65
UV Toranlage 2 Bl.1  WD1.1 UV Tor 2  NHV USV
Ölfl Petro C HFR 4G16 BK 65
UV Toranlage 2 Bl.1  WK1.0 B1 OGW  UV Tor1
Ölfl classic CP 2x1,5  9
UV Toranlage 2 Bl.1  WK1.1 B2 Veriegelung  UV
Tor1 Ölflex classic CP 2x1,5 8,5
UV Toranlage 2 Bl.1  WK12 CiLQ-Motor  Motion
Controller Siemens Singnalleitung 10
UV Toranlage 2 Bl.1  WK2.1 Hauptmotor  Power
Modul  Ölf Servo FD 796 4G50+(2x1,5)  10
UV Toranlage 2 Bl.1  WK3.2 Haltbremse  Safe Break
Relay Ölfl classic 400 CP 5x1,5 12
UV Toranlage 2 Bl.1  WK3.4 Fremdlüfter  UV Tor 2
 Ölfl Roboust FD5G1,5 10
UV Toranlage 2 Bl.1  WK4.0 Bremsmodul  UV Tor 2  Ölfl
2YSLCY-JB3*10+3G1,5 15
UV Toranlage 2 Bl.1  WK4.1 Trommelbremse  UV Tor 2
 Ölfl Roboust FD5G1,5 12
UV Toranlage 2 Bl.1  WK5.1 Riegelantrieb 1  UV Tor 2
 Cat 5e FRNC hybrid  12
UV Toranlage 2 Bl.1  WK6.1 Riegelantrieb 2  UV Tor 2
 Cat 5e FRNC hybrid  12
UV Toranlage 2 Bl.1  WK71. Steckdose Notantrieb  UV
Tor 2  Ölflex robust 3G1,5 12
UV Toranlage 2 Bl.1  WK8.1 Getriebeheizung  UV Tor 2
 Ölfl heat 250 C MC 5G1,5 12
UV Toranlage 2 Bl.1  WK9.1 Schalter  Nord  UV Tor 2
 Ölflex robust 5G1,5  60
UV Toranlage 2 Bl.1  P5.1.1 Tor1 Switch  Tor2
Switch  I/O BDDALSHF LS9.2.7.6 132
UV Toranlage 2 Bl.1  P5.1.2 Tor 3 Switch  UV Tor 2 I/O
BDDALSHF LS9.2.7.6 80
UV Toranlage 2 Bl.1  WK10.1 HMI Box
S7-1500  Cat 5e FRNC hybrid  12
UV Toranlage 2 Bl.2  WK 21.0  Begeitheizung  UV Tor1
Ölfl robust 5G1,5  60
Vert Dicht.heizung  WK 21.1 Box Heizband  UV Tor1  Ölfl
robust 5G1,5  40
Vert Dicht.heizung  WK 21.2 Box Heizband  UV Tor1  Ölfl
robust 5G1,5  10
Vert Dicht.heizung  WK 21.3 Box Heizband  UV Tor1  Ölfl
robust 5G1,5  10
UV Toranlage 2 Bl.2  WD6.1 Blitzsignalleuchte 1  UV
Tor 2  Ölfl robust 210  2 x1,5 20
UV Toranlage 2 Bl.2  WD6.2 Blitzsignalleuchte 1  UV
Tor 2  Ölfl robust 210  2 x1,5 14
UV Toranlage 2 Bl.2  WD7 .1 Lastmessache 1  UV Tor 2
 Ölfl robust 215C 4x1,5 7
UV Toranlage 2 Bl.2  WD7.1 Lastmessache 2  UV Tor 2
 Ölfl robust 215C 4x1,5 12
UV Toranlage 2 Bl.2  WD9 kanal Pegel  UV Tor 2  LIYCY
10x1,0  31
UV Toranlage 2 Bl.2  WD11 elb Pegel  UV
Tor 2  LIYCY 10x1,0  52
Abzweigd. Kanal  WD9.1 Pegelsensor 1  UV Tor 2
 Ölflex FD 855 CP 6G0,5 20
Abzweigd. Kanal  WD9.2 Pegelsensor 2  UV Tor 2  Ölflex
FD 855 CP 6G0,5 20
Abzweigd. Kanal  WD9.3 Pegelsensor 3  UV Tor 2  Ölflex
FD 855 CP 6G0,5 20
Abzweigd. Elbe  WD11.1 Pegelsensor 1  UV Tor 2  Ölflex
FD 855 CP 6G0,5 20
Abzweigd. Elbe  WD11.2 Pegelsensor 2  UV Tor 2  Ölflex
FD 855 CP 6G0,5 20
Abzweigd. Elbe  WD11.3 Pegelsensor 3  UV Tor 2  Ölflex
FD 855 CP 6G0,5 20
UV Toranlage 2 Bl. 3  WF4.1 IP Cam Elbe  UV Tor 2 Cat
5e FRNC hybrid  65
UV Toranlage 2 Bl. 3  WF4.2 IP Cam Schleuse  UV Tor 2
Cat 5e FRNC hybrid  13
UV Toranlage 2 Bl. 3  WF4.3 IP Cam Tor  UV Tor 2 Cat
5e FRNC hybrid  37
UV Toranlage 2 Bl. 3  WF6.1 IP Speaker  UV Tor 2 Cat
5e FRNC Flex FC 20
UV Toranlage 2 Bl. 3  WF8.1 IP Speaker  UV Tor 2 Cat
5e FRNC Flex FC 14
UV Toranlage 2 Bl. 3  WF9.1 Notrufsprechstelle  UV Tor
2 Cat 5e FRNC hybrid  22
UV Toranlage 2 Bl. 3  WFAV 4 1 Leitstand  UV Tor 2 I/O
BDDALSHF LS9.2.7.6  105
Menge: 1,000 psch

**6.13.1.40 Baugruppe Kabel UV Tor 3**
*** Pauschalposition
Baugruppe Kabel UV Tor 3
Plan Nr  Kabel ID  Ziel Bauteil  Abgang
Bauteil Kabeltyp  Länge
UV Toranlage 3 Bl.1  WD1.0  UV Tor 3
NHV  Ölflex Petro C HFR 5G50 BK 55
UV Toranlage 3 Bl.1  WD1.1 UV Tor 3  NHV
USV Ölflex Petro C HFR 4G16 BK 55
UV Toranlage 3 Bl.1  WK1.0 B1 OGW  UV
Tor3 Ölflex classic CP 2x1,5 9
UV Toranlage 3 Bl.1  WK1.1 B2 Veriegelung UV
Tor3 Ölflex classic CP 2x1,5 8,5
UV Toranlage 3 Bl.1  WK12 CiLQ-Motor  Motion
Controller Siemens Singnalleitung 10
UV Toranlage 3 Bl.1  WK2.1 Motor  Power Modul
 Ölfl  FD 796 4G50+(2x1,5) 10
UV Toranlage 3 Bl.1  WK3.2 Haltbremse  Safe Break
Relay Ölflex classic 400 CP 5x1,5 12
UV Toranlage 3 Bl.1  WK3.4 Fremdlüfter  UV Tor 3
 Ölflex Roboust FD5G1,5 10
UV Toranlage 3 Bl.1  WK4.0 Bremsmodul UV Tor3 Ölfl
2YSLCY-JB3*10+3G1,5 15
UV Toranlage 3 Bl.1  WK4.1 Trommelbremse UV Tor3 Ölflex
Roboust FD5G1,5 12
UV Toranlage 3 Bl.1  WK5.1 Riegelantrieb 1 UV Tor3 Cat
5e FRNC hybrid  12
UV Toranlage 3 Bl.1  WK6.1 Riegelantrieb 2  UV Tor3 Cat
5e FRNC hybrid  12
UV Toranlage 3 Bl.1  WK71. Notantrieb  UV
Tor 3  Ölflex robust 3G1,5  12
UV Toranlage 3 Bl.1  WK8.1 Getrieb,heizung  UV Tor3
 Ölflex heat 250 C MC 5G1,5 12
UV Toranlage 3 Bl.1  WK9.1 Schalter  Nord  UV Tor3
 Ölflex robust 5G1,5  60
UV Toranlage 3 Bl.1  P5.1.1 Leitstand  UV Tor 3 I/O
BDDALSHF LS9.2.7.6 132
UV Toranlage 3 Bl.1  P5.1.2 UV Tor 2  UV Tor 3 I/O
BDDALSHF LS9.2.7.6 80
UV Toranlage 3 Bl.1  WK10.1 HMI Box
S7-1500  Cat 5e FRNC hybrid  12
UV Toranlage 3 Bl.2  WK 21.0 Begeitheizung  UV Tor3
 Ölflex robust 5G1,5  60
Dichtungsheizung  WK 21.1 Box Heizband  UV Tor3  Ölflex
robust 5G1,5  40
Dichtungsheizung  WK 21.2 Box Heizband  UV Tor3  Ölflex
robust 5G1,5  10
UV Toranlage 3 Bl.2  WD6.1 Blitzsignalleuchte 1 UV
Tor3 Ölflex robust 210  2 x1,5 20
UV Toranlage 3 Bl.2  WD6.2 Blitzsignalleuchte 1 UV
Tor3 Ölflex robust 210  2 x1,5 14
UV Toranlage 3 Bl.2  WD7.1 Lastmessache 1 UV
Tor3 Ölflrex robust 215C 4x1,5 7
UV Toranlage 3 Bl.2  WD7.1 Lastmessache 2 UV
Tor3 Ölflrex robust 215C 4x1,5 12
UV Toranlage 3 Bl.2  WD9 kanal Pegel UV Tor3 LIYCY
10x1,0  31
UV Toranlage 3 Bl.2 WD11 elb Pegel  UV
Tor3 LIYCY 10x1,0  52
Abzweigd. Kanal  WD9.1 Pegelsensor 1 UV Tor3 Ölflex
FD 855 CP 6G0,5 20
Abzweigd. Kanal WD9.2 Pegelsensor 2 UV Tor3 Ölflex FD
855 CP 6G0,5 20
Abzweigd. Kanal WD9.3 Pegelsensor 3 UV Tor3 Ölflex FD
855 CP 6G0,5 20
Abzweigd. Elbe WD11.1 Pegelsensor 1 UV Tor3 Ölflex FD
855 CP 6G0,5 20
Abzweigd. Elbe WD11.2 Pegelsensor 2 UV Tor3 Ölflex FD
855 CP 6G0,5 20
Abzweigd. Elbe WD11.3 Pegelsensor 3 UV Tor3 Ölflex FD
855 CP 6G0,5 20
UV Toranlage 3 Bl. 3 WF4.1 IP Cam Elbe UV Tor3 Cat 5e
FRNC hybrid  65
UV Toranlage 3 Bl. 3 WF4.2 IP Cam Schleuse  UV Tor 1
Cat 5e FRNC hybrid 13
UV Toranlage 3 Bl. 3 WF4.3 IP Cam Tor  UV Tor 1 Cat 5e
FRNC Flex FC 10
UV Toranlage 3 Bl. 3 WF6.1 IP Speaker  UV Tor 1 Cat 5e
FRNC Flex FC 20
UV Toranlage 3 Bl. 3 WF8.1 IP Speaker  UV Tor 1 Cat 5e
FRNC Flex FC 14
UV Toranlage 3 Bl. 3 WF9.1 Notrufsprechstelle  UV Tor 1
Cat 5e FRNC hybrid  22
UV Toranlage 3 Bl. 3 WFAV 4 Leitstand  UV Tor 1 I/O
BDDALSHF LS9.2.7.6 85
UV Toranlage 3 Bl. 3 WF10.1 Log Pegel Vorhafen  UV Tor
1 Line Cat 5e FRNC hybrid 22
Menge: 1,000 psch

**6.13.1.50 Baugruppe Kabel Schifffahrtsignale und Fluid Controller**
*** Pauschalposition
Baugruppe Kabel Schifffahrtsignale und Fluid Controller
Plan Nr  Kabel  Ziel Bauteil
Abgang Bauteil Kabeltyp
Länge
SSA Elbe Bl 1  WD1.1  UV SSA  Elbe USV
NHV Ölflex robust 3G1,5  105
SSA Elbe Bl 2  P7.2  UV SSA Elbe Leitstand  I/O B
D DA LSHF LS9 2.7 4 SM2D  140
UV SSA Elbe Bl 3  WD3.1 Ausf,signale Tor1 UV SSA
Elbe Neuopren Steuerleitung 12G2,5  60
UV SSA Elbe Bl 3  WD3.2 Ausf.sign Tor 2  UV SSA
Elbe Neuopren Steuerleitung 12G2,5  112
UV SSA Elbe Bl 1  WD 1.2 NLWKN Pg Elbe  UV SSA
Elbe Ölflex robust 3G1,5  36
UV SSA Elbe Bl 3  P7.7.2 NLWKN Pg Elbe  UV SSA
Elbe FRNC Cat 5 2x2x AWG22/7  26

UV SSA Kanal Bl 1  WD1.1 UV SSA Kanal USV NHV Ölflex
robust 3G1,5  67
UV SSA Kanal Bl 2  UV SSA Kanal Leitstand  I/O B D DA
LSHF LS9 2.7  99
UV SSA Kanal Bl 3  WD3.1  Ausf.signale Tor 3 UV SSA
Kanal Neuopren Steuerleitung 12G1,5  60
UV SSA Kanal  Bl 1  WD3.1 Vorsignal Kanal  UV SSA
Kanal Neuopren Steuerleitung 7G1,5  260
UV SSA Kanal Bl 1  WD 1..2 NLWKN Pg Kanal  SSA
Kanal Ölflex robust 3G1,5  33
UV SSA Kanal Bl 3  P7.2.1 NLWKN Pg Kanal  SSA
Kanal FRNC Cat 5 2x2x AWG22/7  33

NHV Bl.3  WK3.6.1 Fluidcontr Kanal NHV Bl
3 Ölflex robust 200 3G4 260
UV Tor 3 BL 3 WAV4.1 Fluidcontr Kanal  UV Tor 3 I/O B D
DA LSHF LS9 2.7 4 SM2D  206

NHV Bl3  WK3.6.2  Fluidcontr Schleuse  NHV
Bl 3 Ölflex robust 200 3G1,5  40
Leitstand Bl3  WAV F  Fluidcontrol Schleuse
Leitstand Ethernet Line robust PN Cat5  206
Menge: 1,000 psch

**6.13.1.60 Baugruppe Kabel Leitstand**
*** Pauschalposition
Baugruppe Kabel Leitstand

Plan Nr  Kabel ID  Ziel Bauteil  Abgang
Bauteil Kabeltyp  Länge
Leitstand Bl 1  WK1.3  Panel PC  19"Rack
Board 1 Ölflex classic 3G0,75  9
Leitstand Bl 1  WS1.4  Anemometer  19"
Windwarnalage  Hersteller konfektioniert  15
Leitstand Bl  WK15.1  EBA  19" Rack Board
2 Ölflex classic 3G0,75  8
Leitstand Bl 1  WK15.2  BMA  19" Rack Board
1 Ölflex classic 3G0,75  9
Leitstand Bl 1  WK1.8 Prozessführungspult 19" Rack
Board 2 Ölflex classic 3G0,75  6
Leitstand Bl 1  WK1.8  Ingenieurarbeitsplatz 19" Rack
Board 2 Ölflex classic 3G0,75  9
Leitstand Bl 1 HDMI 1  LCD Display 1  19" Rack IP
Video Patchkabel Cat 5 e  10
Leitstand Bl 1 HDMI 2 LCD Display 2  19" Rack IP
Video Patchkabel Cat 5 e  10
Leitstand Bl 1 HDMI 3  LCD Display 3  19" Rack
IP Video Patchkabel Cat 5 e  10
Leitstand Bl 1 HDMI 4  LCD Display 4  19" Rack IP
Video Patchkabel Cat 5 e  10
Leitstand Bl 2 Technikraum  19" Rack Switch
LAN 200 Cat 5e  15
Leitstand Bl 2 Ethernet NSHV  19" Rack Switch  LAN
200 Cat 5e  25
Leitstand Bl 2 Ethernet NSHV USV  19" Rack Switch
LAN 200 Cat 5e  25
Leitstand Bl 2 BMA  19" Rack Switch
LAN 200 Cat 5e  10
Leitstand Bl 2  EBA  19" Rack Switch  LAN 200 Cat
5e  10
Leitstand Bl 2 Port 1 Verh.Raum  19" Rack
Switch LAN 200 Cat 5e  15
Leitstand Bl 2 Port 2 Verh.Raum  19" Rack Switch
LAN 200 Cat 5e  17
Leitstand Bl 2 Port 3 Verh.Raum  19" Rack Switch
LAN 200 Cat 5e  21
Leitstand Bl 2  WK2.7  Key Panel  19"
Rack 24 VDC Ölflex classic 2 x 1,5  9
Leitstand Bl 2 WS2.8 Key Panel  19" I/O
SPS LiYCY 12x0,75  10
Leitstand Bl 2 WS2.10 Lichtsensor  19"
Dämmerungsschalter LiYCY 4x1  6
Leitstand Bl 2 WK2.11 24VDC Leitstand 1  19"
24V DC Ölfl classic 2 x 1,0  9
Leitstand Bl 2 WK2.12 24DC Leitstand 2  19"
24 V DC Ölfl classic 2 x 1,0  9
Leitstand Bl 3 Video 19" Leitstand  19" Rack Bl2
A2.2. Patchkabel Cat 5e  10
Leitstand Bl 3 Video 19" Leitstand  19" Rack Bl2
A2.2. Patchkabel Cat 5e  10
Leitstand Bl 3 VDSL/ADSL Modem  19" Rack Bl2
A2.2. Patchkabel Cat 5e  3
Leitstand Bl 3 VoIP Leitstandsprech  19" Rack Bl2
A2.2. Patchkabel Cat 5e  10
Leitstand Bl 3 VoIP Server 19" Rack Bl2
A2.2. Patchkabel Cat 5e  3
Menge: 1,000 psch

**6.13.1.70 Kabel Außenebeleuchtung**
*** Pauschalposition
Baugruppe Kabel Außenbeleuchtung
Plan Nr  Kabel  Ziel Bauteil  Abgang
Bauteil Kabeltyp  Länge
Funktion
NSHV Bl. 4 WK4.5 Zaunleuchte Ost 1  NSHV
 NYY-J 5x6  90  Außenlicht Zaun Ost
  Zaunleuchte Ost 2  Zaunleuchte Ost 1 NYY-J 5x6 30
  Zaunleuchte Ost 3  Zaunleuchte Ost 2 NYY-J 5x6 17
  Zaunleuchte Ost 4  Zaunleuchte Ost 3 NYY-J 5x6 18
  Zaunleuchte Ost 5  Zaunleuchte Ost 4 NYY-J 5x6 18
  Zaunleuchte Ost 6  Zaunleuchte Ost 5 NYY-J 5x6 18
  Zaunleuchte Ost 7
 Zaunleuchte Ost 6 NYY-J 5x6 20
  Zaunleuchte Ost 8  Zaunleuchte Ost 7 NYY-J 5x6 20

NSHV Bl. 4 WK4.8 Zaunleuchte West 1  NSHV  NYY-J
5x6 34
  Zaunleuchte West 2  Zaunleuchte West 1 NYY-J 5x6 16
  Zaunleuchte West 3  Zaunleuchte West 2 NYY-J 5x6 18
  Zaunleuchte West 4  Zaunleuchte West 3 NYY-J 5x6 20
  Zaunleuchte West 5  Zaunleuchte West 4 NYY-J 5x6 18
  Zaunleuchte West 6  Zaunleuchte West 5 NYY-J 5x6 12

NSHV Bl. 4 WK4.6 Verteilerabzweig Ost Binnen
NSHV NYY-J 5x2,5 80
  Wegeleuchte Ost 1  Schacht
Abzweig Ost NYY-J 5x2,5 10
  Wegeleuchte Ost 2
Wegeleuchte Ost1 NYY-J 5x2,5 8 Wegebeleuchtung Ost
  Wegeleuchte Ost 3
Abzweig Binnen NYY-J 5x2,5 10
  Wegeleuchte Ost 4
 Wegeleuchte Ost 3  NYY-J 5x2,5 6
  Wegeleuchte Ost 5  Wegeleuchte Ost 4
NYY-J 5x2,5 8 Wegebeleuchtung Ost
  Wegeleuchte Ost 6  Wegeleuchte Ost 5
NYY-J 5x2,5  10
Abzweig 3 Deichquerung
  Verteiler Ost Elbe Verteiler
Ost Binnen NYY-J 5x2,5 70
  Wegeleuchte Ost 7  Verteiler
Ost Elbe NYY-J 5x2,5 4
  Wegeleuchte Ost 8  Wegeleuchte Ost 7  NYY-J 5x2,5 8
  Wegeleuchte Ost 9  Verteiler Ost
Elbe NYY-J 5x2,5 5
  Wegeleuchte Ost 10
Verteiler Ost Elbe NYY-J 5x2,5 6

NSHV Bl. 4 WK4.10  Verteiler West Binnen NSHV Feld
NYY-J 5x2,5 28
  Wegeleuchte West  Verteiler West
Binnen NYY-J 5x2,5 6
  Wegeleuchte West 2
 Wegeleuchte West 1 NYY-J 5x2,5 7
  Wegeleuchte West 3
Wegeleuchte West 2 NYY-J 5x2,5 8
  Wegeleuchte West 4
 Wegeleuchte West 3 NYY-J 5x2,5 9
  VerteilerWest Tor
2 Verteiler West Binnen NYY-J 5x2,5 22
  Wegeleuchte West 5  Verteiler West Tor
2 NYY-J 5x2,5 4
  Wegeleuchte West 6
 Verteiler West Tor 2 NYY-J 5x2,5 6
  Verteiler West Tor 1  Verteilera West
Binnen NYY-J 5x2,5 62
  Wegeleuchte West 7  Verteiler
West Tor 1 NYY-J 5x2,5 4
  Wegeleuchte West 8
Wegeleuchte West 7
NYY-J 5x2,5 7

NSHV Bl. 4  WK4.7 Verteiler Ost Tor 3  NSHV
NYY-J 5x6 60
  Schl. Strahler Ost 1
 Verteilerr Ost Tor 3 NYY-J 5x6 4
  Schl. Strahler Ost 2
Schleus.Strahler Ost 1 NYY-J 5x6 19
  Schl.Srahler Ost 3
Schl.Strahler Ost 2 NYY-J 5x6 22
  Schl.Strahler Ost
Verteiler Ost Tor 3 NYY-J 5x6 17
  Schl.Strahler Ost 5  Schl.Strahler Ost 4
NYY-J 5x6 22
  Verteiler Ost Deich Verteiler
Ost Tor 3 NYY-J 5x6 50
  UV Elbe Ost
Verteiler Ost Deich
NYY-J 5x6 3
  Schl.Strahler Ost 5 IP 68
UV Elbe Ost NYY-J 3x1,5 40
  Verteiler Tor 1  UV
Elbe Ost NYY-J 5x2,5 15
  Schl.Strahler Ost 6
Verteiler Tor 1 NYY-J 5x2,5 5
  Schl,Strahler Ost 7
Verteiler Tor 1 NYY-J 5x2,5 9
  Schl.Strahler Ost 8  Verteiler
Tor 1 NYY-J 5x2,5 8
  Schl.Strahler Ost 9
Schl.Strahler Ost 8 NYY-J 5x2,5 7
NSHV Bl. 4 WK4.11 Verteiler Tor 2 NSHV Feld NYY-J
5x6 16
  Schl.Strahler West 1  NSHV  Verbraucher NYY-J
5x6 4
  Schl.Strahler West 2  Schl.Strahler West 1
NYY-J 5x6 14
  Schl,Strahler West 3  Schl.Strahler West 2
NYY-J 5x6 18
  Schl.Strahler West 4  NSHV  NYY-J
5x6 16
  Schl.Strahler West 5  Schl.Strahler West 4
NYY-J 5x6 20
Deichquerung
  UV Elbe West
Schl.Strahler West 5
NYY-J 5x6 26
  UV Elbe West
Verteiler Deich Tor 2 NYY-J 5x6 24
  Schl.Strahler West 6  UV Elbe West NYY-J
5x6 65
  Verteiler Tor 1
Verteiler Deich Tor 2 NYY-J 5x6 32
  Schl.Strahler West 7
Verteiler Tor 1  NYY-J 5x6 3
  Schl.Strahler West 8  Schl.Strahler West 7
NYY-J 5x2,5 9
  Schl.Strahler West 9
VerteilerTor 1  NYY-J 5x2,5 8
  Schl.Strahler West 10
Schl.Strahler West 9 NYY-J 5x2,5 8
  Verteiler Abzw West
NSHV
Ölfl r 5G2,5  20
  LED Leuchte 1
Abzw West
Ölfl r 5G2,5  10
  LED Leuchte 2
Abzw West
Ölfl r 5G2,5  15
  LED Leuchte 4
LED Leuchte 1  Ölfl r 5G2,5  8
  LED Leuchte 5
LED Leuchte 2  Ölfl r 5G2,5  8
  LED Leuchte 6
LED Leuchte 4 Ölfl r 5G2,5  8
  LED Leuchte 7
LED Leuchte 5 Ölfl r 5G2,5  8
Menge: 1,000 psch

**6.13.1.80 Baugruppe Kabel Betriebsgebäude**
*** Pauschalposition
Baugruppe Kabel Betriebsgebäude
Plan Nr  Kabel ID  Ziel Bauteil  Abgang
Bauteil  Kabeltyp  Länge
EG Installationskabel
Insta Verteiler EG
Steckdosen 230V  NYM 3G1,5  800
EG Installationskabel  Insta
Verteiler EG
Licht  NYM 5G1, 5  500
EG Installationskabel
Werkstatt Technik
Insta Verteiler EG
Beleuchtung  Ölf  5G1,5  100
EG Sicherheitskabel  EBA
  NHXH-J 3x1,5 RE FE 180  E90 0range  EBA
Module
  80
EG Sicherheitskabel Brandmeldekabel
  JE-H(ST) H BD E30-E90 2x2x0,8
BMZ Module
  60
strukturierte Verkabelung Ethernet
  200U/UTP Cat 5e 4x2xAWG24/1  1  9" Rack
Leitst
  50
OG Installationskabel
Steckdosen 230V  NYM 3G1,5  800  Insta
Verteiler OG
OG Installationskabel
Licht  NYM 5G1,5  500
OG Installationskabel
Werkstatt + Technik
  Ölfl classic 5G1,5  100
OG Sicherheitskabel
BMZ + EBA  NHXH-J 3x1,5 RE FE 180  E90 0range
  80
EBA/BMZ Zentr
OG Sicherheitskabel
Brandmeldekabel
JE-H(ST) H BD E30-E90 2x2x0,8  80
BMZ Module
strukturierte Verkabelung
Ethernet 200U/UTP Cat 5e 4x2xAWG24/1
  50
UV Werkstatt
1 Steckdosenkombi 1  UV
Werkstatt
  Ölflex classic 5G2,5  15
2 Steckdosenkombi 1  UV
Werkstatt  Ölflex classic 5G2,5  15
3.  Steckdosenkombi 2  UV
Werkstatt  Ölflex classic 5G4  15
Abwasserhebeanlage  UV
Werkstatt  Ölflex classic 5G1,5  10
Steckdosen 63A außen Ost  UV
Werkstatt  NYY-J 3x35/16  200
Steckdosen 63A außen West  UV
Werkstatt  NYY-J 3x25/16  150
Steckdosen 125A außen  UV
Werkstatt  NYY-J 3x50/25  16
Menge: 1,000 psch

**6.13.1.90 Messung LWL-Technik**
*** Pauschalposition
Messung LWL-Technik

Sämtliche gelieferten und verlegten LWLKabel (incl. Rangierkabel) sind mit einem Reflektometer (OTDR) zu messen.
Jede Faser ist in 850 mm und in 1300 mm Fenster beidseitig auf Dämpfung und Reflektion zu messen und mit einem Meßprotokoll, einschließlich graphischer Darstellung der Rückstreukurve zu dokumentieren.
Die Messung muß einheitlich von Kupplung zu Kupplung
erfolgen mit 100 m LWL Referenzvorlauf zur definierten
Einschwingung des Meßgerätes.
In dem Einheitspreis muß die Bereitstellung des Meßgerätes sowie sämtliche Kosten für das Meßprotokoll enthalten sein. Mit dem Meßprotokoll ist zu prüfen und zu dokumentieren:

- Faserbruch, Knickstellen
- Kabellänge
- Dämpfungsmessung
- Rückflußdämpfungsmessung
- Meßeinstellungen
- verwendetes Meßgerät
- Datum der Messung
- Kabelnummer und Fasernnummer
Menge: 1,000 psch

##### Bauteil 6.13.2 Steckdosen + Verteiler

**6.13.2.10 Wandsteckdose außen**
Wandsteckdose außen

125A, 5- polig, 400V,  IP67
Installationsort: Außenwand Betriebsgebäude
mit Schraub- und Torsionsfeder-Kontakt
Schütz und elektrische PKS-Verriegelung
3-pol. Sicherungssockel NH 00
Bx Hx T: 260x 460x 234 mm
einschließlich Anbau + Verkabelung.
Menge: 1,000 St

**6.13.2.20 Wandsteckdose außen**
Wandsteckdose außen

63 A, 5 polig, 400V,  IP67
Installationsort: Stahlkonstruktion
der Torportale in Abstimmung mit anderen fachlich Beteiligten
mit Schraub- und Soft -Kontakt
Schütz und elektrische PKS-Verriegelung
3-pol. Sicherungssockel DIII
einschl. Sicherungen
Bx Hx T: 180x 202x 460 mm
einschließlich Anbau+ Verkabelung
Menge: 4,000 St

**6.13.2.30 Mobiler Verteiler**
Mobiler Verteiler
mit robusten, wasserdichtes Isolierstoffgehäuse, anschlussfertig verdrahtet.
Absicherungen unter transparenten Betätigungsklappen

Bestückung:
1x CEE 32 A, 5 p, 400 V
2x  CEE 16 A, 5 p, 400 V
6x  SCHUKO 16 A, 230 V

Absicherung:

1x  FI 63 A, 4 p, 0,03 A
1x LS 32 A, 3 p, C
2x LS 16 A, 3 p, C
6x LS 16 A, 1 p, C
Vorsicherung max: 63 A
2 m Zuleitung H07RN-F5G10 und 1 CEE Stecker 63 A, 5 p,
400 V
Gehäusegröße: 560x 350x 340 mm (Lx Bx H)
Schutzgrad: IP 67
Hersteller/Typ der Planung: 'Menekes/mobiler Verteiler 9500719'
Hersteller/ Typ des
Bieter: '....................................................'
Menge: 1,000 St

**6.13.2.40 Kleinverteile- Säule mit Sockel**
Kleinverteiler-Säule

mit Sockel aus glasfaserverstärktem Polycarbonat
Deckel mit Schwenkhebelverschluss, mit Profihalbzylinderschloss
Standardfarbe RAL 7038 durchgefärbt, Profilierung gegen Plakatierung mit Anschluss für Lichtstrom im Sockel
mit Einbau von Sicherungskasten IP 54 für Leitungsschutzsicherung mit Überspannungsschutz
gem. DIN 43628 zur Absicherung der im überflutbaren Bereich aufgestellten Schleusenstrahler.
Menge: 2,000 St

#### Gewerk 6.14 Kabeltrassen

##### Bauteil 6.14.1 HD-PE Leerrohrtrassen

*Hinweis: Allgemeine technische Hinweise und Ausführungsmerkmale*
Allgemeine technische Hinweise und Ausführungsmerkmale
Als erdverlegte Leerrohrsystem für prozessbeteiligte Kabel, sind Kabelrohre aus PE-HD vorzusehen, die geeignet  sind zum Einziehen in Horizontalspülbohrungen, zum Einpflügen, zur Grabenverlegung, zum Einziehen von LWL-Kabeln, Stromkabeln, PE-Kabelrohren und Mehrfachbelegungsrohren.

Maße nach DIN 8074, SDR 17,6 Druckbeständigkeit min. 10
bar bei 20 °C für 2 Std.
Farbe schwarz RAL9005, Innenfläche glatt; zum Einsatz als Schutzrohr für Mehrfachrohr aus flexiblem PE-HD nach DIN 8075, geeignet zum Einziehen in Schutzrohre.
Das Verlegesystem für Prozesskabel ist wasserdicht auszuführen.
D.h. zwischen allen Trassenübergängen in Gebäude oder
Ziehschächte sind schottungen vorzusehen.
Alle sonstigen erdverlegten Kabel werden in flexiblen Kabelschutzrohren aus PE in Verbundrohrbauweise (innen glatt, außen profiliert)
gemäß DIN 16961 und DIN EN 50086-2-4, mit integrierter Einzugschnur zum Einziehen eines Kabelzug-drahtes bzw. -seiles.
Alle Leistungen zur Trassensegmetierung sind in die Einheitspreise einzukalkulieren.
Alle in Kabelkellern, Steigetrassen, Technhikräumen und
nicht im Stahlbaukonstrutionen intergrierte Verlegsysteme
sind Kabelrinnen sollen aus verzinktem Stahlblech nach DIN 17162 (Zinkauflage s 275 g/m2) mit
Speziallanglochanordnung und gratloser Kabelauflagefläche sowie umgebörtelten Abkantungen bestehen. Die Mindesttragfähigkeit soll 1,1 kN/ m bei 1,5 m Auflageabstand betragen, d.h. Kantenhöhe mind. 60 mm.
Das Montagematerial, wie Ausleger, Hängestiele und dergleichen soll aus feuerverzinktem Material bestehen.
Schnittstellen oder sonstige Verletzungen der Zinkschicht müssen kalt verzinkt werden.
Zu den Kabelträgersystemen gehören die erforderlichen
Befestigungswinkel, Klemmwinkel, Stahlspreizdübel,
Schrauben mit Zubehör, Distanzstücke, Trägerklauen, Ankerbolzen, Verbindungsstuecke, Klemmstücke, Klemmschellen, Wandbügel, Trägerlaschen, Schutzkappen, Eckbleche, Anschlussstücke, Auflagewinkel, Ueberschubhuelsen und -schmiegen, Gelenkstücke, Auflager, Anschlusslaschen,
Abstandslaschen, Halterkupplungen, vertikale
T-Abzweigstücke, vertikale Gelenkbögen, Kreuzungen,
Anbau- Abzweigstücke, T- Abzweigstücke, Bögen, Leiterhalter und sonstige Kleinteile, sowie das Liefern frei Verwendungsstelle und das Montieren und sind in die Einheitspreise einzurechnen. Die Einheitspreise sollen sich grundsätzlich auf eine mittelschwere Ausführung beziehen, die überwiegend einzusetzen ist.
Dieser Durchschnittspreis schließt wenn möglich eine leichte und wenn erforderlich eine schwere Ausführung ein.
In Gebäuden sind UP Installationen vorgesehen.

**6.14.1.10 PE-Kabelrohre innen glatt Wandickenreihe SDR 17.6 '110 x 6,3'**
PE-Kabelrohre innen glatt
Wandickenreihe 'SDR 17.6, 110 x 6,3'

Signierung mit Heißprägung in Kontrastfarbe.
Hersteller/ Abmessung DIN 8074 Fertigungsdatum PE-Kabelrohr nach DIN 8074
Lieferaufmachung: Rohrenden mit Endkappen verschlossen.
Erforderliche Verbindungen der Rohrabschnitte fachgerecht nach DVS-Richtlinie 2207
durch Stumpfschweißen (alternativ: mit
Elektroschweißmuffen).
Erforderliche Endverschlüsse der segmentierten Trassenabschnitte
Verlegung der Kabelrohre fachgerecht entsprechend den einschlägigen Verlegerichtlinien
ZTV-TK Netz 10, der EN 1610 und Technischer Information
des Herstellers.
Menge: 1100,000 m

**6.14.1.20 Mehrfachrohr aus flexiblem PE-HD 5 Innenrohren**
Mehrfachrohr aus flexiblem PE-HD nach DIN 8075,
geeignet zum Einziehen in Schutzrohre,
bestehend aus 5 Innenrohren mit längs verlaufender
RTR-Innenriefung und gemeinsamer,
nahtloser Umhüllung aus PE-HD, die im Kontaktbereich
mit den Innenrohren verschweißt ist,
Farbe schwarz RAL9005.
Verlegung des Mehrfachrohres entsprechend ZTV-TKNetz 10
und 12 sowie EN 1610 und Technischer Information des
Herstellers.
1 Rohr Abmessung 40 x 2, Innendurchmesser ca. 35 mm,
2 Rohre Abmessung 32 x 2, Innendurchmesser ca. 27 mm,
2 Rohre Abmessung 25 x 2, Innendurchmesser ca. 20 mm,
Außendurchmesser Rohrverbund max. 86 mm,
Innendurchmesser Hüllrohr min. 95 mm;
Menge: 280,000 m

**6.14.1.30 wie vor jedoch, 4 fach 2x NW 40, 2x NW 32**
Leistung wie zuletzt in vollem Wortlaut beschrieben

Mehrfachrohr 4 fach, 2x NW 40, 2x NW 32
Menge: 340,000 m

**6.14.1.40 wie vor jedoch, Mehrfachrohr 3 fach, 1 x NW 50, 2x NW 40**
Leistung wie zuletzt in vollem Wortlaut beschrieben

Mehrfachrohr 3 fach, 1 x NW 50, 2x NW 40
Menge: 220,000 m

**6.14.1.50 wie vor jedoch, Mehrfachrohr 2 fach 2x NW 40**
Mehrfachrohr 2 fach 2x NW 40
Menge: 20,000 m

**6.14.1.60 Endfitting Satz, '1 x 40, 2x 32, 2x 25'**
Endfitting Satz
Größe: '1 x 40, 2x 32, 2x 25'

zum Abdichten der verlegten Kabel gegen die einzelnen
Mehrfachrohre, sowie zum Schutz der unbelegten Rohre vor Schmutz, Feuchtigkeit und Ungeziefer, aus POM, mit eingelegten
Elastomer-Dichtringen
als Lippendichtring ausgeführt, druckdicht bis min. 12
bar Innendruck, bis min. 0,5 bar Außendruck.
Menge: 29,000 St

**6.14.1.70 wie vor jedoch, Endfitting Satz12x 40, 2x 32**
Leistung wie zuletzt in vollem Wortlaut beschrieben

jedoch Endfitting Satz 2x 40, 2x 32
Menge: 52,000 St

**6.14.1.80 wie vor jedoch, 1x 50, 2 x 40**
Leistung wie zuletzt in vollem Wortlaut beschrieben

jedoch Endfitting Satz 1x 50, 2x 40
Menge: 40,000 St

**6.14.1.90 wie vor jedoch, 2 x 40**
Leistung wie zuletzt in vollem Wortlaut beschrieben
jedoch Endfitting Satz  2x 40
Menge: 16,000 St

**6.14.1.100 Dichtstopfen für 5 - fach Abdichtung geteilt zur Fixierung und sanddichten Abdichtung**
Dichtstopfen für 5- fach Abdichtung

geteilt zur Fixierung und sanddichten Abdichtung des im Kabelschacht durchlaufenden bzw. mit Kabel belegten Rohres zum Schutzrohr.
Menge: 20,000 St

**6.14.1.110 wie vor jedoch, Dichtstopfen für 4- fach Abdichtung**
Leistung wie zuletzt in vollem Wortlaut beschrieben,
jedoch Dichtstopfen für 4- fach Abdichtung,
geteilt zur Fixierung und sanddichten Abdichtung
Menge: 52,000 St

**6.14.1.120 wie vor jedoch, Dichtstopfen für 3- fach Abdichtung**
Leistung wie zuletzt in vollem Wortlaut beschrieben
jedoch Dichtstopfen für 3 fach Abdichtung
geteilt zur Fixierung und sanddichten Abdichtung
Menge: 40,000 St

**6.14.1.130 wie vor jedoch, 2- fach Abdichtung**
Leistung wie zuletzt in vollem Wortlaut beschrieben
jedoch Dichtstopfen für 2- fach Abdichtung
geteilt zur Fixierung und sanddichten Abdichtung
Menge: 16,000 St

**6.14.1.140 Abdichten der Hohlräumezwischen Mehrfachrohr und Schutzrohr mit Montageschaum.**
Abdichten der Hohlräume zwischen Mehrfachrohr und Schutzrohr mit Montageschaum.
Menge: 108,000 St

**6.14.1.150 wie vor jedoch Endverschluss mit Kappe für HD-PE NW 110**
Leistung wie zuletzt in vollem Wortlaut beschrieben
jedoch Endverschluss mit Kappe für 'HD-PE NW 110'
Menge: 72,000 St

**6.14.1.160 flexibles Kabelschutzrohr aus PE**
flexibles Kabelschutzrohr aus PE, NW 50

in Verbundrohrbauweise (innen glatt, außen profiliert)
gemäß DIN 16961 und DIN EN 50086- 2- 4, mit integrierter Einzugschnur zum Einziehen eines Kabelzugdrahtes bzw. -seiles.
einschließlich Form- und Verbindungsstücken zur Herstellung von Verschlüssen und Übergängen zu anderen Rohrsystemen.
Einbau gemäß der DIN EN 1610, ATV-DVWK-A 139,
ZTV A-StB 97 sowie den Verlegeanleitungen des Herstellers.
Menge: 500,000 m

**6.14.1.170 Ortungswarnbänder aus PE-Verbundfolie**
Ortungswarnbänder aus PE-Verbundfolie,

gelb blau mit Edelstahlband 10x 0,1 mm
schwermetallfrei, auf Kunststoffrolle, alterungs- und kältebeständig mit permanent ortbaren Edelstahleinlagen,
farbecht und dauerhaft lesbar.
Menge: 1000,000 m

**6.14.1.180 Abstandshalter NW / Parallel '110 / 10 '**
Abstandshalter
NW /Paralle 'l110 /10'

für parrallel erdverlegte Kabelrohrsysteme
max Installationsabstand 1,5 m
Menge: 25,000 St

**6.14.1.190 Abstandshalter NW/ Parallel '110/ 4'**
Abstandshalter
NW /Paralle '110 /4'

für parrallel erdverlegte Kabelrohrsysteme
max Installationsabstand 1,5 m
Menge: 40,000 St

**6.14.1.200 Abstandshalter NW/ Parallel '110/ 3 '**
Abstandshalter
NW /Paralle '110 /3'
für parrallel erdverlegte Kabelrohrsysteme
max Installationsabstand 1,5 m
Menge: 6,000 St

**6.14.1.210 Abstandshalter NW/ Parallel '110/ 2 '**
Abstandshalter
NW /Paralle '110 /2'

für parrallel erdverlegte Kabelrohrsysteme
max Installationsabstand 1,5 m
Menge: 42,000 St

**6.14.1.220 PE-Kabelrohre innen glatt Wandickenreihe SDR 17.6 '110 x 6,3' Betriebssteg**
PE-Kabelrohre innen glatt
vorgesehen zur installation am Betriebssteg.
Wandickenreihe 'SDR 17.6, 110 x 6,3'

Signierung mit Heißprägung in Kontrastfarbe.
Hersteller/ Abmessung DIN 8074 Fertigungsdatum PE-Kabelrohr nach DIN 8074
Lieferaufmachung: Rohrenden mit Endkappen verschlossen.
Erforderliche Verbindungen der Rohrabschnitte fachgerecht nach DVS-Richtlinie 2207
durch Stumpfschweißen (alternativ: mit
Elektroschweißmuffen).
Erforderliche Endverschlüsse der segmentierten Trassenabschnitte
Verlegung der Kabelrohre fachgerecht entsprechend den einschlägigen Verlegerichtlinien
ZTV-TK Netz 10, der EN 1610 und Technischer Information
des Herstellers.

inkl.  Montagematerial, wie Ausleger, Hängestiele und Kabel- , Kabelrohrträgersysteme.
Zu den Trägersystemen gehören die erforderlichen
Befestigungswinkel, Klemmwinkel, Stahlspreizdübel,
Schrauben mit Zubehör, Distanzstücke, Trägerklauen, Ankerbolzen, Verbindungsstuecke, Klemmstücke, Klemmschellen, Wandbügel, Trägerlaschen, Schutzkappen, Eckbleche, Anschlussstücke, Auflagewinkel, Ueberschubhuelsen und -schmiegen, Gelenkstücke, Auflager, Anschlusslaschen,
Abstandslaschen, Halterkupplungen, vertikale T-Abzweigstücke, vertikale Gelenkbögen, Kreuzungen, Anbau- Abzweigstücke, T- Abzweigstücke, Bögen, Leiterhalter und sonstige Kleinteile, sowie das Liefern frei Verwendungsstelle und das Montieren und sind in die Einheitspreise einzurechnen.
Menge: 40,000 m

##### Bauteil 6.14.2 Kabelziehschächte

**6.14.2.10 KABELSCHACHT mit Kantenschutzrahmen, 'LW 400 x 400mm + 3 x 3 110)**
KABELSCHACHT mit Kantenschutzrahmen, LW 400 x 400mm + 3 x 3 110 aus (Polycarbonat) mit Sickeröffnung, Abdeckung, Stahlrahmen mit Elastomerauflage für Schachtabdeckung, Kopfrahmen, entsprechende Rahmenelemente mit Sollbruchstellen für die Einführung von
Kabelschutzrohren mit Außendurchmesser DN 160/ 110 mm
mit Bodenplatte und systembezogenem Zubehör in bauseits erstellte Baugrube auf 10 cm
Kies-Sand-Bett oder Betonauflage B 10 einbauen
Grundbausatz mit Schachtabdeckung aus: D 400
Gusseisen mit Verschraubung und Höhenausgleich
Hersteller/Typ der Planung: 'Fabrikat Langmatz, Kabelschacht EK 358'
Hersteller/ Typ des
Bieter: '....................................................'
Menge: 6,000 St

**6.14.2.20 wie vor jedoch LW 400 x 400mm + 6 x 6 110**
Leistung wie zuletzt in vollem Wortlaut beschrieben.
jedoch 'LW 400x 400mm+ 6x 6 110'
Menge: 6,000 St

**6.14.2.30 KABELSCHACHT mit Kantenschutzrahmen, 'LW 650 x 650mm + 4 x 4 110''**
KABELSCHACHT mit Kantenschutzrahmen,
Typ der Planung: 'LW 650 x 650mm + 4 x 4 110'

aus (Polycarbonat) mit Sickeröffnung, Abdeckung, Stahlrahmen mit Elastomerauflage für Schachtabdeckung, Kopfrahmen,
entsprechende Rahmenelemente mit Sollbruchstellen für
die Einführung von Kabelschutzrohren mit Außendurchmesser  DN 160/ 110 mm, mit Bodenplatte und systembezogenem
Zubehör in bauseits erstellte Baugrube auf 10 cm Kies-Sand-Bett oder Betonauflage B 10 einbauen.
Grundbausatz mit Schachtabdeckung aus: D 400
Gusseisen mit Verschraubung und Höhenausgleich
Hersteller/Typ der Planung: 'Fabrikat Langmatz, Kabelschacht EK 358'
Hersteller/ Typ des
Bieter: '....................................................'

nach Wahl des Bieters
angepaßt an Werksplanung

aus (Polycarbonat) mit Sickeröffnung, Abdeckung,
Stahlrahmen mit Elastomerauflage für Schachtabdeckung,
Kopfrahmen, entsprechende Rahmenelemente mit Sollbruchstellen für die Einführung von Kabelschutzrohren mit Außendurchmesser DN 160/ 110 mm, mit Bodenplatte und systembezogenem Zubehör in bauseits erstellte Baugrube auf 10 cm
Kies-Sand-Bett oder Betonauflage B 10 einbauen
Grundbausatz mit Schachtabdeckung aus: D 400
Gusseisen mit Verschraubung und Höhenausgleich
Hersteller/Typ der Planung: 'Fabrikat Langmatz,
Kabelschacht EK 388'
Hersteller/ Typ des
Bieter: '....................................................'

nach Wahl des Bieters
angepaßt an Werksplanung
Menge: 2,000 St

**6.14.2.40 KABELSCHACHT mit Kantenschutzrahmen, 'LW 800 x 2200mm 5 x 12 110, 18 x 50 + 12 x 110 '**
KABELSCHACHT mit Kantenschutzrahmen, LW 800 x 2200mm 5x 12 110,  18x 50 + 12x 110

aus (Polycarbonat) mit Sickeröffnung, Abdeckung,
Stahlrahmen mit Elastomerauflage für Schachtabdeckung,
Kopfrahmen, entsprechende Rahmenelemente mit Sollbruchstellen für die Einführung von Kabelschutzrohren mit Außendurchmesser  DN 160/ 110 mm, mit Bodenplatte und systembezogenem Zubehör in bauseits erstellte Baugrube auf
10 cm Kies-Sand-Bett oder Betonauflage B 10 einbauen.
Grundbausatz mit Schachtabdeckung aus: D 400
Gusseisen mit Verschraubung und Höhenausgleich
Hersteller/Typ der Planung: 'Fabrikat Langmatz, Kabelschacht EK 358'
Hersteller/ Typ des
Bieter: '....................................................'

nach Wahl des Bieters
angepaßt an Werksplanung

aus (Polycarbonat) mit Sickeröffnung, Abdeckung,
Stahlrahmen mit Elastomerauflage für Schachtabdeckung,
Kopfrahmen, entsprechende Rahmenelemente mit Sollbruchstellen für die Einführung von Kabelschutzrohren mit Außendurchmesser  DN 160/110 mm mit Bodenplatte und systembezogenem Zubehör in bauseits erstellte Baugrube auf 10 cm Kies-Sand-Bett oder Betonauflage B 10 einbauen.
Grundbausatz mit Schachtabdeckung aus: D 400
Gusseisen mit Verschraubung und Höhenausgleich
Hersteller/Typ der Planung: 'Fabrikat Langmatz,
Kabelschacht EK 738'
Hersteller/ Typ des
Bieter: '....................................................'
nach Wahl des Bieters
angepaßt an Werksplanung
Menge: 1,000 St

**6.14.2.50 wie vor jedoch, LW 800 x 2200mm 3x offen, 12x 110**
Leistung wie zuletzt in vollem Wortlaut beschrieben
jedoch 'LW 800 x 2200mm  3x offen, 12x 110'
Menge: 1,000 St

**6.14.2.60 wie vor jedoch, W 800 x 2200mm 5 x 12 110**
Leistung wie zuletzt in vollem Wortlaut beschrieben
jedoch KABELSCHACHT mit Kantenschutzrahmen 'LW 800 x 2200mm 5 x 12 110'
Menge: 3,000 St

**6.14.2.70 Schutzrohrabdichtungen für Schutzrohreinführungen in Kabelschächte**
Menge: 104,000 St

**6.14.2.80 Adapterpatte+ Verschlussplatten**
Adapterpatte + Verschlussplatten
Für die Einbindung und den Verschluss
von Leerrohren, in  Schachtelemente mit Öffnungen.
Anzahl der Aufbrüche entsprechend den Anforderungen aus
der Werksplaung,
Nichtverwendete Öffnungen werden mit Verschlussplatten
geschlossen
Menge: 6,000 St

**6.14.2.90 Ausheber für Schachtdeckel, zweier Set**
Menge: 2,000 St

**6.14.2.100 Regieleistung für die Herichtung der erforderlichen Bau- und Monategegräben**
*** Pauschalposition
Regieleistung für die Herichtung der erforderlichen Bau- und
Monategegräben Verdichtung, Verfüllung, Rekultivierung und Erstellung eines Vermessungsplanes durch andere fachlich
Beteiligte.
Menge: 1,000 psch

##### Bauteil 6.14.3 Kabeltrassen

**6.14.3.10 Wendelgewickelter Edelstahschutzschlauch**
Wendelgewickelter Edelstahschutzschlauch

mit doppelt gefalztem Profil Edelstahl 1.4301
Innen-Ø: 17 Außen Ø: 20,3 mechanischen Anschlussgewinde
angepaßt vom freien Kabelabgang und  Objektanschluss von
Elementen der Antriebssteuerung auf den Bühne der
Torpanale
Länge örtlich angepaßt an Kabelabzweig
konstruktive Montagelänge: '0,8-1,6 m'
Menge: 24,000 St

**6.14.3.20 Steigetrasse, Nennbreite: 600 mm Nennlänge: 6000 mm**
Steigetrasse aus Stahl feuerverzinkt
DIN 50 976, für Wandbefestigung einschließlich
Befestifgung und Befestigungsmaterial
Nennbreite: 500 mm
Nennlänge: 6000 mm
Menge: 1,000 St

**6.14.3.30 Baugruppe Kabelschottung durch modulares Packing System**
*** Pauschalposition
Baugruppe Kabelschottung durch modulares Packing System

Packsystem gemäß IMO Resolution A.754(18) getestet und Germanischen Lloyd approbiert .
Die Zulassungen für Deck- und Schottinstallationen
gemäß Brandklassen A und H.
Packsystem druckfest bis 0,3 bar gegen Gas und bis 4 bar gegen Wasser,
mit Rahmen- und Abdichtmodulen geeignet zum Abdichten
von Rohr- und Kabelbündeln
Auslegung und Anordnung der Radienrahmenmodule
gemäß Ausführungsplanung des Auftragnehmers,
einschließlich Regieleistung  zu anderen fachlich Beteilgten.
Zur baulichen Anordnung der Rahmenmodule Gemäß Entwurfsplanungsstand für folgenden Kabelschottungen:

Betriebsräume
- 2x Kabeltrassen in den Kabelkeller Betriebsgebäude
- 2x Kabeltrasse Sperrmauer elbseitig
- 2x Kabeltrasse Sperrmauer kanalseitig
- 2x Kabeltrasse Wanddurchführung Betonkabelschacht
elbseitig
-  1x Kabeltrasse öffentliche Erschließung
Kommunikations- und Fernmeldeanlagen Wanddurchführung Betriebgebäude
-  1x Kabeltrasse Generatoreinspeisung
-  2x Kabeltrassen Haustechnik
-  1x Kabeltrassen Windwarn, Kommunikationsanlagen
  und Antennenfunkanlagen einschl. Decken und Dachdurführung  auf dem Dach Betriebsgebäude
Menge: 1,000 psch

**6.14.3.40 Auftriebsischerung**
Auftriebsischerung für unterwasser verlegte Kabeltrassen auf der Schleusen- und Knalsohle
Hersteller/ Typ des
Bieter: '....................................................'
Menge: 200,000 m

#### Gewerk 6.15 Erdung + Blitzschutz

##### Bauteil 6.15.1 Blitzschutz

*Hinweis: Blitzschutzanlage*
Im gesamten (Bereich) wird nur das (Betriebsgebäude) mit einer äußeren Blitzschutzanlage versehen.
Ableitungen über die Torpolygone werden über die Stahlbaukronstruktion abgeleitet.
Die Ableitungen sind in den Baukörper zu integrieren und an den Fundamenterder anzuschließen.
Es dürfen nur Bauteile verwendet werden, die den VDE-Bestimmungen und den in DIN-Normen festgelegten Anforderungen entsprechen.
Die Fangleitung über der Dachfläche ist an den Enden
jeweils mind. 30 cm nach oben zu biegen (VDE 0185 T1, 5.1.1.6).
Die Verlegung der Fangleitungen auf den Dachflächen erfolgt maschenförmig, so daß kein Punkt der Dachfläche mehr als 5 m von einer Fangleitung entfernt ist.
Alle Dachaufbauten, die mehr als 0,3 m aus der
Maschenebene oder dem Schutzbereich herausragen, sind
in den Blitzschutz einzubeziehen. Bei Teilen als Metall dürfen diese zusätzlich:

- nicht länger als 2 m oder
- nicht größer 1 m sein oder.
- der Abstand zu einer Fangeinrichtung nicht kleiner 0,5 m sein.
Wird eine dieser Bedingungen nicht erfüllt, müssen die
betreffenden Teile in den Blitzschutz einbezogen werden.
Die Blitzschutzanlage muß über sichtbare Trennstellen vollständig von der Erdungsanlage getrennt werden können.
Die Erdungsanlage ist mit allen betriebsmäßig nicht unter Spannung stehenden Metallteilen in den Potentialausgleich einzubeziehen.

**6.15.1.10 Ableitung Rd 8-St**
Ableitung an Wänden, Leitungsverlauf von den Fangleitungen zur Trennklemme (Anschluß an Bewehrung )  mit Wandbefestigung,
Leitung DIN 48 801 - Edelstahldraht (Rd 10 mm) nach
DIN EN 62561- 2 (VDE 0185-561-2), DIN EN 62305-3 (VDE 0185-305-3), DIN 18014 und DIN VDE 0151 der Werkstoff
NIRO (V4A) mit einem Molybdän-Anteil > 2% z.B. 1.4571
oder 1.4404 liefern und verlegen.
Menge: 30,000 m

**6.15.1.20 Fangleitung Rd 10 V4a**
Fangleitung über der Dachfläche

Leitung DIN 48 801 -Leitung DIN 48 801 - Edelstahldraht
(Rd 10 mm)  nach DIN EN 62561-2 (VDE 0185-561-2), DIN
EN 62305-3 (VDE 0185-305-3), DIN 18014 und DIN VDE 0151
der Werkstoff NIRO (V4A) mit einem Molybdän-Anteil > 2 % z. B. 1.4571 oder 1.4404, Leitungsverlauf gem.
Bau-und Montageunterlagen, einschl. Dachleitungshalter, liefern und verlegen.
Menge: 18,000 m

**6.15.1.30 Fangstange**
Fangstange an Gebäudeaufbauten, Stange Fl 2000 x 16 Niro
Einschl. Befestigungs- und Montagekleinmaterial, liefern und montieren.
Menge: 2,000 St

**6.15.1.40 Erdungsfestpunkt**
Erdungsfestpunkt

Mit Anschlussgewinde M12, für den Anschluss des Ringpotentialausgleichs an die Erdungsanlagen, einschließlich Anschluss an den Fundamenterder.
Menge: 40,000 St

**6.15.1.50 Verbindungsklemmen für Fundamenterder und Bewehrungen**
Verbindungsklemmen  NiRo für Fundamenterder und Bewehrungen, für Flach- oder Rundleiter Variante nach örtlicher Erfordernis,in abstimmung mit andereb fachlich Beteiligten.
Menge: 450,000 St

**6.15.1.60 Potentialausgleichsanschlüssen, Maschinen, Metallteilen**
Herstellen von Potentialausgleichsanschlüssen bis 50 mm² an Maschinen, Metallteilen, Einrichtungsgegenständen einschl. Bohren des Gewindeloches, Gewindeschneiden, eventuell im
Anschlußbereich vorhandene Farbe entfernen sowie
Kabelende mit Quetschkabelschuh versehen, komplett einschl. Anschluß, Lieferung der Schrauben, U-Scheiben und Kabelschuhen.
Menge: 32,000 St

**6.15.1.70 Edelstahlband, tintenbeschriftet nach DIN EN 62561-2 (VDE 0185-561-2),**
Edelstahlband, tintenbeschriftet nach DIN EN 62561-2 (VDE 0185-561-2), für den Einsatz in Blitzschutzanlagen und in
Ringpotentialausgleichsystemen im Erdreich einschließlich Abstandhalter.
Menge: 35,000 m

**6.15.1.80 Edelstahldraht nach DIN EN 62561-2**
Edelstahldraht nach DIN EN 62561-2 VDE 0185-561-2 für den Einsatz bei Blitzschutz-, Erdungsanlagen oder Potentialausgleich
Durchmesser 10 mm, 78 mm²
Menge: 300,000 m

##### Bauteil 6.15.2 Erdung

**6.15.2.10 Baugruppe Potentailausgleich gem DIN VDE 0100, Erdungs- und Potentialausgleichsystem HES/HPAS**
*** Pauschalposition
Baugruppe Potentailausgleich gem DIN VDE 0100,
EN 50174-2,  EN 50310
TAB des VNB, hier EWE Netz GmbH, zum Zeitpunkt der
Errichtung
- als zu erstellende  Werksplanung, als Bestandteil der
zuerstellenden Risikonanalyse,
-Base Line ist eine vom AN durchzuführende Erdwiderstandsmessung und Messprotokollerstellung mit Regegieleistung zu anderen fachlich Beteiligten zur Ausführung der metallisch leitenden Bewehrung und der vorgesehenen Tiefererder, sowie deren Bauüberwachung einschließlich
Teilmessungen, Abnahmen und Dokumentationen- als Nachweis der eingesetzten Materialien hinsichtlich ihrer
  Langzeiteigenschaften in den zu erwartendenden Umgebungsbedingungen
- einschließlich als Leistungsposition liefern und montieren
mit allen zu gehöhrigen Bauelementen für die felxible und feste Anbindung der Baugruppen an das Erdungs- und Potentialausgleichsystem
- für das Erdungs- und Potentialausgleichsystem HES/HPAS

Installationsort: Betriebsgebäude

für die Erdung und den Potentialausgleich nachfolgender
Anlagen:
- von UV der Tore 1, 2 und 3
- von Schifffahrtsignalanlagen Elbe
- der Niederspannungshauptverteilung
- der Netzersatzanlagen
- der Blitzschutzanlagen
- der Bauwerkserde des Schleusen
- der Bauwerkserde der Brücke
- der Erdungseilverbindungen zu ES/ PAS West
- der Erdungseilverbindungen zu ES/ PAS Ost
Netzform der Niederspannungsnetzleistungsverteilung:
TN- C
Netzform der USV gestützen Spannungverteilungen: TN- S
Netzform der Niederspannungsnormlanetzverteilung für die Anwendungen auf den Torportalsystemen und für die Automatisierungsanlagen als Hauptpotentialausgleich im Betriebsgebäude
- als Potentialausgleichschiene im Kabelkeller
Als Erdungsfestpunkte sind T- oder Kugel Phasenanschlussbolzen sowie Erdanschlussbolzen mit einem Durchmesser von 25 mm vorzusehen.
Die hierzu erforderliche kurzschlussfeste Erdungs- und
Kurzschließgarnitur, bestehend aus einem hochflexiblen Kupferseil von 95 mm² und Erdungsstange, muss DIN VDE 0683, Teil 1entsprechen.
Eine Möglichkeit zum Erden ist für jeden Sammelschienenteil vorzusehen
Die Schutzerdungsanlage ist nach (DIN VDE 0101) zu bemessen.
Niederspannungs-Betriebserdung entscheidet der VNG und
der Auftragnehmer im Einvernehmen mit dem Kunden.
Bestandtei dieser Abstimmungen sind auch die auzuführenden Tiefenerder.
Entsprechende Messprotokolle über die kundeneigenen Erdungsanlagen sind vor Inbetriebnahme der Übergabestation  vorzulegen.
Bemessung der Erdungsanlagen
Berührungsspannung < 65 Volt .
Dieses gilt als erfüllt, wenn eine der nachfolgenden Bedingungen eingehalten wird:
- Um die Trafostation ist eine Potentialsteuerung angebracht
(1 m Abstand von der Ausenwand, ca. 0,5 m Tiefe) und die Erdungsspannung UE < 250 Volt Erdungsspannung UE < 125 V
UB < 65 Volt ist dann messtechnisch nachzuweisen.

Masgebend für die Bemessung der Erdungsanlage ist der
Erdschlussreststrom Irest, gemäß DIN VDE 0228 T2 Bild 1
für der OGW Richtwert der Löschgrenze für Erdschluss-Reststrom bzw. Erdschlussstrom _g, < 60 A.
Dieser Wert sind einheitlich und unabhangig von der Größe der jeweiligen Einzelnetze, für die Bemessung der Erdungsanlagen zugrunde zulegen.
Doppelerdschlussstrom braucht nicht berucksichtigt zu werden,
da Schutzmaßnahmen zu dessen selbsttätiger Abschaltung in der Schaltanlagenprojektierung zu berücksichtigen sind.
Verbindlich für die Installation sind die Richtlinen der EN 50174-2 für vermaschte Erdungsanlagen.
Menge: 1,000 psch

**6.15.2.20 Messen und Prüfen der Blitzschutz- und Erdungsanlage**
*** Pauschalposition
Messen und Prüfen der Blitzschutz- und Erdungsanlage,
Anzahl der Messstellen,
gemessene Widerstandswerte auflisten einschl. Prüfbericht DIN 48 831, Anlagenbeschreibung DIN 48 830 und Bestandszeichnung DIN 48 820 in 3 -facher Ausfertigung.
Menge: 1,000 psch

#### Gewerk 6.16 Gewerk Serviceleistung und Wartung

##### Bauteil 6.16.1 Bauteil Serviceleistung und Wartung

**6.16.1.10 Inspektion und Wartung von technischen Anlagen und Einrichtungen**
*** Pauschalposition
Durchführung von Inspektionen und Wartungen der
gesamten vom AN erstellten Anlagen zur Elektro- und
Steuerungstechnik für die Dauer der
Gewährleistungszeit (4 Jahre) gemäß
Baubeschreibung und Leistungsverzeichnis.
Sämtliche zur Erbringung der Leistung benötigten
Hilfsmittel (z.B. Messgeräte und Werkzeuge) und
Hilfsstoffe (z.B. Schmier- und Reinigungsmittel) sind
in den Einheitspreis einzukalkulieren
Menge: 1,000 psch

**6.16.1.20 Inspektion und Wartung von technischen Anlagen und Einrichtungen**
*** Bedarfsposition ohne GB
Durchführung von Störungsdiensten für die gesamten vom
AN erstellten Anlagen zur Elektro- und
Steuerungstechnik für die Dauer der Gewährleistungszeit
(4 Jahre) gemäß
Baubeschreibung und Leistungsverzeichnis.
Nach Benachrichtigung ist die Anwesenheit des
Störungsdienstes innerhalb von 3,0 Std zu
gewährleisten.
Die Vergütung erfolgt nach Anzahl der Einsätze
Menge: 1,000 Std

### Bereich 7 Sportbootanleger

#### Gewerk 7.1 Sportanleger

##### Bauteil 7.1.1 Treppenanlagen

**7.1.1.10 Baugelände räumen und vorbereiten**
Baugelände im Böschungsbereich abräumen und Baugelände vorbereiten für Einbau Treppenanlage.

Fläche ca. 10 m²

Oberboden mit Vegetationsschicht, Buschwerk und Böschungsbewuchs (Schilf) sowie sonstiger Aufwuchs bis zu 0,1 m Durchmesser einschl. Wurzelwerk entfernen. Löcher unterhalb des Planums mit geeignetem Boden verfüllen.
Boden verdichten.
Gesamtes Räumgut der Verwertung nach Wahl des AN
zuführen und von der Baustelle entfernen.

Abrechnung nach Anzahl der Treppenanlagen.
Menge: 2,000 Stk

**7.1.1.20 Treppenanlage aus Betonblockstufen herstellen**
Treppe auf Uferböschung für Zugang zur Steganlage herstellen.

Bauteil: Böschungstreppe aus Betonblockstufen

Breite 1,20 m
Oberfläche rutschhemmend
Einschl. Unterbau und aller erforderlichen Erdarbeiten
Anpassung an Bestand ist einzukalkulieren.

Ausführung gem. Unterlagen des AG.

Abrechnung erfolgt nach eingebauter Anzahl.
Menge: 2,000 Stk

##### Bauteil 7.1.2 Steganlage mit Zugangsstegen

**7.1.2.10 Steganlage mit Zugangsstegen herstellen**
*** Pauschalposition
Steganlage mit Zugangsstegen als Liegeplatz für Sportboote herstellen. Einschl. Anschluss an vorhandene Dalben mittels Dalbenschloss herstellen.

Bestehend aus:

Zugangsstege:
Stahlkonstruktion (feuerverzinkt)
Anzahl 2
Länge ca. 9,50 m
Breite 1,00 m
Stabgeländer beidsetig
Geländerhöhe 0,90 m
Oberfläche rutschhemmend
Fundament je Zugangssteg aus Stahlbeton

Steganlage (Schwimmponton)
Stahlbetonbauweise
Anzahl 1
Länge 75,00 m
Breite => 2,50 m
Oberfläche rutschhemmend
Verkehrslast 25 kN/m² (Ansatz gem. RiGeW) 2,5 kN/m²
Freibord 0,50 m bis 0,80 m
Maximaler Kränkungswinkel <= 12°
Festmacheinrichtung: Klampen im Abstand von 3,00 m
Reibeholz 10/5 cm wasserseitig entlang der Steganlage

Vorhandene Dalben:
Anzahl: 4 Stck.
Profil: U-Spundwand-Profile 104 oder stärker
Abstand ca. 23,15 m, 27,28 m und 22,41 m

Ausführung nach Zeichnung.

Abrechnung erfolgt pauschal.
Menge: 1,000 psch

### Bereich 8 Betriebsgebäude

#### Gewerk 8.1 Vorbereitende Arbeiten

##### Bauteil 8.1.1 Erdbauarbeiten

*Hinweis: Wichtig: Die Grundleitungen müssen parallel zu den*
Wichtig: Die Grundleitungen müssen parallel zu den
Erdarbeiten hergestellt werden.

**8.1.1.10 Fundament-Graben**
Boden ab Baugrubensohle für Streifenfundament abtragen,
einschließlich herstellen des Planums der Sohle.
Das Aushubmaterial zur Wiederherstellung seitlich
lagern, das Fundament nach Fertigstellung hinterfüllen;
Restmaterial entsorgen.
Aushubtiefe: bis 1,25 m,
Fundamentenbreite: 0,50 m,
Planum: zulässige Abweichung von der Sollhöhe +/- 2,0
cm
Menge: 26,000 m3

**8.1.1.20 Kapillarbrechende Schicht herstellen, d= 30,0 cm**
Kiesfilterschicht, kapilarbrechend unter Sohlplatte
einbauen und verdichten, einschl. herstellung des
Planums.
Die Einhaltung des geforderten Verdichtungsgrades ist
nachzuweisen.
Der Anteil abschlämmbarer Bestandsteile darf max. 5%
betragen. Abdeckung gesondert.
Körnung: 8-32 mm.
Dicke: ca. 30,0 cm
Verdichtungsgrad: mind. 100%DPR
Planum: zulässige Abweichung von der Sollhöhe +/- 2,0
cm,
Verformungsmodul mind. EV2 45 MPa.
Menge: 150,000 m2

**8.1.1.30 Trennlage auf Kapillarbrechender Schicht**
Trennlage auf verdichteter Kiesfilterschicht aus PE-
Folie herstellen.
PE-Folie liefern und einbauen.
Stöße überlappt.
Foliendicke: 0,5 mm
Stoßüberlappung: mind. 15,0 cm
Menge: 150,000 m2

**8.1.1.40 Fundamentenerder, Bandstahl 30,0/3,5 mm**
Fundamentenerder, einschließlich allem Zubehör, in
Fundament bzw. auf Fundamentensohle verlegen, inkl.
aller  Verbindungen mit der Bewehrung.
Der Bandstahl ist allseitig mind. 5,0 cm mit Beton zu
umschließen.
Im Bereich von Fugen ist der Bandstahl auf eine Länge
von 30,0 cm gegen Durchrosten zu schützen.
Verlegung und Lage der Anschlussfahnen nach Angaben
eines Fachingenieurs.
Material: Bandstahl, feuerverzinkt.
Querschnitt: 30,0/3,5 mm
Menge: 75,000 m

##### Bauteil 8.1.2 Abbrucharbeiten Beton

**8.1.2.10 Hindernisse aus bew. Beton abbrechen**
Hindernisse aus bewehrten Beton im Boden, im Rahmen
der Erdarbeiten bzw. Gründungsarbeiten abbrechen.
Beton abbrechen, abfahren und entsorgen.
Einzelgröße der Hindernisse bis: 50,0 x 50,0 cm.
Menge: 10,000 m3

**8.1.2.20 Bohrungen in Beton**
Bohrungen in vorh. Beton für Herstellung der Gründung
durchführen.
Durchmesser: 450,0 mm
Bohrung für die Herstellung der statischen Pos. 404 -
Teilverdrängungsbohrpfahl Ø 45 cm.
Wandstärke: bis 500,0 mm
Inkl. trennen von Stahl bis Ø 16,0 mm.
Menge: 5,000 St

**8.1.2.30 Betonschnitte, -bohrungen, Bewehrung trennen, Mehrpreis**
Bewehrung durchtrennen, als Mehrpreis zu Kernbohrungen
oder Betonschnitten.
Stahldurchmesser: bis 25,0 mm.
Menge: 5,000 St

**8.1.2.40 Mehrpreis für Betonschnitte, -borhungen, je 1,0 cm Stärke**
Mehrpreis für Betonschnitte, -bohrungen in vorh. Stb.-
Bauteilen.
Mehrpreis je 1,0 cm Stärke am vorgefundenen Bauteil.
Menge: 5,000 St

##### Bauteil 8.1.3 Gründungsarbeiten

*Hinweis: Hinweise zu den Pfahlgründungsarbeiten*
Hinweise zu den Pfahlgründungsarbeiten

Der auszuführende Pfahltyp ist vom Auftragnehmer
auf Grundlage des Bodengutachtens zu wählen..
Abhängig von dieser Wahl sind die Pfahllängen
vom AN festzulegen und innere und äußere Tragfähigkeit
nachzuweisen.

Probebelastungen sind in die Pfahlpositionen
einzurechnen,  wenn sie aufgrund der zu erstellenden
Pfahlstatik erforderlich werden oder keine
ausreichenden Erfahrungen für den angebotenen Pfahl in
den vorliegenden Bodenprofilen vorliegen.

Die Höhen der Bohrebenen sind vom AN festzulegen.

Abgerechnet wird die Anzahl der Pfähle.

Erdarbeiten sind für die Erstellung der Bohrebene
und der Baugrube auszuführen. Die Höhe des Bohrebene
ist vom Bieter festzulegen.  Sie ist so herzustellen,
dass das Bohrgerät  die Ebene erreichen und sicher
arbeiten kann.

Die Pfahl-Absetztiefen liegen ca. 23 m unter GOK.
Die Mindestpfahllängen betragen somit ca. 21,5 m.

Die Informationen über die Bodenkennwerte und die
Aggressivität des Bodens bzw. Grundwassers sind dem
Bodengutachten zu entnehmen.

Für die Ausführung der Pfähle werden die
Expositionsklassen: XC2, XA2, WA angesetzt.
Geplant ist der Einsatz von Ortbeton der Güte C 30/37
und
Betonstahl B 500A.

**8.1.3.10 Bohrpfähle herstellen**
lotrechter Bohrpfähl gemäß Statik einschl. aller
Nebenleistungen erstellen.
Pfahldurchmesser aus statischer
Vorermittlung: ca. 45,0 cm

Die Höhe der Bohrebene ist vom AN festzulegen.

Einzurechnen sind: Aufrichten des Bohrgerätes auf jedem Bohrpunkt und Umsetzen desselben.
Abteufen der Bohrschnecke bis zur statisch/planlich
erforderlichen Tiefe durch anstehende Bodenschichten,
gem. Baugrundgutachten und statischer Berechnung.
Bohrgut wird Eigentum des AN und ist fachgerecht zu
beseitigen.
Liefern und einbauen der statisch und konstruktiv
erforderlichen Pfahlbewehrung. Verschnitte oder z.B.
Infolge Überlänge notwendigen Bewehrungsstöße werden nicht gesondert vergütet.
Liefern und einbauen des Beton C 30/37 XC2 XA2 WA,

Angebotenes Pfahlsystem: '...........................'

Angebotener Pfahldurchmesser: '......................'

Voraussichtliche Pfahllänge: '.......................'
Menge: 16,000 Stck

**8.1.3.20 Bohrpfähle kappen**
Pfähle auf angegebener Höhe kappen, die Bewehrung
freilegen und richten, einschl. Abfuhr und Entsorgung
des Kappguts.
Ok. Pfahl = Uk. Pfahlkopfplatte
Einbindelänge der Pfahlbewehrung: mind. 50 cm
Menge: 16,000 Stck

**8.1.3.30 Dynamische Probebelastung auf Anordnung**
Durchführung und Auswertung einer dynamischen
Probebelastung an einem Bauwerkspfahl, inkl. Herrichten
des Pfahlkopfes. Auswertung der Tragfähigkeit nach dem
CASE- und nach dem CAPWAP-Verfahren. Einschließlich
Erstellung eines Meßberichtes.
Menge: 1,000 Stck

**8.1.3.40 Integritätsprüfung**
Durchführung von dynamischen Integritätsprüfungen,
Low-Strain-Methode, nach der Empfehlung der DGGT
(Deutsche Gesellschaft für Geotechnik) einschl. An- und
Abtransport, Auf- und Abbau sowie Vorhaltung der
kompletten Prüfeinrichtung.
Die Kosten für die gutachterliche Überwachung und
Auswertung sind einzurechnen. Messbericht in dreifacher
Ausfertigung.
Integritätsprüfung an allen Pfählen.
Menge: 16,000 Stck

**8.1.3.50 Bohrhindernisse ausbauen**
Bohrhindernisse im Bereich der Pfähle ausbauen und
gewonnenes Material abtransportieren.
Ausbautiefe bis 1,00 m unter OK Gelände.
Material: Holz, Stein ect.
Menge: 5,000 St

##### Bauteil 8.1.4 Gerüstarbeiten

*Hinweis: Das Gerüst wird je nach Baufortschritt Geschossweise*
Das Gerüst wird je nach Baufortschritt Geschossweise
abgerufen und kurzfristig aufgebaut.

**8.1.4.10 Arbeits- / Schutzgerüst (Fassadengerüst) liefern und aufbauen**
Gerüst nach DIN EN 12811-1.
Breitenklasse W6, Klasse H1, Lastenklasse 3 (2,0
kN/m²) aufbauen mit Belagverbreiterung 0,30 m mit
allen erforderlichen Konsolen.
Einrüsten für alle erforderlichen Arbeiten:
- Rohbau,
- Klinkerfassade / Metallfassade
- Dacheindeckungsarbeiten
- Fensterarbeiten.
Verankerung nach Wahl des AN.
Geländeverlauf: Eben
Grundeinsatzzeit: 12 Wochen
Gerüstsystem nach Wahl des AN.
Menge: 500,000 m2

**8.1.4.20 Arbeits- / Schutzgerüst (Fassadengerüst) vorhalten**
Gerüst nach DIN EN 12811-1 wie in der Vorposition
beschrieben, Vorhalten über die Grundeinsatzzeit von
12 Wochen.
Fläche: 500m²
Menge: 10,000 Wo

**8.1.4.30 Überbrückung von Eingängen einbauen**
Überbrückung von Eingängen/Durchgängen in der
Gerüstkonstruktion einbauen.
Grundeinsatzzeit: 12 Wochen
Länge: bis 4,00 m
Menge: 5,000 m

**8.1.4.40 Überbrückung von Eingängen vorhalten**
Überbrückung von Eingängen/Durchgängen in der
Gerüstkonstruktion vorhalten über die Grundeinsatzzeit
von 12 Wochen.
Länge: bis 5m
Menge: 10,000 Wo

**8.1.4.50 Dachdeckerfangschutz**
Dachdeckerfangschutz an der obersten Gerüstlage
anbringen.
Grundeinsatzzeit: 12 Wochen
Gerüstsystem nach Wahl des AN.
Menge: 50,000 m

**8.1.4.60 Dachdeckerfangschutz**
Längeres vorhalten des Dachdeckerfangschutzes.
Dachdeckerfangschutz vorhalten über die
Grundeinsatzzeit von 12 Wochen.
Länge: bis 50m
Menge: 10,000 Wo

**8.1.4.70 Arbeits- / Schutzgerüst (Fassadengerüst) umbauen**
Umbauen des vorh. Gerüstes wie in Pos. 08.01.04.0010
beschrieben, ohne Beschädigung von Gerüstelementen,
längenorientiert, durch aus- und einbauen von
Gerüstlagen.
Ausführung gemäß Einzelbesprechung.
Umzubauende Gerüstfläche ca. 30%.
Menge: 150,000 m2

#### Gewerk 8.2 Rohbauarbeiten

*Hinweis: Es werden nur die Grundleitungen verlegt.*
Es werden nur die Grundleitungen verlegt.
Seperate Planung: Wasserentsorgung Grundleitungen.
Wichtig: Vor Betonage der Bodenplatte und der
Fundamente alle Grundleitungen verlegen und überprüfen.

##### Bauteil 8.2.1 Beton und Stahlbetonarbeiten

**8.2.1.10 Stb.-Grundbalken (Fundament), herstellen Stahlbeton C25/30**
Bewehrten Beton einschließlich Schalung nach Unterlagen
des AG herstellen. Schalung vorhalten und beseitigen.
Inkl. aller Abstützungen nach statischen
Erfordernissen.
Bewehrung wird gesondert vergütet.
Bauteil Stb.-Grundbalken (Fundament),
statische Pos. 402 / 403, b/h = 50,0/80,0 cm
Art der Verwendung = Stahlbeton.
Druckfestigkeitsklasse C25/30.
Expositionsklasse XA1, XC2, WF.
Menge: 26,000 m3

**8.2.1.20 Stb.-Sohlplatte, herstellen Stahlbeton C25/30**
Bewehrten Beton einschließlich Schalung nach Unterlagen
des AG herstellen. Schalung vorhalten und beseitigen.
Inkl. aller Abstützungen nach statischen
Erfordernissen.
Bewehrung wird gesondert vergütet.
Bauteil Stb.-Sohlplatte, statische Pos. 401, h= 30,0 cm
Art der Verwendung = Stahlbeton.
Druckfestigkeitsklasse C25/30.
Expositionsklasse XA1, XC 2, WF.
Menge: 45,000 m3

**8.2.1.30 Zulage für Sohlplattenversprung**
Sohlenversprung der Fundamentenplatte, inkl.
Mehraufwand für Herstellung der Schalung und Verlegung
der Bewehrung.
Bauteil Stb.-Sohlplatte, statische Pos. 401, h= 30,0 cm
Art der Verwendung = Stahlbeton.
Druckfestigkeitsklasse C25/30.
Expositionsklasse XA1, XC 2, WF.
Menge: 36,000 m

**8.2.1.40 Stb-Decke üb. Erdgeschoss, herstellen Stahlbeton C25/30**
Bewehrten Beton einschließlich Schalung nach Unterlagen
des AG herstellen. Schalung vorhalten und beseitigen.
Inkl. aller Abstützungen nach statischen
Erfordernissen.
Bewehrung wird gesondert vergütet.
Bauteil Stb.-Decke üb. EG, statische Pos. 301, h= 22,0
cm
Art der Verwendung = Stahlbeton.
Druckfestigkeitsklasse C25/30.
Expositionsklasse XC1, WO.
Menge: 31,000 m3

**8.2.1.50 Stb.-Treppe (zw. EG und OG), herstellen Stahlbeton C25/30**
Bewehrten Beton einschließlich Schalung nach Unterlagen
des AG herstellen. Schalung vorhalten und beseitigen.
Inkl. aller Abstützungen nach statischen
Erfordernissen.
Bewehrung wird gesondert vergütet.
Bauteil Stb.-Treppe, statische Pos. 302, h= 18,0 cm
Art der Verwendung = Stahlbeton.
Druckfestigkeitsklasse C25/30.
Expositionsklasse XC1, WO.
Menge: 2,500 m3

**8.2.1.60 Stb.-Ringbalken in U-Schale, herstellen Stahlbeton C20/25**
Bewehrten Beton einschließlich Schalung nach Unterlagen
des AG herstellen. Schalung vorhalten und beseitigen.
Inkl. aller Abstützungen nach statischen
Erfordernissen.
Bewehrung wird gesondert vergütet.
Bauteil Stb.-Ringbalken in U-Schale,
statische Pos. 303, b/h= 17,5 / 24,0 cm
Länge= 3,315 m
Art der Verwendung = Stahlbeton.
Druckfestigkeitsklasse C20/25.
Expositionsklasse XC1, WO.
Menge: 3,500 m

**8.2.1.70 Stb.-Sturz in U-Schale, herstellen Stahlbeton C20/25**
Bewehrten Beton einschließlich Schalung nach Unterlagen
des AG herstellen. Schalung vorhalten und beseitigen.
Inkl. aller Abstützungen nach statischen
Erfordernissen.
Bewehrung wird gesondert vergütet.
Bauteil Stb.-Sturz in U-Schale,
statische Pos. 306, b/h= 17,5 / 24,0 cm
Länge= 2,49 m (3x)
Länge= 3,49 m (1x)
Art der Verwendung = Stahlbeton.
Druckfestigkeitsklasse C20/25.
Expositionsklasse XC1, WO.
Menge: 11,000 m

**8.2.1.80 Stb.-Unterzug, herstellen Stahlbeton C25/30**
Bewehrten Beton einschließlich Schalung nach Unterlagen
des AG herstellen. Schalung vorhalten und beseitigen.
Inkl. aller Abstützungen nach statischen
Erfordernissen.
Bewehrung wird gesondert vergütet.
Bauteil Stb.-Unterzug,
statische Pos. 309, b/h= 17,5/50,0 cm
Länge= 9,035 m (1x)
Art der Verwendung = Stahlbeton.
Druckfestigkeitsklasse C25/30.
Expositionsklasse XC1, WO.
Menge: 9,100 m

**8.2.1.90 Stb.-Ringbalken, herstellen Stahlbeton C20/25**
Bewehrten Beton einschließlich Schalung nach Unterlagen
des AG herstellen. Schalung vorhalten und beseitigen.
Inkl. aller Abstützungen nach statischen
Erfordernissen.
Bewehrung wird gesondert vergütet.
Bauteil Stb.-Ringbalken,
statische Pos. 203, b/h= 11,5 / 24,0 cm
Länge= 3,41 m (1x)
Länge= 6,005 m (1x)
Länge= 9,035 m (1x)
Länge= 3,59 m (2x)
Art der Verwendung = Stahlbeton.
Druckfestigkeitsklasse C20/25.
Expositionsklasse XC1, WO.
Menge: 26,000 m

**8.2.1.100 Stb.-Ringbalken in U-Schale, herstellen Stahlbeton C20/25**
Bewehrten Beton einschließlich Schalung nach Unterlagen
des AG herstellen. Schalung vorhalten und beseitigen.
Inkl. aller Abstützungen nach statischen
Erfordernissen.
Bewehrung wird gesondert vergütet.
Bauteil Stb.-Ringbalken in U-Schale,
statische Pos. 204, b/h= 17,5/ 24,0 cm
Länge= 4,215 m (3x)
Länge = 6,195 m (1x)
Art der Verwendung = Stahlbeton.
Druckfestigkeitsklasse C20/25.
Expositionsklasse XC1, WO.
Menge: 19,000 m

**8.2.1.110 Stb.-Decke üb. Obergeschoss, herstellen Stahlbeton C25/30**
Bewehrten Beton einschließlich Schalung nach Unterlagen
des AG herstellen. Schalung vorhalten und beseitigen.
Inkl. aller Abstützungen nach statischen
Erfordernissen.
Bewehrung wird gesondert vergütet.
Bauteil Stb.-Decke, statische Pos. 205, h= 22,0 cm
Art der Verwendung = Stahlbeton.
Druckfestigkeitsklasse C25/30.
Expositionsklasse XC1, WO.
Menge: 8,500 m3

**8.2.1.120 Stb.-Stütze, herstellen Stahlbeton C20/25**
Bewehrten Beton einschließlich Schalung nach Unterlagen
des AG herstellen. Schalung vorhalten und beseitigen.
Inkl. aller Abstützungen nach statischen
Erfordernissen.
Bewehrung wird gesondert vergütet.
Bauteil Stb.-Stütze,
statische Pos. 206, b/h= 20,0/24,0 cm
Länge= 3,30 m (2x)
Art der Verwendung = Stahlbeton.
Druckfestigkeitsklasse C20/25.
Expositionsklasse XC1, WO.
Menge: 2,000 Stck

**8.2.1.130 Stb.-Sturz, herstellen Stahlbeton C20/25**
Bewehrten Beton einschließlich Schalung nach Unterlagen
des AG herstellen. Schalung vorhalten und beseitigen.
Inkl. aller Abstützungen nach statischen
Erfordernissen.
Bewehrung wird gesondert vergütet.
Bauteil Stb.-Sturz,
statische Pos. 207, b/h= 17,5/24,0 cm
Länge= 2,49 m (2x)
Länge= 3,49 m (1x)
Art der Verwendung = Stahlbeton.
Druckfestigkeitsklasse C20/25.
Expositionsklasse XC1, WO.
Menge: 8,500 m

**8.2.1.140 Stb.-Ringbalken, herstellen Stahlbeton C20/25**
Bewehrten Beton einschließlich Schalung nach Unterlagen
des AG herstellen. Schalung vorhalten und beseitigen.
Inkl. aller Abstützungen nach statischen
Erfordernissen.
Bewehrung wird gesondert vergütet.
Bauteil Stb.-Ringbalken,
statische Pos. 211, b/h= 17,5/24,0 cm
Länge= 5,27 m (1x)
Art der Verwendung = Stahlbeton.
Druckfestigkeitsklasse C20/25.
Expositionsklasse XC1, WO.
Menge: 5,500 m

**8.2.1.150 Stb.-Überzug, herstellen Stahlbeton C25/30**
Bewehrten Beton einschließlich Schalung nach Unterlagen
des AG herstellen. Schalung vorhalten und beseitigen.
Inkl. aller Abstützungen nach statischen
Erfordernissen.
Bewehrung wird gesondert vergütet.
Bauteil Stb.-Überzug,
statische Pos. 105, b/h= 20,0/80,0 cm
Länge= 1,965 m (1x)
Länge= 5,62 m (1x)
Art der Verwendung = Stahlbeton.
Druckfestigkeitsklasse C25/30.
Expositionsklasse XC1, WO.
Menge: 8,000 m

**8.2.1.160 Stb.-Ringbalken in U-Schale, herstellen Stahlbeton C20/25**
Bewehrten Beton einschließlich Schalung nach Unterlagen
des AG herstellen. Schalung vorhalten und beseitigen.
Inkl. aller Abstützungen nach statischen
Erfordernissen.
Bewehrung wird gesondert vergütet.
Bauteil Stb.-Ringbalken in U-Schale,
statische Pos. 106, b/h= 17,5/24,0 cm
Länge= 4,79 m (2x)
Länge= 6,19 m (2x)
Art der Verwendung = Stahlbeton.
Druckfestigkeitsklasse C20/25.
Expositionsklasse XC1, WO.
Menge: 22,000 m

**8.2.1.170 Stb.-Stütze, herstellen Stahlbeton C20/25**
Bewehrten Beton einschließlich Schalung nach Unterlagen
des AG herstellen. Schalung vorhalten und beseitigen.
Inkl. aller Abstützungen nach statischen
Erfordernissen.
Bewehrung wird gesondert vergütet.
Bauteil Stb-Stütze,
statische Pos. 107, b/h= 24,0/17,5 cm
Länge= 4,50 m (6x)
Art der Verwendung = Stahlbeton.
Druckfestigkeitsklasse C20/25.
Expositionsklasse XC1, WO.
Menge: 6,000 Stck

**8.2.1.180 Stb.-Drempelstütze, herstellen Stahlbeton C20/25**
Bewehrten Beton einschließlich Schalung nach Unterlagen
des AG herstellen. Schalung vorhalten und beseitigen.
Inkl. aller Abstützungen nach statischen
Erfordernissen.
Bewehrung wird gesondert vergütet.
Bauteil Stb.-Drempelstütze,
statische Pos. 108, b/h= 24,0/17,5 cm
Länge= 4,50 m (3x)
Art der Verwendung = Stahlbeton.
Druckfestigkeitsklasse C20/25.
Expositionsklasse XC1, WO.
Menge: 3,000 Stck

**8.2.1.190 Betonstahl einbauen, Stabstahl**
Betonstahl entsprechend statischen und konstruktiven
Erfordernissen liefern und einbauen.
Bauteil: alle erforderlichen statischen Pos.
Stahlsorte B500A.
Menge: 12,500 t

**8.2.1.200 Beton f. Sauberkeitsschicht herst. C12/15 X0 Dicke min. 10 cm**
Beton für Sauberkeitsschicht einschließlich ggf. erforderlicher Schalung nach Unterlagen des AG herstellen.
Ggf. erforderliche Schalung vorhalten und beseitigen.
Druckfestigkeitsklasse C12/15.
Expositionsklasse X0.
Dicke min. 10 cm.
Einbau der Sauberkeitsschicht im Bereich der
Streifenfundamente und der Sohlplatte.
Menge: 150,000 m2

**8.2.1.210 WDVS mit Mineralwolle 100 mm, mit Oberputz**
Wärmedämm-Verbundsystem (WDVS) aus Mineralfaser-
Dämmplatte, geklebt, ggf. zusätzlich mit Dübeln
befesteigt mit mineralischen Oberputz.
Glasfasergewebein mineralischen Armierungputz
einarbeiten und Oberfläche planspachteln.
Einbuort: Kragplatte-Leitstand, unterseitig.
Dämmplatten: Mineralwolleplatten, MW.
Rohdichte: 150 kg/m³.
WLG 035, d= 100,0 mm.
Bauteil: Stb-Decke/Kragplatte üb. Erdgeschoss.
Oberputz: Mineralischer Oberputz, abgerieben, Körnung
3,0 mm,
Farbe: Hell-, bis Mittelton
Produkt: '..........................'
vom Bieter einzutragen

Hersteller: '..........................'
vom Bieter einzutragen
Menge: 10,000 m2

##### Bauteil 8.2.2 Mauerwerksarbeiten

*Hinweis: Die erforderlichen nichtrostenden Drahtanker gemäß DIN*
Die erforderlichen nichtrostenden Drahtanker gemäß DIN
1053. Werkstoff nach DIN 17 440, Werkstoffnummer 1.
4401, 1.4571, komplett einschl. der Tropfscheiben sind
vom Rohbauunternehmer beim Errichten der tragenden
Innenschale mit einzubauen.

**8.2.2.10 Kunststein-Mauerwerk herstellen Mauer 11,5cm dick 3 - 4,5 m hoch**
Mauerwerk aus künstlichen Steinen nach Unterlagen des
AG einschließlich Form- und Ecksteinen herstellen.
Mauerwerk für Wand (EG-Innenwand), statische Pos. 304,
d= 11,5 cm
Material Kalksandstein, KS 20/DM
Mörtel Dünnbettmörtel, gem. Herstellervorgaben
Mauerwerksdicke 11,5 cm.
Mauerwerkshöhe über 3,00 bis 4,50 m.
Inkl. aller nötigen Gerüste bis 2,0 m.
Menge: 67,000 m2

**8.2.2.20 Kunststein-Mauerwerk herstellen Mauer 17,5cm dick 3 - 4,5 m hoch**
Mauerwerk aus künstlichen Steinen nach Unterlagen des
AG einschließlich Form- und Ecksteinen herstellen.
Mauerwerk für Wand (EG Außenwand/Innenwand),
statische Pos. 305, d= 17,5 cm
Material Kalksandstein, KS 20/DM
Mörtel Dünnbettmörtel gem. Herstellervorgaben
Mauerwerksdicke 17,5 cm.
Mauerwerkshöhe über 3,00 bis 4,50 m.
Inkl. aller nötigen Gerüste bis 2,0 m.
Menge: 204,000 m2

**8.2.2.30 Kunststein-Mauerwerk herstellen Mauer 11,5cm dick 3 - 4,5 m hoch**
Mauerwerk aus künstlichen Steinen nach Unterlagen des
AG einschließlich Form- und Ecksteinen herstellen.
Mauerwerk für Wand (OG Innenwand), statische Pos. 208,
d= 11,5 cm
Material Kalksandstein, KS 20/DM
Mörtel Dünnbettmörtel gem. Herstellervorgaben
Mauerwerksdicke 11,5 cm.
Mauerwerkshöhe über 3,00 bis 4,50 m.
Inkl. aller nötigen Gerüste bis 2,0 m.
Menge: 60,000 m2

**8.2.2.40 Kunststein-Mauerwerk herstellen Mauer 17,5cm dick 3 - 4,5 m hoch**
Mauerwerk aus künstlichen Steinen nach Unterlagen des
AG einschließlich Form- und Ecksteinen herstellen.
Mauerwerk für Wand (OG Außenwand / Innenwand),
statische Pos. 209, d= 17,5 cm
Material Kalksandstein, KS20/DM
Mörtel Dünnbettmörtel, gem. Herstellervorgaben
Mauerwerksdicke 17,5 cm.
Mauerwerkshöhe über 3,00 bis 4,50 m.
Inkl. aller nötigen Gerüste bis 2,0 m.
Menge: 222,000 m2

**8.2.2.50 Fassadenanker liefern und einbauen**
Drahtanker aus nichtrostenden Stahl gemäß DIN 1053
liefern und einbauen.
Material: Werkstoffnummer 1.4401, 1.4571, komplett
einschließlich Tropfscheibe.
Abstand vertikal max.: 500 mm
Abstand horizontal max.: 750 mm
Durchmesser 4,0 mm
Anzahl der erforderlichen Drahtanker gemäß DIN 1055-4,
und den Vorgaben der entsprechenden Zulassung der
gewählten Drahtanker.
Zusätzlich sind an allen freien Rändern (Öffnungen,
Gebäudeecken, entlang der Dehnungsfugen und an oberen
Ender der Außenschale) drei Anker je Meter Randlänge
anzuordnen.
Menge: 170,000 m2

**8.2.2.60 Kunststein-Mauerwerk herstellen Einseitig DIN 105 KMz 28 NF Nach Unterlage AG MG II a Fugen glatt str. Mauer 11,5cm dick 3 - 4,5 m hoch**
Mauerwerk aus künstlichen Steinen nach Unterlagen des
AG einschließlich Form- und Ecksteinen herstellen.
Mauerwerk für Wand, Vorsatzschale
Einseitig als Sichtmauerwerk.
Material = Klinker; Ziegel DIN 105 KMz 28 -2,0- NF.
Farbton und Oberfläche nach Unterlagen des AG.
Mörtel MG IIa.
Fugen glatt streichen.
Mauerwerksdicke 11,5 cm.
Mauerwerkshöhe über 3,00 bis 4,50 m.
Menge: 170,000 m2

*Hinweis: Unter Berücksichtigung der Luftschichtdicke von*
Unter Berücksichtigung der Luftschichtdicke von
mindestens 4 cm zwischen Dämmung und Vormauerschale
sind die Dämmplatten so auf dem Hintermauerwerk über
den Drahtankern zu befestigen, dass die Plattenfugen
dicht zusammenstoßen. Die Dämmstoffplatten müssen auf
dem Hintermauerwerk anliegen und sollten nach
Möglichkeit immer zweilagig verlegt werden. Die
Halterung erfolgt durch Krallenplatten. Eine 20 mm
große Kunststofftropfscheibe muß mittig in der
Luftschicht angebracht werden.

**8.2.2.70 Wärmedämmug in Bereich der Vorsatzschale**
Wärmedämmung im Bereich der Vorsatzschale (Klinker)
herstellen bzw. verlegen.
Material: quellfreie Mineralwolle-Wärmedämmstoffe
WLG 035
d= 10,0 cm
Menge: 170,000 m2

**8.2.2.80 Dämmsteine (Kimmsteine), d= 11,5 cm**
Dämmsteine aus Kalksandstein für Wärmedämmung des
Innenmauerwerks am Wandfuß (bzw. Wandkopf); Wand auf
Bodenplatte.
Stoßfugen mit Nut und Feder, unvermörtelt.
Lagerfuge in: Normalmörtel (Mörtelgruppe NM III),
Dicke d=1-3 cm
Steinart: KS-ISO Dämmstein
Steinlänge: 49,8 cm
Steinhöhe: 11,3 cm
Wanddicke: 11,5 cm
Farbe: grau
Rohdichteklasse: 1,2 kg/dm3
Druckfestigkeit: 20 N/mm2
Wärmeleitfähigkeit: < 0,33 W/mK
Produkt: '..........................'
vom Bieter einzutragen

Hersteller: '..........................'
vom Bieter einzutragen
Menge: 20,000 m

**8.2.2.90 Dämmsteine (Kimmsteine), d= 17,5 cm**
Dämmsteine aus Kalksandstein für Wärmedämmung des
Außenmauerwerks am Wandfuß; Wand auf Bodenplatte.
Stoßfugen mit Nut und Feder, unvermörtelt.
Lagerfuge in: Normalmörtel (Mörtelgruppe III),
Dicke d= 1-3 cm
Steinart: KS-ISO Dämmstein
Steinlänge: 49,8 cm
Steinhöhe: 11,3 cm
Wanddicke: 17,5 cm
Farbe: grau
Rohdichteklasse: 1,2 kg/dm3
Druckfestigkeit: 20 N/mm2
Wärmeleitfähigkeit: < 0,33 W/mK
Produkt: '..........................'
vom Bieter einzutragen

Hersteller: '..........................'
vom Bieter einzutragen
Menge: 60,000 m

**8.2.2.100 Fertigteil-Flachsturz, Kalksandstein, EG**
Fertigteil-Flachsturz, Kalksandstein, liefern und
einbauen.
Öffnung in vorhandenen Mauerwerk mit Kalksandstein-
Fertigteil-Flachsturz, bewehrt, überdecken.
Einbauort: EG, Innenwand KS, d= 17,5 cm, h= 12,5 cm,
Länge: 1,25 m.
Rohbauöffnungsmaß: 1,01 m.
Menge: 4,000 St

**8.2.2.110 Fertigteil-Flachsturz, Kalksandstein, EG**
Fertigteil-Flachsturz, Kalksandstein, liefern und
einbauen.
Öffnung in vorhandenen Mauerwerk mit Kalksandstein-
Fertigteil-Flachsturz, bewehrt, überdecken.
Einbauort: EG, Innenwand KS, d= 11,5 cm, h= 12,5 cm,
Länge: 1,25 m.
Rohbauöffnungsmaß: 1,01 m.
Menge: 1,000 St

**8.2.2.120 Fertigteil-Flachsturz, Kalksandstein, EG**
Fertigteil-Flachsturz, Kalksandstein, liefern und
einbauen.
Öffnung in vorhandenen Mauerwerk mit Kalksandstein-
Fertigteil-Flachsturz, bewehrt, überdecken.
Einbauort: EG, Außenwand KS, d= 17,5 cm, h= 12,5 cm,
Länge: 1,25 m.
Rohbauöffnungsmaß: 1,01 m.
Menge: 1,000 St

**8.2.2.130 Fertigteil-Flachsturz, Kalksandstein, EG**
Fertigteil-Flachsturz, Kalksandstein, liefern und
einbauen.
Öffnung in vorhandenen Mauerwerk mit Kalksandstein-
Fertigteil-Flachsturz, bewehrt, überdecken.
Einbauort: EG, Außenwand KS, d= 17,5 cm, h= 12,5 cm,
Länge: 1,375 m.
Rohbauöffnungsmaß: 1,135 m.
Menge: 4,000 St

**8.2.2.140 Fertigteil-Flachsturz, Kalksandstein, EG**
Fertigteil-Flachsturz, Kalksandstein, liefern und
einbauen.
Öffnung in vorhandenen Mauerwerk mit Kalksandstein-
Fertigteil-Flachsturz, bewehrt, überdecken.
Einbauort: EG, Außenwand KS, d= 17,5 cm, h= 12,5 cm,
Länge: 1,75 m.
Rohbauöffnungsmaß: 1,50 m.
Menge: 1,000 St

**8.2.2.150 Fertigteil-Flachsturz, Kalksandstein, OG**
Fertigteil-Flachsturz, Kalksandstein, liefern und
einbauen.
Öffnung in vorhandenen Mauerwerk mit Kalksandstein-
Fertigteil-Flachsturz, bewehrt, überdecken.
Einbauort: OG, Innenwand KS, d= 17,5 cm, h= 12,5 cm,
Länge: 1,25 m.
Rohbauöffnungsmaß: 1,01 m.
Menge: 3,000 St

**8.2.2.160 Fertigteil-Flachsturz, Kalksandstein, OG**
Fertigteil-Flachsturz, Kalksandstein, liefern und
einbauen.
Öffnung in vorhandenen Mauerwerk mit Kalksandstein-
Fertigteil-Flachsturz, bewehrt, überdecken.
Einbauort: OG, Innenwand KS, d= 17,5 cm, h= 12,5 cm,
Länge: 1,125 m.
Rohbauöffnungsmaß: 0,885 m.
Menge: 1,000 St

**8.2.2.170 Fertigteil-Flachsturz, Kalksandstein, OG**
Fertigteil-Flachsturz, Kalksandstein, liefern und
einbauen.
Öffnung in vorhandenen Mauerwerk mit Kalksandstein-
Fertigteil-Flachsturz, bewehrt, überdecken.
Einbauort: OG, Innenwand KS, d= 11,5 cm, h= 12,5 cm,
Länge: 1,125 m.
Rohbauöffnungsmaß: 0,885 m.
Menge: 4,000 St

**8.2.2.180 Fertigteil-Flachsturz, Kalksandstein. OG**
Fertigteil-Flachsturz, Kalksandstein, liefern und
einbauen.
Öffnung in vorhandenen Mauerwerk mit Kalksandstein-
Fertigteil-Flachsturz, bewehrt, überdecken.
Einbauort: EG, Außenwand KS, d= 17,5 cm, h= 12,5 cm,
Länge: 1,375 m.
Rohbauöffnungsmaß: 1,135 m.
Menge: 2,000 St

**8.2.2.190 Fertigteil-Flachsturz, Kalksandstein, OG**
Fertigteil-Flachsturz, Kalksandstein, liefern und
einbauen.
Öffnung in vorhandenen Mauerwerk mit Kalksandstein-
Fertigteil-Flachsturz, bewehrt, überdecken.
Einbauort: EG, Außenwand KS, d= 17,5 cm, h= 12,5 cm,
Länge: 1,25 m.
Rohbauöffnungsmaß: 1,01 m.
Menge: 4,000 St

**8.2.2.200 Stahl L-Winkel 100x100x10 mm**
Stahl L-Winkel 100x100x10 mm liefern und einbauen,
verzinkt
Stahl L-Winkel, verzinkt, zur Aufnahme der
Klinkervorsatzschale in Bereich der Fenster.
Einzellängen: bis 3,50 m
Inkl. aller nötigen Vorarbeiten, Ablängen, Verlegen,
Befestigen und aller nötigen Materialien.
Menge: 24,000 m

**8.2.2.210 Kernbohrung im Mauerwerk, DN 40**
Kernbohrung als Durchbruch, im Mauerwerk für die
Verlegung von Leitungen herstellen.
Bauteil: Außenwand
Druchmesser: 40,0 mm
Wanddicke:
- Außenwand: d= 44,5 cm
  1,5 cm Innenputz
  17,5 cm Kalksandstein (1600 kg/m³)
  10,0 cm Wärmedämmung WLG 035
  4,0 cm Luftschicht
  11,5 cm Verblender/Klinker
Kernbohrung nach Unterlagen des AG herstellen im
Bereich des Doppelboden.
Jede Bohrung als Einzehldohrung durchführen.
Inkl. aller nötigen Vorarbeiten und Entsorgung der
Bohrkerne.
Menge: 2,000 St

**8.2.2.220 Kernbohrung im Mauerwerk, DN 200**
Kernbohrung als Durchbruch, im Mauerwerk für die
Verlegung von Leitungen herstellen.
Bauteil: Außenwand
Druchmesser: 200,0 mm
Wanddicke:
- Außenwand: d= 44,5 cm
  1,5 cm Innenputz
  17,5 cm Kalksandstein (1600 kg/m³)
  10,0 cm Wärmedämmung WLG 035
  4,0 cm Luftschicht
  11,5 cm Verblender/Klinker
Kernbohrung nach Unterlagen des AG herstellen im
Bereich des Doppelboden.
Jede Bohrung als Einzehldohrung durchführen.
Inkl. aller nötigen Vorarbeiten und Entsorgung der
Bohrkerne.
Menge: 6,000 St

##### Bauteil 8.2.3 Stahlbau

*Hinweis: Abgerechnett wird nach den, in den bautechnischen*
Abgerechnett wird nach den, in den bautechnischen
Zahlentafeln enthaltenden Werten. Alle Stahlbauteile
sind feuerverzinkt, Sichchtstärke min. 100 mym. Das
Verzinkungsgewicht wird nicht gesondert vergütet und
ist in die EP einzurechnen.

Stahlkonstruktion inkl. Herstellung, Lieferung zur
Baustelle und Montage vor Ort.

Werkstattpläne sind zu erstellen und vor der Fertigung
zur Freigaben vorzulegen!

**8.2.3.10 Stahlstütze Quadratrohr 100x8 mm**
Stahlstütze-Quadratrohr 100x8 mm mit je einer Kopf-
und Fußplatte liefern und einbauen.
Statische Pos. 210
Stahlstütze: Quadratrohr 100x8 mm, S235
Kopf- und Fussplatte: je Platte 200x200x15 mm
Einzellänge = ca. 3,70 m
Verdübelt mit je 2 M12 Dübel zur Lagesicherung.
Inkl. Lieferung, Montage und Verkleidung.
Verkleidung: Deckblech aus Aluminium, Farbton passend
zu der Pfostenfarbe der Glasfassade.
Abrechnung nach eingebauten Längen.
Produkt: '..........................'
vom Bieter einzutragen

Hersteller: '..........................'
vom Bieter einzutragen
Menge: 1,000 St

**8.2.3.20 Wartungssteg, Stahl-**
Stahlkonstruktion entsprechend statischen und konstruktiven Erfordernissen nach Unterlagen des AG einschließlich aller Verbindungsmittel herstellen, liefer, und montieren/einbauen.
Vorbereiten der Stahloberfläche sowie Aufbringen der
Beschichtungen werden nicht gesondert vergütet.

Bauteil: Wartungssteg.
Bodenbelag: Gitterrostplatten aus Stahl, feuerverzinkt
mit Pulverbeschichtung,
Farbton: nach Angaben des AG; bzw. in dem Farbton wie
die Fensterrahmen.
Festeverschattung: aus Blech, nach Unterlagen des AG.

Kostruktion geschweißt und geschraubt nur in der Werkstatt.
Nachbearbeiten der Konstruktion auf der Baustelle
(Schweißen/Bohren) ist nicht zugelassen.
Werkstattpläne sind zu erstellen.
Menge: 1,000 Psch

**8.2.3.30 Vordach, Stahl- / Glas**
Vordach als abgehängte Stahl-Glas-Konstruktion liefern
und einbauen.
Ausführung wie folgt:
- zwei seitliche Randeinfassungen - L 40x5 mm
- First-/Traufanschluss - L 40x5 mm,
- mittlere Sprossen  - T 40,
- Unterer Abschlusswinkel - L 20x40x4 mm,
- Befestigung des Rahmen an Mauerwerk mittels Anker
mit gelenkigem Lager,
- zug- und druckbeanspruchte Gewindestäbe als
seitliche Abhängung, an seitlichen L-Winkeln mittels
Ankerplatten und Dübel an Mauerwerk befestigt.
Alle Stahlteile feuerverzinkt und pulverbeschichtet im
Farbton des AG.
Befestigungsmittel aus Edelstahl.
Verbundsicherheitsglas Stärke nach statischen
Erfordernissen und Zulassun für Überkopfverglasung
Dachneigung: ca. 10°-20°
Abmessungen: ca. 1,25 x 8,60 m.
Teilung: dreigeteilt.
nach EN 10027-1: S 235 JR,
nach EN 10027-2: 10037,
Ausführungsklasse: EXC 2,
Korrosivitätskategorie: C3
Schutzdauerklasse: VH
Menge: 1,000 Psch

**8.2.3.40 Treppengeländer, Stahl-, Handlauf aus Holz**
Geländer aus Stahl, für gerade Treppe mit
Zwischenpodest im Innenbereich liefern und einbauen.
Ausführung für folgt:
- Pfosten: Stahlrohr 40/2/1100 mm, Regelabstand 2000
mm, Anfangs- und Endpfosten gehen direkt in den
Handlauf über,
- Füllung: Untergrund 40/2 mm zwischen die Pfosten
schweißen, vertikale Füllstäbe d= 20 mm, Abstand 120,0
mm, zwischen Ober- und Untergurt,
Handlauf: aus Holz (z.B. Fichte), d= 50,0 mm, auf
Pfosten befestigt,
- Verschraubungen: V2A, mit Distanzhülsen zum
Ausgleich von Maßtoleranzen,
- Oberfläche: Stahl, feuerverzinkt
Anprall-Last: 0,5 kN/m
nach EN 10027-1: S 235 JR
nach EN 10027-2: 1.0037
Ausführungsklasse: EXC 2
Korrosivitätskategorie: C3
Schutzdauerklasse: VH
Menge: 7,000 m

**8.2.3.50 Balkongeländer Alluminium, Handlauf, Füllstäbe**
Balkongeländer aus Aluminium, an der Balkontragkonstruktion befestigt liefern und einbauen.

Ausführung wie folgt:
- Aluminumpfosten aus Rohrprofil,
- Rahmen für Füllung aus Rohrprofilen,
- Füllung aus horizontalen Rundstäben,
- Handlauf aus Aluminium 40/2 mm, auf Pfosten
befestigt,
- Verschraubung V2A mit Distanzhülsen zum Ausgleich
vom Maßtoleranzen.
Material: Aluminium.
Füllstäbe: rund, Ø 20,0 mm; Abstand: ca. 120,0 mm
Geländerhöhe; 1100 mm
Ausführungsklasse: EXC 2
Korrosivitätskategorie: C3
Schutzdauerklasse: VH
Menge: 16,500 m

#### Gewerk 8.3 Zimmermannsarbeiten / Holzarbeiten

##### Bauteil 8.3.1 Zimmermannsarbeiten / Holzarbeiten

**8.3.1.10 Sparrenkonstruktion**
Holzbalken für Sparrenkonstruktion aus Nadelholz C24
nach Angaben des AG liefern und einbauen.
Statische Pos. 101
Sparren: Nadelholz C24
b/h = 8,0/20,0 cm, e= 80,0 cm
Einzellänge = ca. 5,49 m (19x); 6,89 m (11x); 8,69 m
(8x)
Inkl. Abbund, Lieferung, Montage, Ablängen, Ausklinken,
Bohrungen und aller Befestigungsmittel aus
nichtrostendem Stahl.
Abrechnung nach eingebauten Längen.
Menge: 250,000 Lfdm

**8.3.1.20 Windrispenband**
Nagelverbinder aus verzinktem, vorgebohrten
Blechteilen liefern, einbauen und annageln.
Statische Pos. 102,
Windrispenband: 60,0 x 2,0 mm.
Inkl. Abbund, Lieferung, Montage, Ablängen, Ausklinken,
Bohrungen und aller Befestigungsmittel aus
nichtrostendem Stahl.
Abrechnung nach eingebauten Längen.
Menge: 70,000 Lfdm

**8.3.1.30 Pfettenkonstruktion**
Holzbalken für Pfettenkonstruktion aus Nadelholz C24
nach Angaben des AG liefern und einbauen.
Statische Pos. 103,
Sparren: Nadelholz C24,
b/h = 12,0/10,0 cm,
Einzellänge = ca. 15,0m.
Befestigung/Verankerung auf Stb.-Ringbalken:
Ankerbolzen M16, e<= 2,00m;
Produkt: '..........................'
vom Bieter einzutragen

Hersteller: '..........................'
vom Bieter einzutragen

Befestigung auf Holzbalkendecke:
Holzschrauben/Blechverbinder je Holzbalken.
Inkl. Abbund, Lieferung, Montage, Ablängen, Ausklinken,
Bohrungen und aller Befestigungsmittel aus
nichtrostendem Stahl.
Abrechnung nach eingebauten Längen.
Menge: 30,000 Lfdm

**8.3.1.40 Holzständerwand**
Holzständerwand aus Nadelholz C24 nach Angaben des AG
liefern und einbauen.
Statische Pos. 104.
Holz: Nadelholz C24.
Rippen: b/h = 6,0/20,0 cm, e= 62,5 cm,
Schwelle: 2x b/h= 6,0/20,0 cm,
Rähm: 2x b/h= 6,0/20,0 cm,
Beplankung: OSB/3, t= 18,0 mm, beidseitig.
Wärmedämmung: WLG 035, d= 20,0 cm.
Inkl. Abbund, Lieferung, Montage, Ablängen, Ausklinken,
Bohrungen und aller Befestigungsmittel aus
nichtrostendem Stahl.
Abrechnung nach eingebauten Längen.
Menge: 32,000 m2

**8.3.1.50 Holzbalkendecke**
Holzbalken für Holzbalkendecke aus Nadelholz C24 nach
Angaben des AG liefern und einbauen.
Decke üb. Obergeschoss.
Statische Pos. 201.
Sparren: Nadelholz C24,
b/h = 10,0/24,0 cm, e= 80,0 cm,
Einzellänge = ca. 9,50 m (11x)
Inkl. Abbund, Lieferung, Montage, Ablängen, Ausklinken,
Bohrungen und aller Befestigungsmittel aus
nichtrostendem Stahl.
Abrechnung nach eingebauten Längen.
Menge: 105,000 Lfdm

**8.3.1.60 Holzbalkendecke**
Holzbalken für Holzbalkendecke aus Nadelholz C24 nach
Angaben des AG liefern und einbauen.
Decke üb. Obergeschoss.
Statische Pos. 202
Sparren: Nadelholz C24
b/h = 8,0/24,0 cm, e= 80,0 cm
Einzellänge = ca. 4,50 m (8x)
Inkl. Abbund, Lieferung, Montage, Ablängen, Ausklinken,
Bohrungen und aller Befestigungsmittel aus
nichtrostendem Stahl.
Abrechnung nach eingebauten Längen.
Menge: 35,000 Lfdm

**8.3.1.70 Dämmung zwischen Holzbalken, WLG 035**
Mineralwolle-Wärmedämmung
als Klemmfilz zwischen den Holzbalken als Volldämmung.
Dämmbahn mit 1,0 cm Übermaß zuschneiden, dicht stoßen
sowie passgenau und fugenfrei einbauen.
Bie mehrlagiger Dämmung sind die Stöße versetzt
anzuordnen.
WLG 035, d= 24,0 cm
Gef. Baustoffklasse: A1
Brandverhalten nach DIN EN 13501-1: A1
Anzahl der Lagen: nach Wahl des AN
Dämmdicke: 240,0 mm
Produkt: '..........................'
vom Bieter einzutragen

Hersteller: '..........................'
vom Bieter einzutragen
Menge: 140,000 m2

**8.3.1.80 Dampfbremse, PE-Vlies extrem feuchtevariabel, auf Holzbalkendecke, unterseitig**
Dampfbremse aus PE-Vlies, extrem feuchtevariabel auf
Holzbalkendecke, unterseitig, liefern und einbauen.
Stoßüberlappungen mind. 10,0 cm, luftdicht abgeklebt.
Äquivalende Luftschichtdicke Sd: ca.: 0,25-25,0 m.
Produkt: '..........................'
vom Bieter einzutragen

Hersteller: '..........................'
vom Bieter einzutragen
Menge: 140,000 m2

**8.3.1.90 Dichtungsband für Dampfbremse**
Dichtungsband für Dampfbremse, Dampfsperre oder
Windsperre, inkl. der notwendigen Anpresslatte in
allen Verbindungen und Anschlusspunkten an andere
Bauteile.
Produkt: '..........................'
vom Bieter einzutragen

Hersteller: '..........................'
vom Bieter einzutragen
Menge: 150,000 m

**8.3.1.100 Dämmung auf Stb-Decke, WLG 035**
Dämmung von Decken, oberseitig mit extrudierten
Polystyrol-Hartschaumplatten.
Verankerung nach Herstellerangaben
Dämmstoff: XPS
Anwendung: DEO-ds
Brandverhalten nach DIN EN 13501: E
Befestigung: nach Herstellerangaben
Anzahl: nach Herstellerangaben
Plattendicke: 180,0 mm
WLG 035
Produkt: '..........................'
vom Bieter einzutragen

Hersteller: '..........................'
vom Bieter einzutragen
Menge: 40,000 m2

**8.3.1.110 Verbindungsmittel, Kleineisenmaterial**
Verbindungsmittel, Kleineisenmaterial wie z.B.:
Schrauben, Nägel, Winkel, Bolzen, Anker ect. zu
Vorpositionen liefern und verbauen.
Menge: 50,000 kg

#### Gewerk 8.4 Dachdeckungsarbeiten / Dachentwässerung

##### Bauteil 8.4.1 Unterkonstruktion für Dacheindeckung

**8.4.1.10 Lattung auf Sparrenkonstruktion**
Lattung auf Sparrenkonstruktion aus Nadelholz C24 nach
Angaben des AG liefern und einbauen.
Holz: Nadelholz C24
b/h= 6,0/4,0 cm
Einzellänge= ca.: 5,00 m
Inkl. Lieferung, Montage, Ablängen, Ausklinken,
Bohrungen und aller Befestigungsmittel aus
nichtrostendem Stahl.
Menge: 250,000 m2

**8.4.1.20 Dachschalung**
Dachschalung aus Nadelholz C24 nach Angaben des AG
liefern und einbauen.
Holz: Nadelholz C24
b/h= 30,0/2,5 cm
Einzellänge= ca.: 5,0 m
Inkl. Lieferung, Montage, Ablängen, Ausklinken,
Bohrungen und aller Befestigungmittel aus
nichtrostendem Stahl.
Menge: 250,000 m2

*Hinweis: Die gesamte Dacheindeckung ist auf den Hersteller*
Die gesamte Dacheindeckung ist auf den Hersteller
RheinZink Aufgebaut.

Alternative Hersteller sind bei gleicher Qualität
zugelassen.

Bei der Wahl des Herstellers ist die Systemwahl über
alle Positionen beizubehalten.

Hersteller: ____________________

##### Bauteil 8.4.2 Verlegung RHEINZINK-VAPOZINC / Trennlage

**8.4.2.10 Verlegung RHEINZINK-VAPOZINC**
geeignet als Montagedeckung, zweite Ableitebene und
Feuchtigkeitsausgleichsschicht, ist VAPOZINC auf der
bauseits vorhandenen vollflächigen Unterkonstruktion zu
verlegen. Die Überlappungen/Stöße sind abzudichten.

Hinweis: Bei der Verwendung von VAPOZINC in Verbindung
mit einer Bekleidung in Falztechnik sind
RHEINZINK-Hafte mit der Kennzeichnung "H" zu verwenden.
Menge: 250,000 m2

**8.4.2.20 Mehraufwand für den Anschluss an Durchbrüche**
Mehraufwand für das Anarbeiten der Dachverkleidung an
diverse Dachdurchbrüche.
Menge: 5,000 Stck

##### Bauteil 8.4.3 Traufe / Traufe mit vorgehängter Rinne

**8.4.3.10 RHEINZINK-Traufstreifen - Falztechnik**
Hergestellt aus RHEINZINK-prePATINA, DIN EN 988,
Titanzink nach QUALITY ZINC-Kriterienkatalog, TÜV
Rheinland Group, ökologisches Bauprodukt -
Umweltproduktdeklaration gemäß ISO 14025 Typ III (IBU).

Oberflächenqualität: RHEINZINK-prePATINA blaugrau

Die erforderlichen Traufstreifen sind zu liefern, und
fachgerecht auf dem abgesenkten Traufbrett und dem
Haftstreifen zu befestigen. Die Traufstreifen sind 20
mm zu überlappen, und in den Haftstreifen einzuhängen.

Nenngröße: 333 mm
Metalldicke: 0,70 mm
Standardlänge: 3000 mm
Menge: 34,000 m

**8.4.3.20 Haftstreifen - verzinktem Stahl**
Nenngröße: 280 mm
Metalldicke: 1,00 mm
Abkantungen: 1 St
Standardlänge: 2000 mm

Die Haftstreifen sind fluchtgerecht zu montieren.
Menge: 34,000 m

**8.4.3.30 RHEINZINK-Lochstreifen**
Hergestellt aus RHEINZINK-prePATINA, DIN EN 988,
Titanzink nach QUALITY ZINC-Kriterienkatalog, TÜV
Rheinland Group, ökologisches Bauprodukt -
Umweltproduktdeklaration gemäß ISO 14025 Typ III (IBU).

Oberflächenqualität: RHEINZINK-prePATINA blaugrau

Die erforderlichen Lochstreifen sind zu liefern, und
fachgerecht zu montieren.

Ausführung: 46 %
Nenngröße: 250 mm
Metalldicke: 1,00 mm
Abkantungen: 2 St
Standardlänge: 2000 mm

Die Lochstreifen sind auf Stoß zu verlegen.
Menge: 34,000 m

**8.4.3.40 Scharabschluss - stehend rund**
Die Rückkantung der Schar ist ca. 30° offen
auszuführen. Als Hilfsmittel ist eine Abstandschablone
zu
verwenden, um die temperaturbedingte Längenänderung
sicherzustellen.
Menge: 34,000 m

**8.4.3.50 Tropfblech RHEINZINK-Traufstreifen o. Nackenblech**
Hergestellt aus RHEINZINK-prePATINA, DIN EN 988,
Titanzink nach QUALITY ZINC-Kriterienkatalog, TÜV
Rheinland Group, ökologisches Bauprodukt -
Umweltproduktdeklaration
gemäß ISO 14025 Typ III (IBU).

Oberflächenqualität: RHEINZINK-prePATINA blaugrau

Die erforderlichen Tropfbleche sind zu liefern und
unterhalb der Unterspannbahn fachgerecht zu
befestigen. Die Tropfbleche sind 20 mm zu überlappen.

Nenngröße: 200 mm
Metalldicke: 0,70 mm
Abkantungen: 3 St
Standardlänge: 3000 mm
Menge: 34,000 m

**8.4.3.60 Ecken / Gehrungen**
Herstellung von Ecken / Gehrungen.
Menge: 4,000 Stck

##### Bauteil 8.4.4 Dachdeckung-Doppelstehfalz, Bandmaterial

**8.4.4.10 Doppelstehfalzdeckung, Bandmaterial**
Hergestellt aus RHEINZINK-prePATINA, DIN EN 988,
Titanzink nach QUALITY ZINC-Kriterienkatalog, TÜV
Rheinland Group, ökologisches Bauprodukt -
Umweltproduktdeklaration
gemäß ISO 14025 Typ III (IBU).

Oberflächenqualität: RHEINZINK-prePATINA blaugrau

Dachneigung: 15 °
Bandbreite: 600 mm
Achsmaß ca.: 530 mm
Metalldicke: 0,70 mm
Scharlänge: ca. 5,00 bis ca. 9,00 m

Jede Schar ist aus einer Länge zu fertigen. Die
Befestigung der Schare erfolgt mit RHEINZINK-Fest- und
Schiebehaften, befestigt mit CLIPFIX-Schrauben. Bei
Einzellängen bis zu 3,00 m können ausschließlich
RHEINZINK-Festhafte benutzt werden. Die
RHEINZINK-Schiebehafte sind für Scharlängen bis max.
16,00 m geeignet.
Menge: 250,000 m2

**8.4.4.20 Mehraufwand für Winterbaumaßnahme**
für das Anwärmen* im Falz- bzw. Detailbereich mit
Heißluftgebläse bei Metalltemperaturen unter 10°C.
*insbesondere bei schlagartiger Verformung
Menge: 1,000 Psch

**8.4.4.30 Mehraufwand für Pass -/ Sonderschar**
bei Falzrichtungswechsel innerhalb der Fläche oder bei
Nichtübereinstimmung von Gebäudemass und / oder
erforderlichen Hauptachsmaßen, Werkstoff wie vor
Menge: 2,000 Stck

##### Bauteil 8.4.5 Durchbrüche

**8.4.5.10 Durchbruch-rechteckig**
Abmessung des Dachdurchbruchs:

Länge: bis 0,30 m
Breite: bis 0,30 m
Anschlusshöhe: 150 mm

Der Durchbruch ist fachgerecht in Falztechnik
herzustellen.

Dachneigung 10° - 25° in Einhangfalztechnik mit
Zusatzfalz.
Menge: 5,000 Stck

**8.4.5.20 Durchbruch-traufseitig Anbindung mit Brustblech**
Länge: 0,30 m
Breite: 0,30 m

Das Brustblech ist mit dem Seitenblech rechtwinklig
einzufalzen. Dabei sind die Falze so umzulegen, dass
die Fliessrichtung des Wassers berücksichtigt wird.
Zusätzlich ist Dichtungsband einzuarbeiten. Die Breite
des Brustbleches soll mind. 400 mm betragen.
Menge: 5,000 Stck

**8.4.5.30 Durchbruch-Seitenblech**
Länge: 0,30 m
Breite: 0,30 m

Das Seitenblech soll einen Mindestabstand vom Falz bis
zum Durchbruch von mind. 200 mm gewährleisten.
Menge: 5,000 Stck

**8.4.5.40 Durchbruch-Nackenblech; außenl. runden Quetschfalte**
Länge: 0,30 m
Breite: 0,30 m

Das Nackenblech ist mit dem Seitenblech mittels einer
außenliegenden runden Quetschfalte zu verfalzen.
Dabei ist die Fliessrichtung des Wassers zu beachten.
Zusätzlich ist Dichtungsband einzuarbeiten. Die max.
Länge des Nackenbleches sollte 3,00 m zwischen den
Falzen bzw. Bewegungsleisten nicht überschreiten.
Menge: 5,000 Stck

**8.4.5.50 Sanitärlüfter**
Hergestellt aus RHEINZINK-prePATINA, DIN EN 988,
Titanzink nach QUALITY ZINC-Kriterienkatalog, TÜV
Rheinland Group, ökologisches Bauprodukt -
Umweltproduktdeklaration gemäß ISO 14025 Typ III (IBU).

Oberflächenqualität: RHEINZINK-prePATINA blaugrau

Herstellung und Montage von Sanitärentlüftern.

Nenngröße: 100 mm
Metalldicke: 0,70 mm

Als Sanitärlüfter wird ein ca. 400 mm langes Rohrstück
verwendet. Der Anschluss an das Sanitärrohr erfolgt
bauseits durch Flexschlauch oder Kunststoffrohr.
Menge: 5,000 Stck

**8.4.5.60 Durchbruch-rund-kleiner als eine Schar**
Durchmesser der Dachdurchdringung: 100 mm

Die Schar ist im Bereich der Durchdringung
auszuschneiden und aufzubördeln. Die Längenausdehnung
der Schar ist beim Ausschnitt" zu berücksichtigen. Der
vertikale Mindestabstand von der Schar bis zur
Unterkante der Abdeckhülse soll mindestens 150 mm
betragen.

Die Abdichtungshülse ist mit der Aufbördelung an der
Schar zu verlöten. Dafür ist ein Mindestabstand von 50
mm zu den Falzen notwendig. Abschließend ist an der
runden Dachdurchdringung eine überdeckende Manschette
zur Abdichtungshülse anzubringen. Dabei ist ein
dichtendes Kompriband zu verwenden. Die Manschette ist
mit einer geeigneten Befestigungstechnik zu montieren.
Menge: 1,000 Stck

##### Bauteil 8.4.6 Ortgang mit Leiste

**8.4.6.10 RHEINZINK-Ortgangabdeckung**
Die Schare sind fachgerecht aufzustellen und mit einer

Rückkantung zu versehen.

Aufstellhöhen: Ortgang
größer gleich 10° Dachneigung - mind. 40 mm

Aufstellhöhe: 60 mm, angepasst an Höhe der
Firstausbildung
Menge: 28,000 m

**8.4.6.20 RHEINZINK-Ortgangabdeckung**
Hergestellt aus RHEINZINK-prePATINA, DIN EN 988,
Titanzink nach QUALITY ZINC-Kriterienkatalog, TÜV
Rheinland Group, ökologisches Bauprodukt -
Umweltproduktdeklaration gemäß ISO 14025 Typ III (IBU).

Oberflächenqualität: RHEINZINK-prePATINA blaugrau

Die Abdeckungen sind zu liefern, und fachgerecht in
die Haftstreifen einzuhängen.

Nenngröße: 500 m
Metalldicke: 0,70 mm
Abkantungen: 4 St
Standardlänge: 3000 mm
Menge: 28,000 m

**8.4.6.30 Haftstreifen - verzinktem Stahl**
Nenngröße: 400 mm
Metalldicke: 1,00 mm
Abkantungen: 1 St
Standardlänge: 3000 mm

Die Haftstreifen sind fluchtgerecht zu montieren.
Menge: 28,000 m

**8.4.6.40 Schiebenaht als einfacher Querfalz**
Das untere Profil ist mit einer Rückkantung von 40 mm
zu versehen. Die Rückkantung des oberen Profils
beträgt mind. 30 mm und wird mit einem
Bewegungsbereich zum darunter liegenden Profil von
mind. 10 mm eingehangen.
Menge: 8,000 Stck

**8.4.6.50 Ecken / Gehrungen**
Herstellung von Ecken / Gehrungen.
Menge: 8,000 Stck

**8.4.6.60 Endböden (Abschlüsse, Anschlüsse)**
Endboden passend zum Ortgang mit Leiste liefern und
einbauen.
Menge: 8,000 Stck

**8.4.6.70 Holzleiste**
Die Holzleiste ist zu liefern und zu befestigen. Die
Dimensionierung der Holzleiste richtet sich nach der
Höhe der Aufstellung in Abhängigkeit zur Dachneigung.

Abmessungen h x b: 60x40 mm
Menge: 28,000 m

##### Bauteil 8.4.7 Pultfirst mit Leiste

**8.4.7.10 Firstausbildung**
Die Falze der oberen Schare sind umzulegen, die Schare
aufzustellen und mit einer Rückkantung zu versehen.
Aufstellhöhen: Pultdachfirst - frei endend größer 3° -
mind. 60 mm

Aufstellhöhe: 60 mm
Menge: 17,000 m

**8.4.7.20 RHEINZINK-Pultfirstabdeckung**
Hergestellt aus RHEINZINK-prePATINA, DIN EN 988,
Titanzink nach QUALITY ZINC-Kriterienkatalog, TÜV
Rheinland Group, ökologisches Bauprodukt -
Umweltproduktdeklaration gemäß ISO 14025 Typ III (IBU).

Oberflächenqualität: RHEINZINK-prePATINA blaugrau

Die Pultdachfirstabdeckungen sind zu liefern und
fachgerecht in die Haftstreifen einzuhängen.

Nenngröße: 500 mm
Metalldicke: 0,70 mm
Abkantungen: 4 St
Standardlänge: 3000 mm
Menge: 17,000 m

**8.4.7.30 Haftstreifen - aus verzinktem Stahl**
Nenngröße: 460 mm
Metalldicke: 1,00 mm
Abkantungen: 1 St
Standardlänge: 3000 mm

Die Haftstreifen sind fluchtgerecht zu montieren.
Menge: 17,000 m

**8.4.7.40 Endböden (Abschlüsse, Anschlüsse)**
Endboden passend zum Pultfirst mit Leiste liefern und
einbauen.
Menge: 2,000 Stck

**8.4.7.50 Schiebenaht als Flachschiebenaht mit Abdeckkappe**
Beide Profile sind mit einer Rückkantung zu versehen,
auf die eine Abdeckkappe aufzuschieben ist.

Die einzelnen Profile der Abdeckung sind mit einer
Stoßfuge von mindestens 10 mm zu verlegen, und
erhalten einen Umschlag von 180° zum Einhang der
Schiebekappe.
Menge: 2,000 Stck

**8.4.7.60 RHEINZINK-Schiebekappe**
Hergestellt aus RHEINZINK-prePATINA, DIN EN 988,
Titanzink nach QUALITY ZINC-Kriterienkatalog, TÜV
Rheinland Group, ökologisches Bauprodukt -
Umweltproduktdeklaration gemäß ISO 14025 Typ III (IBU).

Oberflächenqualität: RHEINZINK-prePATINA blaugrau

Nenngröße: 100 mm
Metalldicke: 0,70 mm
Abkantungen: 4 St
Standardlänge: 3000 mm

Die Schiebekappen sind in die Rückkantungen der
Schare/Profile einzuhängen.
Die einzelnen Längen der Schiebekappe sind mindestens
100 mm zu überlappen.
Menge: 17,000 m

**8.4.7.70 Holzleiste**
Die Holzleiste ist zu liefern und zu befestigen. Die
Dimensionierung der Holzleiste richtet sich nach der
Höhe der Aufstellung in Abhängigkeit zur Dachneigung.

Abmessungen h x b: 60x40 mm
Menge: 17,000 m

**8.4.7.80 RHEINZINK-Lochstreifen**
Hergestellt aus RHEINZINK-prePATINA, DIN EN 988,
Titanzink nach QUALITY ZINC-Kriterienkatalog, TÜV
Rheinland Group, ökologisches Bauprodukt -
Umweltproduktdeklaration gemäß ISO 14025 Typ III (IBU).

Oberflächenqualität: RHEINZINK-prePATINA blaugrau

Die erforderlichen Lochstreifen sind zu liefern, und
fachgerecht zu montieren.

Ausführung: 46 %
Nenngröße: 300 mm
Metalldicke: 1,00 mm
Abkantungen: 2 St
Standardlänge: 2000 mm

Die Lochstreifen sind auf Stoß zu verlegen.
Menge: 17,000 m

**8.4.7.90 Ecken / Gehrungen**
Herstellen von Ecken / Gehrungen
Menge: 2,000 Stck

##### Bauteil 8.4.8 Pultfirst entlüftet- an Wand

**8.4.8.10 Aufstellung an Pultfirst - mit Quetschfalz**
Die Falze der Schare sind als Quetschfalze auszuführen.
Die Schare sind einschließlich Rückkantung
aufzustellen.

Aufstellhöhe:
größer/gleich 5° und kleiner 22° Dachneigung - mind.
100 mm

Aufstellhöhe: 100 mm
Menge: 17,000 m

**8.4.8.20 Firstabdeckung, einteilig, an aufgehende Wand**
Hergestellt aus RHEINZINK-prePATINA, DIN EN 988,
Titanzink nach QUALITY ZINC-Kriterienkatalog, TÜV
Rheinland Group, ökologisches Bauprodukt -
Umweltproduktdeklaration gemäß ISO 14025 Typ III (IBU).

Oberflächenqualität:
RHEINZINK-prePATINA blaugrau

Die Abdeckungen sind herzustellen und in die
Haftstreifen einzuhängen. Die Holzunterkonstruktion ist
bauseits zu erstellen. Eine Abstimmung mit dem
Zimmermann bezüglich der zu erstellenden
Holzkonstruktion und des Arbeitsablaufes ist notwendig.

Nenngröße: 300 mm
Metalldicke: 0,80 mm
Abkantungen: 4 St
Standardlänge: 3.000 mm

Das Quergefälle der Firstabdeckung sollte der
Dachneigung entsprechen.
Menge: 17,000 m

**8.4.8.30 Haftstreifen - aus verzinktem Stahl**
Nenngröße: 200 mm
Metalldicke: 1,00 mm
Abkantungen: 1 St
Standardlänge: 2.000 mm

Die Haftstreifen sind fluchtgerecht zu montieren.
Menge: 17,000 m

**8.4.8.40 Endböden (Abschlüsse, Anschlüsse)**
Endboden passend zum Pultfirst liefern und einbauen.
Menge: 2,000 Stck

**8.4.8.50 Flachschiebenaht mit Schiebekappe**
Beide Profile erhalten einen Umschlag von 180° zum
Einhang der Schiebekappe. Die einzelnen Profile sind
mit einer Stoßfuge von mindestens 10 mm zu verlegen.
Menge: 2,000 Stck

**8.4.8.60 RHEINZINK-Schiebekappe**
Hergestellt aus RHEINZINK-prePATINA, DIN EN 988,
Titanzink nach QUALITY ZINC-Kriterienkatalog, TÜV
Rheinland Group, ökologisches Bauprodukt -
Umweltproduktdeklaration gemäß ISO 14025 Typ III (IBU).

Oberflächenqualität:
RHEINZINK-prePATINA blaugrau

Nenngröße: 100 mm
Metalldicke: 0,80 mm
Abkantungen: 2 St
Standardlänge: 3.000 mm

Die Schiebekappen sind in die Rückkantungen der
Schare/Profile einzuhängen.
Die einzelnen Längen der Schiebekappe, sofern der
Einsatzbereich Grate o.ä. sind, sind mindestens 100 mm
zu überlappen.
Menge: 17,000 m

**8.4.8.70 RHEINZINK-Lochstreifen**
Hergestellt aus RHEINZINK-prePATINA, DIN EN 988,
Titanzink nach QUALITY ZINC-Kriterienkatalog, TÜV
Rheinland Group, ökologisches Bauprodukt
Umweltproduktdeklaration gemäß ISO 14025 Typ III (IBU).
Liefern und montieren.

Oberflächenqualität:
RHEINZINK-prePATINA blaugrau

Ausführung: 46 %  freie Öffnung
Nenngröße: 200 mm
Metalldicke: 1,00 mm
Abkantungen: 2 St
Standardlänge: 2.000 mm

Die Lochstreifen sind auf Stoß zu verlegen.
Menge: 17,000 m

##### Bauteil 8.4.9 Dachentwässerung

**8.4.9.10 RHEINZINK-Dachrinne - kastenförmig**
nach DIN EN 612 mit Wulstausklinkung,
hergestellt aus RHEINZINK-prePATINA, DIN EN 988,
Titanzink nach QUALITY ZINC-Kriterienkatalog, TÜV
Rheinland Group, ökologisches Bauprodukt -
Umweltproduktdeklaration gemäß ISO 14025 Typ III (IBU).

Oberflächenqualität:
RHEINZINK-prePATINA blaugrau

Liefern und montieren.

Nenngröße: 333
Metalldicke: 0,70 mm
Standardlänge: 3.000 mm
Menge: 35,000 m

**8.4.9.20 RHEINZINK-Rinnenboden - kastenförmig**
hergestellt aus RHEINZINK-prePATINA, DIN EN 988,
Titanzink nach QUALITY ZINC-Kriterienkatalog, TÜV
Rheinland Group, ökologisches Bauprodukt -
Umweltproduktdeklaration gemäß ISO 14025 Typ III (IBU).

Oberflächenqualität:
RHEINZINK-prePATINA blaugrau

Passend zu vorgenannter Rinne, liefern und montieren.

Nenngröße: 333
Menge: 35,000 m

**8.4.9.30 RHEINZINK-Kastenrinnenhalter, - Feder/Feder**
passend zu vorgenannter Rinne mit RHEINZINK ummantelt,
liefern und montieren.

Ausführung: lang
Nenngröße: 333 mm
Abmessung b x s: 25x6 mm

Die Rinnenhalter sind in das Traufbrett einzulassen,
und mit geeigneten Rinnenhalternägeln zu befestigen.
Menge: 70,000 St

**8.4.9.40 RHEINZINK-Bewegungsausgleicher - kurz, kastenförmig**
Bewegungsteil zinkgrau, 260 mm Länge, hergestellt aus
RHEINZINK-prePATINA, DIN EN 988, Titanzink nach QUALITY
ZINC-Kriterienkatalog, TÜV Rheinland Group,
ökologisches Bauprodukt - Umweltproduktdeklaration
gemäß ISO 14025 Typ III (IBU).

Oberflächenqualität:
RHEINZINK-prePATINA blaugrau

Die Bewegungsausgleicher sind passend zu vorgenannter
Dachrinne zu liefern und gemäß den Fachregeln in den
Dachrinnenstrang einzulöten.

Nenngröße: 333 mm

Metalldicke: 0,80 mm
Menge: 4,000 St

**8.4.9.50 RHEINZINK-Regenfallrohr - rund**
hochfrequenzgeschweißt, mit Muffe, nach DIN EN 612,
Hergestellt aus RHEINZINK-prePATINA, DIN EN 988,
Titanzink nach QUALITY ZINC-Kriterienkatalog, TÜV
Rheinland Group, ökologisches Bauprodukt -
Umweltproduktdeklaration gemäß ISO 14025 Typ III (IBU).

Oberflächenqualität: RHEINZINK-prePATINA blaugrau

Liefern und montieren.

Nenngröße: 100 mm
Metalldicke: 0,70 mm
Standardlänge: 3000 mm
Menge: 20,000 m

**8.4.9.60 RHEINZINK-Regenfallrohr - rund**
aus RHEINZINK, mit nichtrostender Ringschraube, Wulst
und Scharnier inkl. Schraubstift

Die RHEINZINK-Regenrohrschellen sind bis zu einer
Nenngröße des Fallrohres von DN 100 mind. alle 3,00 m
anzuordnen. Bei Nenngrößen, die größer als DN 100 sind,
mind. alle 2,00 m.

Passend zum vorgenannten Regenfallrohr liefern und
montieren.

Nenngröße: 100 mm
Menge: 3,000 Stck

**8.4.9.70 RHEINZINK-Reviso-Schiebestück**
Revisionsöffnung mit Standrohrkappe, Hergestellt aus
RHEINZINK-prePATINA, DIN EN 988,
Titanzink nach QUALITY ZINC-Kriterienkatalog, TÜV
Rheinland Group, ökologisches Bauprodukt -
Umweltproduktdeklaration gemäß ISO 14025 Typ III (IBU).

Oberflächenqualität: RHEINZINK-prePATINA blaugrau

Liefern und montieren.

Nenngröße: 100 mm
Menge: 3,000 Stck

**8.4.9.80 RHEINZINK-Standrohr - rund**
schlaggeschützes Rohr mit Kunststoffkern; die
Ummantelung ist hergestellt aus RHEINZINK-prePATINA,
DIN EN 988, Titanzink nach QUALITY ZINC-
Kriterienkatalog,
TÜV Rheinland Group, ökologisches Bauprodukt -
Umweltproduktdeklaration gemäß ISO 14025 Typ III (IBU),
liefern und montieren.

Oberflächenqualität: RHEINZINK-prePATINA blaugrau

Nenngröße: 110 mm
Länge: 1060 mm
Menge: 3,000 Stck

##### Bauteil 8.4.10 Sicherheitshaken DIN EN 517

**8.4.10.10 Trägerplatten-Set der Fa. Heuel; oder gleichwertig**
Lieferung des Trägerplatten-Sets und gemäß der
Einbauanleitung der Fa. Heuel; oder gleichwertig;
montieren. Bei Verwendung einer strukturierten
Trennlage, z. B. VAPOZINC ist die Ausgleichsplatte
passend zum Trägerplatten-Set notwendig.
Menge: 6,000 Stck

**8.4.10.20 Dachhaken DIN EN 517-A Fa. Heuel; oder gleichwertig**
Lieferung der Dachhaken DIN EN 517 passend zum
Trägerplatten-Set und gemäß der Einbauanleitung der Fa.
Heuel; oder gleichwertig montieren.
Menge: 6,000 Stck

#### Gewerk 8.5 Fenster, Außentüren

##### Bauteil 8.5.1 Fenster

*Hinweis: Anschlüsse zum Baukörper müssen den Bauphysikalischen*
Anschlüsse zum Baukörper müssen den Bauphysikalischen
Anforderungen gerecht werden, d.h. Anforderungen aus
Wärme-, Schallschutz und Fugenbewegung sind zu
beachten. Sie müssen einen Dampfdruckausgleich zur
Außenseite ermöglichen.
Abdichtung der Anschlussfuge am Bauwerk mittels
vorkomprimiertem Polyurethan-Schaumstoff-
Fugendichtungsband.
Das Fenstersystem muss den Güte- und Prüfbestimmungen
der RAL-Gütegemeinschaft für Aluminiumfenster RAL-RG
636/1 entsprechen.
Wärmeschutznachweis beachten!

**8.5.1.10 Aluminium-Fensterelement 3.01 x 1.385 m**
Aluminium-Fensterelement, liefern und einbauen.

Fenster 3-teilig. Aluminiumrahmen, 2-flügelig,mit
einem  feststehenden Innenteil.
Größe: 3.01 x 1,385 m
Rahmenmaterial aus Aluminium AlMgSi 0,5 (DIN EN 12020)
Wärmeschutzverglasung (Ug nach DIN EN 673 oder
DIN EN 674): 0,95 W/m²K,
Schallschutz nach VDI-Richtlinie 2719,
Einbruchhemmung DIN EN 1627 RC2
Uf-Wert des Rahmens (W/m²K): nach Angaben des AN.
Fensterprofil als 2-Kammer-Profil, thermisch getrennt.
Oberfläche innen- und außenseitig pulverbeschichtet,
Farbton (Pulver): nach Wahl des AG.
Verglasung: 3-Scheiben-Isolierverglasung mit
besonderen Wärmeschutz, Gesamtenergiedurchlassgrad g=
0,4 nach
DIN EN 410,
Beschläge: Standart in Alu-Natur.
Produkt: '..........................'
vom Bieter einzutragen

Hersteller: '..........................'
vom Bieter einzutragen

Einbauort: EG - Werkstatt, OG - Besprechung
Menge: 2,000 St

**8.5.1.20 Aluminium-Fensterelement, rund Ø 1.01 m**
Aluminium-Fensterelement, liefern und einbauen.

Fenster 1-teilig. Aluminiumrahmen, rund, feststehend.
Größe: Ø 1.01 m
Rahmenmaterial aus Aluminium AlMgSi 0,5 (DIN EN 12020)
Wärmeschutzverglasung (Ug nach DIN EN 673 oder
DIN EN 674): 0,95 W/m²K,
Schallschutz nach VDI-Richtlinie 2719,
Einbruchhemmung DIN EN 1627 RC2
Uf-Wert des Rahmens (W/m²K): nach Angaben des AN.
Fensterprofil als 2-Kammer-Profil, thermisch getrennt.
Oberfläche innen- und außenseitig pulverbeschichtet,
Farbton (Pulver): nach Wahl des AG.
Verglasung: 3-Scheiben-Isolierverglasung mit
besonderen Wärmeschutz, Gesamtenergiedurchlassgrad g=
0,4 nach
DIN EN 410,.
Produkt: '..........................'
vom Bieter einzutragen

Hersteller: '..........................'
vom Bieter einzutragen

Einbauort: EG - Treppenhaus, OG - Treppenhaus
Menge: 2,000 St

**8.5.1.30 Aluminium-Fensterelement 1.01 x 1.385 m**
Aluminium-Fensterelement, liefern und einbauen.

Fenster 1-teilig. Aliminiumrahmen, 1-flügelig.
Größe: 1.01 x 1.385 m
Rahmenmaterial aus Aluminium AlMgSi 0,5 (DIN EN 12020)
Wärmeschutzverglasung (Ug nach DIN EN 673 oder
DIN EN 674): 0,95 W/m²K,
Schallschutz nach VDI-Richtlinie 2719,
Einbruchhemmung DIN EN 1627 RC2
Uf-Wert des Rahmens (W/m²K): nach Angaben des AN.
Fensterprofil als 2-Kammer-Profil, thermisch getrennt.
Oberfläche innen- und außenseitig pulverbeschichtet,
Farbton (Pulver): nach Wahl des AG.
Verglasung: 3-Scheiben-Isolierverglasung mit besonderen Wärmeschutz, Gesamtenergiedurchlassgrad g= 0,4 nach
DIN EN 410,
Beschläge: Standart in Alu-Natur.
Produkt: '..........................'
vom Bieter einzutragen

Hersteller: '..........................'
vom Bieter einzutragen

Einbauort: EG - WC Damen, OG - Umkleide (2x), Flur, WC
Herren.
Menge: 5,000 St

**8.5.1.40 Aluminium-Fensterelement 1.01 x 1.385 m**
Aluminium-Fensterelement, liefern und einbauen.

Fenster 1-teilig. Aliminiumrahmen, 1-flügelig.
Größe: 1.01 x 1.385 m
Rahmenmaterial aus Aluminium AlMgSi 0,5 (DIN EN 12020)
Wärmeschutzverglasung (Ug nach DIN EN 673 oder
DIN EN 674): 0,95 W/m²K,
Schallschutz nach VDI-Richtlinie 2719,
Einbruchhemmung DIN EN 1627 RC2
Uf-Wert des Rahmens (W/m²K): nach Angaben des AN.
Fensterprofil als 2-Kammer-Profil, thermisch getrennt.
Oberfläche innen- und außenseitig pulverbeschichtet,
Farbton (Pulver): nach Wahl des AG.
Verglasung: 3-Scheiben-Isolierverglasung mit
besonderen Wärmeschutz, Gesamtenergiedurchlassgrad g=
0,4 nach
DIN EN 410,
Beschläge: Standart in Alu-Natur.
Anschlag nach Außen.
Produkt: '..........................'
vom Bieter einzutragen

Hersteller: '..........................'
vom Bieter einzutragen

Einbauort: Spitzboden - Noteinstieg.
Menge: 1,000 St

**8.5.1.50 Aluminium-Fensterelement 2.01 x 1.385 m**
Aluminium-Fensterelement, liefern und einbauen.

Fenster 2-teilig. Aliminiumrahmen, 2-flügelig.
Größe: 2.01 x 1.385 m
Rahmenmaterial aus Aluminium AlMgSi 0,5 (DIN EN 12020)
Wärmeschutzverglasung (Ug nach DIN EN 673 oder
DIN EN 674): 0,95 W/m²K,
Schallschutz nach VDI-Richtlinie 2719,
Einbruchhemmung DIN EN 1627 RC2
Uf-Wert des Rahmens (W/m²K): nach Angaben des AN.
Fensterprofil als 2-Kammer-Profil, thermisch getrennt.
Oberfläche innen- und außenseitig pulverbeschichtet,
Farbton (Pulver): nach Wahl des AG.
Verglasung: 3-Scheiben-Isolierverglasung mit
besonderen Wärmeschutz, Gesamtenergiedurchlassgrad g=
0,4 nach
DIN EN 410,
Beschläge: Standart in Alu-Natur.
Produkt: '..........................'
vom Bieter einzutragen

Hersteller: '..........................'
vom Bieter einzutragen

Einbauort: OG - Besprechung, Pausenraum
Menge: 2,000 St

**8.5.1.60 Aluminium-Fensterelement 1.135 x 1.385 m**
Aluminium-Fensterelement, liefern und einbauen.

Fenster 1-teilig. Aliminiumrahmen, 1-flügelig.
Größe: 1.135 x 1.385 m
Rahmenmaterial aus Aluminium AlMgSi 0,5 (DIN EN 12020)
Wärmeschutzverglasung (Ug nach DIN EN 673 oder
DIN EN 674): 0,95 W/m²K,
Schallschutz nach VDI-Richtlinie 2719,
Einbruchhemmung DIN EN 1627 RC2
Uf-Wert des Rahmens (W/m²K): nach Angaben des AN.
Fensterprofil als 2-Kammer-Profil, thermisch getrennt.
Oberfläche innen- und außenseitig pulverbeschichtet,
Farbton (Pulver): nach Wahl des AG.
Verglasung: 3-Scheiben-Isolierverglasung mit
besonderen Wärmeschutz, Gesamtenergiedurchlassgrad g=
0,4 nach
DIN EN 410,
Beschläge: Standart in Alu-Natur.
Produkt: '..........................'
vom Bieter einzutragen

Hersteller: '..........................'
vom Bieter einzutragen

Einbauort: OG - Archiv, WC Damen
Menge: 2,000 St

##### Bauteil 8.5.2 Außentüren

**8.5.2.10 Aluminium-Außrntürelement 2.01 x 2.26 m**
Aluminium-Außentürelement, liefern und einbauen.

Tür 2-teilig. Aluminiumrahmen, 2-flügelig.
Größe: 2.01 x 2.26 m
Rahmenmaterial aus Aluminium AlMgSi 0,5 (DIN EN 12020)
Wärmeschutzverglasung (Ug nach DIN EN 673 oder
DIN EN 674): 0,95 W/m²K,
Schallschutz nach VDI-Richtlinie 2719,
Einbruchhemmung DIN EN 1627 RC2
Uf-Wert des Rahmens (W/m²K): nach Angaben des AN.
Fensterprofil als 2-Kammer-Profil, thermisch getrennt.
Oberfläche innen- und außenseitig pulverbeschichtet,
Farbton (Pulver): nach Wahl des AG.
Verglasung: 3-Scheiben-Isolierverglasung mit
besonderen Wärmeschutz, Gesamtenergiedurchlassgrad g=
0,4 nach
DIN EN 410,
Beschläge: Standart in Alu-Natur.
Produkt: '..........................'
vom Bieter einzutragen

Hersteller: '..........................'
vom Bieter einzutragen

Aufschlagsrichtung: nach außen

Einbauort: EG - Werkstatt, Technik/Heizung
Menge: 2,000 Stk

**8.5.2.20 Aluminium-Außrntürelement 2.01 x 2.26 m**
Aluminium-Außentürelement, liefern und einbauen.
Tür 2-teilig. Aluminiumrahmen, 2-flügelig.
Größe: 2.01 x 2.26 m
Rahmenmaterial aus Aluminium AlMgSi 0,5 (DIN EN 12020)

Wärmeschutzverglasung (Ug nach DIN EN 673 oder
DIN EN 674): 0,95 W/m²K,
Schallschutz nach VDI-Richtlinie 2719,
Einbruchhemmung DIN EN 1627 RC2
Uf-Wert des Rahmens (W/m²K): nach Angaben des AN.
Fensterprofil als 2-Kammer-Profil, thermisch getrennt.
Oberfläche innen- und außenseitig pulverbeschichtet,
Farbton (Pulver): nach Wahl des AG.
Verglasung: 3-Scheiben-Isolierverglasung mit
besonderen Wärmeschutz, Gesamtenergiedurchlassgrad g=
0,4 nach
DIN EN 410,
Beschläge: Standart in Alu-Natur.
Lüftungsgitter für die Frischluft vorsehen.
Lüftungsgitter in Fensterrahmen vorsehen,
Lüftugsgitter als Jaliousieklappe ausbilden ind beiden
Flügel-/Türelementen.
Höhe: nach Angaben Fachplaner: Lüftung; bis ca. 50,0 cm.

Produkt: '..........................'
vom Bieter einzutragen

Hersteller: '..........................'
vom Bieter einzutragen

Aufschlagsrichtung: nach außen

Einbauort: ELT/Verteilung
Menge: 1,000 Stk

**8.5.2.30 Aluminium-Außentürelement 1.135 x 2.26 m**
Aluminium-Außentürelement, liefern und einbauen.

Tür 1-teilig. Aluminiumrahmen, 1-flügelig.
Größe: 1.135 x 2.26 m
Rahmenmaterial aus Aluminium AlMgSi 0,5 (DIN EN 12020)
Wärmeschutzverglasung (Ug nach DIN EN 673 oder
DIN EN 674): 0,95 W/m²K,
Schallschutz nach VDI-Richtlinie 2719,
Einbruchhemmung DIN EN 1627 RC2
Uf-Wert des Rahmens (W/m²K): nach Angaben des AN.
Fensterprofil als 2-Kammer-Profil, thermisch getrennt.
Oberfläche innen- und außenseitig pulverbeschichtet,
Farbton (Pulver): nach Wahl des AG.
Verglasung: 3-Scheiben-Isolierverglasung mit
besonderen Wärmeschutz, Gesamtenergiedurchlassgrad g=
0,4 nach
DIN EN 410,
Beschläge: Standart in Alu-Natur.
Produkt: '..........................'
vom Bieter einzutragen

Hersteller: '..........................'
vom Bieter einzutragen

Aufschlagsrichtung: nach innen

Einbauort: EG - Flur, Kassenraum
Menge: 2,000 Stk

**8.5.2.40 Aluminium-Außentürelement 1.135 x 2.26 m**
Aluminium-Außentürelement, liefern und einbauen.

Tür 1-teilig. Aluminiumrahmen, 1-flügelig mit einen
runden Fenster in Kopfhöhe.
Größe: 1.135 x 2.26 m
Rahmenmaterial aus Aluminium AlMgSi 0,5 (DIN EN 12020)
Wärmeschutzverglasung (Ug nach DIN EN 673 oder
DIN EN 674): 0,95 W/m²K,
Schallschutz nach VDI-Richtlinie 2719,
Einbruchhemmung DIN EN 1627 RC2
Uf-Wert des Rahmens (W/m²K): nach Angaben des AN.
Fensterprofil als 2-Kammer-Profil, thermisch getrennt.
Oberfläche innen- und außenseitig pulverbeschichtet,
Farbton (Pulver): nach Wahl des AG.
Verglasung: 3-Scheiben-Isolierverglasung mit
besonderen Wärmeschutz, Gesamtenergiedurchlassgrad g=
0,4 nach
DIN EN 410,
Beschläge: Standart in Alu-Natur.
Produkt: '..........................'
vom Bieter einzutragen

Hersteller: '..........................'
vom Bieter einzutragen

Aufschlagsrichtung: nach außen

Einbauort: EG - WC, WC Damen
Menge: 2,000 Stk

**8.5.2.50 Aluminium-Außentürelement 2.01 x 2.26 m**
Aluminium-Außentürelement, liefern und einbauen.

Tür 2-teilig. Aluminiumrahmen, Tür mit einen
festverglastem Teil.
Größe: 2.01 x 2.26 m
Rahmenmaterial aus Aluminium AlMgSi 0,5 (DIN EN 12020)
Wärmeschutzverglasung (Ug nach DIN EN 673 oder
DIN EN 674): 0,95 W/m²K,
Schallschutz nach VDI-Richtlinie 2719,
Einbruchhemmung DIN EN 1627 RC2
Uf-Wert des Rahmens (W/m²K): nach Angaben des AN.
Fensterprofil als 2-Kammer-Profil, thermisch getrennt.
Oberfläche innen- und außenseitig pulverbeschichtet,
Farbton (Pulver): nach Wahl des AG.
Verglasung: 3-Scheiben-Isolierverglasung mit
besonderen Wärmeschutz, Gesamtenergiedurchlassgrad g=
0,4 nach
DIN EN 410,
Beschläge: Standart in Alu-Natur.
Produkt: '..........................'
vom Bieter einzutragen

Hersteller: '..........................'
vom Bieter einzutragen

Aufschlagsrichtung: nach innen

Einbauort: EG - Kassenraum
Menge: 1,000 Stk

##### Bauteil 8.5.3 Glasfassade, Leitstand

**8.5.3.10 Glasfassade, ESG-Glas d= 8,0 mm, Alu-UK**
Glasfassade als Pfosten-Riegelkonstruktion aus
Aluminium nach Unterlagen des AG herstellen, liefern
und einbauen.
Mehrscheiben-Isolierverglasung mit Randverbund für
Fassaden für den Einbau mit Klemmpressprofilen.
Tragkonstruktion: Pfosten-Riegelkonstruktion.
Material: Aluminium.
Oberfläche innen- und außenseitig pulverbeschichtet,
Farbton (Pulver): nach Wahl des AG.
Verglasung: 3-fach Verglasung.
SZR: 8,0 mm
Schallschutzklasse: II, 32dB.
Lichtdurchlässigkeit: 66%
g-Wert: 51%
Füllung: Krypton.
Verglassungssystem:
- Scheibengröße nach Entwurf des AG, Eizelbröße bis 2,
0 x 2,0 m,
- Türöffnung/-größe: 1,01 x 2,135 m,
- Aussenligender Sonnenschutz: nein
Wärmeschutzverglasung (Ug nach DIN EN 673 oder
DIN EN 674): 0,95 W/m²K,
Einbruchhemmung DIN EN 1627 RC2
Uf-Wert des Rahmens (W/m²K): nach Angaben des AN.
Fensterprofil als 2-Kammer-Profil, thermisch getrennt.
Verglasung: 3-Scheiben-Isolierverglasung mit
besonderen Wärmeschutz, Gesamtenergiedurchlassgrad g=
0,4 nach
Produkt: '..........................'
vom Bieter einzutragen

Hersteller: '..........................'
vom Bieter einzutragen

Befestigungsuntergrund: Stahlbeton;
seitlich: Mauerwerk
Inkl. aller nötigen Vorarbeiten, Aufmass, Erstellung
der Werk-/Konstruktionspläne und Freigaben durch den
AG, sowie aller nötigen Materialien.
Menge: 41,000 m2

##### Bauteil 8.5.4 Fensterbänke, Außen-

**8.5.4.10 Außen-Fensterbank, Granit poliert 3,01 m, EG**
Fensterbank, außen aus Naturwerkstein, gleichmäßig
dick, alle Kantenflächen sichbar, liefern und einbauen.
In Mörtelbett verlegen, grau verfugen.
Plattenabmessungen:
Breite: bis 20,0 cm,
Dicke: 3,0 cm,
Einzellänge: 3,01 m
Gesteinsart: Granit (z.B. Nero Impals geflammt).
Einbauort: EG - Werkstatt.
Menge: 1,000 St

**8.5.4.20 Außen-Fensterbank, Granit poliert 1,50 m, EG**
Fensterbank, außen aus Naturwerkstein, gleichmäßig
dick, alle Kantenflächen sichbar, liefern und einbauen.
In Mörtelbett verlegen, grau verfugen.
Plattenabmessungen:
Breite: bis 20,0 cm,
Dicke: 3,0 cm,
Einzellänge: 1,50 m
Gesteinsart: Granit (z.B. Nero Impals geflammt).
Einbauort: EG - ELT/Verteilung.
Menge: 1,000 St

**8.5.4.30 Außen-Fensterbank, Granit poliert 1,01 m, EG**
Fensterbank, außen aus Naturwerkstein, gleichmäßig
dick, alle Kantenflächen sichbar, liefern und einbauen.
In Mörtelbett verlegen, grau verfugen.
Plattenabmessungen:
Breite: bis 20,0 cm,
Dicke: 3,0 cm,
Einzellänge: 1,01 m
Gesteinsart: Granit (z.B. Nero Impals geflammt).
Einbauort: EG - Damen WC.
Menge: 1,000 St

**8.5.4.40 Außen-Fensterbank, Granit poliert 3,01 m, OG**
Fensterbank, außen aus Naturwerkstein, gleichmäßig
dick, alle Kantenflächen sichbar, liefern und einbauen.
In Mörtelbett verlegen, grau verfugen.
Plattenabmessungen:
Breite: bis 20,0 cm,
Dicke: 3,0 cm,
Einzellänge: 3,01 m
Gesteinsart: Granit (z.B. Nero Impals geflammt).
Einbauort: OG - Besprechung.
Menge: 1,000 St

**8.5.4.50 Außen-Fensterbank, Granit poliert 2,01 m, OG**
Fensterbank, außen aus Naturwerkstein, gleichmäßig
dick, alle Kantenflächen sichbar, liefern und einbauen.
In Mörtelbett verlegen, grau verfugen.
Plattenabmessungen:
Breite: bis 20,0 cm,
Dicke: 3,0 cm,
Einzellänge: 2,01 m
Gesteinsart: Granit (z.B. Nero Impals geflammt).
Einbauort: OG - Besprechung, Pausenraum.
Menge: 2,000 St

**8.5.4.60 Außen-Fensterbank, Granit poliert, 1,135 m, OG**
Fensterbank, außen aus Naturwerkstein, gleichmäßig
dick, alle Kantenflächen sichbar, liefern und einbauen.
In Mörtelbett verlegen, grau verfugen.
Plattenabmessungen:
Breite: bis 20,0 cm,
Dicke: 3,0 cm,
Einzellänge: 1,135 m
Gesteinsart: Granit (z.B. Nero Impals geflammt).
Einbauort: OG - Archiv, Damen WC.
Menge: 2,000 St

**8.5.4.70 Außen-Fensterbank, Granit poliert, 1,01 m, OG**
Fensterbank, außen aus Naturwerkstein, gleichmäßig
dick, alle Kantenflächen sichbar, liefern und einbauen.
In Mörtelbett verlegen, grau verfugen.
Plattenabmessungen:
Breite: bis 20,0 cm,
Dicke: 3,0 cm,
Einzellänge: 1,01 m
Gesteinsart: Granit (z.B. Nero Impals geflammt).
Einbauort: OG - Herren WC, Flur, Umkleide, Dusche.
Menge: 4,000 St

**8.5.4.80 Außen-Fensterbank, Granit poliert, 1,01 m Notausstieg**
Fensterbank, außen aus Naturwerkstein, gleichmäßig
dick, alle Kantenflächen sichbar, liefern und einbauen.
In Mörtelbett verlegen, grau verfugen.
Plattenabmessungen:
Breite: bis 20,0 cm,
Dicke: 3,0 cm,
Einzellänge: 1,01 m
Gesteinsart: Granit (z.B. Nero Impals geflammt).
Einbauort: Notausstieg.
Menge: 1,000 St

##### Bauteil 8.5.5 Fensterbänke, Innen-

**8.5.5.10 Innen-Fensterbank, Holzwerkstoff, 3,01 m, EG**
Fensterbank für innen, aus Holzwerkstoff, Kante
gerundet oder gebrochen, mit Einschubleist oder
Hirnleiste gegen Verzug liefern und einbauen.
Oberfläche vor dem Einbau mit Naturharzölimprägnierung
einlassen,
Befestigung auf Mauerwerk oder Beton.
Holzart: z.B.: Eiche
Breite: bis 30,0 cm,
Dicke: 2,50 cm,
Einzellänge: 3,01 m
Einbauort: EG - Werkstatt.
Inkl. Lieferung, Montage, Ablängen, Ausklinken,
Bohrungen und aller Befestigungsmittel.
Abrechnung nach eingebauten Längen.
Menge: 1,000 St

**8.5.5.20 Innen-Fensterbank, Holzwerkstoff, 1,50 m, EG**
Fensterbank für innen, aus Holzwerkstoff, Kante
gerundet oder gebrochen, mit Einschubleist oder
Hirnleiste gegen Verzug liefern und einbauen.
Oberfläche vor dem Einbau mit Naturharzölimprägnierung
einlassen,
Befestigung auf Mauerwerk oder Beton.
Holzart: z.B.: Eiche
Breite: bis 30,0 cm,
Dicke: 2,50 cm,
Einzellänge: 1,50 m
Einbauort: EG - ELT/Verteilung.
Inkl. Lieferung, Montage, Ablängen, Ausklinken,
Bohrungen und aller Befestigungsmittel.
Abrechnung nach eingebauten Längen.
Menge: 1,000 St

**8.5.5.30 Innen-Fensterbank, Holzwerkstoff, 1,01 m, EG**
Fensterbank für innen, aus Holzwerkstoff, Kante
gerundet oder gebrochen, mit Einschubleist oder
Hirnleiste gegen Verzug liefern und einbauen.
Oberfläche vor dem Einbau mit Naturharzölimprägnierung
einlassen,
Befestigung auf Mauerwerk oder Beton.
Holzart: z.B.: Eiche
Breite: bis 30,0 cm,
Dicke: 2,50 cm,
Einzellänge: 1,01 m
Einbauort: EG - Damen WC.
Inkl. Lieferung, Montage, Ablängen, Ausklinken,
Bohrungen und aller Befestigungsmittel.
Abrechnung nach eingebauten Längen.
Menge: 1,000 St

**8.5.5.40 Innen-Fensterbank, Holzwerkstoff, 3,01 m, OG**
Fensterbank für innen, aus Holzwerkstoff, Kante
gerundet oder gebrochen, mit Einschubleist oder
Hirnleiste gegen Verzug liefern und einbauen.
Oberfläche vor dem Einbau mit Naturharzölimprägnierung
einlassen,
Befestigung auf Mauerwerk oder Beton.
Holzart: z.B.: Eiche
Breite: bis 30,0 cm,
Dicke: 2,50 cm,
Einzellänge: 3,01 m
Einbauort: OG - Besprechung.
Inkl. Lieferung, Montage, Ablängen, Ausklinken,
Bohrungen und aller Befestigungsmittel.
Abrechnung nach eingebauten Längen.
Menge: 1,000 St

**8.5.5.50 Innen-Fensterbank, Holzwerkstoff, 2,01 m, OG**
Fensterbank für innen, aus Holzwerkstoff, Kante
gerundet oder gebrochen, mit Einschubleist oder
Hirnleiste gegen Verzug liefern und einbauen.
Oberfläche vor dem Einbau mit Naturharzölimprägnierung
einlassen,
Befestigung auf Mauerwerk oder Beton.
Holzart: z.B.: Eiche
Breite: bis 30,0 cm,
Dicke: 2,50 cm,
Einzellänge: 2,01 m
Einbauort: OG - Besprechung, Pausenraum.
Inkl. Lieferung, Montage, Ablängen, Ausklinken,
Bohrungen und aller Befestigungsmittel.
Abrechnung nach eingebauten Längen.
Menge: 2,000 St

**8.5.5.60 Innen-Fensterbank, Holzwerkstoff, 1,135 m, OG**
Fensterbank für innen, aus Holzwerkstoff, Kante
gerundet oder gebrochen, mit Einschubleist oder
Hirnleiste gegen Verzug liefern und einbauen.
Oberfläche vor dem Einbau mit Naturharzölimprägnierung
einlassen,
Befestigung auf Mauerwerk oder Beton.
Holzart: z.B.: Eiche
Breite: bis 30,0 cm,
Dicke: 2,50 cm,
Einzellänge: 1,135 m
Einbauort: OG - Archinv, Damen WC.
Inkl. Lieferung, Montage, Ablängen, Ausklinken,
Bohrungen und aller Befestigungsmittel.
Abrechnung nach eingebauten Längen.
Menge: 2,000 St

**8.5.5.70 Innen-Fensterbank, Holzwerkstoff, 1,01 m, OG**
Fensterbank für innen, aus Holzwerkstoff, Kante
gerundet oder gebrochen, mit Einschubleist oder
Hirnleiste gegen Verzug liefern und einbauen.
Oberfläche vor dem Einbau mit Naturharzölimprägnierung
einlassen,
Befestigung auf Mauerwerk oder Beton.
Holzart: z.B.: Eiche
Breite: bis 30,0 cm,
Dicke: 2,50 cm,
Einzellänge: 1,01 m
Einbauort: OG - Herren WC, Flur, Umkleide, Dusche.
Inkl. Lieferung, Montage, Ablängen, Ausklinken,
Bohrungen und aller Befestigungsmittel.
Abrechnung nach eingebauten Längen.
Menge: 4,000 St

**8.5.5.80 Innen-Fensterbank, Holzwerkstoff, 1,01 m, Notausstieg**
Fensterbank für innen, aus Holzwerkstoff, Kante
gerundet oder gebrochen, mit Einschubleist oder
Hirnleiste gegen Verzug liefern und einbauen.
Oberfläche vor dem Einbau mit Naturharzölimprägnierung
einlassen,
Befestigung auf Mauerwerk oder Beton.
Holzart: z.B.: Eiche
Breite: bis 30,0 cm,
Dicke: 2,50 cm,
Einzellänge: 1,01 m
Einbauort: Notausstieg.
Inkl. Lieferung, Montage, Ablängen, Ausklinken,
Bohrungen und aller Befestigungsmittel.
Abrechnung nach eingebauten Längen.
Menge: 1,000 St

#### Gewerk 8.6 Innenputz

##### Bauteil 8.6.1 Innenputzarbeiten

**8.6.1.10 Verunreinigungen entfernen**
Auf den Untergrund sichtbare Verunreinugungen, wie
Anstrichreste, Mörtelreste, Mörtelgrate, Öl,
Ausblühungen, Staub, Schmutz ect. Trocken entfernen.
Menge: 750,000 m2

**8.6.1.20 Abklebearbieten**
Sämtliche nicht zu verpuzenden Bauteile (Holz, Metall,
Kunststoff ect.) sind mittels Folien/Abklebebänder ect.
zu schützen und nach Arbeitsende wieder rückstandslos
zu entfernen.
Menge: 150,000 m2

**8.6.1.30 Kalk-Zementputz als Wandputz, Q2-abgezogen**
Innenputz auf das neue Mauerwerk (innen, außen)
aufbringen.

Neuen Innenputz als Kalk-Zementputz der MG P II / CS
II nach DIN V 18550 / DIN EN 998-1 herstellen und
einbauen, wasserabweisend, auf Mauerwerk nach DIN 1053,
mind 10 mm dick auftragen, eben und fluchtrecht
verzogen, nach den Ansteifen nachgeschabt.
standzeit: pro mm Putzdicke je 1 Tag
Wandhöhe: 2.50 -3.00 m
Oberfläche: Q2 - abgezogen.
Menge: 750,000 m2

**8.6.1.40 Fenster- und Türleibungen beiputzen**
An- und Beiputzarbeiten an Fenster, Türen, andere
Öffnungen ect. mit Kalk-Zementputz der MG P II / CS II
nach DIN V 18550 / DIN EN 998-1 herstellen und
einbauen, wasserabweisend, auf Mauerwerk nach DIN 1053,
mind 10 mm dick auftragen, eben und fluchtrecht
verzogen, nach den Ansteifen nachgeschabt.
standzeit: pro mm Putzdicke je 1 Tag
Oberfläche: Q2 - abgezogen.
Menge: 20,000 m2

**8.6.1.50 Zulage für Mehrputzdicke an Wänden**
Zulageposition zu den Vorpositionen als Mehrdicke an
Wänden / Decken je 5 mm Putzdicke.
Menge: 20,000 m2

**8.6.1.60 Verputzen von Unterzügen Putzbewehrung, Gewebe**
Einarbeiten des Armierunggewebes bei Materialwechsel
(Beton / KS).
Die Armierung wird in den Innenputz, im oberen Drittel
der Putzlage einbegettet.
Bauteile: Wände / Unterzüge.
Überlappung im Stoßbereich: mind. 10,0 cm.
Überlappung auf benachbarte Bauteile: 20,0 cm.
Verputzen von Unterzügen inkl. aller erforderlichen
Arbeiten.
Menge: 25,000 m2

**8.6.1.70 Verputzen von Stützen**
Einarbeiten des Armierunggewebes bei Materialwechsel
(Beton / KS).
Die Armierung wird in den Innenputz, im oberen Drittel
der Putzlage einbegettet.
Bauteile: Wände / Stützen.
Überlappung im Stoßbereich: mind. 10,0 cm.
Überlappung auf benachbarte Bauteile: 20,0 cm.
Verputzen von Stützen inkl. aller erforderlichen
Arbeiten.
Menge: 10,000 m2

*Hinweis: Die eingebauten Eckschutzschienen sind vor dem*
Die eingebauten Eckschutzschienen sind vor dem
Verputzen von Auftraggeber freizugeben!

**8.6.1.80 Eckschutzschienen liefern und einbauen**
Eckschutzschienen liefern und einabuen.
Lot- und fluchtrecht mit Ansetzmörtel für Putzdicke
von 10,0 mm ansetzen.
Menge: 115,000 Lfdm

**8.6.1.90 Kalkzementputz als Deckenputz, Q2-abgezogen**
Innenputz auf die neue Decke (innen) aufbringen.

Neuen Innenputz als Kalk-Zementputz der MG P II / CS
II nach DIN V 18550 / DIN EN 998-1 herstellen und
einbauen, wasserabweisend, auf Stb-Decke nach DIN 1045,
mind 10 mm dick auftragen, eben und fluchtrecht
verzogen, nach den Ansteifen nachgeschabt.
standzeit: pro mm Putzdicke je 1 Tag
Oberfläche: Q2 - abgezogen.
Menge: 90,000 m2

**8.6.1.100 Putzarmierung, Glasfasergewebe, Innenputz**
Putzarmierung mit Glasfasergewebe zum Überspannen
rissgefärderter Putzgrundflächen an Platenstößen von
Leichtbauplatten, über Instalationsschlitzen, als
Flächenüberspannung und als Putzträger sowie für
Verwahrungen aller Art im Innenbereich.
Aufmaß nach Sichtfläche.
Stoßüberlappung: 100 mm
Produkt: '..........................'
vom Bieter einzutragen

Hersteller: '..........................'
vom Bieter einzutragen
Menge: 100,000 m2

#### Gewerk 8.7 Estrich

##### Bauteil 8.7.1 Estricharbeiten

**8.7.1.10 Untergrund reinigen/vorbereiten**
Untergrund von groben Verschmutzungen wie Bauschutt,
Ölrückstände etc. trocken reinigen und angefallenen
Schmutz beseitigen.
Menge: 245,000 m2

**8.7.1.20 Trittschalldämmschicht mit Randstreifen,EG**
Trittschalldämmschicht mit Randstreifen als Unterlage
für schwimmenden Estrich aus expandierten Polystyrol
(EPS) nach DIN EN 13163 im Erdgeschoss liefern und
einbauen.
Anwendungstyp DES nach DIN 4108-10, sg-
Trittschalldämmung/Wärmedämmung, geringe
Zusammendrückbarkeit.
Bemessungswert der Wärmeleitfähigkeit 0,035W/mK = WLG
035.
Steifigkeitsgruppe 20, in Platten mehrlagig verlegen.
Mit PE-Folie abdecken.
Dämmschichtdicke unter Belastung (dB) 120,0 mm.
Menge: 120,000 m2

**8.7.1.30 Zementestrich als schwimender Estrich, EG**
Zementestrich (CT) nach DIN 18560/DIN EN 13813,
einschichtig, als schwimender Estrich, bewehrt im
Erdgeschoss herstellen und einbauen.
Bewehrung mittels Estrichgitter aus verzinkten Drähten,
Punktgeschweißt, dicke der Bewehrungsstäbe Ø 3,0 mm.
Druckfestigkeitsklasse C20.
Biegezugfestigkeitsklasse F5 nach DIN 18560 /DIN EN
13812.
Estrichnenndicke: 60,0 mm, auf waagerechten Untergrund
zur Aufnahme von Fliesen- /Plattenbelägen im Dünnbett.
Ausführung in Einzelflächen je Raum.
Menge: 83,000 m2

**8.7.1.40 Zementestrich als schwimmender Estrich, EG**
Zementestrich (CT) nach DIN 18560/DIN EN 13813,
einschichtig, als schwimender Estrich, bewehrt im
Erdgeschoss herstellen und einbauen.
Bewehrung mittels Estrichgitter aus verzinkten Drähten,
Punktgeschweißt, dicke der Bewehrungsstäbe Ø 3,0 mm.
Druckfestigkeitsklasse C20.
Biegezugfestigkeitsklasse F5 nach DIN 18560 /DIN EN
13812.
Estrichnenndicke: 60,0 mm, auf waagerechten Untergrund
zur Aufnahme von einem staubbindenden Anstrich.
Ausführung in Einzelflächen je Raum.
Raum: Technik/Heizung
Menge: 16,000 m2

**8.7.1.50 Zementestrich als schwimmender Estrich, EG**
Zementestrich (CT) nach DIN 18560/DIN EN 13813,
einschichtig, als schwimender Estrich, bewehrt im
Erdgeschoss herstellen und einbauen.
Bewehrung mittels Estrichgitter aus verzinkten Drähten,
Punktgeschweißt, dicke der Bewehrungsstäbe Ø 3,0 mm.
Druckfestigkeitsklasse C20.
Biegezugfestigkeitsklasse F5 nach DIN 18560 /DIN EN
13812.
Estrichnenndicke: 60,0 mm, auf waagerechten Untergrund
zur Aufnahme von einem ölfestem Anstrich.
Ausführung in Einzelflächen je Raum.
Raum: ELT/Verteilung.
Menge: 21,000 m2

**8.7.1.60 Trittschalldämmschicht mit Randstreifen,OG**
Trittschalldämmschichtmit Randstreifen als Unterlage
für schwimmenden Estrich aus expandierten Polystyrol
(EPS) nach DIN EN 13163 im Obergeschoss liefern und
einbauen.
Anwendungstyp DES nach DIN 4108-10, sg-
Trittschalldämmung/Wärmedämmung, geringe
Zusammendrückbarkeit.
Bemessungswert der Wärmeleitfähigkeit 0,035W/mK = WLG
035.
Steifigkeitsgruppe 20, in Platten einlagig verlegen.
Mit PE-Folie abdecken.
Dämmschichtdicke unter Belastung (dB) 50,0 mm.
Menge: 125,000 m2

**8.7.1.70 Zementestrich als schwimender Estrich, OG**
Zementestrich (CT) nach DIN 18560/DIN EN 13813,
einschichtig, als schwimender Estrich, bewehrt im
Obergeschoss herstellen und einbauen.
Bewehrung mittels Estrichgitter aus verzinkten Drähten,
Punktgeschweißt, dicke der Bewehrungsstäbe Ø 3,0 mm.
Druckfestigkeitsklasse C20.
Biegezugfestigkeitsklasse F5 nach DIN 18560 /DIN EN
13812.
Estrichnenndicke: 60,0 mm, auf waagerechten Untergrund
zur Aufnahme von Fliesen- /Plattenbelägen im Dünnbett.
Ausführung in Einzelflächen je Raum.
Menge: 125,000 m2

#### Gewerk 8.8 Metallfassade

*Hinweis: Die gesamte Fassadenverkleidung (Metallfassade) ist*
Die gesamte Fassadenverkleidung (Metallfassade) ist
auf den Hersteller RheinZink Aufgebaut.

Alternative Hersteller sind bei gleicher Qualität
zugelassen.

Bei der Wahl des Herstellers ist die Systemwahl über
alle Positionen beizubehalten.

Hersteller: '.....................................'

##### Bauteil 8.8.1 Verlegung RHEINZINK-VAPOWALL

**8.8.1.10 Verlegung RHEINZINK-VAPOWALL**
Rheinzink-Vapowall als diffusionsoffene
Wetterschutzbahn ist auf der bauseits vorhandenen
vollflächigen Unterkonstruktion zu verlegen.

Rollengewicht: 12 kg
Breite: 1,50 m
Überlappung: min. 0,10 m
Länge: 50 m
Rollendurchmesser: ca. 0,25 m
m²/Rolle: 75 m²
Gewicht: 150 g/m²
Reißfestigkeit: Längs > 270 N/5cm
Quer > 220 N/5cm
Wasserdichtheit: Klasse W1 nach EN 13859-2
sd-Wert: 0,02 m
Verarbeitungstemperatur: bis -25 °C
Gebrauchstemperatur: -40 °C bis +80 °C
Brandstoffklasse: E
Menge: 150,000 m2

**8.8.1.20 Mehraufwand für den Anschluss an Durchbrüche**
Mehraufwand für das Anarbeiten der Fassadenverkleidung
an diverse Wanddurchbrüche.
Menge: 5,000 Stck

##### Bauteil 8.8.2 Winkelstehfalz aus Bandmaterial

**8.8.2.10 Metallfassade mit Luftschicht und Dämmung Winkelstehfalz-aus Bandmaterial**
Fassadenkonstruktion aus Titanzink-Scharen liefern und
herstellen/einbauen.
Fassadenkonstruktion aus Titanzink-Scharen z.B.:
RHEINZINK-prePATINA, DIN EN 988, passend zur
Dacheindeckung, herstelle wie folgt:
- Herstellung und Abstimmung von Verlegeplänen, mit
Darstellung von An- und Abschlüssen,
- Ergänzung der bauseitigen Statik durch Nachweise, z.
B.: Nachweis der Windsogverankerung.
- farbige Beschichtung nach Standartfarbkarte des
Herstellers und Abstimmung mit dem AG,
- Zuschnitt gemäß der tatsächlichen Wandflächen,
einschließlich aller schrägen Ecken und Kanten,
- Einbau und sicherung der Wärmedämmung gegen
Abrutschen.
- Herstellung der Unterkonstruktion nach vorgaben des
Herstellers der Titanzink-Scharen.
Bahnenbreite: 520,0 mm
Gebäudehöhe: kleiner 20,0m
Windzone: WZ4

Material: Titan-Zinkblech, passend zur Dacheindeckung.
Blechdicke: 0,8 mm
Dämmung: 10,0 cm, WLG 035
Luftschicht: ca. 4,0 cm
Unterkonstruktion: nach vorgaben des Herstellers der
Fassadenbekleidung.
Menge: 150,000 m2

**8.8.2.20 Mehraufwand für Pass -/ Sonderschar**
Bei Falzrichtungswechsel innerhalb der Fläche oder bei
Nichtübereinstimmung von Gebäudemass und / oder
erforderlichen Hauptachsmaßen, Werkstoff wie vor
Menge: 10,000 m

**8.8.2.30 Mehraufwand für schrägverlaufende Geometrien**
Menge: 5,000 m

**8.8.2.40 Mehraufwand für das Einbinden von Gerüstankern**
Mehraufwand für das Einbinden von Gerüstankern in die
Metallfassade.
Menge: 15,000 Stck

##### Bauteil 8.8.3 Quernaht mit einfachen Querfalz

**8.8.3.10 Fassadenquerstoß mit einfachem Querfalz**
Die Schare sind mit jeweils einer Rückkantung zu
versehen und ineinander einzuhängen.
Menge: 50,000 m

**8.8.3.20 Scharabschluss Fassade - stehend rund**
Aufkantung der Schar an der Fasadenbekleidung.
Menge: 50,000 m

**8.8.3.30 Mehraufwand für schrägverlaufende Geometrien**
Mehraufwand für schrägverlaufende Geometrien an der
Fassade.
Menge: 5,000 m

##### Bauteil 8.8.4 Fußpunkt / Fußpunktausbildung

**8.8.4.10 Fußstreifen**
Hergestellt aus RHEINZINK-prePATINA, DIN EN 988,
Titanzink nach QUALITY ZINC-Kriterienkatalog, TÜV
Rheinland Group, ökologisches Bauprodukt -
Umweltproduktdeklaration gemäß ISO 14025 Typ III (IBU).

Oberflächenqualität: RHEINZINK-prePATINA blaugrau

Die erforderlichen Fußstreifen sind zu liefern, und
fachgerecht an der Unterkonstruktion zu montieren.

Nenngröße: 150 mm
Metalldicke: 0,80 mm
Abkantungen: 4 St
Fixlänge: 3000 mm

Die Fußstreifen sind 20 mm zu überlappen.
Menge: 50,000 m

**8.8.4.20 RHEINZINK-Lochstreifen**
Hergestellt aus RHEINZINK-prePATINA, DIN EN 988,
Titanzink nach QUALITY ZINC-Kriterienkatalog, TÜV
Rheinland Group, ökologisches Bauprodukt -
Umweltproduktdeklaration gemäß ISO 14025 Typ III (IBU).

Oberflächenqualität: RHEINZINK-prePATINA blaugrau

Die erforderlichen Lochstreifen sind zu liefern, und
fachgerecht zu montieren.

Ausführung: 46% freie Öffnung
Nenngröße: 150 mm
Metalldicke: 1,00 mm
Abkantungen: 3 St
Standardlänge: 2000 mm

Die Lochstreifen sind auf Stoß zu verlegen.
Menge: 50,000 m

**8.8.4.30 RHEINZINK®- Einschubtasche mit Sichtschenkel - dauerelastisch**
Hergestellt aus RHEINZINK-prePATINA, DIN EN 988,
Titanzink nach QUALITY ZINC-Kriterienkatalog, TÜV
Rheinland Group, ökologisches Bauprodukt -
Umweltproduktdeklaration gemäß ISO 14025 Typ III (IBU).

Oberflächenqualität: RHEINZINK-prePATINA blaugrau

Nenngröße: 200 mm
Metalldicke: 0,80 mm
Abkantungen: 6
Standardlänge: 3000 mm

Die Einschubtaschen sind zu liefern, fachgerecht an
der Unterkonstruktion zu montieren und mit Illmod-Band
Typ 600 20/2 abzudichten.
Menge: 50,000 m

**8.8.4.40 Scharabschluss Fassade - stehend rund**
Aufkantung der Schar an der Fasadenbekleidung.
Menge: 50,000 m

##### Bauteil 8.8.5 Außenecke /-n

**8.8.5.10 Abdeckkappe - vertikale Verlegung**
Hergestellt aus RHEINZINK-prePATINA, DIN EN 988,
Titanzink nach QUALITY ZINC-Kriterienkatalog, TÜV
Rheinland Group, ökologisches Bauprodukt -
Umweltproduktdeklaration gemäß ISO 14025 Typ III (IBU).

Oberflächenqualität: RHEINZINK-prePATINA blaugrau

Die erforderlichen Abdeckkappen sind zu liefern, mit
den Unterfalzen zu verfalzen und im Stoßbereich 50 mm
zu überlappen.

Nenngröße: 60 mm
Metalldicke: 0,70 mm
Abkantungen: 5 St
Standardlänge: 2000 mm
Menge: 50,000 m

**8.8.5.20 Mehraufwand für Sonderschare**
Mehraufwand für Sonderschare mit zwei Unterfalzen und
Eckkantung. Der obere und untere Falzabschluss ist
einzukalkulieren.
Menge: 5,000 m

##### Bauteil 8.8.6 Oberer Fassadenanschluss

**8.8.6.10 Oberer Scharabschluss**
Der Scharabschluss ist am oberen Ende einschließlich
Vorkantung als stehend-gerader Abschluss auszubilden.
Menge: 60,000 m

##### Bauteil 8.8.7 Durchbrüche / Fenstereinbindung ohne Sonnenschutz

**8.8.7.10 Haftstreifen - aus verzinktem Stahl**
Nenngröße: 250 mm
Metalldicke: 1,00 mm
Abkantungen: 1 St
Standardlänge: 2000 mm

Die Haftstreifen sind fluchtgerecht zu montieren.
Menge: 50,000 m

**8.8.7.20 Fensterlaibungsprofil**
Hergestellt aus RHEINZINK-prePATINA, DIN EN 988,
Titanzink nach QUALITY ZINC-Kriterienkatalog, TÜV
Rheinland Group, ökologisches Bauprodukt -
Umweltproduktdeklaration gemäß ISO 14025 Typ III (IBU).

Oberflächenqualität: RHEINZINK-prePATINA blaugrau

Nenngröße: 300 mm
Metalldicke: 0,80 mm
Abkantungen: 3 St

Die Fensterleibungsprofile sind zu liefern,
sturzseitig abzukanten und mit der Fassadenschar zu
verfalzen. Des weiteren sind die
Fensterleibungsprofile am unteren Abschluss mit einem
einfachen Umschlag zu versehen und in die
Einschubtaschen einzustecken.
Menge: 42,000 m

**8.8.7.30 Fußstreifen**
Hergestellt aus RHEINZINK-prePATINA, DIN EN 988,
Titanzink nach QUALITY ZINC-Kriterienkatalog, TÜV
Rheinland Group, ökologisches Bauprodukt -
Umweltproduktdeklaration gemäß ISO 14025 Typ III (IBU).

Oberflächenqualität: RHEINZINK-prePATINA blaugrau

Die erforderlichen Fußstreifen sind zu liefern, und
fachgerecht an der Unterkonstruktion zu montieren.

Nenngröße: 150 mm
Metalldicke: 0,80 mm
Abkantungen: 4 St
Fixlänge: 3000 mm

Die Fußstreifen sind 20 mm zu überlappen.
Menge: 50,000 m

**8.8.7.40 RHEINZINK-Lochstreifen**
Hergestellt aus RHEINZINK-prePATINA, DIN EN 988,
Titanzink nach QUALITY ZINC-Kriterienkatalog, TÜV
Rheinland Group, ökologisches Bauprodukt -
Umweltproduktdeklaration gemäß ISO 14025 Typ III (IBU).

Oberflächenqualität: RHEINZINK-prePATINA blaugrau

Die erforderlichen Lochstreifen sind zu liefern, und
fachgerecht zu montieren.

Ausführung: 46% freie Öffnung
Nenngröße: 100 mm
Metalldicke: 1,00 mm
Abkantungen: 3 St
Standardlänge: 2000 mm

Die Lochstreifen sind auf Stoß zu verlegen.
Menge: 50,000 m

**8.8.7.50 RHEINZINK®- Einschubtasche mit Sichtschenkel - dauerelastisch**
Hergestellt aus RHEINZINK-prePATINA, DIN EN 988,
Titanzink nach QUALITY ZINC-Kriterienkatalog, TÜV
Rheinland Group, ökologisches Bauprodukt -
Umweltproduktdeklaration gemäß ISO 14025 Typ III (IBU).

Oberflächenqualität: RHEINZINK-prePATINA blaugrau

Nenngröße: 200 mm
Metalldicke: 0,80 mm
Abkantungen: 6 St
Standardlänge: 3000 mm

Die Einschubtaschen sind zu liefern, fachgerecht an
der Unterkonstruktion zu montieren und mit Illmod-Band
Typ 600 20/2 abzudichten.
Menge: 50,000 m

**8.8.7.60 Ecken / Gehrungen**
Herstellen von Ecken / Gehrungen.
Menge: 8,000 Stck

**8.8.7.70 Scharabschluss Fassade - stehend rund**
Aufkantung der Schar an der Fasadenbekleidung.
Menge: 50,000 m

##### Bauteil 8.8.8 Seitlicher Wandanschluss an Fassade

**8.8.8.10 Haftstreifen für Unterfalz, dauerelastisch**
Hergestellt aus RHEINZINK-prePATINA, DIN EN 988,
Titanzink nach QUALITY ZINC-Kriterienkatalog, TÜV
Rheinland Group, ökologisches Bauprodukt -
Umweltproduktdeklaration gemäß ISO 14025 Typ III (IBU).

Oberflächenqualität: RHEINZINK-prePATINA blaugrau

Nenngröße: 167 mm
Metalldicke: 0,80 mm
Abkantungen: 3 St
Standardlänge: 3000 mm

Die Haftstreifen sind zu liefern, fachgerecht an der
Unterkonstruktion zu montieren, zu verfalzen und mit
Illmod-Band Typ 600 20/2 abzudichten.
Menge: 50,000 m

#### Gewerk 8.9 Malerarbeiten

##### Bauteil 8.9.1 Malerarbeiten (innen)

**8.9.1.10 Untergrund vorbereiten, reinigen**
Untergrund als Vorbereitung für die Malerarbeiten, von
Staub und losen Verschmutzungen befreien.
Untergrund: Mauerwerk, verputzt.
Innen- und Außenwand im EG und OG.
Inkl. aller erforderlichen Materialien, und aller
Leibungen
Innen- und Außenwand im EG und OG.
Menge: 615,000 m2

**8.9.1.20 Treppenuntersicht vorbereiten, reinigen**
Untersicht von Podest- und Treppenflächen von Staub
und losen verschmutzungen befreien, als Vorbereitung
für Malerarbeiten.
Untergrund: Mauerwerk, verputzt.
Innen- und Außenwand im EG und OG.
Inkl. aller erforderlichen Materialien.
Menge: 15,000 m2

**8.9.1.30 Boden abdecken, PE-Folie**
Alle Böden mit PE-Folie gegen Verschmutzung währen der
Malerarbeiten vollflächig abdecken und gegen
Verrutschen verkleben/sichern.
Inkl. verlegen, abkleben/sichern, nach Abschluss der
Arbeiten Entfernen der Folie und aller erforderlichen
Materialien.
Menge: 245,000 m2

**8.9.1.40 Grundierung, mineralischer Untergrund**
Grundierung zur Verbesserung der Haftung von
Anstrichen auf mineralischen Untergrund.
Untergrund: Mauerwerk, verputzt.
Innen- und Außenwand im EG und OG.
Inkl. aller erforderlichen Materialien, und aller
Leibungen
Innen- und Außenwand im EG und OG
Menge: 615,000 m2

**8.9.1.50 Beschichtung der Wandflächen mit Silikatfarbe**
Erstbeschichtung auf Putzfächen im Innenbereich mit
Silikatfarbe als 2-komponenten System, bestehend aus
einer Grund-, Zwischen- und Schlussbeschichtung.
Untergrund: Kalk-Zement Putz
Kontrastverhältnis/Deckvermögen : Klasse1
Glanz: stumpfmatt
Nassabriebbeständigkeit: Klasse 2
Farbton: nach Wahl des AG
Untergrund: Mauerwerk, verputzt.
Bauteil: alle Wandflächen inkl. aller Leibungen
Innen- und Außenwand im EG und OG.
Inkl. aller erforderlichen Materialien.
Menge: 560,000 m2

**8.9.1.60 Beschichtung mit Dispersionsfarbe, Nassraum/WC**
Erstbeschichtung auf Putzfächen in Nass- und WC-Räumen
im Innenbereich mit fungi- und bakterizidem
Zusatzstoff für Kunsstoff-Dispersionsfarbe bestehend
aus einer Grund und Schlussbeschichtung.
Untergrund: Kalk-Zement Putz
Kontrastverhältnis/Deckvermögen : Klasse1, deckend
Glanz: stumpfmatt
Nassabriebbeständigkeit: Klasse 2
Farbton: nach Wahl des AG
Untergrund: Mauerwerk, verputzt.
Bauteil: alle Wandflächen inkl. aller Leibungen in
Nass- und WC-Räumen.
Innen- und Außenwand im EG und OG.
Inkl. aller erforderlichen Materialien.
Menge: 70,000 m2

**8.9.1.70 Beschichtung der Deckenflächen mit Silikatfarbe**
Erstbeschichtung auf Putzfächen im Innenbereich mit
Silikatfarbe als 2-komponenten System, bestehend aus
einer Grund-, Zwischen- und Schlussbeschichtung.
Untergrund: Kalk-Zement Putz
Kontrastverhältnis/Deckvermögen : Klasse1
Glanz: stumpfmatt
Nassabriebbeständigkeit: Klasse 2
Farbton: nach Wahl des AG
Untergrund: Stb.-Decke, verputzt.
Bauteil: Stb.-Decke.
Inkl. aller erforderlichen Materialien.
Menge: 90,000 m2

##### Bauteil 8.9.2 Malerarbeiten (außen) / WDVS

**8.9.2.10 WDVS mit Mineralwolle 100 mm, mit Oberputz**
Wärmedämm-Verbundsystem (WDVS) aus Mineralfaser-
Dämmplatte, geklebt, ggf. zusätzlich mit Dübeln
befesteigt mit mineralischen Oberputz.
Glasfasergewebein mineralischen Armierungputz
einarbeiten und Oberfläche planspachteln.
Einbuort: Kragplatte-Leitstand, unterseitig.
Dämmplatten: Mineralwolleplatten, MW.
Rohdichte: 150 kg/m³.
WLG 035, d= 100,0 mm.
Bauteil: Stb-Decke/Kragplatte üb. Erdgeschoss.
Oberputz: Mineralischer Oberputz, abgerieben, Körnung
3,0 mm,
Farbe: Hell-, bis Mittelton
Produkt: '..........................'
vom Bieter einzutragen

Hersteller: '..........................'
vom Bieter einzutragen
Menge: 10,000 m2

#### Gewerk 8.10 Innentüren

##### Bauteil 8.10.1 Innentüren / Rauchschutztüren

**8.10.1.10 Türelement T30 - RS**
Brand-/Rauchschutzelement, T30 - RS mit 2-teiliger
Stahlumfassungszarge zum Einbau in Mauerwerkswand
liefern und einbauen.
Oberfläche Türblatt: HPL 0,8 mm, unifarben
Farbe: nach Wahl des AG
Oberfläche Zarge: verzinkt und grundiert, ohne
Bodeneinstand, unifarben,
Farbe: nach Wahl des AG
Türblatt gefalzt mit verdecktem 3-seitigen Hellholz-
Einleimer, mit Schlossfräsung 65 mm Dorn, mit
absenkbarer Bodendichtung und Obertürschließer.
Alle Beschläge Edelstahl matt.
Produkt: '..........................'
vom Bieter einzutragen

Hersteller: '..........................'
vom Bieter einzutragen

Rohbaumasse: 1.01 x 2.135 m
Wandstärke 17.5 cm
Einabauort: EG - Innentür zwischen Technik/Heizung und
Kassenraum.
Menge: 1,000 St

**8.10.1.20 Türelement T30 - RS**
Brand-/Rauchschutzelement, T30 - RS mit 2-teiliger
Stahlumfassungszarge zum Einbau in Mauerwerkswand
liefern und einbauen.
Oberfläche Türblatt: HPL 0,8 mm, unifarben
Farbe: nach Wahl des AG
Oberfläche Zarge: verzinkt und grundiert, ohne
Bodeneinstand, unifarben,
Farbe: nach Wahl des AG
Türblatt gefalzt mit verdecktem 3-seitigen Hellholz-
Einleimer, mit Schlossfräsung 65 mm Dorn, mit
absenkbarer Bodendichtung und Obertürschließer.
Alle Beschläge Edelstahl matt
Produkt: '..........................'
vom Bieter einzutragen

Hersteller: '..........................'
vom Bieter einzutragen

Rohbaumasse: 1.01 x 2.135 m
Wandstärke 17.5 cm
Einabauort: EG - Innentür zwischen Werkstatt und Flur.
Menge: 1,000 St

**8.10.1.30 Türelement T30 - RS**
Brand-/Rauchschutzelement, T30 - RS mit 2-teiliger
Stahlumfassungszarge zum Einbau in Mauerwerkswand
liefern und einbauen.
Oberfläche Türblatt: HPL 0,8 mm, unifarben
Farbe: nach Wahl des AG
Oberfläche Zarge: verzinkt und grundiert, ohne
Bodeneinstand, unifarben,
Farbe: nach Wahl des AG
Türblatt gefalzt mit verdecktem 3-seitigen Hellholze-
Einleimer, mit Schlossfräsung 65 mm Dorn, mit
absenkbarer Bodendichtung und Obertürschließer.
Alle Beschläge Edelstahl matt.
Produkt: '..........................'
vom Bieter einzutragen

Hersteller: '..........................'
vom Bieter einzutragen

Rohbaumasse: 1.01 x 2.135 m
Wandstärke 17.5 cm
Einabauort:
- EG - Innentür zwischen Flur und ELT/Verteilung.
Menge: 1,000 St

**8.10.1.40 FS-Garnituren**
Türdrückergarnitur, FS-Ausführung, passend zur Tür der
Pos. 08.10.01.0010 - 08.10.01.0030 liefern und einbauen.
Türdrucker mit Rosetten - festdrehbar gelagert.
Konstruktion besonders geeignet für hohe Beanspruchung
an Objekttüren.
Feuerbeständigkeit nach DIN 18273 einschließlich
Übereinstimmungszertifikat MPA Dortmund.
Drückerrosetten in Stahl-Kunststoff-Verbundtechnik,
Drücker- und Schlüsselrosetten mit Stütznocken zum
garantiert verschiebefreiem Sitz an den Türen,
Verschraubung M5 mit Edelstahlschrauben, unsichtbare
Befestigung durch Rosettenabdeckungen,
Rosettendurchmesser 55,0 mm,
7,0 mm hoch, 1,0 mm Kantenradius,
PZ gelocht.
Drückerverbindung mit fest montierten 9,0 mm
Stabilstift.
Inkl. Schließzylinder mit 3 Schlüsseln.
Produkt: '..........................'
vom Bieter einzutragen

Hersteller: '..........................'
vom Bieter einzutragen
Menge: 3,000 St

**8.10.1.50 Stahlzarge - EG**
2-teilige Stahlumfassungszarge zum Einbau in
Mauerwerkswand für gefälzte Türblätter liefern und
fachgerecht gemäß Herstellervorschrift einbauen.
Inkl. aller erforderlichen Nebenleistungen.
Stahlzarge vorgerichtet für VX-Band.
DIN L/R
Oberfläche Zarge: verzinkt und grundiert, unifarben,
Farbe: nach Wahl des AG
Produkt: '..........................'
vom Bieter einzutragen

Hersteller: '..........................'
vom Bieter einzutragen

Rohbaumasse: 1.01 x 2.135 m
Wandstärke 17.5 cm
Einabauort:
- EG - Innentür zwischen Lager und Werkstatt,
- EG - Innentür zwischen Kassenraum und Flur.
Menge: 2,000 St

**8.10.1.60 Türblatt - EG**
Tütblatt, Röhrenspan zum Einbau in Stahlzarge liefern
und einbauen.
Oberfläche Türblatt: HPL 0,8 mm, unifarben,
Türblattstärke: 40 mm
Farbe: nach Wahl des AG
Türblatt gefalzt mit verdecktem 3-seitigen Hellholz-
Einleimer, mit Schlossfräsung 55 mm Dorn, Stulp 20 mm
mit 2 Stück Bandbohrungen sowie VC Bändern.
PZ-Einsteckschloss mit Edelstahlstulp für bauseitigen
Profilzylinder.
Türblattkanten eckig ohne Drücker.
Alle Beschläge Edelstahl matt.
Produkt: '..........................'
vom Bieter einzutragen

Hersteller: '..........................'
vom Bieter einzutragen

Rohbaumasse: 1.01 x 2.135 m
Menge: 2,000 St

**8.10.1.70 Drückergarnitur - EG**
Türdrückergarnitur als Objektbeschlag.
Türdrücker mit Rosetten - festdrehbar gelagert in
teflonbeschichteten Metall-Lagerbuchsen mit
Toleranzausgleichsfunktion für wartungsfreie
nachhaltige Dauerleistung.
Konstruktion besonders geeignet für hohe Beanspruchung
an Objekttüren.
Drückerrosetten in Stahl-Kunststoff-Verbundtechnik,
Drücker- und Schlüsselrosetten mit Stütznocken zum
garantiert verschiebfreiem Sitz an den Türen,
Verschraubung M5 mit Edelstahlschrauben, unsichtbare
Befestigung durch Rosettenabdeckungen,
Rosettendurchmesser 55,0 mm,
7,0 mm hoch, 1,0 mm Kantenradius,
PZ gelocht.
Drückerverbindung mit fest montierten 8,0 mm
Stabilstift.
Edelstahl matt.
Inkl. Schließzylinder mit 3 Schlüsseln.
Produkt: '..........................'
vom Bieter einzutragen

Hersteller: '..........................'
vom Bieter einzutragen
Menge: 2,000 St

**8.10.1.80 Stahlzarge - OG**
2-teilige Stahlumfassungszarge zum Einbau in
Mauerwerkswand für gefälzte Türblätter liefern und
fachgerecht gemäß Herstellervorschrift einbauen.
Inkl. aller erforderlichen Nebenleistungen.
Stahlzarge vorgerichtet für VX-Band.
DIN L/R
Oberfläche Zarge: verzinkt und grundiert, unifarben,
Farbe: nach Wahl des AG
Produkt: '..........................'
vom Bieter einzutragen

Hersteller: '..........................'
vom Bieter einzutragen

Rohbaumasse: 1.01 x 2.135 m
Wandstärke 17.5 cm
Einabauort:
- OG - Innentür zwischen Leitstand und Flur,
- OG - Innentür zwischen Besprechung und Flur,
- OG - Innentür zwischen Archiv und Flur.
Menge: 3,000 St

**8.10.1.90 Stahlzarge - OG**
2-teilige Stahlumfassungszarge zum Einbau in
Mauerwerkswand für gefälzte Türblätter liefern und
fachgerecht gemäß Herstellervorschrift einbauen.
Inkl. aller erforderlichen Nebenleistungen.
Stahlzarge vorgerichtet für VX-Band.
DIN L/R
Oberfläche Zarge: verzinkt und grundiert, unifarben,
Farbe: nach Wahl des AG
Produkt: '..........................'
vom Bieter einzutragen

Hersteller: '..........................'
vom Bieter einzutragen

Rohbaumasse: 0.885 x 2.135 m
Wandstärke 17.5 cm
Einabauort:
- OG - Innentür zwischen Umkleide und Flur.
Menge: 1,000 St

**8.10.1.100 Stahlzarge - OG**
2-teilige Stahlumfassungszarge zum Einbau in
Mauerwerkswand für gefälzte Türblätter liefern und
fachgerecht gemäß Herstellervorschrift einbauen.
Inkl. aller erforderlichen Nebenleistungen.
Stahlzarge vorgerichtet für VX-Band.
DIN L/R
Oberfläche Zarge: verzinkt und grundiert, unifarben,
Farbe: nach Wahl des AG
Produkt: '..........................'
vom Bieter einzutragen

Hersteller: '..........................'
vom Bieter einzutragen

Rohbaumasse: 1.01 x 2.135 m
Wandstärke 11.5 cm
Einabauort:
- OG - Innentür zwischen Pausenraum und Flur.
Menge: 1,000 St

**8.10.1.110 Stahlzarge - OG**
2-teilige Stahlumfassungszarge zum Einbau in
Mauerwerkswand für gefälzte Türblätter liefern und
fachgerecht gemäß Herstellervorschrift einbauen.
Inkl. aller erforderlichen Nebenleistungen.
Stahlzarge vorgerichtet für VX-Band.
DIN L/R
Oberfläche Zarge: verzinkt und grundiert, unifarben,
Farbe: nach Wahl des AG
Produkt: '..........................'
vom Bieter einzutragen

Hersteller: '..........................'
vom Bieter einzutragen

Rohbaumasse: 0.885 x 2.135 m
Wandstärke 11.5 cm
Einabauort:
- OG - Innentür zwischen WC Damen und Flur,
- OG - Innentür zwischen WC Herren und Flur,
- OG - Innentür zwischen Dusche und Umkleide.
Menge: 3,000 St

**8.10.1.120 Türblatt - OG**
Tütblatt, Röhrenspan zum Einbau in Stahlzarge liefern
und einbauen.
Oberfläche Türblatt: HPL 0,8 mm, unifarben,
Türblattstärke: 40 mm
Farbe: nach Wahl des AG
Türblatt gefalzt mit verdecktem 3-seitigen Hellholz-
Einleimer, mit Schlossfräsung 55 mm Dorn, Stulp 20 mm
mit 2 Stück Bandbohrungen sowie VC Bändern.
PZ-Einsteckschloss mit Edelstahlstulp für bauseitigen
Profilzylinder.
Türblattkanten eckig ohne Drücker.
Alle Beschläge Edelstahl matt.
Produkt: '..........................'
vom Bieter einzutragen

Hersteller: '..........................'
vom Bieter einzutragen

Rohbaumasse: 1.01 x 2.135 m
Menge: 4,000 St

**8.10.1.130 Türblatt - OG**
Tütblatt, Röhrenspan zum Einbau in Stahlzarge liefern
und einbauen.
Oberfläche Türblatt: HPL 0,8 mm, unifarben,
Türblattstärke: 40 mm
Farbe: nach Wahl des AG
Türblatt gefalzt mit verdecktem 3-seitigen
Hellholzenleimer, mit Schlossfräsung 55 mm Dorn, Stulp
20 mm mit 2 Stück Bandbohrungen sowie VC Bändern.
PZ-Einsteckschloss mit Edelstahlstulp für bauseitigen
Profilzylinder.
Türblattkanten eckig ohne Drücker.
Alle Beschläge Edelstahl matt.
Produkt: '..........................'
vom Bieter einzutragen

Hersteller: '..........................'
vom Bieter einzutragen

Rohbaumasse: 0.885 x 2.135 m
Menge: 4,000 St

**8.10.1.140 Drückergarnitur - OG**
Türdrückergarnitur als Objektbeschlag.
Türdrücker mit Rosetten - festdrehbar gelagert in
teflonbeschichteten Metall-Lagerbuchsen mit
Toleranzausgleichsfunktion für wartungsfreie
nachhaltige Dauerleistung.
Konstruktion besonders geeignet für hohe Beanspruchung
an Objekttüren.
Drückerrosetten in Stahl-Kunststoff-Verbundtechnik,
Drücker- und Schlüsselrosetten mit Stütznocken zum
garantiert verschiebfreiem Sitz an den Türen,
Verschraubung M5 mit Edelstahlschrauben, unsichtbare
Befestigung durch Rosettenabdeckungen,
Rosettendurchmesser 55,0 mm,
7,0 mm hoch, 1,0 mm Kantenradius,
PZ gelocht.
Drückerverbindung mit fest montierten 8,0 mm
Stabilstift.
Edelstahl matt.
Inkl. Schließzylinder mit 3 Schlüsseln.
Produkt: '..........................'
vom Bieter einzutragen

Hersteller: '..........................'
vom Bieter einzutragen
Menge: 8,000 St

#### Gewerk 8.11 Fliesenarbeiten

*Hinweis: Alle Wand- und Bodenbeläge sind vorab zu bemustern und*
Alle Wand- und Bodenbeläge sind vorab zu bemustern und
mit dem AG abzustimmen!

##### Bauteil 8.11.1 Fliesenarbeiten (Wand)

**8.11.1.10 Randstreifen entfernen**
Randstreifen und Überstände aus Abdichtungs- oder
Dämmmaterial entfernen.
Inkl. Entsorgung und Deponiegebühr.
Menge: 65,000 m

**8.11.1.20 Untergrund vorbereiten, reinigen**
Reinigung des Untergrundes der Wand- und Bodenflächen
von groben anhaftenden und aufliegenden
Verschmutzungen, einschließlich Entsorgung des
anfallenden Bauschutts.
Der Untergrund der Wand- Bodenflächen ist in einen
verlegereifen Zustand zu bringen.
Eventuell erforderliche Grundierungen oder
Spachtelungen werden nicht gesondert vergütet.
Untergrund: Mauerwerk-verputzt, Fussboden-Estrich.
Bauteil: alle Wandflächen inkl. aller Leibungen,
Fussboden in den jeweiligen Räumen.
Innen- und Außenwand, Fussboden im EG und OG.
Inkl. aller erforderlichen Materialien.
Menge: 175,000 m2

**8.11.1.30 Gitterritzprüfung, Fliesenuntergrund**
Gitterritzprüfung für Untergrund von nachfolgenden
Fliesenarbeiten.
Untergrund: Mauerwerk-verputzt, Fussboden-Estrich.
Bauteil: alle Wandflächen inkl. aller Leibungen,
Fussboden in den jeweiligen Räumen.
Innen- und Außenwand, Fussboden im EG und OG.
Inkl. aller erforderlichen Materialien.
Menge: 175,000 m2

**8.11.1.40 Feuchtigkeitsprüfung, Untergrung, Fussboden**
Prüfung des Feuchtigkeitsgehaltes des Verlege-
Untergrundes mittels CM-Methode, inkl. genauen
Protokolierens von Messstellen und Messergebnissen,
für nachfolgenden Fliesenbelag.
Untergrund: Fussboden-Estrich.
Bauteil: Fussboden in den jeweiligen Räumen.
Fussboden im EG und OG.
Inkl. aller erforderlichen Materialien.
Menge: 4,000 St

**8.11.1.50 Untergrund feinspachteln, Wandfliesen**
Untergrund für Wandfliesen zur Verlegung im Dünnbett
durch Auftrag einer Feinspachtelmasse ausgleichen.
Dicke: bis 3,0 mm.
Untergrund: Mauerwerk - verputzt,
Bauteil: alle Wandflächen inkl. aller Leibungen in den
jeweiligen Räumen.
Innen- und Außenwand im EG und OG.
Inkl. aller erforderlichen Materialien.
Menge: 135,000 m2

**8.11.1.60 Untergrung feinspachteln, Bodenfliesen**
Untergrund für Bodenfliesen zur Verlegung im Dünnbett
durch Auftrag einer Feinspachtelmasse ausgleichen.
Dicke: bis 5,0 mm.
Untergrund: Fussboden-Estrich.
Bauteil: Fussboden in den jeweiligen Räumen.
Fussboden im EG und OG.
Inkl. aller erforderlichen Materialien.
Menge: 40,000 m2

**8.11.1.70 Wandfliesen verlegen**
Wandbekleidung aus keramischen Fliesen verlegen, in
Innenräumen auf verlegefertigen Untergrung im Dümmbett
mit hydraulisch erhärtendem Dünnbettmörtel.
Passendes Deckorband verlegen.
Inkl. Liferung der Fliesen nach Wahl des AG.
Format: nach Wahl des AG, bis 20,0 x 40,0 cm
Fliesenart: glasierte Steinzeugfliese
Wandhöhe: ca. 2,20 m
Untergrund: Mauerwerk, verlegefertig.
Bauteil: alle Wandflächen inkl. aller Leibungen, in
den jeweiligen Räumen.
Innen- und Außenwand, im EG und OG.
Inkl. aller nötigen Schnitte, Ausschnitte, Bohrungen,
Verfugung und aller erforderlichen Materialien.
Menge: 135,000 m2

**8.11.1.80 Bodenfliesen verlegen**
Bodenbelag aus keramischen Fliesen verlegen, in
Innenräumen auf verlegefertigen Untergrung im Dümmbett
mit hydraulisch erhärtendem Dünnbettmörtel.
Inkl. Liferung der Fliesen nach Wahl des AG.
Format: nach Wahl des AG, bis 30,0 x 60,0 cm
Fliesenart: glasierte Steinzeugfliese
Beanspruchungsklasse III
Rutschhemend R 11
Untergrund: Estrich, verlegefertig.
Bauteil: alle Fußböden in den jeweiligen Räumen.
Fussboden im EG und OG.
Inkl. aller nötigen Schnitte, Ausschnitte, Bohrungen,
Verfugung und aller erforderlichen Materialien.
Menge: 40,000 m2

**8.11.1.90 Sockelleiste/-fliesen verlegen**
Keramische Sockelleist/-fliesen aus Bodenfliesen,
passend zu dem in der Vorposition beschriebenen
Bodenbelag,liefern und im Dünnbett verlegen.
Untergrund: Mauerwerk, verputzt, verlegefertig.
Höhe: 60,0 mm
Farbe: nach Wahl des AG
Inkl. aller nötigen Schnitte, Ausschnitte, Bohrungen,
Verfugung und aller erforderlichen Materialien.
Menge: 65,000 m

**8.11.1.100 Fugenverschluss, innen, aus Silikon**
Fugenverschluss in Innenräumen, an allen horizontalen
und vertikalen Wand- und Bodenanschlüssen, sowie an
Türbekleidungen, einschließlich Vorreinigung und
Hinterfüllung der Fugen.
Fugenbreite: 6,0-8,0 mm i.M.
Fugenfarbe: nach Wahl des AG
Fugendichttmasse: Silikon
Inkl. aller erforderlichen Materialien.
Menge: 150,000 m

**8.11.1.110 Eckschutzwinkel/Eckschutzschiene**
Eckschutzwinkel/Eckschutzschiene aus Edelstahl, an
horizontalen und vertikalen Kanten verlegen/einbauen.
Eckschutzwinkel/Eckschutzschiene aus Edelstahl liefern
und verlegen/einbauen.
Höhe: ensprechend der Fliesenstärke.
Eckausbildung mit entsprechenden Systemecken.
Inkl. alle nötigen Vorarbeiten, Ablängen, und alle
nötigen Materialien.
Menge: 100,000 m

#### Gewerk 8.12 Bodenbeläge

*Hinweis: Alle Bodenbeläge sind vorab zu bemustern und mit dem*
Alle Bodenbeläge sind vorab zu bemustern und mit dem
AG abzustimmen!

##### Bauteil 8.12.1 Feinsteinzeug

**8.12.1.10 Randstreifen entfernen**
Randstreifen und Überstände aus Abdichtungs- oder
Dämmmaterial entfernen.
Inkl. Entsorgung und Deponiegebühr.
Menge: 55,000 m

**8.12.1.20 Bodenbelag-Feinsteinzeug verlegen**
Bodenbelag aus keramischen Feinsteinzeug, unglasiert,
beständig gegen Frost und chemische Belastung, als
Gewerbe oder Industrieböden auf verlegefertigen
Zementestrich mit hydraulisch erhärtendem
Dünnbettmörtel nach Angaben des AG liefern und
verlegen.
Format: nach Wahl des AG, bis 30,0 x 60,0 cm,
Verlegebild: Halbverband,
Rutschhemmung: R 11
Druckfestigkeit: 304 N/mm²
Biegezugfestigkeit: 35,4 N/mm²
Verschleißwiderstand: 112 m m²
Inkl. aller nötigen Schnitte, Ausschnitte, Bohrungen,
Verfugung und aller erforderlichen Materialien.
Produkt: '..........................'
vom Bieter einzutragen

Hersteller: '..........................'
vom Bieter einzutragen
Menge: 45,000 m2

**8.12.1.30 Sockelleiste/-fliesen, Feinsteinzeug verlegen**
Keramische Sockelleist/-fliesen aus Feinsteinzeug,
unglasiert, passend zu in der Vorposition
beschriebenen Bodenbelag, liefern und im Dünnbett
verlegen.
Höhe: 60,0 mm
Inkl. aller nötigen Schnitte, Ausschnitte, Bohrungen,
Verfugung und aller erforderlichen Materialien.
Produkt: '..........................'
vom Bieter einzutragen

Hersteller: '..........................'
vom Bieter einzutragen
Menge: 55,000 m

##### Bauteil 8.12.2 Bodenbeläge / Anstriche

**8.12.2.10 Randstreifen entfernen**
Randstreifen und Überstände aus Abdichtungs- oder
Dämmmaterial entfernen.
Inkl. Entsorgung und Deponiegebühr.
Menge: 151,000 m

**8.12.2.20 Arbeitsfugen und Risse schließen, Estrich**
Arbeitsfugen und Schwindrisse im Estrich schließen und
anschließend mit Quarzsand abstreuen.
Material: 2-Komponenten-Kunststoffmasse.
Produkt: '..........................'
vom Bieter einzutragen

Hersteller: '..........................'
vom Bieter einzutragen
Menge: 10,000 m

**8.12.2.30 Zementestrich, Schleifen, bürsten, saugen**
Zementestrich abschleifen inkl. bürsten und saugen.
Menge: 163,000 m2

**8.12.2.40 Spachteln, vollflächig**
Spachteln der Estrichfläche mit Fehlstellen,
vollflächig abgezogen, mit Spachtelmasse inkl.
ausgleichen von geringen Unebenheiten.
Spachteldicke: 1,0-5,0 mm
Material lösungsmittelfreie kunstharzvergütete
Zementspachtelmasse.
Menge: 163,000 m2

**8.12.2.50 PVC -Sicherheitsbelag 2,5 mm**
PVC-Sicherheits-Fußbodenbelag, geklebt, mit nicht
verschweißten Nähten liefern und einbauen.
Untergrund: Estrich, verlegefertig.
Farbe: nach Wahl des AG
Stuhlrolleneingnung: ja,
Antistatsich: ja, Permanent,
Chemikalienbeständig nach DIN EN 423: ja,
Rutschhemmung: R 11,
Ausführung: Bahnenbelag, heterogen
Belagdicke: 2,5 mm
Nutzschichtdicke: 1,2 mm
Bahnenbreite: nach Angabe des AN
Brandverhalten DIN EN 13501: Cf-s1
Eignung: bis Kl.43
Verschleißgruppe: T
Musterung: uni mit Siliciumcarbideinstreuung
Kleber auf chmischer Basis: Dispersion
GIS Code: D1
EMI Code: EC1
Inkl. aller nötigen Schnitte, Ausschnitte,Verschnitte,
und aller erforderlichen Materialien.
Menge: 65,000 m2

**8.12.2.60 PVC-Sockelleiste, 60,0 mm**
PVC Sockelleiste passend zu dem in Vorposition
beschriebenen Bodenbelag, liefern und verlegen, inkl
Verschweißen der Übergänge und Stöße, Wandanschlüsse
elastisch verfugt.
Untergrund: Mauerwerk, verputzt, verlegefertig.
Höhe: 60,0 mm
Farbe: nach Wahl des AG
Profil: nach Wahl des AG
Kleber auf chemischer Basis: Dispersion
GIS Code: D1
EMI Code: EC1
Produkt: '..........................'
vom Bieter einzutragen

Hersteller: '..........................'
vom Bieter einzutragen

Inkl. aller nötigen Schnitte, Ausschnitte, Bohrungen,
Verfugung und aller erforderlichen Materialien.
Menge: 88,000 m

**8.12.2.70 Staubbindender Anstrich**
Staubbindender Anstrich mittels 2-Komponenten
Epoxidharz Beschichtung herstellen.
Beschichtung des Estiches mit 2-Komponenten-Epoxidharz,
elektrostatisch ableitfähig, chemisch beständig,
lösemittelfrei, mechanisch hoch belastbar, glatte
Oberfläche, gefüllt mit Quarzsand 1:0,5.
Mindest-Schichtdicke: 2,0 mm,
Auftragsmenge: >1,2 kg/m, m/m² (ca. 2,4 kg bei
Gesamtstärke).
Produkt: '..........................'
vom Bieter einzutragen

Hersteller: '..........................'
vom Bieter einzutragen
Menge: 20,000 m2

**8.12.2.80 Ölfester/-beständiger Anstrich**
Beschichtung des Estrichs mit ölbeständiger
Fussbodenfarbe wie folgt:
- Untergrundvorbereitung,
- Grundbeschichtung,
- Zwischenbeschichtung,
- Schlussbeschichtung.
Farbe: nach Wahl des AG
Produkt: '..........................'
vom Bieter einzutragen

Hersteller: '..........................'
vom Bieter einzutragen

Inkl. aller erforderlichen Materialien.
Menge: 21,000 m2

**8.12.2.90 Ölfester/-beständiger Anstrich als Sockelleiste**
Beschichtung des Sockelbereiches als Sockelleiste mit
ölbeständiger Fussbodenfarbe wie folgt:
- Untergrundvorbereitung,
- Grundbeschichtung,
- Zwischenbeschichtung,
- Schlussbeschichtung.
Farbe: nach Wahl des AG
Sockelhöhe: 60,0 mm
Produkt: '..........................'
vom Bieter einzutragen

Hersteller: '..........................'
vom Bieter einzutragen

Inkl. aller erforderlichen Materialien.
Menge: 20,000 m

**8.12.2.100 Kehle anarbeiten, Estrichbeschichtung**
Kehle für Estrichbeschichtung (Rundkehle oder
Dreieckskehle) herstellen.
Beschichtungsart:
- ölfester-/beständiger Anstrich - 19,0 m -
ELT/Verteilung,
- staubbindender Anstrich - 17,0 m - Technik/Heizung.
Menge: 36,000 m

**8.12.2.110 Linoleum-Belag, 2,5 mm**
Linoleum-Fußbodenbelag, geklebt, ohne Verfugung
liefern und einbauen.
Untergrund: Estrich, verlegefertig.
Farbe: nach Wahl des AG
Stuhlrolleneingnung: ja,
Antistatsich: ja, Permanent,
Zigarettenglutbeständig: ja,
Rutschhemmung: R 11,
Ausführung: Bahnenbelag,
Belagdicke: 2,5 mm
Brandverhalten DIN EN 13501: Cf-s1
Eignung: bis Kl.23
Verschleißgruppe: T
Musterung: gesprenkelt
Kleber auf chmischer Basis: Dispersion
GIS Code: D1
EMI Code: EC1
Mineral öl- und fettbeständig: ja
Belag:
Produkt: '..........................'
vom Bieter einzutragen

Hersteller: '..........................'
vom Bieter einzutragen

Kleber:
Produkt: '..........................'
vom Bieter einzutragen

Hersteller: '..........................'
vom Bieter einzutragen

Inkl. aller nötigen Schnitte, Ausschnitte,Verschnitte,
und aller erforderlichen Materialien.
Menge: 57,000 m2

**8.12.2.120 Linoleum-Sockelschiene, 60,0 mm**
Sockelschiene passend zu der Nachfolgeposition
beschriebenen Sockelleiste, liefern und verlegen, inkl
aller Eckausbildungen geklebt bzw gedübelt.
Untergrund: Mauerwerk, verputzt, verlegefertig.
Höhe: 60,0 mm
Farbe: nach Wahl des AG
Profil: nach Wahl des AG
Produkt: '..........................'
vom Bieter einzutragen

Hersteller: '..........................'
vom Bieter einzutragen
Menge: 43,000 m

**8.12.2.130 Linoleum-Sockelleiste, 60,0 mm**
Linoleum Sockelleiste passend  in der Vorposition
beschriebenen Bodenbelag, liefern und verlegen, inkl
aller Eckausbildungen, geklebt.
Untergrund: Mauerwerk, verputzt, verlegefertig.
Höhe: 60,0 mm
Farbe: nach Wahl des AG
Profil: nach Wahl des AG
Kleber auf chemischer Basis: Dispersion
GIS Code: D1
EMI Code: EC1
Produkt: '..........................'
vom Bieter einzutragen

Hersteller: '..........................'
vom Bieter einzutragen

Inkl. aller nötigen Schnitte, Ausschnitte, Bohrungen,
Verfugung und aller erforderlichen Materialien.
Menge: 43,000 m

#### Gewerk 8.13 Deckenverkleidung

##### Bauteil 8.13.1 Kassettendecke, Metall-

**8.13.1.10 Schutzlage für Bodenbelege, PE-Folie 0,5 mm**
Schutzlage aus PE-Folie auf Bodenbelegen verlegen und
gegen Verrutschen sichern, Stöße überlappt,
Beschädigungen nachkleben.
Nach Beendigung der Bauleistungen Schutzlage
rückstandslos entfernen und entsorgen.
Foliendicke: 0,5 mm
Produkt: '..........................'
vom Bieter einzutragen

Hersteller: '..........................'
vom Bieter einzutragen

Inkl. aller nötigen Arbeiten und aller erforderlichen
Materialien.
Menge: 40,000 m2

**8.13.1.20 Mettalkassettendecke 62,5/62,5 cm, MW 40 mm**
Metallkassettendecke, mit beschichteter Oberfläche, in
folgender Ausführung liefern und herstellen:
-  abgehängte, systemgerechte Unterkonstruktion aus
verzinkten Stahlprofilen, sichtbare Unterseite
beschichtet,
- Decklage aus verzinkten beschichteten
Stahlblechplatten, gelocht, mit umlaufender Kantung,
- Mineralwolledämmung, rieselsicher in Vlies
eingeschweißt, als Schallschutz.
Biegezugfestigkeit: Klasse 1/A/ohne Belastung,
Art der Konstruktion: eingelegt,
Rastermaß: 62,5/62,5 cm,
Blechdicke: 0,5-0,7 mm
Schallschutzauflage: 40 mm
Lochanteil: ca: 16% der Fläche,
Art der Lochung: rund; Ø 2,5 mm
Ränder ungelocht: ja
Farbe: nach Wahl des AG
Menge: 40,000 m2

**8.13.1.30 Wandanschluss mit Randwinkel, Metallkassettendecke**
Wandanschluss mit Randwinkel aus Metall, farbig
beschichtet, einfach gekanntet, als Auflager für
Metallkassettendecke an der Wand befestigt, liefern
und herstellen.
Profil: ca. 30,0/30,0 mm
Farbe: nach Wahl des AG
Menge: 65,000 m

**8.13.1.40 Leitungsdurchführung mit Verstärkung**
Aussparung zur Leitungsdurchführung in Metall-
Unterdecke, einschließlich druckfester Befestigung des
Metalldeckenbauteils und Verstärkung der
Unterkonstruktion, zur Befestigung von Sprinklern,
Rauchmeldern u.ä..
Art der der Decke: wie in Vorpositionen beschrieben,
Aussparung: D= bis 50,0 mm.
Menge: 5,000 St

**8.13.1.50 Rasteranpassung, Metallkassettendecke**
Anpassung der abgehängten Decke wie in Vorpositionen
beschrieben an die Maße des Raumes bzw. an
anschließende Bauteile, soweit ein Ausgleich in
normalen Rastermaß nicht möglich ist und Passstücke
oder -schnitte erforderlich sind.
Menge: 65,000 m

##### Bauteil 8.13.2 Mineralfaserdecke

**8.13.2.10 Schutzlage für Bodenbelege, PE-Folie 0,5 mm**
Schutzlage aus PE-Folie auf Bodenbelegen verlegen und
gegen Verrutschen sichern, Stöße überlappt,
Beschädigungen nachkleben.
Nach Beendigung der Bauleistungen Schutzlage
rückstandslos entfernen und entsorgen.
Foliendicke: 0,5 mm
Produkt: '..........................'
vom Bieter einzutragen

Hersteller: '..........................'
vom Bieter einzutragen

Inkl. aller nötigen Arbeiten und aller erforderlichen
Materialien.
Menge: 115,000 m2

**8.13.2.20 Mineralfaserdecke 62,5/62,5 cm**
Mineralfaserdecke in Einschubmontage, mit verdeckter
Metallunterkonstruktion, in folgender Ausführung
liefern und herstellen:
-  abgehängte, systemgerechte Unterkonstruktion aus
verzinkten Stahlprofilen, sichtbare Unterseite
beschichtet,
- Decklage aus Mineralfaserplattet,
- Mineralwolledämmung, rieselsicher in Vlies
eingeschweißt, als Schallschutz.
Biegezugfestigkeit: Klasse 1/A/ohne Belastung,
Art der Konstruktion: eingelegt,
Rastermaß: 62,5/62,5 cm,
Plattendicke: 15,0-20,0 mm
Schallschutzauflage: 40 mm
Lochanteil: ca. 16% der Fläche
Art der Lochung: rund; Ø 2,5 mm
Ränder ungelocht: ja
Farbe: nach Wahl des AG
Menge: 115,000 m2

**8.13.2.30 Wandanschluss mit Randwinkel, Mineralfaserdecke**
Wandanschluss mit Randwinkel aus Metall, farbig
beschichtet, einfach gekanntet, als Auflager für
Mineralfaserdecke an der Wand befestigt, liefern und
herstellen.
Profil: ca. 30,0/30,0 mm
Farbe: nach Wahl des AG
Menge: 112,000 m

**8.13.2.40 Leitungsdurchführung mit Verstärkung**
Aussparung zur Leitungsdurchführung in Metall-
Unterdecke, einschließlich druckfester Befestigung des
Metalldeckenbauteils und Verstärkung der
Unterkonstruktion, zur Befestigung von Sprinklern,
Rauchmeldern u.ä..
Art der der Decke: wie in Vorpositionen beschrieben,
Aussparung: D= bis 50,0 mm.
Menge: 5,000 St

**8.13.2.50 Rasteranpassung, Mineralfaserdecke.**
Anpassung der abgehängten Decke wie in Vorpositionen
beschrieben an die Maße des Raumes bzw. an
anschließende Bauteile, soweit ein Ausgleich in
normalen Rastermaß nicht möglich ist und Passstücke
oder -schnitte erforderlich sind.
Menge: 112,000 m

#### Gewerk 8.14 TGA

##### Bauteil 8.14.1 TGA

*Hinweis: Heizungsanlage*
Die Aufzählung der verschiedenen DIN - Vorschriften und Zeichnungen erhebt nicht den Anspruch auf Vollständigkeit, sie ist lediglich als Auszug der zu beachtenden DIN -
Vorschriften anzusehen. Alle weiteren für eine
fachgerechte Prüfung und Herstellung, sowie zum Betrieb
erforderlichen DIN- und anderer Vorschriften, Merkblätter, u.s.w. sind ebenso zu beachten und in die Herstellung, Beschichtung und Prüfung mit einzubeziehen, auch wenn hier nicht extra aufgeführt.

Firmenspezifische und/ oder Fertigungsbedingte Maßnahmen, Hilfsmittel, u.s.w. zur Durchführung der Herstellung sind einzurechnen.

Die folgenden Ausführungszeichnungen bilden die Grundlage der Herstellung, Lieferung und Montage der Heizungsanlage:

AP-Z-GB-GT-1046_Betriebsgebäude_Heizung EG

AP-Z-GB-GT-1047_Betriebsgebäude_Heizung OG

AP-Z-GB-GT-1048_Betriebsgebäude_Anlagenschema Heizung

**8.14.1.10 Luft- Wasser- Wärmepumpe**
Luft-/ Wasser-Wärmepumpe, Wärmepumpe als Splitanlage, geräusch- und schwingungsarm, FCKW-freies, nicht brennbares Arbeitsmedium, mit separatem Steuergerät, witterungsgeführter Wärmepumpenregelung für einen ungem. Heizkreis, Außentemperatursensor und Rücklauftemperatursensor.
automatische Abtauung durch Kreislaufumkehr.
liefern
Nennspannung = "400 V"
Heizleistung = "10,6-14,7 kW"
Kühlleistung = "17,1 kW"
Menge: 1,000 Stck

**8.14.1.20 Wärmepumpe transportieren und montieren**
*** Pauschalposition
vorgenannte Wärmepumpe antransportieren, komplettieren,aufstellen und mit den Rohrleitungen verbinden
Menge: 1,000 psch

**8.14.1.30 Anschlußmaterial liefern und montieren**
*** Pauschalposition
Anschlußmaterial liefern und montieren bestehend aus: Verbindungsrohrleitungen, Sicherheitsventil 3,0 bar, Thermometer, Manometer, Anschlußverschraubungen, Absperrarmaturen, Schwerkraftbremse, Umwälzpumpe, Form- und Verbindungsstücke.
Verbindung von Wärmepumpe (außenaufstellung) und Pufferspeicher.
Menge: 1,000 psch

**8.14.1.40 Pufferspeicher mit Elektro-Heizeinsatz liefern und montieren**
Menge: 1,000 Stck

**8.14.1.50 Inbetriebnahme der Wärmepumpe**
*** Pauschalposition
Inbetriebnahme der Wärmepumpe durch Technischen Dienst
Menge: 1,000 psch

**8.14.1.60 Elektroinstallation und Verkabelung**
Elektroinstallation, Verkabelung der Wärmepumpe, Schaltkasten, Verlegung der Steuerleitungen, Außenfühler, Steuerstrom
Material und Lohn

Außer 230/ 400 V-Anschluß und Potentialausgleich.
Dieser muß durch eine Elektrofachfirma ausgeführt werden.
Menge: 1,000 Stck

**8.14.1.70 Material Fußbodenheizung liefern**
Fußbodenheizung für Erdgeschosse gegenüber Erdgleiche mit Systemplatte, PE-Rohr, Randdämmstreífen, Dehnfugen, Führungsbögen, Verschraubungen, Ausgleichdämmung 100mm und Trennlage (Folie 0,2 mm)
(nur Material liefern)
Menge: 125,000 m²

**8.14.1.80 Fubobdenheizung montieren**
Montage Fußbodenheizung komplett mit Verteiler und mit
Zusatzdämmung wie vor genannt
Menge: 125,000 m²

**8.14.1.90 Material Fußbodenheizung liefern**
Fußbodenheizung für Erdgeschosse gegenüber unbehelzten Keller mit Systemplatte, PE-Rohr, Randdämmstreifen, Dehnfugen, Führungsbögen, Verschraubungen, Ausgleichdämmung 50mm
(nur Material liefern)
Menge: 125,000 m²

**8.14.1.100 Fußbobdenheizung montieren**
Montage Fußbodenheizung komplett mit Verteiler und mit
Zusatzdämmung wie vor genannt
Menge: 125,000 m²

**8.14.1.110 Fußbodenheizungsverteiler Material liefern**
antellmäßig Fußbodenheizungsverteiler, Stellmotore, Raumfühler,Form-u.Verbindungsstücke sowie Ventile an der Fußbodenheizung
(nur Material liefern)
Menge: 250,000 m²

**8.14.1.120 Vertellerschrank liefern**
Vertellerschrank bis 6 Heizkreise als AP oder UP-Ausführung liefern
Menge: 2,000 Stck

**8.14.1.130 Klima Splitgerät herstellen, liefern und montieren**
*** Pauschalposition
Klima Splitgerät inkl. Konsolenset und Zubehör herstellen, liefern und montieren
Menge: 1,000 psch

*Hinweis: Sanitärinstallationen*
Die Aufzählung der verschiedenen DIN - Vorschriften und Zeichnungen erhebt nicht den Anspruch auf Vollständigkeit, sie ist lediglich als Auszug der zu beachtenden DIN -
Vorschriften anzusehen. Alle weiteren für eine
fachgerechte Prüfung und Herstellung, sowie zum Betrieb
erforderlichen DIN- und anderer Vorschriften, Merkblätter, u.s.w. sind ebenso zu beachten und in die Herstellung, Beschichtung und Prüfung mit einzubeziehen, auch wenn hier nicht extra aufgeführt.

Firmenspezifische und/ oder Fertigungsbedingte Maßnahmen, Hilfsmittel, u.s.w. zur Durchführung der Herstellung sind einzurechnen.

Die folgenden Ausführungszeichnungen bilden die Grundlage der Herstellung, Lieferung und Montage der Sanitäranlage:

AP-Z-GB-GT-1040_Betriebsgebäude_Wasserversorgung_Grundleitung

AP-Z-GB-GT-1041_Betriebsgebäude_Wasserver- u. Entsorgung EG

AP-Z-GB-GT-1042_Betriebsgebäude_Wasserver- u. Entsorgung OG

AP-Z-GB-GT-1043_Betriebsgebäude_Schema Schmutzwasser

AP-Z-GB-GT-1044_Betriebsgebäude_Schema Trinkwasser

**8.14.1.140 Sicherheitseinrichtungen liefern und montieren**
Sicherheitseinrichtungen liefern und montieren, bestehend aus:
Feinfilter 1", Druckminderer 3/4", Rückschlagventil sowie Form-u.Verbindungsstücke, Befestigungen
Menge: 1,000 Stck

**8.14.1.150 Herstellung WM-Anschluß**
Herstellung WM-Anschluß bestehend aus: WM-Anschluß einschl.Auslaufventil u.WM-Traps bis 2 m Anschlußleitungen
Menge: 1,000 Stck

**8.14.1.160 Herstellung Außenwasseranschluß**
Herstellung Außenwasseranschluß mit Zapfventil u.Ventil mit Entleerung bis 5 m Anschlußleitung
Menge: 1,000 Stck

**8.14.1.170 Anschlüsse für Küche herstellen**
Anschlüsse für Küche herstellen bestehend aus:

Kaltwasser, Warmwasser-und Abflußanschlußleitung
für Spülen lt.Küchenplan mit Eck- und Kombiventil
Menge: 1,000 Stck

**8.14.1.180 Objekt-Rohinstallatíon für Waschtische, Dusche, Wanne**
Objekt Rohinstallatíon für Waschtische, Duschen oder Wannen herstellen bestehend aus:
anteílmäßíge Versorgungs und Verteilungsleitungen für Kalt-und Warmwasser aus CUIPEI
Menge: 6,000 Stck

**8.14.1.190 Objekt-Rohinstallation für Wand- WC**
Objekt-Rohlnstallation für Wand-WC herstellen, bestehend aus:
UP-Baustein mit Bedienung anteilmäßige Versorgungs- und Verteilungsleitungen für Kaltwasser aus CU/PE-Rohr einschl. Hahnscheibeund Isolierung bzw.Abflußleitungen desgl.
aus HT-Rohr mit Befestigungen und Abdrücken.
Menge: 4,000 Stck

**8.14.1.200 Waschtischanlage liefern und montieren**
Waschtischanlage 55-60 cm weiß bestehend aus:
Waschtisch, Befestigung, Einhebelmischer verchr., Eckventile und Traps
liefern und montieren
Menge: 5,000 Stck

**8.14.1.210 Duschwannenanlage liefern und montieren**
Duschwannenanlage weiß, bestehend aus:
Stahlblechwanne bis 90 x 90 cm Wannenträger, Abflußgarnitur, Einhebelmischer verchr. und Duschbrause-Set mit Wandstange 60 cm
liefern/montieren
Menge: 1,000 Stck

**8.14.1.220 Wand-WC-Komplettanlage liefern und montieren**
Wand-WC-Komplettanlage, weiß, bestehend aus:
Wand-Tiefspül WC mit Befestigung, Sitz, Bedienplatte u.SchaIlschutzset
liefern und montieren
(in Verbindung mit o.g.WC-Baustein)
Menge: 3,000 Stck

**8.14.1.230 Durchlauferhitzer**
Durchlauferhitzer elektronisch gesteuert, mit elektronischer Leistungsanpassung stufenlose Temperatureínstellung mittels
Drehgeber über Symbole geringer Eínschaltvolumenstrom von 2,6 l/ mln
Blanckdrahtheizsystem für verzögerungsfreie Wassererwärmung und hohe Verkalkungsresistenz fexibler Kalt- und Warmwasseranschluss für Direkt- undioder Fernzapfung
Elektroanschluss wahlweise von oben oder unten möglich
mit Sicherheitstemperaturbegrenzer und elektronischer Sicherheitsabschaltung für DVGW geprüfte Kunststofirohrinstallation geeignet.
VDE-Prüfzeichen
Untertischmontage mittels Sonderzubehör auf Anfrage

Bemessungsleistung = "24 kW"
Gewicht = " 4,1 kg"
Schutzart = " IP 25"
Netzspannung ="400 V - 50 Hz"
max. Zulauftemperatur = "20 C"
Breite = "236 mm"
Höhe =" 472 mm"
Tiefe = "139 mm"
Farbe = "Gehäuse und Deckel weiß, Bedienfeld grau"
Menge: 3,000 Stck

**8.14.1.240 Rohinstallation für Wand-Urinal herstellen**
Objekt-Rohinstallation für Wand-Urinal herstellen, bestehend aus:
UP-Baustein mit Bedienung anteilmäßige Versorgungs-und Verteilungsleitungen für Kaltwasser aus CU/PE-Rohr einschl.Hahnscheibe u. Isolierung bzw..Abflußleitungen desgl.
aus HT-Rohr mit Befestigungen und Abdrücken.
Menge: 2,000 Stck

**8.14.1.250 Wand-Urinal-Komplettanlage liefern und montieren**
Wand-Urinal-Komplettaniage, weiß bestehend aus:
Wand-Absaugurinal, mit Befestigung,
Aufputz Urinaldruckspüler u. Schallschutzset liefern und montieren
(in Verbindung mit o.g.Baustein)
Menge: 1,000 Stck

**8.14.1.260 Sanitäraccessoires herstellen liefern und montieren**
*** Pauschalposition
div. Sanitäraccessoires wie z.B WC-Papierrollenhalter, WC-Bürstengarnitur, Handtuchspender, WC-Reserve-Papierrollenhalter, Hygienebeutelspender, Desinfektionsmittelspender, Handtuchspender, Abfallbehälter,Seifenspender,
Duschablagen, Wandhaken, WC- Stützklappgriff,Rollenhalter für Stützklappgriff, WT- Stützklappgriff, WC- Rückenstütze, Kippspiegel, Kristallspiegel
herstellen, liefern und montieren
Menge: 1,000 psch

*Hinweis: Lüftungsanlage*
Die Aufzählung der verschiedenen DIN - Vorschriften und Zeichnungen erhebt nicht den Anspruch auf Vollständigkeit, sie ist lediglich als Auszug der zu beachtenden DIN -
Vorschriften anzusehen. Alle weiteren für eine
fachgerechte Prüfung und Herstellung, sowie zum Betrieb
erforderlichen DIN- und anderer Vorschriften, Merkblätter, u.s.w. sind ebenso zu beachten und in die Herstellung, Beschichtung und Prüfung mit einzubeziehen, auch wenn hier nicht extra aufgeführt.

Firmenspezifische und/ oder Fertigungsbedingte Maßnahmen, Hilfsmittel, u.s.w. zur Durchführung der Herstellung sind einzurechnen.

Die folgenden Ausführungszeichnungen bilden die Grundlage der Herstellung, Lieferung und Montage der Lüftungsanlage:

AP-Z-GB-GT-1049_Betriebsgebäude_Lüftung EG

AP-Z-GB-GT-1050_Betriebsgebäude_Lüftung OG

AP-Z-GB-GT-1051_Betriebsgebäude_Küchenabluft OG

**8.14.1.270 Lüftungsanlage herstellen liefern und montieren**
*** Pauschalposition
Zu- und Abluftanlage als Standard-Kompakt-Lüftungsbox inkl. integrierter Platten-Wärmerückgewinnung herstellen, liefern und betriebsfertig montieren inkl. Lüftungsrohren, Lüftungsbox, inkl der steuerungstechnischen Einstellung, allen Einlässen, Ablufttellerventile, Aufhängungen,Fittinge,Verkleidungen, einschließlich  Schraubverbindungen, und sonstige Zubehörteile entsprechend statischen und konstruktiven Erfordernissen nach Zeichnung und Baubeschreibung herstellen.
AP-Z-GB-GT-1049_Betriebsgebäude_Lüftung EG
AP-Z-GB-GT-1050_Betriebsgebäude_Lüftung OG
AP-Z-GB-GT-1051_Betriebsgebäude_Küchenabluft OG
Menge: 1,000 psch

**8.14.1.280 Lüftung Küche herstellen und montieren**
*** Pauschalposition
Herdabzugshaube herstellen, liefern und
betriebsfertig montieren.
denzetralisierter Küchenabluft Ventilator zur Anordnung im Dachboden.
inkl.blechverkleideter geeigneter Isolierungen Rohr-, Decken- und Wanddurchführungen.
inkl. Küchenabluftventilator und zughörige Revisionsöffnungen, inkl der steuerungstechnischen Einstellung, allen Einlässen, Ablufttellerventile, Aufhängungen,Fittinge,Verkleidungen, einschließlich  Schraubverbindungen, und sonstige Zubehörteile entsprechend statischen und konstruktiven Erfordernissen nach Zeichnung und Baubeschreibung herstellen.
AP-Z-GB-GT-1049_Betriebsgebäude_Lüftung EG
AP-Z-GB-GT-1050_Betriebsgebäude_Lüftung OG
AP-Z-GB-GT-1051_Betriebsgebäude_Küchenabluft OG
Menge: 1,000 psch

**8.14.1.290 Abnahmen und Sonstiges**
*** Pauschalposition
In dieser Position sind verschiedene Leistungen zur Erbringung einer vertragsgemäßen, fristgerechten Leistung zu  berücksichtigen.Hierzu zählen u.a das erstellen von Zeichnungen, Baustelleneinrichtung, Anfertigen und Einreichen von Vertragsunterlagen, Inbetriebnahme, Einweisungen, Abnahme der Anlage, Prüfstellen Abnahme,Bezeichnungsschilder, Hauptrohrtrassen Kennzeichnung, Druckprüfung, Desinfizieren und Nachspülen, mikrobiol. Untersuchungen, Untersuchung auf Legionellen, Fugenkreuzmontage,Sonderhalter/Profilstahl,
Geräteschutz.
Menge: 1,000 psch

*Hinweis: Abwasseranlagen*
Die Aufzählung der verschiedenen DIN - Vorschriften und Zeichnungen erhebt nicht den Anspruch auf Vollständigkeit, sie ist lediglich als Auszug der zu beachtenden DIN -
Vorschriften anzusehen. Alle weiteren für eine
fachgerechte Prüfung und Herstellung, sowie zum Betrieb
erforderlichen DIN- und anderer Vorschriften, Merkblätter, u.s.w. sind ebenso zu beachten und in die Herstellung, Beschichtung und Prüfung mit einzubeziehen, auch wenn hier nicht extra aufgeführt.

Firmenspezifische und/ oder Fertigungsbedingte Maßnahmen, Hilfsmittel, u.s.w. zur Durchführung der Herstellung sind einzurechnen.

Die folgenden Ausführungszeichnungen bilden die Grundlage der Herstellung, Lieferung und Montage der Sanitäranlage:

AP-Z-GB-GT-1040_Betriebsgebäude_Wasserversorgung_Grundleitung

AP-Z-GB-GT-1041_Betriebsgebäude_Wasserver- u. Entsorgung EG

AP-Z-GB-GT-1042_Betriebsgebäude_Wasserver- u. Entsorgung OG

AP-Z-GB-GT-1043_Betriebsgebäude_Schema Schmutzwasser

AP-Z-GB-GT-1044_Betriebsgebäude_Schema Trinkwasser

**8.14.1.300 Schmutzwasserinstallationen herstellen, liefern und montieren**
*** Pauschalposition
Schmutzwasserpumpenanlage inkl. Schmutzwasserleitungen,Rohre, Schächte, Regenwasserentwässerungsleitung, Verrohrungen inkl. Entlüftungen, Dämmung, Bodeneinlauf, Rohrdurchführungen, Schwitzwasserdämmungen, Entlüftungshauben, Dichtungen herstellen liefern und montieren
Menge: 1,000 psch

**8.14.1.310 Schwitzwasserdämmung liefern und montieren**
*** Pauschalposition
Schwitzwasserdämmung (Kautschuk+ Alugrobkorn) liefern und montieren
Menge: 1,000 psch

**8.14.1.320 Abnahmen und Sonstiges**
*** Pauschalposition
In dieser Position sind verschiedene Leistungen zur Erbringung einer vertragsgemäßen, fristgerechten Leistung zu  berücksichtigen.Hierzu zählen u.a das erstellen von Zeichnungen, Anlagenschema Format: ca. DIN A1, Kennzeichnung der Hauptlüftungsrohrtrassen,
Baustelleneinrichtung, Einweisung des Bedienpersonals,
Einregulierung und Inbetriebnahme, Anfertigen und Einreichen von Vertragsunterlagen, Inbetriebnahme, Einweisungen, Abnahme der Anlage, Prüfstellen Abnahme, Anzeichen aller notwendigen Durchbrüche, Hubbühnen und Gerüste.
Menge: 1,000 psch

### Bereich 9 Kompensationsmaßnahmen

#### Gewerk 9.1 Landschaftbauarbeiten

##### Bauteil 9.1.1 Pflanzarbeiten

*Hinweis: Vorbemerkung*
Vorbemerkung Pflanzenlieferung

Herkunftsgebiet:
Für die Pflanzungen ist ausschließlich autochthones Pflanzenmaterial zu verwenden. Die Herkunft der Pflanzen und des zugrundeliegenden Saatgutes ist durch den AN vor der Lieferung nachzuweisen.
Für Forstware, die dem FoVHgV unterliegt, gilt das Herkunftsgebiet 01. Für alle anderen Gehölze ist das Nordwestdeutsche Tiefland (1.1) das nachzuweisende Herkunftsgebiet.

Lieferbaumschulen:
Mit Angebotsabgabe hat der AN die vorgesehenen Lieferbaumschulen für alle Baum- und Pflanzenlieferposition zu benennen. Sollte es vor der Pflanzenlieferung zur Wahl einer anderen Baumschule kommen, so ist dies dem AG und der BÜ 4 Wochen vor der Lieferungen schriftlich anzuzeigen. Die erforderlichen Liefer- und Qualitätsnachweise sind dem AG und der BÜ mit Lieferung unaufgefordert vorzulegen.

**9.1.1.10 Pflanzstandorte mähen, Freischneider**
Pflanzflächen/-standorte mit Freischneider mähen,
Standorte liegen an drei räumlich getrennten Teilbereichen
Durchmesser der zu mähenden Fläche 50 cm.
Bewuchs Gräser, Ruderalvegetation.
Mähgut bleibt als Mulchschicht auf der Fläche.
Menge: 113,000 Stk

**9.1.1.20 Fertigkompost liefern**
Fertigkompost aus sortenreinen Garten- und
Parkabfällen sowie Bioabfällen, pflanzenverträglich
und hygienisch unbedenklich, pH-Wert 6,5-8,5, C/N-
Verhältnis max. 25:1, zur Bodenverbesserung
aufbreitet, homogen- und streufähig liefern.
Nachfolgende Qualitätsmerkmale durch
Untersuchungszeugnis einer vergleichbaren Probe, nicht
älter als drei Monate, oder durch Prüfzeugnis einer
RAL-Gütegemeinschaft belegen: -Organische Substanz
min. 15 v.H.in Trockenmasse. -Fremdstoffe max. 1
v.H.in Trockenmasse. -Wassergehalt max. 40 v.H. -lösl.
Salzgehalt max. 1 v.H.in Trockenmasse.
-Max. Schwermetallgehalt = Grenzwerte gemäß RAL-
Gütezeichen 251.
Körnung = 0 - 25 mm.
Lieferform = lose. Abgerechnet wird nach Aufmaß auf
dem Fahrzeug auf der Baustelle.
Menge: 113,000 l

**9.1.1.30 Organ.- mineral. Dünger liefern**
Organisch-mineralischen Dünger liefern.
Organische Substanz min. 50 Gew.-v.H.in Trockenmasse,
Gesamtstickstoff min. 6 v.H.
Gesamtphosphat min. 6 v.H.
Wasserlösliches Kaliumoxid min. 1 v.H.
Menge: 1,130 kg

**9.1.1.40 Alnus glutinosa liefern, Jungpflanze 1/1**
Alnus glutinosa (Erle) liefern.
Jungpflanze 1/1, Höhe 80/120 cm
Menge: 108,000 Stk

**9.1.1.50 Fraxinus excelsior liefern, Jungpflanze 1/1**
Fraxinus excelsior (Gemeine Esche) liefern.
Jungpflanze 1/1, Höhe 80/120 cm
Menge: 3,000 Stk

**9.1.1.60 Sambucus nigra liefern v.Str 4Tr.60-100**
Sambucus nigra (Schwarzer Holunder) liefern.
Verpflanzter Strauch, 2 Triebe, 60 bis 100 cm.
Menge: 2,000 Stk

**9.1.1.70 Gehölzwurzeln in Schutzlös. tauchen**
Gehölzwurzeln ohne Ballen unmittelbar nach Entnahme aus Einschlag bzw. vor Pflanzung in Schutzlösung tauchen.
Schutzlösung = Algenkonzentrat, Anwendung nach Herstellerangabe.
Gehölz = Jungpflanzen/Sämlinge und verpfl. Sträucher
Menge: 113,000 Stk

**9.1.1.80 Gehölz pflanzen**
Gehölz pflanzen.
Gehölz = Jungpflanzen, verpflanzte Sträucher
Pflanzloch herstellen.
Pflanzloch 20 x 20 cm oder Durchmesser = 25 cm, 25 cm tief.
Boden mit Zuschlagstoffen aus Vorpos. vermischen und wieder einbauen.
Gehölz liefern wird gesondert vergütet.
Zuschlagstoffe liefern wird gesondert vergütet
Überschüssigen Boden seitlich einplanieren.

Zuschlagstoffe:
Fertigkompost = 1l je Pflanzloch
Organ.-min. Dünger = 10g je Pflanzloch
Menge: 113,000 Stk

**9.1.1.90 Gehölz mit Vergällungsmittel schützen**
Gehölz mit zugelassenem Vergällungsmittel nach Herstellervorgaben schützen. Der Nachweis der Zulassung ist vor Beginn der Arbeiten dem AG und der öBÜ unaufgefordert vorzulegen.

Zu schützende Gehölze: Jungpflanzen und verpflanzte Sträucher
Produkt: '...........................................................................'
Menge: 113,000 Stk

##### Bauteil 9.1.2 Pflegearbeiten

*Hinweis: Vorbemerkung*
Vorbemerkung Pflegearbeiten

Alle Pflegearbeiten sind dem AG und der BÜ mindestens drei Tage vor Beginn der Arbeiten schriftlich anzuzeigen.
AG und BÜ behalten sich unabhängig von den Pflichten des AN vor, Pflegearbeiten anzuweisen. Die Anweisung erfolgt schriftlich per Fax oder Mail. Der AN hat einer solchen Anweisung innerhalb von 3 Tagen nach Erhalt nachzukommen.

Die Pflegepositionen fassen die Pflege für Pflanzpositionen zusammen, die zu unterschiedlichen Zeitpunkten zur Ausführung kommen können. Die Abrechnung erfolgt entsprechend anteilig. Der Titel Fertigstellungspflege wird daher anteilig in mindestens zwei Jahren zum Tragen kommen. Damit verbundene Erschwernisse sind in die EP einzukalkulieren.

**9.1.2.10 Fertigstellungspflege Gehölzflächen**
Gehölzfläche pflegen.
Pflegefläche: Pflanzstandort, DU 60 cm
Flächen: Pflanzflächen der Gehölze aus Vorpos.
2 Pflegegänge, Fertigstellungspflege.
Fläche ausmähen mit Freischneider.
Gehölze richten und antreten, zu schwach austreibende
zurückschneiden.
Mähgut als Mulch in der Fläche belassen.
Abrechnung anteilig zu 1/2 je Pflegegang
Menge: 226,000 Stk

**9.1.2.20 Entwicklungspflege Gehölzflächen, 1. Jahr**
Gehölzfläche pflegen.
Pflegefläche: Pflanzstandort, DU 60 cm
Flächen: Pflanzflächen der Gehölze aus Vorpos.
2 Pflegegänge, 1. Jahr der Entwicklungspflege.
Fläche ausmähen mit Freischneider.
Gehölze richten und antreten, zu schwach austreibende
zurückschneiden.
Mähgut als Mulch in der Fläche belassen.
Abrechnung anteilig zu 1/2 je Pflegegang
Menge: 226,000 Stk

**9.1.2.30 Entwicklungspflege Gehölzflächen, 2. Jahr**
Gehölzfläche pflegen.
Pflegefläche: Pflanzstandort, DU 60 cm
Flächen: Pflanzflächen der Gehölze aus Vorpos.
2 Pflegegänge, 2. Jahr der Entwicklungspflege.
Fläche ausmähen mit Freischneider.
Gehölze richten und antreten, zu schwach austreibende
zurückschneiden.
Mähgut als Mulch in der Fläche belassen.
Abrechnung anteilig zu 1/2 je Pflegegang
Menge: 226,000 Stk

### Bereich 10 Leistungsverrechnungssätze

#### Gewerk 10.1 Leistungsverrechnungssätze

##### Bauteil 10.1.1 Arbeitskräfte

*Hinweis: Hinweistext Stundenlohnarbeiten*
Stundenlohnarbeiten durch Arbeitskräfte auf Anordnung
des AG ausführen. Über die ausgeführten Arbeiten sind Stundenlohnberichte zu führen und dem AG arbeitstäglich zur Anerkennung vorzulegen.
Der Verrechnungssatz für die jeweilige Arbeitskraft umfasst sämtliche Aufwendungen, insbesondere den tatsächlichen Lohn, einschließlich vermögenswirksammer Leistungen mit den Zuschlägen für Gemeinkosten (Sozialkasseneiträge, Winterbauumlage und dgl.) sowie Lohn- und Gehaltsnebenkosten und Zuschläge für Überstunden.
Bei Überschreitung der gesetzlichen Arbeitszeit, für die Arbeit ab 20.00 Uhr, sowie bei Arbeit an Sonn- und Feiertagen ist ein Zuschlag gemäß der gesetzlichen Regelungen zu zahlen.
Ausführung von Regiearbeiten nur auf Anordnung des AG.

Auf Verlangen des AG hat der AN einen 2-Schichtbetrieb
einzurichten um die Termingerechte Durchführung der
Arbeiten zu gewährleisten. Der Gesamtzeitraum kann
möglicherweise über mehrere Wochen bzw. Monate
erstrecken.
Berücksichtigung aller Kosten und Zuschläge die aus dem
Schichtbetrieb resultieren, sind in der Position
einzukalkulieren. Ein zusätzlicher Vergütungsanspruch
besteht nicht.

Einholen aller erforderlichen behördlichen
Genehmigungen durch den AN und Vorlage beim AG.

Bei einem vom AN verschuldeten Verzug kommt diese
Position nicht zur Anwendung.

**10.1.1.10 Diplomingenieur, Statiker, Schweißfachingenieur**
*** Bedarfsposition ohne GB
Menge: 1,000 h

**10.1.1.20 Techniker, Konstrukteur**
*** Bedarfsposition ohne GB
Menge: 1,000 h

**10.1.1.30 Verrechnungssatz für Arbeitskraft Richtmeister**
*** Bedarfsposition ohne GB
Richtmeister und Spezialmonteure.
Menge: 1,000 h

**10.1.1.40 Verrechnungssatz für Arbeitskraft Facharbeiter**
*** Bedarfsposition ohne GB
Facharbeiter
Menge: 1,000 h

**10.1.1.50 Verrechnunngssatz für Arbeitskraft Hilfsarbeiter**
*** Bedarfsposition ohne GB
Hilfsarbeiter
Menge: 1,000 h

**10.1.1.60 Verrechnungssatz für Arbeitskraft Schweißer**
*** Bedarfsposition ohne GB
Geprüfte Schweißer
Menge: 1,000 h

**10.1.1.70 Verrechnungssatz für Arbeitskraft Taucherkolonne**
*** Bedarfsposition ohne GB
Verrechnungssatz für Arbeitskraft Taucherkolonne

Einsatz bei Arbeiten an den Spundwänden, Sohlverankerung, Unterwasserbetonsohle usw.
Abgerechnet wir die Arbeitszeit zwischen Ankunft und Abfahrt an der Baustelle.

An- und Abfahrt wird gesondert vergütet.
Menge: 1,000 h

**10.1.1.80 Pauschale für An- und Abfahrt der Taucherkolonne**
*** Bedarfsposition ohne GB
An- und Abfahrt für eine Taucherkolonne

Mit dieser Posiiton werden alle Kosten wie km-Geld, Auslöse usw. als Pauschale für den jeweiligen einmaligen Einsatz vergütet.
Menge: 1,000 St

##### Bauteil 10.1.2 Gerätearbeiten

*Hinweis: Hinweistext Gerätestunden*
Angeboten wird frei Baustelle für das jeweilige Gerät ein Verrechnungssatz, der sämtliche Aufwendungen für den Einsatz enthält, insbesondere Gerätevorhalte- und Betriebsstoffkosten sowie sämtliche Zuschläge einschl. Kosten für das Betriebspersonal, sofern nichts anderes angegeben.
Die Verrechnungssätze sind unter Beachtung der preisrechtlichen Vorschriften ermittelt. Für den Geräte- und Stoffanteil gelten sie für die gesamte Bauzeit und unabhängig von der Anzahl der abzurechnenden Stunden.

Der Verrechnungssatz gilt für das zum Zeitpunkt des Abrufes
einsatzbereit auf der Baustelle befindliche Baugerät. Vergütet
werden die angefangenen Stunden zwischen Einsatzbeginn und
-ende, jedoch ohne Reparatur und Wartungszeiten

Ausführung von Regiearbeiten nur auf Anordnung des AG.

**10.1.2.10 Verrechnungssatz für Baugerät Drehstromaggregat**
*** Bedarfsposition ohne GB
Transportables Drehstromaggregat
Menge: 1,000 h

**10.1.2.20 Verrechnungssatz für Baugerät Sandstrahlgebläse**
*** Bedarfsposition ohne GB
Sandstrahlgebläse. Strahlmittel wird nicht
gesondert vergütet.
Menge: 1,000 h

**10.1.2.30 Verrechnungssatz für Baugerät Hochdr.wasserstr.**
*** Bedarfsposition ohne GB
Hochdruckwasserstrahlgerät.
Menge: 1,000 h

**10.1.2.40 Verrechnungssatz für Baugerät Kompressor**
*** Bedarfsposition ohne GB
Kompressor 4 bis 6 bar
Menge: 1,000 h

**10.1.2.50 Verrechnungssatz für Baugerät Bohrhammer**
*** Bedarfsposition ohne GB
Bohr- und Abbauhammer
Menge: 1,000 h

**10.1.2.60 Verrechnungssatz für Kleintransporter**
*** Bedarfsposition ohne GB
Kleintransporter
Menge: 1,000 h

**10.1.2.70 Verrechnungssatz für Baugerät Raupenbagger**
*** Bedarfsposition ohne GB
Raupenbagger ca. 110kW
Menge: 1,000 h

**10.1.2.80 Verrechnungssatz für Baugerät Arbeitsponton**
*** Bedarfsposition ohne GB
Arbeitsponton
Menge: 1,000 h

**10.1.2.90 Verrechnungssatz für Baugerät Schlepper**
*** Bedarfsposition ohne GB
Schlepper
Menge: 1,000 h

**10.1.2.100 Verrechnungssatz für Baugerät Seilbagger**
*** Bedarfsposition ohne GB
Seilbagger mit Greifer
Menge: 1,000 h

**10.1.2.110 Verrechnungssatz für Baugerät Minibagger**
*** Bedarfsposition ohne GB
Minibagger: max. 1,50t,  max. Breite 1,50m
Menge: 1,000 h

**10.1.2.120 Verrechnungssatz für Baugerät Hydraulikbagger ca. 0,5m³ bis 1,0m³**
*** Bedarfsposition ohne GB
Hydraulikbagger mit Greifer- und Tiefenlöffelausrüstung bis 2,0m³ Löffelinhalt
Menge: 1,000 h

**10.1.2.130 Verrechnungsatz für Baugerät Hydraulikbagger bis 2m³**
*** Bedarfsposition ohne GB
Hydraulikbagger mit Greifer- und Tiefenlöffelausrüstung bis 2,0m³ Löffelinhalt
Menge: 1,000 h

**10.1.2.140 Verrechnungssatz für Baugeräte Radlader**
*** Bedarfsposition ohne GB
Radlader 140kW
Menge: 1,000 h

**10.1.2.150 Verrechnungssatz für LKW**
*** Bedarfsposition ohne GB
LKW- Kipper 30t, Allradantrieb
Menge: 1,000 h

**10.1.2.160 Verrechnungssatz für Baugerät Sattelschlepper**
*** Bedarfsposition ohne GB
Sattelschlepper, 5-achsig, Allradantrieb, 38t
Menge: 1,000 h

**10.1.2.170 Verrechnungssatz für Baugerät Dumper**
*** Bedarfsposition ohne GB
Dumper mit Allradantrieb und Kippeinrichtung, 12 t Nutzlast
Menge: 1,000 h

**10.1.2.180 Verrechnungssatz für Baugerät Schneid- bzw. Schweißgerät**
*** Bedarfsposition ohne GB
Schneid- bzw. Schweißgerät für Arbeiten über Wasser. Elektroden werden nicht gesondert vergütet
Menge: 1,000 h

**10.1.2.190 Verrechnungssatz für Baugerät Schneid- bzw. Schweißgerät u.W.**
*** Bedarfsposition ohne GB
Schneid- bzw. Schweißgerät für Unterwasserarbeiten. Elektroden werden nicht gesondert vergütet
Menge: 1,000 h

**10.1.2.200 Verrechnungssatz für Baugerät Autokran**
*** Bedarfsposition ohne GB
Teleskop Autokran 90t
Menge: 1,000 h

**10.1.2.210 Stillstandszeit Rammeinheit wasserseitig**
*** Bedarfsposition ohne GB
Stillliegezeit einer Rammeinheit für den wasserseitigen
Einsatz, aus Gründen, die dem Verantwortungsbereich des
AG zuzuordnen sind.
Menge: 1,000 h

**10.1.2.220 Stillstandszeit Rammeinheit wasserseitig ohne Nebenkosten**
*** Bedarfsposition ohne GB
Stillliegezeit einer Rammeinheit für den wasserseitigen
Einsatz, aus Gründen, die dem Verantwortungsbereich des
AG zuzuordnen sind, ohne Bedienungspersonal und
Betriebsstoffe.
Menge: 1,000 h

**10.1.2.230 Stillstandszeit Rammeinheit landseitig**
*** Bedarfsposition ohne GB
wie Position Stillstand Rammeinheit wasserseitig, jedoch

für den landseitigem Einsatz
Menge: 1,000 h

**10.1.2.240 Stillstandszeit Rammeinheit landeitig ohne Nebenkosten**
*** Bedarfsposition ohne GB
wie Position Stillstand Rammeinheit wasserseitig ohne Nebenkosten, jedoch

für den landseitigem Einsatz
.
Menge: 1,000 h
